# Leistungsbeschreibung (GAEB DA XML 3.2, DA81)
Währung: EUR
Erstellt mit: Created with datacrossmedia trinity - www.datacrossmedia.de, 26.11.2025

## Leistungsverzeichnis

**1 Blitzschutzdose mit Überspannungsschutzdioden**
Blitzschutzdose
mit Überspannungsschutzdioden
Blitzschutzdose zum Schutz des Kollektorsensors.
Solvis-Art.-Nr.: 03867
Menge: 1,000 Stck
Produkt:
  Artikel:
    Artikelnummer: 03867
    Einheit: Stck
    Artikelkurztext: Blitzschutzdose mit Überspannungsschutzdioden
Blitzschutzdose mit Überspannungsschutzdioden Blitzschutzdose zum Schutz des Kollektorsensors. Solvis-Art.-Nr.: 03867

**2 Federbelastete Schwerkraftbremse Öffnungsdruck 40 mbar, 3/4 IG**
Federbelastete Schwerkraftbremse
Öffnungsdruck 40 mbar,  3/4 IG
Schwerkraftbremse zur Vermeidung von Fehlzirkulationen im Kesselkreis.
Solvis-Art.-Nr.: 06015
Menge: 1,000 Stck
Produkt:
  Artikel:
    Artikelnummer: 06015
    Einheit: Stck
    Artikelkurztext: Federbelastete Schwerkraftbremse Öffnungsdruck 40 mbar, 3/4 IG
Federbelastete Schwerkraftbremse Öffnungsdruck 40 mbar, 3/4 IG Schwerkraftbremse zur Vermeidung von Fehlzirkulationen im Kesselkreis. Solvis-Art.-Nr.: 06015

**3 Abgasrohr DN 125/80, 250 mm PE außen PE, schwarz**
Abgasrohr DN 125/80, 250 mm PE
außen PE, schwarz
Konzentrische Ausführung. Zur Verwendung im Schacht.
Solvis-Art.-Nr.: 06038
Menge: 1,000 Stck
Produkt:
  Artikel:
    Artikelnummer: 06038
    Einheit: Stck
    Artikelkurztext: Abgasrohr DN 125/80, 250 mm PE außen PE, schwarz
Abgasrohr DN 125/80, 250 mm PE außen PE, schwarz Konzentrische Ausführung. Zur Verwendung im Schacht. Solvis-Art.-Nr.: 06038

**4 Abgasrohr DN 125/80, 1000 mm PE außen PE, schwarz**
Abgasrohr DN 125/80, 1000 mm PE
außen PE, schwarz
Konzentrische Ausführung. Zur Verwendung im Schacht.
Solvis-Art.-Nr.: 06040
Menge: 1,000 Stck
Produkt:
  Artikel:
    Artikelnummer: 06040
    Einheit: Stck
    Artikelkurztext: Abgasrohr DN 125/80, 1000 mm PE außen PE, schwarz
Abgasrohr DN 125/80, 1000 mm PE außen PE, schwarz Konzentrische Ausführung. Zur Verwendung im Schacht. Solvis-Art.-Nr.: 06040

**5 Abgasbogen DN 125/80, 87 ° PE außen PE, schwarz**
Abgasbogen DN 125/80, 87 ° PE
außen PE, schwarz
Konzentrische Ausführung. Zur Verwendung im Schacht.
Solvis-Art.-Nr.: 06045
Menge: 1,000 Stck
Produkt:
  Artikel:
    Artikelnummer: 06045
    Einheit: Stck
    Artikelkurztext: Abgasbogen DN 125/80, 87 ° PE außen PE, schwarz
Abgasbogen DN 125/80, 87 ° PE außen PE, schwarz Konzentrische Ausführung. Zur Verwendung im Schacht. Solvis-Art.-Nr.: 06045

**6 Doppelmuffe Abgasrohr DN 125 PE außen PE, schwarz**
Doppelmuffe Abgasrohr DN 125 PE
außen PE, schwarz
Zur Verwendung im Schacht.
Solvis-Art.-Nr.: 06047
Menge: 1,000 Stck
Produkt:
  Artikel:
    Artikelnummer: 06047
    Einheit: Stck
    Artikelkurztext: Doppelmuffe Abgasrohr DN 125 PE außen PE, schwarz
Doppelmuffe Abgasrohr DN 125 PE außen PE, schwarz Zur Verwendung im Schacht. Solvis-Art.-Nr.: 06047

**7 Abstandhalter Abgasrohr DN 125, ST mind. 1 alle 2 m; für Rohr im Schacht**
Abstandhalter Abgasrohr DN 125, STmind. 1 alle 2 m; für Rohr im Schacht
Solvis-Art.-Nr.: 06048
Menge: 1,000 Stck
Produkt:
  Artikel:
    Artikelnummer: 06048
    Einheit: Stck
    Artikelkurztext: Abstandhalter Abgasrohr DN 125, ST mind. 1 alle 2 m; für Rohr im Schacht
Abstandhalter Abgasrohr DN 125, STmind. 1 alle 2 m; für Rohr im Schacht Solvis-Art.-Nr.: 06048

**8 Abgasrohr DN 80, 500 mm PP transluzent**
Abgasrohr DN 80, 500 mm PP
transluzent
Zur Verwendung im Innenbereich und im Schacht.
Solvis-Art.-Nr.: 06049
Menge: 1,000 Stck
Produkt:
  Artikel:
    Artikelnummer: 06049
    Einheit: Stck
    Artikelkurztext: Abgasrohr DN 80, 500 mm PP transluzent
Abgasrohr DN 80, 500 mm PP transluzent Zur Verwendung im Innenbereich und im Schacht. Solvis-Art.-Nr.: 06049

**9 Abgasrohr DN 80, 1000 mm PP transluzent**
Abgasrohr DN 80, 1000 mm PP
transluzent
Zur Verwendung im Innenbereich und im Schacht.
Solvis-Art.-Nr.: 06050
Menge: 1,000 Stck
Produkt:
  Artikel:
    Artikelnummer: 06050
    Einheit: Stck
    Artikelkurztext: Abgasrohr DN 80, 1000 mm PP transluzent
Abgasrohr DN 80, 1000 mm PP transluzent Zur Verwendung im Innenbereich und im Schacht. Solvis-Art.-Nr.: 06050

**10 Abgasrohr DN 80, 2000 mm PP transluzent**
Abgasrohr DN 80, 2000 mm PP
transluzent
Zur Verwendung im Innenbereich und im Schacht.
Solvis-Art.-Nr.: 06051
Menge: 1,000 Stck
Produkt:
  Artikel:
    Artikelnummer: 06051
    Einheit: Stck
    Artikelkurztext: Abgasrohr DN 80, 2000 mm PP transluzent
Abgasrohr DN 80, 2000 mm PP transluzent Zur Verwendung im Innenbereich und im Schacht. Solvis-Art.-Nr.: 06051

**11 Abgasbogen DN 80, 45 ° PP transluzent**
Abgasbogen DN 80, 45 ° PP
transluzent
Zur Verwendung im Innenbereich und im Schacht.
Solvis-Art.-Nr.: 06052
Menge: 1,000 Stck
Produkt:
  Artikel:
    Artikelnummer: 06052
    Einheit: Stck
    Artikelkurztext: Abgasbogen DN 80, 45 ° PP transluzent
Abgasbogen DN 80, 45 ° PP transluzent Zur Verwendung im Innenbereich und im Schacht. Solvis-Art.-Nr.: 06052

**12 Abgasbogen DN 80, 87 ° PP transluzent**
Abgasbogen DN 80, 87 ° PP
transluzent
Zur Verwendung im Innenbereich und im Schacht.
Solvis-Art.-Nr.: 06053
Menge: 1,000 Stck
Produkt:
  Artikel:
    Artikelnummer: 06053
    Einheit: Stck
    Artikelkurztext: Abgasbogen DN 80, 87 ° PP transluzent
Abgasbogen DN 80, 87 ° PP transluzent Zur Verwendung im Innenbereich und im Schacht. Solvis-Art.-Nr.: 06053

**13 Kaminkopfabdeckung, PE UV-stabil, mit Endrohr**
Kaminkopfabdeckung, PE
UV-stabil, mit Endrohr
Zum Abschluss des Schornsteinschachtes.
Solvis-Art.-Nr.: 06057
Menge: 1,000 Stck
Produkt:
  Artikel:
    Artikelnummer: 06057
    Einheit: Stck
    Artikelkurztext: Kaminkopfabdeckung, PE UV-stabil, mit Endrohr
Kaminkopfabdeckung, PE UV-stabil, mit Endrohr Zum Abschluss des Schornsteinschachtes. Solvis-Art.-Nr.: 06057

**14 Dachdurchführung 980 mm schwarz PE konzentrisch, DN 125/80**
Dachdurchführung 980 mm schwarz PE
konzentrisch, DN 125/80
Bitte beachten:
Für den SolvisMax Öl-BW ist ein besonderer Mündungsabschluss erforderlich!
Solvis-Art.-Nr.: 06058
Menge: 1,000 Stck
Produkt:
  Artikel:
    Artikelnummer: 06058
    Einheit: Stck
    Artikelkurztext: Dachdurchführung 980 mm schwarz PE konzentrisch, DN 125/80
Dachdurchführung 980 mm schwarz PE konzentrisch, DN 125/80 Bitte beachten: Für den SolvisMax Öl-BW ist ein besonderer Mündungsabschluss erforderlich! Solvis-Art.-Nr.: 06058

**15 Schrägdachpfanne Dachneigung 25-45 ° S Blech mit Aufnahme für Dachdurchführung**
Schrägdachpfanne Dachneigung 25-45 ° S
Blech mit Aufnahme für Dachdurchführung
Schrägdachpfanne mit Bleiblech 500 x 500 mm und integrierter Aufnahme für eine Dachdurchführung
Solvis-Art.-Nr.: 06059
Menge: 1,000 Stck
Produkt:
  Artikel:
    Artikelnummer: 06059
    Einheit: Stck
    Artikelkurztext: Schrägdachpfanne Dachneigung 25-45 ° S Blech mit Aufnahme für Dachdurchführung
Schrägdachpfanne Dachneigung 25-45 ° S Blech mit Aufnahme für Dachdurchführung Schrägdachpfanne mit Bleiblech 500 x 500 mm und integrierter Aufnahme für eine Dachdurchführung Solvis-Art.-Nr.: 06059

**16 Schrägdachpfanne Dachneigung 25-45 ° TC Blech mit Aufnahme für Dachdurchführung**
Schrägdachpfanne Dachneigung 25-45 ° TC
Blech mit Aufnahme für Dachdurchführung
Schrägdachpfanne mit Bleiblech 500 x 500 mm und integrierter Aufnahme für eine Dachdurchführung
Solvis-Art.-Nr.: 06060
Menge: 1,000 Stck
Produkt:
  Artikel:
    Artikelnummer: 06060
    Einheit: Stck
    Artikelkurztext: Schrägdachpfanne Dachneigung 25-45 ° TC Blech mit Aufnahme für Dachdurchführung
Schrägdachpfanne Dachneigung 25-45 ° TC Blech mit Aufnahme für Dachdurchführung Schrägdachpfanne mit Bleiblech 500 x 500 mm und integrierter Aufnahme für eine Dachdurchführung Solvis-Art.-Nr.: 06060

**17 Abgasrohr DN 125/80, 500 mm ST außen Stahl, weiß pulverlackiert**
Abgasrohr DN 125/80, 500 mm ST
außen Stahl, weiß pulverlackiert
Konzentrische Ausführung. Zur Verwendung im Innenbereich.
Solvis-Art.-Nr.: 06061
Menge: 1,000 Stck
Produkt:
  Artikel:
    Artikelnummer: 06061
    Einheit: Stck
    Artikelkurztext: Abgasrohr DN 125/80, 500 mm ST außen Stahl, weiß pulverlackiert
Abgasrohr DN 125/80, 500 mm ST außen Stahl, weiß pulverlackiert Konzentrische Ausführung. Zur Verwendung im Innenbereich. Solvis-Art.-Nr.: 06061

**18 Abgasrohr DN 125/80, 1000 mm ST außen Stahl, weiß pulverlackiert**
Abgasrohr DN 125/80, 1000 mm ST
außen Stahl, weiß pulverlackiert
Konzentrische Ausführung. Zur Verwendung im Innenbereich.
Solvis-Art.-Nr.: 06062
Menge: 1,000 Stck
Produkt:
  Artikel:
    Artikelnummer: 06062
    Einheit: Stck
    Artikelkurztext: Abgasrohr DN 125/80, 1000 mm ST außen Stahl, weiß pulverlackiert
Abgasrohr DN 125/80, 1000 mm ST außen Stahl, weiß pulverlackiert Konzentrische Ausführung. Zur Verwendung im Innenbereich. Solvis-Art.-Nr.: 06062

**19 Flachdachkragen für konzentrische Dachdurchführung**
Flachdachkragen
für konzentrische Dachdurchführung
Rundes, verzinktes Blechformteil mit Ausstülpung für die Dachdurchführung oder für das Edelstahlrohr mit Kragen.
Solvis-Art.-Nr.: 06066
Menge: 1,000 Stck
Produkt:
  Artikel:
    Artikelnummer: 06066
    Einheit: Stck
    Artikelkurztext: Flachdachkragen für konzentrische Dachdurchführung
Flachdachkragen für konzentrische Dachdurchführung Rundes, verzinktes Blechformteil mit Ausstülpung für die Dachdurchführung oder für das Edelstahlrohr mit Kragen. Solvis-Art.-Nr.: 06066

**20 Wanddurchführung 500 mm schwarz PE konzentrisch, DN125/80, m. Abdeckplatte**
Wanddurchführung 500 mm schwarz PE
konzentrisch, DN125/80, m. Abdeckplatte
Wanddurchführung zum Kaminschacht
Solvis-Art.-Nr.: 06084
Menge: 1,000 Stck
Produkt:
  Artikel:
    Artikelnummer: 06084
    Einheit: Stck
    Artikelkurztext: Wanddurchführung 500 mm schwarz PE konzentrisch, DN125/80, m. Abdeckplatte
Wanddurchführung 500 mm schwarz PE konzentrisch, DN125/80, m. Abdeckplatte Wanddurchführung zum Kaminschacht Solvis-Art.-Nr.: 06084

**21 Abgasrohr DN 125/80, 2000 mm PE außen PE, schwarz**
Abgasrohr DN 125/80, 2000 mm PE
außen PE, schwarz
Konzentrische Ausführung, zur Verwendung im Schacht.
Solvis-Art.-Nr.: 06141
Menge: 1,000 Stck
Produkt:
  Artikel:
    Artikelnummer: 06141
    Einheit: Stck
    Artikelkurztext: Abgasrohr DN 125/80, 2000 mm PE außen PE, schwarz
Abgasrohr DN 125/80, 2000 mm PE außen PE, schwarz Konzentrische Ausführung, zur Verwendung im Schacht. Solvis-Art.-Nr.: 06141

**22 Lüftungsgitter 230 x 240 mm für Schachthinterlüftung**
Lüftungsgitter 230 x 240 mm
für Schachthinterlüftung
Lüftungsgitter für die Hinterlüftung eines bestehenden Schornsteins.
Solvis-Ar.-Nr.: 06143
Menge: 1,000 Stck
Produkt:
  Artikel:
    Artikelnummer: 06143
    Einheit: Stck
    Artikelkurztext: Lüftungsgitter 230 x 240 mm für Schachthinterlüftung
Lüftungsgitter 230 x 240 mm für Schachthinterlüftung Lüftungsgitter für die Hinterlüftung eines bestehenden Schornsteins. Solvis-Ar.-Nr.: 06143

**23 Schelle Abgasrohr DN 125 ST, verzinkt mit Einlegeband und Stockschraube**
Schelle Abgasrohr DN 125 ST, verzinkt
mit Einlegeband und Stockschraube
Schelle zur Verwendung im Innenbereich.  Solvis-Art.-Nr.: 06144
Menge: 1,000 Stck
Produkt:
  Artikel:
    Artikelnummer: 06144
    Einheit: Stck
    Artikelkurztext: Schelle Abgasrohr DN 125 ST, verzinkt mit Einlegeband und Stockschraube
Schelle Abgasrohr DN 125 ST, verzinkt mit Einlegeband und Stockschraube Schelle zur Verwendung im Innenbereich. Solvis-Art.-Nr.: 06144

**24 Abgasrohr DN 125/80, 500 mm EST außen Edelstahl, Innenrohr PPs**
Abgasrohr DN 125/80, 500 mm EST
außen Edelstahl, Innenrohr PPs
Konzentrische Ausführung. Zur Verwendung im Außenbereich.
Solvis-Art.-Nr.: 06409
Menge: 1,000 Stck
Produkt:
  Artikel:
    Artikelnummer: 06409
    Einheit: Stck
    Artikelkurztext: Abgasrohr DN 125/80, 500 mm EST außen Edelstahl, Innenrohr PPs
Abgasrohr DN 125/80, 500 mm EST außen Edelstahl, Innenrohr PPs Konzentrische Ausführung. Zur Verwendung im Außenbereich. Solvis-Art.-Nr.: 06409

**25 Abgasrohr DN 125/80, 1000 mm EST außen Edelstahl, Innenrohr PPs**
Abgasrohr DN 125/80, 1000 mm EST
außen Edelstahl, Innenrohr PPs
Konzentrische Ausführung. Zur Verwendung im Außenbereich.
Solvis-Art.-Nr.: 06410
Menge: 1,000 Stck
Produkt:
  Artikel:
    Artikelnummer: 06410
    Einheit: Stck
    Artikelkurztext: Abgasrohr DN 125/80, 1000 mm EST außen Edelstahl, Innenrohr PPs
Abgasrohr DN 125/80, 1000 mm EST außen Edelstahl, Innenrohr PPs Konzentrische Ausführung. Zur Verwendung im Außenbereich. Solvis-Art.-Nr.: 06410

**26 Abgasbogen DN 125/80, 45 ° EST außen Edelstahl, Innenrohr PPs**
Abgasbogen DN 125/80, 45 ° EST
außen Edelstahl, Innenrohr PPs
Konzentrische Ausführung. Zur Verwendung im Außenbereich.
Solvis-Art.-Nr.: 06411
Menge: 1,000 Stck
Produkt:
  Artikel:
    Artikelnummer: 06411
    Einheit: Stck
    Artikelkurztext: Abgasbogen DN 125/80, 45 ° EST außen Edelstahl, Innenrohr PPs
Abgasbogen DN 125/80, 45 ° EST außen Edelstahl, Innenrohr PPs Konzentrische Ausführung. Zur Verwendung im Außenbereich. Solvis-Art.-Nr.: 06411

**27 Abgasbogen DN 125/80, 87 ° EST außen Edelstahl, Innenrohr PPs**
Abgasbogen DN 125/80, 87 ° EST
außen Edelstahl, Innenrohr PPs
Konzentrische Ausführung. Zur Verwendung im Außenbereich.
Solvis-Art.-Nr.: 06412
Menge: 1,000 Stck
Produkt:
  Artikel:
    Artikelnummer: 06412
    Einheit: Stck
    Artikelkurztext: Abgasbogen DN 125/80, 87 ° EST außen Edelstahl, Innenrohr PPs
Abgasbogen DN 125/80, 87 ° EST außen Edelstahl, Innenrohr PPs Konzentrische Ausführung. Zur Verwendung im Außenbereich. Solvis-Art.-Nr.: 06412

**28 Revisions-Rohr DN 125/80 EST außen Edelstahl, Innenrohr PPs**
Revisions-Rohr DN 125/80 EST
außen Edelstahl, Innenrohr PPs
Konzentrische Ausführung. Zur Verwendung im Außenbereich. Revisionsöffnung im T-Abgang. Umbaubar zum Bogen mit Revisionsöffnung.
Solvis-Art.-Nr.: 06413
Menge: 1,000 Stck
Produkt:
  Artikel:
    Artikelnummer: 06413
    Einheit: Stck
    Artikelkurztext: Revisions-Rohr DN 125/80 EST außen Edelstahl, Innenrohr PPs
Revisions-Rohr DN 125/80 EST außen Edelstahl, Innenrohr PPs Konzentrische Ausführung. Zur Verwendung im Außenbereich. Revisionsöffnung im T-Abgang. Umbaubar zum Bogen mit Revisionsöffnung. Solvis-Art.-Nr.: 06413

**29 Wandhalter Abgasrohr DN 125 EST mind. 1 alle 2 m; Wand/Rohr: 40 - 75 mm**
Wandhalter Abgasrohr DN 125 EST
mind. 1 alle 2 m;  Wand/Rohr: 40 - 75 mm
Wandhalter für die Außenwandverlegung. Abstand zwischen Wand und Rohr: 40 - 75 mm
Solvis-Art.-Nr.: 06414
Menge: 1,000 Stck
Produkt:
  Artikel:
    Artikelnummer: 06414
    Einheit: Stck
    Artikelkurztext: Wandhalter Abgasrohr DN 125 EST mind. 1 alle 2 m; Wand/Rohr: 40 - 75 mm
Wandhalter Abgasrohr DN 125 EST mind. 1 alle 2 m; Wand/Rohr: 40 - 75 mm Wandhalter für die Außenwandverlegung. Abstand zwischen Wand und Rohr: 40 - 75 mm Solvis-Art.-Nr.: 06414

**30 Abgasrohr mit Kragen DN 125/80 EST 1000 mm, passend in Schrägdachpfanne**
Abgasrohr mit Kragen DN 125/80 EST
1000 mm, passend in Schrägdachpfanne
Konzentrische Ausführung. Passend in Dachpfanne oder Flachdachkragen.
Solvis-Art.-Nr.: 06415
Menge: 1,000 Stck
Produkt:
  Artikel:
    Artikelnummer: 06415
    Einheit: Stck
    Artikelkurztext: Abgasrohr mit Kragen DN 125/80 EST 1000 mm, passend in Schrägdachpfanne
Abgasrohr mit Kragen DN 125/80 EST 1000 mm, passend in Schrägdachpfanne Konzentrische Ausführung. Passend in Dachpfanne oder Flachdachkragen. Solvis-Art.-Nr.: 06415

**31 Dachdurchführung 980 mm terracotta PE konzentrisch, DN 125/80**
Dachdurchführung 980 mm terracotta PE
konzentrisch, DN 125/80
Bitte beachten:
Für den SolvisMax Öl-BW ist ein besonderer Mündungsabschluss erforderlich!
Solvis-Art.-Nr.: 06502
Menge: 1,000 Stck
Produkt:
  Artikel:
    Artikelnummer: 06502
    Einheit: Stck
    Artikelkurztext: Dachdurchführung 980 mm terracotta PE konzentrisch, DN 125/80
Dachdurchführung 980 mm terracotta PE konzentrisch, DN 125/80 Bitte beachten: Für den SolvisMax Öl-BW ist ein besonderer Mündungsabschluss erforderlich! Solvis-Art.-Nr.: 06502

**32 Stütztulpe Abgasbogen DN 125/80, 87° außen PE, schwarz, mit Auflageschiene**
Stütztulpe Abgasbogen DN 125/80, 87°
außen PE, schwarz, mit Auflageschiene
Konzentrische Ausführung. Zur Verwendung im Schacht.
Bestehend aus:
-  Abgasbogen
-  Edelstahl-Auflageschiene.
Solvis-Art.-Nr.: 06508
Menge: 1,000 Stck
Produkt:
  Artikel:
    Artikelnummer: 06508
    Einheit: Stck
    Artikelkurztext: Stütztulpe Abgasbogen DN 125/80, 87° außen PE, schwarz, mit Auflageschiene
Stütztulpe Abgasbogen DN 125/80, 87° außen PE, schwarz, mit Auflageschiene Konzentrische Ausführung. Zur Verwendung im Schacht. Bestehend aus: - Abgasbogen - Edelstahl-Auflageschiene. Solvis-Art.-Nr.: 06508

**33 Solarflüssigkeit Tyfocor LS rot, 10 l Fertigmischung im Kanister**
Solarflüssigkeit Tyfocor LS rot, 10 l
Fertigmischung im Kanister
Solarflüssigkeit für Solvis-Kollektoren gebrauchsfertig, rot fluoreszierend
Technische Daten:
-  wässrige Lösung von 1,2-Propylenglykol mit Korrosionsinhibitoren
-  Farbe rot
-  Kälteschutz bis - 28 °C
-  umweltverträglich, WGK 1
Solvis-Art.-Nr.: 07377
Menge: 1,000 Stck
Produkt:
  Artikel:
    Artikelnummer: 07377
    Einheit: Stck
    Artikelkurztext: Solarflüssigkeit Tyfocor LS rot, 10 l Fertigmischung im Kanister
Solarflüssigkeit Tyfocor LS rot, 10 l Fertigmischung im Kanister Solarflüssigkeit für Solvis-Kollektoren gebrauchsfertig, rot fluoreszierend Technische Daten: - wässrige Lösung von 1,2-Propylenglykol mit Korrosionsinhibitoren - Farbe rot - Kälteschutz bis - 28 °C - umweltverträglich, WGK 1 Solvis-Art.-Nr.: 07377

**34 Abgasmündungsrohr DN 125/80 EST außen Edelstahl**
Abgasmündungsrohr DN 125/80 EST
außen Edelstahl
Mit Schelle und PP-Rohr DN 80 x 250, ohne Muffe.
Solvis-Art.-Nr.: 07521
Menge: 1,000 Stck
Produkt:
  Artikel:
    Artikelnummer: 07521
    Einheit: Stck
    Artikelkurztext: Abgasmündungsrohr DN 125/80 EST außen Edelstahl
Abgasmündungsrohr DN 125/80 EST außen Edelstahl Mit Schelle und PP-Rohr DN 80 x 250, ohne Muffe. Solvis-Art.-Nr.: 07521

**35 Schrägdachpfanne Dachneigung 35-55 ° S Blech mit Aufnahme für Dachdurchführung**
Schrägdachpfanne Dachneigung 35-55 ° S
Blech mit Aufnahme für Dachdurchführung
Schrägdachpfanne mit Bleiblech 500 x 500 mm und integrierter Aufnahme für eine Dachdurchführung
Solvis-Art.-Nr.: 07526
Menge: 1,000 Stck
Produkt:
  Artikel:
    Artikelnummer: 07526
    Einheit: Stck
    Artikelkurztext: Schrägdachpfanne Dachneigung 35-55 ° S Blech mit Aufnahme für Dachdurchführung
Schrägdachpfanne Dachneigung 35-55 ° S Blech mit Aufnahme für Dachdurchführung Schrägdachpfanne mit Bleiblech 500 x 500 mm und integrierter Aufnahme für eine Dachdurchführung Solvis-Art.-Nr.: 07526

**36 Schrägdachpfanne Dachneigung 35-55 ° TC Blech mit Aufnahme für Dachdurchführung**
Schrägdachpfanne Dachneigung 35-55 ° TC
Blech mit Aufnahme für Dachdurchführung
Schrägdachpfanne mit Bleiblech 500 x 500 mm und integrierter Aufnahme für eine Dachdurchführung
Solvis-Art.-Nr.: 07527
Menge: 1,000 Stck
Produkt:
  Artikel:
    Artikelnummer: 07527
    Einheit: Stck
    Artikelkurztext: Schrägdachpfanne Dachneigung 35-55 ° TC Blech mit Aufnahme für Dachdurchführung
Schrägdachpfanne Dachneigung 35-55 ° TC Blech mit Aufnahme für Dachdurchführung Schrägdachpfanne mit Bleiblech 500 x 500 mm und integrierter Aufnahme für eine Dachdurchführung Solvis-Art.-Nr.: 07527

**37 Abgasbogen DN 80, 15 ° PP transluzent**
Abgasbogen DN 80, 15 ° PP
transluzent
Zur Verwendung im Innenbereich und im Schacht.
Solvis-Art.-Nr.: 07531
Menge: 1,000 Stck
Produkt:
  Artikel:
    Artikelnummer: 07531
    Einheit: Stck
    Artikelkurztext: Abgasbogen DN 80, 15 ° PP transluzent
Abgasbogen DN 80, 15 ° PP transluzent Zur Verwendung im Innenbereich und im Schacht. Solvis-Art.-Nr.: 07531

**38 Abgasbogen DN 80, 30 ° PP transluzent**
Abgasbogen DN 80, 30 ° PP
transluzent
Zur Verwendung im Innenbereich und im Schacht.
Solvis-Art.-Nr.: 07532
Menge: 1,000 Stck
Produkt:
  Artikel:
    Artikelnummer: 07532
    Einheit: Stck
    Artikelkurztext: Abgasbogen DN 80, 30 ° PP transluzent
Abgasbogen DN 80, 30 ° PP transluzent Zur Verwendung im Innenbereich und im Schacht. Solvis-Art.-Nr.: 07532

**39 Dachdurchführung 1960 mm schwarz konzentrisch, DN 125/80, PE**
Dachdurchführung 1960 mm schwarz
konzentrisch, DN 125/80, PE
Bitte beachten:
Für den SolvisMax Öl-BW ist ein besonderer Mündungsabschluss erforderlich!
Solvis-Art.-Nr.: 07533
Menge: 1,000 Stck
Produkt:
  Artikel:
    Artikelnummer: 07533
    Einheit: Stck
    Artikelkurztext: Dachdurchführung 1960 mm schwarz konzentrisch, DN 125/80, PE
Dachdurchführung 1960 mm schwarz konzentrisch, DN 125/80, PE Bitte beachten: Für den SolvisMax Öl-BW ist ein besonderer Mündungsabschluss erforderlich! Solvis-Art.-Nr.: 07533

**40 Dachdurchführung 1960 mm terracotta konzentrisch, DN 125/80, PE**
Dachdurchführung 1960 mm terracotta
konzentrisch, DN 125/80, PE
Bitte beachten:
Für den SolvisMax Öl-BW ist ein besonderer Mündungsabschluss erforderlich
Solvis-Art.-Nr.: 07534
Menge: 1,000 Stck
Produkt:
  Artikel:
    Artikelnummer: 07534
    Einheit: Stck
    Artikelkurztext: Dachdurchführung 1960 mm terracotta konzentrisch, DN 125/80, PE
Dachdurchführung 1960 mm terracotta konzentrisch, DN 125/80, PE Bitte beachten: Für den SolvisMax Öl-BW ist ein besonderer Mündungsabschluss erforderlich Solvis-Art.-Nr.: 07534

**41 Verbindersatz SMR 15 mm, gerade 2 Stück, mit Stützhülsen**
Verbindersatz SMR 15 mm, gerade
2 Stück, mit Stützhülsen
Klemmringverschraubungen zur Verbindung von Einzelstücken des Schnellmontagerohres.
Solvis-Art.-Nr.: 07650
Menge: 1,000 Stck
Produkt:
  Artikel:
    Artikelnummer: 07650
    Einheit: Stck
    Artikelkurztext: Verbindersatz SMR 15 mm, gerade 2 Stück, mit Stützhülsen
Verbindersatz SMR 15 mm, gerade 2 Stück, mit Stützhülsen Klemmringverschraubungen zur Verbindung von Einzelstücken des Schnellmontagerohres. Solvis-Art.-Nr.: 07650

**42 Konsole AGS-8 DN 125/80, EST zur Verbrennungsluftans. und Abstützung**
Konsole AGS-8 DN 125/80, ESTzur Verbrennungsluftans. und Abstützung
Solvis-Art.-Nr.: 07686
Menge: 1,000 Stck
Produkt:
  Artikel:
    Artikelnummer: 07686
    Einheit: Stck
    Artikelkurztext: Konsole AGS-8 DN 125/80, EST zur Verbrennungsluftans. und Abstützung
Konsole AGS-8 DN 125/80, ESTzur Verbrennungsluftans. und Abstützung Solvis-Art.-Nr.: 07686

**43 Zuluftstutzen DN 125/80 EST außen Edelstahl, Innenrohr PPs**
Zuluftstutzen DN 125/80 EST
außen Edelstahl, Innenrohr PPs
Zuluftstutzen in konzentrischer Ausführung, zur Ansaugung der Verbrennungsluft im senkrechten Abschnitt anstatt in der Wandkonsole. Durch die Verwendung des Zuluftstutzens kann die zulässige Gesamtlänge sinken.
Solvis-Art.-Nr.: 07697
Menge: 1,000 Stck
Produkt:
  Artikel:
    Artikelnummer: 07697
    Einheit: Stck
    Artikelkurztext: Zuluftstutzen DN 125/80 EST außen Edelstahl, Innenrohr PPs
Zuluftstutzen DN 125/80 EST außen Edelstahl, Innenrohr PPs Zuluftstutzen in konzentrischer Ausführung, zur Ansaugung der Verbrennungsluft im senkrechten Abschnitt anstatt in der Wandkonsole. Durch die Verwendung des Zuluftstutzens kann die zulässige Gesamtlänge sinken. Solvis-Art.-Nr.: 07697

**44 Umbausatz Gasbrenner SX-LN-2 15/20 kW auf Flüssiggas**
Umbausatz Gasbrenner SX-LN-2
15/20 kW auf Flüssiggas
Umbausatz zum Wechsel der Gasart von Erdgas auf Flüssiggas für SolvisMax mit Gasbrenner SX-LN-2 15 oder 20 kW Bestehend aus:
-  Flüssiggasdüse
-  passendem Torx-Schlüssel
Solvis-Art.-Nr.: 07724
Menge: 1,000 Stck
Produkt:
  Artikel:
    Artikelnummer: 07724
    Einheit: Stck
    Artikelkurztext: Umbausatz Gasbrenner SX-LN-2 15/20 kW auf Flüssiggas
Umbausatz Gasbrenner SX-LN-2 15/20 kW auf Flüssiggas Umbausatz zum Wechsel der Gasart von Erdgas auf Flüssiggas für SolvisMax mit Gasbrenner SX-LN-2 15 oder 20 kW Bestehend aus: - Flüssiggasdüse - passendem Torx-Schlüssel Solvis-Art.-Nr.: 07724

**45 Schrägdachpfanne Dachneigung 5-25 ° S Blech mit Aufnahme für Dachdurchführung**
Schrägdachpfanne Dachneigung 5-25 ° S
Blech mit Aufnahme für Dachdurchführung
Schrägdachpfanne mit Bleiblech 500 x 500 mm und integrierter Aufnahme für eine Dachdurchführung
Solvis-Art.-Nr.: 07761
Menge: 1,000 Stck
Produkt:
  Artikel:
    Artikelnummer: 07761
    Einheit: Stck
    Artikelkurztext: Schrägdachpfanne Dachneigung 5-25 ° S Blech mit Aufnahme für Dachdurchführung
Schrägdachpfanne Dachneigung 5-25 ° S Blech mit Aufnahme für Dachdurchführung Schrägdachpfanne mit Bleiblech 500 x 500 mm und integrierter Aufnahme für eine Dachdurchführung Solvis-Art.-Nr.: 07761

**46 Schrägdachpfanne Dachneigung 5-25 ° TC Blech mit Aufnahme für Dachdurchführung**
Schrägdachpfanne Dachneigung 5-25 ° TC
Blech mit Aufnahme für Dachdurchführung
Schrägdachpfanne mit Bleiblech 500 x 500 mm und integrierter Aufnahme für eine Dachdurchführung
Solvis-Art.-Nr.: 07762
Menge: 1,000 Stck
Produkt:
  Artikel:
    Artikelnummer: 07762
    Einheit: Stck
    Artikelkurztext: Schrägdachpfanne Dachneigung 5-25 ° TC Blech mit Aufnahme für Dachdurchführung
Schrägdachpfanne Dachneigung 5-25 ° TC Blech mit Aufnahme für Dachdurchführung Schrägdachpfanne mit Bleiblech 500 x 500 mm und integrierter Aufnahme für eine Dachdurchführung Solvis-Art.-Nr.: 07762

**47 Umbausatz Gasbrenner SX-LN-2 25 kW auf Flüssiggas**
Umbausatz Gasbrenner SX-LN-2
25 kW auf Flüssiggas
Umbausatz zum Wechsel der Gasart von Erdgas auf Flüssiggas für SolvisMax mit Gasbrenner SX-LN-2 25 kW Bestehend aus:
-  Flüssiggasdüse
-  passendem Torx-Schlüssel
Solvis-Art.-Nr.: 07838
Menge: 1,000 Stck
Produkt:
  Artikel:
    Artikelnummer: 07838
    Einheit: Stck
    Artikelkurztext: Umbausatz Gasbrenner SX-LN-2 25 kW auf Flüssiggas
Umbausatz Gasbrenner SX-LN-2 25 kW auf Flüssiggas Umbausatz zum Wechsel der Gasart von Erdgas auf Flüssiggas für SolvisMax mit Gasbrenner SX-LN-2 25 kW Bestehend aus: - Flüssiggasdüse - passendem Torx-Schlüssel Solvis-Art.-Nr.: 07838

**48 Flachdachkragen 0-15° verstellbar für konzentrische Dachdurchführung**
Flachdachkragen 0-15° verstellbar
für konzentrische Dachdurchführung
Rundes, verzinktes Blechformteil mit Ausstülpung für die Dachdurchführung oder für das Edelstahlrohr mit Kragen. Verstellbar von 0-15°
Solvis-Art.-Nr.: 07879
Menge: 1,000 Stck
Produkt:
  Artikel:
    Artikelnummer: 07879
    Einheit: Stck
    Artikelkurztext: Flachdachkragen 0-15° verstellbar für konzentrische Dachdurchführung
Flachdachkragen 0-15° verstellbar für konzentrische Dachdurchführung Rundes, verzinktes Blechformteil mit Ausstülpung für die Dachdurchführung oder für das Edelstahlrohr mit Kragen. Verstellbar von 0-15° Solvis-Art.-Nr.: 07879

**49 Sprengring f. Abgasrohr DN 80, flexibel zur Aufhängung in d. Kaminkopfabdeckung**
Sprengring f. Abgasrohr DN 80, flexibel
zur Aufhängung in d. Kaminkopfabdeckung
Sprengring zur Aufhängung von flexiblem Abgasrohr im Schacht.
Solvis-Art.-Nr.: 07910
Menge: 1,000 Stck
Produkt:
  Artikel:
    Artikelnummer: 07910
    Einheit: Stck
    Artikelkurztext: Sprengring f. Abgasrohr DN 80, flexibel zur Aufhängung in d. Kaminkopfabdeckung
Sprengring f. Abgasrohr DN 80, flexibel zur Aufhängung in d. Kaminkopfabdeckung Sprengring zur Aufhängung von flexiblem Abgasrohr im Schacht. Solvis-Art.-Nr.: 07910

**50 Kupplung Abgasrohr DN 80 fl/st Verbindung v. flexibl./starr. Abgasrohr**
Kupplung Abgasrohr DN 80 fl/st
Verbindung v. flexibl./starr. Abgasrohr
Zur Verwendung im Schacht.
Solvis-Art.-Nr.: 07911
Menge: 1,000 Stck
Produkt:
  Artikel:
    Artikelnummer: 07911
    Einheit: Stck
    Artikelkurztext: Kupplung Abgasrohr DN 80 fl/st Verbindung v. flexibl./starr. Abgasrohr
Kupplung Abgasrohr DN 80 fl/st Verbindung v. flexibl./starr. Abgasrohr Zur Verwendung im Schacht. Solvis-Art.-Nr.: 07911

**51 Kupplung Abgasrohr DN 80 fl/fl Verbindung von 2 flexiblen Abgasrohren**
Kupplung Abgasrohr DN 80 fl/fl
Verbindung von 2 flexiblen Abgasrohren
Zur Verwendung im Schacht.
Solvis-Art.-Nr.: 07912
Menge: 1,000 Stck
Produkt:
  Artikel:
    Artikelnummer: 07912
    Einheit: Stck
    Artikelkurztext: Kupplung Abgasrohr DN 80 fl/fl Verbindung von 2 flexiblen Abgasrohren
Kupplung Abgasrohr DN 80 fl/fl Verbindung von 2 flexiblen Abgasrohren Zur Verwendung im Schacht. Solvis-Art.-Nr.: 07912

**52 Revisions-Rohr DN 80 PP flex für flexibles Abgasrohr**
Revisions-Rohr DN 80 PP flex
für flexibles Abgasrohr
Zur Verwendung im Schacht.
Solvis-Art.-Nr.: 07913
Menge: 1,000 Stck
Produkt:
  Artikel:
    Artikelnummer: 07913
    Einheit: Stck
    Artikelkurztext: Revisions-Rohr DN 80 PP flex für flexibles Abgasrohr
Revisions-Rohr DN 80 PP flex für flexibles Abgasrohr Zur Verwendung im Schacht. Solvis-Art.-Nr.: 07913

**53 Montagehilfe Abgasrohr DN 80, flexibel als Einzugshilfe für flexibles Rohr**
Montagehilfe Abgasrohr DN 80, flexibel
als Einzugshilfe für flexibles Rohr
Montagehilfe zum Einziehen des flexiblen Abgasrohres DN 80 in den Schacht, PPs.
Solvis-Art.-Nr.: 07914
Menge: 1,000 Stck
Produkt:
  Artikel:
    Artikelnummer: 07914
    Einheit: Stck
    Artikelkurztext: Montagehilfe Abgasrohr DN 80, flexibel als Einzugshilfe für flexibles Rohr
Montagehilfe Abgasrohr DN 80, flexibel als Einzugshilfe für flexibles Rohr Montagehilfe zum Einziehen des flexiblen Abgasrohres DN 80 in den Schacht, PPs. Solvis-Art.-Nr.: 07914

**54 Abstandhalter Abgasrohr DN 80, PE mind. 1 alle 2 m; für Rohr im Schacht**
Abstandhalter Abgasrohr DN 80, PEmind. 1 alle 2 m; für Rohr im Schacht
Solvis-Art.-Nr.: 07915
Menge: 1,000 Stck
Produkt:
  Artikel:
    Artikelnummer: 07915
    Einheit: Stck
    Artikelkurztext: Abstandhalter Abgasrohr DN 80, PE mind. 1 alle 2 m; für Rohr im Schacht
Abstandhalter Abgasrohr DN 80, PEmind. 1 alle 2 m; für Rohr im Schacht Solvis-Art.-Nr.: 07915

**55 Abgasrohr DN 80, 12,5 m flexibel, PP Rollenware**
Abgasrohr DN 80, 12,5 m flexibel, PP
Rollenware
Zur Verwendung im Schacht. Bitte beachten: Bei SX immer einen Sprengring, bei Öl-BW immer eine Kaminkopfabdeckung bestellen.
Solvis-Art.-Nr.: 07916
Menge: 1,000 Stck
Produkt:
  Artikel:
    Artikelnummer: 07916
    Einheit: Stck
    Artikelkurztext: Abgasrohr DN 80, 12,5 m flexibel, PP Rollenware
Abgasrohr DN 80, 12,5 m flexibel, PP Rollenware Zur Verwendung im Schacht. Bitte beachten: Bei SX immer einen Sprengring, bei Öl-BW immer eine Kaminkopfabdeckung bestellen. Solvis-Art.-Nr.: 07916

**56 Abgasrohr DN 80, 25 m flexibel, PP Rollenware**
Abgasrohr DN 80, 25 m flexibel, PP
Rollenware
Zur Verwendung im Schacht. Bitte beachten: Bei SX immer einen Sprengring, bei Öl-BW immer eine Kaminkopfabdeckung bestellen.
Solvis-Art.-Nr.: 07917
Menge: 1,000 Stck
Produkt:
  Artikel:
    Artikelnummer: 07917
    Einheit: Stck
    Artikelkurztext: Abgasrohr DN 80, 25 m flexibel, PP Rollenware
Abgasrohr DN 80, 25 m flexibel, PP Rollenware Zur Verwendung im Schacht. Bitte beachten: Bei SX immer einen Sprengring, bei Öl-BW immer eine Kaminkopfabdeckung bestellen. Solvis-Art.-Nr.: 07917

**57 Kaminkopfabdeckung, Edelstahl mit Endrohr**
Kaminkopfabdeckung, Edelstahl
mit Endrohr
Zum Abschluss des Schornsteinschachtes.
Solvis-Art.-Nr.: 08048
Menge: 1,000 Stck
Produkt:
  Artikel:
    Artikelnummer: 08048
    Einheit: Stck
    Artikelkurztext: Kaminkopfabdeckung, Edelstahl mit Endrohr
Kaminkopfabdeckung, Edelstahl mit Endrohr Zum Abschluss des Schornsteinschachtes. Solvis-Art.-Nr.: 08048

**58 Abgassystem CAS 3, DN 80 raumluftab., feuchteunempf. Schornst.**
Abgassystem CAS 3, DN 80
raumluftab., feuchteunempf. Schornst.
Der Grundbausatz CAS-3 ermöglicht die Aufstellung des SolvisBen/SolvisMax in Räumen, denen die Verbrennungsluft direkt entnommen wird. Geeignet sind Heiz- und Kellerräume; unzulässig ist der Betrieb im Wohnbereich. Abgasrohre und -formstücke aus temperatur- und langzeitbeständigem Polypropylen, zugelassen bis 120 °C. Transluzent zur einfachen, optischen Kontrolle. Bestehend aus:
-  1 x 11396 Zuluftgitter Abgassystem
-  1 x 15603 Revisions-Bogen DN 80 PP
-  1 x 06049 Abgasrohr DN 80, 500 mm PP
-  1 x 09134 Gleitpaste für Abgassysteme
-  1 x Abgasrohr DN 80, 150 mm
Solvis-Art.-Nr.: 08281
Menge: 1,000 Stck
Produkt:
  Artikel:
    Artikelnummer: 08281
    Einheit: Stck
    Artikelkurztext: Abgassystem CAS 3, DN 80 raumluftab., feuchteunempf. Schornst.
Abgassystem CAS 3, DN 80 raumluftab., feuchteunempf. Schornst. Der Grundbausatz CAS-3 ermöglicht die Aufstellung des SolvisBen/SolvisMax in Räumen, denen die Verbrennungsluft direkt entnommen wird. Geeignet sind Heiz- und Kellerräume; unzulässig ist der Betrieb im Wohnbereich. Abgasrohre und -formstücke aus temperatur- und langzeitbeständigem Polypropylen, zugelassen bis 120 °C. Transluzent zur einfachen, optischen Kontrolle. Bestehend aus: - 1 x 11396 Zuluftgitter Abgassystem - 1 x 15603 Revisions-Bogen DN 80 PP - 1 x 06049 Abgasrohr DN 80, 500 mm PP - 1 x 09134 Gleitpaste für Abgassysteme - 1 x Abgasrohr DN 80, 150 mm Solvis-Art.-Nr.: 08281

**59 Abgassystem CAS 4, DN 125/80 raumluftunabhängig, für LAS-Schornstein**
Abgassystem CAS 4, DN 125/80
raumluftunabhängig, für LAS-Schornstein
Abgasrohre und -formstücke aus temperatur- und langzeitbeständigem Polypropylen, zugelassen bis 120 °C. Außenrohr weiß pulverlackiert. Bestehend aus:
-  1 x 29329 Revisions-Bogen DN 125/80 ALU
-  1 x 06061 Abgasrohr DN 125/80, 500 mm ST
-  1 x 09134 Gleitpaste für Abgassysteme
Solvis-Art.-Nr.: 08282
Menge: 1,000 Stck
Produkt:
  Artikel:
    Artikelnummer: 08282
    Einheit: Stck
    Artikelkurztext: Abgassystem CAS 4, DN 125/80 raumluftunabhängig, für LAS-Schornstein
Abgassystem CAS 4, DN 125/80 raumluftunabhängig, für LAS-Schornstein Abgasrohre und -formstücke aus temperatur- und langzeitbeständigem Polypropylen, zugelassen bis 120 °C. Außenrohr weiß pulverlackiert. Bestehend aus: - 1 x 29329 Revisions-Bogen DN 125/80 ALU - 1 x 06061 Abgasrohr DN 125/80, 500 mm ST - 1 x 09134 Gleitpaste für Abgassysteme Solvis-Art.-Nr.: 08282

**60 Abgassystem CAS 5, DN 125/80 TC raumluftunabhängig, m. Dachdurchf. terr**
Abgassystem CAS 5, DN 125/80 TC
raumluftunabhängig, m. Dachdurchf. terr
Zur Aufstellung des SolvisBen/SolvisMax als Dachheizzentrale. Der Grundbausatz kann sowohl für Flachdächer als auch für Schrägdächer mit Neigungen von 5-55° verwendet werden. Abgasrohre und -formstücke aus temperatur- und langzeitbeständigem Polypropylen, zugelassen bis 120 °C. Außenrohr weiß pulverlackiert. Bestehend aus:
-  1 x 11868 Revisions-Rohr DN 125/80 ALU
-  1 x 06502 Dachdurchführung 980 mm terracotta
-  1 x 09134 Gleitpaste für Abgassysteme
-  1 x Omega Schelle Bitte beachten: passende Schrägdachpfanne oder Flachdachkragen gesondert bestellen
Solvis-Art.-Nr.: 08283
Menge: 1,000 Stck
Produkt:
  Artikel:
    Artikelnummer: 08283
    Einheit: Stck
    Artikelkurztext: Abgassystem CAS 5, DN 125/80 TC raumluftunabhängig, m. Dachdurchf. terr
Abgassystem CAS 5, DN 125/80 TC raumluftunabhängig, m. Dachdurchf. terr Zur Aufstellung des SolvisBen/SolvisMax als Dachheizzentrale. Der Grundbausatz kann sowohl für Flachdächer als auch für Schrägdächer mit Neigungen von 5-55° verwendet werden. Abgasrohre und -formstücke aus temperatur- und langzeitbeständigem Polypropylen, zugelassen bis 120 °C. Außenrohr weiß pulverlackiert. Bestehend aus: - 1 x 11868 Revisions-Rohr DN 125/80 ALU - 1 x 06502 Dachdurchführung 980 mm terracotta - 1 x 09134 Gleitpaste für Abgassysteme - 1 x Omega Schelle Bitte beachten: passende Schrägdachpfanne oder Flachdachkragen gesondert bestellen Solvis-Art.-Nr.: 08283

**61 Abgassystem CAS 5, DN 125/80 S raumluftunabhängig, m. Dachdurchf. schw**
Abgassystem CAS 5, DN 125/80 S
raumluftunabhängig, m. Dachdurchf. schw
Zur Aufstellung des SolvisBen/SolvisMax als Dachheizzentrale. Der Grundbausatz kann sowohl für Flachdächer als auch für Schrägdächer mit Neigungen von 5-55° verwendet werden. Abgasrohre und -formstücke aus temperatur- und langzeitbeständigem Polypropylen, zugelassen bis 120 °C. Außenrohr weiß pulverlackiert. Bestehend aus:
-  1 x 11868 Revisions-Rohr DN 125/80 ALU
-  1 x 06058 Dachdurchführung 980 mm schwarz
-  1 x 09134 Gleitpaste für Abgassysteme
-  1 x Omega Schelle Bitte beachten: passende Schrägdachpfanne oder Flachdachkragen gesondert bestellen
Solvis-Art.-Nr.: 08284
Menge: 1,000 Stck
Produkt:
  Artikel:
    Artikelnummer: 08284
    Einheit: Stck
    Artikelkurztext: Abgassystem CAS 5, DN 125/80 S raumluftunabhängig, m. Dachdurchf. schw
Abgassystem CAS 5, DN 125/80 S raumluftunabhängig, m. Dachdurchf. schw Zur Aufstellung des SolvisBen/SolvisMax als Dachheizzentrale. Der Grundbausatz kann sowohl für Flachdächer als auch für Schrägdächer mit Neigungen von 5-55° verwendet werden. Abgasrohre und -formstücke aus temperatur- und langzeitbeständigem Polypropylen, zugelassen bis 120 °C. Außenrohr weiß pulverlackiert. Bestehend aus: - 1 x 11868 Revisions-Rohr DN 125/80 ALU - 1 x 06058 Dachdurchführung 980 mm schwarz - 1 x 09134 Gleitpaste für Abgassysteme - 1 x Omega Schelle Bitte beachten: passende Schrägdachpfanne oder Flachdachkragen gesondert bestellen Solvis-Art.-Nr.: 08284

**62 Abgassystem CAS 6, Gas DN 125/80 raumluftunabhängig, m. Wanddurchführung**
Abgassystem CAS 6, Gas DN 125/80
raumluftunabhängig, m. Wanddurchführung
Der Grundbausatz CAS-6 ermöglicht den direkten Außenwandanschluss des SolvisBen/SolvisMax Gas. Gemäß DVGW-TRGI ist der Außenwandanschluss nur zulässig, wenn eine andere Anschlussmöglichkeit einen unvertretbar hohen Aufwand bedeuten würde. Vor der Installation ist Rücksprache mit dem Bezirksschornsteinfegermeister zu halten. Abgasrohre und -formstücke aus temperatur- und langzeitbeständigem Polypropylen, zugelassen bis 120 °C. Außenrohr weiß pulverlackiert. Bestehend aus:
-  1 x 29329 Revisions-Bogen DN 125/80 ALU
-  1 x 06061 Abgasrohr DN 125/80, 500 mm ST
-  1 x 26888 Abdeckblende Abgasrohr DN 125, PP weiß
-  1 x 26890 Wanddurchführung DN 125, Edelstahl
-  1 x 26889 Mauerblende Abgasrohr DN 125, Edelstahl
-  1 x 09134 Gleitpaste für Abgassysteme
Solvis-Art.-Nr.: 08285
Menge: 1,000 Stck
Produkt:
  Artikel:
    Artikelnummer: 08285
    Einheit: Stck
    Artikelkurztext: Abgassystem CAS 6, Gas DN 125/80 raumluftunabhängig, m. Wanddurchführung
Abgassystem CAS 6, Gas DN 125/80 raumluftunabhängig, m. Wanddurchführung Der Grundbausatz CAS-6 ermöglicht den direkten Außenwandanschluss des SolvisBen/SolvisMax Gas. Gemäß DVGW-TRGI ist der Außenwandanschluss nur zulässig, wenn eine andere Anschlussmöglichkeit einen unvertretbar hohen Aufwand bedeuten würde. Vor der Installation ist Rücksprache mit dem Bezirksschornsteinfegermeister zu halten. Abgasrohre und -formstücke aus temperatur- und langzeitbeständigem Polypropylen, zugelassen bis 120 °C. Außenrohr weiß pulverlackiert. Bestehend aus: - 1 x 29329 Revisions-Bogen DN 125/80 ALU - 1 x 06061 Abgasrohr DN 125/80, 500 mm ST - 1 x 26888 Abdeckblende Abgasrohr DN 125, PP weiß - 1 x 26890 Wanddurchführung DN 125, Edelstahl - 1 x 26889 Mauerblende Abgasrohr DN 125, Edelstahl - 1 x 09134 Gleitpaste für Abgassysteme Solvis-Art.-Nr.: 08285

**63 Abgassystem CAS 8, DN 125/80 raumluftunabhängig, m. Außenwandanschl.**
Abgassystem CAS 8, DN 125/80
raumluftunabhängig, m. Außenwandanschl.
Der Grundbausatz CAS-8 ermöglicht den Außenwandanschluss des SolvisBen/SolvisMax entlang der Hauswand. Abgasrohre und -formstücke aus temperatur- und langzeitbeständigem Polypropylen, zugelassen bis 120 °C. Transluzent zur einfachen, optischen Kontrolle. Außenrohr im Innenbereich weiß pulverlackiert, im Außenbereich Edelstahl. Bestehend aus:
-  1 x 29329 Revisions-Bogen DN 125/80 ALU
-  1 x 06061 Abgasrohr DN 125/80, 500 mm ST
-  1 x 26888 Abdeckblende Abgasrohr DN 125, PP weiß
-  1 x 06084 Wanddurchf. 500 mm schwarz PE
-  1 x 26889 Mauerblende Abgasrohr DN 125, Edelstahl
-  1 x 07686 Konsole AGS-8 DN 125/80, EST
-  1 x 07521 Abgasmündungsrohr DN 125/80 EST
-  1 x 09134 Gleitpaste für Abgassysteme
Solvis-Art.-Nr.: 08287
Menge: 1,000 Stck
Produkt:
  Artikel:
    Artikelnummer: 08287
    Einheit: Stck
    Artikelkurztext: Abgassystem CAS 8, DN 125/80 raumluftunabhängig, m. Außenwandanschl.
Abgassystem CAS 8, DN 125/80 raumluftunabhängig, m. Außenwandanschl. Der Grundbausatz CAS-8 ermöglicht den Außenwandanschluss des SolvisBen/SolvisMax entlang der Hauswand. Abgasrohre und -formstücke aus temperatur- und langzeitbeständigem Polypropylen, zugelassen bis 120 °C. Transluzent zur einfachen, optischen Kontrolle. Außenrohr im Innenbereich weiß pulverlackiert, im Außenbereich Edelstahl. Bestehend aus: - 1 x 29329 Revisions-Bogen DN 125/80 ALU - 1 x 06061 Abgasrohr DN 125/80, 500 mm ST - 1 x 26888 Abdeckblende Abgasrohr DN 125, PP weiß - 1 x 06084 Wanddurchf. 500 mm schwarz PE - 1 x 26889 Mauerblende Abgasrohr DN 125, Edelstahl - 1 x 07686 Konsole AGS-8 DN 125/80, EST - 1 x 07521 Abgasmündungsrohr DN 125/80 EST - 1 x 09134 Gleitpaste für Abgassysteme Solvis-Art.-Nr.: 08287

**64 Verbindersatz SMR 15 mm, 90 ° 2 Stück, mit Stützhülsen und Isolierung**
Verbindersatz SMR 15 mm, 90 °
2 Stück, mit Stützhülsen und Isolierung
Klemmringverschraubungen zur Eckverbindung von Einzelstücken des Schnellmontagerohres.
Solvis-Art.-Nr.: 08312
Menge: 1,000 Stck
Produkt:
  Artikel:
    Artikelnummer: 08312
    Einheit: Stck
    Artikelkurztext: Verbindersatz SMR 15 mm, 90 ° 2 Stück, mit Stützhülsen und Isolierung
Verbindersatz SMR 15 mm, 90 ° 2 Stück, mit Stützhülsen und Isolierung Klemmringverschraubungen zur Eckverbindung von Einzelstücken des Schnellmontagerohres. Solvis-Art.-Nr.: 08312

**65 Schellensatz SMR 15 mm 4 Stück, mit Stockschraube**
Schellensatz SMR 15 mm
4 Stück, mit Stockschraube
Schellensatz zur Befestigung des Schnellmontagerohres.
Solvis-Art.-Nr.: 08314
Menge: 1,000 Stck
Produkt:
  Artikel:
    Artikelnummer: 08314
    Einheit: Stck
    Artikelkurztext: Schellensatz SMR 15 mm 4 Stück, mit Stockschraube
Schellensatz SMR 15 mm 4 Stück, mit Stockschraube Schellensatz zur Befestigung des Schnellmontagerohres. Solvis-Art.-Nr.: 08314

**66 Prüfstreifen für Solarflüssigkeit 100 Stück, Messbereich: 5 - 10 pH**
Prüfstreifen für Solarflüssigkeit
100 Stück, Messbereich: 5 - 10 pH
Indikatorstäbchen zur Kontrolle des ph-Wertes der Solarflüssigkeit.
Solvis-Art.-Nr.: 08397
Menge: 1,000 Stck
Produkt:
  Artikel:
    Artikelnummer: 08397
    Einheit: Stck
    Artikelkurztext: Prüfstreifen für Solarflüssigkeit 100 Stück, Messbereich: 5 - 10 pH
Prüfstreifen für Solarflüssigkeit 100 Stück, Messbereich: 5 - 10 pH Indikatorstäbchen zur Kontrolle des ph-Wertes der Solarflüssigkeit. Solvis-Art.-Nr.: 08397

**67 Auffangwanne bis Gr. 457 SolvisMax**
Auffangwanne bis Gr. 457 SolvisMax
Auffangwanne mit Schlauchtülle 3/4 zum Unterstellen bei feuchtempfindlichen Böden beim SolvisMax 457.
-  Abmessungen BxHxT: 1200x65x1450 mm
Solvis-Art.-Nr.: 08563
Menge: 1,000 Stck
Produkt:
  Artikel:
    Artikelnummer: 08563
    Einheit: Stck
    Artikelkurztext: Auffangwanne bis Gr. 457 SolvisMax
Auffangwanne bis Gr. 457 SolvisMax Auffangwanne mit Schlauchtülle 3/4 zum Unterstellen bei feuchtempfindlichen Böden beim SolvisMax 457. - Abmessungen BxHxT: 1200x65x1450 mm Solvis-Art.-Nr.: 08563

**68 Schnellmontagerohr 15 mm, 10 m hochtemperaturbeständig isoliert**
Schnellmontagerohr 15 mm, 10 m
hochtemperaturbeständig isoliert
Flexible, isolierte Solarleitung zur schnellen Solarkreisverrohrung, dauertemperaturbeständig bis 150 °C, Isolierung 19 mm, ummantelt mit einem Geflecht aus modifizierten Polyester-Monofilen mit Sensorleitung 3 x 0,75 mm².
Solvis-Art.-Nr.: 08653
Menge: 1,000 Stck
Produkt:
  Artikel:
    Artikelnummer: 08653
    Einheit: Stck
    Artikelkurztext: Schnellmontagerohr 15 mm, 10 m hochtemperaturbeständig isoliert
Schnellmontagerohr 15 mm, 10 m hochtemperaturbeständig isoliert Flexible, isolierte Solarleitung zur schnellen Solarkreisverrohrung, dauertemperaturbeständig bis 150 °C, Isolierung 19 mm, ummantelt mit einem Geflecht aus modifizierten Polyester-Monofilen mit Sensorleitung 3 x 0,75 mm². Solvis-Art.-Nr.: 08653

**69 Schnellmontagerohr 15 mm, 20 m hochtemperaturbeständig isoliert**
Schnellmontagerohr 15 mm, 20 m
hochtemperaturbeständig isoliert
Flexible, isolierte Solarleitung zur schnellen Solarkreisverrohrung, dauertemperaturbeständig bis 150 °C, Isolierung 19 mm, ummantelt mit einem Geflecht aus modifizierten Polyester-Monofilen mit Sensorleitung 3 x 0,75 mm².
Solvis-Art.-Nr.: 08654
Menge: 1,000 Stck
Produkt:
  Artikel:
    Artikelnummer: 08654
    Einheit: Stck
    Artikelkurztext: Schnellmontagerohr 15 mm, 20 m hochtemperaturbeständig isoliert
Schnellmontagerohr 15 mm, 20 m hochtemperaturbeständig isoliert Flexible, isolierte Solarleitung zur schnellen Solarkreisverrohrung, dauertemperaturbeständig bis 150 °C, Isolierung 19 mm, ummantelt mit einem Geflecht aus modifizierten Polyester-Monofilen mit Sensorleitung 3 x 0,75 mm². Solvis-Art.-Nr.: 08654

**70 Parallelschaltungssatz SMR 15 mm 2 Stück, mit Stützhülsen**
Parallelschaltungssatz SMR 15 mm
2 Stück, mit Stützhülsen
Klemmringverschraubungen zur Paralellschaltung von zwei Solvis Kollektoren.
Solvis-Art.-Nr.: 09015
Menge: 1,000 Stck
Produkt:
  Artikel:
    Artikelnummer: 09015
    Einheit: Stck
    Artikelkurztext: Parallelschaltungssatz SMR 15 mm 2 Stück, mit Stützhülsen
Parallelschaltungssatz SMR 15 mm 2 Stück, mit Stützhülsen Klemmringverschraubungen zur Paralellschaltung von zwei Solvis Kollektoren. Solvis-Art.-Nr.: 09015

**71 Abgasrohr DN 125/80, 2000 mm EST außen Edelstahl**
Abgasrohr DN 125/80, 2000 mm EST
außen Edelstahl
Konzentrische Ausführung. Zur Verwendung im Außenbereich.
Solvis-Art.-Nr.: 09207
Menge: 1,000 Stck
Produkt:
  Artikel:
    Artikelnummer: 09207
    Einheit: Stck
    Artikelkurztext: Abgasrohr DN 125/80, 2000 mm EST außen Edelstahl
Abgasrohr DN 125/80, 2000 mm EST außen Edelstahl Konzentrische Ausführung. Zur Verwendung im Außenbereich. Solvis-Art.-Nr.: 09207

**72 Verlängerung der Konsole auf 222 mm Abstand Wand / Rohr: 139 - 222 mm**
Verlängerung der Konsole auf 222 mm
Abstand Wand / Rohr: 139 - 222 mm
Zur Vergrößerung des Wandabstandes der Konsole zwischen Wand und Abgasrohr.
Solvis-Art.-Nr.: 09208
Menge: 1,000 Stck
Produkt:
  Artikel:
    Artikelnummer: 09208
    Einheit: Stck
    Artikelkurztext: Verlängerung der Konsole auf 222 mm Abstand Wand / Rohr: 139 - 222 mm
Verlängerung der Konsole auf 222 mm Abstand Wand / Rohr: 139 - 222 mm Zur Vergrößerung des Wandabstandes der Konsole zwischen Wand und Abgasrohr. Solvis-Art.-Nr.: 09208

**73 Pellet-Einblasrohr, 1000 mm DN 100**
Pellet-Einblasrohr, 1000 mm
DN 100
Gerades Einblasrohr als Verlängerung der Einblasleitung in den Lagerraum.
Solvis-Art.-Nr.: 09243
Menge: 1,000 Stck
Produkt:
  Artikel:
    Artikelnummer: 09243
    Einheit: Stck
    Artikelkurztext: Pellet-Einblasrohr, 1000 mm DN 100
Pellet-Einblasrohr, 1000 mm DN 100 Gerades Einblasrohr als Verlängerung der Einblasleitung in den Lagerraum. Solvis-Art.-Nr.: 09243

**74 Pellet-Einblasrohr, 500 mm DN 100**
Pellet-Einblasrohr, 500 mm
DN 100
Gerades Einblasrohr als Verlängerung der Einblasleitung in den Lagerraum.
Solvis-Art.-Nr.: 09244
Menge: 1,000 Stck
Produkt:
  Artikel:
    Artikelnummer: 09244
    Einheit: Stck
    Artikelkurztext: Pellet-Einblasrohr, 500 mm DN 100
Pellet-Einblasrohr, 500 mm DN 100 Gerades Einblasrohr als Verlängerung der Einblasleitung in den Lagerraum. Solvis-Art.-Nr.: 09244

**75 Rohrbogen DN 100, 90 ° passend zum Pellet-Einblasrohr**
Rohrbogen DN 100, 90 °
passend zum Pellet-Einblasrohr
Rohrbogen zur Richtungsänderung der Einblasleitung.
Solvis-Art.-Nr.: 09245
Menge: 1,000 Stck
Produkt:
  Artikel:
    Artikelnummer: 09245
    Einheit: Stck
    Artikelkurztext: Rohrbogen DN 100, 90 ° passend zum Pellet-Einblasrohr
Rohrbogen DN 100, 90 ° passend zum Pellet-Einblasrohr Rohrbogen zur Richtungsänderung der Einblasleitung. Solvis-Art.-Nr.: 09245

**76 Rohrbogen DN 100, 45 ° passend zum Pellet-Einblasrohr**
Rohrbogen DN 100, 45 °
passend zum Pellet-Einblasrohr
Rohrbogen zur Richtungsänderung der Einblasleitung.
Solvis-Art.-Nr.: 09246
Menge: 1,000 Stck
Produkt:
  Artikel:
    Artikelnummer: 09246
    Einheit: Stck
    Artikelkurztext: Rohrbogen DN 100, 45 ° passend zum Pellet-Einblasrohr
Rohrbogen DN 100, 45 ° passend zum Pellet-Einblasrohr Rohrbogen zur Richtungsänderung der Einblasleitung. Solvis-Art.-Nr.: 09246

**77 Anlege- und Tauchsensor Pt1000, 105 °C, 6 mm, 5 m,**
Anlege- und Tauchsensor
Pt1000, 105 °C, 6 mm, 5 m,
Temperatursensor mit Pt1000-Sensor in 6 mm Rundhülse für Einsteck- und Tauchhülsenmontage. Durch den Kunststoffadapter kann der Sensor auch als Anlegesensor genutzt werden, um zusätzliche Funktionen wie temperaturgesteuerte Ladepumpen oder eine WW-Zirkulation zu realisieren.
-  max. Betriebstemperatur: 105 °C
Solvis-Art.-Nr.: 09350
Menge: 1,000 Stck
Produkt:
  Artikel:
    Artikelnummer: 09350
    Einheit: Stck
    Artikelkurztext: Anlege- und Tauchsensor Pt1000, 105 °C, 6 mm, 5 m,
Anlege- und Tauchsensor Pt1000, 105 °C, 6 mm, 5 m, Temperatursensor mit Pt1000-Sensor in 6 mm Rundhülse für Einsteck- und Tauchhülsenmontage. Durch den Kunststoffadapter kann der Sensor auch als Anlegesensor genutzt werden, um zusätzliche Funktionen wie temperaturgesteuerte Ladepumpen oder eine WW-Zirkulation zu realisieren. - max. Betriebstemperatur: 105 °C Solvis-Art.-Nr.: 09350

**78 Solarflüssigkeit Tyfocor LS rot, 200 l Fertigmischung im Faß**
Solarflüssigkeit Tyfocor LS rot, 200 l
Fertigmischung im Faß
Solarflüssigkeit für Solvis-Kollektoren gebrauchsfertig, rot fluoreszierend
Technische Daten:
-  wässrige Lösung von 1,2-Propylenglykol mit Korrosionsinhibitoren
-  Farbe rot
-  Kälteschutz bis - 28 °C
-  umweltverträglich, WGK 1
Solvis-Art.-Nr.: 09480
Menge: 1,000 Stck
Produkt:
  Artikel:
    Artikelnummer: 09480
    Einheit: Stck
    Artikelkurztext: Solarflüssigkeit Tyfocor LS rot, 200 l Fertigmischung im Faß
Solarflüssigkeit Tyfocor LS rot, 200 l Fertigmischung im Faß Solarflüssigkeit für Solvis-Kollektoren gebrauchsfertig, rot fluoreszierend Technische Daten: - wässrige Lösung von 1,2-Propylenglykol mit Korrosionsinhibitoren - Farbe rot - Kälteschutz bis - 28 °C - umweltverträglich, WGK 1 Solvis-Art.-Nr.: 09480

**79 Türschutzbrett mit Sichtfenster OSB-Platte**
Türschutzbrett mit Sichtfenster
OSB-Platte
Türschutzbrett mit eingelassenem, verschraubtem Sichtfenster (Maße: 155 x 155 mm) zur Montage in die Türschiene.
-  Abmessungen BxHxT: 1000 x 350 x 24 mm
Solvis-Art.-Nr.: 09561
Menge: 1,000 Stck
Produkt:
  Artikel:
    Artikelnummer: 09561
    Einheit: Stck
    Artikelkurztext: Türschutzbrett mit Sichtfenster OSB-Platte
Türschutzbrett mit Sichtfenster OSB-Platte Türschutzbrett mit eingelassenem, verschraubtem Sichtfenster (Maße: 155 x 155 mm) zur Montage in die Türschiene. - Abmessungen BxHxT: 1000 x 350 x 24 mm Solvis-Art.-Nr.: 09561

**80 Kollektorverbinder mit Entlüfter S/D für Bauform Standard / Diagonal**
Kollektorverbinder mit Entlüfter S/D
für Bauform Standard / Diagonal
Kollektorverbinder S/D nebeneinander aus isoliertem Edelstahlwellrohr mit Entlüftungs- oder Entleerungsventil zur Verbindung von zwei im Abstand von 30 mm direkt nebeneinander angeordneten Flachkollektoren Fera Standard oder Diagonal (Achsabstand der Anschlussverschraubung ca. 150 mm).
Solvis-Art.-Nr.: 09696
Menge: 1,000 Stck
Produkt:
  Artikel:
    Artikelnummer: 09696
    Einheit: Stck
    Artikelkurztext: Kollektorverbinder mit Entlüfter S/D für Bauform Standard / Diagonal
Kollektorverbinder mit Entlüfter S/D für Bauform Standard / Diagonal Kollektorverbinder S/D nebeneinander aus isoliertem Edelstahlwellrohr mit Entlüftungs- oder Entleerungsventil zur Verbindung von zwei im Abstand von 30 mm direkt nebeneinander angeordneten Flachkollektoren Fera Standard oder Diagonal (Achsabstand der Anschlussverschraubung ca. 150 mm). Solvis-Art.-Nr.: 09696

**81 Kollektorgriffsatz Fera/Luna 4 Stück, für F-xxx und LU-23x**
Kollektorgriffsatz Fera/Luna
4 Stück, für F-xxx und LU-23x
Kollektorgriffsatz zum einfachen Kollektortransport, passend in das Kollektorrahmenprofil. Auch zum Einsatz bei Kranung geeignet.
Solvis-Art.-Nr.: 09747
Menge: 1,000 Stck
Produkt:
  Artikel:
    Artikelnummer: 09747
    Einheit: Stck
    Artikelkurztext: Kollektorgriffsatz Fera/Luna 4 Stück, für F-xxx und LU-23x
Kollektorgriffsatz Fera/Luna 4 Stück, für F-xxx und LU-23x Kollektorgriffsatz zum einfachen Kollektortransport, passend in das Kollektorrahmenprofil. Auch zum Einsatz bei Kranung geeignet. Solvis-Art.-Nr.: 09747

**82 Sonnenbahnanalysator M m. Folien-Satz f. Breitengrade 42/48/51**
Sonnenbahnanalysator M
m. Folien-Satz f. Breitengrade 42/48/51
Sonnenbahnanalysator zur Vor-Ort-Prüfung geplanter Kollektorflächen auf Verschattung durch Bäume, Gebäude oder ähnliches.
Solvis-Art.-Nr.: 10314
Menge: 1,000 Stck
Produkt:
  Artikel:
    Artikelnummer: 10314
    Einheit: Stck
    Artikelkurztext: Sonnenbahnanalysator M m. Folien-Satz f. Breitengrade 42/48/51
Sonnenbahnanalysator M m. Folien-Satz f. Breitengrade 42/48/51 Sonnenbahnanalysator zur Vor-Ort-Prüfung geplanter Kollektorflächen auf Verschattung durch Bäume, Gebäude oder ähnliches. Solvis-Art.-Nr.: 10314

**83 Reduzierungssatz SMR 18 / 15 mm 2 Stück, mit Stützhülsen**
Reduzierungssatz SMR 18 / 15 mm
2 Stück, mit Stützhülsen
Reduzierte Klemmringverschraubung zur Verbindung von Einzelstücken des Schnellmontagerohres.
Solvis-Art.-Nr.: 10322
Menge: 1,000 Stck
Produkt:
  Artikel:
    Artikelnummer: 10322
    Einheit: Stck
    Artikelkurztext: Reduzierungssatz SMR 18 / 15 mm 2 Stück, mit Stützhülsen
Reduzierungssatz SMR 18 / 15 mm 2 Stück, mit Stützhülsen Reduzierte Klemmringverschraubung zur Verbindung von Einzelstücken des Schnellmontagerohres. Solvis-Art.-Nr.: 10322

**84 Pellet-Einblasrohr, 2000 mm DN 100**
Pellet-Einblasrohr, 2000 mm
DN 100
Gerades Einblasrohr als Verlängerung der Einblasleitung in den Lagerraum.
Solvis-Art.-Nr.: 10385
Menge: 1,000 Stck
Produkt:
  Artikel:
    Artikelnummer: 10385
    Einheit: Stck
    Artikelkurztext: Pellet-Einblasrohr, 2000 mm DN 100
Pellet-Einblasrohr, 2000 mm DN 100 Gerades Einblasrohr als Verlängerung der Einblasleitung in den Lagerraum. Solvis-Art.-Nr.: 10385

**85 Pellet-Einblasrohr, 200 mm DN 100**
Pellet-Einblasrohr, 200 mm
DN 100
Gerades Einblasrohr als Verlängerung der Einblasleitung in den Lagerraum.
Solvis-Art.-Nr.: 10386
Menge: 1,000 Stck
Produkt:
  Artikel:
    Artikelnummer: 10386
    Einheit: Stck
    Artikelkurztext: Pellet-Einblasrohr, 200 mm DN 100
Pellet-Einblasrohr, 200 mm DN 100 Gerades Einblasrohr als Verlängerung der Einblasleitung in den Lagerraum. Solvis-Art.-Nr.: 10386

**86 Rohrbogen DN 100, 60 ° passend zum Pellet-Einblasrohr**
Rohrbogen DN 100, 60 °
passend zum Pellet-Einblasrohr
Rohrbogen zur Richtungsänderung der Einblasleitung.
Solvis-Art.-Nr.: 10387
Menge: 1,000 Stck
Produkt:
  Artikel:
    Artikelnummer: 10387
    Einheit: Stck
    Artikelkurztext: Rohrbogen DN 100, 60 ° passend zum Pellet-Einblasrohr
Rohrbogen DN 100, 60 ° passend zum Pellet-Einblasrohr Rohrbogen zur Richtungsänderung der Einblasleitung. Solvis-Art.-Nr.: 10387

**87 Verbindersatz SMR 18 mm, gerade 2 Stück, ohne Stützhülsen**
Verbindersatz SMR 18 mm, gerade
2 Stück, ohne Stützhülsen
Klemmringverschraubungen zur Verbindung von Einzelstücken des Schnellmontagerohres.
Solvis-Art.-Nr.: 10631
Menge: 1,000 Stck
Produkt:
  Artikel:
    Artikelnummer: 10631
    Einheit: Stck
    Artikelkurztext: Verbindersatz SMR 18 mm, gerade 2 Stück, ohne Stützhülsen
Verbindersatz SMR 18 mm, gerade 2 Stück, ohne Stützhülsen Klemmringverschraubungen zur Verbindung von Einzelstücken des Schnellmontagerohres. Solvis-Art.-Nr.: 10631

**88 Service-Box SX-6 für Brenner SX-6**
Service-Box SX-6
für Brenner SX-6
Die Service-Box ist mit den wichtigsten Ersatzteilen für Störungsfälle und Wartungsarbeiten bestückt.
Solvis-Art.-Nr.: 11179
Menge: 1,000 Stck
Produkt:
  Artikel:
    Artikelnummer: 11179
    Einheit: Stck
    Artikelkurztext: Service-Box SX-6 für Brenner SX-6
Service-Box SX-6 für Brenner SX-6 Die Service-Box ist mit den wichtigsten Ersatzteilen für Störungsfälle und Wartungsarbeiten bestückt. Solvis-Art.-Nr.: 11179

**89 Abgleichventil 4-15 l/min Bypass Rp3/4, mit Bypass**
Abgleichventil 4-15 l/min Bypass
Rp3/4, mit Bypass
Zum Ablesen des Volumenstromes im Kesselkreis, geeignet für den Einsatz in Heizsystemen.
Solvis-Art.-Nr.: 11278
Menge: 1,000 Stck
Produkt:
  Artikel:
    Artikelnummer: 11278
    Einheit: Stck
    Artikelkurztext: Abgleichventil 4-15 l/min Bypass Rp3/4, mit Bypass
Abgleichventil 4-15 l/min Bypass Rp3/4, mit Bypass Zum Ablesen des Volumenstromes im Kesselkreis, geeignet für den Einsatz in Heizsystemen. Solvis-Art.-Nr.: 11278

**90 Abgleichventil 8-30 l/min Bypass Rp3/4, mit Bypass**
Abgleichventil 8-30 l/min Bypass
Rp3/4, mit Bypass
Zum Ablesen des Volumenstromes im Kesselkreis, geeignet für den Einsatz in Heizsystemen.
Solvis-Art.-Nr.: 11279
Menge: 1,000 Stck
Produkt:
  Artikel:
    Artikelnummer: 11279
    Einheit: Stck
    Artikelkurztext: Abgleichventil 8-30 l/min Bypass Rp3/4, mit Bypass
Abgleichventil 8-30 l/min Bypass Rp3/4, mit Bypass Zum Ablesen des Volumenstromes im Kesselkreis, geeignet für den Einsatz in Heizsystemen. Solvis-Art.-Nr.: 11279

**91 Abgleichventil 10-40 l/min Bypass Rp1, mit Bypass**
Abgleichventil 10-40 l/min Bypass
Rp1, mit Bypass
Zum Ablesen des Volumenstromes im Kesselkreis, geeignet für den Einsatz in Heizsystemen.
Solvis-Art.-Nr.: 11280
Menge: 1,000 Stck
Produkt:
  Artikel:
    Artikelnummer: 11280
    Einheit: Stck
    Artikelkurztext: Abgleichventil 10-40 l/min Bypass Rp1, mit Bypass
Abgleichventil 10-40 l/min Bypass Rp1, mit Bypass Zum Ablesen des Volumenstromes im Kesselkreis, geeignet für den Einsatz in Heizsystemen. Solvis-Art.-Nr.: 11280

**92 Umbausatz SolvisMax Baureihe 6 von Öl-NT auf Öl-Brennwert 23 kW**
Umbausatz SolvisMax Baureihe 6
von Öl-NT auf Öl-Brennwert 23 kW
Geeignet zum Umbau eines SolvisMax Öl-Niedertemperatur auf SolvisMax Öl-Brennwert Bestehend aus:
-  Wärmetauschereinschub
-  Solvis-Ölbrenner Öl-BW-3 23 kW
-  Schalldämpfer
-  Ölfilter
-  Zubehör (z.B. Abgasanschluss) Bitte beachten:
-  Einsatz nur für Speicher der Baureihe 6
-  Umrüstung auf Systemregler SolvisControl 3 erforderlich
Solvis-Art.-Nr.: 11361
Menge: 1,000 Stck
Produkt:
  Artikel:
    Artikelnummer: 11361
    Einheit: Stck
    Artikelkurztext: Umbausatz SolvisMax Baureihe 6 von Öl-NT auf Öl-Brennwert 23 kW
Umbausatz SolvisMax Baureihe 6 von Öl-NT auf Öl-Brennwert 23 kW Geeignet zum Umbau eines SolvisMax Öl-Niedertemperatur auf SolvisMax Öl-Brennwert Bestehend aus: - Wärmetauschereinschub - Solvis-Ölbrenner Öl-BW-3 23 kW - Schalldämpfer - Ölfilter - Zubehör (z.B. Abgasanschluss) Bitte beachten: - Einsatz nur für Speicher der Baureihe 6 - Umrüstung auf Systemregler SolvisControl 3 erforderlich Solvis-Art.-Nr.: 11361

**93 Zuluftgitter Abgassystem**
Zuluftgitter Abgassystem
Solvis-Art.-Nr.: 11396
Menge: 1,000 Stck
Produkt:
  Artikel:
    Artikelnummer: 11396
    Einheit: Stck
    Artikelkurztext: Zuluftgitter Abgassystem
Zuluftgitter Abgassystem Solvis-Art.-Nr.: 11396

**94 Schellensatz SMR 10/12 mm 4 Stück, mit Stockschraube**
Schellensatz SMR 10/12 mm
4 Stück, mit Stockschraube
Schellensatz zur Befestigung des Schnellmontagerohres.
Solvis-Art.-Nr.: 11575
Menge: 1,000 Stck
Produkt:
  Artikel:
    Artikelnummer: 11575
    Einheit: Stck
    Artikelkurztext: Schellensatz SMR 10/12 mm 4 Stück, mit Stockschraube
Schellensatz SMR 10/12 mm 4 Stück, mit Stockschraube Schellensatz zur Befestigung des Schnellmontagerohres. Solvis-Art.-Nr.: 11575

**95 Solarflüssigkeit Tyfocor LS rot, 600 l Fertigmischung, 60 x 10 l auf Palette**
Solarflüssigkeit Tyfocor LS rot, 600 l
Fertigmischung, 60 x 10 l auf Palette
Solarflüssigkeit für Solvis-Kollektoren gebrauchsfertig, rot fluoreszierend
Technische Daten:
-  wässrige Lösung von 1,2-Propylenglykol mit Korrosionsinhibitoren
-  Farbe rot
-  Kälteschutz bis - 28 °C
-  umweltverträglich, WGK 1
Solvis-Art.-Nr.: 11815
Menge: 1,000 Stck
Produkt:
  Artikel:
    Artikelnummer: 11815
    Einheit: Stck
    Artikelkurztext: Solarflüssigkeit Tyfocor LS rot, 600 l Fertigmischung, 60 x 10 l auf Palette
Solarflüssigkeit Tyfocor LS rot, 600 l Fertigmischung, 60 x 10 l auf Palette Solarflüssigkeit für Solvis-Kollektoren gebrauchsfertig, rot fluoreszierend Technische Daten: - wässrige Lösung von 1,2-Propylenglykol mit Korrosionsinhibitoren - Farbe rot - Kälteschutz bis - 28 °C - umweltverträglich, WGK 1 Solvis-Art.-Nr.: 11815

**96 Revisions-Rohr DN 125/80 ALU außen Aluminium, weiß pulverlackiert**
Revisions-Rohr DN 125/80 ALU
außen Aluminium, weiß pulverlackiert
Konzentrische Ausführung. Zur Verwendung im Innenbereich.
Solvis-Art.-Nr.: 11868
Menge: 1,000 Stck
Produkt:
  Artikel:
    Artikelnummer: 11868
    Einheit: Stck
    Artikelkurztext: Revisions-Rohr DN 125/80 ALU außen Aluminium, weiß pulverlackiert
Revisions-Rohr DN 125/80 ALU außen Aluminium, weiß pulverlackiert Konzentrische Ausführung. Zur Verwendung im Innenbereich. Solvis-Art.-Nr.: 11868

**97 Umbausatz SolvisMax Solo/Futur Baureihe 6 auf Öl-Brennwert 17 kW**
Umbausatz SolvisMax Solo/Futur
Baureihe 6 auf Öl-Brennwert 17 kW
Geeignet zum Umbau eines SolvisMax Baureihe 6 der Varianten SolvisMax -Futur/-Solo/-Fernwärme/-Wärmepumpe auf SolvisMax Öl-Brennwert Bestehend aus:
-  Wärmetauschereinschub
-  Öl-BW-3-Brenner 17 kW
-  Ölfilter
-  Abgaszubehör BW/SX-6
-  Schalldämpfer
-  Zubehör Bitte beachten:
-  Einsatz nur für Speicher der Baureihe 6
-  Umrüstung auf Systemregler SolvisControl 3 erforderlich
Solvis-Art.-Nr.: 11898
Menge: 1,000 Stck
Produkt:
  Artikel:
    Artikelnummer: 11898
    Einheit: Stck
    Artikelkurztext: Umbausatz SolvisMax Solo/Futur Baureihe 6 auf Öl-Brennwert 17 kW
Umbausatz SolvisMax Solo/Futur Baureihe 6 auf Öl-Brennwert 17 kW Geeignet zum Umbau eines SolvisMax Baureihe 6 der Varianten SolvisMax -Futur/-Solo/-Fernwärme/-Wärmepumpe auf SolvisMax Öl-Brennwert Bestehend aus: - Wärmetauschereinschub - Öl-BW-3-Brenner 17 kW - Ölfilter - Abgaszubehör BW/SX-6 - Schalldämpfer - Zubehör Bitte beachten: - Einsatz nur für Speicher der Baureihe 6 - Umrüstung auf Systemregler SolvisControl 3 erforderlich Solvis-Art.-Nr.: 11898

**98 Umbausatz SolvisMax Solo/Futur Baureihe 6 auf Öl-Brennwert 23 kW**
Umbausatz SolvisMax Solo/Futur
Baureihe 6 auf Öl-Brennwert 23 kW
Geeignet zum Umbau eines SolvisMax Baureihe 6 der Varianten SolvisMax -Futur/-Solo/-Fernwärme/-Wärmepumpe auf SolvisMax Öl-Brennwert Bestehend aus:
-  Wärmetauschereinschub
-  Öl-BW-3-Brenner 23 kW
-  Ölfilter
-  Abgaszubehör BW/SX-6
-  Schalldämpfer
-  Zubehör Bitte beachten:
-  Einsatz nur für Speicher der Baureihe 6
-  Umrüstung auf Systemregler SolvisControl 3 erforderlich
Solvis-Art.-Nr.: 11901
Menge: 1,000 Stck
Produkt:
  Artikel:
    Artikelnummer: 11901
    Einheit: Stck
    Artikelkurztext: Umbausatz SolvisMax Solo/Futur Baureihe 6 auf Öl-Brennwert 23 kW
Umbausatz SolvisMax Solo/Futur Baureihe 6 auf Öl-Brennwert 23 kW Geeignet zum Umbau eines SolvisMax Baureihe 6 der Varianten SolvisMax -Futur/-Solo/-Fernwärme/-Wärmepumpe auf SolvisMax Öl-Brennwert Bestehend aus: - Wärmetauschereinschub - Öl-BW-3-Brenner 23 kW - Ölfilter - Abgaszubehör BW/SX-6 - Schalldämpfer - Zubehör Bitte beachten: - Einsatz nur für Speicher der Baureihe 6 - Umrüstung auf Systemregler SolvisControl 3 erforderlich Solvis-Art.-Nr.: 11901

**99 Umbausatz SolvisMax Baureihe 6 von Öl-NT auf Öl-Brennwert 17 kW**
Umbausatz SolvisMax Baureihe 6
von Öl-NT auf Öl-Brennwert 17 kW
Geeignet zum Umbau eines SolvisMax Öl-Niedertemperatur auf SolvisMax Öl-Brennwert Bestehend aus:
-  Wärmetauschereinschub
-  Solvis-Ölbrenner Öl-BW-3 17 kW
-  Schalldämpfer
-  Ölfilter
-  Zubehör (z.B. Abgasanschluss) Bitte beachten:
-  Einsatz nur für Speicher der Baureihe 6
-  Umrüstung auf Systemregler SolvisControl 3 erforderlich
Solvis-Art.-Nr.: 11902
Menge: 1,000 Stck
Produkt:
  Artikel:
    Artikelnummer: 11902
    Einheit: Stck
    Artikelkurztext: Umbausatz SolvisMax Baureihe 6 von Öl-NT auf Öl-Brennwert 17 kW
Umbausatz SolvisMax Baureihe 6 von Öl-NT auf Öl-Brennwert 17 kW Geeignet zum Umbau eines SolvisMax Öl-Niedertemperatur auf SolvisMax Öl-Brennwert Bestehend aus: - Wärmetauschereinschub - Solvis-Ölbrenner Öl-BW-3 17 kW - Schalldämpfer - Ölfilter - Zubehör (z.B. Abgasanschluss) Bitte beachten: - Einsatz nur für Speicher der Baureihe 6 - Umrüstung auf Systemregler SolvisControl 3 erforderlich Solvis-Art.-Nr.: 11902

**100 Umbausatz SolvisMax Baureihe 6 von Gas auf Öl-Brennwert 17 kW**
Umbausatz SolvisMax Baureihe 6
von Gas auf Öl-Brennwert 17 kW
Geeignet zum Umbau eines SolvisMax Gas Baureihe 6 auf SolvisMax Öl-Brennwert Bestehend aus:
-  Solvis-Ölbrenner Öl-BW-3 17 kW
-  Ölfilter
-  Schalldämpfer
-  Zubehör Bitte beachten:
-  Einsatz nur für SolvisMax der Baureihe 6
-  Umrüstung auf Systemregler SolvisControl 3 erforderlich
Solvis-Art.-Nr.: 11916
Menge: 1,000 Stck
Produkt:
  Artikel:
    Artikelnummer: 11916
    Einheit: Stck
    Artikelkurztext: Umbausatz SolvisMax Baureihe 6 von Gas auf Öl-Brennwert 17 kW
Umbausatz SolvisMax Baureihe 6 von Gas auf Öl-Brennwert 17 kW Geeignet zum Umbau eines SolvisMax Gas Baureihe 6 auf SolvisMax Öl-Brennwert Bestehend aus: - Solvis-Ölbrenner Öl-BW-3 17 kW - Ölfilter - Schalldämpfer - Zubehör Bitte beachten: - Einsatz nur für SolvisMax der Baureihe 6 - Umrüstung auf Systemregler SolvisControl 3 erforderlich Solvis-Art.-Nr.: 11916

**101 Umbausatz SolvisMax Baureihe 6 von Gas auf Öl-Brennwert 23 kW**
Umbausatz SolvisMax Baureihe 6
von Gas auf Öl-Brennwert 23 kW
Geeignet zum Umbau eines SolvisMax Gas Baureihe 6 auf SolvisMax Öl-Brennwert Bestehend aus:
-  Solvis-Ölbrenner Öl-BW-3 23 kW
-  Ölfilter
-  Schalldämpfer
-  Zubehör Bitte beachten:
-  Einsatz nur für SolvisMax der Baureihe 6
-  Umrüstung auf Systemregler SolvisControl 3 erforderlich
Solvis-Art.-Nr.: 11917
Menge: 1,000 Stck
Produkt:
  Artikel:
    Artikelnummer: 11917
    Einheit: Stck
    Artikelkurztext: Umbausatz SolvisMax Baureihe 6 von Gas auf Öl-Brennwert 23 kW
Umbausatz SolvisMax Baureihe 6 von Gas auf Öl-Brennwert 23 kW Geeignet zum Umbau eines SolvisMax Gas Baureihe 6 auf SolvisMax Öl-Brennwert Bestehend aus: - Solvis-Ölbrenner Öl-BW-3 23 kW - Ölfilter - Schalldämpfer - Zubehör Bitte beachten: - Einsatz nur für SolvisMax der Baureihe 6 - Umrüstung auf Systemregler SolvisControl 3 erforderlich Solvis-Art.-Nr.: 11917

**102 2-Wege-Umschaltventil, Kvs 9**
2-Wege-Umschaltventil, Kvs 9
Solvis-Art.-Nr.: 12070
Menge: 1,000 Stck
Produkt:
  Artikel:
    Artikelnummer: 12070
    Einheit: Stck
    Artikelkurztext: 2-Wege-Umschaltventil, Kvs 9
2-Wege-Umschaltventil, Kvs 9 Solvis-Art.-Nr.: 12070

**103 Verlängerung der Konsole auf 129 mm Abstand Wand / Rohr: 46 - 129 mm**
Verlängerung der Konsole auf 129 mm
Abstand Wand / Rohr: 46 - 129 mm
Zur Vergrößerung des Wandabstandes der Konsole zwischen Wand und Abgasrohr.
Solvis-Art.-Nr.: 12091
Menge: 1,000 Stck
Produkt:
  Artikel:
    Artikelnummer: 12091
    Einheit: Stck
    Artikelkurztext: Verlängerung der Konsole auf 129 mm Abstand Wand / Rohr: 46 - 129 mm
Verlängerung der Konsole auf 129 mm Abstand Wand / Rohr: 46 - 129 mm Zur Vergrößerung des Wandabstandes der Konsole zwischen Wand und Abgasrohr. Solvis-Art.-Nr.: 12091

**104 Verlängerung Wandhalter auf 129 mm Abstand Wand / Rohr: 46 - 129 mm**
Verlängerung Wandhalter auf 129 mm
Abstand Wand / Rohr: 46 - 129 mm
Zur Vergrößerung des Wandabstandes der Wandhalterung zwischen Wand und Abgasrohr.
Solvis-Art.-Nr.: 12092
Menge: 1,000 Stck
Produkt:
  Artikel:
    Artikelnummer: 12092
    Einheit: Stck
    Artikelkurztext: Verlängerung Wandhalter auf 129 mm Abstand Wand / Rohr: 46 - 129 mm
Verlängerung Wandhalter auf 129 mm Abstand Wand / Rohr: 46 - 129 mm Zur Vergrößerung des Wandabstandes der Wandhalterung zwischen Wand und Abgasrohr. Solvis-Art.-Nr.: 12092

**105 Verlängerung Wandhalter auf 222 mm Abstand Wand / Rohr: 139 - 222 mm**
Verlängerung Wandhalter auf 222 mm
Abstand Wand / Rohr: 139 - 222 mm
Zur Vergrößerung des Wandabstandes der Wandhalterung zwischen Wand und Abgasrohr.
Solvis-Art.-Nr.: 12093
Menge: 1,000 Stck
Produkt:
  Artikel:
    Artikelnummer: 12093
    Einheit: Stck
    Artikelkurztext: Verlängerung Wandhalter auf 222 mm Abstand Wand / Rohr: 139 - 222 mm
Verlängerung Wandhalter auf 222 mm Abstand Wand / Rohr: 139 - 222 mm Zur Vergrößerung des Wandabstandes der Wandhalterung zwischen Wand und Abgasrohr. Solvis-Art.-Nr.: 12093

**106 Kabel Sensor SV, SD 10-adrig, 25 m Ring**
Kabel Sensor SV, SD
10-adrig, 25 m Ring
Sensorkabel 10-adrig LIYY 10 x 0,5
Solvis-Art.-Nr.: 12165
Menge: 1,000 Stck
Produkt:
  Artikel:
    Artikelnummer: 12165
    Einheit: Stck
    Artikelkurztext: Kabel Sensor SV, SD 10-adrig, 25 m Ring
Kabel Sensor SV, SD 10-adrig, 25 m Ring Sensorkabel 10-adrig LIYY 10 x 0,5 Solvis-Art.-Nr.: 12165

**107 Thermischer Mischventilsatz Kvs 6,1 einstellbar von 20 - 70 °C**
Thermischer Mischventilsatz Kvs 6,1einstellbar von 20 - 70 °C
Bestehend aus:
-  Thermischen Misch-/Verteilventil
-  Verschraubungssatz 1" AG
Solvis-Art.-Nr.: 12170
Menge: 1,000 Stck
Produkt:
  Artikel:
    Artikelnummer: 12170
    Einheit: Stck
    Artikelkurztext: Thermischer Mischventilsatz Kvs 6,1 einstellbar von 20 - 70 °C
Thermischer Mischventilsatz Kvs 6,1einstellbar von 20 - 70 °C Bestehend aus: - Thermischen Misch-/Verteilventil - Verschraubungssatz 1" AG Solvis-Art.-Nr.: 12170

**108 Frostschutz-Refraktometer M**
Frostschutz-Refraktometer M
Optische Prüfeinrichtung zur Kontrolle des Frostschutzgehaltes der Solarflüssigkeit.
Solvis-Art.-Nr.: 12185
Menge: 1,000 Stck
Produkt:
  Artikel:
    Artikelnummer: 12185
    Einheit: Stck
    Artikelkurztext: Frostschutz-Refraktometer M
Frostschutz-Refraktometer M Optische Prüfeinrichtung zur Kontrolle des Frostschutzgehaltes der Solarflüssigkeit. Solvis-Art.-Nr.: 12185

**109 Adapter raumluftunabhängiger Betrieb für den SolvisBen Gas, SolvisMax Gas**
Adapter raumluftunabhängiger Betrieb
für den SolvisBen Gas, SolvisMax Gas
Adapter raumluftunabhängiger Betrieb mit getrennter Zuluft- und Abgasführung
Solvis-Art.-Nr.: 13001
Menge: 1,000 Stck
Produkt:
  Artikel:
    Artikelnummer: 13001
    Einheit: Stck
    Artikelkurztext: Adapter raumluftunabhängiger Betrieb für den SolvisBen Gas, SolvisMax Gas
Adapter raumluftunabhängiger Betrieb für den SolvisBen Gas, SolvisMax Gas Adapter raumluftunabhängiger Betrieb mit getrennter Zuluft- und Abgasführung Solvis-Art.-Nr.: 13001

**110 Pelletsaugschlauch DN 50, 10 m für Saugfördersysteme**
Pelletsaugschlauch DN 50, 10 m
für Saugfördersysteme
Verstärkter Kunststoffschlauch als Saug- und Rückluftschlauch zur Verbindung der Saugpunkte mit der Umschalteinheit.
Solvis-Art.-Nr.: 13019
Menge: 1,000 Stck
Produkt:
  Artikel:
    Artikelnummer: 13019
    Einheit: Stck
    Artikelkurztext: Pelletsaugschlauch DN 50, 10 m für Saugfördersysteme
Pelletsaugschlauch DN 50, 10 m für Saugfördersysteme Verstärkter Kunststoffschlauch als Saug- und Rückluftschlauch zur Verbindung der Saugpunkte mit der Umschalteinheit. Solvis-Art.-Nr.: 13019

**111 Pelletsaugschlauch DN 50, 15 m für Saugfördersysteme**
Pelletsaugschlauch DN 50, 15 m
für Saugfördersysteme
Verstärkter Kunststoffschlauch als Saug- und Rückluftschlauch zur Verbindung der Saugpunkte mit der Umschalteinheit.
Solvis-Art.-Nr.: 13020
Menge: 1,000 Stck
Produkt:
  Artikel:
    Artikelnummer: 13020
    Einheit: Stck
    Artikelkurztext: Pelletsaugschlauch DN 50, 15 m für Saugfördersysteme
Pelletsaugschlauch DN 50, 15 m für Saugfördersysteme Verstärkter Kunststoffschlauch als Saug- und Rückluftschlauch zur Verbindung der Saugpunkte mit der Umschalteinheit. Solvis-Art.-Nr.: 13020

**112 Pelletsaugschlauch DN 50, 25 m für Saugfördersysteme**
Pelletsaugschlauch DN 50, 25 m
für Saugfördersysteme
Verstärkter Kunststoffschlauch als Saug- und Rückluftschlauch zur Verbindung der Saugpunkte mit der Umschalteinheit.
Solvis-Art.-Nr.: 13021
Menge: 1,000 Stck
Produkt:
  Artikel:
    Artikelnummer: 13021
    Einheit: Stck
    Artikelkurztext: Pelletsaugschlauch DN 50, 25 m für Saugfördersysteme
Pelletsaugschlauch DN 50, 25 m für Saugfördersysteme Verstärkter Kunststoffschlauch als Saug- und Rückluftschlauch zur Verbindung der Saugpunkte mit der Umschalteinheit. Solvis-Art.-Nr.: 13021

**113 Dachdurchführung Kappe schwarz für den SolvisBen Öl, SolvisMax Öl**
Dachdurchführung Kappe schwarz
für den SolvisBen Öl, SolvisMax Öl
Bestehend aus:
-  Kappe
-  Mündungsrohr: schwarz
Solvis-Art.-Nr.: 13098
Menge: 1,000 Stck
Produkt:
  Artikel:
    Artikelnummer: 13098
    Einheit: Stck
    Artikelkurztext: Dachdurchführung Kappe schwarz für den SolvisBen Öl, SolvisMax Öl
Dachdurchführung Kappe schwarz für den SolvisBen Öl, SolvisMax Öl Bestehend aus: - Kappe - Mündungsrohr: schwarz Solvis-Art.-Nr.: 13098

**114 Dachdurchführung Kappe terracotta für den SolvisBen Öl, SolvisMax Öl**
Dachdurchführung Kappe terracotta
für den SolvisBen Öl, SolvisMax Öl
Bestehend aus:
-  Kappe
-  Mündungsrohr: schwarz
Solvis-Art.-Nr.: 13099
Menge: 1,000 Stck
Produkt:
  Artikel:
    Artikelnummer: 13099
    Einheit: Stck
    Artikelkurztext: Dachdurchführung Kappe terracotta für den SolvisBen Öl, SolvisMax Öl
Dachdurchführung Kappe terracotta für den SolvisBen Öl, SolvisMax Öl Bestehend aus: - Kappe - Mündungsrohr: schwarz Solvis-Art.-Nr.: 13099

**115 Abgasbogen DN 125/80, 15 ° EST außen Edelstahl, Innenrohr PPs**
Abgasbogen DN 125/80, 15 ° EST
außen Edelstahl, Innenrohr PPs
Konzentrische Ausführung. Zur Verwendung im Außenbereich.
Solvis-Art.-Nr.: 13145
Menge: 1,000 Stck
Produkt:
  Artikel:
    Artikelnummer: 13145
    Einheit: Stck
    Artikelkurztext: Abgasbogen DN 125/80, 15 ° EST außen Edelstahl, Innenrohr PPs
Abgasbogen DN 125/80, 15 ° EST außen Edelstahl, Innenrohr PPs Konzentrische Ausführung. Zur Verwendung im Außenbereich. Solvis-Art.-Nr.: 13145

**116 Abgasbogen DN 125/80, 30 ° EST außen Edelstahl, Innenrohr PPs**
Abgasbogen DN 125/80, 30 ° EST
außen Edelstahl, Innenrohr PPs
Konzentrische Ausführung. Zur Verwendung im Außenbereich.
Solvis-Art.-Nr.: 13146
Menge: 1,000 Stck
Produkt:
  Artikel:
    Artikelnummer: 13146
    Einheit: Stck
    Artikelkurztext: Abgasbogen DN 125/80, 30 ° EST außen Edelstahl, Innenrohr PPs
Abgasbogen DN 125/80, 30 ° EST außen Edelstahl, Innenrohr PPs Konzentrische Ausführung. Zur Verwendung im Außenbereich. Solvis-Art.-Nr.: 13146

**117 Zuluftstutzen RLA DN 125/80 ST zum Umbau auf raumluftabh. Betriebsw.**
Zuluftstutzen RLA DN 125/80 ST
zum Umbau auf raumluftabh. Betriebsw.
Zuluftstutzen in konzentrischer Ausführung, außen Stahl, weiß pulverlackiert.
Solvis-Art.-Nr.: 13148
Menge: 1,000 Stck
Produkt:
  Artikel:
    Artikelnummer: 13148
    Einheit: Stck
    Artikelkurztext: Zuluftstutzen RLA DN 125/80 ST zum Umbau auf raumluftabh. Betriebsw.
Zuluftstutzen RLA DN 125/80 ST zum Umbau auf raumluftabh. Betriebsw. Zuluftstutzen in konzentrischer Ausführung, außen Stahl, weiß pulverlackiert. Solvis-Art.-Nr.: 13148

**118 Elektroheizstab 3 kW, 400 V Eintauchtiefe: 390 mm, 1 1/2 AG**
Elektroheizstab 3 kW, 400 V
Eintauchtiefe: 390 mm, 1 1/2 AG
Elektroheizstab, geeignet für den Dauerbetrieb, Regelbereich: 30 - 85 °C
Solvis-Art.-Nr.: 13451
Menge: 1,000 Stck
Produkt:
  Artikel:
    Artikelnummer: 13451
    Einheit: Stck
    Artikelkurztext: Elektroheizstab 3 kW, 400 V Eintauchtiefe: 390 mm, 1 1/2 AG
Elektroheizstab 3 kW, 400 V Eintauchtiefe: 390 mm, 1 1/2 AG Elektroheizstab, geeignet für den Dauerbetrieb, Regelbereich: 30 - 85 °C Solvis-Art.-Nr.: 13451

**119 Elektroheizstab 6 kW, 400 V Eintauchtiefe: 620 mm, 1 1/2 AG**
Elektroheizstab 6 kW, 400 V
Eintauchtiefe: 620 mm, 1 1/2 AG
Elektroheizstab, geeignet für den Dauerbetrieb, Regelbereich: 30 - 85 °C
Solvis-Art.-Nr.: 13452
Menge: 1,000 Stck
Produkt:
  Artikel:
    Artikelnummer: 13452
    Einheit: Stck
    Artikelkurztext: Elektroheizstab 6 kW, 400 V Eintauchtiefe: 620 mm, 1 1/2 AG
Elektroheizstab 6 kW, 400 V Eintauchtiefe: 620 mm, 1 1/2 AG Elektroheizstab, geeignet für den Dauerbetrieb, Regelbereich: 30 - 85 °C Solvis-Art.-Nr.: 13452

**120 Elektroheizstab 9 kW, 400 V Eintauchtiefe: 780 mm, 1 1/2 AG**
Elektroheizstab 9 kW, 400 V
Eintauchtiefe: 780 mm, 1 1/2 AG
Elektroheizstab, geeignet für den Dauerbetrieb, Regelbereich: 30 - 85 °C
Solvis-Art.-Nr.: 13453
Menge: 1,000 Stck
Produkt:
  Artikel:
    Artikelnummer: 13453
    Einheit: Stck
    Artikelkurztext: Elektroheizstab 9 kW, 400 V Eintauchtiefe: 780 mm, 1 1/2 AG
Elektroheizstab 9 kW, 400 V Eintauchtiefe: 780 mm, 1 1/2 AG Elektroheizstab, geeignet für den Dauerbetrieb, Regelbereich: 30 - 85 °C Solvis-Art.-Nr.: 13453

**121 Umbausatz Gasbrenner SX-LN-2 30 kW auf Flüssiggas**
Umbausatz Gasbrenner SX-LN-2
30 kW auf Flüssiggas
Umbausatz zum Wechsel der Gasart von Erdgas auf Flüssiggas für SolvisMax mit Gasbrenner SX-LN-2 30 kW Bestehend aus:
-  Flüssiggasdüse
-  passendem Torx-Schlüssel
Solvis-Art.-Nr.: 13628
Menge: 1,000 Stck
Produkt:
  Artikel:
    Artikelnummer: 13628
    Einheit: Stck
    Artikelkurztext: Umbausatz Gasbrenner SX-LN-2 30 kW auf Flüssiggas
Umbausatz Gasbrenner SX-LN-2 30 kW auf Flüssiggas Umbausatz zum Wechsel der Gasart von Erdgas auf Flüssiggas für SolvisMax mit Gasbrenner SX-LN-2 30 kW Bestehend aus: - Flüssiggasdüse - passendem Torx-Schlüssel Solvis-Art.-Nr.: 13628

**122 Außensensor für SolvisControl 1/2/3 PT1000, S10, ohne Anschlusskabel**
Außensensor für SolvisControl 1/2/3
PT1000, S10, ohne Anschlusskabel
Temperatursensor im Kunststoffgehäuse für die Wandmontage im Außenbereich. Geeignet für SolvisControl 1, 2 und 3 zur Erfassung der Außentemperatur.
-  Einsatzbereich: -30 °C bis 65 °C
Solvis-Art.-Nr.: 13718
Menge: 1,000 Stck
Produkt:
  Artikel:
    Artikelnummer: 13718
    Einheit: Stck
    Artikelkurztext: Außensensor für SolvisControl 1/2/3 PT1000, S10, ohne Anschlusskabel
Außensensor für SolvisControl 1/2/3 PT1000, S10, ohne Anschlusskabel Temperatursensor im Kunststoffgehäuse für die Wandmontage im Außenbereich. Geeignet für SolvisControl 1, 2 und 3 zur Erfassung der Außentemperatur. - Einsatzbereich: -30 °C bis 65 °C Solvis-Art.-Nr.: 13718

**123 Elektroheizstab 3 kW, 230 V Eintauchtiefe: 390 mm, 1 1/2 AG**
Elektroheizstab 3 kW, 230 V
Eintauchtiefe: 390 mm, 1 1/2 AG
Elektroheizstab, geeignet für den Dauerbetrieb, Regelbereich: 30 - 85 °C
Solvis-Art.-Nr.: 13806
Menge: 1,000 Stck
Produkt:
  Artikel:
    Artikelnummer: 13806
    Einheit: Stck
    Artikelkurztext: Elektroheizstab 3 kW, 230 V Eintauchtiefe: 390 mm, 1 1/2 AG
Elektroheizstab 3 kW, 230 V Eintauchtiefe: 390 mm, 1 1/2 AG Elektroheizstab, geeignet für den Dauerbetrieb, Regelbereich: 30 - 85 °C Solvis-Art.-Nr.: 13806

**124 Kaminkopfabdeckung Öl, Edelstahl mit Edelstahlschalldämpfer**
Kaminkopfabdeckung Öl, Edelstahl
mit Edelstahlschalldämpfer
Zum Abschluss des Schornsteinschachtes.
Solvis-Art.-Nr.: 13814
Menge: 1,000 Stck
Produkt:
  Artikel:
    Artikelnummer: 13814
    Einheit: Stck
    Artikelkurztext: Kaminkopfabdeckung Öl, Edelstahl mit Edelstahlschalldämpfer
Kaminkopfabdeckung Öl, Edelstahl mit Edelstahlschalldämpfer Zum Abschluss des Schornsteinschachtes. Solvis-Art.-Nr.: 13814

**125 Abgassystem CAS 1, DN 80 raumluftabhängig, mit Schachtdurchführ.**
Abgassystem CAS 1, DN 80
raumluftabhängig, mit Schachtdurchführ.
Der Grundbausatz CAS-1 ermöglicht die Aufstellung des SolvisBen/SolvisMax in Räumen, denen die Verbrennungsluft direkt entnommen wird. Geeignet sind Heiz- und Keller-Abgasrohre und
-  formstücke aus temperatur- und langzeitbeständigem Polypropylen, zugelassen bis 120 °C. Transluzent zur einfachen optischen Kontrolle. Bestehend aus:
-  1 x 11396 Zuluftgitter Abgassystem
-  1 x 15603 Revisions-Bogen DN 80 PP
-  1 x 06049 Abgasrohr DN 80, 500 mm PP
-  1 x 26888 Abdeckblende Abgasrohr DN 125, PP weiß
-  1 x 06084 Wanddurchf. 500 mm schwarz PE
-  1 x 29450 Stütztulpe Abgasbogen DN 80, 87°
-  3 x 07915 Abstandhalter Abgasrohr DN 80, PE
-  1 x 09134 Gleitpaste für Abgassysteme
-  1 x Abgasrohr DN 80, 150 mm Bitte beachten: Die Kaminkopfabdeckung ist nicht Bestandteil des Satzes und ist gesondert zu bestellen.
Solvis-Art.-Nr.: 13822
Menge: 1,000 Stck
Produkt:
  Artikel:
    Artikelnummer: 13822
    Einheit: Stck
    Artikelkurztext: Abgassystem CAS 1, DN 80 raumluftabhängig, mit Schachtdurchführ.
Abgassystem CAS 1, DN 80 raumluftabhängig, mit Schachtdurchführ. Der Grundbausatz CAS-1 ermöglicht die Aufstellung des SolvisBen/SolvisMax in Räumen, denen die Verbrennungsluft direkt entnommen wird. Geeignet sind Heiz- und Keller-Abgasrohre und - formstücke aus temperatur- und langzeitbeständigem Polypropylen, zugelassen bis 120 °C. Transluzent zur einfachen optischen Kontrolle. Bestehend aus: - 1 x 11396 Zuluftgitter Abgassystem - 1 x 15603 Revisions-Bogen DN 80 PP - 1 x 06049 Abgasrohr DN 80, 500 mm PP - 1 x 26888 Abdeckblende Abgasrohr DN 125, PP weiß - 1 x 06084 Wanddurchf. 500 mm schwarz PE - 1 x 29450 Stütztulpe Abgasbogen DN 80, 87° - 3 x 07915 Abstandhalter Abgasrohr DN 80, PE - 1 x 09134 Gleitpaste für Abgassysteme - 1 x Abgasrohr DN 80, 150 mm Bitte beachten: Die Kaminkopfabdeckung ist nicht Bestandteil des Satzes und ist gesondert zu bestellen. Solvis-Art.-Nr.: 13822

**126 Abgassystem CAS 2, DN 125/80 raumluftunabhängig, m. Schachtd. DN 80**
Abgassystem CAS 2, DN 125/80
raumluftunabhängig, m. Schachtd. DN 80
Der Grundbausatz CAS-2 ermöglicht die Aufstellung des SolvisBen/SolvisMax in Räumen, denen die Verbrennungsluft nicht direkt entnommen wird. Die Zuluftansaugung erfolgt im Schacht. Wenn die Gefahr besteht, dass Schmutz mit der Frischluft angesaugt wird, (z. B. bei Schächten, die vorher für Öl- bzw. Feststofffeuerungsanlagen genutzt wurden), muss CAS-7 zum Einsatz kommen. Abgasrohre und -formstücke aus temperatur- und langzeitbeständigem Polypropylen, zugelassen bis 120 °C. Außenrohr weiß pulverlackiert. Bestehend aus:
-  1 x 29329 Revisions-Bogen DN 125/80 ALU
-  1 x 06061 Abgasrohr DN 125/80, 500 mm ST
-  1 x 26888 Abdeckblende Abgasrohr DN 125, PP weiß
-  1 x 06084 Wanddurchf. 500 mm schwarz PE
-  1 x 29450 Stütztulpe Abgasbogen DN 80, 87°
-  3 x 07915 Abstandhalter Abgasrohr DN 80, PE
-  1 x 09134 Gleitpaste für Abgassysteme Bitte beachten: Die Kaminkopfabdeckung ist nicht Bestandteil des Satzes und ist und ist gesondert zu bestellen.
Solvis-Art.-Nr.: 13823
Menge: 1,000 Stck
Produkt:
  Artikel:
    Artikelnummer: 13823
    Einheit: Stck
    Artikelkurztext: Abgassystem CAS 2, DN 125/80 raumluftunabhängig, m. Schachtd. DN 80
Abgassystem CAS 2, DN 125/80 raumluftunabhängig, m. Schachtd. DN 80 Der Grundbausatz CAS-2 ermöglicht die Aufstellung des SolvisBen/SolvisMax in Räumen, denen die Verbrennungsluft nicht direkt entnommen wird. Die Zuluftansaugung erfolgt im Schacht. Wenn die Gefahr besteht, dass Schmutz mit der Frischluft angesaugt wird, (z. B. bei Schächten, die vorher für Öl- bzw. Feststofffeuerungsanlagen genutzt wurden), muss CAS-7 zum Einsatz kommen. Abgasrohre und -formstücke aus temperatur- und langzeitbeständigem Polypropylen, zugelassen bis 120 °C. Außenrohr weiß pulverlackiert. Bestehend aus: - 1 x 29329 Revisions-Bogen DN 125/80 ALU - 1 x 06061 Abgasrohr DN 125/80, 500 mm ST - 1 x 26888 Abdeckblende Abgasrohr DN 125, PP weiß - 1 x 06084 Wanddurchf. 500 mm schwarz PE - 1 x 29450 Stütztulpe Abgasbogen DN 80, 87° - 3 x 07915 Abstandhalter Abgasrohr DN 80, PE - 1 x 09134 Gleitpaste für Abgassysteme Bitte beachten: Die Kaminkopfabdeckung ist nicht Bestandteil des Satzes und ist und ist gesondert zu bestellen. Solvis-Art.-Nr.: 13823

**127 Abgassystem CAS 7, DN125/80 raumluftunabhäng., m. Schachtd DN125/80**
Abgassystem CAS 7, DN125/80
raumluftunabhäng., m. Schachtd DN125/80
Der Grundbausatz CAS-7 ist vom Kessel bis zur Mündung konzentrisch ausgeführt. Einsatz z. B. bei verschmutzten Schächten. Abgasrohre und -formstücke aus temperatur- und langzeitbeständigem Polypropylen, zugelassen bis 120 °C. Außenrohr weiß pulverlackiert, Außenrohr im Schacht PE, schwarz Bestehend aus:
-  1 x 29329 Revisions-Bogen DN 125/80 ALU
-  1 x 06061 Abgasrohr DN 125/80, 500 mm ST
-  1 x 26888 Abdeckblende Abgasrohr DN 125, PP weiß
-  1 x 06084 Wanddurchf. 500 mm schwarz PE
-  1 x 06508 Stütztulpe Abgasbogen DN 125/80, 87°
-  3 x 06048 Abstandhalter Abgasrohr DN 125, ST
-  1 x 09134 Gleitpaste für Abgassysteme Bitte beachten: Die Kaminkopfabdeckung ist nicht Bestandteil des Satzes und ist und ist gesondert zu bestellen.
Solvis-Art.-Nr.: 13824
Menge: 1,000 Stck
Produkt:
  Artikel:
    Artikelnummer: 13824
    Einheit: Stck
    Artikelkurztext: Abgassystem CAS 7, DN125/80 raumluftunabhäng., m. Schachtd DN125/80
Abgassystem CAS 7, DN125/80 raumluftunabhäng., m. Schachtd DN125/80 Der Grundbausatz CAS-7 ist vom Kessel bis zur Mündung konzentrisch ausgeführt. Einsatz z. B. bei verschmutzten Schächten. Abgasrohre und -formstücke aus temperatur- und langzeitbeständigem Polypropylen, zugelassen bis 120 °C. Außenrohr weiß pulverlackiert, Außenrohr im Schacht PE, schwarz Bestehend aus: - 1 x 29329 Revisions-Bogen DN 125/80 ALU - 1 x 06061 Abgasrohr DN 125/80, 500 mm ST - 1 x 26888 Abdeckblende Abgasrohr DN 125, PP weiß - 1 x 06084 Wanddurchf. 500 mm schwarz PE - 1 x 06508 Stütztulpe Abgasbogen DN 125/80, 87° - 3 x 06048 Abstandhalter Abgasrohr DN 125, ST - 1 x 09134 Gleitpaste für Abgassysteme Bitte beachten: Die Kaminkopfabdeckung ist nicht Bestandteil des Satzes und ist und ist gesondert zu bestellen. Solvis-Art.-Nr.: 13824

**128 Flanschdeckel mit 2 Muffen für den Einbau von Solvis E-Heizstäben**
Flanschdeckel mit 2 Muffen
für den Einbau von Solvis E-Heizstäben
Zur Nachrüstung oder Umbau von Gas/Öl auf Elt-Beheizung Bestehend aus:
-  Flanschdeckel mit 2 Muffen
-  Schraubflansch-Dichtungen für Baureihe 6 und 7
-  Montagezubehör Bitte beachten:
-  Einsatz nur für Speicher der Baureihe 6 und 7
-  E-Heizstäbe
-  Nicht geeignet für SolvisTim
Solvis-Art.-Nr.: 14186
Menge: 1,000 Stck
Produkt:
  Artikel:
    Artikelnummer: 14186
    Einheit: Stck
    Artikelkurztext: Flanschdeckel mit 2 Muffen für den Einbau von Solvis E-Heizstäben
Flanschdeckel mit 2 Muffen für den Einbau von Solvis E-Heizstäben Zur Nachrüstung oder Umbau von Gas/Öl auf Elt-Beheizung Bestehend aus: - Flanschdeckel mit 2 Muffen - Schraubflansch-Dichtungen für Baureihe 6 und 7 - Montagezubehör Bitte beachten: - Einsatz nur für Speicher der Baureihe 6 und 7 - E-Heizstäbe - Nicht geeignet für SolvisTim Solvis-Art.-Nr.: 14186

**129 Sicherheitsventil 8 bar mit Kennung SOL für Flachkollektor-Anlagen bis 65 m²**
Sicherheitsventil 8 bar mit Kennung SOLfür Flachkollektor-Anlagen bis 65 m²
Solvis-Art.-Nr.: 14387
Menge: 1,000 Stck
Produkt:
  Artikel:
    Artikelnummer: 14387
    Einheit: Stck
    Artikelkurztext: Sicherheitsventil 8 bar mit Kennung SOL für Flachkollektor-Anlagen bis 65 m²
Sicherheitsventil 8 bar mit Kennung SOLfür Flachkollektor-Anlagen bis 65 m² Solvis-Art.-Nr.: 14387

**130 Revisions-Rohr DN 125/80 PP**
Revisions-Rohr DN 125/80 PP
Konzentrische Ausführung. Zur Verwendung im Schacht.
Solvis-Art.-Nr.: 14449
Menge: 1,000 Stck
Produkt:
  Artikel:
    Artikelnummer: 14449
    Einheit: Stck
    Artikelkurztext: Revisions-Rohr DN 125/80 PP
Revisions-Rohr DN 125/80 PP Konzentrische Ausführung. Zur Verwendung im Schacht. Solvis-Art.-Nr.: 14449

**131 Vorschaltgefäß 12 l Anschluss beidseitig 3/4 AG**
Vorschaltgefäß 12 l
Anschluss beidseitig 3/4 AG
Zum Schutz des Ausdehnungsgefäßes vor Übertemperatur.
-  max. Betriebsdruck: 10 bar
Solvis-Art.-Nr.: 14545
Menge: 1,000 Stck
Produkt:
  Artikel:
    Artikelnummer: 14545
    Einheit: Stck
    Artikelkurztext: Vorschaltgefäß 12 l Anschluss beidseitig 3/4 AG
Vorschaltgefäß 12 l Anschluss beidseitig 3/4 AG Zum Schutz des Ausdehnungsgefäßes vor Übertemperatur. - max. Betriebsdruck: 10 bar Solvis-Art.-Nr.: 14545

**132 Vorschaltgefäß 18 l Anschluss beidseitig 3/4 AG**
Vorschaltgefäß 18 l
Anschluss beidseitig 3/4 AG
Zum Schutz des Ausdehnungsgefäßes vor Übertemperatur.
-  max. Betriebsdruck: 10 bar
Solvis-Art.-Nr.: 14546
Menge: 1,000 Stck
Produkt:
  Artikel:
    Artikelnummer: 14546
    Einheit: Stck
    Artikelkurztext: Vorschaltgefäß 18 l Anschluss beidseitig 3/4 AG
Vorschaltgefäß 18 l Anschluss beidseitig 3/4 AG Zum Schutz des Ausdehnungsgefäßes vor Übertemperatur. - max. Betriebsdruck: 10 bar Solvis-Art.-Nr.: 14546

**133 Service-Box SÖ-BW-1 für Brenner SÖ-BW-1**
Service-Box SÖ-BW-1
für Brenner SÖ-BW-1
Die Service-Box ist mit den wichtigsten Ersatzteilen für Störungsfälle und Wartungsarbeiten bestückt.
Solvis-Art.-Nr.: 14897
Menge: 1,000 Stck
Produkt:
  Artikel:
    Artikelnummer: 14897
    Einheit: Stck
    Artikelkurztext: Service-Box SÖ-BW-1 für Brenner SÖ-BW-1
Service-Box SÖ-BW-1 für Brenner SÖ-BW-1 Die Service-Box ist mit den wichtigsten Ersatzteilen für Störungsfälle und Wartungsarbeiten bestückt. Solvis-Art.-Nr.: 14897

**134 Ölansauger Vakufix mit Auffangbehälter und Schläuchen**
Ölansauger Vakufix
mit Auffangbehälter und Schläuchen
Ölansauger zum Entlüften von Ölleitungen bei der Inbetriebnahme.
Bestehend aus:
-  Auffangbehälter bis 4 Liter
-  Vakuumanzeige
-  Vakuumhandpumpe
-  Anschlussschlauchgarnitur
Solvis-Art.-Nr.: 14937
Menge: 1,000 Stck
Produkt:
  Artikel:
    Artikelnummer: 14937
    Einheit: Stck
    Artikelkurztext: Ölansauger Vakufix mit Auffangbehälter und Schläuchen
Ölansauger Vakufix mit Auffangbehälter und Schläuchen Ölansauger zum Entlüften von Ölleitungen bei der Inbetriebnahme. Bestehend aus: - Auffangbehälter bis 4 Liter - Vakuumanzeige - Vakuumhandpumpe - Anschlussschlauchgarnitur Solvis-Art.-Nr.: 14937

**135 Ölförderaggregat für Einstrangsysteme 1,62 l Vorratsbehälter**
Ölförderaggregat für Einstrangsysteme
1,62 l Vorratsbehälter
Ölförderaggregat zur brennerunabhängigen Förderung. Einsatz bei sehr langen Versorgungsleitungen. Für 6-10 mm Kupfer-Ölleitung.
-  Maximale Saugleistung 8 l/h bei 7 m Förderhöhe.
Solvis-Art.-Nr.: 15041
Menge: 1,000 Stck
Produkt:
  Artikel:
    Artikelnummer: 15041
    Einheit: Stck
    Artikelkurztext: Ölförderaggregat für Einstrangsysteme 1,62 l Vorratsbehälter
Ölförderaggregat für Einstrangsysteme 1,62 l Vorratsbehälter Ölförderaggregat zur brennerunabhängigen Förderung. Einsatz bei sehr langen Versorgungsleitungen. Für 6-10 mm Kupfer-Ölleitung. - Maximale Saugleistung 8 l/h bei 7 m Förderhöhe. Solvis-Art.-Nr.: 15041

**136 Anlegesensor für Temperaturen bis 105°C PT1000, 5 m Anschlusskabel**
Anlegesensor für Temperaturen bis 105°C
PT1000, 5 m Anschlusskabel
Anlagesensor z. B. zur Einbindung von Heizkreisen, wenn keine Solvis Heizkreisstation verwendet wird. Mit Kabelbinder, Isolierhülle und Wärmeleitpaste in Dosierspritze.
Technische Daten:
-  max. Einsatzbereich: 105 °C
Solvis-Art.-Nr.: 15154
Menge: 1,000 Stck
Produkt:
  Artikel:
    Artikelnummer: 15154
    Einheit: Stck
    Artikelkurztext: Anlegesensor für Temperaturen bis 105°C PT1000, 5 m Anschlusskabel
Anlegesensor für Temperaturen bis 105°C PT1000, 5 m Anschlusskabel Anlagesensor z. B. zur Einbindung von Heizkreisen, wenn keine Solvis Heizkreisstation verwendet wird. Mit Kabelbinder, Isolierhülle und Wärmeleitpaste in Dosierspritze. Technische Daten: - max. Einsatzbereich: 105 °C Solvis-Art.-Nr.: 15154

**137 Raumbedienelement SC-2/3 ohne Sensor für den Systemregler SolvisControl 2/3**
Raumbedienelement SC-2/3 ohne Sensor
für den Systemregler SolvisControl 2/3
Raumbedienelement zur Nutzung der überschüssigen Solarenergie, z. B. zur einfachen Schwimmbaderwärmung. Bitte beachten: Anlegesensor bitte gesondert bestellen.
Solvis-Art.-Nr.: 15253
Menge: 1,000 Stck
Produkt:
  Artikel:
    Artikelnummer: 15253
    Einheit: Stck
    Artikelkurztext: Raumbedienelement SC-2/3 ohne Sensor für den Systemregler SolvisControl 2/3
Raumbedienelement SC-2/3 ohne Sensor für den Systemregler SolvisControl 2/3 Raumbedienelement zur Nutzung der überschüssigen Solarenergie, z. B. zur einfachen Schwimmbaderwärmung. Bitte beachten: Anlegesensor bitte gesondert bestellen. Solvis-Art.-Nr.: 15253

**138 Revisions-Bogen DN80 PP 87°, transluzent**
Revisions-Bogen DN80 PP
87°, transluzent
Zur Verwendung im Innenbereich und im Schacht.
Solvis-Art.-Nr.: 15603
Menge: 1,000 Stck
Produkt:
  Artikel:
    Artikelnummer: 15603
    Einheit: Stck
    Artikelkurztext: Revisions-Bogen DN80 PP 87°, transluzent
Revisions-Bogen DN80 PP 87°, transluzent Zur Verwendung im Innenbereich und im Schacht. Solvis-Art.-Nr.: 15603

**139 Revisions-Rohr DN 80 PP transluzent**
Revisions-Rohr DN 80 PP
transluzent
Zur Verwendung im Innenbereich und im Schacht.
Solvis-Art.-Nr.: 15604
Menge: 1,000 Stck
Produkt:
  Artikel:
    Artikelnummer: 15604
    Einheit: Stck
    Artikelkurztext: Revisions-Rohr DN 80 PP transluzent
Revisions-Rohr DN 80 PP transluzent Zur Verwendung im Innenbereich und im Schacht. Solvis-Art.-Nr.: 15604

**140 ID-Erweiterung C-253 /-4 übereinander für Dachsteine und Ziegel**
ID-Erweiterung C-253 /-4 übereinander
für Dachsteine und Ziegel
Erweiterungssatz zur Indachmontage von zwei weiteren Kollektoren über zwei vorhandenen Kollektoren. Geeignet für Dachneigungen ab 22°. Farbton RAL 9007 (Graualuminium). Bitte beachten: Mit geringfügigen Anpassungen vor Ort auch für Biberschwanzdeckung geeignet.
Solvis-Art.-Nr.: 15632
Menge: 1,000 Stck
Produkt:
  Artikel:
    Artikelnummer: 15632
    Einheit: Stck
    Artikelkurztext: ID-Erweiterung C-253 /-4 übereinander für Dachsteine und Ziegel
ID-Erweiterung C-253 /-4 übereinander für Dachsteine und Ziegel Erweiterungssatz zur Indachmontage von zwei weiteren Kollektoren über zwei vorhandenen Kollektoren. Geeignet für Dachneigungen ab 22°. Farbton RAL 9007 (Graualuminium). Bitte beachten: Mit geringfügigen Anpassungen vor Ort auch für Biberschwanzdeckung geeignet. Solvis-Art.-Nr.: 15632

**141 ID-Erweiterung C-253 /-4 Feld für Dachsteine und Ziegel**
ID-Erweiterung C-253 /-4 Feld
für Dachsteine und Ziegel
Erweiterungssatz zur Komplettierung eines Eindeckrahmenfeldes, das mehr als 2 Spalten und 1 Zeile hat. Alle "Felder" unterhalb der 1. Zeile und ab der 3. Spalte sind Erweiterungen Feld. Geeignet für Dachneigungen ab 22°. Farbton RAL 9007 (Graualuminium). Bitte beachten: Mit geringfügigen Anpassungen vor Ort auch für Biberschwanzdeckungen geeignet.
Solvis-Art.-Nr.: 15633
Menge: 1,000 Stck
Produkt:
  Artikel:
    Artikelnummer: 15633
    Einheit: Stck
    Artikelkurztext: ID-Erweiterung C-253 /-4 Feld für Dachsteine und Ziegel
ID-Erweiterung C-253 /-4 Feld für Dachsteine und Ziegel Erweiterungssatz zur Komplettierung eines Eindeckrahmenfeldes, das mehr als 2 Spalten und 1 Zeile hat. Alle "Felder" unterhalb der 1. Zeile und ab der 3. Spalte sind Erweiterungen Feld. Geeignet für Dachneigungen ab 22°. Farbton RAL 9007 (Graualuminium). Bitte beachten: Mit geringfügigen Anpassungen vor Ort auch für Biberschwanzdeckungen geeignet. Solvis-Art.-Nr.: 15633

**142 ID-Montagesatz C-253 /-4 ab 22° für Dachsteine und Ziegel**
ID-Montagesatz C-253 /-4 ab 22°
für Dachsteine und Ziegel
Indachmontagesatz für gängige Dacheindeckungen ab einer Dachneigung von 22°. Farbton RAL 9007 (Graualuminium). Bitte beachten: Nicht geeignet für Dacheindeckungen mit besonders ausgeprägten Profilierungen (z. B. Mönch/Nonne). Mit geringfügigen Anpassungen vor Ort auch für Biberschwanzdeckung geeignet.
Solvis-Art.-Nr.: 15634
Menge: 1,000 Stck
Produkt:
  Artikel:
    Artikelnummer: 15634
    Einheit: Stck
    Artikelkurztext: ID-Montagesatz C-253 /-4 ab 22° für Dachsteine und Ziegel
ID-Montagesatz C-253 /-4 ab 22° für Dachsteine und Ziegel Indachmontagesatz für gängige Dacheindeckungen ab einer Dachneigung von 22°. Farbton RAL 9007 (Graualuminium). Bitte beachten: Nicht geeignet für Dacheindeckungen mit besonders ausgeprägten Profilierungen (z. B. Mönch/Nonne). Mit geringfügigen Anpassungen vor Ort auch für Biberschwanzdeckung geeignet. Solvis-Art.-Nr.: 15634

**143 ID-Erweiterung C-253 /-4 nebeneinander für Dachsteine und Ziegel**
ID-Erweiterung C-253 /-4 nebeneinander
für Dachsteine und Ziegel
Erweiterungssatz zur Indachmontage eines weiteren Kollektoren neben einem vorhandenen Kollektor. Geeignet für Dachneigungen ab 22°. Farbton RAL 9007 (Graualuminium). Bitte beachten: Mit geringfügigen Anpassungen vor Ort auch für Biberschwanzdeckungen geeignet.
Solvis-Art.-Nr.: 15635
Menge: 1,000 Stck
Produkt:
  Artikel:
    Artikelnummer: 15635
    Einheit: Stck
    Artikelkurztext: ID-Erweiterung C-253 /-4 nebeneinander für Dachsteine und Ziegel
ID-Erweiterung C-253 /-4 nebeneinander für Dachsteine und Ziegel Erweiterungssatz zur Indachmontage eines weiteren Kollektoren neben einem vorhandenen Kollektor. Geeignet für Dachneigungen ab 22°. Farbton RAL 9007 (Graualuminium). Bitte beachten: Mit geringfügigen Anpassungen vor Ort auch für Biberschwanzdeckungen geeignet. Solvis-Art.-Nr.: 15635

**144 Schlauchsatz DN50, 2 x 25 m**
Schlauchsatz DN50, 2 x 25 m
Zur Verbindung von Pelletlager bzw. Silo mit dem SolvisLino. Bestehend aus:
-  Saugschlauch, Rückluftschlauch,
-  Schellen, Schrauben und Dübel.
Solvis-Art.-Nr.: 15744
Menge: 1,000 Stck
Produkt:
  Artikel:
    Artikelnummer: 15744
    Einheit: Stck
    Artikelkurztext: Schlauchsatz DN50, 2 x 25 m
Schlauchsatz DN50, 2 x 25 m Zur Verbindung von Pelletlager bzw. Silo mit dem SolvisLino. Bestehend aus: - Saugschlauch, Rückluftschlauch, - Schellen, Schrauben und Dübel. Solvis-Art.-Nr.: 15744

**145 Schlauchsatz DN50, 2 x 10 m**
Schlauchsatz DN50, 2 x 10 m
Zur Verbindung von Pelletlager bzw. Silo mit dem SolvisLino. Bestehend aus:
-  Saugschlauch, Rückluftschlauch,
-  Schellen, Schrauben und Dübel.
Solvis-Art.-Nr.: 15746
Menge: 1,000 Stck
Produkt:
  Artikel:
    Artikelnummer: 15746
    Einheit: Stck
    Artikelkurztext: Schlauchsatz DN50, 2 x 10 m
Schlauchsatz DN50, 2 x 10 m Zur Verbindung von Pelletlager bzw. Silo mit dem SolvisLino. Bestehend aus: - Saugschlauch, Rückluftschlauch, - Schellen, Schrauben und Dübel. Solvis-Art.-Nr.: 15746

**146 Kaminkopfabdeckung flex. GAS, Edelstahl mit Endrohr**
Kaminkopfabdeckung flex. GAS, Edelstahl
mit Endrohr
Zum Abschluss des Schornsteinschachtes. Einsatzmöglichkeit in Verbindung mit dem flexiblen Abgassystem. Dieser Artikel wird benötigt wenn an einem 2-zügigem Kamin ein Feststoffkessel und der SolvisMax Gas betrieben werden.
Solvis-Art.-Nr.: 15822
Menge: 1,000 Stck
Produkt:
  Artikel:
    Artikelnummer: 15822
    Einheit: Stck
    Artikelkurztext: Kaminkopfabdeckung flex. GAS, Edelstahl mit Endrohr
Kaminkopfabdeckung flex. GAS, Edelstahl mit Endrohr Zum Abschluss des Schornsteinschachtes. Einsatzmöglichkeit in Verbindung mit dem flexiblen Abgassystem. Dieser Artikel wird benötigt wenn an einem 2-zügigem Kamin ein Feststoffkessel und der SolvisMax Gas betrieben werden. Solvis-Art.-Nr.: 15822

**147 Abgasbogen DN125/80, 15° ST außen Stahl, weiß pulverlackiert**
Abgasbogen DN125/80, 15° ST
außen Stahl, weiß pulverlackiert
Konzentrische Ausführung. Zur Verwendung im Innenbereich.
Solvis-Art.-Nr.: 15906
Menge: 1,000 Stck
Produkt:
  Artikel:
    Artikelnummer: 15906
    Einheit: Stck
    Artikelkurztext: Abgasbogen DN125/80, 15° ST außen Stahl, weiß pulverlackiert
Abgasbogen DN125/80, 15° ST außen Stahl, weiß pulverlackiert Konzentrische Ausführung. Zur Verwendung im Innenbereich. Solvis-Art.-Nr.: 15906

**148 Abgasbogen DN125/80, 30° ST außen Stahl, weiß pulverlackiert**
Abgasbogen DN125/80, 30° ST
außen Stahl, weiß pulverlackiert
Konzentrische Ausführung. Zur Verwendung im Innenbereich.
Solvis-Art.-Nr.: 15907
Menge: 1,000 Stck
Produkt:
  Artikel:
    Artikelnummer: 15907
    Einheit: Stck
    Artikelkurztext: Abgasbogen DN125/80, 30° ST außen Stahl, weiß pulverlackiert
Abgasbogen DN125/80, 30° ST außen Stahl, weiß pulverlackiert Konzentrische Ausführung. Zur Verwendung im Innenbereich. Solvis-Art.-Nr.: 15907

**149 Tauchsensor für Temperaturen bis 105 °C PT1000, 5,9 mm, 2,5 m**
Tauchsensor für Temperaturen bis 105 °C
PT1000, 5,9 mm, 2,5 m
Temperatursensor zur Montage in einer Tauchhülse.
-  Durchmesser 5,9 mm
-  Sensorlänge 45 mm
-  Max. Einsatzbereich: 105 °C
Solvis-Art.-Nr.: 15960
Menge: 1,000 Stck
Produkt:
  Artikel:
    Artikelnummer: 15960
    Einheit: Stck
    Artikelkurztext: Tauchsensor für Temperaturen bis 105 °C PT1000, 5,9 mm, 2,5 m
Tauchsensor für Temperaturen bis 105 °C PT1000, 5,9 mm, 2,5 m Temperatursensor zur Montage in einer Tauchhülse. - Durchmesser 5,9 mm - Sensorlänge 45 mm - Max. Einsatzbereich: 105 °C Solvis-Art.-Nr.: 15960

**150 Tauchsensor für Temperaturen bis 180 °C PT1000, 5,5 mm, 1,5 m**
Tauchsensor für Temperaturen bis 180 °C
PT1000, 5,5 mm, 1,5 m
Tauchsensor mit PG-Verschraubung, passend für die Kollektoren SolvisFera und SolvisCala.
Technische Daten:
-  Durchmesser 5,5 mm
-  max. Einsatzbereich: 180 °C  Solvis-Art.-Nr.: 15967
Menge: 1,000 Stck
Produkt:
  Artikel:
    Artikelnummer: 15967
    Einheit: Stck
    Artikelkurztext: Tauchsensor für Temperaturen bis 180 °C PT1000, 5,5 mm, 1,5 m
Tauchsensor für Temperaturen bis 180 °C PT1000, 5,5 mm, 1,5 m Tauchsensor mit PG-Verschraubung, passend für die Kollektoren SolvisFera und SolvisCala. Technische Daten: - Durchmesser 5,5 mm - max. Einsatzbereich: 180 °C Solvis-Art.-Nr.: 15967

**151 Anschlussstück HKS 4 Wege passend für die Verteilerbalken VTL-HK**
Anschlussstück HKS 4 Wege
passend für die Verteilerbalken VTL-HK
Anschlussstück zur Kombination der HKS-4W mit einem Verteilerbalken.
Solvis-Art.-Nr.: 15968
Menge: 1,000 Stck
Produkt:
  Artikel:
    Artikelnummer: 15968
    Einheit: Stck
    Artikelkurztext: Anschlussstück HKS 4 Wege passend für die Verteilerbalken VTL-HK
Anschlussstück HKS 4 Wege passend für die Verteilerbalken VTL-HK Anschlussstück zur Kombination der HKS-4W mit einem Verteilerbalken. Solvis-Art.-Nr.: 15968

**152 Kollektorgriffsatz SolvisCala 4 Stück, für C-25x**
Kollektorgriffsatz SolvisCala
4 Stück, für C-25x
Kollektorgriffsatz zum einfachen Kollektortransport, passend in das Kollektorrahmenprofil. Auch zum Einsatz bei Kranung geeignet.
Solvis-Art.-Nr.: 15969
Menge: 1,000 Stck
Produkt:
  Artikel:
    Artikelnummer: 15969
    Einheit: Stck
    Artikelkurztext: Kollektorgriffsatz SolvisCala 4 Stück, für C-25x
Kollektorgriffsatz SolvisCala 4 Stück, für C-25x Kollektorgriffsatz zum einfachen Kollektortransport, passend in das Kollektorrahmenprofil. Auch zum Einsatz bei Kranung geeignet. Solvis-Art.-Nr.: 15969

**153 Kaminkopfabdeckung flex. Öl, Edelstahl mit Edelstahlschalldämpfer**
Kaminkopfabdeckung flex. Öl, Edelstahl
mit Edelstahlschalldämpfer
Zum Abschluss des Schornsteinschachtes. Mit Reflexions-Schalldämpfer. Einsatzmöglichkeit in Verbindung mit dem flexiblen Abgassystem. Dieser Artikel wird benötigt wenn an einem 2-zügigem Kamin ein Feststoffkessel und der SolvisMax Öl-BW betrieben werden.
Solvis-Art.-Nr.: 15978
Menge: 1,000 Stck
Produkt:
  Artikel:
    Artikelnummer: 15978
    Einheit: Stck
    Artikelkurztext: Kaminkopfabdeckung flex. Öl, Edelstahl mit Edelstahlschalldämpfer
Kaminkopfabdeckung flex. Öl, Edelstahl mit Edelstahlschalldämpfer Zum Abschluss des Schornsteinschachtes. Mit Reflexions-Schalldämpfer. Einsatzmöglichkeit in Verbindung mit dem flexiblen Abgassystem. Dieser Artikel wird benötigt wenn an einem 2-zügigem Kamin ein Feststoffkessel und der SolvisMax Öl-BW betrieben werden. Solvis-Art.-Nr.: 15978

**154 T-Stück für Sensor C-253-S / C-254 für SolvisCala Standard**
T-Stück für Sensor C-253-S / C-254
für SolvisCala Standard
Sensor-T-Stück zur Aufnahme eines Kollektorsensors mit 5,5mm Durchmesser für Kollektorverrohrungen Durchmesser 15 und 18 mm
Bestehend aus:
-  T-Stück-Klemmring 15 mm
-  Reduzierring 15/8 mm
-  Tauchhülse
-  2 Reduzierringe 18/15 mm
-  2 Rohrstücke Bitte beachten: Den Kollektorsensor bitte gesondert bestellen.
Solvis-Art.-Nr.: 16062
Menge: 1,000 Stck
Produkt:
  Artikel:
    Artikelnummer: 16062
    Einheit: Stck
    Artikelkurztext: T-Stück für Sensor C-253-S / C-254 für SolvisCala Standard
T-Stück für Sensor C-253-S / C-254 für SolvisCala Standard Sensor-T-Stück zur Aufnahme eines Kollektorsensors mit 5,5mm Durchmesser für Kollektorverrohrungen Durchmesser 15 und 18 mm Bestehend aus: - T-Stück-Klemmring 15 mm - Reduzierring 15/8 mm - Tauchhülse - 2 Reduzierringe 18/15 mm - 2 Rohrstücke Bitte beachten: Den Kollektorsensor bitte gesondert bestellen. Solvis-Art.-Nr.: 16062

**155 3-Wege-Mischventilset Kvs 10,0 mit 3-Punkt-Stellantrieb, 230 V**
3-Wege-Mischventilset Kvs 10,0
mit 3-Punkt-Stellantrieb, 230 V
Bestehend aus:
-  3-Wege-Mischventil
-  3-Punkt-Stellmotor, 230 V
Solvis-Art.-Nr.: 17282
Menge: 1,000 Stck
Produkt:
  Artikel:
    Artikelnummer: 17282
    Einheit: Stck
    Artikelkurztext: 3-Wege-Mischventilset Kvs 10,0 mit 3-Punkt-Stellantrieb, 230 V
3-Wege-Mischventilset Kvs 10,0 mit 3-Punkt-Stellantrieb, 230 V Bestehend aus: - 3-Wege-Mischventil - 3-Punkt-Stellmotor, 230 V Solvis-Art.-Nr.: 17282

**156 Service-Box SC-2 für Serie 6 für die SolvisControl 2**
Service-Box SC-2 für Serie 6
für die SolvisControl 2
Die Service-Box ist mit den wichtigsten Ersatzteilen für Störungsfälle und Wartungsarbeiten bestückt.
Solvis-Art.-Nr.: 17665
Menge: 1,000 Stck
Produkt:
  Artikel:
    Artikelnummer: 17665
    Einheit: Stck
    Artikelkurztext: Service-Box SC-2 für Serie 6 für die SolvisControl 2
Service-Box SC-2 für Serie 6 für die SolvisControl 2 Die Service-Box ist mit den wichtigsten Ersatzteilen für Störungsfälle und Wartungsarbeiten bestückt. Solvis-Art.-Nr.: 17665

**157 Umbausatz SolvisMax Solo/Futur Baureihe 6 auf Öl-Brennwert 28 kW**
Umbausatz SolvisMax Solo/Futur
Baureihe 6 auf Öl-Brennwert 28 kW
Geeignet zum Umbau eines SolvisMax Baureihe 6 der Varianten SolvisMax -Futur/-Solo/-Fernwärme/-Wärmepumpe auf SolvisMax Öl-Brennwert Bestehend aus:
-  Wärmetauschereinschub
-  Öl-BW-3-Brenner 28 kW
-  Ölfilter
-  Abgaszubehör BW/SX-6
-  Schalldämpfer
-  Zubehör Bitte beachten:
-  Einsatz nur für Speicher der Baureihe 6
-  Umrüstung auf Systemregler SolvisControl 3 erforderlich
Solvis-Art.-Nr.: 19241
Menge: 1,000 Stck
Produkt:
  Artikel:
    Artikelnummer: 19241
    Einheit: Stck
    Artikelkurztext: Umbausatz SolvisMax Solo/Futur Baureihe 6 auf Öl-Brennwert 28 kW
Umbausatz SolvisMax Solo/Futur Baureihe 6 auf Öl-Brennwert 28 kW Geeignet zum Umbau eines SolvisMax Baureihe 6 der Varianten SolvisMax -Futur/-Solo/-Fernwärme/-Wärmepumpe auf SolvisMax Öl-Brennwert Bestehend aus: - Wärmetauschereinschub - Öl-BW-3-Brenner 28 kW - Ölfilter - Abgaszubehör BW/SX-6 - Schalldämpfer - Zubehör Bitte beachten: - Einsatz nur für Speicher der Baureihe 6 - Umrüstung auf Systemregler SolvisControl 3 erforderlich Solvis-Art.-Nr.: 19241

**158 Blindstopfen, Steckanschluss 2 Stück, mit O-Ringen**
Blindstopfen, Steckanschluss
2 Stück, mit O-Ringen
Verschluss-/Blindstopfen für den Flachkollektor SolvisCala EasyCon
-  Steckanschluss 22 mm mit 3 O-Ringen (EPDM)
-  Anschlussklammer Inhalt: 2 Stück
Solvis-Art.-Nr.: 19909
Menge: 1,000 Stck
Produkt:
  Artikel:
    Artikelnummer: 19909
    Einheit: Stck
    Artikelkurztext: Blindstopfen, Steckanschluss 2 Stück, mit O-Ringen
Blindstopfen, Steckanschluss 2 Stück, mit O-Ringen Verschluss-/Blindstopfen für den Flachkollektor SolvisCala EasyCon - Steckanschluss 22 mm mit 3 O-Ringen (EPDM) - Anschlussklammer Inhalt: 2 Stück Solvis-Art.-Nr.: 19909

**159 Schalldämmschlauch DN 50, 580 mm für raumluftabhängigen Betrieb, SÖ-BW**
Schalldämmschlauch DN 50, 580 mm
für raumluftabhängigen Betrieb, SÖ-BW
Schalldämmschlauch zur Geräuschreduzierung bei raumluftabhängigen SÖ-BW Anlagen.
Solvis-Art.-Nr.: 20453
Menge: 1,000 Stck
Produkt:
  Artikel:
    Artikelnummer: 20453
    Einheit: Stck
    Artikelkurztext: Schalldämmschlauch DN 50, 580 mm für raumluftabhängigen Betrieb, SÖ-BW
Schalldämmschlauch DN 50, 580 mm für raumluftabhängigen Betrieb, SÖ-BW Schalldämmschlauch zur Geräuschreduzierung bei raumluftabhängigen SÖ-BW Anlagen. Solvis-Art.-Nr.: 20453

**160 Umbausatz SolvisMax Solo/Futur Baureihe 6 auf Öl-Brennwert 28 kW**
Umbausatz SolvisMax Solo/Futur
Baureihe 6 auf Öl-Brennwert 28 kW
Geeignet zum Umbau eines SolvisMax Öl-NT Bestehend aus:
-  Brennkammer
-  Öl-BW-3 Brenner
-  Ölfilter
-  Abgaszubehör BW/SX-6
-  Schalldämpfer
-  Zubehör Bitte beachten:
-  Einsatz nur für Speicher der Serie 6.
-  Umrüstung der Regelung auf Typ "SolvisControl 3 (SC-3)" erforderlich,  bitte entsprechenden Umbausatz separat bestellen
-  Bei Anlagen vor 10/2007 ist ein weiteres Hardwareupdate erforderlich,  bitte wenden Sie sich an unseren Kundendienst.
Solvis-Art.-Nr.: 20878
Menge: 1,000 Stck
Produkt:
  Artikel:
    Artikelnummer: 20878
    Einheit: Stck
    Artikelkurztext: Umbausatz SolvisMax Solo/Futur Baureihe 6 auf Öl-Brennwert 28 kW
Umbausatz SolvisMax Solo/Futur Baureihe 6 auf Öl-Brennwert 28 kW Geeignet zum Umbau eines SolvisMax Öl-NT Bestehend aus: - Brennkammer - Öl-BW-3 Brenner - Ölfilter - Abgaszubehör BW/SX-6 - Schalldämpfer - Zubehör Bitte beachten: - Einsatz nur für Speicher der Serie 6. - Umrüstung der Regelung auf Typ "SolvisControl 3 (SC-3)" erforderlich, bitte entsprechenden Umbausatz separat bestellen - Bei Anlagen vor 10/2007 ist ein weiteres Hardwareupdate erforderlich, bitte wenden Sie sich an unseren Kundendienst. Solvis-Art.-Nr.: 20878

**161 Umbausatz SolvisMax Baureihe 6 von Öl-NT auf Öl-Brennwert 28 kW**
Umbausatz SolvisMax Baureihe 6
von Öl-NT auf Öl-Brennwert 28 kW
Geeignet zum Umbau eines SolvisMax Gas Baureihe 6 auf SolvisMax Öl-Brennwert Bestehend aus:
-  Solvis-Ölbrenner Öl-BW-3 28 kW
-  Ölfilter
-  Schalldämpfer
-  Zubehör Bitte beachten:
-  Einsatz nur für SolvisMax der Baureihe 6
-  Umrüstung auf Systemregler SolvisControl 3 erforderlich
Solvis-Art.-Nr.: 20879
Menge: 1,000 Stck
Produkt:
  Artikel:
    Artikelnummer: 20879
    Einheit: Stck
    Artikelkurztext: Umbausatz SolvisMax Baureihe 6 von Öl-NT auf Öl-Brennwert 28 kW
Umbausatz SolvisMax Baureihe 6 von Öl-NT auf Öl-Brennwert 28 kW Geeignet zum Umbau eines SolvisMax Gas Baureihe 6 auf SolvisMax Öl-Brennwert Bestehend aus: - Solvis-Ölbrenner Öl-BW-3 28 kW - Ölfilter - Schalldämpfer - Zubehör Bitte beachten: - Einsatz nur für SolvisMax der Baureihe 6 - Umrüstung auf Systemregler SolvisControl 3 erforderlich Solvis-Art.-Nr.: 20879

**162 Schlauchsatz DN50, 2 x 15 m**
Schlauchsatz DN50, 2 x 15 m
Zur Verbindung von Pelletlager bzw. Silo mit dem SolvisLino. Bestehend aus:
-  Saugschlauch, Rückluftschlauch,
-  Schellen, Schrauben und Dübel.
Solvis-Art.-Nr.: 22499
Menge: 1,000 Stck
Produkt:
  Artikel:
    Artikelnummer: 22499
    Einheit: Stck
    Artikelkurztext: Schlauchsatz DN50, 2 x 15 m
Schlauchsatz DN50, 2 x 15 m Zur Verbindung von Pelletlager bzw. Silo mit dem SolvisLino. Bestehend aus: - Saugschlauch, Rückluftschlauch, - Schellen, Schrauben und Dübel. Solvis-Art.-Nr.: 22499

**163 Kabelbaum Notfall SV-3 bei Ausfall der Regelung**
Kabelbaum Notfall SV-3
bei Ausfall der Regelung
Notfallkabelbaum, mit dem die Wärmeversorgung bei Ausfall der Regelung sichergestellt wird.
Solvis-Art.-Nr.: 22619
Menge: 1,000 Stck
Produkt:
  Artikel:
    Artikelnummer: 22619
    Einheit: Stck
    Artikelkurztext: Kabelbaum Notfall SV-3 bei Ausfall der Regelung
Kabelbaum Notfall SV-3 bei Ausfall der Regelung Notfallkabelbaum, mit dem die Wärmeversorgung bei Ausfall der Regelung sichergestellt wird. Solvis-Art.-Nr.: 22619

**164 Verteilerbalken für 2 Heizkreise mit Isolierschale**
Verteilerbalken für 2 Heizkreise
mit Isolierschale
Isolierter Heizkreisverteiler zur Kombination mit Solvis-Heizkreis- und Pufferladestationen. Vorlauf- und Rücklaufkammer sind thermisch voneinander getrennt.
Solvis-Art.-Nr.: 22641
Menge: 1,000 Stck
Produkt:
  Artikel:
    Artikelnummer: 22641
    Einheit: Stck
    Artikelkurztext: Verteilerbalken für 2 Heizkreise mit Isolierschale
Verteilerbalken für 2 Heizkreise mit Isolierschale Isolierter Heizkreisverteiler zur Kombination mit Solvis-Heizkreis- und Pufferladestationen. Vorlauf- und Rücklaufkammer sind thermisch voneinander getrennt. Solvis-Art.-Nr.: 22641

**165 Verteilerbalken für 3 Heizkreise mit Isolierschale**
Verteilerbalken für 3 Heizkreise
mit Isolierschale
Isolierter Heizkreisverteiler zur Kombination mit Solvis-Heizkreis- und Pufferladestationen. Vorlauf- und Rücklaufkammer sind thermisch voneinander getrennt.
Solvis-Art.-Nr.: 22643
Menge: 1,000 Stck
Produkt:
  Artikel:
    Artikelnummer: 22643
    Einheit: Stck
    Artikelkurztext: Verteilerbalken für 3 Heizkreise mit Isolierschale
Verteilerbalken für 3 Heizkreise mit Isolierschale Isolierter Heizkreisverteiler zur Kombination mit Solvis-Heizkreis- und Pufferladestationen. Vorlauf- und Rücklaufkammer sind thermisch voneinander getrennt. Solvis-Art.-Nr.: 22643

**166 Heizkreis-Systemtrennungsset zur Systemtr. diffusionsoffener Heizkr.**
Heizkreis-Systemtrennungsset
zur Systemtr. diffusionsoffener Heizkr.
Wandhängende Pumpengruppe zur Anbindung eines diffusionsoffenen Heizkreises z. B. einer entsprechenden Fußbodenheizung, an die Pufferschichtspeicher SolvisMax und SolvisStrato. Die Station wird komplett vormontiert und isoliert geliefert.
Bestehend aus:
-  Vor- und Rücklaufstrang mit Kugelhahn und Thermometer
-  Vorlaufstrang mit Schwerkraftbremse
-  Hocheffizienzpumpe im Heizungsvorlauf mit 5 m Anschlusskabel
-  Handentlüfter für den Primärkreis
-  Sicherheitsgruppe mit -ventil, Manometer, Schnellentlüfter und KFE-Hahn
-  Plattenwärmeübertrager
-  PT1000-Vorlauftemperatursensor mit 5 m Anschlusskabel
-  EnEV-konforme Isolierschale
-  Wandhalterung und Befestigungsmaterial Bitte beachten:
-  zur Kombination mit der Heizkreisstation HKS-G-6,3
Der Systemtrennungssatz verhindert Sauerstoffeintrag aus diffusionsoffenen Heizkreisen in das System.
Technische Daten:
-  Hocheffizienzpumpe Wilo-Stratos PICO 25/1-6, stufenlos drehzahlgeregelt
-  Einsatzbereich 0,3 - 1,6 m³/h
-  Betriebsdruck Pumpe: max. 10 bar
-  Plattenwärmeübertrager mit 30 Platten
-  Druckverlust PWÜ bei 1,5 m³/h: ca. 0,8 mWs
-  Sicherheitsventil 3 bar
-  Einsatzbereich: max. 18 kW
-  Gewicht: 23 kg
-  Abmessungen BxHxT: 550x515x245 mm
Solvis-Art.-Nr.: 22651
Menge: 1,000 Stck
Produkt:
  Artikel:
    Artikelnummer: 22651
    Einheit: Stck
    Artikelkurztext: Heizkreis-Systemtrennungsset zur Systemtr. diffusionsoffener Heizkr.
Heizkreis-Systemtrennungsset zur Systemtr. diffusionsoffener Heizkr. Wandhängende Pumpengruppe zur Anbindung eines diffusionsoffenen Heizkreises z. B. einer entsprechenden Fußbodenheizung, an die Pufferschichtspeicher SolvisMax und SolvisStrato. Die Station wird komplett vormontiert und isoliert geliefert. Bestehend aus: - Vor- und Rücklaufstrang mit Kugelhahn und Thermometer - Vorlaufstrang mit Schwerkraftbremse - Hocheffizienzpumpe im Heizungsvorlauf mit 5 m Anschlusskabel - Handentlüfter für den Primärkreis - Sicherheitsgruppe mit -ventil, Manometer, Schnellentlüfter und KFE-Hahn - Plattenwärmeübertrager - PT1000-Vorlauftemperatursensor mit 5 m Anschlusskabel - EnEV-konforme Isolierschale - Wandhalterung und Befestigungsmaterial Bitte beachten: - zur Kombination mit der Heizkreisstation HKS-G-6,3 Der Systemtrennungssatz verhindert Sauerstoffeintrag aus diffusionsoffenen Heizkreisen in das System. Technische Daten: - Hocheffizienzpumpe Wilo-Stratos PICO 25/1-6, stufenlos drehzahlgeregelt - Einsatzbereich 0,3 - 1,6 m³/h - Betriebsdruck Pumpe: max. 10 bar - Plattenwärmeübertrager mit 30 Platten - Druckverlust PWÜ bei 1,5 m³/h: ca. 0,8 mWs - Sicherheitsventil 3 bar - Einsatzbereich: max. 18 kW - Gewicht: 23 kg - Abmessungen BxHxT: 550x515x245 mm Solvis-Art.-Nr.: 22651

**167 Zirkulationsstation**
Zirkulationsstation
Zirkulationsstation zur energieoptimierten Trennung von Zirkulations- und Zapfkreis. Die Station ist komplett vormontiert und isoliert.
Bestehend aus:
-  Edelstahl-Plattenwärmeübertrager, kupfergelötet
-  Hocheffizienz-Zirkulationspumpe
-  thermisches Mischventil zur Verkalkungs-Prävention
-  Thermometer, Absperr-Kugelhähne
-  EPP-Isolier-Halbschalen
Als Ergänzung zur Warmwasserstation im System SolvisDirekt und SolvisMax dient die Zirkulationsstation der Effizienzoptimierung durch Trennung des Zirkulations- und Zapfkreises. Zur Wandmontage oder Montage auf Stahlrahmen geeignet.
Technische Daten:
-  CB-Edelstahl-Plattenwärmeübertrager, kupfergelötet, mit 20 Platten
-  Hocheffizienzpumpe Wilo-Yonos PARA RS15/6 RKC
-  Erp-Ready, einstellbare Drehzahl
-  Thermisches Mischventil, Einstellbereich 45-65 °C zur Vormischung
-  Trinkwassersicherheitsventil 10 bar
-  Gewicht: 9 kg
-  Abmessungen BxHxT: 435x420x180 mm
Solvis-Art.-Nr.: 22655
Menge: 1,000 Stck
Produkt:
  Artikel:
    Artikelnummer: 22655
    Einheit: Stck
    Artikelkurztext: Zirkulationsstation
Zirkulationsstation Zirkulationsstation zur energieoptimierten Trennung von Zirkulations- und Zapfkreis. Die Station ist komplett vormontiert und isoliert. Bestehend aus: - Edelstahl-Plattenwärmeübertrager, kupfergelötet - Hocheffizienz-Zirkulationspumpe - thermisches Mischventil zur Verkalkungs-Prävention - Thermometer, Absperr-Kugelhähne - EPP-Isolier-Halbschalen Als Ergänzung zur Warmwasserstation im System SolvisDirekt und SolvisMax dient die Zirkulationsstation der Effizienzoptimierung durch Trennung des Zirkulations- und Zapfkreises. Zur Wandmontage oder Montage auf Stahlrahmen geeignet. Technische Daten: - CB-Edelstahl-Plattenwärmeübertrager, kupfergelötet, mit 20 Platten - Hocheffizienzpumpe Wilo-Yonos PARA RS15/6 RKC - Erp-Ready, einstellbare Drehzahl - Thermisches Mischventil, Einstellbereich 45-65 °C zur Vormischung - Trinkwassersicherheitsventil 10 bar - Gewicht: 9 kg - Abmessungen BxHxT: 435x420x180 mm Solvis-Art.-Nr.: 22655

**168 Kollektor-Steckverbinder 22 mm 2 Stück, mit O-Ringen**
Kollektor-Steckverbinder 22 mm
2 Stück, mit O-Ringen
Kollektor-Steckverbinder für die Verbindung von 2 Flachkollektoren SolvisCala EasyCon nebeneinander
-  Steckanschluss 22 mm mit 3 O-Ringen (EPDM)
-  Edelstahl-Wellrohr
-  Anschlussklammern Inhalt: 2 Stück
Solvis-Art.-Nr.: 22881
Menge: 1,000 Stck
Produkt:
  Artikel:
    Artikelnummer: 22881
    Einheit: Stck
    Artikelkurztext: Kollektor-Steckverbinder 22 mm 2 Stück, mit O-Ringen
Kollektor-Steckverbinder 22 mm 2 Stück, mit O-Ringen Kollektor-Steckverbinder für die Verbindung von 2 Flachkollektoren SolvisCala EasyCon nebeneinander - Steckanschluss 22 mm mit 3 O-Ringen (EPDM) - Edelstahl-Wellrohr - Anschlussklammern Inhalt: 2 Stück Solvis-Art.-Nr.: 22881

**169 Beladelanze G2 für den SolvisStrato**
Beladelanze G2
für den SolvisStrato
Be- und Entladelanze zur beruhigten Einschichtung und Entnahme von Heizenergie im SolvisStrato. Technische Daten:
-  max. Volumenstrom 12 m³/h bei 300 kW und 22 K Temperaturdifferenz.
-  Druckverlust 40 mbar bei Nennlast.
Solvis-Art.-Nr.: 23386
Menge: 1,000 Stck
Produkt:
  Artikel:
    Artikelnummer: 23386
    Einheit: Stck
    Artikelkurztext: Beladelanze G2 für den SolvisStrato
Beladelanze G2 für den SolvisStrato Be- und Entladelanze zur beruhigten Einschichtung und Entnahme von Heizenergie im SolvisStrato. Technische Daten: - max. Volumenstrom 12 m³/h bei 300 kW und 22 K Temperaturdifferenz. - Druckverlust 40 mbar bei Nennlast. Solvis-Art.-Nr.: 23386

**170 Schelle Abgasrohr DN 125 EST breite Ausführung**
Schelle Abgasrohr DN 125 EST
breite Ausführung
Schelle zur Verwendung für den Außenwandanschluss.
Solvis-Art.-Nr.: 23653
Menge: 1,000 Stck
Produkt:
  Artikel:
    Artikelnummer: 23653
    Einheit: Stck
    Artikelkurztext: Schelle Abgasrohr DN 125 EST breite Ausführung
Schelle Abgasrohr DN 125 EST breite Ausführung Schelle zur Verwendung für den Außenwandanschluss. Solvis-Art.-Nr.: 23653

**171 SolvisStrato 727 720 l, mit Einbauten zur Schichtung**
SolvisStrato 727
720 l, mit Einbauten zur Schichtung
Pufferschichtspeicher mit Sensorkabelbaum für die Verwaltung von Systemwärme auf unterschiedlichem Temperaturniveau einschließlich Isolierung. Entwickelt für die Speicherung des Wärmeangebotes eines oder mehrerer Wärmeerzeuger und Deckung des Wärmebedarfes mehrerer Wärmeverbraucher. Vorbereitet für die bauseitige Anbindung von
-  einem oder mehreren konventionellen Wärmeerzeugern,
-  einer Solaranlage über den integrierte Solarschichtlader,
-  einer Anlage zur Kraft-Wärmekopplung
-  einem oder mehreren Heizkreisen,
-  einer Warmwasser- oder Fischwasserstation
-  eines primärseitigen Zirkulationsrücklaufes Bestehend aus:
-  Pufferschichtspeicher aus ST 37-2
-  Sensorkabelbaum mit 5 Anlegesensoren
-  2 Anschlüsse 1 1/2" AG für eine Frischwasserstation
-  8 Anschlüsse 2" IG für 2"-Beladelanzen
-  2 Anschlüsse 1 1/2" IG für Solarbetrieb
-  Solarvorlauf mit selbstregelndem Schichtenlader mit bis zu 2 m³/h
-  Trageeinrichtungen an Kopf und Boden
-  Isolierung: Polyesterfaservlies mit sortenreiner PES-Faser
-  PS-Mantel, DIbt-Zulassung.
-  Dämmstärken: unten 60 mm, Mantel 120 mm, oben 160 mm. Bitte beachten: nicht genutzte Anschlüsse sind überdämmt
Der Pufferschichtspeicher SolvisStrato wurde speziell für die Systeme SolvisDirekt und SolvisVital entwickelt. Er bildet das zentrale Bauteil für die Wärmeverwaltung der Heizungsanlage Technische Daten:
-  Nennvolumen: 720 l
-  max. Betriebsdruck: 6 bar
-  max. Temperatur: 95 °C
-  Gewicht: 161 kg (befüllt ca. 880 kg)
-  Behälter ohne Iso DxH: 790x1690 mm
-  Kippmaß: 1716 mm
-  Behälter mit Iso DxH: 1010x1822 mm
Solvis-Art.-Nr.: 23689
Menge: 1,000 Stck
Produkt:
  Artikel:
    Artikelnummer: 23689
    Einheit: Stck
    Artikelkurztext: SolvisStrato 727 720 l, mit Einbauten zur Schichtung
SolvisStrato 727 720 l, mit Einbauten zur Schichtung Pufferschichtspeicher mit Sensorkabelbaum für die Verwaltung von Systemwärme auf unterschiedlichem Temperaturniveau einschließlich Isolierung. Entwickelt für die Speicherung des Wärmeangebotes eines oder mehrerer Wärmeerzeuger und Deckung des Wärmebedarfes mehrerer Wärmeverbraucher. Vorbereitet für die bauseitige Anbindung von - einem oder mehreren konventionellen Wärmeerzeugern, - einer Solaranlage über den integrierte Solarschichtlader, - einer Anlage zur Kraft-Wärmekopplung - einem oder mehreren Heizkreisen, - einer Warmwasser- oder Fischwasserstation - eines primärseitigen Zirkulationsrücklaufes Bestehend aus: - Pufferschichtspeicher aus ST 37-2 - Sensorkabelbaum mit 5 Anlegesensoren - 2 Anschlüsse 1 1/2" AG für eine Frischwasserstation - 8 Anschlüsse 2" IG für 2"-Beladelanzen - 2 Anschlüsse 1 1/2" IG für Solarbetrieb - Solarvorlauf mit selbstregelndem Schichtenlader mit bis zu 2 m³/h - Trageeinrichtungen an Kopf und Boden - Isolierung: Polyesterfaservlies mit sortenreiner PES-Faser - PS-Mantel, DIbt-Zulassung. - Dämmstärken: unten 60 mm, Mantel 120 mm, oben 160 mm. Bitte beachten: nicht genutzte Anschlüsse sind überdämmt Der Pufferschichtspeicher SolvisStrato wurde speziell für die Systeme SolvisDirekt und SolvisVital entwickelt. Er bildet das zentrale Bauteil für die Wärmeverwaltung der Heizungsanlage Technische Daten: - Nennvolumen: 720 l - max. Betriebsdruck: 6 bar - max. Temperatur: 95 °C - Gewicht: 161 kg (befüllt ca. 880 kg) - Behälter ohne Iso DxH: 790x1690 mm - Kippmaß: 1716 mm - Behälter mit Iso DxH: 1010x1822 mm Solvis-Art.-Nr.: 23689

**172 SolvisStrato 917 908 l, mit Einbauten zur Schichtung**
SolvisStrato 917
908 l, mit Einbauten zur Schichtung
Pufferschichtspeicher mit Sensorkabelbaum für die Verwaltung von Systemwärme auf unterschiedlichem Temperaturniveau einschließlich Isolierung. Entwickelt für die Speicherung des Wärmeangebotes eines oder mehrerer Wärmeerzeuger und Deckung des Wärmebedarfes mehrerer Wärmeverbraucher. Vorbereitet für die bauseitige Anbindung von
-  einem oder mehreren konventionellen Wärmeerzeugern,
-  einer Solaranlage über den integrierte Solarschichtlader,
-  einer Anlage zur Kraft-Wärmekopplung
-  einem oder mehreren Heizkreisen,
-  einer Warmwasser- oder Fischwasserstation
-  eines primärseitigen Zirkulationsrücklaufes Bestehend aus:
-  Pufferschichtspeicher aus ST 37-2
-  Sensorkabelbaum mit 5 Anlegesensoren
-  2 Anschlüsse 1 1/2" AG für eine Frischwasserstation
-  8 Anschlüsse 2" IG für 2"-Beladelanzen
-  2 Anschlüsse 1 1/2" IG für Solarbetrieb
-  Solarvorlauf mit selbstregelndem Schichtenlader mit bis zu 2 m³/h
-  Trageeinrichtungen an Kopf und Boden
-  Isolierung: Polyesterfaservlies mit sortenreiner PES-Faser
-  PS-Mantel, DIbt-Zulassung.
-  Dämmstärken: unten 60 mm, Mantel 120 mm, oben 160 mm. Bitte beachten: nicht genutzte Anschlüsse sind überdämmt
Der Pufferschichtspeicher SolvisStrato wurde speziell für die Systeme SolvisDirekt und SolvisVital entwickelt. Er bildet das zentrale Bauteil für die Wärmeverwaltung der Heizungsanlage Technische Daten:
-  Nennvolumen: 908 l
-  max. Betriebsdruck: 6 bar
-  max. Temperatur: 95 °C
-  Gewicht: 185 kg (befüllt ca. 1100 kg)
-  Behälter ohne Iso DxH: 790x2080 mm
-  Kippmaß: 2093 mm
-  Behälter mit Iso DxH: 1010x2212 mm
Solvis-Art.-Nr.: 23691
Menge: 1,000 Stck
Produkt:
  Artikel:
    Artikelnummer: 23691
    Einheit: Stck
    Artikelkurztext: SolvisStrato 917 908 l, mit Einbauten zur Schichtung
SolvisStrato 917 908 l, mit Einbauten zur Schichtung Pufferschichtspeicher mit Sensorkabelbaum für die Verwaltung von Systemwärme auf unterschiedlichem Temperaturniveau einschließlich Isolierung. Entwickelt für die Speicherung des Wärmeangebotes eines oder mehrerer Wärmeerzeuger und Deckung des Wärmebedarfes mehrerer Wärmeverbraucher. Vorbereitet für die bauseitige Anbindung von - einem oder mehreren konventionellen Wärmeerzeugern, - einer Solaranlage über den integrierte Solarschichtlader, - einer Anlage zur Kraft-Wärmekopplung - einem oder mehreren Heizkreisen, - einer Warmwasser- oder Fischwasserstation - eines primärseitigen Zirkulationsrücklaufes Bestehend aus: - Pufferschichtspeicher aus ST 37-2 - Sensorkabelbaum mit 5 Anlegesensoren - 2 Anschlüsse 1 1/2" AG für eine Frischwasserstation - 8 Anschlüsse 2" IG für 2"-Beladelanzen - 2 Anschlüsse 1 1/2" IG für Solarbetrieb - Solarvorlauf mit selbstregelndem Schichtenlader mit bis zu 2 m³/h - Trageeinrichtungen an Kopf und Boden - Isolierung: Polyesterfaservlies mit sortenreiner PES-Faser - PS-Mantel, DIbt-Zulassung. - Dämmstärken: unten 60 mm, Mantel 120 mm, oben 160 mm. Bitte beachten: nicht genutzte Anschlüsse sind überdämmt Der Pufferschichtspeicher SolvisStrato wurde speziell für die Systeme SolvisDirekt und SolvisVital entwickelt. Er bildet das zentrale Bauteil für die Wärmeverwaltung der Heizungsanlage Technische Daten: - Nennvolumen: 908 l - max. Betriebsdruck: 6 bar - max. Temperatur: 95 °C - Gewicht: 185 kg (befüllt ca. 1100 kg) - Behälter ohne Iso DxH: 790x2080 mm - Kippmaß: 2093 mm - Behälter mit Iso DxH: 1010x2212 mm Solvis-Art.-Nr.: 23691

**173 SolvisStrato 1427 1420 l, mit Einbauten zur Schichtung**
SolvisStrato 1427
1420 l, mit Einbauten zur Schichtung
Pufferschichtspeicher mit Sensorkabelbaum für die Verwaltung von Systemwärme auf unterschiedlichem Temperaturniveau einschließlich Isolierung. Entwickelt für die Speicherung des Wärmeangebotes eines oder mehrerer Wärmeerzeuger und Deckung des Wärmebedarfes mehrerer Wärmeverbraucher. Vorbereitet für die bauseitige Anbindung von
-  einem oder mehreren konventionellen Wärmeerzeugern,
-  einer Solaranlage über den integrierte Solarschichtlader,
-  einer Anlage zur Kraft-Wärmekopplung
-  einem oder mehreren Heizkreisen,
-  einer Warmwasser- oder Fischwasserstation
-  eines primärseitigen Zirkulationsrücklaufes Bestehend aus:
-  Pufferschichtspeicher aus ST 37-2
-  Sensorkabelbaum mit 5 Anlegesensoren
-  2 Anschlüsse 1 1/2" AG für eine Frischwasserstation
-  8 Anschlüsse 2" IG für 2"-Beladelanzen
-  2 Anschlüsse 1 1/2" IG für Solarbetrieb
-  Solarvorlauf mit selbstregelndem Schichtenlader mit bis zu 2 m³/h
-  Trageeinrichtungen an Kopf und Boden
-  Isolierung: Polyesterfaservlies mit sortenreiner PES-Faser
-  PS-Mantel, DIbt-Zulassung.
-  Dämmstärken: unten 60 mm, Mantel 120 mm, oben 160 mm. Bitte beachten: nicht genutzte Anschlüsse sind überdämmt
Der Pufferschichtspeicher SolvisStrato wurde speziell für die Systeme SolvisDirekt und SolvisVital entwickelt. Er bildet das zentrale Bauteil für die Wärmeverwaltung der Heizungsanlage Technische Daten:
-  Nennvolumen: 1420 l
-  max. Betriebsdruck: 6 bar
-  max. Temperatur: 95 °C
-  Gewicht: 256 kg (befüllt ca. 1683 kg)
-  Behälter ohne Iso DxH: 1000x2105 mm
-  Kippmaß: 2140 mm
-  Behälter mit Iso DxH: 1220x2237 mm
Solvis-Art.-Nr.: 23693
Menge: 1,000 Stck
Produkt:
  Artikel:
    Artikelnummer: 23693
    Einheit: Stck
    Artikelkurztext: SolvisStrato 1427 1420 l, mit Einbauten zur Schichtung
SolvisStrato 1427 1420 l, mit Einbauten zur Schichtung Pufferschichtspeicher mit Sensorkabelbaum für die Verwaltung von Systemwärme auf unterschiedlichem Temperaturniveau einschließlich Isolierung. Entwickelt für die Speicherung des Wärmeangebotes eines oder mehrerer Wärmeerzeuger und Deckung des Wärmebedarfes mehrerer Wärmeverbraucher. Vorbereitet für die bauseitige Anbindung von - einem oder mehreren konventionellen Wärmeerzeugern, - einer Solaranlage über den integrierte Solarschichtlader, - einer Anlage zur Kraft-Wärmekopplung - einem oder mehreren Heizkreisen, - einer Warmwasser- oder Fischwasserstation - eines primärseitigen Zirkulationsrücklaufes Bestehend aus: - Pufferschichtspeicher aus ST 37-2 - Sensorkabelbaum mit 5 Anlegesensoren - 2 Anschlüsse 1 1/2" AG für eine Frischwasserstation - 8 Anschlüsse 2" IG für 2"-Beladelanzen - 2 Anschlüsse 1 1/2" IG für Solarbetrieb - Solarvorlauf mit selbstregelndem Schichtenlader mit bis zu 2 m³/h - Trageeinrichtungen an Kopf und Boden - Isolierung: Polyesterfaservlies mit sortenreiner PES-Faser - PS-Mantel, DIbt-Zulassung. - Dämmstärken: unten 60 mm, Mantel 120 mm, oben 160 mm. Bitte beachten: nicht genutzte Anschlüsse sind überdämmt Der Pufferschichtspeicher SolvisStrato wurde speziell für die Systeme SolvisDirekt und SolvisVital entwickelt. Er bildet das zentrale Bauteil für die Wärmeverwaltung der Heizungsanlage Technische Daten: - Nennvolumen: 1420 l - max. Betriebsdruck: 6 bar - max. Temperatur: 95 °C - Gewicht: 256 kg (befüllt ca. 1683 kg) - Behälter ohne Iso DxH: 1000x2105 mm - Kippmaß: 2140 mm - Behälter mit Iso DxH: 1220x2237 mm Solvis-Art.-Nr.: 23693

**174 SolvisStrato 1817 1810 l, mit Einbauten zur Schichtung**
SolvisStrato 1817
1810 l, mit Einbauten zur Schichtung
Pufferschichtspeicher mit Sensorkabelbaum für die Verwaltung von Systemwärme auf unterschiedlichem Temperaturniveau einschließlich Isolierung. Entwickelt für die Speicherung des Wärmeangebotes eines oder mehrerer Wärmeerzeuger und Deckung des Wärmebedarfes mehrerer Wärmeverbraucher. Vorbereitet für die bauseitige Anbindung von
-  einem oder mehreren konventionellen Wärmeerzeugern,
-  einer Solaranlage über den integrierte Solarschichtlader,
-  einer Anlage zur Kraft-Wärmekopplung
-  einem oder mehreren Heizkreisen,
-  einer Warmwasser- oder Fischwasserstation
-  eines primärseitigen Zirkulationsrücklaufes Bestehend aus:
-  Pufferschichtspeicher aus ST 37-2
-  Sensorkabelbaum mit 5 Anlegesensoren
-  2 Anschlüsse 1 1/2" AG für eine Frischwasserstation
-  8 Anschlüsse 2" IG für 2"-Beladelanzen
-  2 Anschlüsse 1 1/2" IG für Solarbetrieb
-  Solarvorlauf mit selbstregelndem Schichtenlader mit bis zu 2 m³/h
-  Trageeinrichtungen an Kopf und Boden
-  Isolierung: Polyesterfaservlies mit sortenreiner PES-Faser
-  PS-Mantel, DIbt-Zulassung.
-  Dämmstärken: unten 60 mm, Mantel 120 mm, oben 160 mm. Bitte beachten: nicht genutzte Anschlüsse sind überdämmt
Der Pufferschichtspeicher SolvisStrato wurde speziell für die Systeme SolvisDirekt und SolvisVital entwickelt. Er bildet das zentrale Bauteil für die Wärmeverwaltung der Heizungsanlage Technische Daten:
-  Nennvolumen: 1810 l
-  max. Betriebsdruck: 6 bar
-  max. Temperatur: 95 °C
-  Gewicht: 306 kg (befüllt ca. 2124 kg)
-  Behälter ohne Iso DxH: 1000x2605 mm
-  Kippmaß: 2620 mm
-  Behälter mit Iso DxH: 1220x2737 mm
Solvis-Art.-Nr.: 23694
Menge: 1,000 Stck
Produkt:
  Artikel:
    Artikelnummer: 23694
    Einheit: Stck
    Artikelkurztext: SolvisStrato 1817 1810 l, mit Einbauten zur Schichtung
SolvisStrato 1817 1810 l, mit Einbauten zur Schichtung Pufferschichtspeicher mit Sensorkabelbaum für die Verwaltung von Systemwärme auf unterschiedlichem Temperaturniveau einschließlich Isolierung. Entwickelt für die Speicherung des Wärmeangebotes eines oder mehrerer Wärmeerzeuger und Deckung des Wärmebedarfes mehrerer Wärmeverbraucher. Vorbereitet für die bauseitige Anbindung von - einem oder mehreren konventionellen Wärmeerzeugern, - einer Solaranlage über den integrierte Solarschichtlader, - einer Anlage zur Kraft-Wärmekopplung - einem oder mehreren Heizkreisen, - einer Warmwasser- oder Fischwasserstation - eines primärseitigen Zirkulationsrücklaufes Bestehend aus: - Pufferschichtspeicher aus ST 37-2 - Sensorkabelbaum mit 5 Anlegesensoren - 2 Anschlüsse 1 1/2" AG für eine Frischwasserstation - 8 Anschlüsse 2" IG für 2"-Beladelanzen - 2 Anschlüsse 1 1/2" IG für Solarbetrieb - Solarvorlauf mit selbstregelndem Schichtenlader mit bis zu 2 m³/h - Trageeinrichtungen an Kopf und Boden - Isolierung: Polyesterfaservlies mit sortenreiner PES-Faser - PS-Mantel, DIbt-Zulassung. - Dämmstärken: unten 60 mm, Mantel 120 mm, oben 160 mm. Bitte beachten: nicht genutzte Anschlüsse sind überdämmt Der Pufferschichtspeicher SolvisStrato wurde speziell für die Systeme SolvisDirekt und SolvisVital entwickelt. Er bildet das zentrale Bauteil für die Wärmeverwaltung der Heizungsanlage Technische Daten: - Nennvolumen: 1810 l - max. Betriebsdruck: 6 bar - max. Temperatur: 95 °C - Gewicht: 306 kg (befüllt ca. 2124 kg) - Behälter ohne Iso DxH: 1000x2605 mm - Kippmaß: 2620 mm - Behälter mit Iso DxH: 1220x2737 mm Solvis-Art.-Nr.: 23694

**175 Ständersatz Umschalteinheit LI-3/4 2 Stück, Stahl, pulverbeschichtet**
Ständersatz Umschalteinheit LI-3/4
2 Stück, Stahl, pulverbeschichtet
Ständersatz zur freistehenden Montage der Umschalteinheit mit 3 Sonden.
Solvis-Art.-Nr.: 23915
Menge: 1,000 Stck
Produkt:
  Artikel:
    Artikelnummer: 23915
    Einheit: Stck
    Artikelkurztext: Ständersatz Umschalteinheit LI-3/4 2 Stück, Stahl, pulverbeschichtet
Ständersatz Umschalteinheit LI-3/4 2 Stück, Stahl, pulverbeschichtet Ständersatz zur freistehenden Montage der Umschalteinheit mit 3 Sonden. Solvis-Art.-Nr.: 23915

**176 Brandschutzmanschettensatz 50 mm 2 Stück**
Brandschutzmanschettensatz 50 mm
2 Stück
Manschettensatz für Wand- und Deckendurchbrüche.
Solvis-Art.-Nr.: 24045
Menge: 1,000 Stck
Produkt:
  Artikel:
    Artikelnummer: 24045
    Einheit: Stck
    Artikelkurztext: Brandschutzmanschettensatz 50 mm 2 Stück
Brandschutzmanschettensatz 50 mm 2 Stück Manschettensatz für Wand- und Deckendurchbrüche. Solvis-Art.-Nr.: 24045

**177 Verbindung Rückluftschlauch LI-3/4 mit 2 Schellen**
Verbindung Rückluftschlauch LI-3/4
mit 2 Schellen
Verbindungsstück mit Schellen zur Verbindung von Schläuchen im Rücklauf.
Bitte beachten:
Nicht geeignet zum Einsatz für die Saugschlauchverbindung.
Solvis-Art.-Nr.: 24046
Menge: 1,000 Stck
Produkt:
  Artikel:
    Artikelnummer: 24046
    Einheit: Stck
    Artikelkurztext: Verbindung Rückluftschlauch LI-3/4 mit 2 Schellen
Verbindung Rückluftschlauch LI-3/4 mit 2 Schellen Verbindungsstück mit Schellen zur Verbindung von Schläuchen im Rücklauf. Bitte beachten: Nicht geeignet zum Einsatz für die Saugschlauchverbindung. Solvis-Art.-Nr.: 24046

**178 Druckschlauch 1 m, isoliert, flachdich. G 1 1/4, 1 gerades Ende, 1 Winkel 90 °**
Druckschlauch 1 m, isoliert, flachdich.
G 1 1/4, 1 gerades Ende, 1 Winkel 90 °
Flexibler Verbindungsschlauch zur Körperschallentkopplung.
Solvis-Art.-Nr.: 24384
Menge: 1,000 Stck
Produkt:
  Artikel:
    Artikelnummer: 24384
    Einheit: Stck
    Artikelkurztext: Druckschlauch 1 m, isoliert, flachdich. G 1 1/4, 1 gerades Ende, 1 Winkel 90 °
Druckschlauch 1 m, isoliert, flachdich. G 1 1/4, 1 gerades Ende, 1 Winkel 90 ° Flexibler Verbindungsschlauch zur Körperschallentkopplung. Solvis-Art.-Nr.: 24384

**179 Türschienensatz, 1000 mm 2 Stück, für Pelletlager**
Türschienensatz, 1000 mm
2 Stück, für Pelletlager
Türschienensatz zur Aufnahme der Holzbretter für die Tür zum Pelletlager.
Solvis-Art.-Nr.: 24765
Menge: 1,000 Stck
Produkt:
  Artikel:
    Artikelnummer: 24765
    Einheit: Stck
    Artikelkurztext: Türschienensatz, 1000 mm 2 Stück, für Pelletlager
Türschienensatz, 1000 mm 2 Stück, für Pelletlager Türschienensatz zur Aufnahme der Holzbretter für die Tür zum Pelletlager. Solvis-Art.-Nr.: 24765

**180 Prallschutzmatte 1500 x 1200 mm mit Winkel und Befestigungsmaterial**
Prallschutzmatte 1500 x 1200 mm
mit Winkel und Befestigungsmaterial
Prallschutzmatte zum Schutz der Pelletraumlagerwand beim Einblasvorgang. Bestehend aus:
-  NBR/SBR Matte, 1500x1200 mm
-  Befestigungsschiene und -material
Solvis-Art.-Nr.: 24789
Menge: 1,000 Stck
Produkt:
  Artikel:
    Artikelnummer: 24789
    Einheit: Stck
    Artikelkurztext: Prallschutzmatte 1500 x 1200 mm mit Winkel und Befestigungsmaterial
Prallschutzmatte 1500 x 1200 mm mit Winkel und Befestigungsmaterial Prallschutzmatte zum Schutz der Pelletraumlagerwand beim Einblasvorgang. Bestehend aus: - NBR/SBR Matte, 1500x1200 mm - Befestigungsschiene und -material Solvis-Art.-Nr.: 24789

**181 Spannring für Einblasrohre und Bögen mit Dichtring**
Spannring für Einblasrohre und Bögen
mit Dichtring
Spannring zur Verbindung von Einblasrohren und Bögen.
Solvis-Art.-Nr.: 24852
Menge: 1,000 Stck
Produkt:
  Artikel:
    Artikelnummer: 24852
    Einheit: Stck
    Artikelkurztext: Spannring für Einblasrohre und Bögen mit Dichtring
Spannring für Einblasrohre und Bögen mit Dichtring Spannring zur Verbindung von Einblasrohren und Bögen. Solvis-Art.-Nr.: 24852

**182 Netzwerkkabel, 20 m Category 5, Patch**
Netzwerkkabel, 20 m
Category 5, Patch
Netzwerkkabel zum Anschluss der SolvisNetbox oder der SolvisRemote an den bauseitigen Router.
Solvis-Art.-Nr.: 24876
Menge: 1,000 Stck
Produkt:
  Artikel:
    Artikelnummer: 24876
    Einheit: Stck
    Artikelkurztext: Netzwerkkabel, 20 m Category 5, Patch
Netzwerkkabel, 20 m Category 5, Patch Netzwerkkabel zum Anschluss der SolvisNetbox oder der SolvisRemote an den bauseitigen Router. Solvis-Art.-Nr.: 24876

**183 Netzwerkkabel, 10 m Category 5, Patch**
Netzwerkkabel, 10 m
Category 5, Patch
Netzwerkkabel zum Anschluss der SolvisNetbox oder der SolvisRemote an den bauseitigen Router.
Solvis-Art.-Nr.: 24877
Menge: 1,000 Stck
Produkt:
  Artikel:
    Artikelnummer: 24877
    Einheit: Stck
    Artikelkurztext: Netzwerkkabel, 10 m Category 5, Patch
Netzwerkkabel, 10 m Category 5, Patch Netzwerkkabel zum Anschluss der SolvisNetbox oder der SolvisRemote an den bauseitigen Router. Solvis-Art.-Nr.: 24877

**184 Inbetriebnahme-Unterstützung SD/SV für SolvisDirekt / SolvisVital**
Inbetriebnahme-Unterstützung SD/SV
für SolvisDirekt / SolvisVital
Vom Solvis-Vertragskundendienst einmalig assistierte Inbetriebnahme einer hydraulisch und regelungstechnisch betriebsbereiten Anlage nach einem Standard-Protokoll zur Dokumentation bei Betriebsbeginn.
Solvis-Art.-Nr.: 25106
Menge: 1,000 Stck
Produkt:
  Artikel:
    Artikelnummer: 25106
    Einheit: Stck
    Artikelkurztext: Inbetriebnahme-Unterstützung SD/SV für SolvisDirekt / SolvisVital
Inbetriebnahme-Unterstützung SD/SV für SolvisDirekt / SolvisVital Vom Solvis-Vertragskundendienst einmalig assistierte Inbetriebnahme einer hydraulisch und regelungstechnisch betriebsbereiten Anlage nach einem Standard-Protokoll zur Dokumentation bei Betriebsbeginn. Solvis-Art.-Nr.: 25106

**185 Anschlusswinkelsatz 18 mm 2 Stück, 90 °, für Standard / Diagonal**
Anschlusswinkelsatz 18 mm
2 Stück, 90 °, für Standard / Diagonal
Für die Kollektor-Indach-Montage zur direkten Führung der Anschlüsse ins Dach unterhalb des Eindeckrahmens.
Solvis-Art.-Nr.: 25135
Menge: 1,000 Stck
Produkt:
  Artikel:
    Artikelnummer: 25135
    Einheit: Stck
    Artikelkurztext: Anschlusswinkelsatz 18 mm 2 Stück, 90 °, für Standard / Diagonal
Anschlusswinkelsatz 18 mm 2 Stück, 90 °, für Standard / Diagonal Für die Kollektor-Indach-Montage zur direkten Führung der Anschlüsse ins Dach unterhalb des Eindeckrahmens. Solvis-Art.-Nr.: 25135

**186 Inbetriebnahme-Unterstützung WP für SolvisWärmepumpe**
Inbetriebnahme-Unterstützung WP
für SolvisWärmepumpe
Vom Solvis-Vertragskundendienst einmalig assistierte Inbetriebnahme einer hydraulisch und regelungstechnisch betriebsbereiten Anlage nach einem Standard-Protokoll zur Dokumentation bei Betriebsbeginn.
Solvis-Art.-Nr.: 25184
Menge: 1,000 Stck
Produkt:
  Artikel:
    Artikelnummer: 25184
    Einheit: Stck
    Artikelkurztext: Inbetriebnahme-Unterstützung WP für SolvisWärmepumpe
Inbetriebnahme-Unterstützung WP für SolvisWärmepumpe Vom Solvis-Vertragskundendienst einmalig assistierte Inbetriebnahme einer hydraulisch und regelungstechnisch betriebsbereiten Anlage nach einem Standard-Protokoll zur Dokumentation bei Betriebsbeginn. Solvis-Art.-Nr.: 25184

**187 Pufferladestation geregelt Kvs 18,0 für SolvisVital**
Pufferladestation geregelt Kvs 18,0
für SolvisVital
Kompakte Pumpengruppe zur energieoptimierten Anbindung eines Wärmeerzeugers an den Pufferschichtspeicher SolvisStrato. Zur Anwendung im System SolvisVital im Zusammenspiel mit der Regelung SolvisControl 2. Die Pufferladestation ermöglicht eine auf den angeschlossenen Wärmeerzeuger optimierte Rücklauftemperatur und einen auf die aktuelle Leistungsanforderung angepassten Volumenstrom. Die Station wird komplett vormontiert und isoliert geliefert.
Bestehend aus:
-  Vor- und Rücklaufstrang mit Kugelhahn und Thermometer
-  Heizungsrücklauf mit Schwerkraftbremse
-  Hocheffizienzpumpe im Rücklauf des Wärmeerzeugers
-  Rücklauftemperatursensor mit 5 m Kabel
-  3-Wege-Mischventil mit Stellantrieb
-  EnEV-konforme Isolierschale
-  Wandhalterung und Befestigungsmaterial
Der Einsatz der Pufferladestation ermöglicht den sparsamen, energieeffizienten Umgang mit kühlen Speichertemperaturen im System SolvisVital. Dies optimiert z. B. die Kessellaufzeiten im Brennwertbereich, die Laufzeiten eines BHKW und den Ertrag einer Solaranlage.
Technische Daten:
-  Hocheffizienzpumpe Wilo-Stratos PARA 30/1-8 0-10 V, stufenlos regelbar
-  Einsatzbereich bis 6,2 m³/h
-  Betriebsdruck Pumpe: max. 6 bar
-  3-Wege-Mischventil, MG 20-18,0
-  Gewicht: 12 kg
-  Abmessungen BxHxT: 300x380x250 mm
Solvis-Art.-Nr.: 25370
Menge: 1,000 Stck
Produkt:
  Artikel:
    Artikelnummer: 25370
    Einheit: Stck
    Artikelkurztext: Pufferladestation geregelt Kvs 18,0 für SolvisVital
Pufferladestation geregelt Kvs 18,0 für SolvisVital Kompakte Pumpengruppe zur energieoptimierten Anbindung eines Wärmeerzeugers an den Pufferschichtspeicher SolvisStrato. Zur Anwendung im System SolvisVital im Zusammenspiel mit der Regelung SolvisControl 2. Die Pufferladestation ermöglicht eine auf den angeschlossenen Wärmeerzeuger optimierte Rücklauftemperatur und einen auf die aktuelle Leistungsanforderung angepassten Volumenstrom. Die Station wird komplett vormontiert und isoliert geliefert. Bestehend aus: - Vor- und Rücklaufstrang mit Kugelhahn und Thermometer - Heizungsrücklauf mit Schwerkraftbremse - Hocheffizienzpumpe im Rücklauf des Wärmeerzeugers - Rücklauftemperatursensor mit 5 m Kabel - 3-Wege-Mischventil mit Stellantrieb - EnEV-konforme Isolierschale - Wandhalterung und Befestigungsmaterial Der Einsatz der Pufferladestation ermöglicht den sparsamen, energieeffizienten Umgang mit kühlen Speichertemperaturen im System SolvisVital. Dies optimiert z. B. die Kessellaufzeiten im Brennwertbereich, die Laufzeiten eines BHKW und den Ertrag einer Solaranlage. Technische Daten: - Hocheffizienzpumpe Wilo-Stratos PARA 30/1-8 0-10 V, stufenlos regelbar - Einsatzbereich bis 6,2 m³/h - Betriebsdruck Pumpe: max. 6 bar - 3-Wege-Mischventil, MG 20-18,0 - Gewicht: 12 kg - Abmessungen BxHxT: 300x380x250 mm Solvis-Art.-Nr.: 25370

**188 Speicherumladesatz SV-3 für das System SolvisVital**
Speicherumladesatz SV-3
für das System SolvisVital
Pumpensatz zur Umladung der Wärme zwischen dem Führungsspeicher und einem Erweiterungsspeicher SolvisStrato im System SolvisVital. Mit Hocheffizienzpumpe, 4-Wege-Mischventil und Rückflussverhinderer
Bestehend aus:
-  Hocheffizienzpumpe
-  4-Wege-Mischventil mit Stellmotor
-  federbelastete Schwerkraftbremsen als Rückflussverhinderer
-  Kugelhähne und Temperatursensor
Über ein motorbetriebenes Vier-Wege-Umschaltventil kann entweder vom Führungsspeicher in den Erweiterungsspeicher oder umgekehrt geladen werden. Die Beladung erfolgt über den Solarschichtlader des betreffenden Pufferschichtspeichers automatisch temperaturorientiert. Dies verhindert eine Störung der Temperaturschichtung.
Technische Daten:
-  Hocheffizienzpumpe Wilo-Yonos PARA 15/7 RKC
-  4-Wege-Mischventil mit 2-Punkt-Stellantrieb Typ ARA 645
-  Kvs-Wert Mischventil: 6,3
-  Abgleichventil mit Bypass 10-40 l/min
-  Absperrkugelhähne 1"
-  Gewicht: 6 kg
Solvis-Art.-Nr.: 25419
Menge: 1,000 Stck
Produkt:
  Artikel:
    Artikelnummer: 25419
    Einheit: Stck
    Artikelkurztext: Speicherumladesatz SV-3 für das System SolvisVital
Speicherumladesatz SV-3 für das System SolvisVital Pumpensatz zur Umladung der Wärme zwischen dem Führungsspeicher und einem Erweiterungsspeicher SolvisStrato im System SolvisVital. Mit Hocheffizienzpumpe, 4-Wege-Mischventil und Rückflussverhinderer Bestehend aus: - Hocheffizienzpumpe - 4-Wege-Mischventil mit Stellmotor - federbelastete Schwerkraftbremsen als Rückflussverhinderer - Kugelhähne und Temperatursensor Über ein motorbetriebenes Vier-Wege-Umschaltventil kann entweder vom Führungsspeicher in den Erweiterungsspeicher oder umgekehrt geladen werden. Die Beladung erfolgt über den Solarschichtlader des betreffenden Pufferschichtspeichers automatisch temperaturorientiert. Dies verhindert eine Störung der Temperaturschichtung. Technische Daten: - Hocheffizienzpumpe Wilo-Yonos PARA 15/7 RKC - 4-Wege-Mischventil mit 2-Punkt-Stellantrieb Typ ARA 645 - Kvs-Wert Mischventil: 6,3 - Abgleichventil mit Bypass 10-40 l/min - Absperrkugelhähne 1" - Gewicht: 6 kg Solvis-Art.-Nr.: 25419

**189 Schnellmontagerohr 12 mm, 15 m hochtemperaturbeständig isoliert**
Schnellmontagerohr 12 mm, 15 m
hochtemperaturbeständig isoliert
Flexible, isolierte Solarleitung zur schnellen Solarkreisverrohrung, dauertemperaturbeständig bis 150 °C, Isolierung 13 mm, ummantelt mit einem Geflecht aus modifizierten Polyester-Monofilen mit Sensorleitung 3 x 0,75 mm².
Solvis-Art.-Nr.: 25574
Menge: 1,000 Stck
Produkt:
  Artikel:
    Artikelnummer: 25574
    Einheit: Stck
    Artikelkurztext: Schnellmontagerohr 12 mm, 15 m hochtemperaturbeständig isoliert
Schnellmontagerohr 12 mm, 15 m hochtemperaturbeständig isoliert Flexible, isolierte Solarleitung zur schnellen Solarkreisverrohrung, dauertemperaturbeständig bis 150 °C, Isolierung 13 mm, ummantelt mit einem Geflecht aus modifizierten Polyester-Monofilen mit Sensorleitung 3 x 0,75 mm². Solvis-Art.-Nr.: 25574

**190 Schnellmontagerohr 12 mm, 25 m hochtemperaturbeständig isoliert**
Schnellmontagerohr 12 mm, 25 m
hochtemperaturbeständig isoliert
Flexible, isolierte Solarleitung zur schnellen Solarkreisverrohrung, dauertemperaturbeständig bis 150 °C, Isolierung 13 mm, ummantelt mit einem Geflecht aus modifizierten Polyester-Monofilen mit Sensorleitung 3 x 0,75 mm².
Solvis-Art.-Nr.: 25575
Menge: 1,000 Stck
Produkt:
  Artikel:
    Artikelnummer: 25575
    Einheit: Stck
    Artikelkurztext: Schnellmontagerohr 12 mm, 25 m hochtemperaturbeständig isoliert
Schnellmontagerohr 12 mm, 25 m hochtemperaturbeständig isoliert Flexible, isolierte Solarleitung zur schnellen Solarkreisverrohrung, dauertemperaturbeständig bis 150 °C, Isolierung 13 mm, ummantelt mit einem Geflecht aus modifizierten Polyester-Monofilen mit Sensorleitung 3 x 0,75 mm². Solvis-Art.-Nr.: 25575

**191 Pufferladestation geregelt Kvs 8,0 für SolvisVital**
Pufferladestation geregelt Kvs 8,0
für SolvisVital
Kompakte Pumpengruppe zur energieoptimierten Anbindung eines Wärmeerzeugers an den Pufferschichtspeicher SolvisStrato. Zur Anwendung im System SolvisVital im Zusammenspiel mit der Regelung SolvisControl 2. Die Pufferladestation ermöglicht eine auf den angeschlossenen Wärmeerzeuger optimierte Rücklauftemperatur und einen auf die aktuelle Leistungsanforderung angepassten Volumenstrom. Die Station wird komplett vormontiert und isoliert geliefert.
Bestehend aus:
-  Vor- und Rücklaufstrang mit Kugelhahn und Thermometer
-  Heizungsrücklauf mit Schwerkraftbremse
-  Hocheffizienzpumpe im Rücklauf des Wärmeerzeugers
-  Rücklauftemperatursensor mit 5 m Kabel
-  3-Wege-Mischventil mit Stellantrieb
-  EnEV-konforme Isolierschale
-  Wandhalterung und Befestigungsmaterial
Der Einsatz der Pufferladestation ermöglicht den sparsamen, energieeffizienten Umgang mit kühlen Speichertemperaturen im System SolvisVital. Dies optimiert z. B. die Kessellaufzeiten im Brennwertbereich, die Laufzeiten eines BHKW und den Ertrag einer Solaranlage.
Technische Daten:
-  Hocheffizienzpumpe Wilo-Stratos PARA 25/1-8 0-10 V, stufenlos regelbar
-  Einsatzbereich bis 3,4 m³/h
-  Betriebsdruck Pumpe: max. 6 bar
-  3-Wege-Mischventil, MG 20-8,0
-  Gewicht: 11 kg
-  Abmessungen BxHxT: 300x380x250 mm
Solvis-Art.-Nr.: 25602
Menge: 1,000 Stck
Produkt:
  Artikel:
    Artikelnummer: 25602
    Einheit: Stck
    Artikelkurztext: Pufferladestation geregelt Kvs 8,0 für SolvisVital
Pufferladestation geregelt Kvs 8,0 für SolvisVital Kompakte Pumpengruppe zur energieoptimierten Anbindung eines Wärmeerzeugers an den Pufferschichtspeicher SolvisStrato. Zur Anwendung im System SolvisVital im Zusammenspiel mit der Regelung SolvisControl 2. Die Pufferladestation ermöglicht eine auf den angeschlossenen Wärmeerzeuger optimierte Rücklauftemperatur und einen auf die aktuelle Leistungsanforderung angepassten Volumenstrom. Die Station wird komplett vormontiert und isoliert geliefert. Bestehend aus: - Vor- und Rücklaufstrang mit Kugelhahn und Thermometer - Heizungsrücklauf mit Schwerkraftbremse - Hocheffizienzpumpe im Rücklauf des Wärmeerzeugers - Rücklauftemperatursensor mit 5 m Kabel - 3-Wege-Mischventil mit Stellantrieb - EnEV-konforme Isolierschale - Wandhalterung und Befestigungsmaterial Der Einsatz der Pufferladestation ermöglicht den sparsamen, energieeffizienten Umgang mit kühlen Speichertemperaturen im System SolvisVital. Dies optimiert z. B. die Kessellaufzeiten im Brennwertbereich, die Laufzeiten eines BHKW und den Ertrag einer Solaranlage. Technische Daten: - Hocheffizienzpumpe Wilo-Stratos PARA 25/1-8 0-10 V, stufenlos regelbar - Einsatzbereich bis 3,4 m³/h - Betriebsdruck Pumpe: max. 6 bar - 3-Wege-Mischventil, MG 20-8,0 - Gewicht: 11 kg - Abmessungen BxHxT: 300x380x250 mm Solvis-Art.-Nr.: 25602

**192 Sensorsatz SolvisVital m. Verschraubung PT1000, R1/2x45**
Sensorsatz SolvisVital m. Verschraubung
PT1000, R1/2x45
Sensorsatz zum bauseitigen Einbau in die Rohrleitung. Bestehend aus:
-  Temperatursensor, Länge 45 mm
-  Tauchhülse aus Messing, vernickelt, mit Einschraubgewinde R 1/2"
-  Zugentlastung über Druckschraube
-  max. Einsatzbereich: 105 °C
Solvis-Art.-Nr.: 25723
Menge: 1,000 Stck
Produkt:
  Artikel:
    Artikelnummer: 25723
    Einheit: Stck
    Artikelkurztext: Sensorsatz SolvisVital m. Verschraubung PT1000, R1/2x45
Sensorsatz SolvisVital m. Verschraubung PT1000, R1/2x45 Sensorsatz zum bauseitigen Einbau in die Rohrleitung. Bestehend aus: - Temperatursensor, Länge 45 mm - Tauchhülse aus Messing, vernickelt, mit Einschraubgewinde R 1/2" - Zugentlastung über Druckschraube - max. Einsatzbereich: 105 °C Solvis-Art.-Nr.: 25723

**193 SolvisRemote für SolvisControl 2 für Anlagenfernzugriff**
SolvisRemote für SolvisControl 2
für Anlagenfernzugriff
Die SolvisRemote verbindet die SC-2 mit beliebigen Endgeräten, die über einen Webbrowser verfügen und bildet die Bedienoberfläche vollständig ab Bauseits ist eine kabelgebundene Netzwerkverbindung zum bauseitigen Router erforderlich.
Bitte beachten:
Auf unserem Youtube Kanal finden Sie ein Tutorial zur SolvisRemote. www.youtube.com/SolvisSolar
Solvis-Art.-Nr.: 25846
Menge: 1,000 Stck
Produkt:
  Artikel:
    Artikelnummer: 25846
    Einheit: Stck
    Artikelkurztext: SolvisRemote für SolvisControl 2 für Anlagenfernzugriff
SolvisRemote für SolvisControl 2 für Anlagenfernzugriff Die SolvisRemote verbindet die SC-2 mit beliebigen Endgeräten, die über einen Webbrowser verfügen und bildet die Bedienoberfläche vollständig ab Bauseits ist eine kabelgebundene Netzwerkverbindung zum bauseitigen Router erforderlich. Bitte beachten: Auf unserem Youtube Kanal finden Sie ein Tutorial zur SolvisRemote. www.youtube.com/SolvisSolar Solvis-Art.-Nr.: 25846

**194 Flachdachständersatz C/LU, 3 3 Stück, verstellbar von 25° - 60°**
Flachdachständersatz C/LU, 3
3 Stück, verstellbar von 25° - 60°
Ständersatz zur Flachdachmontage, stufenlos verstellbar. Bitte beachten: Durch zusätzliche Maßnahmen vor Ort ist der Aufstellwinkel bis auf 15° zu reduzieren.
Solvis-Art.-Nr.: 25979
Menge: 1,000 Stck
Produkt:
  Artikel:
    Artikelnummer: 25979
    Einheit: Stck
    Artikelkurztext: Flachdachständersatz C/LU, 3 3 Stück, verstellbar von 25° - 60°
Flachdachständersatz C/LU, 3 3 Stück, verstellbar von 25° - 60° Ständersatz zur Flachdachmontage, stufenlos verstellbar. Bitte beachten: Durch zusätzliche Maßnahmen vor Ort ist der Aufstellwinkel bis auf 15° zu reduzieren. Solvis-Art.-Nr.: 25979

**195 Flachdachständersatz C/LU, 2 2 Stück, verstellbar von 25° - 60°**
Flachdachständersatz C/LU, 2
2 Stück, verstellbar von 25° - 60°
Ständersatz zur Flachdachmontage, stufenlos verstellbar. Bitte beachten: Durch zusätzliche Maßnahmen vor Ort ist der Aufstellwinkel bis auf 15° zu reduzieren.
Solvis-Art.-Nr.: 25980
Menge: 1,000 Stck
Produkt:
  Artikel:
    Artikelnummer: 25980
    Einheit: Stck
    Artikelkurztext: Flachdachständersatz C/LU, 2 2 Stück, verstellbar von 25° - 60°
Flachdachständersatz C/LU, 2 2 Stück, verstellbar von 25° - 60° Ständersatz zur Flachdachmontage, stufenlos verstellbar. Bitte beachten: Durch zusätzliche Maßnahmen vor Ort ist der Aufstellwinkel bis auf 15° zu reduzieren. Solvis-Art.-Nr.: 25980

**196 Aufdachhaltersatz Universal 3 Paar, für Ziegel- Dacheindeckungen**
Aufdachhaltersatz Universal
3 Paar,  für Ziegel- Dacheindeckungen
Multisystem-Dachhalter, für fast alle Dachziegel und Betondachsteine geeignet.
Solvis-Art.-Nr.: 25981
Menge: 1,000 Stck
Produkt:
  Artikel:
    Artikelnummer: 25981
    Einheit: Stck
    Artikelkurztext: Aufdachhaltersatz Universal 3 Paar, für Ziegel- Dacheindeckungen
Aufdachhaltersatz Universal 3 Paar, für Ziegel- Dacheindeckungen Multisystem-Dachhalter, für fast alle Dachziegel und Betondachsteine geeignet. Solvis-Art.-Nr.: 25981

**197 Aufdachhaltersatz Universal 2 Paar, für Ziegel- Dacheindeckungen**
Aufdachhaltersatz Universal
2 Paar,  für Ziegel- Dacheindeckungen
Multisystem-Dachhalter, für fast alle Dachziegel und Betondachsteine geeignet.
Solvis-Art.-Nr.: 25982
Menge: 1,000 Stck
Produkt:
  Artikel:
    Artikelnummer: 25982
    Einheit: Stck
    Artikelkurztext: Aufdachhaltersatz Universal 2 Paar, für Ziegel- Dacheindeckungen
Aufdachhaltersatz Universal 2 Paar, für Ziegel- Dacheindeckungen Multisystem-Dachhalter, für fast alle Dachziegel und Betondachsteine geeignet. Solvis-Art.-Nr.: 25982

**198 Schienensatz 1 Cala 253 / -4 für SolvisCala, 1 Stück, AD/FD-Montage**
Schienensatz 1 Cala 253 / -4
für SolvisCala, 1 Stück, AD/FD-Montage
Befestigungssatz zur Aufdach- oder Flachdachmontage
Bestehend aus:
-  Halteschienen
-  Klemmen
-  Schraubenpack Bitte beachten: Erforderliches Zubehör: Aufdachhalter passend z. Dacheindeckung und statischen Belastungsklasse.
Solvis-Art.-Nr.: 25984
Menge: 1,000 Stck
Produkt:
  Artikel:
    Artikelnummer: 25984
    Einheit: Stck
    Artikelkurztext: Schienensatz 1 Cala 253 / -4 für SolvisCala, 1 Stück, AD/FD-Montage
Schienensatz 1 Cala 253 / -4 für SolvisCala, 1 Stück, AD/FD-Montage Befestigungssatz zur Aufdach- oder Flachdachmontage Bestehend aus: - Halteschienen - Klemmen - Schraubenpack Bitte beachten: Erforderliches Zubehör: Aufdachhalter passend z. Dacheindeckung und statischen Belastungsklasse. Solvis-Art.-Nr.: 25984

**199 Schienensatz 5 Cala 253 / -4 für SolvisCala, 5 Stück, AD/FD-Montage**
Schienensatz 5 Cala 253 / -4
für SolvisCala, 5 Stück, AD/FD-Montage
Befestigungssatz zur Aufdach- oder Flachdachmontage
Bestehend aus:
-  Halteschienen
-  Klemmen
-  Schraubenpack Bitte beachten: Erforderliches Zubehör: Aufdachhalter passend z. Dacheindeckung und statischen Belastungsklasse.
Solvis-Art.-Nr.: 26210
Menge: 1,000 Stck
Produkt:
  Artikel:
    Artikelnummer: 26210
    Einheit: Stck
    Artikelkurztext: Schienensatz 5 Cala 253 / -4 für SolvisCala, 5 Stück, AD/FD-Montage
Schienensatz 5 Cala 253 / -4 für SolvisCala, 5 Stück, AD/FD-Montage Befestigungssatz zur Aufdach- oder Flachdachmontage Bestehend aus: - Halteschienen - Klemmen - Schraubenpack Bitte beachten: Erforderliches Zubehör: Aufdachhalter passend z. Dacheindeckung und statischen Belastungsklasse. Solvis-Art.-Nr.: 26210

**200 Schienensatz 4 Cala 253 / -4 für SolvisCala, 4 Stück, AD/FD-Montage**
Schienensatz 4 Cala 253 / -4
für SolvisCala, 4 Stück, AD/FD-Montage
Befestigungssatz zur Aufdach- oder Flachdachmontage
Bestehend aus:
-  Halteschienen
-  Klemmen
-  Schraubenpack Bitte beachtens: Erforderliches Zubehör: Aufdachhalter passend z. Dacheindeckung und statischen Belastungsklasse.
Solvis-Art.-Nr.: 26211
Menge: 1,000 Stck
Produkt:
  Artikel:
    Artikelnummer: 26211
    Einheit: Stck
    Artikelkurztext: Schienensatz 4 Cala 253 / -4 für SolvisCala, 4 Stück, AD/FD-Montage
Schienensatz 4 Cala 253 / -4 für SolvisCala, 4 Stück, AD/FD-Montage Befestigungssatz zur Aufdach- oder Flachdachmontage Bestehend aus: - Halteschienen - Klemmen - Schraubenpack Bitte beachtens: Erforderliches Zubehör: Aufdachhalter passend z. Dacheindeckung und statischen Belastungsklasse. Solvis-Art.-Nr.: 26211

**201 Schienensatz 3 Cala 253 / -4 für SolvisCala, 3 Stück, AD/FD-Montage**
Schienensatz 3 Cala 253 / -4
für SolvisCala, 3 Stück, AD/FD-Montage
Befestigungssatz zur Aufdach- oder Flachdachmontage
Bestehend aus:
-  Halteschienen
-  Klemmen
-  Schraubenpack Bitte beachten: Erforderliches Zubehör: Aufdachhalter passend z. Dacheindeckung und statischen Belastungsklasse.
Solvis-Art.-Nr.: 26212
Menge: 1,000 Stck
Produkt:
  Artikel:
    Artikelnummer: 26212
    Einheit: Stck
    Artikelkurztext: Schienensatz 3 Cala 253 / -4 für SolvisCala, 3 Stück, AD/FD-Montage
Schienensatz 3 Cala 253 / -4 für SolvisCala, 3 Stück, AD/FD-Montage Befestigungssatz zur Aufdach- oder Flachdachmontage Bestehend aus: - Halteschienen - Klemmen - Schraubenpack Bitte beachten: Erforderliches Zubehör: Aufdachhalter passend z. Dacheindeckung und statischen Belastungsklasse. Solvis-Art.-Nr.: 26212

**202 Schienensatz 2 Cala 253 / -4 für SolvisCala, 2 Stück, AD/FD-Montage**
Schienensatz 2 Cala 253 / -4
für SolvisCala, 2 Stück, AD/FD-Montage
Befestigungssatz zur Aufdach- oder Flachdachmontage
Bestehend aus:
-  Halteschienen
-  Klemmen
-  Schraubenpack Bitte beachten: Erforderliches Zubehör: Aufdachhalter passend z. Dacheindeckung und statischen Belastungsklasse.
Solvis-Art.-Nr.: 26213
Menge: 1,000 Stck
Produkt:
  Artikel:
    Artikelnummer: 26213
    Einheit: Stck
    Artikelkurztext: Schienensatz 2 Cala 253 / -4 für SolvisCala, 2 Stück, AD/FD-Montage
Schienensatz 2 Cala 253 / -4 für SolvisCala, 2 Stück, AD/FD-Montage Befestigungssatz zur Aufdach- oder Flachdachmontage Bestehend aus: - Halteschienen - Klemmen - Schraubenpack Bitte beachten: Erforderliches Zubehör: Aufdachhalter passend z. Dacheindeckung und statischen Belastungsklasse. Solvis-Art.-Nr.: 26213

**203 Inbetriebnahme-Unterstützung Ben/Max für Gas, Öl**
Inbetriebnahme-Unterstützung Ben/Max
für Gas, Öl
Vom Solvis-Vertragskundendienst einmalig assistierte Inbetriebnahme einer hydraulisch und regelungstechnisch betriebsbereiten Anlage nach einem Standard-Protokoll zur Dokumentation bei Betriebsbeginn.
Solvis-Art.-Nr.: 26443
Menge: 1,000 Stck
Produkt:
  Artikel:
    Artikelnummer: 26443
    Einheit: Stck
    Artikelkurztext: Inbetriebnahme-Unterstützung Ben/Max für Gas, Öl
Inbetriebnahme-Unterstützung Ben/Max für Gas, Öl Vom Solvis-Vertragskundendienst einmalig assistierte Inbetriebnahme einer hydraulisch und regelungstechnisch betriebsbereiten Anlage nach einem Standard-Protokoll zur Dokumentation bei Betriebsbeginn. Solvis-Art.-Nr.: 26443

**204 Inbetriebnahme-Unterstützung LI für SolvisLino mit SolvisBen/SolvisMax**
Inbetriebnahme-Unterstützung LI
für SolvisLino mit SolvisBen/SolvisMax
Vom Solvis-Vertragskundendienst einmalig assistierte Inbetriebnahme einer hydraulisch und regelungstechnisch betriebsbereiten Anlage nach einem Standard-Protokoll zur Dokumentation bei Betriebsbeginn.
Solvis-Art.-Nr.: 26446
Menge: 1,000 Stck
Produkt:
  Artikel:
    Artikelnummer: 26446
    Einheit: Stck
    Artikelkurztext: Inbetriebnahme-Unterstützung LI für SolvisLino mit SolvisBen/SolvisMax
Inbetriebnahme-Unterstützung LI für SolvisLino mit SolvisBen/SolvisMax Vom Solvis-Vertragskundendienst einmalig assistierte Inbetriebnahme einer hydraulisch und regelungstechnisch betriebsbereiten Anlage nach einem Standard-Protokoll zur Dokumentation bei Betriebsbeginn. Solvis-Art.-Nr.: 26446

**205 Vollautomatische Umschalteinheit LI-3/4 mit 8 Saugsonden**
Vollautomatische Umschalteinheit LI-3/4
mit 8 Saugsonden
Umschalteinheit zur Wandmontage mit 8 separaten Entnahmenstellen und automatischer Funktionskontrolle.
Solvis-Art.-Nr.: 26534
Menge: 1,000 Stck
Produkt:
  Artikel:
    Artikelnummer: 26534
    Einheit: Stck
    Artikelkurztext: Vollautomatische Umschalteinheit LI-3/4 mit 8 Saugsonden
Vollautomatische Umschalteinheit LI-3/4 mit 8 Saugsonden Umschalteinheit zur Wandmontage mit 8 separaten Entnahmenstellen und automatischer Funktionskontrolle. Solvis-Art.-Nr.: 26534

**206 Brandschutzeinheit USE 8 Sonden LI-3/4 für die Umschalteinheit mit 8 Sonden**
Brandschutzeinheit USE 8 Sonden LI-3/4
für die Umschalteinheit mit 8 Sonden
Brandschutzverkleidung für erhöhte brandschutztechnische Anforderungen.
Solvis-Art.-Nr.: 26537
Menge: 1,000 Stck
Produkt:
  Artikel:
    Artikelnummer: 26537
    Einheit: Stck
    Artikelkurztext: Brandschutzeinheit USE 8 Sonden LI-3/4 für die Umschalteinheit mit 8 Sonden
Brandschutzeinheit USE 8 Sonden LI-3/4 für die Umschalteinheit mit 8 Sonden Brandschutzverkleidung für erhöhte brandschutztechnische Anforderungen. Solvis-Art.-Nr.: 26537

**207 Rückschlagklappensatz, Kvs 15 mit Silikonmembran**
Rückschlagklappensatz, Kvs 15
mit Silikonmembran
Rückschlagklappe mit Silikonmembran, zur automatischen Absperrung gegen die Flussrichtung ohne störende Geräuschentwicklung. Mit 2 Kugelhähnen und Verschraubung zum waagerechten Einbau.
Technische Daten:
-  max. Betriebsdruck: 6 bar
-  max. Betriebstemperatur: 90 °C
-  Öffnungsdruck 10 mbar
-  Kvs=15 m³/h
-  Baulänge 320 mm
Solvis-Art.-Nr.: 26731
Menge: 1,000 Stck
Produkt:
  Artikel:
    Artikelnummer: 26731
    Einheit: Stck
    Artikelkurztext: Rückschlagklappensatz, Kvs 15 mit Silikonmembran
Rückschlagklappensatz, Kvs 15 mit Silikonmembran Rückschlagklappe mit Silikonmembran, zur automatischen Absperrung gegen die Flussrichtung ohne störende Geräuschentwicklung. Mit 2 Kugelhähnen und Verschraubung zum waagerechten Einbau. Technische Daten: - max. Betriebsdruck: 6 bar - max. Betriebstemperatur: 90 °C - Öffnungsdruck 10 mbar - Kvs=15 m³/h - Baulänge 320 mm Solvis-Art.-Nr.: 26731

**208 Umbausatz Gasbrenner SX-LN-2 zur Leistungsänderung auf 15 kW**
Umbausatz Gasbrenner SX-LN-2
zur Leistungsänderung auf 15 kW
Umbausatz zur Leistungsänderung eines Solvis-Gasbrenners SX-LN-2 Bestehend aus:
-  Luftblende Ø 60 x 19,5 x 1,5
-  Dichtung 83 x 20 x 1,5
-  Rückströmsperrmembrane
-  Feuerungsautomat 5 - 15 kW
-  Typenschild, umgerüstet 5-15 kW
Solvis-Art.-Nr.: 26741
Menge: 1,000 Stck
Produkt:
  Artikel:
    Artikelnummer: 26741
    Einheit: Stck
    Artikelkurztext: Umbausatz Gasbrenner SX-LN-2 zur Leistungsänderung auf 15 kW
Umbausatz Gasbrenner SX-LN-2 zur Leistungsänderung auf 15 kW Umbausatz zur Leistungsänderung eines Solvis-Gasbrenners SX-LN-2 Bestehend aus: - Luftblende Ø 60 x 19,5 x 1,5 - Dichtung 83 x 20 x 1,5 - Rückströmsperrmembrane - Feuerungsautomat 5 - 15 kW - Typenschild, umgerüstet 5-15 kW Solvis-Art.-Nr.: 26741

**209 Umbausatz Gasbrenner SX-LN-2 zur Leistungsänderung auf 20 kW**
Umbausatz Gasbrenner SX-LN-2
zur Leistungsänderung auf 20 kW
Umbausatz zur Leistungsänderung eines Solvis-Gasbrenners SX-LN-2 Bestehend aus:
-  Luftblende Ø 60 x 19,5 x 1,5
-  Dichtung 83 x 20 x 1,5
-  Rückströmsperrmembrane
-  Typenschild, umgerüstet 5-20 kW Bitte beachten: Bei Umbau von 15 auf 20 kW muss zusätzlich der Feuerungsautomat getauscht werden
Solvis-Art.-Nr.: 26742
Menge: 1,000 Stck
Produkt:
  Artikel:
    Artikelnummer: 26742
    Einheit: Stck
    Artikelkurztext: Umbausatz Gasbrenner SX-LN-2 zur Leistungsänderung auf 20 kW
Umbausatz Gasbrenner SX-LN-2 zur Leistungsänderung auf 20 kW Umbausatz zur Leistungsänderung eines Solvis-Gasbrenners SX-LN-2 Bestehend aus: - Luftblende Ø 60 x 19,5 x 1,5 - Dichtung 83 x 20 x 1,5 - Rückströmsperrmembrane - Typenschild, umgerüstet 5-20 kW Bitte beachten: Bei Umbau von 15 auf 20 kW muss zusätzlich der Feuerungsautomat getauscht werden Solvis-Art.-Nr.: 26742

**210 Umbausatz Gasbrenner SX-LN-2 zur Leistungsänderung auf 25 kW**
Umbausatz Gasbrenner SX-LN-2
zur Leistungsänderung auf 25 kW
Umbausatz zur Leistungsänderung eines Solvis-Gasbrenners SX-LN-2 Bestehend aus:
-  Luftblende Ø 60 x 26 x 1,5
-  Dichtung 83 x 26 x 1,5
-  Rückströmsperrmembrane
-  Typenschild, umgerüstet 7-25 kW Bitte beachten: Bei Umbau von 15 auf 25 kW muss zusätzlich der Feuerungsautomat getauscht werden
Solvis-Art.-Nr.: 26743
Menge: 1,000 Stck
Produkt:
  Artikel:
    Artikelnummer: 26743
    Einheit: Stck
    Artikelkurztext: Umbausatz Gasbrenner SX-LN-2 zur Leistungsänderung auf 25 kW
Umbausatz Gasbrenner SX-LN-2 zur Leistungsänderung auf 25 kW Umbausatz zur Leistungsänderung eines Solvis-Gasbrenners SX-LN-2 Bestehend aus: - Luftblende Ø 60 x 26 x 1,5 - Dichtung 83 x 26 x 1,5 - Rückströmsperrmembrane - Typenschild, umgerüstet 7-25 kW Bitte beachten: Bei Umbau von 15 auf 25 kW muss zusätzlich der Feuerungsautomat getauscht werden Solvis-Art.-Nr.: 26743

**211 Aufdachhaltersatz Welldach 2 Paar, für Welldacheindeckungen**
Aufdachhaltersatz Welldach
2 Paar,  für Welldacheindeckungen
Aufdachhaltersatz, durch zahlreiche Verstellmöglichkeiten geeignet für fast alle Wellenprofile.
Solvis-Art.-Nr.: 26830
Menge: 1,000 Stck
Produkt:
  Artikel:
    Artikelnummer: 26830
    Einheit: Stck
    Artikelkurztext: Aufdachhaltersatz Welldach 2 Paar, für Welldacheindeckungen
Aufdachhaltersatz Welldach 2 Paar, für Welldacheindeckungen Aufdachhaltersatz, durch zahlreiche Verstellmöglichkeiten geeignet für fast alle Wellenprofile. Solvis-Art.-Nr.: 26830

**212 Aufdachhaltersatz Welldach 3 Paar, für Welldacheindeckungen**
Aufdachhaltersatz Welldach
3 Paar,  für Welldacheindeckungen
Aufdachhaltersatz, durch zahlreiche Verstellmöglichkeiten geeignet für fast alle Wellenprofile.
Solvis-Art.-Nr.: 26831
Menge: 1,000 Stck
Produkt:
  Artikel:
    Artikelnummer: 26831
    Einheit: Stck
    Artikelkurztext: Aufdachhaltersatz Welldach 3 Paar, für Welldacheindeckungen
Aufdachhaltersatz Welldach 3 Paar, für Welldacheindeckungen Aufdachhaltersatz, durch zahlreiche Verstellmöglichkeiten geeignet für fast alle Wellenprofile. Solvis-Art.-Nr.: 26831

**213 Aufdachhaltersatz Stehfalz 2 Paar, für Stehfalz-Dacheindeckungen**
Aufdachhaltersatz Stehfalz
2 Paar,  für Stehfalz-Dacheindeckungen
Für die Aufdachmontage auf unterschiedlichen Blechdächern mit Stehfalz-, Leisten- und Wulstdeckung. Durch zahlreiche Verstellmöglichkeiten für Falzhöhen bis zu 75 mm geeignet. Bitte beachten: Nicht für Kupferdächer geeignet.
Solvis-Art.-Nr.: 26832
Menge: 1,000 Stck
Produkt:
  Artikel:
    Artikelnummer: 26832
    Einheit: Stck
    Artikelkurztext: Aufdachhaltersatz Stehfalz 2 Paar, für Stehfalz-Dacheindeckungen
Aufdachhaltersatz Stehfalz 2 Paar, für Stehfalz-Dacheindeckungen Für die Aufdachmontage auf unterschiedlichen Blechdächern mit Stehfalz-, Leisten- und Wulstdeckung. Durch zahlreiche Verstellmöglichkeiten für Falzhöhen bis zu 75 mm geeignet. Bitte beachten: Nicht für Kupferdächer geeignet. Solvis-Art.-Nr.: 26832

**214 Aufdachhaltersatz Stehfalz 3 Paar, für Stehfalz-Dacheindeckungen**
Aufdachhaltersatz Stehfalz
3 Paar,  für Stehfalz-Dacheindeckungen
Für die Aufdachmontage auf unterschiedlichen Blechdächern mit Stehfalz-, Leisten- und Wulstdeckung. Durch zahlreiche Verstellmöglichkeiten für Falzhöhen bis zu 75 mm geeignet. Bitte beachten: Nicht für Kupferdächer geeignet.
Solvis-Art.-Nr.: 26833
Menge: 1,000 Stck
Produkt:
  Artikel:
    Artikelnummer: 26833
    Einheit: Stck
    Artikelkurztext: Aufdachhaltersatz Stehfalz 3 Paar, für Stehfalz-Dacheindeckungen
Aufdachhaltersatz Stehfalz 3 Paar, für Stehfalz-Dacheindeckungen Für die Aufdachmontage auf unterschiedlichen Blechdächern mit Stehfalz-, Leisten- und Wulstdeckung. Durch zahlreiche Verstellmöglichkeiten für Falzhöhen bis zu 75 mm geeignet. Bitte beachten: Nicht für Kupferdächer geeignet. Solvis-Art.-Nr.: 26833

**215 Aufdachhaltersatz Biber 2 Paar, für Biberschwanz-Dacheindeck.**
Aufdachhaltersatz Biber
2 Paar,  für Biberschwanz-Dacheindeck.
Multisystem-Dachhalter für die Aufdachmontage bei Biberschwanz- Dacheindeckung. Von 115 bis 145 mm höhenverstellbar. Bestehend aus:
-  4 x Aufdachhalter Biber VA
-  4 x Blechziegel für Biberschwanzeindeckung
Solvis-Art.-Nr.: 26834
Menge: 1,000 Stck
Produkt:
  Artikel:
    Artikelnummer: 26834
    Einheit: Stck
    Artikelkurztext: Aufdachhaltersatz Biber 2 Paar, für Biberschwanz-Dacheindeck.
Aufdachhaltersatz Biber 2 Paar, für Biberschwanz-Dacheindeck. Multisystem-Dachhalter für die Aufdachmontage bei Biberschwanz- Dacheindeckung. Von 115 bis 145 mm höhenverstellbar. Bestehend aus: - 4 x Aufdachhalter Biber VA - 4 x Blechziegel für Biberschwanzeindeckung Solvis-Art.-Nr.: 26834

**216 Aufdachhaltersatz Biber 3 Paar, für Biberschwanz-Dacheindeck.**
Aufdachhaltersatz Biber
3 Paar,  für Biberschwanz-Dacheindeck.
Multisystem-Dachhalter für die Aufdachmontage bei Biberschwanz- Dacheindeckung. Von 115 bis 145 mm höhenverstellbar. Bestehend aus:
-  6 x Aufdachhalter Biber VA
-  6 x Blechziegel für Biberschwanzeindeckung
Solvis-Art.-Nr.: 26835
Menge: 1,000 Stck
Produkt:
  Artikel:
    Artikelnummer: 26835
    Einheit: Stck
    Artikelkurztext: Aufdachhaltersatz Biber 3 Paar, für Biberschwanz-Dacheindeck.
Aufdachhaltersatz Biber 3 Paar, für Biberschwanz-Dacheindeck. Multisystem-Dachhalter für die Aufdachmontage bei Biberschwanz- Dacheindeckung. Von 115 bis 145 mm höhenverstellbar. Bestehend aus: - 6 x Aufdachhalter Biber VA - 6 x Blechziegel für Biberschwanzeindeckung Solvis-Art.-Nr.: 26835

**217 Aufdachhaltersatz Großziegel 2 Paar, für Großziegeleindeckungen**
Aufdachhaltersatz Großziegel
2 Paar,  für Großziegeleindeckungen
Dachanker für Großziegel, deren Ziegelüberdeckung 90 bis 125 mm beträgt.
Solvis-Art.-Nr.: 26836
Menge: 1,000 Stck
Produkt:
  Artikel:
    Artikelnummer: 26836
    Einheit: Stck
    Artikelkurztext: Aufdachhaltersatz Großziegel 2 Paar, für Großziegeleindeckungen
Aufdachhaltersatz Großziegel 2 Paar, für Großziegeleindeckungen Dachanker für Großziegel, deren Ziegelüberdeckung 90 bis 125 mm beträgt. Solvis-Art.-Nr.: 26836

**218 Aufdachhaltersatz Schiefer 3 Paar, für Schiefer-Dacheindeckungen**
Aufdachhaltersatz Schiefer
3 Paar,  für Schiefer-Dacheindeckungen
Multisystem-Dachhalter für die Aufdachmontage bei Schieferdeckung. Steg von 70 bis 87,5 mm höhenverstellbar.
Solvis-Art.-Nr.: 26837
Menge: 1,000 Stck
Produkt:
  Artikel:
    Artikelnummer: 26837
    Einheit: Stck
    Artikelkurztext: Aufdachhaltersatz Schiefer 3 Paar, für Schiefer-Dacheindeckungen
Aufdachhaltersatz Schiefer 3 Paar, für Schiefer-Dacheindeckungen Multisystem-Dachhalter für die Aufdachmontage bei Schieferdeckung. Steg von 70 bis 87,5 mm höhenverstellbar. Solvis-Art.-Nr.: 26837

**219 Flachdachständersatz Quer C, 2 2 Stück, verstellbar von 25° - 60°**
Flachdachständersatz Quer C, 2
2 Stück, verstellbar von 25° - 60°
Flachdachständersatz mit Befestigungselementen für je einen SolvisCala Control oder SolvisCala Eco auf 2 Ständern. Bitte beachten: Schienen unterhalb des Kollektors sind bei dieser Montageart nicht notwendig. Durch zusätzliche Maßnahmen vor Ort ist der Aufstellwinkel bis auf 15° zu reduzieren.
Solvis-Art.-Nr.: 26838
Menge: 1,000 Stck
Produkt:
  Artikel:
    Artikelnummer: 26838
    Einheit: Stck
    Artikelkurztext: Flachdachständersatz Quer C, 2 2 Stück, verstellbar von 25° - 60°
Flachdachständersatz Quer C, 2 2 Stück, verstellbar von 25° - 60° Flachdachständersatz mit Befestigungselementen für je einen SolvisCala Control oder SolvisCala Eco auf 2 Ständern. Bitte beachten: Schienen unterhalb des Kollektors sind bei dieser Montageart nicht notwendig. Durch zusätzliche Maßnahmen vor Ort ist der Aufstellwinkel bis auf 15° zu reduzieren. Solvis-Art.-Nr.: 26838

**220 Aufdachhaltersatz Schiefer 2 Paar, für Schiefer-Dacheindeckungen**
Aufdachhaltersatz Schiefer
2 Paar,  für Schiefer-Dacheindeckungen
Multisystem-Dachhalter für die Aufdachmontage bei Schieferdeckung. Steg von 70 bis 87,5 mm höhenverstellbar.
Solvis-Art.-Nr.: 26843
Menge: 1,000 Stck
Produkt:
  Artikel:
    Artikelnummer: 26843
    Einheit: Stck
    Artikelkurztext: Aufdachhaltersatz Schiefer 2 Paar, für Schiefer-Dacheindeckungen
Aufdachhaltersatz Schiefer 2 Paar, für Schiefer-Dacheindeckungen Multisystem-Dachhalter für die Aufdachmontage bei Schieferdeckung. Steg von 70 bis 87,5 mm höhenverstellbar. Solvis-Art.-Nr.: 26843

**221 Heizkreis-Paket A HKS-G-2,5 und Sicherheitsgruppe**
Heizkreis-Paket AHKS-G-2,5 und Sicherheitsgruppe
Bestehend aus:
-  1 x Heizkreisstation geregelt Kvs 2,5
-  1 x Sicherheitsgruppe 3,0 HKS
Solvis-Art.-Nr.: 26860
Menge: 1,000 Stck
Produkt:
  Artikel:
    Artikelnummer: 26860
    Einheit: Stck
    Artikelkurztext: Heizkreis-Paket A HKS-G-2,5 und Sicherheitsgruppe
Heizkreis-Paket AHKS-G-2,5 und Sicherheitsgruppe Bestehend aus: - 1 x Heizkreisstation geregelt Kvs 2,5 - 1 x Sicherheitsgruppe 3,0 HKS Solvis-Art.-Nr.: 26860

**222 Heizkreis-Paket B HKS-G-6,3 und Sicherheitsgruppe**
Heizkreis-Paket BHKS-G-6,3 und Sicherheitsgruppe
Bestehend aus:
-  1 x Heizkreisstation geregelt Kvs 6,3
-  1 x Sicherheitsgruppe 3,0 HKS
Solvis-Art.-Nr.: 26864
Menge: 1,000 Stck
Produkt:
  Artikel:
    Artikelnummer: 26864
    Einheit: Stck
    Artikelkurztext: Heizkreis-Paket B HKS-G-6,3 und Sicherheitsgruppe
Heizkreis-Paket BHKS-G-6,3 und Sicherheitsgruppe Bestehend aus: - 1 x Heizkreisstation geregelt Kvs 6,3 - 1 x Sicherheitsgruppe 3,0 HKS Solvis-Art.-Nr.: 26864

**223 Heizkreis-Paket D mit zwei Heizkreisstationen G-2,5**
Heizkreis-Paket Dmit zwei Heizkreisstationen G-2,5
Bestehend aus:
-  2 x Heizkreisstation geregelt Kvs 2,5
-  1 x Sicherheitsgruppe 3,0 HKS
-  1 x Verteilerbalken für 2 Heizkreise
Solvis-Art.-Nr.: 26868
Menge: 1,000 Stck
Produkt:
  Artikel:
    Artikelnummer: 26868
    Einheit: Stck
    Artikelkurztext: Heizkreis-Paket D mit zwei Heizkreisstationen G-2,5
Heizkreis-Paket Dmit zwei Heizkreisstationen G-2,5 Bestehend aus: - 2 x Heizkreisstation geregelt Kvs 2,5 - 1 x Sicherheitsgruppe 3,0 HKS - 1 x Verteilerbalken für 2 Heizkreise Solvis-Art.-Nr.: 26868

**224 Heizkreis-Paket C mit 2 Heizkreisstationen G-2,5 u. G-6,3**
Heizkreis-Paket Cmit 2 Heizkreisstationen G-2,5 u. G-6,3
Bestehend aus:
-  1 x Heizkreisstation geregelt Kvs 2,5
-  1 x Heizkreisstation geregelt Kvs 6,3
-  1 x Sicherheitsgruppe 3,0 HKS
-  1 x Verteilerbalken für 2 Heizkreise
Solvis-Art.-Nr.: 26874
Menge: 1,000 Stck
Produkt:
  Artikel:
    Artikelnummer: 26874
    Einheit: Stck
    Artikelkurztext: Heizkreis-Paket C mit 2 Heizkreisstationen G-2,5 u. G-6,3
Heizkreis-Paket Cmit 2 Heizkreisstationen G-2,5 u. G-6,3 Bestehend aus: - 1 x Heizkreisstation geregelt Kvs 2,5 - 1 x Heizkreisstation geregelt Kvs 6,3 - 1 x Sicherheitsgruppe 3,0 HKS - 1 x Verteilerbalken für 2 Heizkreise Solvis-Art.-Nr.: 26874

**225 Spül- und Füllstation SBS mit 30-Liter-Tank**
Spül- und Füllstation SBS
mit 30-Liter-Tank
Mobile Station mit integriertem Tank zum sicheren, schnellen und sauberen Spülen, Befüllen und Entlüften von solarthermischen Anlagen und Heizungsanlagen. Geeignet für Wasser, Tyfocor-LS-rot und -WPS-gruen, Wasser-Glykol-Gemische und Reinigungsmittel für Solar- und Heizungsanlagen.
Technische Daten:
-  Förderstrom 5-47 l/min
-  max. Förderhöhe 42 m
-  max. Mediumtemperatur: 65 °C
-  Abmessungen BxHxT: 1000x400x530 mm
Solvis-Art.-Nr.: 26887
Menge: 1,000 Stck
Produkt:
  Artikel:
    Artikelnummer: 26887
    Einheit: Stck
    Artikelkurztext: Spül- und Füllstation SBS mit 30-Liter-Tank
Spül- und Füllstation SBS mit 30-Liter-Tank Mobile Station mit integriertem Tank zum sicheren, schnellen und sauberen Spülen, Befüllen und Entlüften von solarthermischen Anlagen und Heizungsanlagen. Geeignet für Wasser, Tyfocor-LS-rot und -WPS-gruen, Wasser-Glykol-Gemische und Reinigungsmittel für Solar- und Heizungsanlagen. Technische Daten: - Förderstrom 5-47 l/min - max. Förderhöhe 42 m - max. Mediumtemperatur: 65 °C - Abmessungen BxHxT: 1000x400x530 mm Solvis-Art.-Nr.: 26887

**226 Abdeckblende Abgasrohr DN 125, PP weiß 200x200 mm**
Abdeckblende Abgasrohr DN 125, PP weiß
200x200  mm
für Wanddurchführung zum Kaminschacht
Solvis-Art.-Nr.: 26888
Menge: 1,000 Stck
Produkt:
  Artikel:
    Artikelnummer: 26888
    Einheit: Stck
    Artikelkurztext: Abdeckblende Abgasrohr DN 125, PP weiß 200x200 mm
Abdeckblende Abgasrohr DN 125, PP weiß 200x200 mm für Wanddurchführung zum Kaminschacht Solvis-Art.-Nr.: 26888

**227 Mauerblende Abgasrohr DN 125, Edelstahl 170x170 mm**
Mauerblende Abgasrohr DN 125, Edelstahl170x170 mm
Solvis-Art.-Nr.: 26889
Menge: 1,000 Stck
Produkt:
  Artikel:
    Artikelnummer: 26889
    Einheit: Stck
    Artikelkurztext: Mauerblende Abgasrohr DN 125, Edelstahl 170x170 mm
Mauerblende Abgasrohr DN 125, Edelstahl170x170 mm Solvis-Art.-Nr.: 26889

**228 Wanddurchführung DN 125, Edelstahl konzentrisch, DN 125/80**
Wanddurchführung DN 125, Edelstahl
konzentrisch, DN 125/80
Konzentrische Wanddurchführung in Edelstahl für das Abgassystem, passend für CAS 6
Solvis-Art.-Nr.: 26890
Menge: 1,000 Stck
Produkt:
  Artikel:
    Artikelnummer: 26890
    Einheit: Stck
    Artikelkurztext: Wanddurchführung DN 125, Edelstahl konzentrisch, DN 125/80
Wanddurchführung DN 125, Edelstahl konzentrisch, DN 125/80 Konzentrische Wanddurchführung in Edelstahl für das Abgassystem, passend für CAS 6 Solvis-Art.-Nr.: 26890

**229 Flachdachständersatz Quer C 10 10 Stück, verstellbar von 25° - 60°**
Flachdachständersatz Quer C 10
10 Stück, verstellbar von 25° - 60°
Flachdachständersatz mit Befestigungselementen für je einen SolvisCala auf 2 Ständern. Bitte beachten: Schienen unterhalb des Kollektors sind bei dieser Montageart nicht notwendig. Durch zusätzliche Maßnahmen vor Ort ist der Aufstellwinkel bis auf 15° zu reduzieren. Pro Flachdachständer ist ein Betonstein-Haltesatz enthalten.
Solvis-Art.-Nr.: 26916
Menge: 1,000 Stck
Produkt:
  Artikel:
    Artikelnummer: 26916
    Einheit: Stck
    Artikelkurztext: Flachdachständersatz Quer C 10 10 Stück, verstellbar von 25° - 60°
Flachdachständersatz Quer C 10 10 Stück, verstellbar von 25° - 60° Flachdachständersatz mit Befestigungselementen für je einen SolvisCala auf 2 Ständern. Bitte beachten: Schienen unterhalb des Kollektors sind bei dieser Montageart nicht notwendig. Durch zusätzliche Maßnahmen vor Ort ist der Aufstellwinkel bis auf 15° zu reduzieren. Pro Flachdachständer ist ein Betonstein-Haltesatz enthalten. Solvis-Art.-Nr.: 26916

**230 Flachdachständersatz Quer C, 8 8 Stück, verstellbar von 25° - 60°**
Flachdachständersatz Quer C, 8
8 Stück, verstellbar von 25° - 60°
Flachdachständersatz mit Befestigungselementen für je einen SolvisCala auf 2 Ständern. Bitte beachten: Schienen unterhalb des Kollektors sind bei dieser Montageart nicht notwendig. Durch zusätzliche Maßnahmen vor Ort ist der Aufstellwinkel bis auf 15° zu reduzieren. Pro Flachdachständer ist ein Betonstein-Haltesatz enthalten.
Solvis-Art.-Nr.: 26917
Menge: 1,000 Stck
Produkt:
  Artikel:
    Artikelnummer: 26917
    Einheit: Stck
    Artikelkurztext: Flachdachständersatz Quer C, 8 8 Stück, verstellbar von 25° - 60°
Flachdachständersatz Quer C, 8 8 Stück, verstellbar von 25° - 60° Flachdachständersatz mit Befestigungselementen für je einen SolvisCala auf 2 Ständern. Bitte beachten: Schienen unterhalb des Kollektors sind bei dieser Montageart nicht notwendig. Durch zusätzliche Maßnahmen vor Ort ist der Aufstellwinkel bis auf 15° zu reduzieren. Pro Flachdachständer ist ein Betonstein-Haltesatz enthalten. Solvis-Art.-Nr.: 26917

**231 Flachdachständersatz Quer C, 6 6 Stück, verstellbar von 25° - 60°**
Flachdachständersatz Quer C, 6
6 Stück, verstellbar von 25° - 60°
Flachdachständersatz mit Befestigungselementen für je einen SolvisCala auf 2 Ständern. Bitte beachten: Schienen unterhalb des Kollektors sind bei dieser Montageart nicht notwendig. Durch zusätzliche Maßnahmen vor Ort ist der Aufstellwinkel bis auf 15° zu reduzieren. Pro Flachdachständer ist ein Betonstein-Haltesatz enthalten.
Solvis-Art.-Nr.: 26918
Menge: 1,000 Stck
Produkt:
  Artikel:
    Artikelnummer: 26918
    Einheit: Stck
    Artikelkurztext: Flachdachständersatz Quer C, 6 6 Stück, verstellbar von 25° - 60°
Flachdachständersatz Quer C, 6 6 Stück, verstellbar von 25° - 60° Flachdachständersatz mit Befestigungselementen für je einen SolvisCala auf 2 Ständern. Bitte beachten: Schienen unterhalb des Kollektors sind bei dieser Montageart nicht notwendig. Durch zusätzliche Maßnahmen vor Ort ist der Aufstellwinkel bis auf 15° zu reduzieren. Pro Flachdachständer ist ein Betonstein-Haltesatz enthalten. Solvis-Art.-Nr.: 26918

**232 Flachdachständersatz Quer C, 4 4 Stück, verstellbar von 25° - 60°**
Flachdachständersatz Quer C, 4
4 Stück, verstellbar von 25° - 60°
Flachdachständersatz mit Befestigungselementen für je einen SolvisCala auf 2 Ständern. Bitte beachten: Schienen unterhalb des Kollektors sind bei dieser Montageart nicht notwendig. Durch zusätzliche Maßnahmen vor Ort ist der Aufstellwinkel bis auf 15° zu reduzieren. Pro Flachdachständer ist ein Betonstein-Haltesatz enthalten.
Solvis-Art.-Nr.: 26919
Menge: 1,000 Stck
Produkt:
  Artikel:
    Artikelnummer: 26919
    Einheit: Stck
    Artikelkurztext: Flachdachständersatz Quer C, 4 4 Stück, verstellbar von 25° - 60°
Flachdachständersatz Quer C, 4 4 Stück, verstellbar von 25° - 60° Flachdachständersatz mit Befestigungselementen für je einen SolvisCala auf 2 Ständern. Bitte beachten: Schienen unterhalb des Kollektors sind bei dieser Montageart nicht notwendig. Durch zusätzliche Maßnahmen vor Ort ist der Aufstellwinkel bis auf 15° zu reduzieren. Pro Flachdachständer ist ein Betonstein-Haltesatz enthalten. Solvis-Art.-Nr.: 26919

**233 Flachdachständersatz Quer C, 2 2 Stück, verstellbar von 25° - 60°**
Flachdachständersatz Quer C, 2
2 Stück, verstellbar von 25° - 60°
Flachdachständersatz mit Befestigungselementen für je einen SolvisCala auf 2 Ständern. Bitte beachten: Schienen unterhalb des Kollektors sind bei dieser Montageart nicht notwendig. Durch zusätzliche Maßnahmen vor Ort ist der Aufstellwinkel bis auf 15° zu reduzieren. Pro Flachdachständer ist ein Betonstein-Haltesatz enthalten.
Solvis-Art.-Nr.: 26920
Menge: 1,000 Stck
Produkt:
  Artikel:
    Artikelnummer: 26920
    Einheit: Stck
    Artikelkurztext: Flachdachständersatz Quer C, 2 2 Stück, verstellbar von 25° - 60°
Flachdachständersatz Quer C, 2 2 Stück, verstellbar von 25° - 60° Flachdachständersatz mit Befestigungselementen für je einen SolvisCala auf 2 Ständern. Bitte beachten: Schienen unterhalb des Kollektors sind bei dieser Montageart nicht notwendig. Durch zusätzliche Maßnahmen vor Ort ist der Aufstellwinkel bis auf 15° zu reduzieren. Pro Flachdachständer ist ein Betonstein-Haltesatz enthalten. Solvis-Art.-Nr.: 26920

**234 Flachdachständersatz hochkant C/LU, 10 10 Stück, verstellbar von 25° - 60°**
Flachdachständersatz hochkant C/LU, 10
10 Stück, verstellbar von 25° - 60°
Ständersatz zur Flachdachmontage, stufenlos verstellbar. Bitte beachten: Durch zusätzliche Maßnahmen vor Ort ist der Aufstellwinkel bis auf 15° zu reduzieren. Pro Flachdachständer ist ein Betonstein-Haltesatz enthalten.
Solvis-Art.-Nr.: 26921
Menge: 1,000 Stck
Produkt:
  Artikel:
    Artikelnummer: 26921
    Einheit: Stck
    Artikelkurztext: Flachdachständersatz hochkant C/LU, 10 10 Stück, verstellbar von 25° - 60°
Flachdachständersatz hochkant C/LU, 10 10 Stück, verstellbar von 25° - 60° Ständersatz zur Flachdachmontage, stufenlos verstellbar. Bitte beachten: Durch zusätzliche Maßnahmen vor Ort ist der Aufstellwinkel bis auf 15° zu reduzieren. Pro Flachdachständer ist ein Betonstein-Haltesatz enthalten. Solvis-Art.-Nr.: 26921

**235 Flachdachständersatz hochkant C/LU, 8 8 Stück, verstellbar von 25° - 60°**
Flachdachständersatz hochkant C/LU, 8
8 Stück, verstellbar von 25° - 60°
Ständersatz zur Flachdachmontage, stufenlos verstellbar. Bitte beachten: Durch zusätzliche Maßnahmen vor Ort ist der Aufstellwinkel bis auf 15° zu reduzieren. Pro Flachdachständer ist ein Betonstein-Haltesatz enthalten.
Solvis-Art.-Nr.: 26922
Menge: 1,000 Stck
Produkt:
  Artikel:
    Artikelnummer: 26922
    Einheit: Stck
    Artikelkurztext: Flachdachständersatz hochkant C/LU, 8 8 Stück, verstellbar von 25° - 60°
Flachdachständersatz hochkant C/LU, 8 8 Stück, verstellbar von 25° - 60° Ständersatz zur Flachdachmontage, stufenlos verstellbar. Bitte beachten: Durch zusätzliche Maßnahmen vor Ort ist der Aufstellwinkel bis auf 15° zu reduzieren. Pro Flachdachständer ist ein Betonstein-Haltesatz enthalten. Solvis-Art.-Nr.: 26922

**236 Flachdachständersatz hochkant C/LU, 6 6 Stück, verstellbar von 25° - 60°**
Flachdachständersatz hochkant C/LU, 6
6 Stück, verstellbar von 25° - 60°
Ständersatz zur Flachdachmontage, stufenlos verstellbar. Bitte beachten: Durch zusätzliche Maßnahmen vor Ort ist der Aufstellwinkel bis auf 15° zu reduzieren. Pro Flachdachständer ist ein Betonstein-Haltesatz enthalten.
Solvis-Art.-Nr.: 26923
Menge: 1,000 Stck
Produkt:
  Artikel:
    Artikelnummer: 26923
    Einheit: Stck
    Artikelkurztext: Flachdachständersatz hochkant C/LU, 6 6 Stück, verstellbar von 25° - 60°
Flachdachständersatz hochkant C/LU, 6 6 Stück, verstellbar von 25° - 60° Ständersatz zur Flachdachmontage, stufenlos verstellbar. Bitte beachten: Durch zusätzliche Maßnahmen vor Ort ist der Aufstellwinkel bis auf 15° zu reduzieren. Pro Flachdachständer ist ein Betonstein-Haltesatz enthalten. Solvis-Art.-Nr.: 26923

**237 Flachdachständersatz hochkant C/LU, 5 5 Stück, verstellbar von 25° - 60°**
Flachdachständersatz hochkant C/LU, 5
5 Stück, verstellbar von 25° - 60°
Ständersatz zur Flachdachmontage, stufenlos verstellbar. Bitte beachten: Durch zusätzliche Maßnahmen vor Ort ist der Aufstellwinkel bis auf 15° zu reduzieren. Pro Flachdachständer ist ein Betonstein-Haltesatz enthalten.
Solvis-Art.-Nr.: 26924
Menge: 1,000 Stck
Produkt:
  Artikel:
    Artikelnummer: 26924
    Einheit: Stck
    Artikelkurztext: Flachdachständersatz hochkant C/LU, 5 5 Stück, verstellbar von 25° - 60°
Flachdachständersatz hochkant C/LU, 5 5 Stück, verstellbar von 25° - 60° Ständersatz zur Flachdachmontage, stufenlos verstellbar. Bitte beachten: Durch zusätzliche Maßnahmen vor Ort ist der Aufstellwinkel bis auf 15° zu reduzieren. Pro Flachdachständer ist ein Betonstein-Haltesatz enthalten. Solvis-Art.-Nr.: 26924

**238 Flachdachständersatz hochkant C/LU, 4 4 Stück, verstellbar von 25° - 60°**
Flachdachständersatz hochkant C/LU, 4
4 Stück, verstellbar von 25° - 60°
Ständersatz zur Flachdachmontage, stufenlos verstellbar. Bitte beachten: Durch zusätzliche Maßnahmen vor Ort ist der Aufstellwinkel bis auf 15° zu reduzieren. Pro Flachdachständer ist ein Betonstein-Haltesatz enthalten.
Solvis-Art.-Nr.: 26925
Menge: 1,000 Stck
Produkt:
  Artikel:
    Artikelnummer: 26925
    Einheit: Stck
    Artikelkurztext: Flachdachständersatz hochkant C/LU, 4 4 Stück, verstellbar von 25° - 60°
Flachdachständersatz hochkant C/LU, 4 4 Stück, verstellbar von 25° - 60° Ständersatz zur Flachdachmontage, stufenlos verstellbar. Bitte beachten: Durch zusätzliche Maßnahmen vor Ort ist der Aufstellwinkel bis auf 15° zu reduzieren. Pro Flachdachständer ist ein Betonstein-Haltesatz enthalten. Solvis-Art.-Nr.: 26925

**239 Flachdachständersatz hochkant C/LU, 3 3 Stück, verstellbar von 25° - 60°**
Flachdachständersatz hochkant C/LU, 3
3 Stück, verstellbar von 25° - 60°
Ständersatz zur Flachdachmontage, stufenlos verstellbar. Bitte beachten: Durch zusätzliche Maßnahmen vor Ort ist der Aufstellwinkel bis auf 15° zu reduzieren. Pro Flachdachständer ist ein Betonstein-Haltesatz enthalten.
Solvis-Art.-Nr.: 26926
Menge: 1,000 Stck
Produkt:
  Artikel:
    Artikelnummer: 26926
    Einheit: Stck
    Artikelkurztext: Flachdachständersatz hochkant C/LU, 3 3 Stück, verstellbar von 25° - 60°
Flachdachständersatz hochkant C/LU, 3 3 Stück, verstellbar von 25° - 60° Ständersatz zur Flachdachmontage, stufenlos verstellbar. Bitte beachten: Durch zusätzliche Maßnahmen vor Ort ist der Aufstellwinkel bis auf 15° zu reduzieren. Pro Flachdachständer ist ein Betonstein-Haltesatz enthalten. Solvis-Art.-Nr.: 26926

**240 Flachdachständersatz hochkant C/LU, 2 2 Stück, verstellbar von 25° - 60°**
Flachdachständersatz hochkant C/LU, 2
2 Stück, verstellbar von 25° - 60°
Ständersatz zur Flachdachmontage, stufenlos verstellbar. Bitte beachten: Durch zusätzliche Maßnahmen vor Ort ist der Aufstellwinkel bis auf 15° zu reduzieren. Pro Flachdachständer ist ein Betonstein-Haltesatz enthalten.
Solvis-Art.-Nr.: 26927
Menge: 1,000 Stck
Produkt:
  Artikel:
    Artikelnummer: 26927
    Einheit: Stck
    Artikelkurztext: Flachdachständersatz hochkant C/LU, 2 2 Stück, verstellbar von 25° - 60°
Flachdachständersatz hochkant C/LU, 2 2 Stück, verstellbar von 25° - 60° Ständersatz zur Flachdachmontage, stufenlos verstellbar. Bitte beachten: Durch zusätzliche Maßnahmen vor Ort ist der Aufstellwinkel bis auf 15° zu reduzieren. Pro Flachdachständer ist ein Betonstein-Haltesatz enthalten. Solvis-Art.-Nr.: 26927

**241 Betonstein Haltesatz 6 Stück**
Betonstein Haltesatz
6 Stück
Klemmwinkel mit Schlüsselschrauben zur Anbindung von Solvis Flachdachständern an bauseits zu stellende Betonsteine.
Solvis-Art.-Nr.: 26999
Menge: 1,000 Stck
Produkt:
  Artikel:
    Artikelnummer: 26999
    Einheit: Stck
    Artikelkurztext: Betonstein Haltesatz 6 Stück
Betonstein Haltesatz 6 Stück Klemmwinkel mit Schlüsselschrauben zur Anbindung von Solvis Flachdachständern an bauseits zu stellende Betonsteine. Solvis-Art.-Nr.: 26999

**242 Kiesbett Haltesatz 16 Stück**
Kiesbett Haltesatz
16 Stück
Klemmwinkel mit Blindniet zur Anbindung von Solvis Flachdachständern an ein bauseits zu stellendes Trapezblech im Kiesbett.
Solvis-Art.-Nr.: 27052
Menge: 1,000 Stck
Produkt:
  Artikel:
    Artikelnummer: 27052
    Einheit: Stck
    Artikelkurztext: Kiesbett Haltesatz 16 Stück
Kiesbett Haltesatz 16 Stück Klemmwinkel mit Blindniet zur Anbindung von Solvis Flachdachständern an ein bauseits zu stellendes Trapezblech im Kiesbett. Solvis-Art.-Nr.: 27052

**243 Parallelschaltungssatz I nebeneinander 2 Stück, für Bauform Integral**
Parallelschaltungssatz I nebeneinander
2 Stück, für Bauform Integral
Parallelschaltungssatz aus isoliertem Edelstahlwellrohr, speziell geeignet zur Parallelverschaltung von zwei Kollektoren SolvisFera Integral 3 für die Montagekonstruktion "nebeneinander".
Solvis-Art.-Nr.: 27067
Menge: 1,000 Stck
Produkt:
  Artikel:
    Artikelnummer: 27067
    Einheit: Stck
    Artikelkurztext: Parallelschaltungssatz I nebeneinander 2 Stück, für Bauform Integral
Parallelschaltungssatz I nebeneinander 2 Stück, für Bauform Integral Parallelschaltungssatz aus isoliertem Edelstahlwellrohr, speziell geeignet zur Parallelverschaltung von zwei Kollektoren SolvisFera Integral 3 für die Montagekonstruktion "nebeneinander". Solvis-Art.-Nr.: 27067

**244 Anschlussrohr Festbrennstoffkessel und Kaminofen, Rücklauf**
Anschlussrohr Festbrennstoffkessel und
Kaminofen, Rücklauf
Anschluss-T-Stück mit Rohr zum Anschluss eines Festbrennstoffkessels für den Rücklauf an den SolvisMax 7, wenn zusätzlich eine Solaranlage angeschlossen wird.
Solvis-Art.-Nr.: 27107
Menge: 1,000 Stck
Produkt:
  Artikel:
    Artikelnummer: 27107
    Einheit: Stck
    Artikelkurztext: Anschlussrohr Festbrennstoffkessel und Kaminofen, Rücklauf
Anschlussrohr Festbrennstoffkessel und Kaminofen, Rücklauf Anschluss-T-Stück mit Rohr zum Anschluss eines Festbrennstoffkessels für den Rücklauf an den SolvisMax 7, wenn zusätzlich eine Solaranlage angeschlossen wird. Solvis-Art.-Nr.: 27107

**245 Anschlussset SolvisCala 254/Fera xx3-I mit Tauchsensor, 180 °C, PT1000**
Anschlussset SolvisCala 254/Fera xx3-I
mit Tauchsensor, 180 °C, PT1000
zum hydraulischen Anschluss einer Modulreihe SolvisCala 254 oder SolvisFera xx3 Integral
Bestehend aus:
-  2 Winkel 12 mm
-  Tauchsensor
-  2 Stützhülsen
Solvis-Art.-Nr.: 27112
Menge: 1,000 Stck
Produkt:
  Artikel:
    Artikelnummer: 27112
    Einheit: Stck
    Artikelkurztext: Anschlussset SolvisCala 254/Fera xx3-I mit Tauchsensor, 180 °C, PT1000
Anschlussset SolvisCala 254/Fera xx3-I mit Tauchsensor, 180 °C, PT1000 zum hydraulischen Anschluss einer Modulreihe SolvisCala 254 oder SolvisFera xx3 Integral Bestehend aus: - 2 Winkel 12 mm - Tauchsensor - 2 Stützhülsen Solvis-Art.-Nr.: 27112

**246 Parallelschaltungssatz I übereinander 2 Stück, für Bauform Integral**
Parallelschaltungssatz I übereinander
2 Stück, für Bauform Integral
Parallelschaltungssatz aus isoliertem Edelstahlwellrohr, speziell geeignet zur Parallelverschaltung von zwei Kollektoren SolvisFera Integral 3 für die Montagekonstruktion "übereinander".
Solvis-Art.-Nr.: 27115
Menge: 1,000 Stck
Produkt:
  Artikel:
    Artikelnummer: 27115
    Einheit: Stck
    Artikelkurztext: Parallelschaltungssatz I übereinander 2 Stück, für Bauform Integral
Parallelschaltungssatz I übereinander 2 Stück, für Bauform Integral Parallelschaltungssatz aus isoliertem Edelstahlwellrohr, speziell geeignet zur Parallelverschaltung von zwei Kollektoren SolvisFera Integral 3 für die Montagekonstruktion "übereinander". Solvis-Art.-Nr.: 27115

**247 Umbausatz Aufdachhalter ALU 6 Stück, für Edelstahl- oder Aluminium**
Umbausatz Aufdachhalter ALU
6 Stück, für Edelstahl- oder Aluminium
Umbausatz ersetzt die bisherige Hammerkopfschraube. Anpassung an das Montagesystem ab August 2014 Bitte beachten: Nicht geeignet für verzinkte Aufdachhalter
Solvis-Art.-Nr.: 27130
Menge: 1,000 Stck
Produkt:
  Artikel:
    Artikelnummer: 27130
    Einheit: Stck
    Artikelkurztext: Umbausatz Aufdachhalter ALU 6 Stück, für Edelstahl- oder Aluminium
Umbausatz Aufdachhalter ALU 6 Stück, für Edelstahl- oder Aluminium Umbausatz ersetzt die bisherige Hammerkopfschraube. Anpassung an das Montagesystem ab August 2014 Bitte beachten: Nicht geeignet für verzinkte Aufdachhalter Solvis-Art.-Nr.: 27130

**248 Verbindersatz SMR 12 mm, gerade 2 Stück, mit Stützhülsen**
Verbindersatz SMR 12 mm, gerade
2 Stück, mit Stützhülsen
Klemmringverschraubungen zur Verbindung von Einzelstücken des Schnellmontagerohres.
Solvis-Art.-Nr.: 27142
Menge: 1,000 Stck
Produkt:
  Artikel:
    Artikelnummer: 27142
    Einheit: Stck
    Artikelkurztext: Verbindersatz SMR 12 mm, gerade 2 Stück, mit Stützhülsen
Verbindersatz SMR 12 mm, gerade 2 Stück, mit Stützhülsen Klemmringverschraubungen zur Verbindung von Einzelstücken des Schnellmontagerohres. Solvis-Art.-Nr.: 27142

**249 Reduzierungssatz SMR 15/12 mm 2 Stück, mit Stützhülsen**
Reduzierungssatz SMR 15/12 mm
2 Stück, mit Stützhülsen
Reduzierte Klemmringverschraubung zur Verbindung von Einzelstücken des Schnellmontagerohres.
Solvis-Art.-Nr.: 27150
Menge: 1,000 Stck
Produkt:
  Artikel:
    Artikelnummer: 27150
    Einheit: Stck
    Artikelkurztext: Reduzierungssatz SMR 15/12 mm 2 Stück, mit Stützhülsen
Reduzierungssatz SMR 15/12 mm 2 Stück, mit Stützhülsen Reduzierte Klemmringverschraubung zur Verbindung von Einzelstücken des Schnellmontagerohres. Solvis-Art.-Nr.: 27150

**250 Parallelreduzierung 12x15x12 2 Stück, mit Stützhülsen**
Parallelreduzierung 12x15x12
2 Stück, mit Stützhülsen
Reduziersatz und Parallelverschaltung für Vor- und Rücklauf SMR 15 auf zwei mal SMR 12 z. B. für große Ost-West Felder
Solvis-Art.-Nr.: 27151
Menge: 1,000 Stck
Produkt:
  Artikel:
    Artikelnummer: 27151
    Einheit: Stck
    Artikelkurztext: Parallelreduzierung 12x15x12 2 Stück, mit Stützhülsen
Parallelreduzierung 12x15x12 2 Stück, mit Stützhülsen Reduziersatz und Parallelverschaltung für Vor- und Rücklauf SMR 15 auf zwei mal SMR 12 z. B. für große Ost-West Felder Solvis-Art.-Nr.: 27151

**251 Kollektorverbinder nebeneinander**
Kollektorverbinder nebeneinander
Edelstahlwellrohr zur flexiblen Verbindung von zwei im Abstand von 30 mm nebeneinander angeordneten Flachkollektoren. (Achsabstand der Anschlussverschraubung bis 170 mm).
Solvis-Art.-Nr.: 27152
Menge: 1,000 Stck
Produkt:
  Artikel:
    Artikelnummer: 27152
    Einheit: Stck
    Artikelkurztext: Kollektorverbinder nebeneinander
Kollektorverbinder nebeneinander Edelstahlwellrohr zur flexiblen Verbindung von zwei im Abstand von 30 mm nebeneinander angeordneten Flachkollektoren. (Achsabstand der Anschlussverschraubung bis 170 mm). Solvis-Art.-Nr.: 27152

**252 Parallelschaltungssatz SMR 12 mm 2 Stück, mit Stützhülsen**
Parallelschaltungssatz SMR 12 mm
2 Stück, mit Stützhülsen
Klemmringverschraubungen zur Parallelschaltung von zwei Solvis Kollektoren.
Solvis-Art.-Nr.: 27238
Menge: 1,000 Stck
Produkt:
  Artikel:
    Artikelnummer: 27238
    Einheit: Stck
    Artikelkurztext: Parallelschaltungssatz SMR 12 mm 2 Stück, mit Stützhülsen
Parallelschaltungssatz SMR 12 mm 2 Stück, mit Stützhülsen Klemmringverschraubungen zur Parallelschaltung von zwei Solvis Kollektoren. Solvis-Art.-Nr.: 27238

**253 Druckschlauch 1 m, isoliert, flachdich. G 1 1/4, 2 gerade Enden**
Druckschlauch 1 m, isoliert, flachdich.
G 1 1/4, 2 gerade Enden
Flexibler Verbindungsschlauch zur Körperschallentkopplung.
Solvis-Art.-Nr.: 27282
Menge: 1,000 Stck
Produkt:
  Artikel:
    Artikelnummer: 27282
    Einheit: Stck
    Artikelkurztext: Druckschlauch 1 m, isoliert, flachdich. G 1 1/4, 2 gerade Enden
Druckschlauch 1 m, isoliert, flachdich. G 1 1/4, 2 gerade Enden Flexibler Verbindungsschlauch zur Körperschallentkopplung. Solvis-Art.-Nr.: 27282

**254 SolvisLino 4 21 kW GS 6,3 bis 21 kW, mit Saugförderung**
SolvisLino 4 21 kW GS
6,3 bis 21 kW, mit Saugförderung
Pelletkessel mit Zwischenbehälter und Pelletzufuhr mit Saugturbine zur vollautomatischen Befüllung. Optimiert für die Kombination mit dem Pufferschichtspeicher SolvisMax Solo mit Systemregler SolvisControl 3. Mit hochwertigem, robusten Schalenbrenner aus Edelstahl und Siliziumcarbid. Modulierende Verbrennungsregelung mit Thermosonde und drehzahlgeregeltem Saugzuggebläse. Automatische Reinigung von Brenner, Heizflächen und Thermosonde für gleichbleibend hohe Wirkungsgrade.
Bestehend aus:
-  Kesselkörper und Zwischenbehälter mit hochwertiger Blechverkleidung
-  Saugturbine für die Pelletzufuhr
-  Regelung LinoControl mit Klartextanzeige
-  Ascherollwagen mit Volumen für ca. 1 Jahr
Technische Daten:
-  Nennleistung 21 kW, Teillast 6,3 kW
-  Brennstoffvorrat im integrierten Zwischenbehälter: 71 kg
-  Regelbereich der Kesseltemperatur: 60-75 (85) °C
-  Gesamtgewicht netto: 308 kg
-  Maße BxHxT: 1075x1705x780 mm
Solvis-Art.-Nr. 27316
Menge: 1,000 Stck
Produkt:
  Artikel:
    Artikelnummer: 27316
    Einheit: Stck
    Artikelkurztext: SolvisLino 4 21 kW GS 6,3 bis 21 kW, mit Saugförderung
SolvisLino 4 21 kW GS 6,3 bis 21 kW, mit Saugförderung Pelletkessel mit Zwischenbehälter und Pelletzufuhr mit Saugturbine zur vollautomatischen Befüllung. Optimiert für die Kombination mit dem Pufferschichtspeicher SolvisMax Solo mit Systemregler SolvisControl 3. Mit hochwertigem, robusten Schalenbrenner aus Edelstahl und Siliziumcarbid. Modulierende Verbrennungsregelung mit Thermosonde und drehzahlgeregeltem Saugzuggebläse. Automatische Reinigung von Brenner, Heizflächen und Thermosonde für gleichbleibend hohe Wirkungsgrade. Bestehend aus: - Kesselkörper und Zwischenbehälter mit hochwertiger Blechverkleidung - Saugturbine für die Pelletzufuhr - Regelung LinoControl mit Klartextanzeige - Ascherollwagen mit Volumen für ca. 1 Jahr Technische Daten: - Nennleistung 21 kW, Teillast 6,3 kW - Brennstoffvorrat im integrierten Zwischenbehälter: 71 kg - Regelbereich der Kesseltemperatur: 60-75 (85) °C - Gesamtgewicht netto: 308 kg - Maße BxHxT: 1075x1705x780 mm Solvis-Art.-Nr. 27316

**255 SolvisLino 4 26 kW GS 7,6 bis 25,9 kW, mit Saugförderung**
SolvisLino 4 26 kW GS
7,6 bis 25,9 kW, mit Saugförderung
Pelletkessel mit Zwischenbehälter und Pelletzufuhr mit Saugturbine zur vollautomatischen Befüllung. Optimiert für die Kombination mit dem Pufferschichtspeicher SolvisMax Solo mit Systemregler SolvisControl 3. Mit hochwertigem, robusten Schalenbrenner aus Edelstahl und Siliziumcarbid. Modulierende Verbrennungsregelung mit Thermosonde und drehzahlgeregeltem Saugzuggebläse. Automatische Reinigung von Brenner, Heizflächen und Thermosonde für gleichbleibend hohe Wirkungsgrade.
Bestehend aus:
-  Kesselkörper und Zwischenbehälter mit hochwertiger Blechverkleidung
-  Saugturbine für die Pelletzufuhr
-  Regelung LinoControl mit Klartextanzeige
-  Ascherollwagen mit Volumen für ca. 1 Jahr
Technische Daten:
-  Nennleistung 26 kW, Teillast 7,6 kW
-  Brennstoffvorrat im integrierten Zwischenbehälter: 71 kg
-  Regelbereich der Kesseltemperatur: 60-75 (85) °C
-  Gesamtgewicht netto: 308 kg
-  Maße BxHxT: 1075x1705x780 mm
Solvis-Art.-Nr. 27317
Menge: 1,000 Stck
Produkt:
  Artikel:
    Artikelnummer: 27317
    Einheit: Stck
    Artikelkurztext: SolvisLino 4 26 kW GS 7,6 bis 25,9 kW, mit Saugförderung
SolvisLino 4 26 kW GS 7,6 bis 25,9 kW, mit Saugförderung Pelletkessel mit Zwischenbehälter und Pelletzufuhr mit Saugturbine zur vollautomatischen Befüllung. Optimiert für die Kombination mit dem Pufferschichtspeicher SolvisMax Solo mit Systemregler SolvisControl 3. Mit hochwertigem, robusten Schalenbrenner aus Edelstahl und Siliziumcarbid. Modulierende Verbrennungsregelung mit Thermosonde und drehzahlgeregeltem Saugzuggebläse. Automatische Reinigung von Brenner, Heizflächen und Thermosonde für gleichbleibend hohe Wirkungsgrade. Bestehend aus: - Kesselkörper und Zwischenbehälter mit hochwertiger Blechverkleidung - Saugturbine für die Pelletzufuhr - Regelung LinoControl mit Klartextanzeige - Ascherollwagen mit Volumen für ca. 1 Jahr Technische Daten: - Nennleistung 26 kW, Teillast 7,6 kW - Brennstoffvorrat im integrierten Zwischenbehälter: 71 kg - Regelbereich der Kesseltemperatur: 60-75 (85) °C - Gesamtgewicht netto: 308 kg - Maße BxHxT: 1075x1705x780 mm Solvis-Art.-Nr. 27317

**256 Schellensatz für Saugschlauch LI-3/4 6 Stück**
Schellensatz für Saugschlauch LI-3/4
6 Stück
Schellensatz zur Befestigung von Vor- und Rücklaufschlauch der Saugsonden am Boden des Pelletlagerraumes
Solvis-Art.-Nr.: 27374
Menge: 1,000 Stck
Produkt:
  Artikel:
    Artikelnummer: 27374
    Einheit: Stck
    Artikelkurztext: Schellensatz für Saugschlauch LI-3/4 6 Stück
Schellensatz für Saugschlauch LI-3/4 6 Stück Schellensatz zur Befestigung von Vor- und Rücklaufschlauch der Saugsonden am Boden des Pelletlagerraumes Solvis-Art.-Nr.: 27374

**257 Anschlussset Sensor Fremdkessel**
Anschlussset Sensor Fremdkessel
Sensor und Buchsenleisten für den elektrischen Anschluss eines Fremdkessels an den SolvisMax Solo 7
Solvis-Art.-Nr.: 27738
Menge: 1,000 Stck
Produkt:
  Artikel:
    Artikelnummer: 27738
    Einheit: Stck
    Artikelkurztext: Anschlussset Sensor Fremdkessel
Anschlussset Sensor Fremdkessel Sensor und Buchsenleisten für den elektrischen Anschluss eines Fremdkessels an den SolvisMax Solo 7 Solvis-Art.-Nr.: 27738

**258 Verbindersatz SMR 12mm, 90 ° 2 Stück, mit Stützhülsen**
Verbindersatz SMR 12mm, 90 °
2 Stück, mit Stützhülsen
Klemmringverschraubungen zur Eckverbindung von Einzelstücken des Schnellmontagerohres.
Solvis-Art.-Nr.: 27758
Menge: 1,000 Stck
Produkt:
  Artikel:
    Artikelnummer: 27758
    Einheit: Stck
    Artikelkurztext: Verbindersatz SMR 12mm, 90 ° 2 Stück, mit Stützhülsen
Verbindersatz SMR 12mm, 90 ° 2 Stück, mit Stützhülsen Klemmringverschraubungen zur Eckverbindung von Einzelstücken des Schnellmontagerohres. Solvis-Art.-Nr.: 27758

**259 Einbausatz für Wärmemengenzähler zum Einsatz bei Neuanlagen SolvisMax 7**
Einbausatz für Wärmemengenzähler
zum Einsatz bei Neuanlagen SolvisMax 7
Satz zum Einbau eines bauseits gestellten Wärmemengenzählers zwischen Speicher und WWS-24 / WWS-36 zum Einsatz in Neubauten. Bestehend aus isoliertem Wellrohr mit G1 AG x ÜWM, Baulänge 130 mm, vorgebogen, einschließlich Kugelhahn mit Meßstelle, Verschraubung und Dichtungen. Bitte beachten: geeignet nur für Warmwasser. Passend für das Modell Ultramess H (Herst.-Art.Nr.: 55122/50122)
Solvis-Art.-Nr.: 27808
Menge: 1,000 Stck
Produkt:
  Artikel:
    Artikelnummer: 27808
    Einheit: Stck
    Artikelkurztext: Einbausatz für Wärmemengenzähler zum Einsatz bei Neuanlagen SolvisMax 7
Einbausatz für Wärmemengenzähler zum Einsatz bei Neuanlagen SolvisMax 7 Satz zum Einbau eines bauseits gestellten Wärmemengenzählers zwischen Speicher und WWS-24 / WWS-36 zum Einsatz in Neubauten. Bestehend aus isoliertem Wellrohr mit G1 AG x ÜWM, Baulänge 130 mm, vorgebogen, einschließlich Kugelhahn mit Meßstelle, Verschraubung und Dichtungen. Bitte beachten: geeignet nur für Warmwasser. Passend für das Modell Ultramess H (Herst.-Art.Nr.: 55122/50122) Solvis-Art.-Nr.: 27808

**260 Frischwasserstation 20 max. Zapfleistung 20 l/min bei 60 °C**
Frischwasserstation 20
max. Zapfleistung 20 l/min bei 60 °C
Bodenstehende Kompaktstation mit integriertem Systemregler zur hygienischen Trinkwassererwärmung im Direktdurchlauf. Mit Pumpengruppen, Volumenstromgebern, Absperr- und Spüleinrichtungen. Zur Effizienzoptimierung werden Zapf- und Zirkulationskreis hydraulisch voneinander getrennt bedient. Die Station ist komplett vormontiert und isoliert.
Bestehend aus:
-  Gegenstrom-Plattenwärmeübertrager für die Trinkwassererwärmung
-  Gegenstrom-Plattenwärmeübertrager für den Zirkulationsausgleich
-  Systemregler SolvisControl 2 für alle Regelungsfunktionen
-  Pumpengruppe und Volumenstromgeber für die Trinkwassererwärmung
-  Verkalkungs-Präventionspumpe
-  Mikro-Blasenabscheider zur kontinuierlichen Entgasung der Heizungsanlage
-  Absperrventile für TW kalt, TW warm und Zirkulationsanschluss
-  1/2“-Anschlussmöglichkeit für Probeentnahmeventile
-  Rohrleitungen trinkwasserseitig aus Edelstahl
-  Rohrleitungen heizungsseitig aus Messing Bitte beachten: Außensensor bitte gesondert bestellen. Zirkulationspumpe bitte gesondert bestellen.
In Verbindung mit dem Pufferschichtspeicher SolvisStrato bildet die Frischwasserstation die Systemtechnik SolvisVital. Sie dient der effektiven Legionellenprävention. Die integrierte Systemregelung verwaltet die Nachheizung, bis zu drei geregelte Heizkreise und ein Kollektorfeld. Zur Effizienzoptimierung sind Zirkulations- und Zapfkreis separat ausgeführt. Der aktive Verkalkungsschutz sorgt für Energieeffizienz und Trinkwasserhygiene.
Technische Daten:
-  Nenn-Volumenstrom bei 60 °C Auslauftemperatur: 20 l/min
-  Nenn-Entladeleistung: 69 kW
-  Nenn-Zirkulationsleistung: 9 kW
-  Plattenwärmeübertrager TW kalt: CB60-30H
-  Plattenwärmeübertrager TW Zirkulation: CB16-20H
-  Gewicht: 86 kg
-  Abmessungen BxHxT: 870x1470x410 mm
Solvis-Art.-Nr.: 27857
Menge: 1,000 Stck
Produkt:
  Artikel:
    Artikelnummer: 27857
    Einheit: Stck
    Artikelkurztext: Frischwasserstation 20 max. Zapfleistung 20 l/min bei 60 °C
Frischwasserstation 20 max. Zapfleistung 20 l/min bei 60 °C Bodenstehende Kompaktstation mit integriertem Systemregler zur hygienischen Trinkwassererwärmung im Direktdurchlauf. Mit Pumpengruppen, Volumenstromgebern, Absperr- und Spüleinrichtungen. Zur Effizienzoptimierung werden Zapf- und Zirkulationskreis hydraulisch voneinander getrennt bedient. Die Station ist komplett vormontiert und isoliert. Bestehend aus: - Gegenstrom-Plattenwärmeübertrager für die Trinkwassererwärmung - Gegenstrom-Plattenwärmeübertrager für den Zirkulationsausgleich - Systemregler SolvisControl 2 für alle Regelungsfunktionen - Pumpengruppe und Volumenstromgeber für die Trinkwassererwärmung - Verkalkungs-Präventionspumpe - Mikro-Blasenabscheider zur kontinuierlichen Entgasung der Heizungsanlage - Absperrventile für TW kalt, TW warm und Zirkulationsanschluss - 1/2“-Anschlussmöglichkeit für Probeentnahmeventile - Rohrleitungen trinkwasserseitig aus Edelstahl - Rohrleitungen heizungsseitig aus Messing Bitte beachten: Außensensor bitte gesondert bestellen. Zirkulationspumpe bitte gesondert bestellen. In Verbindung mit dem Pufferschichtspeicher SolvisStrato bildet die Frischwasserstation die Systemtechnik SolvisVital. Sie dient der effektiven Legionellenprävention. Die integrierte Systemregelung verwaltet die Nachheizung, bis zu drei geregelte Heizkreise und ein Kollektorfeld. Zur Effizienzoptimierung sind Zirkulations- und Zapfkreis separat ausgeführt. Der aktive Verkalkungsschutz sorgt für Energieeffizienz und Trinkwasserhygiene. Technische Daten: - Nenn-Volumenstrom bei 60 °C Auslauftemperatur: 20 l/min - Nenn-Entladeleistung: 69 kW - Nenn-Zirkulationsleistung: 9 kW - Plattenwärmeübertrager TW kalt: CB60-30H - Plattenwärmeübertrager TW Zirkulation: CB16-20H - Gewicht: 86 kg - Abmessungen BxHxT: 870x1470x410 mm Solvis-Art.-Nr.: 27857

**261 Frischwasserstation 40 max. Zapfleistung 40 l/min bei 60 °C**
Frischwasserstation 40
max. Zapfleistung 40 l/min bei 60 °C
Bodenstehende Kompaktstation mit integriertem Systemregler zur hygienischen Trinkwassererwärmung im Direktdurchlauf. Mit Pumpengruppen, Volumenstromgebern, Absperr- und Spüleinrichtungen. Zur Effizienzoptimierung werden Zapf- und Zirkulationskreis hydraulisch voneinander getrennt bedient. Die Station ist komplett vormontiert und isoliert.
Bestehend aus:
-  Gegenstrom-Plattenwärmeübertrager für die Trinkwassererwärmung
-  Gegenstrom-Plattenwärmeübertrager für den Zirkulationsausgleich
-  Systemregler SolvisControl 2 für alle Regelungsfunktionen
-  Pumpengruppe und Volumenstromgeber für die Trinkwassererwärmung
-  Verkalkungs-Präventionspumpe
-  Mikro-Blasenabscheider zur kontinuierlichen Entgasung der Heizungsanlage
-  Absperrventile für TW kalt, TW warm und Zirkulationsanschluss
-  1/2“-Anschlussmöglichkeit für Probeentnahmeventile
-  Rohrleitungen trinkwasserseitig aus Edelstahl
-  Rohrleitungen heizungsseitig aus Messing Bitte beachten: Außensensor bitte gesondert bestellen. Zirkulationspumpe bitte gesondert bestellen.
In Verbindung mit dem Pufferschichtspeicher SolvisStrato bildet die Frischwasserstation die Systemtechnik SolvisVital. Sie dient der effektiven Legionellenprävention. Die integrierte Systemregelung verwaltet die Nachheizung, bis zu drei geregelte Heizkreise und ein Kollektorfeld. Zur Effizienzoptimierung sind Zirkulations- und Zapfkreis separat ausgeführt. Der aktive Verkalkungsschutz sorgt für Energieeffizienz und Trinkwasserhygiene.
Technische Daten:
-  Nenn-Volumenstrom bei 60 °C Auslauftemperatur: 40 l/min
-  Nenn-Entladeleistung: 139 kW
-  Nenn-Zirkulationsleistung; 20 kW
-  Plattenwärmeübertrager TW kalt: CB60-60H
-  Plattenwärmeübertrager TW Zirkulation: CB16-50H
-  Gewicht: 96 kg
-  Abmessungen BxHxT: 870x1470x410 mm
Solvis-Art.-Nr.: 27859
Menge: 1,000 Stck
Produkt:
  Artikel:
    Artikelnummer: 27859
    Einheit: Stck
    Artikelkurztext: Frischwasserstation 40 max. Zapfleistung 40 l/min bei 60 °C
Frischwasserstation 40 max. Zapfleistung 40 l/min bei 60 °C Bodenstehende Kompaktstation mit integriertem Systemregler zur hygienischen Trinkwassererwärmung im Direktdurchlauf. Mit Pumpengruppen, Volumenstromgebern, Absperr- und Spüleinrichtungen. Zur Effizienzoptimierung werden Zapf- und Zirkulationskreis hydraulisch voneinander getrennt bedient. Die Station ist komplett vormontiert und isoliert. Bestehend aus: - Gegenstrom-Plattenwärmeübertrager für die Trinkwassererwärmung - Gegenstrom-Plattenwärmeübertrager für den Zirkulationsausgleich - Systemregler SolvisControl 2 für alle Regelungsfunktionen - Pumpengruppe und Volumenstromgeber für die Trinkwassererwärmung - Verkalkungs-Präventionspumpe - Mikro-Blasenabscheider zur kontinuierlichen Entgasung der Heizungsanlage - Absperrventile für TW kalt, TW warm und Zirkulationsanschluss - 1/2“-Anschlussmöglichkeit für Probeentnahmeventile - Rohrleitungen trinkwasserseitig aus Edelstahl - Rohrleitungen heizungsseitig aus Messing Bitte beachten: Außensensor bitte gesondert bestellen. Zirkulationspumpe bitte gesondert bestellen. In Verbindung mit dem Pufferschichtspeicher SolvisStrato bildet die Frischwasserstation die Systemtechnik SolvisVital. Sie dient der effektiven Legionellenprävention. Die integrierte Systemregelung verwaltet die Nachheizung, bis zu drei geregelte Heizkreise und ein Kollektorfeld. Zur Effizienzoptimierung sind Zirkulations- und Zapfkreis separat ausgeführt. Der aktive Verkalkungsschutz sorgt für Energieeffizienz und Trinkwasserhygiene. Technische Daten: - Nenn-Volumenstrom bei 60 °C Auslauftemperatur: 40 l/min - Nenn-Entladeleistung: 139 kW - Nenn-Zirkulationsleistung; 20 kW - Plattenwärmeübertrager TW kalt: CB60-60H - Plattenwärmeübertrager TW Zirkulation: CB16-50H - Gewicht: 96 kg - Abmessungen BxHxT: 870x1470x410 mm Solvis-Art.-Nr.: 27859

**262 Frischwasserstation 80 max. Zapfleistung 80 l/min bei 60 °C**
Frischwasserstation 80
max. Zapfleistung 80 l/min bei 60 °C
Bodenstehende Kompaktstation mit integriertem Systemregler zur hygienischen Trinkwassererwärmung im Direktdurchlauf. Mit Pumpengruppen, Volumenstromgebern, Absperr- und Spüleinrichtungen. Zur Effizienzoptimierung werden Zapf- und Zirkulationskreis hydraulisch voneinander getrennt bedient. Die Station ist komplett vormontiert und isoliert.
Bestehend aus:
-  Gegenstrom-Plattenwärmeübertrager für die Trinkwassererwärmung
-  Gegenstrom-Plattenwärmeübertrager für den Zirkulationsausgleich
-  Systemregler SolvisControl 2 für alle Regelungsfunktionen
-  Pumpengruppe und Volumenstromgeber für die Trinkwassererwärmung
-  Verkalkungs-Präventionspumpe
-  Mikro-Blasenabscheider zur kontinuierlichen Entgasung der Heizungsanlage
-  Absperrventile für TW kalt, TW warm und Zirkulationsanschluss
-  1/2“-Anschlussmöglichkeit für Probeentnahmeventile
-  Rohrleitungen trinkwasserseitig aus Edelstahl
-  Rohrleitungen heizungsseitig aus Messing Bitte beachten: Außensensor bitte gesondert bestellen. Zirkulationspumpe bitte gesondert bestellen.
In Verbindung mit dem Pufferschichtspeicher SolvisStrato bildet die Frischwasserstation die Systemtechnik SolvisVital. Sie dient der effektiven Legionellenprävention. Die integrierte Systemregelung verwaltet die Nachheizung, bis zu drei geregelte Heizkreise und ein Kollektorfeld. Zur Effizienzoptimierung sind Zirkulations- und Zapfkreis separat ausgeführt. Der aktive Verkalkungsschutz sorgt für Energieeffizienz und Trinkwasserhygiene.
Technische Daten:
-  Nenn-Volumenstrom bei 60 °C Auslauftemperatur: 80 l/min
-  Nenn-Entladeleistung: 277 kW
-  Nenn-Zirkulationsleistung: 30 kW
-  Plattenwärmeübertrager TW kalt: CB112-50H
-  Plattenwärmeübertrager TW Zirkulation: CB30-24M
-  Gewicht: 177 kg
-  Abmessungen BxHxT: 1290x1470x415 mm
Solvis-Art.-Nr.: 27861
Menge: 1,000 Stck
Produkt:
  Artikel:
    Artikelnummer: 27861
    Einheit: Stck
    Artikelkurztext: Frischwasserstation 80 max. Zapfleistung 80 l/min bei 60 °C
Frischwasserstation 80 max. Zapfleistung 80 l/min bei 60 °C Bodenstehende Kompaktstation mit integriertem Systemregler zur hygienischen Trinkwassererwärmung im Direktdurchlauf. Mit Pumpengruppen, Volumenstromgebern, Absperr- und Spüleinrichtungen. Zur Effizienzoptimierung werden Zapf- und Zirkulationskreis hydraulisch voneinander getrennt bedient. Die Station ist komplett vormontiert und isoliert. Bestehend aus: - Gegenstrom-Plattenwärmeübertrager für die Trinkwassererwärmung - Gegenstrom-Plattenwärmeübertrager für den Zirkulationsausgleich - Systemregler SolvisControl 2 für alle Regelungsfunktionen - Pumpengruppe und Volumenstromgeber für die Trinkwassererwärmung - Verkalkungs-Präventionspumpe - Mikro-Blasenabscheider zur kontinuierlichen Entgasung der Heizungsanlage - Absperrventile für TW kalt, TW warm und Zirkulationsanschluss - 1/2“-Anschlussmöglichkeit für Probeentnahmeventile - Rohrleitungen trinkwasserseitig aus Edelstahl - Rohrleitungen heizungsseitig aus Messing Bitte beachten: Außensensor bitte gesondert bestellen. Zirkulationspumpe bitte gesondert bestellen. In Verbindung mit dem Pufferschichtspeicher SolvisStrato bildet die Frischwasserstation die Systemtechnik SolvisVital. Sie dient der effektiven Legionellenprävention. Die integrierte Systemregelung verwaltet die Nachheizung, bis zu drei geregelte Heizkreise und ein Kollektorfeld. Zur Effizienzoptimierung sind Zirkulations- und Zapfkreis separat ausgeführt. Der aktive Verkalkungsschutz sorgt für Energieeffizienz und Trinkwasserhygiene. Technische Daten: - Nenn-Volumenstrom bei 60 °C Auslauftemperatur: 80 l/min - Nenn-Entladeleistung: 277 kW - Nenn-Zirkulationsleistung: 30 kW - Plattenwärmeübertrager TW kalt: CB112-50H - Plattenwärmeübertrager TW Zirkulation: CB30-24M - Gewicht: 177 kg - Abmessungen BxHxT: 1290x1470x415 mm Solvis-Art.-Nr.: 27861

**263 Frischwasserstation 120 max. Zapfleistung 120 l/min bei 60 °C**
Frischwasserstation 120
max. Zapfleistung 120 l/min bei 60 °C
Bodenstehende Kompaktstation mit integriertem Systemregler zur hygienischen Trinkwassererwärmung im Direktdurchlauf. Mit Pumpengruppen, Volumenstromgebern, Absperr- und Spüleinrichtungen. Zur Effizienzoptimierung werden Zapf- und Zirkulationskreis hydraulisch voneinander getrennt bedient. Die Station ist komplett vormontiert und isoliert.
Bestehend aus:
-  Gegenstrom-Plattenwärmeübertrager für die Trinkwassererwärmung
-  Gegenstrom-Plattenwärmeübertrager für den Zirkulationsausgleich
-  Systemregler SolvisControl 2 für alle Regelungsfunktionen
-  Pumpengruppe und Volumenstromgeber für die Trinkwassererwärmung
-  Verkalkungs-Präventionspumpe
-  Mikro-Blasenabscheider zur kontinuierlichen Entgasung der Heizungsanlage
-  Absperrventile für TW kalt, TW warm und Zirkulationsanschluss
-  1/2“-Anschlussmöglichkeit für Probeentnahmeventile
-  Rohrleitungen trinkwasserseitig aus Edelstahl
-  Rohrleitungen heizungsseitig aus Messing Bitte beachten: Außensensor bitte gesondert bestellen. Zirkulationspumpe bitte gesondert bestellen.
In Verbindung mit dem Pufferschichtspeicher SolvisStrato bildet die Frischwasserstation die Systemtechnik SolvisVital. Sie dient der effektiven Legionellenprävention. Die integrierte Systemregelung verwaltet die Nachheizung, bis zu drei geregelte Heizkreise und ein Kollektorfeld. Zur Effizienzoptimierung sind Zirkulations- und Zapfkreis separat ausgeführt. Der aktive Verkalkungsschutz sorgt für Energieeffizienz und Trinkwasserhygiene.
Technische Daten:
-  Nenn-Volumenstrom bei 60 °C Auslauftemperatur: 120 l/min
-  Nenn-Entladeleistung: 416 kW
-  Nenn-Zirkulationsleistung: 30 kW
-  Plattenwärmeübertrager TW kalt: CB112-80M
-  Plattenwärmeübertrager TW Zirkulation: CB30-24M
-  Gewicht: 185 kg
-  Abmessungen BxHxT: 1290x1470x415 mm
Solvis-Art.-Nr.: 27863
Menge: 1,000 Stck
Produkt:
  Artikel:
    Artikelnummer: 27863
    Einheit: Stck
    Artikelkurztext: Frischwasserstation 120 max. Zapfleistung 120 l/min bei 60 °C
Frischwasserstation 120 max. Zapfleistung 120 l/min bei 60 °C Bodenstehende Kompaktstation mit integriertem Systemregler zur hygienischen Trinkwassererwärmung im Direktdurchlauf. Mit Pumpengruppen, Volumenstromgebern, Absperr- und Spüleinrichtungen. Zur Effizienzoptimierung werden Zapf- und Zirkulationskreis hydraulisch voneinander getrennt bedient. Die Station ist komplett vormontiert und isoliert. Bestehend aus: - Gegenstrom-Plattenwärmeübertrager für die Trinkwassererwärmung - Gegenstrom-Plattenwärmeübertrager für den Zirkulationsausgleich - Systemregler SolvisControl 2 für alle Regelungsfunktionen - Pumpengruppe und Volumenstromgeber für die Trinkwassererwärmung - Verkalkungs-Präventionspumpe - Mikro-Blasenabscheider zur kontinuierlichen Entgasung der Heizungsanlage - Absperrventile für TW kalt, TW warm und Zirkulationsanschluss - 1/2“-Anschlussmöglichkeit für Probeentnahmeventile - Rohrleitungen trinkwasserseitig aus Edelstahl - Rohrleitungen heizungsseitig aus Messing Bitte beachten: Außensensor bitte gesondert bestellen. Zirkulationspumpe bitte gesondert bestellen. In Verbindung mit dem Pufferschichtspeicher SolvisStrato bildet die Frischwasserstation die Systemtechnik SolvisVital. Sie dient der effektiven Legionellenprävention. Die integrierte Systemregelung verwaltet die Nachheizung, bis zu drei geregelte Heizkreise und ein Kollektorfeld. Zur Effizienzoptimierung sind Zirkulations- und Zapfkreis separat ausgeführt. Der aktive Verkalkungsschutz sorgt für Energieeffizienz und Trinkwasserhygiene. Technische Daten: - Nenn-Volumenstrom bei 60 °C Auslauftemperatur: 120 l/min - Nenn-Entladeleistung: 416 kW - Nenn-Zirkulationsleistung: 30 kW - Plattenwärmeübertrager TW kalt: CB112-80M - Plattenwärmeübertrager TW Zirkulation: CB30-24M - Gewicht: 185 kg - Abmessungen BxHxT: 1290x1470x415 mm Solvis-Art.-Nr.: 27863

**264 SolvisLino 4 21 kW VO 6,3 bis 21 kW, mit Vorratsbehälter**
SolvisLino 4 21 kW VO
6,3 bis 21 kW, mit Vorratsbehälter
Pelletkessel mit integriertem Vorratsbehälter zur manuellen Befüllung. Optimiert für die Kombination mit dem Pufferschichtspeicher SolvisMax Solo mit Systemregler SolvisControl 3. Mit hochwertigem, robusten Schalenbrenner aus Edelstahl und Siliziumcarbid. Modulierende Verbrennungsregelung mit Thermosonde und drehzahlgeregeltem Saugzuggebläse. Automatische Reinigung von Brenner, Heizflächen und Thermosonde für gleichbleibend hohe Wirkungsgrade.
Bestehend aus:
-  Kesselkörper und Zwischenbehälter mit hochwertiger Blechverkleidung
-  Saugturbine für die Pelletzufuhr
-  Regelung LinoControl mit Klartextanzeige
-  Ascherollwagen mit Volumen für ca. 1 Jahr
Technische Daten:
-  Nennleistung 21 kW, Teillast 6,3 kW
-  Brennstoffvorrat im integrierten Lagerbehälter: 200 kg
-  Regelbereich der Kesseltemperatur: 60-75 (85) °C
-  Gesamtgewicht netto: 348 kg
-  Maße BxHxT: 1422x1470x780 mm
Solvis-Art.-Nr. 28052
Menge: 1,000 Stck
Produkt:
  Artikel:
    Artikelnummer: 28052
    Einheit: Stck
    Artikelkurztext: SolvisLino 4 21 kW VO 6,3 bis 21 kW, mit Vorratsbehälter
SolvisLino 4 21 kW VO 6,3 bis 21 kW, mit Vorratsbehälter Pelletkessel mit integriertem Vorratsbehälter zur manuellen Befüllung. Optimiert für die Kombination mit dem Pufferschichtspeicher SolvisMax Solo mit Systemregler SolvisControl 3. Mit hochwertigem, robusten Schalenbrenner aus Edelstahl und Siliziumcarbid. Modulierende Verbrennungsregelung mit Thermosonde und drehzahlgeregeltem Saugzuggebläse. Automatische Reinigung von Brenner, Heizflächen und Thermosonde für gleichbleibend hohe Wirkungsgrade. Bestehend aus: - Kesselkörper und Zwischenbehälter mit hochwertiger Blechverkleidung - Saugturbine für die Pelletzufuhr - Regelung LinoControl mit Klartextanzeige - Ascherollwagen mit Volumen für ca. 1 Jahr Technische Daten: - Nennleistung 21 kW, Teillast 6,3 kW - Brennstoffvorrat im integrierten Lagerbehälter: 200 kg - Regelbereich der Kesseltemperatur: 60-75 (85) °C - Gesamtgewicht netto: 348 kg - Maße BxHxT: 1422x1470x780 mm Solvis-Art.-Nr. 28052

**265 SolvisLino 4 26 kW VO 7,6 bis 25,9 kW, mit Vorratsbehälter**
SolvisLino 4 26 kW VO
7,6 bis 25,9 kW, mit Vorratsbehälter
Pelletkessel mit integriertem Vorratsbehälter zur manuellen Befüllung. Optimiert für die Kombination mit dem Pufferschichtspeicher SolvisMax Solo mit Systemregler SolvisControl 3. Mit hochwertigem, robusten Schalenbrenner aus Edelstahl und Siliziumcarbid. Modulierende Verbrennungsregelung mit Thermosonde und drehzahlgeregeltem Saugzuggebläse. Automatische Reinigung von Brenner, Heizflächen und Thermosonde für gleichbleibend hohe Wirkungsgrade.
Bestehend aus:
-  Kesselkörper und Zwischenbehälter mit hochwertiger Blechverkleidung
-  Saugturbine für die Pelletzufuhr
-  Regelung LinoControl mit Klartextanzeige
-  Ascherollwagen mit Volumen für ca. 1 Jahr
Technische Daten:
-  Nennleistung 26 kW, Teillast 7,6 kW
-  Brennstoffvorrat im integrierten Lagerbehälter: 200 kg
-  Regelbereich der Kesseltemperatur: 60-75 (85) °C
-  Gesamtgewicht netto: 348 kg
-  Maße BxHxT: 1422x1470x780 mm
Solvis-Art.-Nr. 28053
Menge: 1,000 Stck
Produkt:
  Artikel:
    Artikelnummer: 28053
    Einheit: Stck
    Artikelkurztext: SolvisLino 4 26 kW VO 7,6 bis 25,9 kW, mit Vorratsbehälter
SolvisLino 4 26 kW VO 7,6 bis 25,9 kW, mit Vorratsbehälter Pelletkessel mit integriertem Vorratsbehälter zur manuellen Befüllung. Optimiert für die Kombination mit dem Pufferschichtspeicher SolvisMax Solo mit Systemregler SolvisControl 3. Mit hochwertigem, robusten Schalenbrenner aus Edelstahl und Siliziumcarbid. Modulierende Verbrennungsregelung mit Thermosonde und drehzahlgeregeltem Saugzuggebläse. Automatische Reinigung von Brenner, Heizflächen und Thermosonde für gleichbleibend hohe Wirkungsgrade. Bestehend aus: - Kesselkörper und Zwischenbehälter mit hochwertiger Blechverkleidung - Saugturbine für die Pelletzufuhr - Regelung LinoControl mit Klartextanzeige - Ascherollwagen mit Volumen für ca. 1 Jahr Technische Daten: - Nennleistung 26 kW, Teillast 7,6 kW - Brennstoffvorrat im integrierten Lagerbehälter: 200 kg - Regelbereich der Kesseltemperatur: 60-75 (85) °C - Gesamtgewicht netto: 348 kg - Maße BxHxT: 1422x1470x780 mm Solvis-Art.-Nr. 28053

**266 Marderschutzschlauch Sensor Kollektor**
Marderschutzschlauch Sensor Kollektor
Gliederschlauch zum Schutz des Kollektorsensors vor Tierverbiss mit PG-Verschraubungen zum Anschluss an Blitzschutzdose und Kollektor-Anschlusswinkel. Schlauchlänge: 950 mm
Solvis-Art.-Nr.: 28141
Menge: 1,000 Stck
Produkt:
  Artikel:
    Artikelnummer: 28141
    Einheit: Stck
    Artikelkurztext: Marderschutzschlauch Sensor Kollektor
Marderschutzschlauch Sensor Kollektor Gliederschlauch zum Schutz des Kollektorsensors vor Tierverbiss mit PG-Verschraubungen zum Anschluss an Blitzschutzdose und Kollektor-Anschlusswinkel. Schlauchlänge: 950 mm Solvis-Art.-Nr.: 28141

**267 Umbausatz SÜS-LM zur Steigerung der Pumpenleistung**
Umbausatz SÜS-LM
zur Steigerung der Pumpenleistung
Zusätzliche Solarpumpe für den Umbau eines SÜS-LM zur Steigerung der Pumpenleistung bei vorhandenen Kollektorfeldern mit sehr hohem Druckverlust. Dieser Umbausatz ist z.B. erforderlich, um ältere Solarkollektoren des Typs "Integral" an neuen SolvisMax-Anlagen zu betreiben. Bestehend aus:
-  Solarpumpe Yonos PARA ST 15/13
-  Solarkugelhähne
-  Montage- und Anschlussmaterial
Solvis-Art.-Nr.: 28145
Menge: 1,000 Stck
Produkt:
  Artikel:
    Artikelnummer: 28145
    Einheit: Stck
    Artikelkurztext: Umbausatz SÜS-LM zur Steigerung der Pumpenleistung
Umbausatz SÜS-LM zur Steigerung der Pumpenleistung Zusätzliche Solarpumpe für den Umbau eines SÜS-LM zur Steigerung der Pumpenleistung bei vorhandenen Kollektorfeldern mit sehr hohem Druckverlust. Dieser Umbausatz ist z.B. erforderlich, um ältere Solarkollektoren des Typs "Integral" an neuen SolvisMax-Anlagen zu betreiben. Bestehend aus: - Solarpumpe Yonos PARA ST 15/13 - Solarkugelhähne - Montage- und Anschlussmaterial Solvis-Art.-Nr.: 28145

**268 Umbausatz Solarübergabestation für Lademodul Pur bis 20 m² Kollektorfläche**
Umbausatz Solarübergabestation für
Lademodul Pur bis 20 m² Kollektorfläche
Kompakte Pumpengruppe zum Einbau in ein Lademodul Pur des SolvisMax 7.
Bestehend aus:
-  Hocheffizienzpumpen primär und sekundär
-  Gegenstrom-Plattenwärmeübertrager
-  Volumenstromgeber zur Erfassung des Solarertrags
-  Sicherheitsgruppe
-  Anschlussleitung und Kappenventil für das Solar-MAG
-  EPP-Isolierschale
Solvis-Art.-Nr. 28157
Menge: 1,000 Stck
Produkt:
  Artikel:
    Artikelnummer: 28157
    Einheit: Stck
    Artikelkurztext: Umbausatz Solarübergabestation für Lademodul Pur bis 20 m² Kollektorfläche
Umbausatz Solarübergabestation für Lademodul Pur bis 20 m² Kollektorfläche Kompakte Pumpengruppe zum Einbau in ein Lademodul Pur des SolvisMax 7. Bestehend aus: - Hocheffizienzpumpen primär und sekundär - Gegenstrom-Plattenwärmeübertrager - Volumenstromgeber zur Erfassung des Solarertrags - Sicherheitsgruppe - Anschlussleitung und Kappenventil für das Solar-MAG - EPP-Isolierschale Solvis-Art.-Nr. 28157

**269 Verbrennungsluftzuführung Zubehör VO LI**
Verbrennungsluftzuführung Zubehör VO LI
Zubehör externe Verbrennungsluftzuführung für SolvisLino VO,
Bestehend aus:
-  Anschluss-Adapter Verbrennungsluftzuführung für den Anschluss an 1000Kunststoff- bzw. HT-Rohr mit Adapterkasten für drehbaren Zuluftanschluss 1000DN 100 (links oder hinten) und 2 Silikonschläuchen
-  Schalter für Deckel Vorratsbehälter – Sicherheitsschalter gegen Öffnen des Vorratsbehälterdeckels im Betrieb
Solvis-Art.-Nr.: 28215
Menge: 1,000 Stck
Produkt:
  Artikel:
    Artikelnummer: 28215
    Einheit: Stck
    Artikelkurztext: Verbrennungsluftzuführung Zubehör VO LI
Verbrennungsluftzuführung Zubehör VO LI Zubehör externe Verbrennungsluftzuführung für SolvisLino VO, Bestehend aus: - Anschluss-Adapter Verbrennungsluftzuführung für den Anschluss an 1000Kunststoff- bzw. HT-Rohr mit Adapterkasten für drehbaren Zuluftanschluss 1000DN 100 (links oder hinten) und 2 Silikonschläuchen - Schalter für Deckel Vorratsbehälter – Sicherheitsschalter gegen Öffnen des Vorratsbehälterdeckels im Betrieb Solvis-Art.-Nr.: 28215

**270 Verbrennungsluftzuführung Zubehör LI GS**
Verbrennungsluftzuführung Zubehör LI GS
Zubehör externe Verbrennungsluftzuführung für SolvisLino GS,
Bestehend aus:
-  Anschluss-Adapter Verbrennungsluftzuführung für den Anschluss an 1000Kunststoff- bzw. HT-Rohr mit Adapterkasten für drehbaren Zuluftanschluss 1000DN 100 (links oder hinten) und 2 Silikonschläuchen
-  Absperreinheit für Förder- und Rückluftschlauch zur luftdichten Absperrung der Förderschläuche des Kessels während des Betriebs.
Solvis-Art.-Nr.: 28216
Menge: 1,000 Stck
Produkt:
  Artikel:
    Artikelnummer: 28216
    Einheit: Stck
    Artikelkurztext: Verbrennungsluftzuführung Zubehör LI GS
Verbrennungsluftzuführung Zubehör LI GS Zubehör externe Verbrennungsluftzuführung für SolvisLino GS, Bestehend aus: - Anschluss-Adapter Verbrennungsluftzuführung für den Anschluss an 1000Kunststoff- bzw. HT-Rohr mit Adapterkasten für drehbaren Zuluftanschluss 1000DN 100 (links oder hinten) und 2 Silikonschläuchen - Absperreinheit für Förder- und Rückluftschlauch zur luftdichten Absperrung der Förderschläuche des Kessels während des Betriebs. Solvis-Art.-Nr.: 28216

**271 Pellet-Schütte für SolvisLino 4 GS**
Pellet-Schütte für SolvisLino 4 GS
Pelletschütte für SolvisLino GS zur händischen Befüllung des Vorratsbehälters GS über die Revisionsöffnung. Hilfsmittel für Inbetriebnahmen oder längere „Notbefüllung“.
Solvis-Art.-Nr.: 28218
Menge: 1,000 Stck
Produkt:
  Artikel:
    Artikelnummer: 28218
    Einheit: Stck
    Artikelkurztext: Pellet-Schütte für SolvisLino 4 GS
Pellet-Schütte für SolvisLino 4 GS Pelletschütte für SolvisLino GS zur händischen Befüllung des Vorratsbehälters GS über die Revisionsöffnung. Hilfsmittel für Inbetriebnahmen oder längere „Notbefüllung“. Solvis-Art.-Nr.: 28218

**272 SolvisLinotank 1,65 m x 1,65 m 2,6 t Vorratsbehälter für Holzpellets**
SolvisLinotank 1,65 m x 1,65 m
2,6 t Vorratsbehälter für Holzpellets
Staubdichtes Gewebesilo im pulverbeschichteten Stahlrahmen mit integriertem Saugentnahmesystem und Vibrationsmotor am Ansaugtopf für die gründliche Entleerung.
Bestehend aus:
-  Silokörper aus UV-geschütztem High-Tech-Gewebe
-  pulverbeschichtetes Stahlgestell
-  Befüllrohr mit integriertem Erdungsanschluss
-  Storz-Kupplung mit Deckel
-  Austragtopf mit Vibrationsmotor und Anschlusskabel
-  Revisionsöffnung und Füllstandkontrolle
-  Spannrahmen mit Befestigung und Halterung
-  Montagematerial
Bitte beachten:
Mindestabstände gemäß Planungsanleitung sind zu beachten.
Technische Daten:
-  seitlicher Füllstutzen 4'', Länge: 250 mm
-  Durchmesser Auslauf: 250 -300 mm
-  Durchmesser Anschluss Austragtopf: 50 mm
-  Storz-Kupplung 4'' mit Deckel und Kette
-  Fassungsvermögen: 2,6 t
-  notwendige Raumhöhe: 1,73 m
-  Abmessungen BxHxT: 1650x1590x1650 mm
Solvis-Art.-Nr.: 28219
Menge: 1,000 Stck
Produkt:
  Artikel:
    Artikelnummer: 28219
    Einheit: Stck
    Artikelkurztext: SolvisLinotank 1,65 m x 1,65 m 2,6 t Vorratsbehälter für Holzpellets
SolvisLinotank 1,65 m x 1,65 m 2,6 t Vorratsbehälter für Holzpellets Staubdichtes Gewebesilo im pulverbeschichteten Stahlrahmen mit integriertem Saugentnahmesystem und Vibrationsmotor am Ansaugtopf für die gründliche Entleerung. Bestehend aus: - Silokörper aus UV-geschütztem High-Tech-Gewebe - pulverbeschichtetes Stahlgestell - Befüllrohr mit integriertem Erdungsanschluss - Storz-Kupplung mit Deckel - Austragtopf mit Vibrationsmotor und Anschlusskabel - Revisionsöffnung und Füllstandkontrolle - Spannrahmen mit Befestigung und Halterung - Montagematerial Bitte beachten: Mindestabstände gemäß Planungsanleitung sind zu beachten. Technische Daten: - seitlicher Füllstutzen 4'', Länge: 250 mm - Durchmesser Auslauf: 250 -300 mm - Durchmesser Anschluss Austragtopf: 50 mm - Storz-Kupplung 4'' mit Deckel und Kette - Fassungsvermögen: 2,6 t - notwendige Raumhöhe: 1,73 m - Abmessungen BxHxT: 1650x1590x1650 mm Solvis-Art.-Nr.: 28219

**273 SolvisLinotank 1,65 m x 1,95 m 3,3 t Vorratsbehälter für Holzpellets**
SolvisLinotank 1,65 m x 1,95 m
3,3 t Vorratsbehälter für Holzpellets
Staubdichtes Gewebesilo im pulverbeschichteten Stahlrahmen mit integriertem Saugentnahmesystem und Vibrationsmotor am Ansaugtopf für die gründliche Entleerung.
Bestehend aus:
-  Silokörper aus UV-geschütztem High-Tech-Gewebe
-  pulverbeschichtetes Stahlgestell
-  Befüllrohr mit integriertem Erdungsanschluss
-  Storz-Kupplung mit Deckel
-  Austragtopf mit Vibrationsmotor und Anschlusskabel
-  Revisionsöffnung und Füllstandkontrolle
-  Spannrahmen mit Befestigung und Halterung
-  Montagematerial
Bitte beachten:
Mindestabstände gemäß Planungsanleitung sind zu beachten.
Technische Daten:
-  seitlicher Füllstutzen 4'', Länge: 250 mm
-  Füllstutzen und Revisionsöffnung an "schmaler" Seite
-  Durchmesser Auslauf: 250 -300 mm
-  Durchmesser Anschluss Austragtopf: 50 mm
-  Storz-Kupplung 4'' mit Deckel und Kette
-  Fassungsvermögen: 2,63-3,30 t
-  notwendige Raumhöhe: 1,78 m
-  Abmessungen BxHxT: 1950x1650x1650 mm
Solvis-Art.-Nr.: 28220
Menge: 1,000 Stck
Produkt:
  Artikel:
    Artikelnummer: 28220
    Einheit: Stck
    Artikelkurztext: SolvisLinotank 1,65 m x 1,95 m 3,3 t Vorratsbehälter für Holzpellets
SolvisLinotank 1,65 m x 1,95 m 3,3 t Vorratsbehälter für Holzpellets Staubdichtes Gewebesilo im pulverbeschichteten Stahlrahmen mit integriertem Saugentnahmesystem und Vibrationsmotor am Ansaugtopf für die gründliche Entleerung. Bestehend aus: - Silokörper aus UV-geschütztem High-Tech-Gewebe - pulverbeschichtetes Stahlgestell - Befüllrohr mit integriertem Erdungsanschluss - Storz-Kupplung mit Deckel - Austragtopf mit Vibrationsmotor und Anschlusskabel - Revisionsöffnung und Füllstandkontrolle - Spannrahmen mit Befestigung und Halterung - Montagematerial Bitte beachten: Mindestabstände gemäß Planungsanleitung sind zu beachten. Technische Daten: - seitlicher Füllstutzen 4'', Länge: 250 mm - Füllstutzen und Revisionsöffnung an "schmaler" Seite - Durchmesser Auslauf: 250 -300 mm - Durchmesser Anschluss Austragtopf: 50 mm - Storz-Kupplung 4'' mit Deckel und Kette - Fassungsvermögen: 2,63-3,30 t - notwendige Raumhöhe: 1,78 m - Abmessungen BxHxT: 1950x1650x1650 mm Solvis-Art.-Nr.: 28220

**274 SolvisLinotank 1,95 m x 1,95 m 3,7 t Vorratsbehälter für Holzpellets**
SolvisLinotank 1,95 m x 1,95 m
3,7 t Vorratsbehälter für Holzpellets
Staubdichtes Gewebesilo im pulverbeschichteten Stahlrahmen mit integriertem Saugentnahmesystem und Vibrationsmotor am Ansaugtopf für die gründliche Entleerung.
Bestehend aus:
-  Silokörper aus UV-geschütztem High-Tech-Gewebe
-  pulverbeschichtetes Stahlgestell
-  Befüllrohr mit integriertem Erdungsanschluss
-  Storz-Kupplung mit Deckel
-  Austragtopf mit Vibrationsmotor und Anschlusskabel
-  Revisionsöffnung und Füllstandkontrolle
-  Spannrahmen mit Befestigung und Halterung
-  Montagematerial
Bitte beachten:
Mindestabstände gemäß Planungsanleitung sind zu beachten.
Technische Daten:
-  seitlicher Füllstutzen 4'', Länge: 250 mm
-  Durchmesser Auslauf: 250 -300 mm
-  Durchmesser Anschluss Austragtopf: 50 mm
-  Storz-Kupplung 4'' mit Deckel und Kette
-  Fassungsvermögen: 2,93-3,7 t
-  notwendige Raumhöhe: 1,78 m
-  Abmessungen BxHxT: 1950x1650x1950 mm
Solvis-Art.-Nr.: 28221
Menge: 1,000 Stck
Produkt:
  Artikel:
    Artikelnummer: 28221
    Einheit: Stck
    Artikelkurztext: SolvisLinotank 1,95 m x 1,95 m 3,7 t Vorratsbehälter für Holzpellets
SolvisLinotank 1,95 m x 1,95 m 3,7 t Vorratsbehälter für Holzpellets Staubdichtes Gewebesilo im pulverbeschichteten Stahlrahmen mit integriertem Saugentnahmesystem und Vibrationsmotor am Ansaugtopf für die gründliche Entleerung. Bestehend aus: - Silokörper aus UV-geschütztem High-Tech-Gewebe - pulverbeschichtetes Stahlgestell - Befüllrohr mit integriertem Erdungsanschluss - Storz-Kupplung mit Deckel - Austragtopf mit Vibrationsmotor und Anschlusskabel - Revisionsöffnung und Füllstandkontrolle - Spannrahmen mit Befestigung und Halterung - Montagematerial Bitte beachten: Mindestabstände gemäß Planungsanleitung sind zu beachten. Technische Daten: - seitlicher Füllstutzen 4'', Länge: 250 mm - Durchmesser Auslauf: 250 -300 mm - Durchmesser Anschluss Austragtopf: 50 mm - Storz-Kupplung 4'' mit Deckel und Kette - Fassungsvermögen: 2,93-3,7 t - notwendige Raumhöhe: 1,78 m - Abmessungen BxHxT: 1950x1650x1950 mm Solvis-Art.-Nr.: 28221

**275 SolvisLinotank 2,23 m x 2,23 m 4,8 t Vorratsbehälter für Holzpellets**
SolvisLinotank 2,23 m x 2,23 m
4,8 t Vorratsbehälter für Holzpellets
Staubdichtes Gewebesilo im pulverbeschichteten Stahlrahmen mit integriertem Saugentnahmesystem und Vibrationsmotor am Ansaugtopf für die gründliche Entleerung.
Bestehend aus:
-  Silokörper aus UV-geschütztem High-Tech-Gewebe
-  pulverbeschichtetes Stahlgestell
-  Befüllrohr mit integriertem Erdungsanschluss
-  Storz-Kupplung mit Deckel
-  Austragtopf mit Vibrationsmotor und Anschlusskabel
-  Revisionsöffnung und Füllstandkontrolle
-  Spannrahmen mit Befestigung und Halterung
-  Montagematerial
Bitte beachten:
Mindestabstände gemäß Planungsanleitung sind zu beachten.
Technische Daten:
-  seitlicher Füllstutzen 4'', Länge: 250 mm
-  Durchmesser Auslauf: 250 -300 mm
-  Durchmesser Anschluss Austragtopf: 50 mm
-  Storz-Kupplung 4'' mit Deckel und Kette
-  Fassungsvermögen: 3,77-4,8 t
-  notwendige Raumhöhe: 1,78 m
-  Abmessungen BxHxT: 2230x1650x2230 mm
Solvis-Art.-Nr.: 28222
Menge: 1,000 Stck
Produkt:
  Artikel:
    Artikelnummer: 28222
    Einheit: Stck
    Artikelkurztext: SolvisLinotank 2,23 m x 2,23 m 4,8 t Vorratsbehälter für Holzpellets
SolvisLinotank 2,23 m x 2,23 m 4,8 t Vorratsbehälter für Holzpellets Staubdichtes Gewebesilo im pulverbeschichteten Stahlrahmen mit integriertem Saugentnahmesystem und Vibrationsmotor am Ansaugtopf für die gründliche Entleerung. Bestehend aus: - Silokörper aus UV-geschütztem High-Tech-Gewebe - pulverbeschichtetes Stahlgestell - Befüllrohr mit integriertem Erdungsanschluss - Storz-Kupplung mit Deckel - Austragtopf mit Vibrationsmotor und Anschlusskabel - Revisionsöffnung und Füllstandkontrolle - Spannrahmen mit Befestigung und Halterung - Montagematerial Bitte beachten: Mindestabstände gemäß Planungsanleitung sind zu beachten. Technische Daten: - seitlicher Füllstutzen 4'', Länge: 250 mm - Durchmesser Auslauf: 250 -300 mm - Durchmesser Anschluss Austragtopf: 50 mm - Storz-Kupplung 4'' mit Deckel und Kette - Fassungsvermögen: 3,77-4,8 t - notwendige Raumhöhe: 1,78 m - Abmessungen BxHxT: 2230x1650x2230 mm Solvis-Art.-Nr.: 28222

**276 SolvisLinotank 2,54 m x 2,54 m 6,1 t Vorratsbehälter für Holzpellets**
SolvisLinotank 2,54 m x 2,54 m
6,1 t Vorratsbehälter für Holzpellets
Staubdichtes Gewebesilo im pulverbeschichteten Stahlrahmen mit integriertem Saugentnahmesystem und Vibrationsmotor am Ansaugtopf für die gründliche Entleerung.
Bestehend aus:
-  Silokörper aus UV-geschütztem High-Tech-Gewebe
-  pulverbeschichtetes Stahlgestell
-  2 Stück Befüllrohr mit integriertem Erdungsanschluss
-  Storz-Kupplung mit Deckel
-  Austragtopf mit Vibrationsmotor und Anschlusskabel
-  Revisionsöffnung und Füllstandkontrolle
-  Spannrahmen mit Befestigung und Halterung
-  Montagematerial
Bitte beachten:
Mindestabstände gemäß Planungsanleitung sind zu beachten.
Technische Daten:
-  seitlicher Füllstutzen 4'', Länge: 250 mm
-  Durchmesser Auslauf: 250 -300 mm
-  Durchmesser Anschluss Austragtopf: 50 mm
-  Storz-Kupplung 4'' mit Deckel und Kette
-  Fassungsvermögen: 4,75-6,10 t
-  notwendige Raumhöhe: 1,78 m
-  Abmessungen BxHxT: 2540x1650x2540 mm
Solvis-Art.-Nr.:28223
Menge: 1,000 Stck
Produkt:
  Artikel:
    Artikelnummer: 28223
    Einheit: Stck
    Artikelkurztext: SolvisLinotank 2,54 m x 2,54 m 6,1 t Vorratsbehälter für Holzpellets
SolvisLinotank 2,54 m x 2,54 m 6,1 t Vorratsbehälter für Holzpellets Staubdichtes Gewebesilo im pulverbeschichteten Stahlrahmen mit integriertem Saugentnahmesystem und Vibrationsmotor am Ansaugtopf für die gründliche Entleerung. Bestehend aus: - Silokörper aus UV-geschütztem High-Tech-Gewebe - pulverbeschichtetes Stahlgestell - 2 Stück Befüllrohr mit integriertem Erdungsanschluss - Storz-Kupplung mit Deckel - Austragtopf mit Vibrationsmotor und Anschlusskabel - Revisionsöffnung und Füllstandkontrolle - Spannrahmen mit Befestigung und Halterung - Montagematerial Bitte beachten: Mindestabstände gemäß Planungsanleitung sind zu beachten. Technische Daten: - seitlicher Füllstutzen 4'', Länge: 250 mm - Durchmesser Auslauf: 250 -300 mm - Durchmesser Anschluss Austragtopf: 50 mm - Storz-Kupplung 4'' mit Deckel und Kette - Fassungsvermögen: 4,75-6,10 t - notwendige Raumhöhe: 1,78 m - Abmessungen BxHxT: 2540x1650x2540 mm Solvis-Art.-Nr.:28223

**277 SolvisLuna 304 2,57 qm Aperturfläche**
SolvisLuna 304
2,57 qm Aperturfläche
Vakuumröhrenkollektor SolvisLuna für Solvis-Systeme der Speicherbaureihen SolvisMax und andere Speicher. Modul mit 12 doppelwandigen Einzelröhren (Thermoskannenprinzip) mit hochselektiver Beschichtung auf der Innenröhre. Kollektorhydraulik als Einfachmäander ausgeführt. Bitte beachten: Der Temperatursensor wird außerhalb des Kollektors im Solarvorlauf montiert. Er ist im T-Stück-Satz SolvisLuna 304 enthalten, diesen bitte gesondert bestellen.
Technische Daten:
-  Bruttokollektorfläche: 2,87 m²
-  Aperturfläche: 2,57 m²
-  Wärmeträgerinhalt: 2,19 l
-  Klemmringverschraubung 12/15 mm
-  Gewicht: 41 kg
-  Abmessungen BxHxT: 1412x2033x122 mm
Solvis-Art.-Nr.: 28252
Menge: 1,000 Stck
Produkt:
  Artikel:
    Artikelnummer: 28252
    Einheit: Stck
    Artikelkurztext: SolvisLuna 304 2,57 qm Aperturfläche
SolvisLuna 304 2,57 qm Aperturfläche Vakuumröhrenkollektor SolvisLuna für Solvis-Systeme der Speicherbaureihen SolvisMax und andere Speicher. Modul mit 12 doppelwandigen Einzelröhren (Thermoskannenprinzip) mit hochselektiver Beschichtung auf der Innenröhre. Kollektorhydraulik als Einfachmäander ausgeführt. Bitte beachten: Der Temperatursensor wird außerhalb des Kollektors im Solarvorlauf montiert. Er ist im T-Stück-Satz SolvisLuna 304 enthalten, diesen bitte gesondert bestellen. Technische Daten: - Bruttokollektorfläche: 2,87 m² - Aperturfläche: 2,57 m² - Wärmeträgerinhalt: 2,19 l - Klemmringverschraubung 12/15 mm - Gewicht: 41 kg - Abmessungen BxHxT: 1412x2033x122 mm Solvis-Art.-Nr.: 28252

**278 Umbausatz Aufdachhalter ALU 2 Stück, für Edelstahl- oder Aluminium**
Umbausatz Aufdachhalter ALU
2 Stück, für Edelstahl- oder Aluminium
Umbausatz ersetzt die bisherige Hammerkopfschraube. Anpassung an das Montagesystem ab August 2014 Bitte beachten: Nicht geeignet für verzinkte Aufdachhalter
Solvis-Art.-Nr.: 28291
Menge: 1,000 Stck
Produkt:
  Artikel:
    Artikelnummer: 28291
    Einheit: Stck
    Artikelkurztext: Umbausatz Aufdachhalter ALU 2 Stück, für Edelstahl- oder Aluminium
Umbausatz Aufdachhalter ALU 2 Stück, für Edelstahl- oder Aluminium Umbausatz ersetzt die bisherige Hammerkopfschraube. Anpassung an das Montagesystem ab August 2014 Bitte beachten: Nicht geeignet für verzinkte Aufdachhalter Solvis-Art.-Nr.: 28291

**279 Anschlussrohre 12mm flexibel m Geflecht 2 Stück, mit Stützhülsen u. KR-Verschr.**
Anschlussrohre 12mm flexibel m Geflecht
2 Stück, mit Stützhülsen u. KR-Verschr.
Anschlussrohrsatz zum flexiblen Anschluss der Solvis Kollektoren mit äußerer Umflechtung.
Bestehend aus:
-  2 isolierten Edelstahlwellschläuchen, Gesamtlänge 1500 mm, beidseits Edelstahlstutzen
-  2 gerade Klemmringverschraubungen
-  2 Stützhülsen gebördelt
Solvis-Art.-Nr.: 28296
Menge: 1,000 Stck
Produkt:
  Artikel:
    Artikelnummer: 28296
    Einheit: Stck
    Artikelkurztext: Anschlussrohre 12mm flexibel m Geflecht 2 Stück, mit Stützhülsen u. KR-Verschr.
Anschlussrohre 12mm flexibel m Geflecht 2 Stück, mit Stützhülsen u. KR-Verschr. Anschlussrohrsatz zum flexiblen Anschluss der Solvis Kollektoren mit äußerer Umflechtung. Bestehend aus: - 2 isolierten Edelstahlwellschläuchen, Gesamtlänge 1500 mm, beidseits Edelstahlstutzen - 2 gerade Klemmringverschraubungen - 2 Stützhülsen gebördelt Solvis-Art.-Nr.: 28296

**280 Anschlussrohre 18mm flexibel m Geflecht 2 Stück, für Bauform Standard /Diagonal**
Anschlussrohre 18mm flexibel m Geflecht
2 Stück, für Bauform Standard /Diagonal
Anschlussrohrsatz zum flexiblen Anschluss der Solvis Kollektoren mit äußerer Umflechtung.
Bestehend aus:
-  2 isolierten Edelstahlwellschläuchen, Gesamtlänge 1500 mm, beidseits Edelstahlstutzen
Solvis-Art.-Nr.: 28298
Menge: 1,000 Stck
Produkt:
  Artikel:
    Artikelnummer: 28298
    Einheit: Stck
    Artikelkurztext: Anschlussrohre 18mm flexibel m Geflecht 2 Stück, für Bauform Standard /Diagonal
Anschlussrohre 18mm flexibel m Geflecht 2 Stück, für Bauform Standard /Diagonal Anschlussrohrsatz zum flexiblen Anschluss der Solvis Kollektoren mit äußerer Umflechtung. Bestehend aus: - 2 isolierten Edelstahlwellschläuchen, Gesamtlänge 1500 mm, beidseits Edelstahlstutzen Solvis-Art.-Nr.: 28298

**281 Klemmwinkelsatz 6 Stück**
Klemmwinkelsatz
6 Stück
Klemmwinkel für die Befestigung von Flachdachständern auf offenen Metallprofilen oder Hohlprofilen. Bitte beachten: Zur Unterkonstruktion passende Schrauben und Muttern bitte bauseits beschaffen.
Bestehend aus:
-  6 Winkeln mit Bohrung 10,5 mm
Solvis-Art.-Nr.: 28299
Menge: 1,000 Stck
Produkt:
  Artikel:
    Artikelnummer: 28299
    Einheit: Stck
    Artikelkurztext: Klemmwinkelsatz 6 Stück
Klemmwinkelsatz 6 Stück Klemmwinkel für die Befestigung von Flachdachständern auf offenen Metallprofilen oder Hohlprofilen. Bitte beachten: Zur Unterkonstruktion passende Schrauben und Muttern bitte bauseits beschaffen. Bestehend aus: - 6 Winkeln mit Bohrung 10,5 mm Solvis-Art.-Nr.: 28299

**282 Zirkulationspumpe Para-Z 25/1-8 Set mit Verschraubung und Schwerkraftbremse**
Zirkulationspumpe Para-Z 25/1-8 Set
mit Verschraubung und Schwerkraftbremse
Hocheffiziente Trinkwasserzirkulationspumpe für den Einsatz in Kombination mit den Frischwasserstationen 20 und 40.
Bestehend aus:
-  Zirkulationspumpe Para Maxo-Z 25/8
-  Isolierschale für Zirkulationspumpe
-  Verschraubung mit Flanschteil
-  Schwerkraftbremse Zirkulation
Solvis-Art.-Nr.: 28323
Menge: 1,000 Stck
Produkt:
  Artikel:
    Artikelnummer: 28323
    Einheit: Stck
    Artikelkurztext: Zirkulationspumpe Para-Z 25/1-8 Set mit Verschraubung und Schwerkraftbremse
Zirkulationspumpe Para-Z 25/1-8 Set mit Verschraubung und Schwerkraftbremse Hocheffiziente Trinkwasserzirkulationspumpe für den Einsatz in Kombination mit den Frischwasserstationen 20 und 40. Bestehend aus: - Zirkulationspumpe Para Maxo-Z 25/8 - Isolierschale für Zirkulationspumpe - Verschraubung mit Flanschteil - Schwerkraftbremse Zirkulation Solvis-Art.-Nr.: 28323

**283 Montagepaket für 2 C-254 ADN Aufdach nebeneinander**
Montagepaket für 2 C-254 ADN
Aufdach nebeneinander
Zusammenstellung der für die Montage und den Betrieb der Kollektoren notwendigen Komponenten. Mit Montagesystem, Solarkreis, Temperatursensor, Ausdehnungsgefäß und Solarflüssigkeit. Die Kollektoren selbst sind nicht Bestandteil dieses Paketes. Bestehend aus:
-  1 x 26213 Schienensatz 2 Cala 253 / -4
-  1 x 25981 Aufdachhaltersatz Universal 3x
-  1 x 27112 T-Stück-Satz Cala 254/Fera xx3-I
-  1 x 27152 Kollektorverbinder nebeneinander
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 28496
Menge: 1,000 Stck
Produkt:
  Artikel:
    Artikelnummer: 28496
    Einheit: Stck
    Artikelkurztext: Montagepaket für 2 C-254 ADN Aufdach nebeneinander
Montagepaket für 2 C-254 ADN Aufdach nebeneinander Zusammenstellung der für die Montage und den Betrieb der Kollektoren notwendigen Komponenten. Mit Montagesystem, Solarkreis, Temperatursensor, Ausdehnungsgefäß und Solarflüssigkeit. Die Kollektoren selbst sind nicht Bestandteil dieses Paketes. Bestehend aus: - 1 x 26213 Schienensatz 2 Cala 253 / -4 - 1 x 25981 Aufdachhaltersatz Universal 3x - 1 x 27112 T-Stück-Satz Cala 254/Fera xx3-I - 1 x 27152 Kollektorverbinder nebeneinander - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 28496

**284 Montagepaket für 3 C-254 ADN Aufdach nebeneinander**
Montagepaket für 3 C-254 ADN
Aufdach nebeneinander
Zusammenstellung der für die Montage und den Betrieb der Kollektoren notwendigen Komponenten. Mit Montagesystem, Solarkreis, Temperatursensor, Ausdehnungsgefäß und Solarflüssigkeit. Die Kollektoren selbst sind nicht Bestandteil dieses Paketes. Bestehend aus:
-  1 x 26212 Schienensatz 3 Cala 253 / -4
-  2 x 25982 Aufdachhaltersatz Universal 2x
-  1 x 27112 T-Stück-Satz Cala 254/Fera xx3-I
-  2 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28497
Menge: 1,000 Stck
Produkt:
  Artikel:
    Artikelnummer: 28497
    Einheit: Stck
    Artikelkurztext: Montagepaket für 3 C-254 ADN Aufdach nebeneinander
Montagepaket für 3 C-254 ADN Aufdach nebeneinander Zusammenstellung der für die Montage und den Betrieb der Kollektoren notwendigen Komponenten. Mit Montagesystem, Solarkreis, Temperatursensor, Ausdehnungsgefäß und Solarflüssigkeit. Die Kollektoren selbst sind nicht Bestandteil dieses Paketes. Bestehend aus: - 1 x 26212 Schienensatz 3 Cala 253 / -4 - 2 x 25982 Aufdachhaltersatz Universal 2x - 1 x 27112 T-Stück-Satz Cala 254/Fera xx3-I - 2 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28497

**285 Montagepaket für 4 C-254 ADN Aufdach nebeneinander**
Montagepaket für 4 C-254 ADN
Aufdach nebeneinander
Zusammenstellung der für die Montage und den Betrieb der Kollektoren notwendigen Komponenten. Mit Montagesystem, Solarkreis, Temperatursensor, Ausdehnungsgefäß und Solarflüssigkeit. Die Kollektoren selbst sind nicht Bestandteil dieses Paketes. Bestehend aus:
-  1 x 26211 Schienensatz 4 Cala 253 / -4
-  1 x 25981 Aufdachhaltersatz Universal 3x
-  1 x 25982 Aufdachhaltersatz Universal 2x
-  1 x 27112 T-Stück-Satz Cala 254/Fera xx3-I
-  3 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28498
Menge: 1,000 Stck
Produkt:
  Artikel:
    Artikelnummer: 28498
    Einheit: Stck
    Artikelkurztext: Montagepaket für 4 C-254 ADN Aufdach nebeneinander
Montagepaket für 4 C-254 ADN Aufdach nebeneinander Zusammenstellung der für die Montage und den Betrieb der Kollektoren notwendigen Komponenten. Mit Montagesystem, Solarkreis, Temperatursensor, Ausdehnungsgefäß und Solarflüssigkeit. Die Kollektoren selbst sind nicht Bestandteil dieses Paketes. Bestehend aus: - 1 x 26211 Schienensatz 4 Cala 253 / -4 - 1 x 25981 Aufdachhaltersatz Universal 3x - 1 x 25982 Aufdachhaltersatz Universal 2x - 1 x 27112 T-Stück-Satz Cala 254/Fera xx3-I - 3 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28498

**286 Montagepaket für 4 C-254 ADF Aufdach, als Feld von 2 x 2 Kollektoren**
Montagepaket für 4 C-254 ADF
Aufdach, als Feld von 2 x 2 Kollektoren
Zusammenstellung der für die Montage und den Betrieb der Kollektoren notwendigen Komponenten. Mit Montagesystem, Solarkreis, Temperatursensor, Ausdehnungsgefäß und Solarflüssigkeit. Die Kollektoren selbst sind nicht Bestandteil dieses Paketes. Bestehend aus:
-  2 x 26213 Schienensatz 2 Cala 253 / -4
-  2 x 25981 Aufdachhaltersatz Universal 3x
-  1 x 27112 T-Stück-Satz Cala 254/Fera xx3-I
-  3 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28499
Menge: 1,000 Stck
Produkt:
  Artikel:
    Artikelnummer: 28499
    Einheit: Stck
    Artikelkurztext: Montagepaket für 4 C-254 ADF Aufdach, als Feld von 2 x 2 Kollektoren
Montagepaket für 4 C-254 ADF Aufdach, als Feld von 2 x 2 Kollektoren Zusammenstellung der für die Montage und den Betrieb der Kollektoren notwendigen Komponenten. Mit Montagesystem, Solarkreis, Temperatursensor, Ausdehnungsgefäß und Solarflüssigkeit. Die Kollektoren selbst sind nicht Bestandteil dieses Paketes. Bestehend aus: - 2 x 26213 Schienensatz 2 Cala 253 / -4 - 2 x 25981 Aufdachhaltersatz Universal 3x - 1 x 27112 T-Stück-Satz Cala 254/Fera xx3-I - 3 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28499

**287 Montagepaket für 5 C-254 ADN Aufdach nebeneinander**
Montagepaket für 5 C-254 ADN
Aufdach nebeneinander
Zusammenstellung der für die Montage und den Betrieb der Kollektoren notwendigen Komponenten. Mit Montagesystem, Solarkreis, Temperatursensor, Ausdehnungsgefäß und Solarflüssigkeit. Die Kollektoren selbst sind nicht Bestandteil dieses Paketes. Bestehend aus:
-  1 x 26210 Schienensatz 5 Cala 253 / -4
-  2 x 25981 Aufdachhaltersatz Universal 3x
-  1 x 27112 T-Stück-Satz Cala 254/Fera xx3-I
-  4 x 27152 Kollektorverbinder nebeneinander
-  1 x 28296 Anschlussrohre 12 mm flexibel mit Geflecht
-  1 x 25574 Schnellmontagerohr 12 mm, 15 m
-  2 x 11575 Schellensatz SMR 10/12 mm
-  1 x 03867 Blitzschutzdose
-  1 x 31335 Wellrohr Membranausdehnungsgefäß 1000 mm
-  1 x 30374 Wandhalter Ausdehnungs-/Vorschaltgefäß
-  1 x 31353 Membranausdehnungsgefäß 80 l
-  1 x 14546 Vorschaltgefäß 18 l
-  5 x 07377 Solarflüssigkeit Tyfocor LS rot, 10 l Bitte beachten: Die Kollektormontage ist statisch ausgelegt für die Belastungsklasse A. Abhängig von der geografischen Lage und der Höhe des Gebäudes ist eventuell eine Ergänzung der Kollektor-Montagesätze notwendig.
Solvis-Art.-Nr.: 28500
Menge: 1,000 Stck
Produkt:
  Artikel:
    Artikelnummer: 28500
    Einheit: Stck
    Artikelkurztext: Montagepaket für 5 C-254 ADN Aufdach nebeneinander
Montagepaket für 5 C-254 ADN Aufdach nebeneinander Zusammenstellung der für die Montage und den Betrieb der Kollektoren notwendigen Komponenten. Mit Montagesystem, Solarkreis, Temperatursensor, Ausdehnungsgefäß und Solarflüssigkeit. Die Kollektoren selbst sind nicht Bestandteil dieses Paketes. Bestehend aus: - 1 x 26210 Schienensatz 5 Cala 253 / -4 - 2 x 25981 Aufdachhaltersatz Universal 3x - 1 x 27112 T-Stück-Satz Cala 254/Fera xx3-I - 4 x 27152 Kollektorverbinder nebeneinander - 1 x 28296 Anschlussrohre 12 mm flexibel mit Geflecht - 1 x 25574 Schnellmontagerohr 12 mm, 15 m - 2 x 11575 Schellensatz SMR 10/12 mm - 1 x 03867 Blitzschutzdose - 1 x 31335 Wellrohr Membranausdehnungsgefäß 1000 mm - 1 x 30374 Wandhalter Ausdehnungs-/Vorschaltgefäß - 1 x 31353 Membranausdehnungsgefäß 80 l - 1 x 14546 Vorschaltgefäß 18 l - 5 x 07377 Solarflüssigkeit Tyfocor LS rot, 10 l Bitte beachten: Die Kollektormontage ist statisch ausgelegt für die Belastungsklasse A. Abhängig von der geografischen Lage und der Höhe des Gebäudes ist eventuell eine Ergänzung der Kollektor-Montagesätze notwendig. Solvis-Art.-Nr.: 28500

**288 Montagepaket für 2 C-254 FDN Flachdach nebeneinander**
Montagepaket für 2 C-254 FDN
Flachdach nebeneinander
Zusammenstellung der für die Montage und den Betrieb der Kollektoren notwendigen Komponenten. Mit Montagesystem, Solarkreis, Temperatursensor, Ausdehnungsgefäß und Solarflüssigkeit. Die Kollektoren selbst sind nicht Bestandteil dieses Paketes. Bestehend aus:
-  1 x 26213 Schienensatz 2 Cala 253 / -4
-  1 x 26926 Flachdachständersatz C/LU, 3
-  1 x 27112 T-Stück-Satz Cala 254/Fera xx3-I
-  1 x 27152 Kollektorverbinder nebeneinander
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 28501
Menge: 1,000 Stck
Produkt:
  Artikel:
    Artikelnummer: 28501
    Einheit: Stck
    Artikelkurztext: Montagepaket für 2 C-254 FDN Flachdach nebeneinander
Montagepaket für 2 C-254 FDN Flachdach nebeneinander Zusammenstellung der für die Montage und den Betrieb der Kollektoren notwendigen Komponenten. Mit Montagesystem, Solarkreis, Temperatursensor, Ausdehnungsgefäß und Solarflüssigkeit. Die Kollektoren selbst sind nicht Bestandteil dieses Paketes. Bestehend aus: - 1 x 26213 Schienensatz 2 Cala 253 / -4 - 1 x 26926 Flachdachständersatz C/LU, 3 - 1 x 27112 T-Stück-Satz Cala 254/Fera xx3-I - 1 x 27152 Kollektorverbinder nebeneinander - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 28501

**289 Montagepaket für 3 C-254 FDN Flachdach nebeneinander**
Montagepaket für 3 C-254 FDN
Flachdach nebeneinander
Zusammenstellung der für die Montage und den Betrieb der Kollektoren notwendigen Komponenten. Mit Montagesystem, Solarkreis, Temperatursensor, Ausdehnungsgefäß und Solarflüssigkeit. Die Kollektoren selbst sind nicht Bestandteil dieses Paketes. Bestehend aus:
-  1 x 26212 Schienensatz 3 Cala 253 / -4
-  1 x 26925 Flachdachständersatz C/LU, 4
-  1 x 27112 T-Stück-Satz Cala 254/Fera xx3-I
-  2 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28502
Menge: 1,000 Stck
Produkt:
  Artikel:
    Artikelnummer: 28502
    Einheit: Stck
    Artikelkurztext: Montagepaket für 3 C-254 FDN Flachdach nebeneinander
Montagepaket für 3 C-254 FDN Flachdach nebeneinander Zusammenstellung der für die Montage und den Betrieb der Kollektoren notwendigen Komponenten. Mit Montagesystem, Solarkreis, Temperatursensor, Ausdehnungsgefäß und Solarflüssigkeit. Die Kollektoren selbst sind nicht Bestandteil dieses Paketes. Bestehend aus: - 1 x 26212 Schienensatz 3 Cala 253 / -4 - 1 x 26925 Flachdachständersatz C/LU, 4 - 1 x 27112 T-Stück-Satz Cala 254/Fera xx3-I - 2 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28502

**290 Montagepaket für 4 C-254 FDN Flachdach nebeneinander**
Montagepaket für 4 C-254 FDN
Flachdach nebeneinander
Zusammenstellung der für die Montage und den Betrieb der Kollektoren notwendigen Komponenten. Mit Montagesystem, Solarkreis, Temperatursensor, Ausdehnungsgefäß und Solarflüssigkeit. Die Kollektoren selbst sind nicht Bestandteil dieses Paketes. Bestehend aus:
-  1 x 26211 Schienensatz 4 Cala 253 / -4
-  1 x 26924 Flachdachständersatz C/LU, 5
-  1 x 27112 T-Stück-Satz Cala 254/Fera xx3-I
-  3 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28503
Menge: 1,000 Stck
Produkt:
  Artikel:
    Artikelnummer: 28503
    Einheit: Stck
    Artikelkurztext: Montagepaket für 4 C-254 FDN Flachdach nebeneinander
Montagepaket für 4 C-254 FDN Flachdach nebeneinander Zusammenstellung der für die Montage und den Betrieb der Kollektoren notwendigen Komponenten. Mit Montagesystem, Solarkreis, Temperatursensor, Ausdehnungsgefäß und Solarflüssigkeit. Die Kollektoren selbst sind nicht Bestandteil dieses Paketes. Bestehend aus: - 1 x 26211 Schienensatz 4 Cala 253 / -4 - 1 x 26924 Flachdachständersatz C/LU, 5 - 1 x 27112 T-Stück-Satz Cala 254/Fera xx3-I - 3 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28503

**291 Montagepaket für 4 C-254 FDF Flachdach, als Feld von 2 x 2 Koll.**
Montagepaket für 4 C-254 FDF
Flachdach, als Feld von 2 x 2 Koll.
Zusammenstellung der für die Montage und den Betrieb der Kollektoren notwendigen Komponenten. Mit Montagesystem, Solarkreis, Temperatursensor, Ausdehnungsgefäß und Solarflüssigkeit. Die Kollektoren selbst sind nicht Bestandteil dieses Paketes. Bestehend aus:
-  2 x 26213 Schienensatz 2 Cala 253 / -4
-  2 x 26926 Flachdachständersatz C/LU, 3
-  1 x 27112 T-Stück-Satz Cala 254/Fera xx3-I
-  2 x 27152 Kollektorverbinder nebeneinander
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 28504
Menge: 1,000 Stck
Produkt:
  Artikel:
    Artikelnummer: 28504
    Einheit: Stck
    Artikelkurztext: Montagepaket für 4 C-254 FDF Flachdach, als Feld von 2 x 2 Koll.
Montagepaket für 4 C-254 FDF Flachdach, als Feld von 2 x 2 Koll. Zusammenstellung der für die Montage und den Betrieb der Kollektoren notwendigen Komponenten. Mit Montagesystem, Solarkreis, Temperatursensor, Ausdehnungsgefäß und Solarflüssigkeit. Die Kollektoren selbst sind nicht Bestandteil dieses Paketes. Bestehend aus: - 2 x 26213 Schienensatz 2 Cala 253 / -4 - 2 x 26926 Flachdachständersatz C/LU, 3 - 1 x 27112 T-Stück-Satz Cala 254/Fera xx3-I - 2 x 27152 Kollektorverbinder nebeneinander - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 28504

**292 Montagepaket für 5 C-254 FDN Flachdach nebeneinander**
Montagepaket für 5 C-254 FDN
Flachdach nebeneinander
Zusammenstellung der für die Montage und den Betrieb der Kollektoren notwendigen Komponenten. Mit Montagesystem, Solarkreis, Temperatursensor, Ausdehnungsgefäß und Solarflüssigkeit. Die Kollektoren selbst sind nicht Bestandteil dieses Paketes. Bestehend aus:
-  1 x 26210 Schienensatz 5 Cala 253 / -4
-  1 x 26923 Flachdachständersatz C/LU, 6
-  1 x 27112 T-Stück-Satz Cala 254/Fera xx3-I
-  4 x 27152 Kollektorverbinder nebeneinander
-  1 x 28296 Anschlussrohre 12 mm flexibel mit Geflecht
-  1 x 25574 Schnellmontagerohr 12 mm, 15 m
-  2 x 11575 Schellensatz SMR 10/12 mm
-  1 x 03867 Blitzschutzdose
-  1 x 31335 Wellrohr Membranausdehnungsgefäß 1000 mm
-  1 x 30374 Wandhalter Ausdehnungs-/Vorschaltgefäß
-  1 x 31353 Membranausdehnungsgefäß 80 l
-  1 x 14546 Vorschaltgefäß 18 l
-  5 x 07377 Solarflüssigkeit Tyfocor LS rot, 10 l Bitte beachten: Die Kollektormontage ist statisch ausgelegt für die Belastungsklasse A. Abhängig von der geografischen Lage und der Höhe des Gebäudes ist eventuell eine Ergänzung der Kollektor-Montagesätze notwendig.
Solvis-Art.-Nr.: 28505
Menge: 1,000 Stck
Produkt:
  Artikel:
    Artikelnummer: 28505
    Einheit: Stck
    Artikelkurztext: Montagepaket für 5 C-254 FDN Flachdach nebeneinander
Montagepaket für 5 C-254 FDN Flachdach nebeneinander Zusammenstellung der für die Montage und den Betrieb der Kollektoren notwendigen Komponenten. Mit Montagesystem, Solarkreis, Temperatursensor, Ausdehnungsgefäß und Solarflüssigkeit. Die Kollektoren selbst sind nicht Bestandteil dieses Paketes. Bestehend aus: - 1 x 26210 Schienensatz 5 Cala 253 / -4 - 1 x 26923 Flachdachständersatz C/LU, 6 - 1 x 27112 T-Stück-Satz Cala 254/Fera xx3-I - 4 x 27152 Kollektorverbinder nebeneinander - 1 x 28296 Anschlussrohre 12 mm flexibel mit Geflecht - 1 x 25574 Schnellmontagerohr 12 mm, 15 m - 2 x 11575 Schellensatz SMR 10/12 mm - 1 x 03867 Blitzschutzdose - 1 x 31335 Wellrohr Membranausdehnungsgefäß 1000 mm - 1 x 30374 Wandhalter Ausdehnungs-/Vorschaltgefäß - 1 x 31353 Membranausdehnungsgefäß 80 l - 1 x 14546 Vorschaltgefäß 18 l - 5 x 07377 Solarflüssigkeit Tyfocor LS rot, 10 l Bitte beachten: Die Kollektormontage ist statisch ausgelegt für die Belastungsklasse A. Abhängig von der geografischen Lage und der Höhe des Gebäudes ist eventuell eine Ergänzung der Kollektor-Montagesätze notwendig. Solvis-Art.-Nr.: 28505

**293 Montagepaket für 2 C-254 IDN Indach nebeneinander**
Montagepaket für 2 C-254 IDN
Indach nebeneinander
Zusammenstellung der für die Montage und den Betrieb der Kollektoren notwendigen Komponenten. Mit Montagesystem, Solarkreis, Temperatursensor, Ausdehnungsgefäß und Solarflüssigkeit. Die Kollektoren selbst sind nicht Bestandteil dieses Paketes. Bestehend aus:
-  1 x 15634 ID-Montagesatz C-253 /-4 ab 22°
-  1 x 27112 T-Stück-Satz Cala 254/Fera xx3-I
-  1 x 27152 Kollektorverbinder nebeneinander
-  2 x 28677 Anschlusswinkelset 12 mm
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l
Solvis-Art.-Nr.: 28506
Menge: 1,000 Stck
Produkt:
  Artikel:
    Artikelnummer: 28506
    Einheit: Stck
    Artikelkurztext: Montagepaket für 2 C-254 IDN Indach nebeneinander
Montagepaket für 2 C-254 IDN Indach nebeneinander Zusammenstellung der für die Montage und den Betrieb der Kollektoren notwendigen Komponenten. Mit Montagesystem, Solarkreis, Temperatursensor, Ausdehnungsgefäß und Solarflüssigkeit. Die Kollektoren selbst sind nicht Bestandteil dieses Paketes. Bestehend aus: - 1 x 15634 ID-Montagesatz C-253 /-4 ab 22° - 1 x 27112 T-Stück-Satz Cala 254/Fera xx3-I - 1 x 27152 Kollektorverbinder nebeneinander - 2 x 28677 Anschlusswinkelset 12 mm - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Solvis-Art.-Nr.: 28506

**294 Montagepaket für 3 C-254 IDN Indach nebeneinander**
Montagepaket für 3 C-254 IDN
Indach nebeneinander
Zusammenstellung der für die Montage und den Betrieb der Kollektoren notwendigen Komponenten. Mit Montagesystem, Solarkreis, Temperatursensor, Ausdehnungsgefäß und Solarflüssigkeit. Die Kollektoren selbst sind nicht Bestandteil dieses Paketes. Bestehend aus:
-  1 x 15634 ID-Montagesatz C-253 /-4 ab 22°
-  1 x 15635 ID-Erweiterung C-253 /-4 nebeneinander
-  1 x 27112 T-Stück-Satz Cala 254/Fera xx3-I
-  3 x 28677 Anschlusswinkelset 12 mm
-  2 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l
Solvis-Art.-Nr.: 28507
Menge: 1,000 Stck
Produkt:
  Artikel:
    Artikelnummer: 28507
    Einheit: Stck
    Artikelkurztext: Montagepaket für 3 C-254 IDN Indach nebeneinander
Montagepaket für 3 C-254 IDN Indach nebeneinander Zusammenstellung der für die Montage und den Betrieb der Kollektoren notwendigen Komponenten. Mit Montagesystem, Solarkreis, Temperatursensor, Ausdehnungsgefäß und Solarflüssigkeit. Die Kollektoren selbst sind nicht Bestandteil dieses Paketes. Bestehend aus: - 1 x 15634 ID-Montagesatz C-253 /-4 ab 22° - 1 x 15635 ID-Erweiterung C-253 /-4 nebeneinander - 1 x 27112 T-Stück-Satz Cala 254/Fera xx3-I - 3 x 28677 Anschlusswinkelset 12 mm - 2 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Solvis-Art.-Nr.: 28507

**295 Montagepaket für 4 C-254 IDN Indach nebeneinander**
Montagepaket für 4 C-254 IDN
Indach nebeneinander
Zusammenstellung der für die Montage und den Betrieb der Kollektoren notwendigen Komponenten. Mit Montagesystem, Solarkreis, Temperatursensor, Ausdehnungsgefäß und Solarflüssigkeit. Die Kollektoren selbst sind nicht Bestandteil dieses Paketes. Bestehend aus:
-  1 x 15634 ID-Montagesatz C-253 /-4 ab 22°
-  2 x 15635 ID-Erweiterung C-253 /-4 nebeneinander
-  1 x 27112 T-Stück-Satz Cala 254/Fera xx3-I
-  4 x 28677 Anschlusswinkelset 12 mm
-  3 x 27152 Kollektorverbinder nebeneinander
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l
Solvis-Art.-Nr.: 28508
Menge: 1,000 Stck
Produkt:
  Artikel:
    Artikelnummer: 28508
    Einheit: Stck
    Artikelkurztext: Montagepaket für 4 C-254 IDN Indach nebeneinander
Montagepaket für 4 C-254 IDN Indach nebeneinander Zusammenstellung der für die Montage und den Betrieb der Kollektoren notwendigen Komponenten. Mit Montagesystem, Solarkreis, Temperatursensor, Ausdehnungsgefäß und Solarflüssigkeit. Die Kollektoren selbst sind nicht Bestandteil dieses Paketes. Bestehend aus: - 1 x 15634 ID-Montagesatz C-253 /-4 ab 22° - 2 x 15635 ID-Erweiterung C-253 /-4 nebeneinander - 1 x 27112 T-Stück-Satz Cala 254/Fera xx3-I - 4 x 28677 Anschlusswinkelset 12 mm - 3 x 27152 Kollektorverbinder nebeneinander - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Solvis-Art.-Nr.: 28508

**296 Montagepaket für 4 C-254 IDF Indach, als Feld von 2 x 2 Kollektoren**
Montagepaket für 4 C-254 IDF
Indach, als Feld von 2 x 2 Kollektoren
Zusammenstellung der für die Montage und den Betrieb der Kollektoren notwendigen Komponenten. Mit Montagesystem, Solarkreis, Temperatursensor, Ausdehnungsgefäß und Solarflüssigkeit. Die Kollektoren selbst sind nicht Bestandteil dieses Paketes.
Bestehend aus:
-  1 x 15634 ID-Montagesatz C-253 /-4 ab 22°
-  1 x 15632 ID-Erweiterung C-253 /-4 übereinander
-  1 x 27112 T-Stück-Satz Cala 254/Fera xx3-I
-  4 x 28677 Anschlusswinkelset 12 mm
-  2 x 27152 Kollektorverbinder nebeneinander
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l
Solvis-Art.-Nr.: 28509
Menge: 1,000 Stck
Produkt:
  Artikel:
    Artikelnummer: 28509
    Einheit: Stck
    Artikelkurztext: Montagepaket für 4 C-254 IDF Indach, als Feld von 2 x 2 Kollektoren
Montagepaket für 4 C-254 IDF Indach, als Feld von 2 x 2 Kollektoren Zusammenstellung der für die Montage und den Betrieb der Kollektoren notwendigen Komponenten. Mit Montagesystem, Solarkreis, Temperatursensor, Ausdehnungsgefäß und Solarflüssigkeit. Die Kollektoren selbst sind nicht Bestandteil dieses Paketes. Bestehend aus: - 1 x 15634 ID-Montagesatz C-253 /-4 ab 22° - 1 x 15632 ID-Erweiterung C-253 /-4 übereinander - 1 x 27112 T-Stück-Satz Cala 254/Fera xx3-I - 4 x 28677 Anschlusswinkelset 12 mm - 2 x 27152 Kollektorverbinder nebeneinander - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Solvis-Art.-Nr.: 28509

**297 Montagepaket für 5 C-254 IDN Indach nebeneinander**
Montagepaket für 5 C-254 IDN
Indach nebeneinander
Zusammenstellung der für die Montage und den Betrieb der Kollektoren notwendigen Komponenten. Mit Montagesystem, Solarkreis, Temperatursensor, Ausdehnungsgefäß und Solarflüssigkeit. Die Kollektoren selbst sind nicht Bestandteil dieses Paketes.
Bestehend aus:
-  1 x 15634 ID-Montagesatz C-253 /-4 ab 22°
-  3 x 15635 ID-Erweiterung C-253 /-4 nebeneinander
-  1 x 27112 T-Stück-Satz Cala 254/Fera xx3-I
-  5 x 28677 Anschlusswinkelset 12 mm
-  4 x 27152 Kollektorverbinder nebeneinander
-  1 x 28296 Anschlussrohre 12 mm flexibel mit Geflecht
-  1 x 25574 Schnellmontagerohr 12 mm, 15 m
-  2 x 11575 Schellensatz SMR 10/12 mm
-  1 x 03867 Blitzschutzdose
-  1 x 31335 Wellrohr Membranausdehnungsgefäß 1000 mm
-  1 x 30374 Wandhalter Ausdehnungs-/Vorschaltgefäß
-  1 x 31353 Membranausdehnungsgefäß 80 l
-  1 x 14546 Vorschaltgefäß 18 l
-  5 x 07377 Solarflüssigkeit Tyfocor LS rot, 10 l
Solvis-Art.-Nr.: 28510
Menge: 1,000 Stck
Produkt:
  Artikel:
    Artikelnummer: 28510
    Einheit: Stck
    Artikelkurztext: Montagepaket für 5 C-254 IDN Indach nebeneinander
Montagepaket für 5 C-254 IDN Indach nebeneinander Zusammenstellung der für die Montage und den Betrieb der Kollektoren notwendigen Komponenten. Mit Montagesystem, Solarkreis, Temperatursensor, Ausdehnungsgefäß und Solarflüssigkeit. Die Kollektoren selbst sind nicht Bestandteil dieses Paketes. Bestehend aus: - 1 x 15634 ID-Montagesatz C-253 /-4 ab 22° - 3 x 15635 ID-Erweiterung C-253 /-4 nebeneinander - 1 x 27112 T-Stück-Satz Cala 254/Fera xx3-I - 5 x 28677 Anschlusswinkelset 12 mm - 4 x 27152 Kollektorverbinder nebeneinander - 1 x 28296 Anschlussrohre 12 mm flexibel mit Geflecht - 1 x 25574 Schnellmontagerohr 12 mm, 15 m - 2 x 11575 Schellensatz SMR 10/12 mm - 1 x 03867 Blitzschutzdose - 1 x 31335 Wellrohr Membranausdehnungsgefäß 1000 mm - 1 x 30374 Wandhalter Ausdehnungs-/Vorschaltgefäß - 1 x 31353 Membranausdehnungsgefäß 80 l - 1 x 14546 Vorschaltgefäß 18 l - 5 x 07377 Solarflüssigkeit Tyfocor LS rot, 10 l Solvis-Art.-Nr.: 28510

**298 Metallunterkonstruktion FD-Halteset 6 Stück**
Metallunterkonstruktion FD-Halteset
6 Stück
Klemmwinkel mit gewindefurchender Schraube für die Befestigung von Flachdachständern auf Stahlträgern oder Hohlprofilen. Bestehend aus:
-  6 Winkeln und 6 gewindefurchenden Schrauben
Solvis-Art.-Nr.: 28535
Menge: 1,000 Stck
Produkt:
  Artikel:
    Artikelnummer: 28535
    Einheit: Stck
    Artikelkurztext: Metallunterkonstruktion FD-Halteset 6 Stück
Metallunterkonstruktion FD-Halteset 6 Stück Klemmwinkel mit gewindefurchender Schraube für die Befestigung von Flachdachständern auf Stahlträgern oder Hohlprofilen. Bestehend aus: - 6 Winkeln und 6 gewindefurchenden Schrauben Solvis-Art.-Nr.: 28535

**299 Umbausatz Gasbrenner SX-LN-3 30 kW auf Flüssiggas**
Umbausatz Gasbrenner SX-LN-3
30 kW auf Flüssiggas
Umbausatz zum Wechsel der Gasart von Erdgas auf Flüssiggas für SolvisBen/SolvisMax mit Gasbrenner SX-LN-3 30 kW Bestehend aus:
-  Burner Chip Card
-  Flüssiggasblende
Solvis-Art.-Nr.: 28555
Menge: 1,000 Stck
Produkt:
  Artikel:
    Artikelnummer: 28555
    Einheit: Stck
    Artikelkurztext: Umbausatz Gasbrenner SX-LN-3 30 kW auf Flüssiggas
Umbausatz Gasbrenner SX-LN-3 30 kW auf Flüssiggas Umbausatz zum Wechsel der Gasart von Erdgas auf Flüssiggas für SolvisBen/SolvisMax mit Gasbrenner SX-LN-3 30 kW Bestehend aus: - Burner Chip Card - Flüssiggasblende Solvis-Art.-Nr.: 28555

**300 Umbausatz Gasbrenner SX-LN-3 25 kW auf Flüssiggas**
Umbausatz Gasbrenner SX-LN-3
25 kW auf Flüssiggas
Umbausatz zum Wechsel der Gasart von Erdgas auf Flüssiggas für SolvisBen/SolvisMax Gasbrenner ab Baureihe SX-LN-3.  Bestehend aus:
-  Burner Chip Card mit Datensatz
-  Flüssiggasblende
Solvis Artikelnr.: 28556
Menge: 1,000 Stck
Produkt:
  Artikel:
    Artikelnummer: 28556
    Einheit: Stck
    Artikelkurztext: Umbausatz Gasbrenner SX-LN-3 25 kW auf Flüssiggas
Umbausatz Gasbrenner SX-LN-3 25 kW auf Flüssiggas Umbausatz zum Wechsel der Gasart von Erdgas auf Flüssiggas für SolvisBen/SolvisMax Gasbrenner ab Baureihe SX-LN-3. Bestehend aus: - Burner Chip Card mit Datensatz - Flüssiggasblende Solvis Artikelnr.: 28556

**301 Sensor für extern. Kessel mit Ladepumpe PT1000, 180 °C, Silikonkabel, 5 m**
Sensor für extern. Kessel mit Ladepumpe
PT1000, 180 °C, Silikonkabel, 5 m
Temperatursensor PT1000 in 6 mm Rundhülse. Kesselsensor zur Ansteuerung einer Ladepumpe bei Einbindung eines externen Wärmeerzeugers (Fremdkessel oder Kaminofen) in den SolvisMax. Einsteck- und Tauchhülsenmontage im Wärmeerzeuger.
Solvis-Art.-Nr.: 28604
Menge: 1,000 Stck
Produkt:
  Artikel:
    Artikelnummer: 28604
    Einheit: Stck
    Artikelkurztext: Sensor für extern. Kessel mit Ladepumpe PT1000, 180 °C, Silikonkabel, 5 m
Sensor für extern. Kessel mit Ladepumpe PT1000, 180 °C, Silikonkabel, 5 m Temperatursensor PT1000 in 6 mm Rundhülse. Kesselsensor zur Ansteuerung einer Ladepumpe bei Einbindung eines externen Wärmeerzeugers (Fremdkessel oder Kaminofen) in den SolvisMax. Einsteck- und Tauchhülsenmontage im Wärmeerzeuger. Solvis-Art.-Nr.: 28604

**302 Anschlusswinkelset 12 mm 2 Stück, 90 °, mit Stützhülsen**
Anschlusswinkelset 12 mm
2 Stück, 90 °, mit Stützhülsen
Klemmringverschraubungen zur Verbindung von Schnellmontagerohr mit dem Kollektor in einem 90 °-Winkel
Solvis-Art.-Nr.: 28677
Menge: 1,000 Stck
Produkt:
  Artikel:
    Artikelnummer: 28677
    Einheit: Stck
    Artikelkurztext: Anschlusswinkelset 12 mm 2 Stück, 90 °, mit Stützhülsen
Anschlusswinkelset 12 mm 2 Stück, 90 °, mit Stützhülsen Klemmringverschraubungen zur Verbindung von Schnellmontagerohr mit dem Kollektor in einem 90 °-Winkel Solvis-Art.-Nr.: 28677

**303 Kollektorverbinder-Set SolvisLuna 304 zur hydraulischen Verbindung von 2 Koll**
Kollektorverbinder-Set SolvisLuna 304
zur hydraulischen Verbindung von 2 Koll
Edelstahlwellrohr zur hydraulischen Verbindung von zwei, im Abstand von 30 mm nebeneinander angeordneten, Röhrenkollektoren SolvisLuna 304
Bestehend aus:
-  2 Kollektorverbinder
-  Verbinderisolierung
-  Abdeckblech
Solvis-Art.-Nr.: 28721
Menge: 1,000 Stck
Produkt:
  Artikel:
    Artikelnummer: 28721
    Einheit: Stck
    Artikelkurztext: Kollektorverbinder-Set SolvisLuna 304 zur hydraulischen Verbindung von 2 Koll
Kollektorverbinder-Set SolvisLuna 304 zur hydraulischen Verbindung von 2 Koll Edelstahlwellrohr zur hydraulischen Verbindung von zwei, im Abstand von 30 mm nebeneinander angeordneten, Röhrenkollektoren SolvisLuna 304 Bestehend aus: - 2 Kollektorverbinder - Verbinderisolierung - Abdeckblech Solvis-Art.-Nr.: 28721

**304 Schienensatz 1 SolvisLuna 304 für SolvisLuna, 1 Stück, AD/FD-Montage**
Schienensatz 1 SolvisLuna 304
für SolvisLuna, 1 Stück, AD/FD-Montage
Befestigungssatz zur Aufdach- oder Flachdachmontage
Bestehend aus:
-  Halteschienen und Verbindern
-  Randklemmen
-  Anschlaghaken Bitte beachten: Erforderliches Zubehör: Aufdachhalter passend z. Dacheindeckung oder Flachdachständer, je nach statischer Belastungsklasse.
Solvis-Art.-Nr.: 28749
Menge: 1,000 Stck
Produkt:
  Artikel:
    Artikelnummer: 28749
    Einheit: Stck
    Artikelkurztext: Schienensatz 1 SolvisLuna 304 für SolvisLuna, 1 Stück, AD/FD-Montage
Schienensatz 1 SolvisLuna 304 für SolvisLuna, 1 Stück, AD/FD-Montage Befestigungssatz zur Aufdach- oder Flachdachmontage Bestehend aus: - Halteschienen und Verbindern - Randklemmen - Anschlaghaken Bitte beachten: Erforderliches Zubehör: Aufdachhalter passend z. Dacheindeckung oder Flachdachständer, je nach statischer Belastungsklasse. Solvis-Art.-Nr.: 28749

**305 Schienensatz 2 SolvisLuna 304 für SolvisLuna, 2 Stück, AD/FD-Montage**
Schienensatz 2 SolvisLuna 304
für SolvisLuna, 2 Stück, AD/FD-Montage
Befestigungssatz zur Aufdach- oder Flachdachmontage
Bestehend aus:
-  Halteschienen und Verbindern
-  Rand- und Mittelklemmen
-  Anschlaghaken Bitte beachten: Erforderliches Zubehör: Aufdachhalter passend z. Dacheindeckung oder Flachdachständer, je nach statischer Belastungsklasse.
Solvis-Art.-Nr.: 28750
Menge: 1,000 Stck
Produkt:
  Artikel:
    Artikelnummer: 28750
    Einheit: Stck
    Artikelkurztext: Schienensatz 2 SolvisLuna 304 für SolvisLuna, 2 Stück, AD/FD-Montage
Schienensatz 2 SolvisLuna 304 für SolvisLuna, 2 Stück, AD/FD-Montage Befestigungssatz zur Aufdach- oder Flachdachmontage Bestehend aus: - Halteschienen und Verbindern - Rand- und Mittelklemmen - Anschlaghaken Bitte beachten: Erforderliches Zubehör: Aufdachhalter passend z. Dacheindeckung oder Flachdachständer, je nach statischer Belastungsklasse. Solvis-Art.-Nr.: 28750

**306 Schienensatz 3 SolvisLuna 304 für SolvisLuna, 3 Stück, AD/FD-Montage**
Schienensatz 3 SolvisLuna 304
für SolvisLuna, 3 Stück, AD/FD-Montage
Befestigungssatz zur Aufdach- oder Flachdachmontage
Bestehend aus:
-  Halteschienen und Verbindern
-  Rand- und Mittelklemmen
-  Anschlaghaken Bitte beachten: Erforderliches Zubehör: Aufdachhalter passend z. Dacheindeckung oder Flachdachständer, je nach statischer Belastungsklasse.
Solvis-Art.-Nr.: 28751
Menge: 1,000 Stck
Produkt:
  Artikel:
    Artikelnummer: 28751
    Einheit: Stck
    Artikelkurztext: Schienensatz 3 SolvisLuna 304 für SolvisLuna, 3 Stück, AD/FD-Montage
Schienensatz 3 SolvisLuna 304 für SolvisLuna, 3 Stück, AD/FD-Montage Befestigungssatz zur Aufdach- oder Flachdachmontage Bestehend aus: - Halteschienen und Verbindern - Rand- und Mittelklemmen - Anschlaghaken Bitte beachten: Erforderliches Zubehör: Aufdachhalter passend z. Dacheindeckung oder Flachdachständer, je nach statischer Belastungsklasse. Solvis-Art.-Nr.: 28751

**307 Umbausatz Gasbrenner SX-LN-3 10 kW auf Flüssiggas**
Umbausatz Gasbrenner SX-LN-3
10 kW auf Flüssiggas
Umbausatz zum Wechsel der Gasart von Erdgas auf Flüssiggas für SolvisBen/SolvisMax mit Gasbrenner SX-LN-3 10 kW Bestehend aus:
-  Burner Chip Card
-  Flüssiggasblende
Solvis-Art.-Nr.: 28775
Menge: 1,000 Stck
Produkt:
  Artikel:
    Artikelnummer: 28775
    Einheit: Stck
    Artikelkurztext: Umbausatz Gasbrenner SX-LN-3 10 kW auf Flüssiggas
Umbausatz Gasbrenner SX-LN-3 10 kW auf Flüssiggas Umbausatz zum Wechsel der Gasart von Erdgas auf Flüssiggas für SolvisBen/SolvisMax mit Gasbrenner SX-LN-3 10 kW Bestehend aus: - Burner Chip Card - Flüssiggasblende Solvis-Art.-Nr.: 28775

**308 Umbausatz Gasbrenner SX-LN-3 18 kW auf Flüssiggas**
Umbausatz Gasbrenner SX-LN-3
18 kW auf Flüssiggas
Umbausatz zum Wechsel der Gasart von Erdgas auf Flüssiggas für SolvisBen/SolvisMax mit Gasbrenner SX-LN-3 18 kW Bestehend aus:
-  Burner Chip Card
-  Flüssiggasblende
Solvis-Art.-Nr.: 28776
Menge: 1,000 Stck
Produkt:
  Artikel:
    Artikelnummer: 28776
    Einheit: Stck
    Artikelkurztext: Umbausatz Gasbrenner SX-LN-3 18 kW auf Flüssiggas
Umbausatz Gasbrenner SX-LN-3 18 kW auf Flüssiggas Umbausatz zum Wechsel der Gasart von Erdgas auf Flüssiggas für SolvisBen/SolvisMax mit Gasbrenner SX-LN-3 18 kW Bestehend aus: - Burner Chip Card - Flüssiggasblende Solvis-Art.-Nr.: 28776

**309 Service-Box SX-LN-3 für Brenner SX-LN-3**
Service-Box SX-LN-3
für Brenner SX-LN-3
Die Service-Box ist mit den wichtigsten Ersatzteilen für Störungsfälle und Wartungsarbeiten bestückt.
Solvis-Art.-Nr.: 28810
Menge: 1,000 Stck
Produkt:
  Artikel:
    Artikelnummer: 28810
    Einheit: Stck
    Artikelkurztext: Service-Box SX-LN-3 für Brenner SX-LN-3
Service-Box SX-LN-3 für Brenner SX-LN-3 Die Service-Box ist mit den wichtigsten Ersatzteilen für Störungsfälle und Wartungsarbeiten bestückt. Solvis-Art.-Nr.: 28810

**310 Montagepaket für 2 SolvisLuna 304 Aufdach nebeneinander**
Montagepaket für 2 SolvisLuna 304
Aufdach nebeneinander
Zusammenstellung der für die Montage und den Betrieb der Kollektoren notwendigen Komponenten. Mit Montagesystem, Solarkreis, Temperatursensor, Ausdehnungsgefäß und Solarflüssigkeit. Die Kollektoren selbst sind nicht Bestandteil dieses Paketes. Bestehend aus:
-  1 x 28750 Schienensatz 2 SolvisLuna 304
-  1 x 25981 Aufdachhaltersatz Universal 3x
-  1 x 31939 Anschlussset SolvisLuna 304
-  1 x 28721 Kollektorverbinder-Set SolvisLuna 304
-  1 x 25574 Schnellmontagerohr 12 mm, 15 m
-  2 x 11575 Schellensatz SMR 10/12 mm
-  1 x 03867 Blitzschutzdose
-  1 x 31612 Luftabscheider SpiroVent Solar
-  1 x 31335 Wellrohr Membranausdehnungsgefäß 1000 mm
-  1 x 30374 Wandhalter Ausdehnungs-/Vorschaltgefäß
-  1 x 31351 Membranausdehnungsgefäß 50 l
-  1 x 14545 Vorschaltgefäß 12 l
-  3 x 07377 Solarflüssigkeit Tyfocor LS rot, 10 l Bitte beachten: Die Kollektormontage ist statisch ausgelegt für die Belastungsklasse A. Abhängig von der geografischen Lage und der Höhe des Gebäudes ist eventuell eine Ergänzung der Kollektor-Montagesätze notwendig.
Solvis-Art.-Nr.: 28835
Menge: 1,000 Stck
Produkt:
  Artikel:
    Artikelnummer: 28835
    Einheit: Stck
    Artikelkurztext: Montagepaket für 2 SolvisLuna 304 Aufdach nebeneinander
Montagepaket für 2 SolvisLuna 304 Aufdach nebeneinander Zusammenstellung der für die Montage und den Betrieb der Kollektoren notwendigen Komponenten. Mit Montagesystem, Solarkreis, Temperatursensor, Ausdehnungsgefäß und Solarflüssigkeit. Die Kollektoren selbst sind nicht Bestandteil dieses Paketes. Bestehend aus: - 1 x 28750 Schienensatz 2 SolvisLuna 304 - 1 x 25981 Aufdachhaltersatz Universal 3x - 1 x 31939 Anschlussset SolvisLuna 304 - 1 x 28721 Kollektorverbinder-Set SolvisLuna 304 - 1 x 25574 Schnellmontagerohr 12 mm, 15 m - 2 x 11575 Schellensatz SMR 10/12 mm - 1 x 03867 Blitzschutzdose - 1 x 31612 Luftabscheider SpiroVent Solar - 1 x 31335 Wellrohr Membranausdehnungsgefäß 1000 mm - 1 x 30374 Wandhalter Ausdehnungs-/Vorschaltgefäß - 1 x 31351 Membranausdehnungsgefäß 50 l - 1 x 14545 Vorschaltgefäß 12 l - 3 x 07377 Solarflüssigkeit Tyfocor LS rot, 10 l Bitte beachten: Die Kollektormontage ist statisch ausgelegt für die Belastungsklasse A. Abhängig von der geografischen Lage und der Höhe des Gebäudes ist eventuell eine Ergänzung der Kollektor-Montagesätze notwendig. Solvis-Art.-Nr.: 28835

**311 Montagepaket für 3 SolvisLuna 304 Aufdach nebeneinander**
Montagepaket für 3 SolvisLuna 304
Aufdach nebeneinander
Zusammenstellung der für die Montage und den Betrieb der Kollektoren notwendigen Komponenten. Mit Montagesystem, Solarkreis, Temperatursensor, Ausdehnungsgefäß und Solarflüssigkeit. Die Kollektoren selbst sind nicht Bestandteil dieses Paketes. Bestehend aus:
-  1 x 28751 Schienensatz 3 SolvisLuna 304
-  1 x 25982 Aufdachhaltersatz Universal 2x
-  1 x 25981 Aufdachhaltersatz Universal 3x
-  1 x 31939 Anschlussset SolvisLuna 304
-  2 x 28721 Kollektorverbinder-Set SolvisLuna 304
-  1 x 25574 Schnellmontagerohr 12 mm, 15 m
-  2 x 11575 Schellensatz SMR 10/12 mm
-  1 x 03867 Blitzschutzdose
-  1 x 31612 Luftabscheider SpiroVent Solar
-  1 x 31335 Wellrohr Membranausdehnungsgefäß 1000 mm
-  1 x 30374 Wandhalter Ausdehnungs-/Vorschaltgefäß
-  1 x 31353 Membranausdehnungsgefäß 80 l
-  1 x 14546 Vorschaltgefäß 18 l
-  4 x 07377 Solarflüssigkeit Tyfocor LS rot, 10 l Bitte beachten: Die Kollektormontage ist statisch ausgelegt für die Belastungsklasse A. Abhängig von der geografischen Lage und der Höhe des Gebäudes ist eventuell eine Ergänzung der Kollektor-Montagesätze notwendig.
Solvis-Art.-Nr.: 28836
Menge: 1,000 Stck
Produkt:
  Artikel:
    Artikelnummer: 28836
    Einheit: Stck
    Artikelkurztext: Montagepaket für 3 SolvisLuna 304 Aufdach nebeneinander
Montagepaket für 3 SolvisLuna 304 Aufdach nebeneinander Zusammenstellung der für die Montage und den Betrieb der Kollektoren notwendigen Komponenten. Mit Montagesystem, Solarkreis, Temperatursensor, Ausdehnungsgefäß und Solarflüssigkeit. Die Kollektoren selbst sind nicht Bestandteil dieses Paketes. Bestehend aus: - 1 x 28751 Schienensatz 3 SolvisLuna 304 - 1 x 25982 Aufdachhaltersatz Universal 2x - 1 x 25981 Aufdachhaltersatz Universal 3x - 1 x 31939 Anschlussset SolvisLuna 304 - 2 x 28721 Kollektorverbinder-Set SolvisLuna 304 - 1 x 25574 Schnellmontagerohr 12 mm, 15 m - 2 x 11575 Schellensatz SMR 10/12 mm - 1 x 03867 Blitzschutzdose - 1 x 31612 Luftabscheider SpiroVent Solar - 1 x 31335 Wellrohr Membranausdehnungsgefäß 1000 mm - 1 x 30374 Wandhalter Ausdehnungs-/Vorschaltgefäß - 1 x 31353 Membranausdehnungsgefäß 80 l - 1 x 14546 Vorschaltgefäß 18 l - 4 x 07377 Solarflüssigkeit Tyfocor LS rot, 10 l Bitte beachten: Die Kollektormontage ist statisch ausgelegt für die Belastungsklasse A. Abhängig von der geografischen Lage und der Höhe des Gebäudes ist eventuell eine Ergänzung der Kollektor-Montagesätze notwendig. Solvis-Art.-Nr.: 28836

**312 Montagepaket für 2 SolvisLuna 304 Flachdach nebeneinander**
Montagepaket für 2 SolvisLuna 304
Flachdach nebeneinander
Zusammenstellung der für die Montage und den Betrieb der Kollektoren notwendigen Komponenten. Mit Montagesystem, Solarkreis, Temperatursensor, Ausdehnungsgefäß und Solarflüssigkeit. Die Kollektoren selbst sind nicht Bestandteil dieses Paketes. Bestehend aus:
-  1 x 28750 Schienensatz 2 SolvisLuna 304
-  1 x 26926 Flachdachständersatz C/LU, 3
-  1 x 31939 Anschlussset SolvisLuna 304
-  1 x 28721 Kollektorverbinder-Set SolvisLuna 304
-  1 x 25574 Schnellmontagerohr 12 mm, 15 m
-  2 x 11575 Schellensatz SMR 10/12 mm
-  1 x 03867 Blitzschutzdose
-  1 x 31612 Luftabscheider SpiroVent Solar
-  1 x 31335 Wellrohr Membranausdehnungsgefäß 1000 mm
-  1 x 30374 Wandhalter Ausdehnungs-/Vorschaltgefäß
-  1 x 31351 Membranausdehnungsgefäß 50 l
-  1 x 14545 Vorschaltgefäß 12 l
-  3 x 07377 Solarflüssigkeit Tyfocor LS rot, 10 l Bitte beachten: Die Kollektormontage ist statisch ausgelegt für die Belastungsklasse A. Abhängig von der geografischen Lage und der Höhe des Gebäudes ist eventuell eine Ergänzung der Kollektor-Montagesätze notwendig.
Solvis-Art.-Nr.: 28839
Menge: 1,000 Stck
Produkt:
  Artikel:
    Artikelnummer: 28839
    Einheit: Stck
    Artikelkurztext: Montagepaket für 2 SolvisLuna 304 Flachdach nebeneinander
Montagepaket für 2 SolvisLuna 304 Flachdach nebeneinander Zusammenstellung der für die Montage und den Betrieb der Kollektoren notwendigen Komponenten. Mit Montagesystem, Solarkreis, Temperatursensor, Ausdehnungsgefäß und Solarflüssigkeit. Die Kollektoren selbst sind nicht Bestandteil dieses Paketes. Bestehend aus: - 1 x 28750 Schienensatz 2 SolvisLuna 304 - 1 x 26926 Flachdachständersatz C/LU, 3 - 1 x 31939 Anschlussset SolvisLuna 304 - 1 x 28721 Kollektorverbinder-Set SolvisLuna 304 - 1 x 25574 Schnellmontagerohr 12 mm, 15 m - 2 x 11575 Schellensatz SMR 10/12 mm - 1 x 03867 Blitzschutzdose - 1 x 31612 Luftabscheider SpiroVent Solar - 1 x 31335 Wellrohr Membranausdehnungsgefäß 1000 mm - 1 x 30374 Wandhalter Ausdehnungs-/Vorschaltgefäß - 1 x 31351 Membranausdehnungsgefäß 50 l - 1 x 14545 Vorschaltgefäß 12 l - 3 x 07377 Solarflüssigkeit Tyfocor LS rot, 10 l Bitte beachten: Die Kollektormontage ist statisch ausgelegt für die Belastungsklasse A. Abhängig von der geografischen Lage und der Höhe des Gebäudes ist eventuell eine Ergänzung der Kollektor-Montagesätze notwendig. Solvis-Art.-Nr.: 28839

**313 Montagepaket für 3 SolvisLuna 304 Flachdach nebeneinander**
Montagepaket für 3 SolvisLuna 304
Flachdach nebeneinander
Zusammenstellung der für die Montage und den Betrieb der Kollektoren notwendigen Komponenten. Mit Montagesystem, Solarkreis, Temperatursensor, Ausdehnungsgefäß und Solarflüssigkeit. Die Kollektoren selbst sind nicht Bestandteil dieses Paketes. Bestehend aus:
-  1 x 28751 Schienensatz 3 SolvisLuna 304
-  1 x 26925 Flachdachständersatz C/LU, 4
-  1 x 31939 Anschlussset SolvisLuna 304
-  2 x 28721 Kollektorverbinder-Set SolvisLuna 304
-  1 x 25574 Schnellmontagerohr 12 mm, 15 m
-  2 x 11575 Schellensatz SMR 10/12 mm
-  1 x 03867 Blitzschutzdose
-  1 x 31612 Luftabscheider SpiroVent Solar
-  1 x 31335 Wellrohr Membranausdehnungsgefäß 1000 mm
-  1 x 30374 Wandhalter Ausdehnungs-/Vorschaltgefäß
-  1 x 31353 Membranausdehnungsgefäß 80 l
-  1 x 14546 Vorschaltgefäß 18 l
-  4 x 07377 Solarflüssigkeit Tyfocor LS rot, 10 l Bitte beachten: Die Kollektormontage ist statisch ausgelegt für die Belastungsklasse A. Abhängig von der geografischen Lage und der Höhe des Gebäudes ist eventuell eine Ergänzung der Kollektor-Montagesätze notwendig.
Solvis-Art.-Nr.: 28840
Menge: 1,000 Stck
Produkt:
  Artikel:
    Artikelnummer: 28840
    Einheit: Stck
    Artikelkurztext: Montagepaket für 3 SolvisLuna 304 Flachdach nebeneinander
Montagepaket für 3 SolvisLuna 304 Flachdach nebeneinander Zusammenstellung der für die Montage und den Betrieb der Kollektoren notwendigen Komponenten. Mit Montagesystem, Solarkreis, Temperatursensor, Ausdehnungsgefäß und Solarflüssigkeit. Die Kollektoren selbst sind nicht Bestandteil dieses Paketes. Bestehend aus: - 1 x 28751 Schienensatz 3 SolvisLuna 304 - 1 x 26925 Flachdachständersatz C/LU, 4 - 1 x 31939 Anschlussset SolvisLuna 304 - 2 x 28721 Kollektorverbinder-Set SolvisLuna 304 - 1 x 25574 Schnellmontagerohr 12 mm, 15 m - 2 x 11575 Schellensatz SMR 10/12 mm - 1 x 03867 Blitzschutzdose - 1 x 31612 Luftabscheider SpiroVent Solar - 1 x 31335 Wellrohr Membranausdehnungsgefäß 1000 mm - 1 x 30374 Wandhalter Ausdehnungs-/Vorschaltgefäß - 1 x 31353 Membranausdehnungsgefäß 80 l - 1 x 14546 Vorschaltgefäß 18 l - 4 x 07377 Solarflüssigkeit Tyfocor LS rot, 10 l Bitte beachten: Die Kollektormontage ist statisch ausgelegt für die Belastungsklasse A. Abhängig von der geografischen Lage und der Höhe des Gebäudes ist eventuell eine Ergänzung der Kollektor-Montagesätze notwendig. Solvis-Art.-Nr.: 28840

**314 Umbausatz Gasbrenner SX-LN-3 18 kW zur Leistungsänderung auf 10 kW**
Umbausatz Gasbrenner SX-LN-3 18 kW
zur Leistungsänderung auf 10 kW
Umbausatz zur Leistungsänderung eines Solvis-Gasbrenners SX-LN-3 Bestehend aus:
-  Brennerkopf 10 kW
-  Gaskombiventil 10 kW
-  Zündelektrodenblock
-  Zündelektrodenlehre
-  Ionisationselektrode
-  Burner Chip Card 10
-  Umrüsttypenschild
Solvis-Art.-Nr.: 28864
Menge: 1,000 Stck
Produkt:
  Artikel:
    Artikelnummer: 28864
    Einheit: Stck
    Artikelkurztext: Umbausatz Gasbrenner SX-LN-3 18 kW zur Leistungsänderung auf 10 kW
Umbausatz Gasbrenner SX-LN-3 18 kW zur Leistungsänderung auf 10 kW Umbausatz zur Leistungsänderung eines Solvis-Gasbrenners SX-LN-3 Bestehend aus: - Brennerkopf 10 kW - Gaskombiventil 10 kW - Zündelektrodenblock - Zündelektrodenlehre - Ionisationselektrode - Burner Chip Card 10 - Umrüsttypenschild Solvis-Art.-Nr.: 28864

**315 Umbausatz Gasbrenner SX-LN-3 10 kW zur Leistungsänderung auf 18 kW**
Umbausatz Gasbrenner SX-LN-3 10 kW
zur Leistungsänderung auf 18 kW
Umbausatz zur Leistungsänderung eines Solvis-Gasbrenners SX-LN-3 Bestehend aus:
-  Brennerkopf 18 kW
-  Gaskombiventil 18-30 kW
-  Zündelektrodenblock
-  Zündelektrodenlehre
-  Ionisationselektrode
-  Burner Chip Card 18
-  Umrüsttypenschild
Solvis-Art.-Nr.: 28865
Menge: 1,000 Stck
Produkt:
  Artikel:
    Artikelnummer: 28865
    Einheit: Stck
    Artikelkurztext: Umbausatz Gasbrenner SX-LN-3 10 kW zur Leistungsänderung auf 18 kW
Umbausatz Gasbrenner SX-LN-3 10 kW zur Leistungsänderung auf 18 kW Umbausatz zur Leistungsänderung eines Solvis-Gasbrenners SX-LN-3 Bestehend aus: - Brennerkopf 18 kW - Gaskombiventil 18-30 kW - Zündelektrodenblock - Zündelektrodenlehre - Ionisationselektrode - Burner Chip Card 18 - Umrüsttypenschild Solvis-Art.-Nr.: 28865

**316 Umbausatz Gasbrenner SX-LN-3 30 kW zur Leistungsänderung auf 25 kW**
Umbausatz Gasbrenner SX-LN-3 30 kW
zur Leistungsänderung auf 25 kW
Umbausatz zur Leistungsänderung eines Solvis-Gasbrenners SX-LN-3 Bestehend aus:
-  Zündelektrodenblock
-  Zündelektrodenlehre
-  Ionisationselektrode
-  Burner Chip Card 25
-  Umrüsttypenschild
Solvis-Art.-Nr.: 28866
Menge: 1,000 Stck
Produkt:
  Artikel:
    Artikelnummer: 28866
    Einheit: Stck
    Artikelkurztext: Umbausatz Gasbrenner SX-LN-3 30 kW zur Leistungsänderung auf 25 kW
Umbausatz Gasbrenner SX-LN-3 30 kW zur Leistungsänderung auf 25 kW Umbausatz zur Leistungsänderung eines Solvis-Gasbrenners SX-LN-3 Bestehend aus: - Zündelektrodenblock - Zündelektrodenlehre - Ionisationselektrode - Burner Chip Card 25 - Umrüsttypenschild Solvis-Art.-Nr.: 28866

**317 Umbausatz Gasbrenner SX-LN-3 25 kW zur Leistungsänderung auf 30 kW**
Umbausatz Gasbrenner SX-LN-3 25 kW
zur Leistungsänderung auf 30 kW
Umbausatz zur Leistungsänderung eines Solvis-Gasbrenners SX-LN-3 Bestehend aus:
-  Zündelektrodenblock
-  Zündelektrodenlehre
-  Ionisationselektrode
-  Burner Chip Card 30
-  Umrüsttypenschild
Solvis-Art.-Nr.: 28867
Menge: 1,000 Stck
Produkt:
  Artikel:
    Artikelnummer: 28867
    Einheit: Stck
    Artikelkurztext: Umbausatz Gasbrenner SX-LN-3 25 kW zur Leistungsänderung auf 30 kW
Umbausatz Gasbrenner SX-LN-3 25 kW zur Leistungsänderung auf 30 kW Umbausatz zur Leistungsänderung eines Solvis-Gasbrenners SX-LN-3 Bestehend aus: - Zündelektrodenblock - Zündelektrodenlehre - Ionisationselektrode - Burner Chip Card 30 - Umrüsttypenschild Solvis-Art.-Nr.: 28867

**318 Umbausatz Brenner 25 oder 30 kW SX-LN-3 zur Leistungsänderung auf 10 kW**
Umbausatz Brenner 25 oder 30 kW SX-LN-3
zur Leistungsänderung auf 10 kW
Umbausatz zur Leistungsänderung eines Solvis-Gasbrenners SX-LN-3 Bestehend aus:
-  Brennerkopf 10 kW
-  Gebläse 10/18 kW
-  Gaskombiventil 10 kW
-  Zündelektrodenblock
-  Zündelektrodenlehre
-  Ionisationselektrode
-  Burner Chip Card 10
-  Umrüsttypenschild
Solvis-Art.-Nr.: 28868
Menge: 1,000 Stck
Produkt:
  Artikel:
    Artikelnummer: 28868
    Einheit: Stck
    Artikelkurztext: Umbausatz Brenner 25 oder 30 kW SX-LN-3 zur Leistungsänderung auf 10 kW
Umbausatz Brenner 25 oder 30 kW SX-LN-3 zur Leistungsänderung auf 10 kW Umbausatz zur Leistungsänderung eines Solvis-Gasbrenners SX-LN-3 Bestehend aus: - Brennerkopf 10 kW - Gebläse 10/18 kW - Gaskombiventil 10 kW - Zündelektrodenblock - Zündelektrodenlehre - Ionisationselektrode - Burner Chip Card 10 - Umrüsttypenschild Solvis-Art.-Nr.: 28868

**319 Umbausatz Gasbrenner SX-LN-3 25/30 kW zur Leistungsänderung auf 18 kW**
Umbausatz Gasbrenner SX-LN-3 25/30 kW
zur Leistungsänderung auf 18 kW
Umbausatz zur Leistungsänderung eines Solvis-Gasbrenners SX-LN-3 Bestehend aus:
-  Brennerkopf 18 kW
-  Gebläse 10/18 kW
-  Zündelektrodenblock
-  Zündelektrodenlehre
-  Ionisationselektrode
-  Burner Chip Card 18
-  Umrüsttypenschild
Solvis-Art.-Nr.: 28869
Menge: 1,000 Stck
Produkt:
  Artikel:
    Artikelnummer: 28869
    Einheit: Stck
    Artikelkurztext: Umbausatz Gasbrenner SX-LN-3 25/30 kW zur Leistungsänderung auf 18 kW
Umbausatz Gasbrenner SX-LN-3 25/30 kW zur Leistungsänderung auf 18 kW Umbausatz zur Leistungsänderung eines Solvis-Gasbrenners SX-LN-3 Bestehend aus: - Brennerkopf 18 kW - Gebläse 10/18 kW - Zündelektrodenblock - Zündelektrodenlehre - Ionisationselektrode - Burner Chip Card 18 - Umrüsttypenschild Solvis-Art.-Nr.: 28869

**320 Umbausatz Gasbrenner SX-LN-3 10/18 kW zur Leistungsänderung auf 25 kW**
Umbausatz Gasbrenner SX-LN-3 10/18 kW
zur Leistungsänderung auf 25 kW
Umbausatz zur Leistungsänderung eines Solvis-Gasbrenners SX-LN-3 Bestehend aus:
-  Brennerkopf 25/30 kW
-  Gebläseverbund 25/30 kW
-  Zündelektrodenblock
-  Zündelektrodenlehre
-  Ionisationselektrode
-  Burner Chip Card 25
-  Umrüsttypenschild
Solvis-Art.-Nr.: 28870
Menge: 1,000 Stck
Produkt:
  Artikel:
    Artikelnummer: 28870
    Einheit: Stck
    Artikelkurztext: Umbausatz Gasbrenner SX-LN-3 10/18 kW zur Leistungsänderung auf 25 kW
Umbausatz Gasbrenner SX-LN-3 10/18 kW zur Leistungsänderung auf 25 kW Umbausatz zur Leistungsänderung eines Solvis-Gasbrenners SX-LN-3 Bestehend aus: - Brennerkopf 25/30 kW - Gebläseverbund 25/30 kW - Zündelektrodenblock - Zündelektrodenlehre - Ionisationselektrode - Burner Chip Card 25 - Umrüsttypenschild Solvis-Art.-Nr.: 28870

**321 Umbausatz Gasbrenner SX-LN-3 10/18 kW zur Leistungsänderung auf 30 kW**
Umbausatz Gasbrenner SX-LN-3 10/18 kW
zur Leistungsänderung auf 30 kW
Umbausatz zur Leistungsänderung eines Solvis-Gasbrenners SX-LN-3 Bestehend aus:
-  Brennerkopf 25/30 kW
-  Gebläseverbund 25/30 kW
-  Zündelektrodenblock
-  Zündelektrodenlehre
-  Ionisationselektrode
-  Burner Chip Card 30
-  Umrüsttypenschild
Solvis-Art.-Nr.: 28871
Menge: 1,000 Stck
Produkt:
  Artikel:
    Artikelnummer: 28871
    Einheit: Stck
    Artikelkurztext: Umbausatz Gasbrenner SX-LN-3 10/18 kW zur Leistungsänderung auf 30 kW
Umbausatz Gasbrenner SX-LN-3 10/18 kW zur Leistungsänderung auf 30 kW Umbausatz zur Leistungsänderung eines Solvis-Gasbrenners SX-LN-3 Bestehend aus: - Brennerkopf 25/30 kW - Gebläseverbund 25/30 kW - Zündelektrodenblock - Zündelektrodenlehre - Ionisationselektrode - Burner Chip Card 30 - Umrüsttypenschild Solvis-Art.-Nr.: 28871

**322 Umbausatz SolvisMax Solo Baureihe 7 auf Gas 30 kW**
Umbausatz SolvisMax Solo
Baureihe 7 auf Gas 30 kW
Geeignet zum Umbau eines SolvisMax Baureihe 7 der Varianten SolvisMax -Solo/-Fernwärme/-Teo/-Vaero auf SolvisMax Gas Bestehend aus:
-  Wärmetauschereinschub
-  Solvis-Gasbrenner SX-LN-3 30 kW
-  Zubehör (z.B. Abgasanschluss, Siphon, GGH, Gasleitung) Bitte beachten:
-  Geeignet für SolvisMax Solo des Lieferzeitraums 06/2015 bis 11/2018
-  Umrüstung auf den Systemregler SolvisControl 3 erforderlich
Solvis-Art.-Nr.: 28872
Menge: 1,000 Stck
Produkt:
  Artikel:
    Artikelnummer: 28872
    Einheit: Stck
    Artikelkurztext: Umbausatz SolvisMax Solo Baureihe 7 auf Gas 30 kW
Umbausatz SolvisMax Solo Baureihe 7 auf Gas 30 kW Geeignet zum Umbau eines SolvisMax Baureihe 7 der Varianten SolvisMax -Solo/-Fernwärme/-Teo/-Vaero auf SolvisMax Gas Bestehend aus: - Wärmetauschereinschub - Solvis-Gasbrenner SX-LN-3 30 kW - Zubehör (z.B. Abgasanschluss, Siphon, GGH, Gasleitung) Bitte beachten: - Geeignet für SolvisMax Solo des Lieferzeitraums 06/2015 bis 11/2018 - Umrüstung auf den Systemregler SolvisControl 3 erforderlich Solvis-Art.-Nr.: 28872

**323 Umbausatz SolvisMax Solo Baureihe 7 auf Gas 25 kW**
Umbausatz SolvisMax Solo
Baureihe 7 auf Gas 25 kW
Geeignet zum Umbau eines SolvisMax Baureihe 7 der Varianten SolvisMax -Solo/-Fernwärme/-Teo/-Vaero auf SolvisMax Gas Bestehend aus:
-  Wärmetauschereinschub
-  Solvis-Gasbrenner SX-LN-3 25 kW
-  Zubehör (z.B. Abgasanschluss, Siphon, GGH, Gasleitung) Bitte beachten:
-  Geeignet für SolvisMax Solo des Lieferzeitraums 06/2015 bis 11/2018
-  Umrüstung auf Systemregler SolvisControl 3 erforderlich
Solvis-Art.-Nr.: 28873
Menge: 1,000 Stck
Produkt:
  Artikel:
    Artikelnummer: 28873
    Einheit: Stck
    Artikelkurztext: Umbausatz SolvisMax Solo Baureihe 7 auf Gas 25 kW
Umbausatz SolvisMax Solo Baureihe 7 auf Gas 25 kW Geeignet zum Umbau eines SolvisMax Baureihe 7 der Varianten SolvisMax -Solo/-Fernwärme/-Teo/-Vaero auf SolvisMax Gas Bestehend aus: - Wärmetauschereinschub - Solvis-Gasbrenner SX-LN-3 25 kW - Zubehör (z.B. Abgasanschluss, Siphon, GGH, Gasleitung) Bitte beachten: - Geeignet für SolvisMax Solo des Lieferzeitraums 06/2015 bis 11/2018 - Umrüstung auf Systemregler SolvisControl 3 erforderlich Solvis-Art.-Nr.: 28873

**324 Umbausatz SolvisMax Solo Baureihe 7 auf Gas 18 kW**
Umbausatz SolvisMax Solo
Baureihe 7 auf Gas 18 kW
Geeignet zum Umbau eines SolvisMax Baureihe 7 der Varianten SolvisMax -Solo/-Fernwärme/-Teo/-Vaero auf SolvisMax Gas Bestehend aus:
-  Wärmetauschereinschub
-  Solvis-Gasbrenner SX-LN-3 18 kW
-  Zubehör (z.B. Abgasanschluss, Siphon, GGH, Gasleitung) Bitte beachten:
-  Geeignet für SolvisMax Solo des Lieferzeitraums 06/2015 bis 11/2018
-  Umrüstung auf Systemregler SolvisControl 3 erforderlich
Solvis-Art.-Nr.: 28874
Menge: 1,000 Stck
Produkt:
  Artikel:
    Artikelnummer: 28874
    Einheit: Stck
    Artikelkurztext: Umbausatz SolvisMax Solo Baureihe 7 auf Gas 18 kW
Umbausatz SolvisMax Solo Baureihe 7 auf Gas 18 kW Geeignet zum Umbau eines SolvisMax Baureihe 7 der Varianten SolvisMax -Solo/-Fernwärme/-Teo/-Vaero auf SolvisMax Gas Bestehend aus: - Wärmetauschereinschub - Solvis-Gasbrenner SX-LN-3 18 kW - Zubehör (z.B. Abgasanschluss, Siphon, GGH, Gasleitung) Bitte beachten: - Geeignet für SolvisMax Solo des Lieferzeitraums 06/2015 bis 11/2018 - Umrüstung auf Systemregler SolvisControl 3 erforderlich Solvis-Art.-Nr.: 28874

**325 Umbausatz SolvisMax Solo Baureihe 7 auf Gas 10 kW**
Umbausatz SolvisMax Solo
Baureihe 7 auf Gas 10 kW
Geeignet zum Umbau eines SolvisMax Baureihe 7 der Varianten SolvisMax -Solo/-Fernwärme/-Teo/-Vaero auf SolvisMax Gas Bestehend aus:
-  Wärmetauschereinschub
-  Solvis-Gasbrenner SX-LN-3 10 kW
-  Zubehör (z.B. Abgasanschluss, Siphon, GGH, Gasleitung) Bitte beachten:
-  Geeignet für SolvisMax Solo des Lieferzeitraums 06/2015 bis 11/2018
-  Umrüstung auf Systemregler SolvisControl 3 erforderlich
Solvis-Art.-Nr.: 28875
Menge: 1,000 Stck
Produkt:
  Artikel:
    Artikelnummer: 28875
    Einheit: Stck
    Artikelkurztext: Umbausatz SolvisMax Solo Baureihe 7 auf Gas 10 kW
Umbausatz SolvisMax Solo Baureihe 7 auf Gas 10 kW Geeignet zum Umbau eines SolvisMax Baureihe 7 der Varianten SolvisMax -Solo/-Fernwärme/-Teo/-Vaero auf SolvisMax Gas Bestehend aus: - Wärmetauschereinschub - Solvis-Gasbrenner SX-LN-3 10 kW - Zubehör (z.B. Abgasanschluss, Siphon, GGH, Gasleitung) Bitte beachten: - Geeignet für SolvisMax Solo des Lieferzeitraums 06/2015 bis 11/2018 - Umrüstung auf Systemregler SolvisControl 3 erforderlich Solvis-Art.-Nr.: 28875

**326 Umbausatz SolvisMax Baureihe 7 von Öl-Brennwert auf Gas 30 kW**
Umbausatz SolvisMax Baureihe 7
von Öl-Brennwert auf Gas 30 kW
Geeignet zum Umbau eines SolvisMax Öl-Brennwert Baureihe 7 auf SolvisMax Gas Bestehend aus:
-  Solvis-Gasbrenner SX-LN-3 30 kW
-  Zubehör (z.B. Gasleitung, GGH) Bitte beachten:
-  Geeignet für SolvisMax des Lieferzeitraums 06/2015 bis 11/2018
-  Umrüstung auf Systemregler SolvisControl 3 erforderlich
Solvis-Art.-Nr.: 28876
Menge: 1,000 Stck
Produkt:
  Artikel:
    Artikelnummer: 28876
    Einheit: Stck
    Artikelkurztext: Umbausatz SolvisMax Baureihe 7 von Öl-Brennwert auf Gas 30 kW
Umbausatz SolvisMax Baureihe 7 von Öl-Brennwert auf Gas 30 kW Geeignet zum Umbau eines SolvisMax Öl-Brennwert Baureihe 7 auf SolvisMax Gas Bestehend aus: - Solvis-Gasbrenner SX-LN-3 30 kW - Zubehör (z.B. Gasleitung, GGH) Bitte beachten: - Geeignet für SolvisMax des Lieferzeitraums 06/2015 bis 11/2018 - Umrüstung auf Systemregler SolvisControl 3 erforderlich Solvis-Art.-Nr.: 28876

**327 Umbausatz SolvisMax Baureihe 7 von Öl-Brennwert auf Gas 25 kW**
Umbausatz SolvisMax Baureihe 7
von Öl-Brennwert auf Gas 25 kW
Geeignet zum Umbau eines SolvisMax Öl-Brennwert Baureihe 7 auf SolvisMax Gas Bestehend aus:
-  Solvis-Gasbrenner SX-LN-3 25 kW
-  Zubehör (z.B. Gasleitung, GGH) Bitte beachten:
-  Geeignet für SolvisMax des Lieferzeitraums 06/2015 bis 11/2018
-  Umrüstung auf Systemregler SolvisControl 3 erforderlich
Solvis-Art.-Nr.: 28877
Menge: 1,000 Stck
Produkt:
  Artikel:
    Artikelnummer: 28877
    Einheit: Stck
    Artikelkurztext: Umbausatz SolvisMax Baureihe 7 von Öl-Brennwert auf Gas 25 kW
Umbausatz SolvisMax Baureihe 7 von Öl-Brennwert auf Gas 25 kW Geeignet zum Umbau eines SolvisMax Öl-Brennwert Baureihe 7 auf SolvisMax Gas Bestehend aus: - Solvis-Gasbrenner SX-LN-3 25 kW - Zubehör (z.B. Gasleitung, GGH) Bitte beachten: - Geeignet für SolvisMax des Lieferzeitraums 06/2015 bis 11/2018 - Umrüstung auf Systemregler SolvisControl 3 erforderlich Solvis-Art.-Nr.: 28877

**328 Umbausatz SolvisMax Baureihe 7 von Öl-Brennwert auf Gas 18 kW**
Umbausatz SolvisMax Baureihe 7
von Öl-Brennwert auf Gas 18 kW
Geeignet zum Umbau eines SolvisMax Öl-Brennwert Baureihe 7 auf SolvisMax Gas Bestehend aus:
-  Solvis-Gasbrenner SX-LN-3 18 kW
-  Zubehör (z.B. Gasleitung, GGH) Bitte beachten:
-  Geeignet für SolvisMax des Lieferzeitraums 06/2015 bis 11/2018
-  Umrüstung auf Systemregler SolvisControl 3 erforderlich
Solvis-Art.-Nr.: 28878
Menge: 1,000 Stck
Produkt:
  Artikel:
    Artikelnummer: 28878
    Einheit: Stck
    Artikelkurztext: Umbausatz SolvisMax Baureihe 7 von Öl-Brennwert auf Gas 18 kW
Umbausatz SolvisMax Baureihe 7 von Öl-Brennwert auf Gas 18 kW Geeignet zum Umbau eines SolvisMax Öl-Brennwert Baureihe 7 auf SolvisMax Gas Bestehend aus: - Solvis-Gasbrenner SX-LN-3 18 kW - Zubehör (z.B. Gasleitung, GGH) Bitte beachten: - Geeignet für SolvisMax des Lieferzeitraums 06/2015 bis 11/2018 - Umrüstung auf Systemregler SolvisControl 3 erforderlich Solvis-Art.-Nr.: 28878

**329 Umbausatz SolvisMax Baureihe 7 von Öl-Brennwert auf Gas 10 kW**
Umbausatz SolvisMax Baureihe 7
von Öl-Brennwert auf Gas 10 kW
Geeignet zum Umbau eines SolvisMax Öl-Brennwert Baureihe 7 auf SolvisMax Gas Bestehend aus:
-  Solvis-Gasbrenner SX-LN-3 10 kW
-  Zubehör (z.B. Gasleitung, GGH) Bitte beachten:
-  Geeignet für SolvisMax des Lieferzeitraums 06/2015 bis 11/2018
-  Umrüstung auf Systemregler SolvisControl 3 erforderlich
Solvis-Art.-Nr.: 28879
Menge: 1,000 Stck
Produkt:
  Artikel:
    Artikelnummer: 28879
    Einheit: Stck
    Artikelkurztext: Umbausatz SolvisMax Baureihe 7 von Öl-Brennwert auf Gas 10 kW
Umbausatz SolvisMax Baureihe 7 von Öl-Brennwert auf Gas 10 kW Geeignet zum Umbau eines SolvisMax Öl-Brennwert Baureihe 7 auf SolvisMax Gas Bestehend aus: - Solvis-Gasbrenner SX-LN-3 10 kW - Zubehör (z.B. Gasleitung, GGH) Bitte beachten: - Geeignet für SolvisMax des Lieferzeitraums 06/2015 bis 11/2018 - Umrüstung auf Systemregler SolvisControl 3 erforderlich Solvis-Art.-Nr.: 28879

**330 Umbausatz Ölbrenner Öl-BW-2 23 kW zur Leistungsänderung auf 17 kW**
Umbausatz Ölbrenner Öl-BW-2 23 kW
zur Leistungsänderung auf 17 kW
Umbausatz zur Leistungsänderung eines Solvis-Ölbrenners Öl-BW-2 Bestehend aus:
-  Burner Chip Card
-  Luftdüse
-  Öldüse 0,3 gph, 60°S
Solvis-Art.-Nr.: 28880
Menge: 1,000 Stck
Produkt:
  Artikel:
    Artikelnummer: 28880
    Einheit: Stck
    Artikelkurztext: Umbausatz Ölbrenner Öl-BW-2 23 kW zur Leistungsänderung auf 17 kW
Umbausatz Ölbrenner Öl-BW-2 23 kW zur Leistungsänderung auf 17 kW Umbausatz zur Leistungsänderung eines Solvis-Ölbrenners Öl-BW-2 Bestehend aus: - Burner Chip Card - Luftdüse - Öldüse 0,3 gph, 60°S Solvis-Art.-Nr.: 28880

**331 Umbausatz Ölbrenner Öl-BW-2 28 kW zur Leistungsänderung auf 17 kW**
Umbausatz Ölbrenner Öl-BW-2 28 kW
zur Leistungsänderung auf 17 kW
Umbausatz zur Leistungsänderung eines Solvis-Ölbrenners Öl-BW-2 Bestehend aus:
-  Burner Chip Card
-  Luftdüse
-  Öldüse 0,3 gph, 60°S
-  Brennerrohr, 125 mm lang
Solvis-Art.-Nr.: 28881
Menge: 1,000 Stck
Produkt:
  Artikel:
    Artikelnummer: 28881
    Einheit: Stck
    Artikelkurztext: Umbausatz Ölbrenner Öl-BW-2 28 kW zur Leistungsänderung auf 17 kW
Umbausatz Ölbrenner Öl-BW-2 28 kW zur Leistungsänderung auf 17 kW Umbausatz zur Leistungsänderung eines Solvis-Ölbrenners Öl-BW-2 Bestehend aus: - Burner Chip Card - Luftdüse - Öldüse 0,3 gph, 60°S - Brennerrohr, 125 mm lang Solvis-Art.-Nr.: 28881

**332 Umbausatz Ölbrenner Öl-BW-2 17 kW zur Leistungsänderung auf 23 kW**
Umbausatz Ölbrenner Öl-BW-2 17 kW
zur Leistungsänderung auf 23 kW
Umbausatz zur Leistungsänderung eines Solvis-Ölbrenners Öl-BW-2 Bestehend aus:
-  Burner Chip Card
-  Luftdüse
-  Öldüse 0,4 gph, 60°S
Solvis-Art.-Nr.: 28882
Menge: 1,000 Stck
Produkt:
  Artikel:
    Artikelnummer: 28882
    Einheit: Stck
    Artikelkurztext: Umbausatz Ölbrenner Öl-BW-2 17 kW zur Leistungsänderung auf 23 kW
Umbausatz Ölbrenner Öl-BW-2 17 kW zur Leistungsänderung auf 23 kW Umbausatz zur Leistungsänderung eines Solvis-Ölbrenners Öl-BW-2 Bestehend aus: - Burner Chip Card - Luftdüse - Öldüse 0,4 gph, 60°S Solvis-Art.-Nr.: 28882

**333 Umbausatz Ölbrenner Öl-BW-2 28 kW zur Leistungsänderung auf 23 kW**
Umbausatz Ölbrenner Öl-BW-2 28 kW
zur Leistungsänderung auf 23 kW
Umbausatz zur Leistungsänderung eines Solvis-Ölbrenners Öl-BW-2 Bestehend aus:
-  Burner Chip Card
-  Luftdüse
-  Öldüse 0,4 gph, 60°S
-  Brennerrohr, 125 mm lang
Solvis-Art.-Nr.: 28883
Menge: 1,000 Stck
Produkt:
  Artikel:
    Artikelnummer: 28883
    Einheit: Stck
    Artikelkurztext: Umbausatz Ölbrenner Öl-BW-2 28 kW zur Leistungsänderung auf 23 kW
Umbausatz Ölbrenner Öl-BW-2 28 kW zur Leistungsänderung auf 23 kW Umbausatz zur Leistungsänderung eines Solvis-Ölbrenners Öl-BW-2 Bestehend aus: - Burner Chip Card - Luftdüse - Öldüse 0,4 gph, 60°S - Brennerrohr, 125 mm lang Solvis-Art.-Nr.: 28883

**334 Umbausatz Ölbrenner Öl-BW-2 17/23 kW zur Leistungsänderung auf 28 kW**
Umbausatz Ölbrenner Öl-BW-2 17/23 kW
zur Leistungsänderung auf 28 kW
Umbausatz zur Leistungsänderung eines Solvis-Ölbrenners Öl-BW-2 Bestehend aus:
-  Burner Chip Card
-  Luftdüse
-  Öldüse 0,5 gph, 60°S
-  Brennerrohr, 125 mm lang
-  Blende für Flammensensor Bitte beachten: Nicht geeignet für SolvisBen
Solvis-Art.-Nr.: 28884
Menge: 1,000 Stck
Produkt:
  Artikel:
    Artikelnummer: 28884
    Einheit: Stck
    Artikelkurztext: Umbausatz Ölbrenner Öl-BW-2 17/23 kW zur Leistungsänderung auf 28 kW
Umbausatz Ölbrenner Öl-BW-2 17/23 kW zur Leistungsänderung auf 28 kW Umbausatz zur Leistungsänderung eines Solvis-Ölbrenners Öl-BW-2 Bestehend aus: - Burner Chip Card - Luftdüse - Öldüse 0,5 gph, 60°S - Brennerrohr, 125 mm lang - Blende für Flammensensor Bitte beachten: Nicht geeignet für SolvisBen Solvis-Art.-Nr.: 28884

**335 Heizkreisstation geregelt Kvs 18,0 Einsatzbereich bis 4000 l/h**
Heizkreisstation geregelt Kvs 18,0
Einsatzbereich bis 4000 l/h
Wandhängende Pumpengruppe zur Anbindung eines gemischten Heizkreises an die Pufferschichtspeicher SolvisMax und SolvisStrato. Mit 3-Wege-Mischventil und Heizkreis-Hocheffizienzpumpe. Die Station wird komplett vormontiert und isoliert geliefert.
Bestehend aus:
-  Vor- und Rücklaufstrang mit Kugelhahn und Thermometer
-  Kugelhahn Vorlauf mit Tauchhülse und Schwerkraftbremse
-  Hocheffizienzpumpe im Heizungsvorlauf
-  3-Wege-Mischventil mit Stellmotor mit 5 m Anschlusskabel
-  PT1000-Vorlauftemperatursensor mit 5 m Anschlusskabel
-  Dämmschale
-  Wandhalterung und Befestigungsmaterial
Die geregelte Heizkreisstation bindet einen Heizkreis mit variabler Vorlauftemperatur in das System. Die Temperatur wird über ein 3-Wege-Mischventil mit Stellmotor automatisch angepaßt.
Technische Daten:
-  Hocheffizienzpumpe Grundfos UPML 32-95 auto, stufenlos drehzahlgeregelt
-  Förderstrom Pumpe: max. 4 m³/h
-  Betriebsdruck Pumpe: max. 10 bar
-  3-Wege-Mischer mit Stellmotor Typ ARA 661
-  Kvs-Wert Mischventil: 18,0
-  Gewicht: 12 kg
-  Abmessungen BxHxT: 300x380x250 mm
Solvis-Art.-Nr.: 28935
Menge: 1,000 Stck
Produkt:
  Artikel:
    Artikelnummer: 28935
    Einheit: Stck
    Artikelkurztext: Heizkreisstation geregelt Kvs 18,0 Einsatzbereich bis 4000 l/h
Heizkreisstation geregelt Kvs 18,0 Einsatzbereich bis 4000 l/h Wandhängende Pumpengruppe zur Anbindung eines gemischten Heizkreises an die Pufferschichtspeicher SolvisMax und SolvisStrato. Mit 3-Wege-Mischventil und Heizkreis-Hocheffizienzpumpe. Die Station wird komplett vormontiert und isoliert geliefert. Bestehend aus: - Vor- und Rücklaufstrang mit Kugelhahn und Thermometer - Kugelhahn Vorlauf mit Tauchhülse und Schwerkraftbremse - Hocheffizienzpumpe im Heizungsvorlauf - 3-Wege-Mischventil mit Stellmotor mit 5 m Anschlusskabel - PT1000-Vorlauftemperatursensor mit 5 m Anschlusskabel - Dämmschale - Wandhalterung und Befestigungsmaterial Die geregelte Heizkreisstation bindet einen Heizkreis mit variabler Vorlauftemperatur in das System. Die Temperatur wird über ein 3-Wege-Mischventil mit Stellmotor automatisch angepaßt. Technische Daten: - Hocheffizienzpumpe Grundfos UPML 32-95 auto, stufenlos drehzahlgeregelt - Förderstrom Pumpe: max. 4 m³/h - Betriebsdruck Pumpe: max. 10 bar - 3-Wege-Mischer mit Stellmotor Typ ARA 661 - Kvs-Wert Mischventil: 18,0 - Gewicht: 12 kg - Abmessungen BxHxT: 300x380x250 mm Solvis-Art.-Nr.: 28935

**336 Schlammabscheider mit Magnet und Iso für horizontalen und vertikalen Einbau**
Schlammabscheider mit Magnet und Iso
für horizontalen und vertikalen Einbau
Zur effektiven Abscheidung von Verunreinigungen im Heizkreislauf bei minimalen Druckverlusten. Durch abnehmbaren Magnetring auch zur Abscheidung ferromagnetischer Verunreinigungen. Für den vertikalen o. horizontalen Einbau im zentralen Anlagenrücklauf. Auch für Solekreis bis max. 50 % Glycolanteil geeignet.
-  Anschluss 2 x G1 IG
-  max. Betriebsdruck: 10 bar
-  max. Betriebstemperatur: 120 °C
-  mit hochwertiger EPP-Isolierschale
Solvis-Art.-Nr.: 28955
Menge: 1,000 Stck
Produkt:
  Artikel:
    Artikelnummer: 28955
    Einheit: Stck
    Artikelkurztext: Schlammabscheider mit Magnet und Iso für horizontalen und vertikalen Einbau
Schlammabscheider mit Magnet und Iso für horizontalen und vertikalen Einbau Zur effektiven Abscheidung von Verunreinigungen im Heizkreislauf bei minimalen Druckverlusten. Durch abnehmbaren Magnetring auch zur Abscheidung ferromagnetischer Verunreinigungen. Für den vertikalen o. horizontalen Einbau im zentralen Anlagenrücklauf. Auch für Solekreis bis max. 50 % Glycolanteil geeignet. - Anschluss 2 x G1 IG - max. Betriebsdruck: 10 bar - max. Betriebstemperatur: 120 °C - mit hochwertiger EPP-Isolierschale Solvis-Art.-Nr.: 28955

**337 Luftabscheider mit Isolierung für horizontalen und vertikalen Einbau**
Luftabscheider mit Isolierung
für horizontalen und vertikalen Einbau
Luftabscheider zur effektiven Entgasung der Heizungsanlage. Zum vertikalen oder horizontalen Einbau in den zentralen Anlagenvorlauf. Auch für Solekreis bis max. 50 % Glycolanteil geeignet.
-  Anschluss 2 x G1 IG
-  max. Betriebsdruck: 10 bar
-  max. Betriebstemperatur: 120 °C
Solvis-Art.-Nr.: 28982
Menge: 1,000 Stck
Produkt:
  Artikel:
    Artikelnummer: 28982
    Einheit: Stck
    Artikelkurztext: Luftabscheider mit Isolierung für horizontalen und vertikalen Einbau
Luftabscheider mit Isolierung für horizontalen und vertikalen Einbau Luftabscheider zur effektiven Entgasung der Heizungsanlage. Zum vertikalen oder horizontalen Einbau in den zentralen Anlagenvorlauf. Auch für Solekreis bis max. 50 % Glycolanteil geeignet. - Anschluss 2 x G1 IG - max. Betriebsdruck: 10 bar - max. Betriebstemperatur: 120 °C Solvis-Art.-Nr.: 28982

**338 Anschlussset SolvisFera S/D mit Tauchsensor, 180 °C, PT1000**
Anschlussset SolvisFera S/D
mit Tauchsensor, 180 °C, PT1000
zum hydraulischen Anschluss einer Modulreihe SolvisFera
Bestehend aus:
-  2 Winkel 18 mm
-  Tauchsensor
Solvis-Art.-Nr.: 29100
Menge: 1,000 Stck
Produkt:
  Artikel:
    Artikelnummer: 29100
    Einheit: Stck
    Artikelkurztext: Anschlussset SolvisFera S/D mit Tauchsensor, 180 °C, PT1000
Anschlussset SolvisFera S/D mit Tauchsensor, 180 °C, PT1000 zum hydraulischen Anschluss einer Modulreihe SolvisFera Bestehend aus: - 2 Winkel 18 mm - Tauchsensor Solvis-Art.-Nr.: 29100

**339 Sicherheitsgruppe 3,0 HKS zur Absicherung der Heizungsanlage**
Sicherheitsgruppe 3,0 HKS
zur Absicherung der Heizungsanlage
Komplette Einheit zur Absicherung der Heizungsanlage. Montage direkt unter der Solvis Heizkreisstation oder dem Solvis Heizkreisverteilerbalken im zentralen Heizkreisrücklauf möglich. Absperrung der Heizkreisverteilung ohne Unterbrechung der Verbindung zwischen SolvisMax und Sicherheitsarmaturen.
Bestehend aus:
-  Kugelhahn DN 25, mit speziell gebohrter Kugel,
-  Sicherheitsventil 3 bar, Kennung "H",
-  Manometer 0-4 bar, 63 mm, mit grünem Bereich und roter Markierung, einstellbarer Zeiger, mit Montageventil,
-  Ausdehnungsgefäß-Anschluss 3/4" AG, Befüll- und Absperrarmatur,
-  Anschlussstück für Verteilerbalken.
Solvis-Art.-Nr.: 29135
Menge: 1,000 Stck
Produkt:
  Artikel:
    Artikelnummer: 29135
    Einheit: Stck
    Artikelkurztext: Sicherheitsgruppe 3,0 HKS zur Absicherung der Heizungsanlage
Sicherheitsgruppe 3,0 HKS zur Absicherung der Heizungsanlage Komplette Einheit zur Absicherung der Heizungsanlage. Montage direkt unter der Solvis Heizkreisstation oder dem Solvis Heizkreisverteilerbalken im zentralen Heizkreisrücklauf möglich. Absperrung der Heizkreisverteilung ohne Unterbrechung der Verbindung zwischen SolvisMax und Sicherheitsarmaturen. Bestehend aus: - Kugelhahn DN 25, mit speziell gebohrter Kugel, - Sicherheitsventil 3 bar, Kennung "H", - Manometer 0-4 bar, 63 mm, mit grünem Bereich und roter Markierung, einstellbarer Zeiger, mit Montageventil, - Ausdehnungsgefäß-Anschluss 3/4" AG, Befüll- und Absperrarmatur, - Anschlussstück für Verteilerbalken. Solvis-Art.-Nr.: 29135

**340 Service-Box LM, BEN für Lademodul und SolvisBen**
Service-Box LM, BEN
für Lademodul und SolvisBen
Die Service-Box ist mit den wichtigsten Ersatzteilen für Störungsfälle und Wartungsarbeiten bestückt.
Solvis-Art.-Nr.: 29307
Menge: 1,000 Stck
Produkt:
  Artikel:
    Artikelnummer: 29307
    Einheit: Stck
    Artikelkurztext: Service-Box LM, BEN für Lademodul und SolvisBen
Service-Box LM, BEN für Lademodul und SolvisBen Die Service-Box ist mit den wichtigsten Ersatzteilen für Störungsfälle und Wartungsarbeiten bestückt. Solvis-Art.-Nr.: 29307

**341 Schienensatz 6 Cala 253 / -4 für SolvisCala, 6 Stück, AD/FD-Montage**
Schienensatz 6 Cala 253 / -4
für SolvisCala, 6 Stück, AD/FD-Montage
Befestigungssatz zur Aufdach- oder Flachdachmontage
Bestehend aus:
-  Halteschienen
-  Klemmen
-  Schraubenpack Bitte beachten: Erforderliches Zubehör: Aufdachhalter passend z. Dacheindeckung und statischen Belastungsklasse.
Solvis-Art.-Nr.: 29326
Menge: 1,000 Stck
Produkt:
  Artikel:
    Artikelnummer: 29326
    Einheit: Stck
    Artikelkurztext: Schienensatz 6 Cala 253 / -4 für SolvisCala, 6 Stück, AD/FD-Montage
Schienensatz 6 Cala 253 / -4 für SolvisCala, 6 Stück, AD/FD-Montage Befestigungssatz zur Aufdach- oder Flachdachmontage Bestehend aus: - Halteschienen - Klemmen - Schraubenpack Bitte beachten: Erforderliches Zubehör: Aufdachhalter passend z. Dacheindeckung und statischen Belastungsklasse. Solvis-Art.-Nr.: 29326

**342 Montagepaket für 6 C-254 ADN Aufdach nebeneinander**
Montagepaket für 6 C-254 ADN
Aufdach nebeneinander
Zusammenstellung der für die Montage und den Betrieb der Kollektoren notwendigen Komponenten. Mit Montagesystem, Solarkreis, Temperatursensor, Ausdehnungsgefäß und Solarflüssigkeit. Die Kollektoren selbst sind nicht Bestandteil dieses Paketes. Bestehend aus:
-  1 x 29326 Schienensatz 6 Cala 253 / -4
-  1 x 25981 Aufdachhaltersatz Universal 3x
-  2 x 25982 Aufdachhaltersatz Universal 2x
-  1 x 29100 Anschlussset SolvisFera S/D
-  5 x 27152 Kollektorverbinder nebeneinander
-  1 x 28298 Anschlussrohre 18 mm flexibel mit Geflecht
-  1 x 08654 Schnellmontagerohr 15 mm, 20 m
-  2 x 08314 Schellensatz SMR 15 mm
-  1 x 03867 Blitzschutzdose
-  1 x 31335 Wellrohr Membranausdehnungsgefäß 1000 mm
-  1 x 30374 Wandhalter Ausdehnungs-/Vorschaltgefäß
-  1 x 31353 Membranausdehnungsgefäß 80 l
-  1 x 14546 Vorschaltgefäß 18 l
-  5 x 07377 Solarflüssigkeit Tyfocor LS rot, 10 l Bitte beachten: Die Kollektormontage ist statisch ausgelegt für die Belastungsklasse A. Abhängig von der geografischen Lage und der Höhe des Gebäudes ist eventuell eine Ergänzung der Kollektor-Montagesätze notwendig.
Solvis-Art.-Nr.: 29328
Menge: 1,000 Stck
Produkt:
  Artikel:
    Artikelnummer: 29328
    Einheit: Stck
    Artikelkurztext: Montagepaket für 6 C-254 ADN Aufdach nebeneinander
Montagepaket für 6 C-254 ADN Aufdach nebeneinander Zusammenstellung der für die Montage und den Betrieb der Kollektoren notwendigen Komponenten. Mit Montagesystem, Solarkreis, Temperatursensor, Ausdehnungsgefäß und Solarflüssigkeit. Die Kollektoren selbst sind nicht Bestandteil dieses Paketes. Bestehend aus: - 1 x 29326 Schienensatz 6 Cala 253 / -4 - 1 x 25981 Aufdachhaltersatz Universal 3x - 2 x 25982 Aufdachhaltersatz Universal 2x - 1 x 29100 Anschlussset SolvisFera S/D - 5 x 27152 Kollektorverbinder nebeneinander - 1 x 28298 Anschlussrohre 18 mm flexibel mit Geflecht - 1 x 08654 Schnellmontagerohr 15 mm, 20 m - 2 x 08314 Schellensatz SMR 15 mm - 1 x 03867 Blitzschutzdose - 1 x 31335 Wellrohr Membranausdehnungsgefäß 1000 mm - 1 x 30374 Wandhalter Ausdehnungs-/Vorschaltgefäß - 1 x 31353 Membranausdehnungsgefäß 80 l - 1 x 14546 Vorschaltgefäß 18 l - 5 x 07377 Solarflüssigkeit Tyfocor LS rot, 10 l Bitte beachten: Die Kollektormontage ist statisch ausgelegt für die Belastungsklasse A. Abhängig von der geografischen Lage und der Höhe des Gebäudes ist eventuell eine Ergänzung der Kollektor-Montagesätze notwendig. Solvis-Art.-Nr.: 29328

**343 Revisions-Bogen DN125/80 ALU 87°, außen Aluminium, weiß lackiert**
Revisions-Bogen DN125/80 ALU
87°, außen Aluminium, weiß lackiert
Konzentrische Ausführung. Zur Verwendung im Innenbereich.
Solvis-Art.-Nr.: 29329
Menge: 1,000 Stck
Produkt:
  Artikel:
    Artikelnummer: 29329
    Einheit: Stck
    Artikelkurztext: Revisions-Bogen DN125/80 ALU 87°, außen Aluminium, weiß lackiert
Revisions-Bogen DN125/80 ALU 87°, außen Aluminium, weiß lackiert Konzentrische Ausführung. Zur Verwendung im Innenbereich. Solvis-Art.-Nr.: 29329

**344 Abgasrohr DN 60, 500 mm PP transluzent**
Abgasrohr DN 60, 500 mm PP
transluzent
Zur Verwendung im Innenbereich und im Schacht.
Solvis-Art.-Nr.: 29336
Menge: 1,000 Stck
Produkt:
  Artikel:
    Artikelnummer: 29336
    Einheit: Stck
    Artikelkurztext: Abgasrohr DN 60, 500 mm PP transluzent
Abgasrohr DN 60, 500 mm PP transluzent Zur Verwendung im Innenbereich und im Schacht. Solvis-Art.-Nr.: 29336

**345 Abgasrohr DN 60, 1000 mm PP transluzent**
Abgasrohr DN 60, 1000 mm PP
transluzent
Zur Verwendung im Innenbereich und im Schacht.
Solvis-Art.-Nr.: 29337
Menge: 1,000 Stck
Produkt:
  Artikel:
    Artikelnummer: 29337
    Einheit: Stck
    Artikelkurztext: Abgasrohr DN 60, 1000 mm PP transluzent
Abgasrohr DN 60, 1000 mm PP transluzent Zur Verwendung im Innenbereich und im Schacht. Solvis-Art.-Nr.: 29337

**346 Abgasrohr DN 60, 2000 mm PP transluzent**
Abgasrohr DN 60, 2000 mm PP
transluzent
Zur Verwendung im Innenbereich und im Schacht.
Solvis-Art.-Nr.: 29338
Menge: 1,000 Stck
Produkt:
  Artikel:
    Artikelnummer: 29338
    Einheit: Stck
    Artikelkurztext: Abgasrohr DN 60, 2000 mm PP transluzent
Abgasrohr DN 60, 2000 mm PP transluzent Zur Verwendung im Innenbereich und im Schacht. Solvis-Art.-Nr.: 29338

**347 Abgasbogen DN 60, 15 ° PP transluzent**
Abgasbogen DN 60, 15 ° PP
transluzent
Zur Verwendung im Innenbereich und im Schacht.
Solvis-Art.-Nr.: 29339
Menge: 1,000 Stck
Produkt:
  Artikel:
    Artikelnummer: 29339
    Einheit: Stck
    Artikelkurztext: Abgasbogen DN 60, 15 ° PP transluzent
Abgasbogen DN 60, 15 ° PP transluzent Zur Verwendung im Innenbereich und im Schacht. Solvis-Art.-Nr.: 29339

**348 Abgasbogen DN 60, 30 ° PP transluzent**
Abgasbogen DN 60, 30 ° PP
transluzent
Zur Verwendung im Innenbereich und im Schacht.
Solvis-Art.-Nr.: 29340
Menge: 1,000 Stck
Produkt:
  Artikel:
    Artikelnummer: 29340
    Einheit: Stck
    Artikelkurztext: Abgasbogen DN 60, 30 ° PP transluzent
Abgasbogen DN 60, 30 ° PP transluzent Zur Verwendung im Innenbereich und im Schacht. Solvis-Art.-Nr.: 29340

**349 Abgasbogen DN 60, 45 ° PP transluzent**
Abgasbogen DN 60, 45 ° PP
transluzent
Zur Verwendung im Innenbereich und im Schacht.
Solvis-Art.-Nr.: 29341
Menge: 1,000 Stck
Produkt:
  Artikel:
    Artikelnummer: 29341
    Einheit: Stck
    Artikelkurztext: Abgasbogen DN 60, 45 ° PP transluzent
Abgasbogen DN 60, 45 ° PP transluzent Zur Verwendung im Innenbereich und im Schacht. Solvis-Art.-Nr.: 29341

**350 Abgasbogen DN 60, 87 ° PP transluzent**
Abgasbogen DN 60, 87 ° PP
transluzent
Zur Verwendung im Innenbereich und im Schacht.
Solvis-Art.-Nr.: 29342
Menge: 1,000 Stck
Produkt:
  Artikel:
    Artikelnummer: 29342
    Einheit: Stck
    Artikelkurztext: Abgasbogen DN 60, 87 ° PP transluzent
Abgasbogen DN 60, 87 ° PP transluzent Zur Verwendung im Innenbereich und im Schacht. Solvis-Art.-Nr.: 29342

**351 Revisions-Rohr DN 60 PP transluzent**
Revisions-Rohr DN 60 PP
transluzent
Zur Verwendung im Innenbereich und im Schacht.
Solvis-Art.-Nr.: 29343
Menge: 1,000 Stck
Produkt:
  Artikel:
    Artikelnummer: 29343
    Einheit: Stck
    Artikelkurztext: Revisions-Rohr DN 60 PP transluzent
Revisions-Rohr DN 60 PP transluzent Zur Verwendung im Innenbereich und im Schacht. Solvis-Art.-Nr.: 29343

**352 Revisions-Bogen DN 60 PP 87 °, transluzent**
Revisions-Bogen DN 60 PP
87 °, transluzent
Zur Verwendung im Innenbereich und im Schacht.
Solvis-Art.-Nr.: 29344
Menge: 1,000 Stck
Produkt:
  Artikel:
    Artikelnummer: 29344
    Einheit: Stck
    Artikelkurztext: Revisions-Bogen DN 60 PP 87 °, transluzent
Revisions-Bogen DN 60 PP 87 °, transluzent Zur Verwendung im Innenbereich und im Schacht. Solvis-Art.-Nr.: 29344

**353 Kaminkopfabdeckung DN 60, PE UV-stabil, mit Endrohr**
Kaminkopfabdeckung DN 60, PE
UV-stabil, mit Endrohr
Zum Abschluss des Schornsteinschachtes.
Solvis-Art.-Nr.: 29345
Menge: 1,000 Stck
Produkt:
  Artikel:
    Artikelnummer: 29345
    Einheit: Stck
    Artikelkurztext: Kaminkopfabdeckung DN 60, PE UV-stabil, mit Endrohr
Kaminkopfabdeckung DN 60, PE UV-stabil, mit Endrohr Zum Abschluss des Schornsteinschachtes. Solvis-Art.-Nr.: 29345

**354 Kaminkopfabdeckung DN 60, Edelstahl mit Endrohr**
Kaminkopfabdeckung DN 60, Edelstahl
mit Endrohr
Zum Abschluss des Schornsteinschachtes.
Solvis-Art.-Nr.: 29346
Menge: 1,000 Stck
Produkt:
  Artikel:
    Artikelnummer: 29346
    Einheit: Stck
    Artikelkurztext: Kaminkopfabdeckung DN 60, Edelstahl mit Endrohr
Kaminkopfabdeckung DN 60, Edelstahl mit Endrohr Zum Abschluss des Schornsteinschachtes. Solvis-Art.-Nr.: 29346

**355 Stütztulpe Abgasbogen DN 60, 87 ° transluzent**
Stütztulpe Abgasbogen DN 60, 87 °
transluzent
Zur Verwendung im Schacht. Bestehend aus:
-  Abgasbogen
-  Edelstahl-Auflageschiene.
Solvis-Art.-Nr.: 29347
Menge: 1,000 Stck
Produkt:
  Artikel:
    Artikelnummer: 29347
    Einheit: Stck
    Artikelkurztext: Stütztulpe Abgasbogen DN 60, 87 ° transluzent
Stütztulpe Abgasbogen DN 60, 87 ° transluzent Zur Verwendung im Schacht. Bestehend aus: - Abgasbogen - Edelstahl-Auflageschiene. Solvis-Art.-Nr.: 29347

**356 Abgasrohr DN 100/60, 500 mm ST außen Stahl, weiß pulverlackiert**
Abgasrohr DN 100/60, 500 mm ST
außen Stahl, weiß pulverlackiert
Konzentrische Ausführung. Zur Verwendung im Innenbereich.
Solvis-Art.-Nr.: 29349
Menge: 1,000 Stck
Produkt:
  Artikel:
    Artikelnummer: 29349
    Einheit: Stck
    Artikelkurztext: Abgasrohr DN 100/60, 500 mm ST außen Stahl, weiß pulverlackiert
Abgasrohr DN 100/60, 500 mm ST außen Stahl, weiß pulverlackiert Konzentrische Ausführung. Zur Verwendung im Innenbereich. Solvis-Art.-Nr.: 29349

**357 Abgasrohr DN 100/60, 1000 mm ST außen Stahl, weiß pulverlackiert**
Abgasrohr DN 100/60, 1000 mm ST
außen Stahl, weiß pulverlackiert
Konzentrische Ausführung. Zur Verwendung im Innenbereich.
Solvis-Art.-Nr.: 29350
Menge: 1,000 Stck
Produkt:
  Artikel:
    Artikelnummer: 29350
    Einheit: Stck
    Artikelkurztext: Abgasrohr DN 100/60, 1000 mm ST außen Stahl, weiß pulverlackiert
Abgasrohr DN 100/60, 1000 mm ST außen Stahl, weiß pulverlackiert Konzentrische Ausführung. Zur Verwendung im Innenbereich. Solvis-Art.-Nr.: 29350

**358 Abgasrohr DN 100/60, 2000 mm ST außen Stahl, weiß pulverlackiert**
Abgasrohr DN 100/60, 2000 mm ST
außen Stahl, weiß pulverlackiert
Konzentrische Ausführung. Zur Verwendung im Innenbereich.
Solvis-Art.-Nr.: 29351
Menge: 1,000 Stck
Produkt:
  Artikel:
    Artikelnummer: 29351
    Einheit: Stck
    Artikelkurztext: Abgasrohr DN 100/60, 2000 mm ST außen Stahl, weiß pulverlackiert
Abgasrohr DN 100/60, 2000 mm ST außen Stahl, weiß pulverlackiert Konzentrische Ausführung. Zur Verwendung im Innenbereich. Solvis-Art.-Nr.: 29351

**359 Abgasbogen DN 100/60, 15 ° ST außen Stahl, weiß pulverlackiert**
Abgasbogen DN 100/60, 15 ° ST
außen Stahl, weiß pulverlackiert
Konzentrische Ausführung. Zur Verwendung im Innenbereich.
Solvis-Art.-Nr.: 29352
Menge: 1,000 Stck
Produkt:
  Artikel:
    Artikelnummer: 29352
    Einheit: Stck
    Artikelkurztext: Abgasbogen DN 100/60, 15 ° ST außen Stahl, weiß pulverlackiert
Abgasbogen DN 100/60, 15 ° ST außen Stahl, weiß pulverlackiert Konzentrische Ausführung. Zur Verwendung im Innenbereich. Solvis-Art.-Nr.: 29352

**360 Abgasbogen DN 100/60, 30 ° ST außen Stahl, weiß pulverlackiert**
Abgasbogen DN 100/60, 30 ° ST
außen Stahl, weiß pulverlackiert
Konzentrische Ausführung. Zur Verwendung im Innenbereich.
Solvis-Art.-Nr.: 29353
Menge: 1,000 Stck
Produkt:
  Artikel:
    Artikelnummer: 29353
    Einheit: Stck
    Artikelkurztext: Abgasbogen DN 100/60, 30 ° ST außen Stahl, weiß pulverlackiert
Abgasbogen DN 100/60, 30 ° ST außen Stahl, weiß pulverlackiert Konzentrische Ausführung. Zur Verwendung im Innenbereich. Solvis-Art.-Nr.: 29353

**361 Abgasbogen DN 100/60, 45 ° ST außen Stahl, weiß pulverlackiert**
Abgasbogen DN 100/60, 45 ° ST
außen Stahl, weiß pulverlackiert
Konzentrische Ausführung. Zur Verwendung im Innenbereich.
Solvis-Art.-Nr.: 29354
Menge: 1,000 Stck
Produkt:
  Artikel:
    Artikelnummer: 29354
    Einheit: Stck
    Artikelkurztext: Abgasbogen DN 100/60, 45 ° ST außen Stahl, weiß pulverlackiert
Abgasbogen DN 100/60, 45 ° ST außen Stahl, weiß pulverlackiert Konzentrische Ausführung. Zur Verwendung im Innenbereich. Solvis-Art.-Nr.: 29354

**362 Abgasbogen DN 100/60, 87 ° ST außen Stahl, weiß pulverlackiert**
Abgasbogen DN 100/60, 87 ° ST
außen Stahl, weiß pulverlackiert
Konzentrische Ausführung. Zur Verwendung im Innenbereich.
Solvis-Art.-Nr.: 29355
Menge: 1,000 Stck
Produkt:
  Artikel:
    Artikelnummer: 29355
    Einheit: Stck
    Artikelkurztext: Abgasbogen DN 100/60, 87 ° ST außen Stahl, weiß pulverlackiert
Abgasbogen DN 100/60, 87 ° ST außen Stahl, weiß pulverlackiert Konzentrische Ausführung. Zur Verwendung im Innenbereich. Solvis-Art.-Nr.: 29355

**363 Revisions-Rohr DN100/60 ALU außen Aluminium, weiß pulverlackiert**
Revisions-Rohr DN100/60 ALU
außen Aluminium, weiß pulverlackiert
Konzentrische Ausführung. Zur Verwendung im Innenbereich.
Solvis-Art.-Nr.: 29356
Menge: 1,000 Stck
Produkt:
  Artikel:
    Artikelnummer: 29356
    Einheit: Stck
    Artikelkurztext: Revisions-Rohr DN100/60 ALU außen Aluminium, weiß pulverlackiert
Revisions-Rohr DN100/60 ALU außen Aluminium, weiß pulverlackiert Konzentrische Ausführung. Zur Verwendung im Innenbereich. Solvis-Art.-Nr.: 29356

**364 Revisions-Bogen DN100/60 ALU 87°, außen Aluminium, weiß lackiert**
Revisions-Bogen DN100/60 ALU
87°, außen Aluminium, weiß lackiert
Konzentrische Ausführung. Zur Verwendung im Innenbereich.
Solvis-Art.-Nr.: 29357
Menge: 1,000 Stck
Produkt:
  Artikel:
    Artikelnummer: 29357
    Einheit: Stck
    Artikelkurztext: Revisions-Bogen DN100/60 ALU 87°, außen Aluminium, weiß lackiert
Revisions-Bogen DN100/60 ALU 87°, außen Aluminium, weiß lackiert Konzentrische Ausführung. Zur Verwendung im Innenbereich. Solvis-Art.-Nr.: 29357

**365 Reduzierung DN 125 / 80 auf DN 100 / 60 konzentrisch**
Reduzierung DN 125 / 80 auf DN 100 / 60
konzentrisch
Reduzierung des Kesselstutzens auf DN 60
Solvis-Art.-Nr.: 29358
Menge: 1,000 Stck
Produkt:
  Artikel:
    Artikelnummer: 29358
    Einheit: Stck
    Artikelkurztext: Reduzierung DN 125 / 80 auf DN 100 / 60 konzentrisch
Reduzierung DN 125 / 80 auf DN 100 / 60 konzentrisch Reduzierung des Kesselstutzens auf DN 60 Solvis-Art.-Nr.: 29358

**366 Zuluftstutzen RLA DN 100/60 ST zum Umbau auf raumluftabh. Betriebsw.**
Zuluftstutzen RLA DN 100/60 ST
zum Umbau auf raumluftabh. Betriebsw.
Zuluftstutzen in konzentrischer Ausführung, außen Stahl, weiß pulverlackiert.
Solvis-Art.-Nr.: 29359
Menge: 1,000 Stck
Produkt:
  Artikel:
    Artikelnummer: 29359
    Einheit: Stck
    Artikelkurztext: Zuluftstutzen RLA DN 100/60 ST zum Umbau auf raumluftabh. Betriebsw.
Zuluftstutzen RLA DN 100/60 ST zum Umbau auf raumluftabh. Betriebsw. Zuluftstutzen in konzentrischer Ausführung, außen Stahl, weiß pulverlackiert. Solvis-Art.-Nr.: 29359

**367 Dachdurchführung 980 mm schwarz konzentrisch, DN 100/60, PE**
Dachdurchführung 980 mm schwarzkonzentrisch, DN 100/60, PE
Solvis-Art.-Nr.: 29360
Menge: 1,000 Stck
Produkt:
  Artikel:
    Artikelnummer: 29360
    Einheit: Stck
    Artikelkurztext: Dachdurchführung 980 mm schwarz konzentrisch, DN 100/60, PE
Dachdurchführung 980 mm schwarzkonzentrisch, DN 100/60, PE Solvis-Art.-Nr.: 29360

**368 Dachdurchführung 980 mm terracotta konzentrisch, DN 100/60, PE**
Dachdurchführung 980 mm terracottakonzentrisch, DN 100/60, PE
Solvis-Art.-Nr.: 29361
Menge: 1,000 Stck
Produkt:
  Artikel:
    Artikelnummer: 29361
    Einheit: Stck
    Artikelkurztext: Dachdurchführung 980 mm terracotta konzentrisch, DN 100/60, PE
Dachdurchführung 980 mm terracottakonzentrisch, DN 100/60, PE Solvis-Art.-Nr.: 29361

**369 Wanddurchführung 500 mm weiß PE konzentrisch, DN 100/60, mit Abdeckpl.**
Wanddurchführung 500 mm weiß PE
konzentrisch, DN 100/60, mit Abdeckpl.
Wanddurchführung zum Kaminschacht
Solvis-Art.-Nr.: 29362
Menge: 1,000 Stck
Produkt:
  Artikel:
    Artikelnummer: 29362
    Einheit: Stck
    Artikelkurztext: Wanddurchführung 500 mm weiß PE konzentrisch, DN 100/60, mit Abdeckpl.
Wanddurchführung 500 mm weiß PE konzentrisch, DN 100/60, mit Abdeckpl. Wanddurchführung zum Kaminschacht Solvis-Art.-Nr.: 29362

**370 Abdeckblende Abgasrohr DN 100, PP weiß 200x200 mm**
Abdeckblende Abgasrohr DN 100, PP weiß
200x200  mm
für Wanddurchführung zum Kaminschacht
Solvis-Art.-Nr.: 29363
Menge: 1,000 Stck
Produkt:
  Artikel:
    Artikelnummer: 29363
    Einheit: Stck
    Artikelkurztext: Abdeckblende Abgasrohr DN 100, PP weiß 200x200 mm
Abdeckblende Abgasrohr DN 100, PP weiß 200x200 mm für Wanddurchführung zum Kaminschacht Solvis-Art.-Nr.: 29363

**371 Abgassystem CAS 1, DN 60 raumluftabhängig, mit Schachtdurchführ.**
Abgassystem CAS 1, DN 60
raumluftabhängig, mit Schachtdurchführ.
Der Grundbausatz CAS-1 ermöglicht die Aufstellung des SolvisBen/SolvisMax in Räumen, denen die Verbrennungsluft direkt entnommen wird. Geeignet sind Heiz- und Keller-Abgasrohre und
-  formstücke aus temperatur- und langzeitbeständigem Polypropylen, zugelassen bis 120 °C. Transluzent zur einfachen optischen Kontrolle. Bestehend aus:
-  1 x 30125 Reduzierung DN 80/60
-  1 x 11396 Zuluftgitter Abgassystem
-  1 x 29344 Revisions-Bogen DN 60 PP
-  1 x 29336 Abgasrohr DN 60, 500 mm PP
-  1 x 29363 Abdeckblende Abgasrohr DN 100, PP weiß
-  1 x 29362 Wanddurchf. 500 mm schwarz PE
-  1 x 29347 Stütztulpe Abgasb. DN 60, 87°
-  3 x 29348 Abstandhalter Abgasrohr DN 60, PE
-  1 x 09134 Gleitpaste für Abgassysteme
-  1 x Abgasrohr DN 60, 250 mm Bitte beachten: Die Kaminkopfabdeckung ist nicht Bestandteil des Satzes und ist gesondert zu bestellen.
Solvis-Art.-Nr.: 29364
Menge: 1,000 Stck
Produkt:
  Artikel:
    Artikelnummer: 29364
    Einheit: Stck
    Artikelkurztext: Abgassystem CAS 1, DN 60 raumluftabhängig, mit Schachtdurchführ.
Abgassystem CAS 1, DN 60 raumluftabhängig, mit Schachtdurchführ. Der Grundbausatz CAS-1 ermöglicht die Aufstellung des SolvisBen/SolvisMax in Räumen, denen die Verbrennungsluft direkt entnommen wird. Geeignet sind Heiz- und Keller-Abgasrohre und - formstücke aus temperatur- und langzeitbeständigem Polypropylen, zugelassen bis 120 °C. Transluzent zur einfachen optischen Kontrolle. Bestehend aus: - 1 x 30125 Reduzierung DN 80/60 - 1 x 11396 Zuluftgitter Abgassystem - 1 x 29344 Revisions-Bogen DN 60 PP - 1 x 29336 Abgasrohr DN 60, 500 mm PP - 1 x 29363 Abdeckblende Abgasrohr DN 100, PP weiß - 1 x 29362 Wanddurchf. 500 mm schwarz PE - 1 x 29347 Stütztulpe Abgasb. DN 60, 87° - 3 x 29348 Abstandhalter Abgasrohr DN 60, PE - 1 x 09134 Gleitpaste für Abgassysteme - 1 x Abgasrohr DN 60, 250 mm Bitte beachten: Die Kaminkopfabdeckung ist nicht Bestandteil des Satzes und ist gesondert zu bestellen. Solvis-Art.-Nr.: 29364

**372 Abgassystem CAS 2, DN 100/60 raumluftunabhängig, m. Schachtd. DN 60**
Abgassystem CAS 2, DN 100/60
raumluftunabhängig, m. Schachtd. DN 60
Der Grundbausatz CAS-2 ermöglicht die Aufstellung des SolvisBen/SolvisMax in Räumen, denen die Verbrennungsluft nicht direkt entnommen wird. Die Zuluftansaugung erfolgt im Schacht. Wenn die Gefahr besteht, dass Schmutz mit der Frischluft angesaugt wird, (z. B. bei Schächten, die vorher für Öl- bzw. Feststofffeuerungsanlagen genutzt wurden), muss CAS-7 zum Einsatz kommen. Abgasrohre und -formstücke aus temperatur- und langzeitbeständigem Polypropylen, zugelassen bis 120 °C. Außenrohr weiß pulverlackiert. Bestehend aus:
-  1 x 29358 Reduzierung DN 125/80 auf DN 100/60
-  1 x 29357 Revisions-Bogen DN 100/60 ALU
-  1 x 29349 Abgasrohr DN 100/60, 500 mm ST
-  1 x 29363 Abdeckblende Abgasrohr DN 100, PP weiß
-  1 x 29362 Wanddurchf. 500 mm weiß PE
-  1 x 29347 Stütztulpe Abgasb. DN 60, 87°
-  3 x 29348 Abstandhalter Abgasrohr DN 60, PE
-  1 x 09134 Gleitpaste für Abgassysteme Bitte beachten: Die Kaminkopfabdeckung ist nicht Bestandteil des Satzes und ist gesondert zu bestellen.
Solvis-Art.-Nr.: 29365
Menge: 1,000 Stck
Produkt:
  Artikel:
    Artikelnummer: 29365
    Einheit: Stck
    Artikelkurztext: Abgassystem CAS 2, DN 100/60 raumluftunabhängig, m. Schachtd. DN 60
Abgassystem CAS 2, DN 100/60 raumluftunabhängig, m. Schachtd. DN 60 Der Grundbausatz CAS-2 ermöglicht die Aufstellung des SolvisBen/SolvisMax in Räumen, denen die Verbrennungsluft nicht direkt entnommen wird. Die Zuluftansaugung erfolgt im Schacht. Wenn die Gefahr besteht, dass Schmutz mit der Frischluft angesaugt wird, (z. B. bei Schächten, die vorher für Öl- bzw. Feststofffeuerungsanlagen genutzt wurden), muss CAS-7 zum Einsatz kommen. Abgasrohre und -formstücke aus temperatur- und langzeitbeständigem Polypropylen, zugelassen bis 120 °C. Außenrohr weiß pulverlackiert. Bestehend aus: - 1 x 29358 Reduzierung DN 125/80 auf DN 100/60 - 1 x 29357 Revisions-Bogen DN 100/60 ALU - 1 x 29349 Abgasrohr DN 100/60, 500 mm ST - 1 x 29363 Abdeckblende Abgasrohr DN 100, PP weiß - 1 x 29362 Wanddurchf. 500 mm weiß PE - 1 x 29347 Stütztulpe Abgasb. DN 60, 87° - 3 x 29348 Abstandhalter Abgasrohr DN 60, PE - 1 x 09134 Gleitpaste für Abgassysteme Bitte beachten: Die Kaminkopfabdeckung ist nicht Bestandteil des Satzes und ist gesondert zu bestellen. Solvis-Art.-Nr.: 29365

**373 Abgassystem CAS 3, DN 60 raumluftab., feuchteunempf. Schornst.**
Abgassystem CAS 3, DN 60
raumluftab., feuchteunempf. Schornst.
Der Grundbausatz CAS-3 ermöglicht die Aufstellung des SolvisBen/SolvisMax in Räumen, denen die Verbrennungsluft direkt entnommen wird. Geeignet sind Heiz- und Kellerräume; unzulässig ist der Betrieb im Wohnbereich. Abgasrohre und -formstücke aus temperatur- und langzeitbeständigem Polypropylen, zugelassen bis 120 °C. Transluzent zur einfachen, optischen Kontrolle. Bestehend aus:
-  1 x 30125 Reduzierung DN 80/60
-  1 x 11396 Zuluftgitter Abgassystem
-  1 x 29344 Revisions-Bogen DN 60 PP
-  1 x 29336 Abgasrohr DN 60, 500 mm PP
-  1 x 09134 Gleitpaste für Abgassysteme
-  1 x Abgasrohr DN 60, 250 mm
Solvis-Art.-Nr.: 29366
Menge: 1,000 Stck
Produkt:
  Artikel:
    Artikelnummer: 29366
    Einheit: Stck
    Artikelkurztext: Abgassystem CAS 3, DN 60 raumluftab., feuchteunempf. Schornst.
Abgassystem CAS 3, DN 60 raumluftab., feuchteunempf. Schornst. Der Grundbausatz CAS-3 ermöglicht die Aufstellung des SolvisBen/SolvisMax in Räumen, denen die Verbrennungsluft direkt entnommen wird. Geeignet sind Heiz- und Kellerräume; unzulässig ist der Betrieb im Wohnbereich. Abgasrohre und -formstücke aus temperatur- und langzeitbeständigem Polypropylen, zugelassen bis 120 °C. Transluzent zur einfachen, optischen Kontrolle. Bestehend aus: - 1 x 30125 Reduzierung DN 80/60 - 1 x 11396 Zuluftgitter Abgassystem - 1 x 29344 Revisions-Bogen DN 60 PP - 1 x 29336 Abgasrohr DN 60, 500 mm PP - 1 x 09134 Gleitpaste für Abgassysteme - 1 x Abgasrohr DN 60, 250 mm Solvis-Art.-Nr.: 29366

**374 Abgassystem CAS 4, DN 100/60 raumluftunabhängig, für LAS-Schornstein**
Abgassystem CAS 4, DN 100/60
raumluftunabhängig, für LAS-Schornstein
Abgasrohre und -formstücke aus temperatur- und langzeitbeständigem Polypropylen, zugelassen bis 120 °C. Außenrohr weiß pulverlackiert. Bestehend aus:
-  1 x 29358 Reduzierung DN 125/80 auf DN 100/60
-  1 x 29357 Revisions-Bogen DN 100/60 ALU
-  1 x 29349 Abgasrohr DN 100/60, 500 mm ST
-  1 x 09134 Gleitpaste für Abgassysteme
Solvis-Art.-Nr.: 29367
Menge: 1,000 Stck
Produkt:
  Artikel:
    Artikelnummer: 29367
    Einheit: Stck
    Artikelkurztext: Abgassystem CAS 4, DN 100/60 raumluftunabhängig, für LAS-Schornstein
Abgassystem CAS 4, DN 100/60 raumluftunabhängig, für LAS-Schornstein Abgasrohre und -formstücke aus temperatur- und langzeitbeständigem Polypropylen, zugelassen bis 120 °C. Außenrohr weiß pulverlackiert. Bestehend aus: - 1 x 29358 Reduzierung DN 125/80 auf DN 100/60 - 1 x 29357 Revisions-Bogen DN 100/60 ALU - 1 x 29349 Abgasrohr DN 100/60, 500 mm ST - 1 x 09134 Gleitpaste für Abgassysteme Solvis-Art.-Nr.: 29367

**375 Abgassystem CAS 5, DN 100/60 S raumluftunabhängig, m. Dachdurchf. schw**
Abgassystem CAS 5, DN 100/60 S
raumluftunabhängig, m. Dachdurchf. schw
Zur Aufstellung des SolvisBen/SolvisMax als Dachheizzentrale. Der Grundbausatz kann sowohl für Flachdächer als auch für Schrägdächer mit Neigungen von 5-55 ° verwendet werden. Abgasrohre und -formstücke aus temperatur- und langzeitbeständigem Polypropylen, zugelassen bis 120 °C. Außenrohr weiß pulverlackiert. Bestehend aus:
-  1 x 29358 Reduzierung DN 125/80 auf DN 100/60
-  1 x 29356 Revisions-Rohr DN 100/60 ALU
-  1 x 29360 Dachdurchführung 980 mm schwarz
-  1 x 09134 Gleitpaste für Abgassysteme
-  1 x Omega Schelle Bitte beachten: passende Schrägdachpfanne oder Flachdachkragen gesondert bestellen
Solvis-Art.-Nr.: 29368
Menge: 1,000 Stck
Produkt:
  Artikel:
    Artikelnummer: 29368
    Einheit: Stck
    Artikelkurztext: Abgassystem CAS 5, DN 100/60 S raumluftunabhängig, m. Dachdurchf. schw
Abgassystem CAS 5, DN 100/60 S raumluftunabhängig, m. Dachdurchf. schw Zur Aufstellung des SolvisBen/SolvisMax als Dachheizzentrale. Der Grundbausatz kann sowohl für Flachdächer als auch für Schrägdächer mit Neigungen von 5-55 ° verwendet werden. Abgasrohre und -formstücke aus temperatur- und langzeitbeständigem Polypropylen, zugelassen bis 120 °C. Außenrohr weiß pulverlackiert. Bestehend aus: - 1 x 29358 Reduzierung DN 125/80 auf DN 100/60 - 1 x 29356 Revisions-Rohr DN 100/60 ALU - 1 x 29360 Dachdurchführung 980 mm schwarz - 1 x 09134 Gleitpaste für Abgassysteme - 1 x Omega Schelle Bitte beachten: passende Schrägdachpfanne oder Flachdachkragen gesondert bestellen Solvis-Art.-Nr.: 29368

**376 Abgassystem CAS 5, DN 100/60 TC raumluftunabhängig, m. Dachdurchf. terr**
Abgassystem CAS 5, DN 100/60 TC
raumluftunabhängig, m. Dachdurchf. terr
Zur Aufstellung des SolvisBen/SolvisMax als Dachheizzentrale. Der Grundbausatz kann sowohl für Flachdächer als auch für Schrägdächer mit Neigungen von 5-55 ° verwendet werden. Abgasrohre und -formstücke aus temperatur- und langzeitbeständigem Polypropylen, zugelassen bis 120 °C. Außenrohr weiß pulverlackiert. Bestehend aus:
-  1 x 29358 Reduzierung DN 125/80 auf DN 100/60
-  1 x 29356 Revisions-Rohr DN 100/60 ALU
-  1 x 29361 Dachdurchführung 980 mm terracotta
-  1 x 09134 Gleitpaste für Abgassysteme
-  1 x Omega Schelle Bitte beachten: passende Schrägdachpfanne oder Flachdachkragen gesondert bestellen
Solvis-Art.-Nr.: 29369
Menge: 1,000 Stck
Produkt:
  Artikel:
    Artikelnummer: 29369
    Einheit: Stck
    Artikelkurztext: Abgassystem CAS 5, DN 100/60 TC raumluftunabhängig, m. Dachdurchf. terr
Abgassystem CAS 5, DN 100/60 TC raumluftunabhängig, m. Dachdurchf. terr Zur Aufstellung des SolvisBen/SolvisMax als Dachheizzentrale. Der Grundbausatz kann sowohl für Flachdächer als auch für Schrägdächer mit Neigungen von 5-55 ° verwendet werden. Abgasrohre und -formstücke aus temperatur- und langzeitbeständigem Polypropylen, zugelassen bis 120 °C. Außenrohr weiß pulverlackiert. Bestehend aus: - 1 x 29358 Reduzierung DN 125/80 auf DN 100/60 - 1 x 29356 Revisions-Rohr DN 100/60 ALU - 1 x 29361 Dachdurchführung 980 mm terracotta - 1 x 09134 Gleitpaste für Abgassysteme - 1 x Omega Schelle Bitte beachten: passende Schrägdachpfanne oder Flachdachkragen gesondert bestellen Solvis-Art.-Nr.: 29369

**377 Abgassystem CAS 6, DN 100/60 raumluftunabhäng., m. Schachtd DN100/60**
Abgassystem CAS 6, DN 100/60
raumluftunabhäng., m. Schachtd DN100/60
Der Grundbausatz CAS-6 ermöglicht den direkten Außenwandanschluss des SolvisBen/SolvisMax. Gemäß DVGW-TRGI ist der Außenwandanschluss nur zulässig, wenn eine andere Anschlussmöglichkeit einen unvertretbar hohen Aufwand bedeuten würde. Vor der Installation ist Rücksprache mit dem Bezirksschornsteinfegermeister zu halten. Abgasrohre und -formstücke aus temperatur- und langzeitbeständigem Polypropylen, zugelassen bis 120 °C. Außenrohr weiß pulverlackiert. Bestehend aus:
-  1 x 29358 Reduzierung DN 125/80 auf DN 100/60
-  1 x 29357 Revisions-Bogen DN 100/60 ALU
-  1 x 29349 Abgasrohr DN 100/60, 500 mm ST
-  1 x 29363 Abdeckblende Abgasrohr DN 100, PP weiß
-  1 x konzentrische Wanddurchführung schwarz PE
-  1 x 09134 Gleitpaste für Abgassysteme
Solvis-Art.-Nr.: 29370
Menge: 1,000 Stck
Produkt:
  Artikel:
    Artikelnummer: 29370
    Einheit: Stck
    Artikelkurztext: Abgassystem CAS 6, DN 100/60 raumluftunabhäng., m. Schachtd DN100/60
Abgassystem CAS 6, DN 100/60 raumluftunabhäng., m. Schachtd DN100/60 Der Grundbausatz CAS-6 ermöglicht den direkten Außenwandanschluss des SolvisBen/SolvisMax. Gemäß DVGW-TRGI ist der Außenwandanschluss nur zulässig, wenn eine andere Anschlussmöglichkeit einen unvertretbar hohen Aufwand bedeuten würde. Vor der Installation ist Rücksprache mit dem Bezirksschornsteinfegermeister zu halten. Abgasrohre und -formstücke aus temperatur- und langzeitbeständigem Polypropylen, zugelassen bis 120 °C. Außenrohr weiß pulverlackiert. Bestehend aus: - 1 x 29358 Reduzierung DN 125/80 auf DN 100/60 - 1 x 29357 Revisions-Bogen DN 100/60 ALU - 1 x 29349 Abgasrohr DN 100/60, 500 mm ST - 1 x 29363 Abdeckblende Abgasrohr DN 100, PP weiß - 1 x konzentrische Wanddurchführung schwarz PE - 1 x 09134 Gleitpaste für Abgassysteme Solvis-Art.-Nr.: 29370

**378 Abgassystem CAS 7, DN 100/60 raumluftunabhäng., m. Schachtd DN100/60**
Abgassystem CAS 7, DN 100/60
raumluftunabhäng., m. Schachtd DN100/60
Der Grundbausatz CAS-7 ist vom Kessel bis zur Mündung konzentrisch ausgeführt. Einsatz z. B. bei verschmutzten Schächten. Abgasrohre und -formstücke aus temperatur- und langzeitbeständigem Polypropylen, zugelassen bis 120 °C. Außenrohr weiß pulverlackiert, Außenrohr im Schacht PE, schwarz Bestehend aus:
-  1 x 29358 Reduzierung DN 125/80 auf DN 100/60
-  1 x 29357 Revisions-Bogen DN 100/60 ALU
-  2 x 29349 Abgasrohr DN 100/60, 500 mm ST
-  1 x 29363 Abdeckblende Abgasrohr DN 100, PP weiß
-  1 x 29402 Stütztulpe Abgasbogen DN 100/60, 87°
-  3 x 29926 Abstandhalter Abgasrohr DN 100, ST
-  1 x 09134 Gleitpaste für Abgassysteme Bitte beachten: Die Kaminkopfabdeckung ist nicht Bestandteil des Satzes und ist gesondert zu bestellen.
Solvis-Art.-Nr.: 29371
Menge: 1,000 Stck
Produkt:
  Artikel:
    Artikelnummer: 29371
    Einheit: Stck
    Artikelkurztext: Abgassystem CAS 7, DN 100/60 raumluftunabhäng., m. Schachtd DN100/60
Abgassystem CAS 7, DN 100/60 raumluftunabhäng., m. Schachtd DN100/60 Der Grundbausatz CAS-7 ist vom Kessel bis zur Mündung konzentrisch ausgeführt. Einsatz z. B. bei verschmutzten Schächten. Abgasrohre und -formstücke aus temperatur- und langzeitbeständigem Polypropylen, zugelassen bis 120 °C. Außenrohr weiß pulverlackiert, Außenrohr im Schacht PE, schwarz Bestehend aus: - 1 x 29358 Reduzierung DN 125/80 auf DN 100/60 - 1 x 29357 Revisions-Bogen DN 100/60 ALU - 2 x 29349 Abgasrohr DN 100/60, 500 mm ST - 1 x 29363 Abdeckblende Abgasrohr DN 100, PP weiß - 1 x 29402 Stütztulpe Abgasbogen DN 100/60, 87° - 3 x 29926 Abstandhalter Abgasrohr DN 100, ST - 1 x 09134 Gleitpaste für Abgassysteme Bitte beachten: Die Kaminkopfabdeckung ist nicht Bestandteil des Satzes und ist gesondert zu bestellen. Solvis-Art.-Nr.: 29371

**379 Abgasbogen DN125/80, 45° ST außen Stahl, weiß pulverlackiert**
Abgasbogen DN125/80, 45° ST
außen Stahl, weiß pulverlackiert
Konzentrische Ausführung. Zur Verwendung im Innenbereich.
Solvis-Art.-Nr.: 29399
Menge: 1,000 Stck
Produkt:
  Artikel:
    Artikelnummer: 29399
    Einheit: Stck
    Artikelkurztext: Abgasbogen DN125/80, 45° ST außen Stahl, weiß pulverlackiert
Abgasbogen DN125/80, 45° ST außen Stahl, weiß pulverlackiert Konzentrische Ausführung. Zur Verwendung im Innenbereich. Solvis-Art.-Nr.: 29399

**380 Abgasbogen DN125/80, 87° ST außen Stahl, weiß pulverlackiert**
Abgasbogen DN125/80, 87° ST
außen Stahl, weiß pulverlackiert
Konzentrische Ausführung. Zur Verwendung im Innenbereich.
Solvis-Art.-Nr.: 29400
Menge: 1,000 Stck
Produkt:
  Artikel:
    Artikelnummer: 29400
    Einheit: Stck
    Artikelkurztext: Abgasbogen DN125/80, 87° ST außen Stahl, weiß pulverlackiert
Abgasbogen DN125/80, 87° ST außen Stahl, weiß pulverlackiert Konzentrische Ausführung. Zur Verwendung im Innenbereich. Solvis-Art.-Nr.: 29400

**381 Stütztulpe Abgasbogen DN 100/60, 87 ° außen PE, schwarz, mit Auflageschiene**
Stütztulpe Abgasbogen DN 100/60, 87 °
außen PE, schwarz, mit Auflageschiene
Konzentrische Ausführung. Zur Verwendung im Schacht. Bestehend aus:
-  Abgasbogen
-  Edelstahl-Auflageschiene.
Solvis-Art.-Nr.: 29402
Menge: 1,000 Stck
Produkt:
  Artikel:
    Artikelnummer: 29402
    Einheit: Stck
    Artikelkurztext: Stütztulpe Abgasbogen DN 100/60, 87 ° außen PE, schwarz, mit Auflageschiene
Stütztulpe Abgasbogen DN 100/60, 87 ° außen PE, schwarz, mit Auflageschiene Konzentrische Ausführung. Zur Verwendung im Schacht. Bestehend aus: - Abgasbogen - Edelstahl-Auflageschiene. Solvis-Art.-Nr.: 29402

**382 Schelle Abgasrohr DN 100 ST, verzinkt mit Einlegeband und Stockschraube**
Schelle Abgasrohr DN 100 ST, verzinkt
mit Einlegeband und Stockschraube
Schelle zur Befestigung des konzentrischen Abgasrohres DN 100/60 an der Wand.  Solvis-Art.-Nr.: 29446
Menge: 1,000 Stck
Produkt:
  Artikel:
    Artikelnummer: 29446
    Einheit: Stck
    Artikelkurztext: Schelle Abgasrohr DN 100 ST, verzinkt mit Einlegeband und Stockschraube
Schelle Abgasrohr DN 100 ST, verzinkt mit Einlegeband und Stockschraube Schelle zur Befestigung des konzentrischen Abgasrohres DN 100/60 an der Wand. Solvis-Art.-Nr.: 29446

**383 Abgasrohr DN 125/80, 2000 mm ST außen Stahl, weiß pulverlackiert**
Abgasrohr DN 125/80, 2000 mm ST
außen Stahl, weiß pulverlackiert
Konzentrische Ausführung. Zur Verwendung im Innenbereich.
Solvis-Art.-Nr.: 29449
Menge: 1,000 Stck
Produkt:
  Artikel:
    Artikelnummer: 29449
    Einheit: Stck
    Artikelkurztext: Abgasrohr DN 125/80, 2000 mm ST außen Stahl, weiß pulverlackiert
Abgasrohr DN 125/80, 2000 mm ST außen Stahl, weiß pulverlackiert Konzentrische Ausführung. Zur Verwendung im Innenbereich. Solvis-Art.-Nr.: 29449

**384 Stütztulpe Abgasbogen DN 80, 87 °, tran mit Auflageschiene Abgasrohr, Edelstahl**
Stütztulpe Abgasbogen DN 80, 87 °, tran
mit Auflageschiene Abgasrohr, Edelstahl
Zur Verwendung im Schacht. Bestehend aus:
-  Abgasbogen
-  Edelstahl-Auflageschiene.
Solvis-Art.-Nr.: 29450
Menge: 1,000 Stck
Produkt:
  Artikel:
    Artikelnummer: 29450
    Einheit: Stck
    Artikelkurztext: Stütztulpe Abgasbogen DN 80, 87 °, tran mit Auflageschiene Abgasrohr, Edelstahl
Stütztulpe Abgasbogen DN 80, 87 °, tran mit Auflageschiene Abgasrohr, Edelstahl Zur Verwendung im Schacht. Bestehend aus: - Abgasbogen - Edelstahl-Auflageschiene. Solvis-Art.-Nr.: 29450

**385 Solarwärmeübergabestation 5,5 für SolvisBen**
Solarwärmeübergabestation 5,5
für SolvisBen
Kompakte Wandstation zur Übergabe der Solarwärme an den SolvisBen. Die Station besteht aus dem Primärkreis (Solarkreis) zur Förderung der Solarflüssigkeit zwischen Kollektorfeld, einem Plattenwärmeübertrager, und dem Sekundärkreis zur Beladung des Pufferschichtspeichers des SolvisBen. Sie wird komplett vormontiert und isoliert geliefert.
Bestehend aus:
-  Hocheffizienzpumpe primär und sekundär
-  Gegenstrom-Plattenwärmeübertrager
-  Volumenstromgeber zur Erfassung des Solarertrags
-  Sicherheitsgruppe mit MAG-Anschluss
-  Sensorkabelbaum und Verlängerungskabelbaum
-  Abmessungen BxHxT: 420x670x170 mm
Solvis-Art.-Nr. 29592
Menge: 1,000 Stck
Produkt:
  Artikel:
    Artikelnummer: 29592
    Einheit: Stck
    Artikelkurztext: Solarwärmeübergabestation 5,5 für SolvisBen
Solarwärmeübergabestation 5,5 für SolvisBen Kompakte Wandstation zur Übergabe der Solarwärme an den SolvisBen. Die Station besteht aus dem Primärkreis (Solarkreis) zur Förderung der Solarflüssigkeit zwischen Kollektorfeld, einem Plattenwärmeübertrager, und dem Sekundärkreis zur Beladung des Pufferschichtspeichers des SolvisBen. Sie wird komplett vormontiert und isoliert geliefert. Bestehend aus: - Hocheffizienzpumpe primär und sekundär - Gegenstrom-Plattenwärmeübertrager - Volumenstromgeber zur Erfassung des Solarertrags - Sicherheitsgruppe mit MAG-Anschluss - Sensorkabelbaum und Verlängerungskabelbaum - Abmessungen BxHxT: 420x670x170 mm Solvis-Art.-Nr. 29592

**386 Abstandhalter Abgasrohr DN100, ST mind. 1 alle 2 m; für Rohr im Schacht**
Abstandhalter Abgasrohr DN100, STmind. 1 alle 2 m; für Rohr im Schacht
Solvis-Art.-Nr.: 29926
Menge: 1,000 Stck
Produkt:
  Artikel:
    Artikelnummer: 29926
    Einheit: Stck
    Artikelkurztext: Abstandhalter Abgasrohr DN100, ST mind. 1 alle 2 m; für Rohr im Schacht
Abstandhalter Abgasrohr DN100, STmind. 1 alle 2 m; für Rohr im Schacht Solvis-Art.-Nr.: 29926

**387 Einzel-Schnellmontagerohr 12 mm, 10 m hochtemperaturbeständig isoliert**
Einzel-Schnellmontagerohr 12 mm, 10 m
hochtemperaturbeständig isoliert
Flexible, isolierte Einzel-Solarleitung zur schnellen Solarkreisverrohrung, dauertemperaturbeständig bis 150 °C, Isolierung 13 mm, ummantelt mit einem Geflecht aus modifizierten Polyester-Monofilen.
Solvis-Art.-Nr.: 30073
Menge: 1,000 Stck
Produkt:
  Artikel:
    Artikelnummer: 30073
    Einheit: Stck
    Artikelkurztext: Einzel-Schnellmontagerohr 12 mm, 10 m hochtemperaturbeständig isoliert
Einzel-Schnellmontagerohr 12 mm, 10 m hochtemperaturbeständig isoliert Flexible, isolierte Einzel-Solarleitung zur schnellen Solarkreisverrohrung, dauertemperaturbeständig bis 150 °C, Isolierung 13 mm, ummantelt mit einem Geflecht aus modifizierten Polyester-Monofilen. Solvis-Art.-Nr.: 30073

**388 Reduzierung DN 80 / 60 einwandig DN 60 Muffe, DN 80 Steckende**
Reduzierung DN 80 / 60 einwandig
DN 60 Muffe, DN 80 Steckende
für das Abgassystem DN 60
Solvis-Art.-Nr.: 30125
Menge: 1,000 Stck
Produkt:
  Artikel:
    Artikelnummer: 30125
    Einheit: Stck
    Artikelkurztext: Reduzierung DN 80 / 60 einwandig DN 60 Muffe, DN 80 Steckende
Reduzierung DN 80 / 60 einwandig DN 60 Muffe, DN 80 Steckende für das Abgassystem DN 60 Solvis-Art.-Nr.: 30125

**389 Kondensatpumpe mit Zubehör max. Förderhöhe 5,4 mWS**
Kondensatpumpe mit Zubehör
max. Förderhöhe 5,4 mWS
Kondensat-Hebeanlage mit Kugelmotorpumpe und Sammelbehälter (0,5 l), Rückflussverhinderer, max. Förderhöhe 5,4 m, max. Fördervolumen 460 l/h, Leistungsaufnahme 24 W mit Kondensatschlauch D=24 mm, L=1,5 m und mit Druckschlauch D=14 mm, L=6 m
Solvis-Art.-Nr.: 30126
Menge: 1,000 Stck
Produkt:
  Artikel:
    Artikelnummer: 30126
    Einheit: Stck
    Artikelkurztext: Kondensatpumpe mit Zubehör max. Förderhöhe 5,4 mWS
Kondensatpumpe mit Zubehör max. Förderhöhe 5,4 mWS Kondensat-Hebeanlage mit Kugelmotorpumpe und Sammelbehälter (0,5 l), Rückflussverhinderer, max. Förderhöhe 5,4 m, max. Fördervolumen 460 l/h, Leistungsaufnahme 24 W mit Kondensatschlauch D=24 mm, L=1,5 m und mit Druckschlauch D=14 mm, L=6 m Solvis-Art.-Nr.: 30126

**390 Montagepaket für 1 SolvisLuna 304 Aufdach**
Montagepaket für 1 SolvisLuna 304
Aufdach
Zusammenstellung der für die Montage und den Betrieb des Kollektors notwendigen Komponenten. Mit Montagesystem, Solarkreis, Temperatursensor, Ausdehnungsgefäß und Solarflüssigkeit. Der Kollektor selbst ist nicht Bestandteil dieses Paketes. Bestehend aus:
-  1 x 28749 Schienensatz 1 SolvisLuna 304
-  1 x 25982 Aufdachhaltersatz Universal 3x
-  1 x 31939 Anschlussset SolvisLuna 304
-  1 x 25574 Schnellmontagerohr 12 mm, 15 m
-  2 x 11575 Schellensatz SMR 10/12 mm
-  1 x 03867 Blitzschutzdose
-  1 x 31612 Luftabscheider SpiroVent Solar
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30206
Menge: 1,000 Stck
Produkt:
  Artikel:
    Artikelnummer: 30206
    Einheit: Stck
    Artikelkurztext: Montagepaket für 1 SolvisLuna 304 Aufdach
Montagepaket für 1 SolvisLuna 304 Aufdach Zusammenstellung der für die Montage und den Betrieb des Kollektors notwendigen Komponenten. Mit Montagesystem, Solarkreis, Temperatursensor, Ausdehnungsgefäß und Solarflüssigkeit. Der Kollektor selbst ist nicht Bestandteil dieses Paketes. Bestehend aus: - 1 x 28749 Schienensatz 1 SolvisLuna 304 - 1 x 25982 Aufdachhaltersatz Universal 3x - 1 x 31939 Anschlussset SolvisLuna 304 - 1 x 25574 Schnellmontagerohr 12 mm, 15 m - 2 x 11575 Schellensatz SMR 10/12 mm - 1 x 03867 Blitzschutzdose - 1 x 31612 Luftabscheider SpiroVent Solar - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30206

**391 Montagepaket für 1 SolvisLuna 304 Flachdach**
Montagepaket für 1 SolvisLuna 304
Flachdach
Zusammenstellung der für die Montage und den Betrieb des Kollektors notwendigen Komponenten. Mit Montagesystem, Solarkreis, Temperatursensor, Ausdehnungsgefäß und Solarflüssigkeit. Der Kollektor selbst ist nicht Bestandteil dieses Paketes. Bestehend aus:
-  1 x 28749 Schienensatz 1 SolvisLuna 304
-  1 x 26927 Flachdachständersatz C/LU, 2
-  1 x 31939 Anschlussset SolvisLuna 304
-  1 x 25574 Schnellmontagerohr 12 mm, 15 m
-  2 x 11575 Schellensatz SMR 10/12 mm
-  1 x 03867 Blitzschutzdose
-  1 x 31612 Luftabscheider SpiroVent Solar
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30207
Menge: 1,000 Stck
Produkt:
  Artikel:
    Artikelnummer: 30207
    Einheit: Stck
    Artikelkurztext: Montagepaket für 1 SolvisLuna 304 Flachdach
Montagepaket für 1 SolvisLuna 304 Flachdach Zusammenstellung der für die Montage und den Betrieb des Kollektors notwendigen Komponenten. Mit Montagesystem, Solarkreis, Temperatursensor, Ausdehnungsgefäß und Solarflüssigkeit. Der Kollektor selbst ist nicht Bestandteil dieses Paketes. Bestehend aus: - 1 x 28749 Schienensatz 1 SolvisLuna 304 - 1 x 26927 Flachdachständersatz C/LU, 2 - 1 x 31939 Anschlussset SolvisLuna 304 - 1 x 25574 Schnellmontagerohr 12 mm, 15 m - 2 x 11575 Schellensatz SMR 10/12 mm - 1 x 03867 Blitzschutzdose - 1 x 31612 Luftabscheider SpiroVent Solar - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30207

**392 Kollektorverbinder SolvisCala Eco**
Kollektorverbinder SolvisCala Eco
Edelstahlwellrohr zur flexiblen Verbindung von zwei nebeneinander angeordneten Flachkollektoren (Achsabstand der Anschlussverschraubung 172 mm).
Solvis-Art.-Nr.: 30265
Menge: 1,000 Stck
Produkt:
  Artikel:
    Artikelnummer: 30265
    Einheit: Stck
    Artikelkurztext: Kollektorverbinder SolvisCala Eco
Kollektorverbinder SolvisCala Eco Edelstahlwellrohr zur flexiblen Verbindung von zwei nebeneinander angeordneten Flachkollektoren (Achsabstand der Anschlussverschraubung 172 mm). Solvis-Art.-Nr.: 30265

**393 SolvisCala 254 Eco**
SolvisCala 254 Eco
Kompaktkollektor für Solvis-Systeme und andere Solarspeicher. Mit großflächigem Platinenabsorber aus oberflächenveredeltem Aluminium mit hochselektiver, extrem alterungsbeständiger und umweltfreundlicher Beschichtung. Hohe Stillstandssicherheit durch geringes Absorbervolumen und mäanderförmige Absorberdurchströmung. Technische Daten:
-  Absorption: 95 %, Emission: 5 %
-  Transmission:  91 %
-  Stillstandstemperaturfest bis 250 °C
-  Rückseitiger Wärmeschutz durch KMF-Isolierung
-  Rückseitig 50 mm Dämmstärke
-  Stabile Blechrückwand
-  Abdeckung aus hochtransparentem, gehärtetem Solarsicherheitsglas
-  Bruttofläche: 2,53 m²
-  Aperturfläche: 2,39 m²
-  Wärmeträgerinhalt: 2,1 l
-  Zulässiger Betriebsdruck: 4 bar
-  Anschlussrohre Cu, 12 mm
-  Überwurfmutter mit Klemmring vormontiert
-  Gewicht: mit Scheibe 40 kg
-  Abmessungen BxHxT: 1168x2168x94 mm Bitte beachten:  Der Kollektor ist geeignet zur Aufdach- oder Flachdachmontage hochkant oder waagerecht. Die Kollektoranschlüsse sind flexibel auszuführen. Der Temperatursensor wird außerhalb des Kollektors im Solarvorlauf montiert. Er ist im T-Stück-Satz SolvisCala Eco enthalten, diesen bitte gesondert bestellen.
Solvis-Art.-Nr.: 30266
Menge: 1,000 Stck
Produkt:
  Artikel:
    Artikelnummer: 30266
    Einheit: Stck
    Artikelkurztext: SolvisCala 254 Eco
SolvisCala 254 Eco Kompaktkollektor für Solvis-Systeme und andere Solarspeicher. Mit großflächigem Platinenabsorber aus oberflächenveredeltem Aluminium mit hochselektiver, extrem alterungsbeständiger und umweltfreundlicher Beschichtung. Hohe Stillstandssicherheit durch geringes Absorbervolumen und mäanderförmige Absorberdurchströmung. Technische Daten: - Absorption: 95 %, Emission: 5 % - Transmission: 91 % - Stillstandstemperaturfest bis 250 °C - Rückseitiger Wärmeschutz durch KMF-Isolierung - Rückseitig 50 mm Dämmstärke - Stabile Blechrückwand - Abdeckung aus hochtransparentem, gehärtetem Solarsicherheitsglas - Bruttofläche: 2,53 m² - Aperturfläche: 2,39 m² - Wärmeträgerinhalt: 2,1 l - Zulässiger Betriebsdruck: 4 bar - Anschlussrohre Cu, 12 mm - Überwurfmutter mit Klemmring vormontiert - Gewicht: mit Scheibe 40 kg - Abmessungen BxHxT: 1168x2168x94 mm Bitte beachten:  Der Kollektor ist geeignet zur Aufdach- oder Flachdachmontage hochkant oder waagerecht. Die Kollektoranschlüsse sind flexibel auszuführen. Der Temperatursensor wird außerhalb des Kollektors im Solarvorlauf montiert. Er ist im T-Stück-Satz SolvisCala Eco enthalten, diesen bitte gesondert bestellen. Solvis-Art.-Nr.: 30266

**394 Absorptionsschalldämpfer DN 125/80 für raumluftunabhängigen Betrieb**
Absorptionsschalldämpfer DN 125/80
für raumluftunabhängigen Betrieb
Zur Geräuschminimierung am Abgassystem des SolvisMax SÖ-BW. Montage in die Abgasleitung im Aufstellraum.
Solvis-Art.-Nr.: 30276
Menge: 1,000 Stck
Produkt:
  Artikel:
    Artikelnummer: 30276
    Einheit: Stck
    Artikelkurztext: Absorptionsschalldämpfer DN 125/80 für raumluftunabhängigen Betrieb
Absorptionsschalldämpfer DN 125/80 für raumluftunabhängigen Betrieb Zur Geräuschminimierung am Abgassystem des SolvisMax SÖ-BW. Montage in die Abgasleitung im Aufstellraum. Solvis-Art.-Nr.: 30276

**395 Absorptionsschalldämpfer DN 80 für raumluftabhängigen Betrieb**
Absorptionsschalldämpfer DN 80
für raumluftabhängigen Betrieb
Zur Geräuschminimierung am Abgassystem des SolvisMax SÖ-BW. Montage in die Abgasleitung im Aufstellraum.
Solvis-Art.-Nr.: 30277
Menge: 1,000 Stck
Produkt:
  Artikel:
    Artikelnummer: 30277
    Einheit: Stck
    Artikelkurztext: Absorptionsschalldämpfer DN 80 für raumluftabhängigen Betrieb
Absorptionsschalldämpfer DN 80 für raumluftabhängigen Betrieb Zur Geräuschminimierung am Abgassystem des SolvisMax SÖ-BW. Montage in die Abgasleitung im Aufstellraum. Solvis-Art.-Nr.: 30277

**396 Gasgerätehahn Rp1/2 mit thermischer Sicherung**
Gasgerätehahn Rp1/2
mit thermischer Sicherung
Umgebungstemperaturbereich: -20 bis +60 °C Auslösetemperatur: 100 °C +/- 5° Thermische Belastbarkeit: +650 °C
Solvis-Art.-Nr.: 30286
Menge: 1,000 Stck
Produkt:
  Artikel:
    Artikelnummer: 30286
    Einheit: Stck
    Artikelkurztext: Gasgerätehahn Rp1/2 mit thermischer Sicherung
Gasgerätehahn Rp1/2 mit thermischer Sicherung Umgebungstemperaturbereich: -20 bis +60 °C Auslösetemperatur: 100 °C +/- 5° Thermische Belastbarkeit: +650 °C Solvis-Art.-Nr.: 30286

**397 Einbausatz für WMZ SolvisBen 24/30**
Einbausatz für WMZ SolvisBen 24/30
Satz zum Einbau eines bauseits gestellten Wärmemengenzählers im SolvisBen zwischen Speicher und WWS-24 oder WWS-30 Bestehend aus:
-  Vorlauf-Kugelhahn für direkteintauchendem Sensor M 10 x 1
-  Rücklauf-Rohrbogen und -Wellrohr
-  Dichtungen Baulänge Durchflusssensor: 130 mm Nennweite Durchflusssensor: DN 20 Passend für das Modell Ultramess H (Herst.-Art.Nr.: 55122/50122)
Solvis-Art.-Nr.: 30294
Menge: 1,000 Stck
Produkt:
  Artikel:
    Artikelnummer: 30294
    Einheit: Stck
    Artikelkurztext: Einbausatz für WMZ SolvisBen 24/30
Einbausatz für WMZ SolvisBen 24/30 Satz zum Einbau eines bauseits gestellten Wärmemengenzählers im SolvisBen zwischen Speicher und WWS-24 oder WWS-30 Bestehend aus: - Vorlauf-Kugelhahn für direkteintauchendem Sensor M 10 x 1 - Rücklauf-Rohrbogen und -Wellrohr - Dichtungen Baulänge Durchflusssensor: 130 mm Nennweite Durchflusssensor: DN 20 Passend für das Modell Ultramess H (Herst.-Art.Nr.: 55122/50122) Solvis-Art.-Nr.: 30294

**398 Anschlussset SolvisCala 254 Eco mit Tauchsensor, 180 °C, PT1000**
Anschlussset SolvisCala 254 Eco
mit Tauchsensor, 180 °C, PT1000
zum hydraulischen Anschluss einer Modulreihe SolvisCala 254 Eco
Bestehend aus:
-  1 Winkel 90 °-Klemmring 12x12 mm
-  1 T-Stück-Klemmring 12 mm
-  1 Tauchhülse Eco mit PG-Gewinde
-  1 Tauchsensor für Temperaturen bis 180 °C, PT1000, 5.5 mm, 1.5 m
Solvis-Art.-Nr.: 30297
Menge: 1,000 Stck
Produkt:
  Artikel:
    Artikelnummer: 30297
    Einheit: Stck
    Artikelkurztext: Anschlussset SolvisCala 254 Eco mit Tauchsensor, 180 °C, PT1000
Anschlussset SolvisCala 254 Eco mit Tauchsensor, 180 °C, PT1000 zum hydraulischen Anschluss einer Modulreihe SolvisCala 254 Eco Bestehend aus: - 1 Winkel 90 °-Klemmring 12x12 mm - 1 T-Stück-Klemmring 12 mm - 1 Tauchhülse Eco mit PG-Gewinde - 1 Tauchsensor für Temperaturen bis 180 °C, PT1000, 5.5 mm, 1.5 m Solvis-Art.-Nr.: 30297

**399 Anschlusswinkelset Cala Eco 2 Stück, mit Stützhülsen**
Anschlusswinkelset Cala Eco
2 Stück, mit Stützhülsen
Anschlusswinkelsatz zur Verbindung von Kollektoren SolvisCala 254 Eco mit flexiblen Anschlussrohren. Bitte beachten: Nur für besondere Anlagenkonstellationen erforderlich, (z. B. Parallelschaltungen).
Solvis-Art.-Nr.: 30298
Menge: 1,000 Stck
Produkt:
  Artikel:
    Artikelnummer: 30298
    Einheit: Stck
    Artikelkurztext: Anschlusswinkelset Cala Eco 2 Stück, mit Stützhülsen
Anschlusswinkelset Cala Eco 2 Stück, mit Stützhülsen Anschlusswinkelsatz zur Verbindung von Kollektoren SolvisCala 254 Eco mit flexiblen Anschlussrohren. Bitte beachten: Nur für besondere Anlagenkonstellationen erforderlich, (z. B. Parallelschaltungen). Solvis-Art.-Nr.: 30298

**400 Kollektorverbinder SolvisCala Eco quer mit Stützhülsen**
Kollektorverbinder SolvisCala Eco quer
mit Stützhülsen
Kollektorverbinder quer für SolvisCala 254 Eco Bitte beachten: Nur erforderlich für Anlagen mit quer montierten Kollektoren.
Solvis-Art.-Nr.: 30299
Menge: 1,000 Stck
Produkt:
  Artikel:
    Artikelnummer: 30299
    Einheit: Stck
    Artikelkurztext: Kollektorverbinder SolvisCala Eco quer mit Stützhülsen
Kollektorverbinder SolvisCala Eco quer mit Stützhülsen Kollektorverbinder quer für SolvisCala 254 Eco Bitte beachten: Nur erforderlich für Anlagen mit quer montierten Kollektoren. Solvis-Art.-Nr.: 30299

**401 Montagepaket für 2 Cala 254 Eco ADN Aufdach nebeneinander**
Montagepaket für 2 Cala 254 Eco ADN
Aufdach nebeneinander
Zusammenstellung der für die Montage und den Betrieb der Kollektoren notwendigen Komponenten. Mit Montagesystem, Solarkreis, Temperatursensor, Ausdehnungsgefäß und Solarflüssigkeit. Die Kollektoren selbst sind nicht Bestandteil dieses Paketes. Bestehend aus:
-  1 x 26213 Schienensatz 2 Cala 253 / -4
-  1 x 25981 Aufdachhaltersatz Universal 3 Paar
-  1 x 30297 T-Stück-Satz SolvisCala 254 Eco
-  1 x 30265 Kollektorverbinder SolvisCala Eco
-  1 x 27142 Verbindersatz SMR 12 mm, gerade
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30322
Menge: 1,000 Stck
Produkt:
  Artikel:
    Artikelnummer: 30322
    Einheit: Stck
    Artikelkurztext: Montagepaket für 2 Cala 254 Eco ADN Aufdach nebeneinander
Montagepaket für 2 Cala 254 Eco ADN Aufdach nebeneinander Zusammenstellung der für die Montage und den Betrieb der Kollektoren notwendigen Komponenten. Mit Montagesystem, Solarkreis, Temperatursensor, Ausdehnungsgefäß und Solarflüssigkeit. Die Kollektoren selbst sind nicht Bestandteil dieses Paketes. Bestehend aus: - 1 x 26213 Schienensatz 2 Cala 253 / -4 - 1 x 25981 Aufdachhaltersatz Universal 3 Paar - 1 x 30297 T-Stück-Satz SolvisCala 254 Eco - 1 x 30265 Kollektorverbinder SolvisCala Eco - 1 x 27142 Verbindersatz SMR 12 mm, gerade - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30322

**402 Montagepaket für 3 Cala 254 Eco ADN Aufdach nebeneinander**
Montagepaket für 3 Cala 254 Eco ADN
Aufdach nebeneinander
Zusammenstellung der für die Montage und den Betrieb der Kollektoren notwendigen Komponenten. Mit Montagesystem, Solarkreis, Temperatursensor, Ausdehnungsgefäß und Solarflüssigkeit. Die Kollektoren selbst sind nicht Bestandteil dieses Paketes. Bestehend aus:
-  1 x 26212 Schienensatz 3 Cala 253 / -4
-  2 x 25982 Aufdachhaltersatz Universal 2 Paar
-  1 x 30297 T-Stück-Satz SolvisCala 254 Eco
-  2 x 30265 Kollektorverbinder SolvisCala Eco
-  1 x 27142 Verbindersatz SMR 12 mm, gerade
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30323
Menge: 1,000 Stck
Produkt:
  Artikel:
    Artikelnummer: 30323
    Einheit: Stck
    Artikelkurztext: Montagepaket für 3 Cala 254 Eco ADN Aufdach nebeneinander
Montagepaket für 3 Cala 254 Eco ADN Aufdach nebeneinander Zusammenstellung der für die Montage und den Betrieb der Kollektoren notwendigen Komponenten. Mit Montagesystem, Solarkreis, Temperatursensor, Ausdehnungsgefäß und Solarflüssigkeit. Die Kollektoren selbst sind nicht Bestandteil dieses Paketes. Bestehend aus: - 1 x 26212 Schienensatz 3 Cala 253 / -4 - 2 x 25982 Aufdachhaltersatz Universal 2 Paar - 1 x 30297 T-Stück-Satz SolvisCala 254 Eco - 2 x 30265 Kollektorverbinder SolvisCala Eco - 1 x 27142 Verbindersatz SMR 12 mm, gerade - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30323

**403 Montagepaket für 4 Cala 254 Eco ADN Aufdach nebeneinander**
Montagepaket für 4 Cala 254 Eco ADN
Aufdach nebeneinander
Zusammenstellung der für die Montage und den Betrieb der Kollektoren notwendigen Komponenten. Mit Montagesystem, Solarkreis, Temperatursensor, Ausdehnungsgefäß und Solarflüssigkeit. Die Kollektoren selbst sind nicht Bestandteil dieses Paketes. Bestehend aus:
-  1 x 26211 Schienensatz 4 Cala 253 / -4
-  1 x 25981 Aufdachhaltersatz Universal 3 Paar
-  1 x 25982 Aufdachhaltersatz Universal 2 Paar
-  1 x 30297 T-Stück-Satz SolvisCala 254 Eco
-  3 x 30265 Kollektorverbinder SolvisCala Eco
-  1 x 27142 Verbindersatz SMR 12 mm, gerade
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30324
Menge: 1,000 Stck
Produkt:
  Artikel:
    Artikelnummer: 30324
    Einheit: Stck
    Artikelkurztext: Montagepaket für 4 Cala 254 Eco ADN Aufdach nebeneinander
Montagepaket für 4 Cala 254 Eco ADN Aufdach nebeneinander Zusammenstellung der für die Montage und den Betrieb der Kollektoren notwendigen Komponenten. Mit Montagesystem, Solarkreis, Temperatursensor, Ausdehnungsgefäß und Solarflüssigkeit. Die Kollektoren selbst sind nicht Bestandteil dieses Paketes. Bestehend aus: - 1 x 26211 Schienensatz 4 Cala 253 / -4 - 1 x 25981 Aufdachhaltersatz Universal 3 Paar - 1 x 25982 Aufdachhaltersatz Universal 2 Paar - 1 x 30297 T-Stück-Satz SolvisCala 254 Eco - 3 x 30265 Kollektorverbinder SolvisCala Eco - 1 x 27142 Verbindersatz SMR 12 mm, gerade - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30324

**404 Montagepaket für 2 Cala 254 Eco FDN Flachdach nebeneinander**
Montagepaket für 2 Cala 254 Eco FDN
Flachdach nebeneinander
Zusammenstellung der für die Montage und den Betrieb der Kollektoren notwendigen Komponenten. Mit Montagesystem, Solarkreis, Temperatursensor, Ausdehnungsgefäß und Solarflüssigkeit. Die Kollektoren selbst sind nicht Bestandteil dieses Paketes. Bestehend aus:
-  1 x 26213 Schienensatz 2 Cala 253 / -4
-  1 x 26926 Flachdachständersatz C/LU, 3
-  1 x 30297 T-Stück-Satz SolvisCala 254 Eco
-  1 x 30265 Kollektorverbinder SolvisCala Eco
-  1 x 27142 Verbindersatz SMR 12 mm, gerade
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30325
Menge: 1,000 Stck
Produkt:
  Artikel:
    Artikelnummer: 30325
    Einheit: Stck
    Artikelkurztext: Montagepaket für 2 Cala 254 Eco FDN Flachdach nebeneinander
Montagepaket für 2 Cala 254 Eco FDN Flachdach nebeneinander Zusammenstellung der für die Montage und den Betrieb der Kollektoren notwendigen Komponenten. Mit Montagesystem, Solarkreis, Temperatursensor, Ausdehnungsgefäß und Solarflüssigkeit. Die Kollektoren selbst sind nicht Bestandteil dieses Paketes. Bestehend aus: - 1 x 26213 Schienensatz 2 Cala 253 / -4 - 1 x 26926 Flachdachständersatz C/LU, 3 - 1 x 30297 T-Stück-Satz SolvisCala 254 Eco - 1 x 30265 Kollektorverbinder SolvisCala Eco - 1 x 27142 Verbindersatz SMR 12 mm, gerade - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30325

**405 Montagepaket für 3 Cala 254 Eco FDN Flachdach nebeneinander**
Montagepaket für 3 Cala 254 Eco FDN
Flachdach nebeneinander
Zusammenstellung der für die Montage und den Betrieb der Kollektoren notwendigen Komponenten. Mit Montagesystem, Solarkreis, Temperatursensor, Ausdehnungsgefäß und Solarflüssigkeit. Die Kollektoren selbst sind nicht Bestandteil dieses Paketes. Bestehend aus:
-  1 x 26212 Schienensatz 3 Cala 253 / -4
-  1 x 26925 Flachdachständersatz C/LU, 4
-  1 x 30297 T-Stück-Satz SolvisCala 254 Eco
-  2 x 30265 Kollektorverbinder SolvisCala Eco
-  1 x 27142 Verbindersatz SMR 12 mm, gerade
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30326
Menge: 1,000 Stck
Produkt:
  Artikel:
    Artikelnummer: 30326
    Einheit: Stck
    Artikelkurztext: Montagepaket für 3 Cala 254 Eco FDN Flachdach nebeneinander
Montagepaket für 3 Cala 254 Eco FDN Flachdach nebeneinander Zusammenstellung der für die Montage und den Betrieb der Kollektoren notwendigen Komponenten. Mit Montagesystem, Solarkreis, Temperatursensor, Ausdehnungsgefäß und Solarflüssigkeit. Die Kollektoren selbst sind nicht Bestandteil dieses Paketes. Bestehend aus: - 1 x 26212 Schienensatz 3 Cala 253 / -4 - 1 x 26925 Flachdachständersatz C/LU, 4 - 1 x 30297 T-Stück-Satz SolvisCala 254 Eco - 2 x 30265 Kollektorverbinder SolvisCala Eco - 1 x 27142 Verbindersatz SMR 12 mm, gerade - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30326

**406 Montagepaket für 4 Cala 254 Eco FDN Flachdach nebeneinander**
Montagepaket für 4 Cala 254 Eco FDN
Flachdach nebeneinander
Zusammenstellung der für die Montage und den Betrieb der Kollektoren notwendigen Komponenten. Mit Montagesystem, Solarkreis, Temperatursensor, Ausdehnungsgefäß und Solarflüssigkeit. Die Kollektoren selbst sind nicht Bestandteil dieses Paketes. Bestehend aus:
-  1 x 26211 Schienensatz 4 Cala 253 / -4
-  1 x 26924 Flachdachständersatz C/LU, 5
-  1 x 30297 T-Stück-Satz SolvisCala 254 Eco
-  3 x 30265 Kollektorverbinder SolvisCala Eco
-  1 x 27142 Verbindersatz SMR 12 mm, gerade
-  1 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30327
Menge: 1,000 Stck
Produkt:
  Artikel:
    Artikelnummer: 30327
    Einheit: Stck
    Artikelkurztext: Montagepaket für 4 Cala 254 Eco FDN Flachdach nebeneinander
Montagepaket für 4 Cala 254 Eco FDN Flachdach nebeneinander Zusammenstellung der für die Montage und den Betrieb der Kollektoren notwendigen Komponenten. Mit Montagesystem, Solarkreis, Temperatursensor, Ausdehnungsgefäß und Solarflüssigkeit. Die Kollektoren selbst sind nicht Bestandteil dieses Paketes. Bestehend aus: - 1 x 26211 Schienensatz 4 Cala 253 / -4 - 1 x 26924 Flachdachständersatz C/LU, 5 - 1 x 30297 T-Stück-Satz SolvisCala 254 Eco - 3 x 30265 Kollektorverbinder SolvisCala Eco - 1 x 27142 Verbindersatz SMR 12 mm, gerade - 1 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30327

**407 Montagepaket für 4 Cala 254 Eco ADF Aufdach, als Feld von 2x2 Kollektoren**
Montagepaket für 4 Cala 254 Eco ADF
Aufdach, als Feld von 2x2 Kollektoren
Zusammenstellung der für die Montage und den Betrieb der Kollektoren notwendigen Komponenten. Mit Montagesystem, Solarkreis, Temperatursensor, Ausdehnungsgefäß und Solarflüssigkeit. Die Kollektoren selbst sind nicht Bestandteil dieses Paketes. Bestehend aus:
-  2 x 26213 Schienensatz 2 Cala 253 / -4
-  2 x 25981 Aufdachhaltersatz Universal 3 Paar
-  1 x 30297 T-Stück-Satz SolvisCala 254 Eco
-  2 x 30265 Kollektorverbinder SolvisCala Eco
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30328
Menge: 1,000 Stck
Produkt:
  Artikel:
    Artikelnummer: 30328
    Einheit: Stck
    Artikelkurztext: Montagepaket für 4 Cala 254 Eco ADF Aufdach, als Feld von 2x2 Kollektoren
Montagepaket für 4 Cala 254 Eco ADF Aufdach, als Feld von 2x2 Kollektoren Zusammenstellung der für die Montage und den Betrieb der Kollektoren notwendigen Komponenten. Mit Montagesystem, Solarkreis, Temperatursensor, Ausdehnungsgefäß und Solarflüssigkeit. Die Kollektoren selbst sind nicht Bestandteil dieses Paketes. Bestehend aus: - 2 x 26213 Schienensatz 2 Cala 253 / -4 - 2 x 25981 Aufdachhaltersatz Universal 3 Paar - 1 x 30297 T-Stück-Satz SolvisCala 254 Eco - 2 x 30265 Kollektorverbinder SolvisCala Eco - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30328

**408 Montagepaket für 4 Cala 254 Eco FDF Flachdach, als Feld von 2x2 Kollektoren**
Montagepaket für 4 Cala 254 Eco FDF
Flachdach, als Feld von 2x2 Kollektoren
Zusammenstellung der für die Montage und den Betrieb der Kollektoren notwendigen Komponenten. Mit Montagesystem, Solarkreis, Temperatursensor, Ausdehnungsgefäß und Solarflüssigkeit. Die Kollektoren selbst sind nicht Bestandteil dieses Paketes. Bestehend aus:
-  2 x 26213 Schienensatz 2 Cala 253 / -4
-  2 x 25979 Flachdachständersatz C/LU, 3
-  1 x 28044 Montageanleitung SolvisCala 4/Luna 3
-  1 x 30297 T-Stück-Satz SolvisCala 254 Eco
-  2 x 30265 Kollektorverbinder SolvisCala Eco
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30329
Menge: 1,000 Stck
Produkt:
  Artikel:
    Artikelnummer: 30329
    Einheit: Stck
    Artikelkurztext: Montagepaket für 4 Cala 254 Eco FDF Flachdach, als Feld von 2x2 Kollektoren
Montagepaket für 4 Cala 254 Eco FDF Flachdach, als Feld von 2x2 Kollektoren Zusammenstellung der für die Montage und den Betrieb der Kollektoren notwendigen Komponenten. Mit Montagesystem, Solarkreis, Temperatursensor, Ausdehnungsgefäß und Solarflüssigkeit. Die Kollektoren selbst sind nicht Bestandteil dieses Paketes. Bestehend aus: - 2 x 26213 Schienensatz 2 Cala 253 / -4 - 2 x 25979 Flachdachständersatz C/LU, 3 - 1 x 28044 Montageanleitung SolvisCala 4/Luna 3 - 1 x 30297 T-Stück-Satz SolvisCala 254 Eco - 2 x 30265 Kollektorverbinder SolvisCala Eco - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30329

**409 Montagepaket für 2 Cala 254 Eco ADN-Q Aufdach nebeneinander quer**
Montagepaket für 2 Cala 254 Eco ADN-Q
Aufdach nebeneinander quer
Zusammenstellung der für die Montage und den Betrieb der Kollektoren notwendigen Komponenten. Mit Montagesystem, Solarkreis, Temperatursensor, Ausdehnungsgefäß und Solarflüssigkeit. Die Kollektoren selbst sind nicht Bestandteil dieses Paketes. Bestehend aus:
-  2 x 25914 Halteschienenpaar Cala 1206 lang
-  2 x 25985 Randklemmensatz
-  2 x 25982 Aufdachhaltersatz Universal 2 Paar
-  1 x 30297 T-Stück-Satz SolvisCala 254 Eco
-  1 x 30299 Kollektorverbinder SolvisCala Eco quer
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30330
Menge: 1,000 Stck
Produkt:
  Artikel:
    Artikelnummer: 30330
    Einheit: Stck
    Artikelkurztext: Montagepaket für 2 Cala 254 Eco ADN-Q Aufdach nebeneinander quer
Montagepaket für 2 Cala 254 Eco ADN-Q Aufdach nebeneinander quer Zusammenstellung der für die Montage und den Betrieb der Kollektoren notwendigen Komponenten. Mit Montagesystem, Solarkreis, Temperatursensor, Ausdehnungsgefäß und Solarflüssigkeit. Die Kollektoren selbst sind nicht Bestandteil dieses Paketes. Bestehend aus: - 2 x 25914 Halteschienenpaar Cala 1206 lang - 2 x 25985 Randklemmensatz - 2 x 25982 Aufdachhaltersatz Universal 2 Paar - 1 x 30297 T-Stück-Satz SolvisCala 254 Eco - 1 x 30299 Kollektorverbinder SolvisCala Eco quer - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30330

**410 Montagepaket für 3 Cala 254 Eco ADN-Q Aufdach nebeneinander quer**
Montagepaket für 3 Cala 254 Eco ADN-Q
Aufdach nebeneinander quer
Zusammenstellung der für die Montage und den Betrieb der Kollektoren notwendigen Komponenten. Mit Montagesystem, Solarkreis, Temperatursensor, Ausdehnungsgefäß und Solarflüssigkeit. Die Kollektoren selbst sind nicht Bestandteil dieses Paketes. Bestehend aus:
-  3 x 25914 Halteschienenpaar Cala 1206 lang
-  3 x 25985 Randklemmensatz
-  2 x 25981 Aufdachhaltersatz Universal 3 Paar
-  1 x 30297 T-Stück-Satz SolvisCala 254 Eco
-  1 x 30299 Kollektorverbinder SolvisCala Eco quer
-  1 x 27142 Verbindersatz SMR 12 mm, gerade
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30331
Menge: 1,000 Stck
Produkt:
  Artikel:
    Artikelnummer: 30331
    Einheit: Stck
    Artikelkurztext: Montagepaket für 3 Cala 254 Eco ADN-Q Aufdach nebeneinander quer
Montagepaket für 3 Cala 254 Eco ADN-Q Aufdach nebeneinander quer Zusammenstellung der für die Montage und den Betrieb der Kollektoren notwendigen Komponenten. Mit Montagesystem, Solarkreis, Temperatursensor, Ausdehnungsgefäß und Solarflüssigkeit. Die Kollektoren selbst sind nicht Bestandteil dieses Paketes. Bestehend aus: - 3 x 25914 Halteschienenpaar Cala 1206 lang - 3 x 25985 Randklemmensatz - 2 x 25981 Aufdachhaltersatz Universal 3 Paar - 1 x 30297 T-Stück-Satz SolvisCala 254 Eco - 1 x 30299 Kollektorverbinder SolvisCala Eco quer - 1 x 27142 Verbindersatz SMR 12 mm, gerade - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30331

**411 Montagepaket für 4 Cala 254 Eco ADN-Q Aufdach nebeneinander quer**
Montagepaket für 4 Cala 254 Eco ADN-Q
Aufdach nebeneinander quer
Zusammenstellung der für die Montage und den Betrieb der Kollektoren notwendigen Komponenten. Mit Montagesystem, Solarkreis, Temperatursensor, Ausdehnungsgefäß und Solarflüssigkeit. Die Kollektoren selbst sind nicht Bestandteil dieses Paketes. Bestehend aus:
-  4 x 25914 Halteschienenpaar Cala 1206 lang
-  4 x 25985 Randklemmensatz
-  4 x 25982 Aufdachhaltersatz Universal 2 Paar
-  1 x 30297 T-Stück-Satz SolvisCala 254 Eco
-  2 x 30299 Kollektorverbinder SolvisCala Eco quer
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30332
Menge: 1,000 Stck
Produkt:
  Artikel:
    Artikelnummer: 30332
    Einheit: Stck
    Artikelkurztext: Montagepaket für 4 Cala 254 Eco ADN-Q Aufdach nebeneinander quer
Montagepaket für 4 Cala 254 Eco ADN-Q Aufdach nebeneinander quer Zusammenstellung der für die Montage und den Betrieb der Kollektoren notwendigen Komponenten. Mit Montagesystem, Solarkreis, Temperatursensor, Ausdehnungsgefäß und Solarflüssigkeit. Die Kollektoren selbst sind nicht Bestandteil dieses Paketes. Bestehend aus: - 4 x 25914 Halteschienenpaar Cala 1206 lang - 4 x 25985 Randklemmensatz - 4 x 25982 Aufdachhaltersatz Universal 2 Paar - 1 x 30297 T-Stück-Satz SolvisCala 254 Eco - 2 x 30299 Kollektorverbinder SolvisCala Eco quer - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30332

**412 Montagepaket für 2 Cala 254 Eco FDN-Q Flachdach nebeneinander quer**
Montagepaket für 2 Cala 254 Eco FDN-Q
Flachdach nebeneinander quer
Zusammenstellung der für die Montage und den Betrieb der Kollektoren notwendigen Komponenten. Mit Montagesystem, Solarkreis, Temperatursensor, Ausdehnungsgefäß und Solarflüssigkeit. Die Kollektoren selbst sind nicht Bestandteil dieses Paketes. Bestehend aus:
-  1 x 26919 Flachdachständersatz Quer C, 4
-  1 x 30297 T-Stück-Satz SolvisCala 254 Eco
-  1 x 30299 Kollektorverbinder SolvisCala Eco quer
-  1 x 28296 Anschlussrohre 12 mm flexibel mit Geflecht
-  1 x 25574 Schnellmontagerohr 12 mm, 15 m
-  2 x 11575 Schellensatz SMR 10/12 mm
-  1 x 03867 Blitzschutzdose
-  1 x 31335 Wellrohr Membranausdehnungsgefäß 1000 mm
-  1 x 30374 Wandhalter Ausdehnungs-/Vorschaltgefäß
-  1 x 31350 Membranausdehnungsgefäß 35 l
-  1 x 14545 Vorschaltgefäß 12 l
-  3 x 07377 Solarflüssigkeit Tyfocor LS rot, 10 l Bitte beachten: Die Kollektormontage ist statisch ausgelegt für die Belastungsklasse A. Abhängig von der geografischen Lage und der Höhe des Gebäudes ist eventuell eine Ergänzung der Kollektor-Montagesätze notwendig.
Solvis-Art.-Nr.: 30333
Menge: 1,000 Stck
Produkt:
  Artikel:
    Artikelnummer: 30333
    Einheit: Stck
    Artikelkurztext: Montagepaket für 2 Cala 254 Eco FDN-Q Flachdach nebeneinander quer
Montagepaket für 2 Cala 254 Eco FDN-Q Flachdach nebeneinander quer Zusammenstellung der für die Montage und den Betrieb der Kollektoren notwendigen Komponenten. Mit Montagesystem, Solarkreis, Temperatursensor, Ausdehnungsgefäß und Solarflüssigkeit. Die Kollektoren selbst sind nicht Bestandteil dieses Paketes. Bestehend aus: - 1 x 26919 Flachdachständersatz Quer C, 4 - 1 x 30297 T-Stück-Satz SolvisCala 254 Eco - 1 x 30299 Kollektorverbinder SolvisCala Eco quer - 1 x 28296 Anschlussrohre 12 mm flexibel mit Geflecht - 1 x 25574 Schnellmontagerohr 12 mm, 15 m - 2 x 11575 Schellensatz SMR 10/12 mm - 1 x 03867 Blitzschutzdose - 1 x 31335 Wellrohr Membranausdehnungsgefäß 1000 mm - 1 x 30374 Wandhalter Ausdehnungs-/Vorschaltgefäß - 1 x 31350 Membranausdehnungsgefäß 35 l - 1 x 14545 Vorschaltgefäß 12 l - 3 x 07377 Solarflüssigkeit Tyfocor LS rot, 10 l Bitte beachten: Die Kollektormontage ist statisch ausgelegt für die Belastungsklasse A. Abhängig von der geografischen Lage und der Höhe des Gebäudes ist eventuell eine Ergänzung der Kollektor-Montagesätze notwendig. Solvis-Art.-Nr.: 30333

**413 Montagepaket für 3 Cala 254 Eco FDN-Q Flachdach nebeneinander quer**
Montagepaket für 3 Cala 254 Eco FDN-Q
Flachdach nebeneinander quer
Zusammenstellung der für die Montage und den Betrieb der Kollektoren notwendigen Komponenten. Mit Montagesystem, Solarkreis, Temperatursensor, Ausdehnungsgefäß und Solarflüssigkeit. Die Kollektoren selbst sind nicht Bestandteil dieses Paketes. Bestehend aus:
-  1 x 26918 Flachdachständersatz Quer C, 6
-  1 x 30297 T-Stück-Satz SolvisCala 254 Eco
-  1 x 30299 Kollektorverbinder SolvisCala Eco quer
-  1 x 27142 Verbindersatz SMR 12 mm, gerade
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30334
Menge: 1,000 Stck
Produkt:
  Artikel:
    Artikelnummer: 30334
    Einheit: Stck
    Artikelkurztext: Montagepaket für 3 Cala 254 Eco FDN-Q Flachdach nebeneinander quer
Montagepaket für 3 Cala 254 Eco FDN-Q Flachdach nebeneinander quer Zusammenstellung der für die Montage und den Betrieb der Kollektoren notwendigen Komponenten. Mit Montagesystem, Solarkreis, Temperatursensor, Ausdehnungsgefäß und Solarflüssigkeit. Die Kollektoren selbst sind nicht Bestandteil dieses Paketes. Bestehend aus: - 1 x 26918 Flachdachständersatz Quer C, 6 - 1 x 30297 T-Stück-Satz SolvisCala 254 Eco - 1 x 30299 Kollektorverbinder SolvisCala Eco quer - 1 x 27142 Verbindersatz SMR 12 mm, gerade - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30334

**414 Montagepaket für 4 Cala 254 Eco FDN-Q Flachdach nebeneinander quer**
Montagepaket für 4 Cala 254 Eco FDN-Q
Flachdach nebeneinander quer
Zusammenstellung der für die Montage und den Betrieb der Kollektoren notwendigen Komponenten. Mit Montagesystem, Solarkreis, Temperatursensor, Ausdehnungsgefäß und Solarflüssigkeit. Die Kollektoren selbst sind nicht Bestandteil dieses Paketes. Bestehend aus:
-  1 x 26917 Flachdachständersatz Quer C, 8
-  1 x 30297 T-Stück-Satz SolvisCala 254 Eco
-  2 x 30299 Kollektorverbinder SolvisCala Eco quer
-  1 x 30298 Anschlusswinkelset Cala Eco
-  2 x 28296 Anschlussrohre 12 mm flexibel mit Geflecht
-  1 x 25574 Schnellmontagerohr 12 mm, 15 m
-  2 x 11575 Schellensatz SMR 10/12 mm
-  1 x 03867 Blitzschutzdose
-  1 x 31335 Wellrohr Membranausdehnungsgefäß 1000 mm
-  1 x 30374 Wandhalter Ausdehnungs-/Vorschaltgefäß
-  1 x 31351 Membranausdehnungsgefäß 50 l
-  1 x 14545 Vorschaltgefäß 12 l
-  4 x 07377 Solarflüssigkeit Tyfocor LS rot, 10 l Bitte beachten: Die Kollektormontage ist statisch ausgelegt für die Belastungsklasse A. Abhängig von der geografischen Lage und der Höhe des Gebäudes ist eventuell eine Ergänzung der Kollektor-Montagesätze notwendig.
Solvis-Art.-Nr.: 30335
Menge: 1,000 Stck
Produkt:
  Artikel:
    Artikelnummer: 30335
    Einheit: Stck
    Artikelkurztext: Montagepaket für 4 Cala 254 Eco FDN-Q Flachdach nebeneinander quer
Montagepaket für 4 Cala 254 Eco FDN-Q Flachdach nebeneinander quer Zusammenstellung der für die Montage und den Betrieb der Kollektoren notwendigen Komponenten. Mit Montagesystem, Solarkreis, Temperatursensor, Ausdehnungsgefäß und Solarflüssigkeit. Die Kollektoren selbst sind nicht Bestandteil dieses Paketes. Bestehend aus: - 1 x 26917 Flachdachständersatz Quer C, 8 - 1 x 30297 T-Stück-Satz SolvisCala 254 Eco - 2 x 30299 Kollektorverbinder SolvisCala Eco quer - 1 x 30298 Anschlusswinkelset Cala Eco - 2 x 28296 Anschlussrohre 12 mm flexibel mit Geflecht - 1 x 25574 Schnellmontagerohr 12 mm, 15 m - 2 x 11575 Schellensatz SMR 10/12 mm - 1 x 03867 Blitzschutzdose - 1 x 31335 Wellrohr Membranausdehnungsgefäß 1000 mm - 1 x 30374 Wandhalter Ausdehnungs-/Vorschaltgefäß - 1 x 31351 Membranausdehnungsgefäß 50 l - 1 x 14545 Vorschaltgefäß 12 l - 4 x 07377 Solarflüssigkeit Tyfocor LS rot, 10 l Bitte beachten: Die Kollektormontage ist statisch ausgelegt für die Belastungsklasse A. Abhängig von der geografischen Lage und der Höhe des Gebäudes ist eventuell eine Ergänzung der Kollektor-Montagesätze notwendig. Solvis-Art.-Nr.: 30335

**415 Montagepaket für 6 Cala 254 Eco ADN Aufdach nebeneinander**
Montagepaket für 6 Cala 254 Eco ADN
Aufdach nebeneinander
Zusammenstellung der für die Montage und den Betrieb der Kollektoren notwendigen Komponenten. Mit Montagesystem, Solarkreis, Temperatursensor, Ausdehnungsgefäß und Solarflüssigkeit. Die Kollektoren selbst sind nicht Bestandteil dieses Paketes. Bestehend aus:
-  1 x 29326 Schienensatz 6 Cala 253 / -4
-  1 x 25981 Aufdachhaltersatz Universal 3 Paar
-  2 x 25982 Aufdachhaltersatz Universal 2 Paar
-  1 x 30297 T-Stück-Satz SolvisCala 254 Eco
-  4 x 30265 Kollektorverbinder SolvisCala Eco
-  1 x 27151 Parallelreduzierung 12x15x12
-  1 x 30298 Anschlusswinkelset Cala Eco
-  2 x 28296 Anschlussrohre 12 mm flexibel mit Geflecht
-  1 x 30073 Einzel-Schnellmontagerohr 12 mm, 10 m
-  1 x 08654 Schnellmontagerohr 15 mm, 20 m
-  2 x 08314 Schellensatz SMR 15 mm
-  1 x 03867 Blitzschutzdose
-  1 x 31335 Wellrohr Membranausdehnungsgefäß 1000 mm
-  1 x 30374 Wandhalter Ausdehnungs-/Vorschaltgefäß
-  1 x 31353 Membranausdehnungsgefäß 80 l
-  1 x 14546 Vorschaltgefäß 18 l
-  5 x 07377 Solarflüssigkeit Tyfocor LS rot, 10 l Bitte beachten: Die Kollektormontage ist statisch ausgelegt für die Belastungsklasse A. Abhängig von der geografischen Lage und der Höhe des Gebäudes ist eventuell eine Ergänzung der Kollektor-Montagesätze notwendig.
Solvis-Art.--Nr.: 30336
Menge: 1,000 Stck
Produkt:
  Artikel:
    Artikelnummer: 30336
    Einheit: Stck
    Artikelkurztext: Montagepaket für 6 Cala 254 Eco ADN Aufdach nebeneinander
Montagepaket für 6 Cala 254 Eco ADN Aufdach nebeneinander Zusammenstellung der für die Montage und den Betrieb der Kollektoren notwendigen Komponenten. Mit Montagesystem, Solarkreis, Temperatursensor, Ausdehnungsgefäß und Solarflüssigkeit. Die Kollektoren selbst sind nicht Bestandteil dieses Paketes. Bestehend aus: - 1 x 29326 Schienensatz 6 Cala 253 / -4 - 1 x 25981 Aufdachhaltersatz Universal 3 Paar - 2 x 25982 Aufdachhaltersatz Universal 2 Paar - 1 x 30297 T-Stück-Satz SolvisCala 254 Eco - 4 x 30265 Kollektorverbinder SolvisCala Eco - 1 x 27151 Parallelreduzierung 12x15x12 - 1 x 30298 Anschlusswinkelset Cala Eco - 2 x 28296 Anschlussrohre 12 mm flexibel mit Geflecht - 1 x 30073 Einzel-Schnellmontagerohr 12 mm, 10 m - 1 x 08654 Schnellmontagerohr 15 mm, 20 m - 2 x 08314 Schellensatz SMR 15 mm - 1 x 03867 Blitzschutzdose - 1 x 31335 Wellrohr Membranausdehnungsgefäß 1000 mm - 1 x 30374 Wandhalter Ausdehnungs-/Vorschaltgefäß - 1 x 31353 Membranausdehnungsgefäß 80 l - 1 x 14546 Vorschaltgefäß 18 l - 5 x 07377 Solarflüssigkeit Tyfocor LS rot, 10 l Bitte beachten: Die Kollektormontage ist statisch ausgelegt für die Belastungsklasse A. Abhängig von der geografischen Lage und der Höhe des Gebäudes ist eventuell eine Ergänzung der Kollektor-Montagesätze notwendig. Solvis-Art.--Nr.: 30336

**416 Wandhalter Ausdehnungs-/Vorschaltgefäß mit Gegenmutter**
Wandhalter Ausdehnungs-/Vorschaltgefäß
mit Gegenmutter
Wandhalter für die Wandmontage von 18 l oder 25 l Ausdehnungsgefäßen und Vorschaltgefäßen bis 18 Liter, mit Gegenmutter G 3/4
Solvis-Art.-Nr.: 30374
Menge: 1,000 Stck
Produkt:
  Artikel:
    Artikelnummer: 30374
    Einheit: Stck
    Artikelkurztext: Wandhalter Ausdehnungs-/Vorschaltgefäß mit Gegenmutter
Wandhalter Ausdehnungs-/Vorschaltgefäß mit Gegenmutter Wandhalter für die Wandmontage von 18 l oder 25 l Ausdehnungsgefäßen und Vorschaltgefäßen bis 18 Liter, mit Gegenmutter G 3/4 Solvis-Art.-Nr.: 30374

**417 Umbausatz SolvisBen HKS-Nachrüstung**
Umbausatz SolvisBen
HKS-Nachrüstung
zur Nachrüstung einer Heizkreisstation G Kvs 4,0 in den SolvisBen Bestehend aus:
-  Hocheffizienzpumpe
-  3-Wege-Mischer
-  Speicheranschlussverrohrung
-  Temperatursensor
Solvis-Art.-Nr.: 30406
Menge: 1,000 Stck
Produkt:
  Artikel:
    Artikelnummer: 30406
    Einheit: Stck
    Artikelkurztext: Umbausatz SolvisBen HKS-Nachrüstung
Umbausatz SolvisBen HKS-Nachrüstung zur Nachrüstung einer Heizkreisstation G Kvs 4,0 in den SolvisBen Bestehend aus: - Hocheffizienzpumpe - 3-Wege-Mischer - Speicheranschlussverrohrung - Temperatursensor Solvis-Art.-Nr.: 30406

**418 Zwischenstecker mit integriertem NTC für maximal 80 Watt Pumpennennleistung**
Zwischenstecker mit integriertem NTC
für maximal 80 Watt Pumpennennleistung
Zwischenstecker mit integriertem NTC zur Anlaufstrombegrenzung von HE-Pumpen bis maximal 80 Watt Nennleistung, wie Zirkulations- oder Heizkreispumpen.
Solvis-Art.-Nr.: 30503
Menge: 1,000 Stck
Produkt:
  Artikel:
    Artikelnummer: 30503
    Einheit: Stck
    Artikelkurztext: Zwischenstecker mit integriertem NTC für maximal 80 Watt Pumpennennleistung
Zwischenstecker mit integriertem NTC für maximal 80 Watt Pumpennennleistung Zwischenstecker mit integriertem NTC zur Anlaufstrombegrenzung von HE-Pumpen bis maximal 80 Watt Nennleistung, wie Zirkulations- oder Heizkreispumpen. Solvis-Art.-Nr.: 30503

**419 Anschlussrohrset SolvisBen Vorrüstung Solarvor- und -rücklauf**
Anschlussrohrset SolvisBen
Vorrüstung Solarvor- und -rücklauf
Anschlussrohrset für SolvisBen zum Vorrüstung des Solarvor- und -rücklaufanschlusses.
Bestehend aus:
-  T-Stück G 3/4 zum Einbau in die MAG-Anschlussleitung
-  Wellrohr G 3/4 zum Anbau an den Solar-Vorlaufanschluss
-  Vorlauf- und Rücklaufkugelhahn mit Kappe G1
-  Dichtungen
Solvis-Art.-Nr.: 30513
Menge: 1,000 Stck
Produkt:
  Artikel:
    Artikelnummer: 30513
    Einheit: Stck
    Artikelkurztext: Anschlussrohrset SolvisBen Vorrüstung Solarvor- und -rücklauf
Anschlussrohrset SolvisBen Vorrüstung Solarvor- und -rücklauf Anschlussrohrset für SolvisBen zum Vorrüstung des Solarvor- und -rücklaufanschlusses. Bestehend aus: - T-Stück G 3/4 zum Einbau in die MAG-Anschlussleitung - Wellrohr G 3/4 zum Anbau an den Solar-Vorlaufanschluss - Vorlauf- und Rücklaufkugelhahn mit Kappe G1 - Dichtungen Solvis-Art.-Nr.: 30513

**420 Kartenleser OTG USB Typ-A und Typ-C für SolvisBen und SolvisMax**
Kartenleser OTG USB  Typ-A und Typ-C
für SolvisBen und SolvisMax
Kartenlesegerät für Endgeräte mit USB Typ A und USB Typ C um die Daten der SC-2 / -3 Speicherkarte mit der SolvisParameter App auszulesen.
Solvis-Art.-Nr.: 30529
Menge: 1,000 Stck
Produkt:
  Artikel:
    Artikelnummer: 30529
    Einheit: Stck
    Artikelkurztext: Kartenleser OTG USB Typ-A und Typ-C für SolvisBen und SolvisMax
Kartenleser OTG USB Typ-A und Typ-C für SolvisBen und SolvisMax Kartenlesegerät für Endgeräte mit USB Typ A und USB Typ C um die Daten der SC-2 / -3 Speicherkarte mit der SolvisParameter App auszulesen. Solvis-Art.-Nr.: 30529

**421 Rückstromsicherung für Abgaskaskade**
Rückstromsicherung für Abgaskaskade
Abgasrückstromsicherung in einer Abgaskaskade für Abgassystem DN 80 mit integriertem Siphon. Rückstromsicherung muss mit dem eingesetzten Wärmeerzeuger geprüft sein. Dies ist für unsere Systeme SolvisMax Gas und SolvisBen Gas der Fall. Nur ein senkrechter Einbau ist möglich.
Solvis-Art.-Nr.: 30534
Menge: 1,000 Stck
Produkt:
  Artikel:
    Artikelnummer: 30534
    Einheit: Stck
    Artikelkurztext: Rückstromsicherung für Abgaskaskade
Rückstromsicherung für Abgaskaskade Abgasrückstromsicherung in einer Abgaskaskade für Abgassystem DN 80 mit integriertem Siphon. Rückstromsicherung muss mit dem eingesetzten Wärmeerzeuger geprüft sein. Dies ist für unsere Systeme SolvisMax Gas und SolvisBen Gas der Fall. Nur ein senkrechter Einbau ist möglich. Solvis-Art.-Nr.: 30534

**422 Anschlussrohr flexibel 90°, Steckanschluss 22 mm / Klemmring 18 mm**
Anschlussrohr flexibel 90°,
Steckanschluss 22 mm / Klemmring 18 mm
Kollektoranschluss für den Flachkollektor SolvisCala 254 EasyCon mit HT-Isolierung und äußerer Umflechtung.
Bestehend aus:
-  Steck-Anschluss 22 mm mit drei O-Ringen (EPDM), 90°-Bogen, Wellschlauch 1,5 m, Sechskant und Glattrohransatz für Klemmring 18 mm
-  Anschlussklammer
Solvis-Art.-Nr.: 30568
Menge: 1,000 Stck
Produkt:
  Artikel:
    Artikelnummer: 30568
    Einheit: Stck
    Artikelkurztext: Anschlussrohr flexibel 90°, Steckanschluss 22 mm / Klemmring 18 mm
Anschlussrohr flexibel 90°, Steckanschluss 22 mm / Klemmring 18 mm Kollektoranschluss für den Flachkollektor SolvisCala 254 EasyCon mit HT-Isolierung und äußerer Umflechtung. Bestehend aus: - Steck-Anschluss 22 mm mit drei O-Ringen (EPDM), 90°-Bogen, Wellschlauch 1,5 m, Sechskant und Glattrohransatz für Klemmring 18 mm - Anschlussklammer Solvis-Art.-Nr.: 30568

**423 Anschlussrohr flexibel 90°, Sensor Steckanschluss 22 mm / Klemmring 18 mm**
Anschlussrohr flexibel 90°, Sensor
Steckanschluss 22 mm / Klemmring 18 mm
Kollektoranschluss mit Sensoranschluss für den Flachkollektor SolvisCala 254 EasyCon mit HT-Isolierung und äußerer Umflechtung.
Bestehend aus:
-  Steck-Anschluss 22 mm mit drei O-Ringen (EPDM), 90°-Umlenkung Sensoranschluss 5,5 mm (PG) und Entlüftung, Wellschlauch 1,5 m, Sechskant und Glattrohransatz für Klemmring 18 mm
-  Anschlussklammer
-  PG-Verschraubung
Solvis-Art.-Nr.: 30569
Menge: 1,000 Stck
Produkt:
  Artikel:
    Artikelnummer: 30569
    Einheit: Stck
    Artikelkurztext: Anschlussrohr flexibel 90°, Sensor Steckanschluss 22 mm / Klemmring 18 mm
Anschlussrohr flexibel 90°, Sensor Steckanschluss 22 mm / Klemmring 18 mm Kollektoranschluss mit Sensoranschluss für den Flachkollektor SolvisCala 254 EasyCon mit HT-Isolierung und äußerer Umflechtung. Bestehend aus: - Steck-Anschluss 22 mm mit drei O-Ringen (EPDM), 90°-Umlenkung Sensoranschluss 5,5 mm (PG) und Entlüftung, Wellschlauch 1,5 m, Sechskant und Glattrohransatz für Klemmring 18 mm - Anschlussklammer - PG-Verschraubung Solvis-Art.-Nr.: 30569

**424 Umbausatz SolvisMax Solo/Futur Baureihe 6 auf Gas 10 kW**
Umbausatz SolvisMax Solo/Futur
Baureihe 6 auf Gas 10 kW
Geeignet zur Nachrüstung von SolvisMax Futur und Solo sowie zum Umbau von SolvisMax Fernwärme oder SolvisMax WP.
Bestehend aus:
-  Brennkammer
-  Gasbrenner
-  Zubehör
Bitte beachten:
Einsatz nur für Speicher der Serie 6. Bei Anlagen vor 10/2007 ist ein Hardwareupdate erforderlich. Bitte wenden Sie sich an unseren Kundendienst.
Solvis Artikel-Nr.: 30570
Menge: 1,000 Stck
Produkt:
  Artikel:
    Artikelnummer: 30570
    Einheit: Stck
    Artikelkurztext: Umbausatz SolvisMax Solo/Futur Baureihe 6 auf Gas 10 kW
Umbausatz SolvisMax Solo/Futur Baureihe 6 auf Gas 10 kW Geeignet zur Nachrüstung von SolvisMax Futur und Solo sowie zum Umbau von SolvisMax Fernwärme oder SolvisMax WP. Bestehend aus: - Brennkammer - Gasbrenner - Zubehör Bitte beachten: Einsatz nur für Speicher der Serie 6. Bei Anlagen vor 10/2007 ist ein Hardwareupdate erforderlich. Bitte wenden Sie sich an unseren Kundendienst. Solvis Artikel-Nr.: 30570

**425 Umbausatz SolvisMax Solo/Futur Baureihe 6 auf Gas 18 kW**
Umbausatz SolvisMax Solo/Futur
Baureihe 6 auf Gas 18 kW
Geeignet zum Umbau eines SolvisMax Baureihe 6 der Varianten SolvisMax -Futur/-Solo/-Fernwärme/-Wärmepumpe auf SolvisMax Gas Bestehend aus:
-  Wärmetauschereinschub
-  Solvis-Gasbrenner SX-LN-3 18 kW
-  Zubehör, z.B. Gasleitung, GGH, Siphon, Abgasanschluss Bitte beachten:
-  Einsatz nur für SolvisMax der Baureihe 6
-  Umrüstung auf Systemregler SolvisControl 3 erforderlich
Solvis-Art.-Nr.: 30571
Menge: 1,000 Stck
Produkt:
  Artikel:
    Artikelnummer: 30571
    Einheit: Stck
    Artikelkurztext: Umbausatz SolvisMax Solo/Futur Baureihe 6 auf Gas 18 kW
Umbausatz SolvisMax Solo/Futur Baureihe 6 auf Gas 18 kW Geeignet zum Umbau eines SolvisMax Baureihe 6 der Varianten SolvisMax -Futur/-Solo/-Fernwärme/-Wärmepumpe auf SolvisMax Gas Bestehend aus: - Wärmetauschereinschub - Solvis-Gasbrenner SX-LN-3 18 kW - Zubehör, z.B. Gasleitung, GGH, Siphon, Abgasanschluss Bitte beachten: - Einsatz nur für SolvisMax der Baureihe 6 - Umrüstung auf Systemregler SolvisControl 3 erforderlich Solvis-Art.-Nr.: 30571

**426 Umbausatz SolvisMax Solo/Futur Baureihe 6 auf Gas 25 kW**
Umbausatz SolvisMax Solo/Futur
Baureihe 6 auf Gas 25 kW
Geeignet zum Umbau eines SolvisMax Baureihe 6 der Varianten SolvisMax -Futur/-Solo/-Fernwärme/-Wärmepumpe auf SolvisMax Gas Bestehend aus:
-  Wärmetauschereinschub
-  Solvis-Gasbrenner SX-LN-3 25 kW
-  Zubehör, z.B. Gasleitung, GGH, Siphon, Abgasanschluss Bitte beachten:
-  Einsatz nur für SolvisMax der Baureihe 6
-  Umrüstung auf Systemregler SolvisControl 3 erforderlich
Solvis-Art.-Nr.: 30572
Menge: 1,000 Stck
Produkt:
  Artikel:
    Artikelnummer: 30572
    Einheit: Stck
    Artikelkurztext: Umbausatz SolvisMax Solo/Futur Baureihe 6 auf Gas 25 kW
Umbausatz SolvisMax Solo/Futur Baureihe 6 auf Gas 25 kW Geeignet zum Umbau eines SolvisMax Baureihe 6 der Varianten SolvisMax -Futur/-Solo/-Fernwärme/-Wärmepumpe auf SolvisMax Gas Bestehend aus: - Wärmetauschereinschub - Solvis-Gasbrenner SX-LN-3 25 kW - Zubehör, z.B. Gasleitung, GGH, Siphon, Abgasanschluss Bitte beachten: - Einsatz nur für SolvisMax der Baureihe 6 - Umrüstung auf Systemregler SolvisControl 3 erforderlich Solvis-Art.-Nr.: 30572

**427 Umbausatz SolvisMax Solo/Futur Baureihe 6 auf Gas 30 kW**
Umbausatz SolvisMax Solo/Futur
Baureihe 6 auf Gas 30 kW
Geeignet zum Umbau eines SolvisMax Baureihe 6 der Varianten SolvisMax -Futur/-Solo/-Fernwärme/-Wärmepumpe auf SolvisMax Gas Bestehend aus:
-  Wärmetauschereinschub
-  Solvis-Gasbrenner SX-LN-3 30 kW
-  Zubehör, z.B. Gasleitung, GGH, Siphon, Abgasanschluss Bitte beachten:
-  Einsatz nur für SolvisMax der Baureihe 6
-  Umrüstung auf Systemregler SolvisControl 3 erforderlich
Solvis-Art.-Nr.: 30573
Menge: 1,000 Stck
Produkt:
  Artikel:
    Artikelnummer: 30573
    Einheit: Stck
    Artikelkurztext: Umbausatz SolvisMax Solo/Futur Baureihe 6 auf Gas 30 kW
Umbausatz SolvisMax Solo/Futur Baureihe 6 auf Gas 30 kW Geeignet zum Umbau eines SolvisMax Baureihe 6 der Varianten SolvisMax -Futur/-Solo/-Fernwärme/-Wärmepumpe auf SolvisMax Gas Bestehend aus: - Wärmetauschereinschub - Solvis-Gasbrenner SX-LN-3 30 kW - Zubehör, z.B. Gasleitung, GGH, Siphon, Abgasanschluss Bitte beachten: - Einsatz nur für SolvisMax der Baureihe 6 - Umrüstung auf Systemregler SolvisControl 3 erforderlich Solvis-Art.-Nr.: 30573

**428 Umbausatz SolvisMax Baureihe 6 von Öl-NT auf Gas 10 kW**
Umbausatz SolvisMax Baureihe 6
von Öl-NT auf Gas 10 kW
Geeignet zum Umbau eines SolvisMax Öl-Niedertemperatur auf SolvisMax Gas Bestehend aus:
-  Wärmetauschereinschub
-  Solvis-Gasbrenner SX-LN-3 10 kW
-  Zubehör (z.B. Abgasanschluss, Gasleitung, GGH) Bitte beachten:
-  Einsatz nur für Speicher der Baureihe 6
-  Umrüstung auf Systemregler SolvisControl 3 erforderlich
Solvis-Art.-Nr.: 30574
Menge: 1,000 Stck
Produkt:
  Artikel:
    Artikelnummer: 30574
    Einheit: Stck
    Artikelkurztext: Umbausatz SolvisMax Baureihe 6 von Öl-NT auf Gas 10 kW
Umbausatz SolvisMax Baureihe 6 von Öl-NT auf Gas 10 kW Geeignet zum Umbau eines SolvisMax Öl-Niedertemperatur auf SolvisMax Gas Bestehend aus: - Wärmetauschereinschub - Solvis-Gasbrenner SX-LN-3 10 kW - Zubehör (z.B. Abgasanschluss, Gasleitung, GGH) Bitte beachten: - Einsatz nur für Speicher der Baureihe 6 - Umrüstung auf Systemregler SolvisControl 3 erforderlich Solvis-Art.-Nr.: 30574

**429 Umbausatz SolvisMax Baureihe 6 von Öl-NT auf Gas 18 kW**
Umbausatz SolvisMax Baureihe 6
von Öl-NT auf Gas 18 kW
Geeignet zum Umbau eines SolvisMax Öl-Niedertemperatur auf SolvisMax Gas Bestehend aus:
-  Wärmetauschereinschub
-  Solvis-Gasbrenner SX-LN-3 18 kW
-  Zubehör (z.B. Abgasanschluss, Gasleitung, GGH) Bitte beachten:
-  Einsatz nur für Speicher der Baureihe 6
-  Umrüstung auf Systemregler SolvisControl 3 erforderlich
Solvis-Art.-Nr.: 30575
Menge: 1,000 Stck
Produkt:
  Artikel:
    Artikelnummer: 30575
    Einheit: Stck
    Artikelkurztext: Umbausatz SolvisMax Baureihe 6 von Öl-NT auf Gas 18 kW
Umbausatz SolvisMax Baureihe 6 von Öl-NT auf Gas 18 kW Geeignet zum Umbau eines SolvisMax Öl-Niedertemperatur auf SolvisMax Gas Bestehend aus: - Wärmetauschereinschub - Solvis-Gasbrenner SX-LN-3 18 kW - Zubehör (z.B. Abgasanschluss, Gasleitung, GGH) Bitte beachten: - Einsatz nur für Speicher der Baureihe 6 - Umrüstung auf Systemregler SolvisControl 3 erforderlich Solvis-Art.-Nr.: 30575

**430 Umbausatz SolvisMax Baureihe 6 von Öl-NT auf Gas 25 kW**
Umbausatz SolvisMax Baureihe 6
von Öl-NT auf Gas 25 kW
Geeignet zum Umbau eines SolvisMax Öl-Niedertemperatur auf SolvisMax Gas Bestehend aus:
-  Wärmetauschereinschub
-  Solvis-Gasbrenner SX-LN-3 25 kW
-  Zubehör (z.B. Abgasanschluss, Gasleitung, GGH) Bitte beachten:
-  Einsatz nur für Speicher der Baureihe 6
-  Umrüstung auf Systemregler SolvisControl 3 erforderlich
Solvis-Art.-Nr.: 30576
Menge: 1,000 Stck
Produkt:
  Artikel:
    Artikelnummer: 30576
    Einheit: Stck
    Artikelkurztext: Umbausatz SolvisMax Baureihe 6 von Öl-NT auf Gas 25 kW
Umbausatz SolvisMax Baureihe 6 von Öl-NT auf Gas 25 kW Geeignet zum Umbau eines SolvisMax Öl-Niedertemperatur auf SolvisMax Gas Bestehend aus: - Wärmetauschereinschub - Solvis-Gasbrenner SX-LN-3 25 kW - Zubehör (z.B. Abgasanschluss, Gasleitung, GGH) Bitte beachten: - Einsatz nur für Speicher der Baureihe 6 - Umrüstung auf Systemregler SolvisControl 3 erforderlich Solvis-Art.-Nr.: 30576

**431 Umbausatz SolvisMax Baureihe 6 von Öl-NT auf Gas 30 kW**
Umbausatz SolvisMax Baureihe 6
von Öl-NT auf Gas 30 kW
Geeignet zum Umbau eines SolvisMax Öl-Niedertemperatur auf SolvisMax Gas Bestehend aus:
-  Wärmetauschereinschub
-  Solvis-Gasbrenner SX-LN-3 30 kW
-  Zubehör (z.B. Abgasanschluss, Gasleitung, GGH) Bitte beachten:
-  Einsatz nur für Speicher der Baureihe 6
-  Umrüstung auf Systemregler SolvisControl 3 erforderlich
Solvis-Art.-Nr.: 30577
Menge: 1,000 Stck
Produkt:
  Artikel:
    Artikelnummer: 30577
    Einheit: Stck
    Artikelkurztext: Umbausatz SolvisMax Baureihe 6 von Öl-NT auf Gas 30 kW
Umbausatz SolvisMax Baureihe 6 von Öl-NT auf Gas 30 kW Geeignet zum Umbau eines SolvisMax Öl-Niedertemperatur auf SolvisMax Gas Bestehend aus: - Wärmetauschereinschub - Solvis-Gasbrenner SX-LN-3 30 kW - Zubehör (z.B. Abgasanschluss, Gasleitung, GGH) Bitte beachten: - Einsatz nur für Speicher der Baureihe 6 - Umrüstung auf Systemregler SolvisControl 3 erforderlich Solvis-Art.-Nr.: 30577

**432 Umbausatz SolvisMax Baureihe 6 von Öl-Brennwert auf Gas 10 kW**
Umbausatz SolvisMax Baureihe 6
von Öl-Brennwert auf Gas 10 kW
Geeignet zum Umbau eines SolvisMax Öl-Brennwert Baureihe 6 auf SolvisMax Gas. Bestehend aus:
-  Solvis-Gasbrenner SX-LN-3 10 kW
-  Zubehör (z.B. Gasleitung, GGH) Bitte beachten:
-  Einsatz nur für SolvisMax der Baureihe 6
-  Umrüstung auf Systemregler SolvisControl 3 erforderlich
Solvis-Art.-Nr.: 30578
Menge: 1,000 Stck
Produkt:
  Artikel:
    Artikelnummer: 30578
    Einheit: Stck
    Artikelkurztext: Umbausatz SolvisMax Baureihe 6 von Öl-Brennwert auf Gas 10 kW
Umbausatz SolvisMax Baureihe 6 von Öl-Brennwert auf Gas 10 kW Geeignet zum Umbau eines SolvisMax Öl-Brennwert Baureihe 6 auf SolvisMax Gas. Bestehend aus: - Solvis-Gasbrenner SX-LN-3 10 kW - Zubehör (z.B. Gasleitung, GGH) Bitte beachten: - Einsatz nur für SolvisMax der Baureihe 6 - Umrüstung auf Systemregler SolvisControl 3 erforderlich Solvis-Art.-Nr.: 30578

**433 Umbausatz SolvisMax Baureihe 6 von Öl-Brennwert auf Gas 18 kW**
Umbausatz SolvisMax Baureihe 6
von Öl-Brennwert auf Gas 18 kW
Geeignet zum Umbau eines SolvisMax Öl-Brennwert Baureihe 6 auf SolvisMax Gas. Bestehend aus:
-  Solvis-Gasbrenner SX-LN-3 18 kW
-  Zubehör (z.B. Gasleitung, GGH) Bitte beachten:
-  Einsatz nur für SolvisMax der Baureihe 6
-  Umrüstung auf Systemregler SolvisControl 3 erforderlich
Solvis-Art.-Nr.: 30579
Menge: 1,000 Stck
Produkt:
  Artikel:
    Artikelnummer: 30579
    Einheit: Stck
    Artikelkurztext: Umbausatz SolvisMax Baureihe 6 von Öl-Brennwert auf Gas 18 kW
Umbausatz SolvisMax Baureihe 6 von Öl-Brennwert auf Gas 18 kW Geeignet zum Umbau eines SolvisMax Öl-Brennwert Baureihe 6 auf SolvisMax Gas. Bestehend aus: - Solvis-Gasbrenner SX-LN-3 18 kW - Zubehör (z.B. Gasleitung, GGH) Bitte beachten: - Einsatz nur für SolvisMax der Baureihe 6 - Umrüstung auf Systemregler SolvisControl 3 erforderlich Solvis-Art.-Nr.: 30579

**434 Umbausatz SolvisMax Baureihe 6 von Öl-Brennwert auf Gas 25 kW**
Umbausatz SolvisMax Baureihe 6
von Öl-Brennwert auf Gas 25 kW
Geeignet zum Umbau eines SolvisMax Öl-Brennwert Baureihe 6 auf SolvisMax Gas. Bestehend aus:
-  Solvis-Gasbrenner SX-LN-3 25 kW
-  Zubehör (z.B. Gasleitung, GGH) Bitte beachten:
-  Einsatz nur für SolvisMax der Baureihe 6
-  Umrüstung auf Systemregler SolvisControl 3 erforderlich
Solvis-Art.-Nr.: 30580
Menge: 1,000 Stck
Produkt:
  Artikel:
    Artikelnummer: 30580
    Einheit: Stck
    Artikelkurztext: Umbausatz SolvisMax Baureihe 6 von Öl-Brennwert auf Gas 25 kW
Umbausatz SolvisMax Baureihe 6 von Öl-Brennwert auf Gas 25 kW Geeignet zum Umbau eines SolvisMax Öl-Brennwert Baureihe 6 auf SolvisMax Gas. Bestehend aus: - Solvis-Gasbrenner SX-LN-3 25 kW - Zubehör (z.B. Gasleitung, GGH) Bitte beachten: - Einsatz nur für SolvisMax der Baureihe 6 - Umrüstung auf Systemregler SolvisControl 3 erforderlich Solvis-Art.-Nr.: 30580

**435 Umbausatz SolvisMax Baureihe 6 von Öl-Brennwert auf Gas 30 kW**
Umbausatz SolvisMax Baureihe 6
von Öl-Brennwert auf Gas 30 kW
Geeignet zum Umbau eines SolvisMax Öl-Brennwert Baureihe 6 auf SolvisMax Gas. Bestehend aus:
-  Solvis-Gasbrenner SX-LN-3 30 kW
-  Zubehör (z.B. Gasleitung, GGH) Bitte beachten:
-  Einsatz nur für SolvisMax der Baureihe 6
-  Umrüstung auf Systemregler SolvisControl 3 erforderlich
Solvis-Art.-Nr.: 30581
Menge: 1,000 Stck
Produkt:
  Artikel:
    Artikelnummer: 30581
    Einheit: Stck
    Artikelkurztext: Umbausatz SolvisMax Baureihe 6 von Öl-Brennwert auf Gas 30 kW
Umbausatz SolvisMax Baureihe 6 von Öl-Brennwert auf Gas 30 kW Geeignet zum Umbau eines SolvisMax Öl-Brennwert Baureihe 6 auf SolvisMax Gas. Bestehend aus: - Solvis-Gasbrenner SX-LN-3 30 kW - Zubehör (z.B. Gasleitung, GGH) Bitte beachten: - Einsatz nur für SolvisMax der Baureihe 6 - Umrüstung auf Systemregler SolvisControl 3 erforderlich Solvis-Art.-Nr.: 30581

**436 Reduzierring 12 x10 mm 2 Stück, mit Stützhülsen**
Reduzierring 12 x10 mm2 Stück, mit Stützhülsen
Solvis-Art.-Nr.: 30718
Menge: 1,000 Stck
Produkt:
  Artikel:
    Artikelnummer: 30718
    Einheit: Stck
    Artikelkurztext: Reduzierring 12 x10 mm 2 Stück, mit Stützhülsen
Reduzierring 12 x10 mm2 Stück, mit Stützhülsen Solvis-Art.-Nr.: 30718

**437 Reduzierring 15 x10 mm 2 Stück, mit Stützhülsen**
Reduzierring 15 x10 mm2 Stück, mit Stützhülsen
Solvis-Art.-Nr.: 30721
Menge: 1,000 Stck
Produkt:
  Artikel:
    Artikelnummer: 30721
    Einheit: Stck
    Artikelkurztext: Reduzierring 15 x10 mm 2 Stück, mit Stützhülsen
Reduzierring 15 x10 mm2 Stück, mit Stützhülsen Solvis-Art.-Nr.: 30721

**438 Reduzierring 18 x12 mm 2 Stück, mit Stützhülsen**
Reduzierring 18 x12 mm2 Stück, mit Stützhülsen
Solvis-Art.-Nr.: 30723
Menge: 1,000 Stck
Produkt:
  Artikel:
    Artikelnummer: 30723
    Einheit: Stck
    Artikelkurztext: Reduzierring 18 x12 mm 2 Stück, mit Stützhülsen
Reduzierring 18 x12 mm2 Stück, mit Stützhülsen Solvis-Art.-Nr.: 30723

**439 Kollektorverbinder S/D nebeneinander für Bauform Standard / Diagonal**
Kollektorverbinder S/D nebeneinander
für Bauform Standard / Diagonal
Edelstahlwellrohr zur flexiblen Verbindung von zwei im Abstand von 30 mm nebeneinander angeordneten Flachkollektoren. (Achsabstand der Anschlussverschraubung bis 170 mm.)
Solvis-Art.-Nr.: 30754
Menge: 1,000 Stck
Produkt:
  Artikel:
    Artikelnummer: 30754
    Einheit: Stck
    Artikelkurztext: Kollektorverbinder S/D nebeneinander für Bauform Standard / Diagonal
Kollektorverbinder S/D nebeneinander für Bauform Standard / Diagonal Edelstahlwellrohr zur flexiblen Verbindung von zwei im Abstand von 30 mm nebeneinander angeordneten Flachkollektoren. (Achsabstand der Anschlussverschraubung bis 170 mm.) Solvis-Art.-Nr.: 30754

**440 Wellrohr Membranausdehnungsgefäß 2000mm 2 x 3/4 IG**
Wellrohr Membranausdehnungsgefäß 2000mm2 x 3/4 IG
Solvis-Art.-Nr.: 30798
Menge: 1,000 Stck
Produkt:
  Artikel:
    Artikelnummer: 30798
    Einheit: Stck
    Artikelkurztext: Wellrohr Membranausdehnungsgefäß 2000mm 2 x 3/4 IG
Wellrohr Membranausdehnungsgefäß 2000mm2 x 3/4 IG Solvis-Art.-Nr.: 30798

**441 Wartungsset Brenner SX-LN-3**
Wartungsset Brenner SX-LN-3
Das Set ist mit den wichtigsten Ersatzteilen für Wartungsarbeiten bestückt. Bestehend aus:
-  Zündelektrodenblock SX-LN-3
-  Ionisationselektrode SX-LN-3
-  Zündkabel SX-LN-3
-  Dichtung Abgas SX/SÖ-BW-6
-  Dichtung Gasleitung SX-5/6/7
-  Kesseldichtschnur SX/SÖ-BW-7
Solvis-Art.-Nr.: 30879
Menge: 1,000 Stck
Produkt:
  Artikel:
    Artikelnummer: 30879
    Einheit: Stck
    Artikelkurztext: Wartungsset Brenner SX-LN-3
Wartungsset Brenner SX-LN-3 Das Set ist mit den wichtigsten Ersatzteilen für Wartungsarbeiten bestückt. Bestehend aus: - Zündelektrodenblock SX-LN-3 - Ionisationselektrode SX-LN-3 - Zündkabel SX-LN-3 - Dichtung Abgas SX/SÖ-BW-6 - Dichtung Gasleitung SX-5/6/7 - Kesseldichtschnur SX/SÖ-BW-7 Solvis-Art.-Nr.: 30879

**442 Wartungsset Brenner SX-6**
Wartungsset Brenner SX-6
Das Set ist mit den wichtigsten Ersatzteilen für Wartungsarbeiten bestückt. Bestehend aus:
-  Zündelektrodenblock SX-LN-2
-  Ionisationselektrode SX-LN-2
-  Dichtung Abgas SX/SÖ-BW-6
-  Dichtung Abgas SX/SÖ-BW-4-5-6
-  Dichtung Gasleitung SX-5/6/7
-  Kesseldichtschnur 8 x 9 mm
Solvis-Art.-Nr.: 30880
Menge: 1,000 Stck
Produkt:
  Artikel:
    Artikelnummer: 30880
    Einheit: Stck
    Artikelkurztext: Wartungsset Brenner SX-6
Wartungsset Brenner SX-6 Das Set ist mit den wichtigsten Ersatzteilen für Wartungsarbeiten bestückt. Bestehend aus: - Zündelektrodenblock SX-LN-2 - Ionisationselektrode SX-LN-2 - Dichtung Abgas SX/SÖ-BW-6 - Dichtung Abgas SX/SÖ-BW-4-5-6 - Dichtung Gasleitung SX-5/6/7 - Kesseldichtschnur 8 x 9 mm Solvis-Art.-Nr.: 30880

**443 Wartungsset Brenner SX-LN-1**
Wartungsset Brenner SX-LN-1
Das Set ist mit den wichtigsten Ersatzteilen für Wartungsarbeiten bestückt. Bestehend aus:
-  Zündelektrodenblock Gas 4/5
-  Dichtung Abgas SX/SÖ-BW-4-5-6
-  Dichtung Gasleitung SX-5/6/7
-  Kesseldichtschnur 8 x 9 mm
Solvis-Art.-Nr.: 30881
Menge: 1,000 Stck
Produkt:
  Artikel:
    Artikelnummer: 30881
    Einheit: Stck
    Artikelkurztext: Wartungsset Brenner SX-LN-1
Wartungsset Brenner SX-LN-1 Das Set ist mit den wichtigsten Ersatzteilen für Wartungsarbeiten bestückt. Bestehend aus: - Zündelektrodenblock Gas 4/5 - Dichtung Abgas SX/SÖ-BW-4-5-6 - Dichtung Gasleitung SX-5/6/7 - Kesseldichtschnur 8 x 9 mm Solvis-Art.-Nr.: 30881

**444 Wartungsset Brenner 10/17 kW SÖ-BW-2/3**
Wartungsset Brenner 10/17 kW SÖ-BW-2/3
Das Set ist mit den wichtigsten Ersatzteilen für Wartungsarbeiten bestückt. Bestehend aus:
-  Zündelektroden Öl BW-2/3
-  Öldüse 0,3 gph/60° S, 17kW
-  Dichtung Abgas SX/SÖ-BW-6
-  Kesseldichtschnur SX/SÖ-BW-7
-  Ölfiltereinsatz lang SÖ-BW
-  O-Ring Filtertasse SÖ-BW-1/2
Solvis-Art.-Nr.: 30887
Menge: 1,000 Stck
Produkt:
  Artikel:
    Artikelnummer: 30887
    Einheit: Stck
    Artikelkurztext: Wartungsset Brenner 10/17 kW SÖ-BW-2/3
Wartungsset Brenner 10/17 kW SÖ-BW-2/3 Das Set ist mit den wichtigsten Ersatzteilen für Wartungsarbeiten bestückt. Bestehend aus: - Zündelektroden Öl BW-2/3 - Öldüse 0,3 gph/60° S, 17kW - Dichtung Abgas SX/SÖ-BW-6 - Kesseldichtschnur SX/SÖ-BW-7 - Ölfiltereinsatz lang SÖ-BW - O-Ring Filtertasse SÖ-BW-1/2 Solvis-Art.-Nr.: 30887

**445 Wartungsset Brenner 14/23 kW SÖ-BW-2/3**
Wartungsset Brenner 14/23 kW SÖ-BW-2/3
Das Set ist mit den wichtigsten Ersatzteilen für Wartungsarbeiten bestückt. Bestehend aus:
-  Zündelektroden Öl BW-2/3
-  Öldüse 0,4 gph/60° S, 23kW
-  Dichtung Abgas SX/SÖ-BW-6
-  Kesseldichtschnur SX/SÖ-BW-7
-  Ölfiltereinsatz lang SÖ-BW
-  O-Ring Filtertasse SÖ-BW-1/2
Solvis-Art.-Nr.: 30888
Menge: 1,000 Stck
Produkt:
  Artikel:
    Artikelnummer: 30888
    Einheit: Stck
    Artikelkurztext: Wartungsset Brenner 14/23 kW SÖ-BW-2/3
Wartungsset Brenner 14/23 kW SÖ-BW-2/3 Das Set ist mit den wichtigsten Ersatzteilen für Wartungsarbeiten bestückt. Bestehend aus: - Zündelektroden Öl BW-2/3 - Öldüse 0,4 gph/60° S, 23kW - Dichtung Abgas SX/SÖ-BW-6 - Kesseldichtschnur SX/SÖ-BW-7 - Ölfiltereinsatz lang SÖ-BW - O-Ring Filtertasse SÖ-BW-1/2 Solvis-Art.-Nr.: 30888

**446 Wartungsset Brenner 20/28 kW SÖ-BW-2/3**
Wartungsset Brenner 20/28 kW SÖ-BW-2/3
Das Set ist mit den wichtigsten Ersatzteilen für Wartungsarbeiten bestückt. Bestehend aus:
-  Zündelektroden Öl BW-2/3
-  Öldüse 0,5 gph/60° S, 28kW
-  Dichtung Abgas SX/SÖ-BW-6
-  Kesseldichtschnur SX/SÖ-BW-7
-  Ölfiltereinsatz lang SÖ-BW
-  O-Ring Filtertasse SÖ-BW-1/2
Solvis-Art.-Nr.: 30889
Menge: 1,000 Stck
Produkt:
  Artikel:
    Artikelnummer: 30889
    Einheit: Stck
    Artikelkurztext: Wartungsset Brenner 20/28 kW SÖ-BW-2/3
Wartungsset Brenner 20/28 kW SÖ-BW-2/3 Das Set ist mit den wichtigsten Ersatzteilen für Wartungsarbeiten bestückt. Bestehend aus: - Zündelektroden Öl BW-2/3 - Öldüse 0,5 gph/60° S, 28kW - Dichtung Abgas SX/SÖ-BW-6 - Kesseldichtschnur SX/SÖ-BW-7 - Ölfiltereinsatz lang SÖ-BW - O-Ring Filtertasse SÖ-BW-1/2 Solvis-Art.-Nr.: 30889

**447 Wartungsset Brenner 10/17 kW SÖ-BW-1**
Wartungsset Brenner 10/17 kW SÖ-BW-1
Das Set ist mit den wichtigsten Ersatzteilen für Wartungsarbeiten bestückt. Bestehend aus:
-  Zündelektroden SÖ-BW-1
-  Öldüse 0,3 gph/60° B, 17kW
-  Dichtung Abgas SX/SÖ-BW-6
-  Dichtung Abgas SX/SÖ-BW-4-5-6
-  Kesseldichtschnur SX/SÖ-BW-7
-  Ölfiltereinsatz lang SÖ-BW
-  O-Ring Filtertasse SÖ-BW-1/2
Solvis-Art.-Nr.: 30890
Menge: 1,000 Stck
Produkt:
  Artikel:
    Artikelnummer: 30890
    Einheit: Stck
    Artikelkurztext: Wartungsset Brenner 10/17 kW SÖ-BW-1
Wartungsset Brenner 10/17 kW SÖ-BW-1 Das Set ist mit den wichtigsten Ersatzteilen für Wartungsarbeiten bestückt. Bestehend aus: - Zündelektroden SÖ-BW-1 - Öldüse 0,3 gph/60° B, 17kW - Dichtung Abgas SX/SÖ-BW-6 - Dichtung Abgas SX/SÖ-BW-4-5-6 - Kesseldichtschnur SX/SÖ-BW-7 - Ölfiltereinsatz lang SÖ-BW - O-Ring Filtertasse SÖ-BW-1/2 Solvis-Art.-Nr.: 30890

**448 Wartungsset Brenner 14/23 kW SÖ-BW-1**
Wartungsset Brenner 14/23 kW SÖ-BW-1
Das Set ist mit den wichtigsten Ersatzteilen für Wartungsarbeiten bestückt. Bestehend aus:
-  Zündelektroden SÖ-BW-1
-  Öldüse 0,4 gph/60° B, 23kW
-  Dichtung Abgas SX/SÖ-BW-6
-  Dichtung Abgas SX/SÖ-BW-4-5-6
-  Kesseldichtschnur SX/SÖ-BW-7
-  Ölfiltereinsatz lang SÖ-BW
-  O-Ring Filtertasse SÖ-BW-1/2
Solvis-Art.-Nr.: 30891
Menge: 1,000 Stck
Produkt:
  Artikel:
    Artikelnummer: 30891
    Einheit: Stck
    Artikelkurztext: Wartungsset Brenner 14/23 kW SÖ-BW-1
Wartungsset Brenner 14/23 kW SÖ-BW-1 Das Set ist mit den wichtigsten Ersatzteilen für Wartungsarbeiten bestückt. Bestehend aus: - Zündelektroden SÖ-BW-1 - Öldüse 0,4 gph/60° B, 23kW - Dichtung Abgas SX/SÖ-BW-6 - Dichtung Abgas SX/SÖ-BW-4-5-6 - Kesseldichtschnur SX/SÖ-BW-7 - Ölfiltereinsatz lang SÖ-BW - O-Ring Filtertasse SÖ-BW-1/2 Solvis-Art.-Nr.: 30891

**449 Wartungsset Brenner 20/28 kW SÖ-BW-1**
Wartungsset Brenner 20/28 kW SÖ-BW-1
Das Set ist mit den wichtigsten Ersatzteilen für Wartungsarbeiten bestückt. Bestehend aus:
-  Zündelektroden SÖ-BW-1
-  Öldüse 0,6 gbh/60 ° B, 28kW
-  Dichtung Abgas SX/SÖ-BW-6
-  Dichtung Abgas SX/SÖ-BW-4-5-6
-  Kesseldichtschnur SX/SÖ-BW-7
-  Ölfiltereinsatz lang SÖ-BW
-  O-Ring Filtertasse SÖ-BW-1/2
Solvis-Art.-Nr.: 30892
Menge: 1,000 Stck
Produkt:
  Artikel:
    Artikelnummer: 30892
    Einheit: Stck
    Artikelkurztext: Wartungsset Brenner 20/28 kW SÖ-BW-1
Wartungsset Brenner 20/28 kW SÖ-BW-1 Das Set ist mit den wichtigsten Ersatzteilen für Wartungsarbeiten bestückt. Bestehend aus: - Zündelektroden SÖ-BW-1 - Öldüse 0,6 gbh/60 ° B, 28kW - Dichtung Abgas SX/SÖ-BW-6 - Dichtung Abgas SX/SÖ-BW-4-5-6 - Kesseldichtschnur SX/SÖ-BW-7 - Ölfiltereinsatz lang SÖ-BW - O-Ring Filtertasse SÖ-BW-1/2 Solvis-Art.-Nr.: 30892

**450 Erweiterungssatz Ausdehnungsgefäß**
Erweiterungssatz Ausdehnungsgefäß
zum Anschluss eines weiteren Ausdehnungsgefäßes.
Bestehend aus:
-  1 x T-Stück G 3/4
-  1 x Wellrohr IG/IG, 1 m
-  1 x Kappenventil
-  2 x Muffennippel G 3/4 AG x G 3/4 IG
-  3 x Flachdichtung
Solvis-Art.-Nr.: 30902
Menge: 1,000 Stck
Produkt:
  Artikel:
    Artikelnummer: 30902
    Einheit: Stck
    Artikelkurztext: Erweiterungssatz Ausdehnungsgefäß
Erweiterungssatz Ausdehnungsgefäß zum Anschluss eines weiteren Ausdehnungsgefäßes. Bestehend aus: - 1 x T-Stück G 3/4 - 1 x Wellrohr IG/IG, 1 m - 1 x Kappenventil - 2 x Muffennippel G 3/4 AG x G 3/4 IG - 3 x Flachdichtung Solvis-Art.-Nr.: 30902

**451 Abstandhalter Abgasrohr DN 60, PE mind. 1 alle 2 m; für Rohr im Schacht**
Abstandhalter Abgasrohr DN 60, PEmind. 1 alle 2 m; für Rohr im Schacht
Solvis-Art.-Nr.: 30928
Menge: 1,000 Stck
Produkt:
  Artikel:
    Artikelnummer: 30928
    Einheit: Stck
    Artikelkurztext: Abstandhalter Abgasrohr DN 60, PE mind. 1 alle 2 m; für Rohr im Schacht
Abstandhalter Abgasrohr DN 60, PEmind. 1 alle 2 m; für Rohr im Schacht Solvis-Art.-Nr.: 30928

**452 Umbausatz Solar-MAG für Vorschalt- und Ausdehnungsgefäß**
Umbausatz Solar-MAG für
Vorschalt- und Ausdehnungsgefäß
Nachrüstset zum Anschluss von Solar-Vorschalt- und Ausdehnungsgefäß für ältere Solaranlagen, die noch nicht über ein Vorschaltgefäß verfügen. Bestehend aus:
-  Solarsicherheitsgruppe mit Manometer
-  Kappenventil Solarkreis
-  Wellrohr Membranausdehnungsgefäß 400 mm
-  T-Stück-Klemmring 15 Bitte beachten: Vorschaltgefäß und Ausdehnungsgefäß bitte gesondert bestellen.
Solvis-Art.-Nr.: 30936
Menge: 1,000 Stck
Produkt:
  Artikel:
    Artikelnummer: 30936
    Einheit: Stck
    Artikelkurztext: Umbausatz Solar-MAG für Vorschalt- und Ausdehnungsgefäß
Umbausatz Solar-MAG für Vorschalt- und Ausdehnungsgefäß Nachrüstset zum Anschluss von Solar-Vorschalt- und Ausdehnungsgefäß für ältere Solaranlagen, die noch nicht über ein Vorschaltgefäß verfügen. Bestehend aus: - Solarsicherheitsgruppe mit Manometer - Kappenventil Solarkreis - Wellrohr Membranausdehnungsgefäß 400 mm - T-Stück-Klemmring 15 Bitte beachten: Vorschaltgefäß und Ausdehnungsgefäß bitte gesondert bestellen. Solvis-Art.-Nr.: 30936

**453 Zirkulationspumpe PRO 15-1/110 Set**
Zirkulationspumpe PRO 15-1/110 Set
Set zum Einbau einer Zirkulationspumpe in die Trinkwasserleitung
Bestehend aus:
-  Zirkulationspumpe Xylem ecocirc PRO 15-1/110, integriertem Kugelhahn
-  und Rückschlagklappe sowie Wärmedämmschale
-  Zwischenstecker mit integriertem NTC
-  Anlege- und Tauchsensor KTY, 105 °C, 6 mm, 5 m, 2 kOhm
-  1 Paar Verschraubung G 1 1/4 AG x G 1/2 IG
-  Anschlüsse G1 1/4 AG und Rp 1/2, Leistungsaufnahme 3 bis 9 Watt,
-  max. Förderhöhe 1 m, max. Fördervolumen 10 l/min
Solvis-Art.-Nr.: 30960
Menge: 1,000 Stck
Produkt:
  Artikel:
    Artikelnummer: 30960
    Einheit: Stck
    Artikelkurztext: Zirkulationspumpe PRO 15-1/110 Set
Zirkulationspumpe PRO 15-1/110 Set Set zum Einbau einer Zirkulationspumpe in die Trinkwasserleitung Bestehend aus: - Zirkulationspumpe Xylem ecocirc PRO 15-1/110, integriertem Kugelhahn - und Rückschlagklappe sowie Wärmedämmschale - Zwischenstecker mit integriertem NTC - Anlege- und Tauchsensor KTY, 105 °C, 6 mm, 5 m, 2 kOhm - 1 Paar Verschraubung G 1 1/4 AG x G 1/2 IG - Anschlüsse G1 1/4 AG und Rp 1/2, Leistungsaufnahme 3 bis 9 Watt, - max. Förderhöhe 1 m, max. Fördervolumen 10 l/min Solvis-Art.-Nr.: 30960

**454 Zentralregler SolvisControl 3.0 für SolvisMax und SolvisBen**
Zentralregler SolvisControl 3.0
für SolvisMax und SolvisBen
Für den Austausch eines defekten Zentralreglers SC-3.0. Geeignet auch als Ersatz für den Zentralregler SC-2.3 Verwendungsmöglichkeiten:
-  Ersatzteil für Zentralregler SC-3
-  Wechsel des Zentralreglers SC-2 auf SC-3 beim  a) SolvisMax Baureihe 7 (Lieferzeitraum 05/2015 bis 04/2020) oder  b) SolvisBen (Lieferzeitraum 09/2017 bis 04/2020) Die leistungsstarke Systemregelung SolvisContol 3 ermöglicht den komfortablen, aufeinander abgestimmten Betrieb der Gesamtanlage inkl. Zugang zum SolvisPortal
-  Regelkreise: Heizung, Solar, Trinkwassererwärmung und Zirkulation
-  Nachheizanforderung: potenzialfrei 230 V oder 0-10 V
-  Ansteuerung von bis zu 3 gemischten Heizkreisen
-  Regelkreis Solarkreis mit Zieltemperaturregelung Bitte beachten:
-  Nicht geeignet für SolvisMax Baureihe 6
-  Nicht geeignet für System SolvisVaero oder SolvisTeo
-  Nicht geeignet für System SolvisDirekt oder SolvisVital
Solvis-Art.-Nr.: 31004
Menge: 1,000 Stck
Produkt:
  Artikel:
    Artikelnummer: 31004
    Einheit: Stck
    Artikelkurztext: Zentralregler SolvisControl 3.0 für SolvisMax und SolvisBen
Zentralregler SolvisControl 3.0 für SolvisMax und SolvisBen Für den Austausch eines defekten Zentralreglers SC-3.0. Geeignet auch als Ersatz für den Zentralregler SC-2.3 Verwendungsmöglichkeiten: - Ersatzteil für Zentralregler SC-3 - Wechsel des Zentralreglers SC-2 auf SC-3 beim a) SolvisMax Baureihe 7 (Lieferzeitraum 05/2015 bis 04/2020) oder b) SolvisBen (Lieferzeitraum 09/2017 bis 04/2020) Die leistungsstarke Systemregelung SolvisContol 3 ermöglicht den komfortablen, aufeinander abgestimmten Betrieb der Gesamtanlage inkl. Zugang zum SolvisPortal - Regelkreise: Heizung, Solar, Trinkwassererwärmung und Zirkulation - Nachheizanforderung: potenzialfrei 230 V oder 0-10 V - Ansteuerung von bis zu 3 gemischten Heizkreisen - Regelkreis Solarkreis mit Zieltemperaturregelung Bitte beachten: - Nicht geeignet für SolvisMax Baureihe 6 - Nicht geeignet für System SolvisVaero oder SolvisTeo - Nicht geeignet für System SolvisDirekt oder SolvisVital Solvis-Art.-Nr.: 31004

**455 Podest SolvisBen**
Podest SolvisBen
Podest passend für SolvisBen, bestehend aus tragender Rohrrahmenkonstruktion, Deckblech mit Positionierungseinrichtung, pulverbeschichtet und gummierte Höhenversteller. Höhe stufenlos von 80 bis 120 einstellbar
-  Abmessungen BxHxT: 680x100x1175 mm
Solvis-Art.-Nr.: 31009
Menge: 1,000 Stck
Produkt:
  Artikel:
    Artikelnummer: 31009
    Einheit: Stck
    Artikelkurztext: Podest SolvisBen
Podest SolvisBen Podest passend für SolvisBen, bestehend aus tragender Rohrrahmenkonstruktion, Deckblech mit Positionierungseinrichtung, pulverbeschichtet und gummierte Höhenversteller. Höhe stufenlos von 80 bis 120 einstellbar - Abmessungen BxHxT: 680x100x1175 mm Solvis-Art.-Nr.: 31009

**456 Wellrohr Membranausdehnungsgefäß 2000mm 3/4 IG / D15**
Wellrohr Membranausdehnungsgefäß 2000mm
3/4 IG / D15
Diffusionsdichtes Wellrohr zum Anschluss eines Vorschaltgefäßes oder eines Membranausdehnungsgefäßes.
Solvis-Art.-Nr.: 31020
Menge: 1,000 Stck
Produkt:
  Artikel:
    Artikelnummer: 31020
    Einheit: Stck
    Artikelkurztext: Wellrohr Membranausdehnungsgefäß 2000mm 3/4 IG / D15
Wellrohr Membranausdehnungsgefäß 2000mm 3/4 IG / D15 Diffusionsdichtes Wellrohr zum Anschluss eines Vorschaltgefäßes oder eines Membranausdehnungsgefäßes. Solvis-Art.-Nr.: 31020

**457 Wellrohr Membranausdehnungsgefäß 1000mm 3/4 IG/AG**
Wellrohr Membranausdehnungsgefäß 1000mm
3/4 IG/AG
Diffusionsdichtes Wellrohr zum Anschluss eines Vorschaltgefäßes oder eines Membranausdehnungsgefäßes.
Solvis-Art.-Nr.: 31021
Menge: 1,000 Stck
Produkt:
  Artikel:
    Artikelnummer: 31021
    Einheit: Stck
    Artikelkurztext: Wellrohr Membranausdehnungsgefäß 1000mm 3/4 IG/AG
Wellrohr Membranausdehnungsgefäß 1000mm 3/4 IG/AG Diffusionsdichtes Wellrohr zum Anschluss eines Vorschaltgefäßes oder eines Membranausdehnungsgefäßes. Solvis-Art.-Nr.: 31021

**458 Wellrohr Membranausdehnungsgefäß 2000mm 3/4 IG/AG**
Wellrohr Membranausdehnungsgefäß 2000mm
3/4 IG/AG
Diffusionsdichtes Wellrohr zum Anschluss eines Vorschaltgefäßes oder eines Membranausdehnungsgefäßes.
Solvis-Art.-Nr.: 31022
Menge: 1,000 Stck
Produkt:
  Artikel:
    Artikelnummer: 31022
    Einheit: Stck
    Artikelkurztext: Wellrohr Membranausdehnungsgefäß 2000mm 3/4 IG/AG
Wellrohr Membranausdehnungsgefäß 2000mm 3/4 IG/AG Diffusionsdichtes Wellrohr zum Anschluss eines Vorschaltgefäßes oder eines Membranausdehnungsgefäßes. Solvis-Art.-Nr.: 31022

**459 Wellrohr Membranausdehnungsgefäß 1000mm 2 x 3/4 IG**
Wellrohr Membranausdehnungsgefäß 1000mm
2 x 3/4 IG
Diffusionsdichtes Wellrohr zum Anschluss eines Vorschaltgefäßes oder eines Membranausdehnungsgefäßes.
Solvis-Art.-Nr.: 31026
Menge: 1,000 Stck
Produkt:
  Artikel:
    Artikelnummer: 31026
    Einheit: Stck
    Artikelkurztext: Wellrohr Membranausdehnungsgefäß 1000mm 2 x 3/4 IG
Wellrohr Membranausdehnungsgefäß 1000mm 2 x 3/4 IG Diffusionsdichtes Wellrohr zum Anschluss eines Vorschaltgefäßes oder eines Membranausdehnungsgefäßes. Solvis-Art.-Nr.: 31026

**460 Trinkwasser-Sicherheitsgruppe mit 12 Liter TW-Membranausdehnungsgefäß**
Trinkwasser-Sicherheitsgruppe
mit 12 Liter TW-Membranausdehnungsgefäß
Sicherheitsgruppe für Trinkwassererwärmungsanlagen zum Einbau in die Kaltwasserzuflussleitung zu SolvisBen- und SolvisMax-Anlagen mit integrierter WWS zur Trinkwassererwärmung. Mit den zur Absicherung der Anlage gem. DIN 1988 und DIN 4753 notwendigen Anforderungen:
-  Systemabsperrung
-  Wartungsabsperrung mit Gefäßentleerung
-  Rückflussverhinderer mit Prüfeinrichtung
-  Trinkwasser-Sicherheitsventil, Ansprechdruck 6 bar, Ablauftrichter
-  Membranausdehnungsgefäß, Nenninhalt 12 l, zul. Betriebsüberdruck 10 bar, Vordruck 4 bar, Strömungsteiler für optimale Gefäßdurchströmung unterbindet Bakterienbildung.
-  mit DIN-DVGW-Prüfzeichen, entspricht KTW-C Vorschrift und Anforderungen der DIN 4807/5
-  mit Aufhängezarge mit Schnappmechanismus
Solvis-Art.-Nr.: 31033
Menge: 1,000 Stck
Produkt:
  Artikel:
    Artikelnummer: 31033
    Einheit: Stck
    Artikelkurztext: Trinkwasser-Sicherheitsgruppe mit 12 Liter TW-Membranausdehnungsgefäß
Trinkwasser-Sicherheitsgruppe mit 12 Liter TW-Membranausdehnungsgefäß Sicherheitsgruppe für Trinkwassererwärmungsanlagen zum Einbau in die Kaltwasserzuflussleitung zu SolvisBen- und SolvisMax-Anlagen mit integrierter WWS zur Trinkwassererwärmung. Mit den zur Absicherung der Anlage gem. DIN 1988 und DIN 4753 notwendigen Anforderungen: - Systemabsperrung - Wartungsabsperrung mit Gefäßentleerung - Rückflussverhinderer mit Prüfeinrichtung - Trinkwasser-Sicherheitsventil, Ansprechdruck 6 bar, Ablauftrichter - Membranausdehnungsgefäß, Nenninhalt 12 l, zul. Betriebsüberdruck 10 bar, Vordruck 4 bar, Strömungsteiler für optimale Gefäßdurchströmung unterbindet Bakterienbildung. - mit DIN-DVGW-Prüfzeichen, entspricht KTW-C Vorschrift und Anforderungen der DIN 4807/5 - mit Aufhängezarge mit Schnappmechanismus Solvis-Art.-Nr.: 31033

**461 Auffangwanne für SolvisBen**
Auffangwanne für SolvisBen
Auffangwanne mit integriertem Siphon und DN50 Anschluss zum Unterstellen bei feuchtempfindlichen Böden. Passend für SolvisBen.
-  Gewicht: 4,3 kg
-  Abmessungen BxHxT: 865x100x1280 mm
Solvis-Art.-Nr.: 31071
Menge: 1,000 Stck
Produkt:
  Artikel:
    Artikelnummer: 31071
    Einheit: Stck
    Artikelkurztext: Auffangwanne für SolvisBen
Auffangwanne für SolvisBen Auffangwanne mit integriertem Siphon und DN50 Anschluss zum Unterstellen bei feuchtempfindlichen Böden. Passend für SolvisBen. - Gewicht: 4,3 kg - Abmessungen BxHxT: 865x100x1280 mm Solvis-Art.-Nr.: 31071

**462 Umbausatz WT-Einschub auf Blindflansch SolvisBen und -Max Baureihe 6 und 7**
Umbausatz WT-Einschub auf Blindflansch
SolvisBen und -Max Baureihe 6 und 7
Bestehend aus:
-  Blindflanschdeckel
-  2 Schraubflanschdichtungen
-  Schraubenset
-  Isolierung Brenneröffnung
-  Isolierung Abgasöffnung
Solvis-Art.-Nr.: 31124
Menge: 1,000 Stck
Produkt:
  Artikel:
    Artikelnummer: 31124
    Einheit: Stck
    Artikelkurztext: Umbausatz WT-Einschub auf Blindflansch SolvisBen und -Max Baureihe 6 und 7
Umbausatz WT-Einschub auf Blindflansch SolvisBen und -Max Baureihe 6 und 7 Bestehend aus: - Blindflanschdeckel - 2 Schraubflanschdichtungen - Schraubenset - Isolierung Brenneröffnung - Isolierung Abgasöffnung Solvis-Art.-Nr.: 31124

**463 Raumbedienelement SC-2/3 für den Systemregler SolvisControl 2/3**
Raumbedienelement SC-2/3
für den Systemregler SolvisControl 2/3
Raumbedienelement mit LCD-Display zur Veränderung der Vorlauftemperatur um +/- 5 °C und zur Auswahl verschiedener Betriebsarten:
-  Standby-Betrieb
-  Absenk-Betrieb
-  Normal-Betrieb
-  Automatik-Betrieb Bitte beachten: Der Anschluss erfolgt bauseits mittels 2-adriger Leitung.
Solvis-Art.-Nr.: 31146
Menge: 1,000 Stck
Produkt:
  Artikel:
    Artikelnummer: 31146
    Einheit: Stck
    Artikelkurztext: Raumbedienelement SC-2/3 für den Systemregler SolvisControl 2/3
Raumbedienelement SC-2/3 für den Systemregler SolvisControl 2/3 Raumbedienelement mit LCD-Display zur Veränderung der Vorlauftemperatur um +/- 5 °C und zur Auswahl verschiedener Betriebsarten: - Standby-Betrieb - Absenk-Betrieb - Normal-Betrieb - Automatik-Betrieb Bitte beachten: Der Anschluss erfolgt bauseits mittels 2-adriger Leitung. Solvis-Art.-Nr.: 31146

**464 Anschlussrohrset TW- und HZ-Rohre beim SolvisBen nach hinten geführt**
Anschlussrohrset TW- und HZ-Rohre
beim SolvisBen nach hinten geführt
Anschlussrohrset für SolvisBen zur internen Leitungsführung des Trink- und Heizungswassers zur Geräterückseite. (bauseitiger Anschluss für D28-Pressverbindung)
Bestehend aus:
-  4 Edelstahlrohrbögen Durchmesser 25 mm mit G1 ÜWM x D28
-  4 Dichtungen
Solvis Artikelnr.: 31190
Menge: 1,000 Stck
Produkt:
  Artikel:
    Artikelnummer: 31190
    Einheit: Stck
    Artikelkurztext: Anschlussrohrset TW- und HZ-Rohre beim SolvisBen nach hinten geführt
Anschlussrohrset TW- und HZ-Rohre beim SolvisBen nach hinten geführt Anschlussrohrset für SolvisBen zur internen Leitungsführung des Trink- und Heizungswassers zur Geräterückseite. (bauseitiger Anschluss für D28-Pressverbindung) Bestehend aus: - 4 Edelstahlrohrbögen Durchmesser 25 mm mit G1 ÜWM x D28 - 4 Dichtungen Solvis Artikelnr.: 31190

**465 Rohrset Heizungsvor- und -rücklauf beim SolvisBen nach oben geführt**
Rohrset Heizungsvor- und -rücklauf
beim SolvisBen nach oben geführt
Anschlussrohrset für SolvisBen ohne integrierter Heizkreisstation zur internen Leitungsführung des Heizungswassers nach oben (bauseitiger Anschluss für G1 AG flachdichtend)
Bestehend aus:
-  2 Edelstahlrohrbögen Durchmesser 25 mm mit G1 ÜWM x G1 AG flachdichtend
-  4 Dichtungen
Solvis Artikelnr.: 31193
Menge: 1,000 Stck
Produkt:
  Artikel:
    Artikelnummer: 31193
    Einheit: Stck
    Artikelkurztext: Rohrset Heizungsvor- und -rücklauf beim SolvisBen nach oben geführt
Rohrset Heizungsvor- und -rücklauf beim SolvisBen nach oben geführt Anschlussrohrset für SolvisBen ohne integrierter Heizkreisstation zur internen Leitungsführung des Heizungswassers nach oben (bauseitiger Anschluss für G1 AG flachdichtend) Bestehend aus: - 2 Edelstahlrohrbögen Durchmesser 25 mm mit G1 ÜWM x G1 AG flachdichtend - 4 Dichtungen Solvis Artikelnr.: 31193

**466 SolvisRemote für Objektgeschäft SolvisControl 2 ab GA1.05**
SolvisRemote für Objektgeschäft
SolvisControl 2 ab GA1.05
macht den Systemregler SolvisControl 2 netzwerkfähig. Die browserbasierte WebApp ermöglicht die Fernbedienung der Anlage durch das Spiegeln der Bedienoberfläche der SolvisControl 2. Für die Einbindung von Anlagendaten (Messwerte und Schaltzustände der Ausgänge) in eine Gebäudeleittechnik können diese über den integrierten Modbus/TCP abgerufen werden. Es ist mindestens die Version GA1.05 oder höher erforderlich, ggf. ist ein Update des Zentralreglers der SolvisControl 2 notwendig.
Solvis-Art.-Nr.: 31205
Menge: 1,000 Stck
Produkt:
  Artikel:
    Artikelnummer: 31205
    Einheit: Stck
    Artikelkurztext: SolvisRemote für Objektgeschäft SolvisControl 2 ab GA1.05
SolvisRemote für Objektgeschäft SolvisControl 2 ab GA1.05 macht den Systemregler SolvisControl 2 netzwerkfähig. Die browserbasierte WebApp ermöglicht die Fernbedienung der Anlage durch das Spiegeln der Bedienoberfläche der SolvisControl 2. Für die Einbindung von Anlagendaten (Messwerte und Schaltzustände der Ausgänge) in eine Gebäudeleittechnik können diese über den integrierten Modbus/TCP abgerufen werden. Es ist mindestens die Version GA1.05 oder höher erforderlich, ggf. ist ein Update des Zentralreglers der SolvisControl 2 notwendig. Solvis-Art.-Nr.: 31205

**467 Rohrset G 1 1/4 mit Abdeckhaube für SolvisLea**
Rohrset G 1 1/4  mit Abdeckhaube
für SolvisLea
Das Rohrset ist für die Verbindung von aus dem Erdreich kommenden Versorgungsleitungen mit Möglichkeit auf Anschluss G 1 1/4 A geeignet.
Bestehend aus:
-  2 CU Rohren mit jeweils einem Übergangsnippel
-  1 weiß lackierte Abdeckhaube zum Schutz gegen Witterungseinflüsse
Solvis-Art.-Nr.: 31207
Menge: 1,000 Stck
Produkt:
  Artikel:
    Artikelnummer: 31207
    Einheit: Stck
    Artikelkurztext: Rohrset G 1 1/4 mit Abdeckhaube für SolvisLea
Rohrset G 1 1/4 mit Abdeckhaube für SolvisLea Das Rohrset ist für die Verbindung von aus dem Erdreich kommenden Versorgungsleitungen mit Möglichkeit auf Anschluss G 1 1/4 A geeignet. Bestehend aus: - 2 CU Rohren mit jeweils einem Übergangsnippel - 1 weiß lackierte Abdeckhaube zum Schutz gegen Witterungseinflüsse Solvis-Art.-Nr.: 31207

**468 Busleitung Modbus 2x2x0,8, 15 m zur Verbindung mir der SolvisControl 3**
Busleitung Modbus 2x2x0,8, 15 m
zur Verbindung mir der SolvisControl 3
zur Verbindung der SolvisControl 3 mit der Wärmepumpe SolvisLea, SolvisMia oder SolvisPia. Zur Verlegung im Innen- und Außenbereich.
Solvis-Art.-Nr: 31208
Menge: 1,000 Stck
Produkt:
  Artikel:
    Artikelnummer: 31208
    Einheit: Stck
    Artikelkurztext: Busleitung Modbus 2x2x0,8, 15 m zur Verbindung mir der SolvisControl 3
Busleitung Modbus 2x2x0,8, 15 m zur Verbindung mir der SolvisControl 3 zur Verbindung der SolvisControl 3 mit der Wärmepumpe SolvisLea, SolvisMia oder SolvisPia. Zur Verlegung im Innen- und Außenbereich. Solvis-Art.-Nr: 31208

**469 Busleitung Modbus 2x2x0,8, 30 m zur Verbindung mit der SolvisControl 3**
Busleitung Modbus 2x2x0,8, 30 m
zur Verbindung mit der SolvisControl 3
zur Verbindung der SolvisControl 3 mit der Wärmepumpe SolvisLea, SolvisMia oder SolvisPia. Zur Verlegung im Innen- und Außenbereich.
Solvis-Art.-Nr.: 31209
Menge: 1,000 Stck
Produkt:
  Artikel:
    Artikelnummer: 31209
    Einheit: Stck
    Artikelkurztext: Busleitung Modbus 2x2x0,8, 30 m zur Verbindung mit der SolvisControl 3
Busleitung Modbus 2x2x0,8, 30 m zur Verbindung mit der SolvisControl 3 zur Verbindung der SolvisControl 3 mit der Wärmepumpe SolvisLea, SolvisMia oder SolvisPia. Zur Verlegung im Innen- und Außenbereich. Solvis-Art.-Nr.: 31209

**470 Wandkonsole SolvisLea 8 Eco**
Wandkonsole SolvisLea 8 Eco
Konsole aus verzinktem Stahl zur bauseitigen Montage. Höhenverstellbarkeit an der Wandschiene sowie Anpassung an der Geräteschiene zum Ausrichten des Gerätes möglich.
Bestehend aus:
-  2 Wandkonsole aus verzinktem Stahl
-  Schwingungsdämpfer Bitte beachten: Um eine Störung durch Körperschallübertragungen zu vermeiden, installieren Sie bitte die Wandkonsole nicht an den Außenwänden von Wohn- oder Schlafräumen. Montieren Sie die Wandkonsole z. B. an einer Garagenwand.
Solvis-Art.-Nr.: 31212
Menge: 1,000 Stck
Produkt:
  Artikel:
    Artikelnummer: 31212
    Einheit: Stck
    Artikelkurztext: Wandkonsole SolvisLea 8 Eco
Wandkonsole SolvisLea 8 Eco Konsole aus verzinktem Stahl zur bauseitigen Montage. Höhenverstellbarkeit an der Wandschiene sowie Anpassung an der Geräteschiene zum Ausrichten des Gerätes möglich. Bestehend aus: - 2 Wandkonsole aus verzinktem Stahl - Schwingungsdämpfer Bitte beachten: Um eine Störung durch Körperschallübertragungen zu vermeiden, installieren Sie bitte die Wandkonsole nicht an den Außenwänden von Wohn- oder Schlafräumen. Montieren Sie die Wandkonsole z. B. an einer Garagenwand. Solvis-Art.-Nr.: 31212

**471 Rohrbegleitheizung 1 m SolvisLea, SolvisMia und SolvisPia**
Rohrbegleitheizung 1 m
SolvisLea, SolvisMia und SolvisPia
Selbstlimitierendes flexibles Heizband zur Frostfreihaltung des Kondensatanschlusses
Solvis-Art.-Nr.: 31213
Menge: 1,000 Stck
Produkt:
  Artikel:
    Artikelnummer: 31213
    Einheit: Stck
    Artikelkurztext: Rohrbegleitheizung 1 m SolvisLea, SolvisMia und SolvisPia
Rohrbegleitheizung 1 m SolvisLea, SolvisMia und SolvisPia Selbstlimitierendes flexibles Heizband zur Frostfreihaltung des Kondensatanschlusses Solvis-Art.-Nr.: 31213

**472 Rohrbegleitheizung 2 m SolvisLea, SolvisMia und SolvisPia**
Rohrbegleitheizung 2 m
SolvisLea, SolvisMia und SolvisPia
Selbstlimitierendes flexibles Heizband zur Frostfreihaltung des Kondensatanschlusses
Solvis-Art.-Nr.: 31214
Menge: 1,000 Stck
Produkt:
  Artikel:
    Artikelnummer: 31214
    Einheit: Stck
    Artikelkurztext: Rohrbegleitheizung 2 m SolvisLea, SolvisMia und SolvisPia
Rohrbegleitheizung 2 m SolvisLea, SolvisMia und SolvisPia Selbstlimitierendes flexibles Heizband zur Frostfreihaltung des Kondensatanschlusses Solvis-Art.-Nr.: 31214

**473 Abdeckhaube SolvisLea Eco schützt die Anschluss-Verschraubungen**
Abdeckhaube SolvisLea Eco
schützt die Anschluss-Verschraubungen
Wahlweise senkrecht oder waagerecht montierbar. Material: Stahlblech, weiß pulverbeschichtet Abmessungen: 200 x 200 x 190 - 400 mm
Solvis-Art.-Nr.: 31216
Menge: 1,000 Stck
Produkt:
  Artikel:
    Artikelnummer: 31216
    Einheit: Stck
    Artikelkurztext: Abdeckhaube SolvisLea Eco schützt die Anschluss-Verschraubungen
Abdeckhaube SolvisLea Eco schützt die Anschluss-Verschraubungen Wahlweise senkrecht oder waagerecht montierbar. Material: Stahlblech, weiß pulverbeschichtet Abmessungen: 200 x 200 x 190 - 400 mm Solvis-Art.-Nr.: 31216

**474 Außenwanddurchführung DWD passend zum Anschlussrohr 68**
Außenwanddurchführung DWD
passend zum Anschlussrohr 68
Mauerdurchführung DWD (druckwasserdicht) für die Wärmeversorgungsleitung zur Abdichtung gegen drückendes Wasser. Einzusetzen zur Wasserseite in die Kernbohrung (125 mm) oder das Faserzementrohr.
Solvis-Art.-Nr.: 31218
Menge: 1,000 Stck
Produkt:
  Artikel:
    Artikelnummer: 31218
    Einheit: Stck
    Artikelkurztext: Außenwanddurchführung DWD passend zum Anschlussrohr 68
Außenwanddurchführung DWD passend zum Anschlussrohr 68 Mauerdurchführung DWD (druckwasserdicht) für die Wärmeversorgungsleitung zur Abdichtung gegen drückendes Wasser. Einzusetzen zur Wasserseite in die Kernbohrung (125 mm) oder das Faserzementrohr. Solvis-Art.-Nr.: 31218

**475 Außenwanddurchführung NDW passend zum Anschlussrohr 68**
Außenwanddurchführung NDW
passend zum Anschlussrohr 68
Mauerdurchführung NDW (nicht druckwasserdicht) für die Wärmeversorgungsleitung. Einzusetzen in die Kernbohrung (110 mm) oder das Faserzementrohr. Länge 400 mm
Solvis-Art.-Nr.: 31219
Menge: 1,000 Stck
Produkt:
  Artikel:
    Artikelnummer: 31219
    Einheit: Stck
    Artikelkurztext: Außenwanddurchführung NDW passend zum Anschlussrohr 68
Außenwanddurchführung NDW passend zum Anschlussrohr 68 Mauerdurchführung NDW (nicht druckwasserdicht) für die Wärmeversorgungsleitung. Einzusetzen in die Kernbohrung (110 mm) oder das Faserzementrohr. Länge 400 mm Solvis-Art.-Nr.: 31219

**476 Warmwasserstation 36 Wandmontage max. Zapfleistung 24 l/min bei 60 °C**
Warmwasserstation 36 Wandmontage
max. Zapfleistung 24 l/min bei 60 °C
Wandstation zur hygienischen Trinkwassererwärmung im Direktdurchlauf. Mit Pumpe, Volumenstromgeber und Absperreinrichtungen. Die Station ist komplett vormontiert und isoliert.
Bestehend aus:
-  Edelstahl-Plattenwärmeübertrager, kupfergelötet
-  hocheffiziente Umwälzpumpe EEI = 0,20
-  Volumenstromgeber
-  thermisches Mischventil zur Verkalkungs-Prävention,
-  Absperreinrichtung zur Wartung des Plattenwärmeübertrages
-  EPP-Isolier-Halbschalen
-  Wandhalterung
In Verbindung mit der Regelung SolvisControl und dem Pufferschichtspeicher SolvisStrato bildet die Warmwasserstation die Systemtechnik SolvisDirekt. Sie dient der effektiven Legionellenprävention. Die Systemregelung verwaltet bis zu drei Heizkreise Zur Montage im Komplettsystem SolvisDirekt.
Technische Daten:
-  max. Schüttleistung bei TWK/TWW/VL = 10/50/65 °C: 36 l/min
-  PWÜ Edelstahl 1.4404, kupfergelötet, 50 Platten, XB06H+ -1-50
-  Trinkwassersicherheitsventil 10 bar
-  Gewicht: 14 kg
-  Abmessungen BxHxT: 480x500x160 mm
Solvis-Art.-Nr.: 31301
Menge: 1,000 Stck
Produkt:
  Artikel:
    Artikelnummer: 31301
    Einheit: Stck
    Artikelkurztext: Warmwasserstation 36 Wandmontage max. Zapfleistung 24 l/min bei 60 °C
Warmwasserstation 36 Wandmontage max. Zapfleistung 24 l/min bei 60 °C Wandstation zur hygienischen Trinkwassererwärmung im Direktdurchlauf. Mit Pumpe, Volumenstromgeber und Absperreinrichtungen. Die Station ist komplett vormontiert und isoliert. Bestehend aus: - Edelstahl-Plattenwärmeübertrager, kupfergelötet - hocheffiziente Umwälzpumpe EEI = 0,20 - Volumenstromgeber - thermisches Mischventil zur Verkalkungs-Prävention, - Absperreinrichtung zur Wartung des Plattenwärmeübertrages - EPP-Isolier-Halbschalen - Wandhalterung In Verbindung mit der Regelung SolvisControl und dem Pufferschichtspeicher SolvisStrato bildet die Warmwasserstation die Systemtechnik SolvisDirekt. Sie dient der effektiven Legionellenprävention. Die Systemregelung verwaltet bis zu drei Heizkreise Zur Montage im Komplettsystem SolvisDirekt. Technische Daten: - max. Schüttleistung bei TWK/TWW/VL = 10/50/65 °C: 36 l/min - PWÜ Edelstahl 1.4404, kupfergelötet, 50 Platten, XB06H+ -1-50 - Trinkwassersicherheitsventil 10 bar - Gewicht: 14 kg - Abmessungen BxHxT: 480x500x160 mm Solvis-Art.-Nr.: 31301

**477 Anschlussrohr flexibel 32x2,9 für die Erdverlegung, Außend. 68 mm**
Anschlussrohr flexibel 32x2,9
für die Erdverlegung, Außend. 68 mm
Flexibles, vorgedämmtes, selbstkompensierendes Anschlussrohr gemäß DIN EN 15632, für die Erdverlegung zum Transport von Heiz- oder Kühlwasser, Meterware. Technische Daten:
-  max. Temperatur- und Druckbelastung: + 95 °C / 6 bar
-  Betriebstemperatur 80 °C gemäß DIN EN 15632
-  minimaler Biegeradius 250 mm
-  statische Nachweisführung bei Erd- und Verkehrslasten (SLW 60 = 60 t) nach ATV-DVWK-A127
Solvis-Art.-Nr.: 31306
Menge: 1,000 Stck
Produkt:
  Artikel:
    Artikelnummer: 31306
    Einheit: Stck
    Artikelkurztext: Anschlussrohr flexibel 32x2,9 für die Erdverlegung, Außend. 68 mm
Anschlussrohr flexibel 32x2,9 für die Erdverlegung, Außend. 68 mm Flexibles, vorgedämmtes, selbstkompensierendes Anschlussrohr gemäß DIN EN 15632, für die Erdverlegung zum Transport von Heiz- oder Kühlwasser, Meterware. Technische Daten: - max. Temperatur- und Druckbelastung: + 95 °C / 6 bar - Betriebstemperatur 80 °C gemäß DIN EN 15632 - minimaler Biegeradius 250 mm - statische Nachweisführung bei Erd- und Verkehrslasten (SLW 60 = 60 t) nach ATV-DVWK-A127 Solvis-Art.-Nr.: 31306

**478 Gummi-Endkappe passend zum Anschlussrohr flexibel 68**
Gummi-Endkappe
passend zum Anschlussrohr flexibel 68
Zum Schutz der Dämmung an den Rohrenden der Wärmeversorgungsleitung und zur Bauteilabschottung.
Bestehend aus:
-  EPDM Gummiendkappe
-  Klemmring aus Edelstahl
-  Quell-Dichtungsring
Solvis-Art.-Nr.: 31307
Menge: 1,000 Stck
Produkt:
  Artikel:
    Artikelnummer: 31307
    Einheit: Stck
    Artikelkurztext: Gummi-Endkappe passend zum Anschlussrohr flexibel 68
Gummi-Endkappe passend zum Anschlussrohr flexibel 68 Zum Schutz der Dämmung an den Rohrenden der Wärmeversorgungsleitung und zur Bauteilabschottung. Bestehend aus: - EPDM Gummiendkappe - Klemmring aus Edelstahl - Quell-Dichtungsring Solvis-Art.-Nr.: 31307

**479 Vorschaltgefäß 35 l Anschluss beidseitig 3/4 AG**
Vorschaltgefäß 35 l
Anschluss beidseitig 3/4 AG
Zum Schutz des Ausdehnungsgefäßes vor Übertemperatur.
-  max. Betriebsdruck: 10 bar
Solvis-Art.-Nr.: 31312
Menge: 1,000 Stck
Produkt:
  Artikel:
    Artikelnummer: 31312
    Einheit: Stck
    Artikelkurztext: Vorschaltgefäß 35 l Anschluss beidseitig 3/4 AG
Vorschaltgefäß 35 l Anschluss beidseitig 3/4 AG Zum Schutz des Ausdehnungsgefäßes vor Übertemperatur. - max. Betriebsdruck: 10 bar Solvis-Art.-Nr.: 31312

**480 Wellrohr Membranausdehnungsgefäß 1000mm 3/4 IG / D15**
Wellrohr Membranausdehnungsgefäß 1000mm
3/4 IG / D15
Diffusionsdichtes Wellrohr zum Anschluss eines Vorschaltgefäßes oder eines Membranausdehnungsgefäßes.
Solvis-Art.-Nr.: 31335
Menge: 1,000 Stck
Produkt:
  Artikel:
    Artikelnummer: 31335
    Einheit: Stck
    Artikelkurztext: Wellrohr Membranausdehnungsgefäß 1000mm 3/4 IG / D15
Wellrohr Membranausdehnungsgefäß 1000mm 3/4 IG / D15 Diffusionsdichtes Wellrohr zum Anschluss eines Vorschaltgefäßes oder eines Membranausdehnungsgefäßes. Solvis-Art.-Nr.: 31335

**481 Maulwurf Raumaustragung mit Hebezug für Lagerräume bis 2,5 x 2,5 m**
Maulwurf Raumaustragung mit Hebezug
für Lagerräume bis 2,5 x 2,5 m
Maulwurf mit Handhebezug zum Einsatz im bauseits erstellten Pelletlager
Bestehend aus:
-  Maulwurf mit Motor 230 V, 23 VA
-  Handhebezug für Positionierung des Maulwurfs bei Lagerbefüllung
-  Flexibler Saugschlauch DN50
-  Wanddurchführung
-  Tuningset
-  Vollständiges Montagezubehör
Solvis-Art.-Nr.: 31343
Menge: 1,000 Stck
Produkt:
  Artikel:
    Artikelnummer: 31343
    Einheit: Stck
    Artikelkurztext: Maulwurf Raumaustragung mit Hebezug für Lagerräume bis 2,5 x 2,5 m
Maulwurf Raumaustragung mit Hebezug für Lagerräume bis 2,5 x 2,5 m Maulwurf mit Handhebezug zum Einsatz im bauseits erstellten Pelletlager Bestehend aus: - Maulwurf mit Motor 230 V, 23 VA - Handhebezug für Positionierung des Maulwurfs bei Lagerbefüllung - Flexibler Saugschlauch DN50 - Wanddurchführung - Tuningset - Vollständiges Montagezubehör Solvis-Art.-Nr.: 31343

**482 Membranausdehnungsgefäß 35 l Vordruck: 3,3 bar**
Membranausdehnungsgefäß 35 l
Vordruck: 3,3 bar
Für geschlossene Solaranlagen nach EN 12976.
Solvis-Art.-Nr.: 31350
Menge: 1,000 Stck
Produkt:
  Artikel:
    Artikelnummer: 31350
    Einheit: Stck
    Artikelkurztext: Membranausdehnungsgefäß 35 l Vordruck: 3,3 bar
Membranausdehnungsgefäß 35 l Vordruck: 3,3 bar Für geschlossene Solaranlagen nach EN 12976. Solvis-Art.-Nr.: 31350

**483 Membranausdehnungsgefäß 50 l Vordruck: 3,3 bar**
Membranausdehnungsgefäß 50 l
Vordruck: 3,3 bar
Für geschlossene Solaranlagen nach EN 12976.
Solvis-Art.-Nr.: 31351
Menge: 1,000 Stck
Produkt:
  Artikel:
    Artikelnummer: 31351
    Einheit: Stck
    Artikelkurztext: Membranausdehnungsgefäß 50 l Vordruck: 3,3 bar
Membranausdehnungsgefäß 50 l Vordruck: 3,3 bar Für geschlossene Solaranlagen nach EN 12976. Solvis-Art.-Nr.: 31351

**484 Membranausdehnungsgefäß 80 l Vordruck: 3,3 bar**
Membranausdehnungsgefäß 80 l
Vordruck: 3,3 bar
Für geschlossene Solaranlagen nach EN 12976.
Solvis-Art.-Nr.: 31353
Menge: 1,000 Stck
Produkt:
  Artikel:
    Artikelnummer: 31353
    Einheit: Stck
    Artikelkurztext: Membranausdehnungsgefäß 80 l Vordruck: 3,3 bar
Membranausdehnungsgefäß 80 l Vordruck: 3,3 bar Für geschlossene Solaranlagen nach EN 12976. Solvis-Art.-Nr.: 31353

**485 Membranausdehnungsgefäß 150 l Vordruck: 3,3 bar**
Membranausdehnungsgefäß 150 l
Vordruck: 3,3 bar
Für geschlossene Solaranlagen nach EN 12976.
Solvis-Art.-Nr.: 31354
Menge: 1,000 Stck
Produkt:
  Artikel:
    Artikelnummer: 31354
    Einheit: Stck
    Artikelkurztext: Membranausdehnungsgefäß 150 l Vordruck: 3,3 bar
Membranausdehnungsgefäß 150 l Vordruck: 3,3 bar Für geschlossene Solaranlagen nach EN 12976. Solvis-Art.-Nr.: 31354

**486 Elektroheizstab 3 kW, 400 V, mit EPP Eintauchtiefe: 390 mm, 1 1/2 AG**
Elektroheizstab 3 kW, 400 V, mit EPP
Eintauchtiefe: 390 mm, 1 1/2 AG
Elektroheizstab, geeignet für den Dauerbetrieb, Regelbereich: 30 - 85 °C mit EPP-Abdeckung für die Montage im SolvisBen
Solvis-Art.-Nr.: 31400
Menge: 1,000 Stck
Produkt:
  Artikel:
    Artikelnummer: 31400
    Einheit: Stck
    Artikelkurztext: Elektroheizstab 3 kW, 400 V, mit EPP Eintauchtiefe: 390 mm, 1 1/2 AG
Elektroheizstab 3 kW, 400 V, mit EPP Eintauchtiefe: 390 mm, 1 1/2 AG Elektroheizstab, geeignet für den Dauerbetrieb, Regelbereich: 30 - 85 °C mit EPP-Abdeckung für die Montage im SolvisBen Solvis-Art.-Nr.: 31400

**487 Elektroheizstab 3 kW, 230 V, mit EPP Eintauchtiefe: 390 mm, 1 1/2 AG**
Elektroheizstab 3 kW, 230 V, mit EPP
Eintauchtiefe: 390 mm, 1 1/2 AG
Elektroheizstab, geeignet für den Dauerbetrieb, Regelbereich: 30 - 85 °C mit EPP-Abdeckung für die Montage im SolvisBen
Solvis-Art.-Nr.: 31401
Menge: 1,000 Stck
Produkt:
  Artikel:
    Artikelnummer: 31401
    Einheit: Stck
    Artikelkurztext: Elektroheizstab 3 kW, 230 V, mit EPP Eintauchtiefe: 390 mm, 1 1/2 AG
Elektroheizstab 3 kW, 230 V, mit EPP Eintauchtiefe: 390 mm, 1 1/2 AG Elektroheizstab, geeignet für den Dauerbetrieb, Regelbereich: 30 - 85 °C mit EPP-Abdeckung für die Montage im SolvisBen Solvis-Art.-Nr.: 31401

**488 SolvisControl 3 SD-3 für SolvisStrato**
SolvisControl 3 SD-3 für SolvisStrato
Wandhängender Systemregler SolvisControl 3 zur Steuerung des Systems SolvisDirekt 3 mit Hocheffizienzpumpen. Mit Regelung zur Ansteuerung von bis zu drei gemischten Heizkreisen, alternativ zum dritten gemischten Heizkreis mit den Sonderfunktionen Ost-West-Dach oder Feststoffkessel. Die Nutzung eines Heizkreises zur Schwimmbaderwärmung ist möglich. Der Systemregler ist vormontiert und hat ein Farbdisplay mit resistivem Touchscreen. Die Remote-Funktion (Fernbedienung) ist integriert. Der Anschluss an das Netzwerk erfolgt wahlweise per LAN-Kabel oder WLAN. Außerdem ist die SC-3 Smarthome ready über eine Modbus-Schnittstelle und bietet den Zugang zum SolvisPortal (externer Zugang via Internet).
Bestehend aus:
-  Systemregler mit Touchscreen-Bildschirm, Anzeigen im Klartext
-  Außensensor
Technische Daten:
-  25 Eingänge: 16x Temperaturen, 2x Volumenstrom, 3x Raumsensor,
-  3x Analog 0-10 V, 14x 230 V Sammelstörung
-  19 Ausgänge: 14x Relais, 5x Analog/PWM, 1x Alarm
-  Abmessungen BxHxT: 475x310x115 mm
Solvis-Art.-Nr.: 31420
Menge: 1,000 Stck
Produkt:
  Artikel:
    Artikelnummer: 31420
    Einheit: Stck
    Artikelkurztext: SolvisControl 3 SD-3 für SolvisStrato
SolvisControl 3 SD-3 für SolvisStrato Wandhängender Systemregler SolvisControl 3 zur Steuerung des Systems SolvisDirekt 3 mit Hocheffizienzpumpen. Mit Regelung zur Ansteuerung von bis zu drei gemischten Heizkreisen, alternativ zum dritten gemischten Heizkreis mit den Sonderfunktionen Ost-West-Dach oder Feststoffkessel. Die Nutzung eines Heizkreises zur Schwimmbaderwärmung ist möglich. Der Systemregler ist vormontiert und hat ein Farbdisplay mit resistivem Touchscreen. Die Remote-Funktion (Fernbedienung) ist integriert. Der Anschluss an das Netzwerk erfolgt wahlweise per LAN-Kabel oder WLAN. Außerdem ist die SC-3 Smarthome ready über eine Modbus-Schnittstelle und bietet den Zugang zum SolvisPortal (externer Zugang via Internet). Bestehend aus: - Systemregler mit Touchscreen-Bildschirm, Anzeigen im Klartext - Außensensor Technische Daten: - 25 Eingänge: 16x Temperaturen, 2x Volumenstrom, 3x Raumsensor, - 3x Analog 0-10 V, 14x 230 V Sammelstörung - 19 Ausgänge: 14x Relais, 5x Analog/PWM, 1x Alarm - Abmessungen BxHxT: 475x310x115 mm Solvis-Art.-Nr.: 31420

**489 SolvisControl 3 SD-3 für Fremdspeicher**
SolvisControl 3 SD-3 für Fremdspeicher
Wandhängender Systemregler SolvisControl 3 zur Steuerung des Systems SolvisDirekt 3 mit Hocheffizienzpumpen. Mit Regelung zur Ansteuerung von bis zu drei gemischten Heizkreisen, alternativ zum dritten gemischten Heizkreis mit den Sonderfunktionen Ost-West-Dach oder Feststoffkessel. Die Nutzung eines Heizkreises zur Schwimmbaderwärmung ist möglich. Der Systemregler ist vormontiert und hat ein Farbdisplay mit resistivem Touchscreen. Die Remote-Funktion (Fernbedienung) ist integriert. Der Anschluss an das Netzwerk erfolgt wahlweise per LAN-Kabel oder WLAN. Außerdem ist die SC-3 Smarthome ready über eine Modbus-Schnittstelle und bietet den Zugang zum SolvisPortal (externer Zugang via Internet).
Bestehend aus:
-  Systemregler mit Touchscreen-Bildschirm, Anzeigen im Klartext
-  Außensensor
-  Kabelbaum
Technische Daten:
-  25 Eingänge: 16x Temperaturen, 2x Volumenstrom, 3x Raumsensor,
-  3x Analog 0-10 V, 14x 230 V Sammelstörung
-  19 Ausgänge: 14x Relais, 5x Analog/PWM, 1x Alarm
-  Abmessungen BxHxT: 475x310x115 mm
Solvis-Art.-Nr.: 31421
Menge: 1,000 Stck
Produkt:
  Artikel:
    Artikelnummer: 31421
    Einheit: Stck
    Artikelkurztext: SolvisControl 3 SD-3 für Fremdspeicher
SolvisControl 3 SD-3 für Fremdspeicher Wandhängender Systemregler SolvisControl 3 zur Steuerung des Systems SolvisDirekt 3 mit Hocheffizienzpumpen. Mit Regelung zur Ansteuerung von bis zu drei gemischten Heizkreisen, alternativ zum dritten gemischten Heizkreis mit den Sonderfunktionen Ost-West-Dach oder Feststoffkessel. Die Nutzung eines Heizkreises zur Schwimmbaderwärmung ist möglich. Der Systemregler ist vormontiert und hat ein Farbdisplay mit resistivem Touchscreen. Die Remote-Funktion (Fernbedienung) ist integriert. Der Anschluss an das Netzwerk erfolgt wahlweise per LAN-Kabel oder WLAN. Außerdem ist die SC-3 Smarthome ready über eine Modbus-Schnittstelle und bietet den Zugang zum SolvisPortal (externer Zugang via Internet). Bestehend aus: - Systemregler mit Touchscreen-Bildschirm, Anzeigen im Klartext - Außensensor - Kabelbaum Technische Daten: - 25 Eingänge: 16x Temperaturen, 2x Volumenstrom, 3x Raumsensor, - 3x Analog 0-10 V, 14x 230 V Sammelstörung - 19 Ausgänge: 14x Relais, 5x Analog/PWM, 1x Alarm - Abmessungen BxHxT: 475x310x115 mm Solvis-Art.-Nr.: 31421

**490 Umbausatz SolvisBen Solo auf Gas 10 kW**
Umbausatz SolvisBen Solo
auf Gas 10 kW
Geeignet zum Umbau eines SolvisBen Solo auf SolvisBen Gas Bestehend aus:
-  Wärmetauschereinschub
-  Solvis-Gasbrenner SX-LN-3 10 kW
-  Zubehör (z.B. Gasleitung, GGH, Siphon, Abgasanschluss) Bitte beachten:
-  Geeignet für SolvisBen Solo bis Lieferdatum 05/2024
-  Vor Lieferdatum 05/2020:  Umrüstung auf Systemregler SolvisControl 3 erforderlich
Solvis-Art.-Nr.: 31479
Menge: 1,000 Stck
Produkt:
  Artikel:
    Artikelnummer: 31479
    Einheit: Stck
    Artikelkurztext: Umbausatz SolvisBen Solo auf Gas 10 kW
Umbausatz SolvisBen Solo auf Gas 10 kW Geeignet zum Umbau eines SolvisBen Solo auf SolvisBen Gas Bestehend aus: - Wärmetauschereinschub - Solvis-Gasbrenner SX-LN-3 10 kW - Zubehör (z.B. Gasleitung, GGH, Siphon, Abgasanschluss) Bitte beachten: - Geeignet für SolvisBen Solo bis Lieferdatum 05/2024 - Vor Lieferdatum 05/2020: Umrüstung auf Systemregler SolvisControl 3 erforderlich Solvis-Art.-Nr.: 31479

**491 Umbausatz SolvisBen Solo auf Gas 18 kW**
Umbausatz SolvisBen Solo
auf Gas 18 kW
Geeignet zum Umbau eines SolvisBen Solo auf SolvisBen Gas Bestehend aus:
-  Wärmetauschereinschub
-  Solvis-Gasbrenner SX-LN-3 18 kW
-  Zubehör (z.B. Gasleitung, GGH, Siphon, Abgasanschluss) Bitte beachten:
-  Geeignet für SolvisBen Solo bis Lieferdatum 05/2024
-  Vor Lieferdatum 05/2020:  Umrüstung auf Systemregler SolvisControl 3 erforderlich
Solvis-Art.-Nr.: 31480
Menge: 1,000 Stck
Produkt:
  Artikel:
    Artikelnummer: 31480
    Einheit: Stck
    Artikelkurztext: Umbausatz SolvisBen Solo auf Gas 18 kW
Umbausatz SolvisBen Solo auf Gas 18 kW Geeignet zum Umbau eines SolvisBen Solo auf SolvisBen Gas Bestehend aus: - Wärmetauschereinschub - Solvis-Gasbrenner SX-LN-3 18 kW - Zubehör (z.B. Gasleitung, GGH, Siphon, Abgasanschluss) Bitte beachten: - Geeignet für SolvisBen Solo bis Lieferdatum 05/2024 - Vor Lieferdatum 05/2020: Umrüstung auf Systemregler SolvisControl 3 erforderlich Solvis-Art.-Nr.: 31480

**492 Umbausatz SolvisBen Solo auf Gas 25 kW**
Umbausatz SolvisBen Solo
auf Gas 25 kW
Geeignet zum Umbau eines SolvisBen Solo auf SolvisBen Gas Bestehend aus:
-  Wärmetauschereinschub
-  Solvis-Gasbrenner SX-LN-3 25 kW
-  Zubehör (z.B. Gasleitung, GGH, Siphon, Abgasanschluss) Bitte beachten:
-  Geeignet für SolvisBen Solo bis Lieferdatum 05/2024
-  Vor Lieferdatum 05/2020:  Umrüstung auf Systemregler SolvisControl 3 erforderlich
Solvis-Art.-Nr.: 31481
Menge: 1,000 Stck
Produkt:
  Artikel:
    Artikelnummer: 31481
    Einheit: Stck
    Artikelkurztext: Umbausatz SolvisBen Solo auf Gas 25 kW
Umbausatz SolvisBen Solo auf Gas 25 kW Geeignet zum Umbau eines SolvisBen Solo auf SolvisBen Gas Bestehend aus: - Wärmetauschereinschub - Solvis-Gasbrenner SX-LN-3 25 kW - Zubehör (z.B. Gasleitung, GGH, Siphon, Abgasanschluss) Bitte beachten: - Geeignet für SolvisBen Solo bis Lieferdatum 05/2024 - Vor Lieferdatum 05/2020: Umrüstung auf Systemregler SolvisControl 3 erforderlich Solvis-Art.-Nr.: 31481

**493 Umbausatz SolvisBen Solo auf Gas 30 kW**
Umbausatz SolvisBen Solo
auf Gas 30 kW
Geeignet zum Umbau eines SolvisBen Solo auf SolvisBen Gas Bestehend aus:
-  Wärmetauschereinschub
-  Solvis-Gasbrenner SX-LN-3 30 kW
-  Zubehör (z.B. Gasleitung, GGH, Siphon, Abgasanschluss) Bitte beachten:
-  Geeignet für SolvisBen Solo bis Lieferdatum 05/2024
-  Vor Lieferdatum 05/2020:  Umrüstung auf Systemregler SolvisControl 3 erforderlich
Solvis-Art.-Nr.: 31482
Menge: 1,000 Stck
Produkt:
  Artikel:
    Artikelnummer: 31482
    Einheit: Stck
    Artikelkurztext: Umbausatz SolvisBen Solo auf Gas 30 kW
Umbausatz SolvisBen Solo auf Gas 30 kW Geeignet zum Umbau eines SolvisBen Solo auf SolvisBen Gas Bestehend aus: - Wärmetauschereinschub - Solvis-Gasbrenner SX-LN-3 30 kW - Zubehör (z.B. Gasleitung, GGH, Siphon, Abgasanschluss) Bitte beachten: - Geeignet für SolvisBen Solo bis Lieferdatum 05/2024 - Vor Lieferdatum 05/2020: Umrüstung auf Systemregler SolvisControl 3 erforderlich Solvis-Art.-Nr.: 31482

**494 Umbausatz SolvisBen Solo auf Öl 17 kW**
Umbausatz SolvisBen Solo
auf Öl 17 kW
Geeignet zum Umbau eines SolvisBen Solo auf SolvisBen Öl Bestehend aus:
-  Wärmetauschereinschub
-  Solvis-Ölbrenner Öl-BW-3 17 kW
-  Schalldämpfer
-  Zubehör (z.B. Abgasanschluss, Siphon, Ölfilter) Bitte beachten:
-  Geeignet für SolvisBen Solo bis Lieferdatum 05/2024
-  Vor Lieferdatum 05/2020:  Umrüstung auf Systemregler SolvisControl 3 erforderlich
Solvis-Art.-Nr.: 31483
Menge: 1,000 Stck
Produkt:
  Artikel:
    Artikelnummer: 31483
    Einheit: Stck
    Artikelkurztext: Umbausatz SolvisBen Solo auf Öl 17 kW
Umbausatz SolvisBen Solo auf Öl 17 kW Geeignet zum Umbau eines SolvisBen Solo auf SolvisBen Öl Bestehend aus: - Wärmetauschereinschub - Solvis-Ölbrenner Öl-BW-3 17 kW - Schalldämpfer - Zubehör (z.B. Abgasanschluss, Siphon, Ölfilter) Bitte beachten: - Geeignet für SolvisBen Solo bis Lieferdatum 05/2024 - Vor Lieferdatum 05/2020: Umrüstung auf Systemregler SolvisControl 3 erforderlich Solvis-Art.-Nr.: 31483

**495 Umbausatz SolvisBen Solo auf Öl 23kW**
Umbausatz SolvisBen Solo
auf Öl 23kW
Geeignet zum Umbau eines SolvisBen Solo auf SolvisBen Öl Bestehend aus:
-  Wärmetauschereinschub
-  Solvis-Ölbrenner Öl-BW-3 23 kW
-  Schalldämpfer
-  Zubehör (z.B. Abgasanschluss, Siphon, Ölfilter) Bitte beachten:
-  Geeignet für SolvisBen Solo bis Lieferdatum 05/2024
-  Vor Lieferdatum 05/2020:  Umrüstung auf Systemregler SolvisControl 3 erforderlich
Solvis-Art.-Nr.: 31484
Menge: 1,000 Stck
Produkt:
  Artikel:
    Artikelnummer: 31484
    Einheit: Stck
    Artikelkurztext: Umbausatz SolvisBen Solo auf Öl 23kW
Umbausatz SolvisBen Solo auf Öl 23kW Geeignet zum Umbau eines SolvisBen Solo auf SolvisBen Öl Bestehend aus: - Wärmetauschereinschub - Solvis-Ölbrenner Öl-BW-3 23 kW - Schalldämpfer - Zubehör (z.B. Abgasanschluss, Siphon, Ölfilter) Bitte beachten: - Geeignet für SolvisBen Solo bis Lieferdatum 05/2024 - Vor Lieferdatum 05/2020: Umrüstung auf Systemregler SolvisControl 3 erforderlich Solvis-Art.-Nr.: 31484

**496 Reduzierring 22 x 12 mm mit Stützhülsen**
Reduzierring 22 x 12 mm
mit Stützhülsen
passend für VSH-Klemmringverschraubungen
Solvis-Art.-Nr.: 31541
Menge: 1,000 Stck
Produkt:
  Artikel:
    Artikelnummer: 31541
    Einheit: Stck
    Artikelkurztext: Reduzierring 22 x 12 mm mit Stützhülsen
Reduzierring 22 x 12 mm mit Stützhülsen passend für VSH-Klemmringverschraubungen Solvis-Art.-Nr.: 31541

**497 Elektroheizstab Tim 3 kW, modulierend für SolvisBen 1 und SolvisMax 7**
Elektroheizstab Tim 3 kW, modulierend
für SolvisBen 1 und SolvisMax 7
Zur Vorrüstung in SolvisBen oder SolvisMax, vorverdrahtet und steckerfertig konfektioniert. Zu ergänzen mit Leistungseinheit SolvisTim 3 kW zur stufenlosen Ansteuerung. Technische Daten:
-  Heizwendeln 2 x 750 W, 1 x 1500 W
-  Heizwendeln einzeln verdrahtet
-  vorverkabelt mit temperaturstabiler Silikonkabelisolierung Bitte beachten: Der Heizstab kann nicht ohne Leistungseinheit betrieben werden. Diese bitte gesondert bestellen.
Solvis-Art.-Nr.: 31576
Menge: 1,000 Stck
Produkt:
  Artikel:
    Artikelnummer: 31576
    Einheit: Stck
    Artikelkurztext: Elektroheizstab Tim 3 kW, modulierend für SolvisBen 1 und SolvisMax 7
Elektroheizstab Tim 3 kW, modulierend für SolvisBen 1 und SolvisMax 7 Zur Vorrüstung in SolvisBen oder SolvisMax, vorverdrahtet und steckerfertig konfektioniert. Zu ergänzen mit Leistungseinheit SolvisTim 3 kW zur stufenlosen Ansteuerung. Technische Daten: - Heizwendeln 2 x 750 W, 1 x 1500 W - Heizwendeln einzeln verdrahtet - vorverkabelt mit temperaturstabiler Silikonkabelisolierung Bitte beachten: Der Heizstab kann nicht ohne Leistungseinheit betrieben werden. Diese bitte gesondert bestellen. Solvis-Art.-Nr.: 31576

**498 Elektroheizstab Tim 6 kW, modulierend für SolvisMax 7**
Elektroheizstab Tim 6 kW, modulierend
für SolvisMax 7
Zur Vorrüstung im SolvisMax, vorverdrahtet und steckerfertig konfektioniert. Zu ergänzen mit Leistungseinheit SolvisTim 6 kW zur stufenlosen Ansteuerung. Technische Daten:
-  Heizwendeln 3 x 2 kW
-  Heizwendeln einzeln verdrahtet
-  vorverkabelt mit temperaturstabiler Silikonkabelisolierung Bitte beachten: Der Heizstab kann nicht ohne Leistungseinheit betrieben werden. Diese bitte gesondert bestellen.
Solvis-Art.-Nr.: 31577
Menge: 1,000 Stck
Produkt:
  Artikel:
    Artikelnummer: 31577
    Einheit: Stck
    Artikelkurztext: Elektroheizstab Tim 6 kW, modulierend für SolvisMax 7
Elektroheizstab Tim 6 kW, modulierend für SolvisMax 7 Zur Vorrüstung im SolvisMax, vorverdrahtet und steckerfertig konfektioniert. Zu ergänzen mit Leistungseinheit SolvisTim 6 kW zur stufenlosen Ansteuerung. Technische Daten: - Heizwendeln 3 x 2 kW - Heizwendeln einzeln verdrahtet - vorverkabelt mit temperaturstabiler Silikonkabelisolierung Bitte beachten: Der Heizstab kann nicht ohne Leistungseinheit betrieben werden. Diese bitte gesondert bestellen. Solvis-Art.-Nr.: 31577

**499 Kupplung Storz A mit Deckel, belüftet mit Lüftungsquerschnitt 30 cm²**
Kupplung Storz A mit Deckel, belüftet
mit Lüftungsquerschnitt 30 cm²
Druckkupplung mit Kupplungsdeckel, wird benötigt, wenn keine Einblasstutzen verwendet wurden.
Solvis-Art.-Nr.: 31581
Menge: 1,000 Stck
Produkt:
  Artikel:
    Artikelnummer: 31581
    Einheit: Stck
    Artikelkurztext: Kupplung Storz A mit Deckel, belüftet mit Lüftungsquerschnitt 30 cm²
Kupplung Storz A mit Deckel, belüftet mit Lüftungsquerschnitt 30 cm² Druckkupplung mit Kupplungsdeckel, wird benötigt, wenn keine Einblasstutzen verwendet wurden. Solvis-Art.-Nr.: 31581

**500 Wanddurchführung 500 mm 45° 2 Stück, mit Storz A Kupplung**
Wanddurchführung 500 mm 45°
2 Stück, mit Storz A Kupplung
Stutzensatz zum Einblasen und Absaugen der Pellets im Lagerraum.
Bestehend aus:
-  2 x 500 mm Einblasrohren mit Flansch
-  2 x Rohrbogen, 45°
-  2 x Druckkupplungen Storz A
-  2 x Verschlussdeckel Storz A, belüftet mit Lüftungsquerschnitt 30 cm²
-  Befestigungsmaterial
Solvis-Art.-Nr.: 31582
Menge: 1,000 Stck
Produkt:
  Artikel:
    Artikelnummer: 31582
    Einheit: Stck
    Artikelkurztext: Wanddurchführung 500 mm 45° 2 Stück, mit Storz A Kupplung
Wanddurchführung 500 mm 45° 2 Stück, mit Storz A Kupplung Stutzensatz zum Einblasen und Absaugen der Pellets im Lagerraum. Bestehend aus: - 2 x 500 mm Einblasrohren mit Flansch - 2 x Rohrbogen, 45° - 2 x Druckkupplungen Storz A - 2 x Verschlussdeckel Storz A, belüftet mit Lüftungsquerschnitt 30 cm² - Befestigungsmaterial Solvis-Art.-Nr.: 31582

**501 Wanddurchführung 500 mm gerade 2 Stück, mit Storz A Kupplung**
Wanddurchführung 500 mm gerade
2 Stück, mit Storz A Kupplung
Stutzensatz zum Einblasen und Absaugen der Pellets im Lagerraum.
Bestehend aus:
-  2 x 500 mm Einblasrohren mit Flansch
-  2 x Druckkupplungen Storz A
-  2 x Verschlussdeckel Storz A, belüftet mit Lüftungsquerschnitt 30 cm²
-  Befestigungsmaterial
Solvis-Art.-Nr.: 31583
Menge: 1,000 Stck
Produkt:
  Artikel:
    Artikelnummer: 31583
    Einheit: Stck
    Artikelkurztext: Wanddurchführung 500 mm gerade 2 Stück, mit Storz A Kupplung
Wanddurchführung 500 mm gerade 2 Stück, mit Storz A Kupplung Stutzensatz zum Einblasen und Absaugen der Pellets im Lagerraum. Bestehend aus: - 2 x 500 mm Einblasrohren mit Flansch - 2 x Druckkupplungen Storz A - 2 x Verschlussdeckel Storz A, belüftet mit Lüftungsquerschnitt 30 cm² - Befestigungsmaterial Solvis-Art.-Nr.: 31583

**502 Umbausatz SolvisMax mit SolvisLea 8,3 Premium**
Umbausatz SolvisMax
mit SolvisLea 8,3 Premium
Geeignet zur Nachrüstung eines SolvisMax Gas/Öl/Solo der Baureihe 7 zum Anschluss einer SolvisLea 8,3 Premium, für die Betriebsarten:
-  monovalent (Wärmepumpe und Heizpatrone der Lea 8,3 Premium)
-  hybrid (Wärmepumpe plus interner Brenner) Bestehend aus:
-  Pufferladestation
-  Bauteile für den hydraulischen Anschluss am SolvisMax  inkl. 3-Wege-Umschaltventil
-  Schlammabscheider
-  Zubehör (z.B. SmartGrid-Box, Anschlusskabel) Bitte beachten:
-  Vor Lieferdatum 05/2020:  Umrüstung auf Systemregler SolvisControl 3 erforderlich
Solvis-Art.-Nr.: 31636
Menge: 1,000 Stck
Produkt:
  Artikel:
    Artikelnummer: 31636
    Einheit: Stck
    Artikelkurztext: Umbausatz SolvisMax mit SolvisLea 8,3 Premium
Umbausatz SolvisMax mit SolvisLea 8,3 Premium Geeignet zur Nachrüstung eines SolvisMax Gas/Öl/Solo der Baureihe 7 zum Anschluss einer SolvisLea 8,3 Premium, für die Betriebsarten: - monovalent (Wärmepumpe und Heizpatrone der Lea 8,3 Premium) - hybrid (Wärmepumpe plus interner Brenner) Bestehend aus: - Pufferladestation - Bauteile für den hydraulischen Anschluss am SolvisMax inkl. 3-Wege-Umschaltventil - Schlammabscheider - Zubehör (z.B. SmartGrid-Box, Anschlusskabel) Bitte beachten: - Vor Lieferdatum 05/2020: Umrüstung auf Systemregler SolvisControl 3 erforderlich Solvis-Art.-Nr.: 31636

**503 Anschlussset SolvisLuna 304 mit Tauchsensor, 180 °C, PT1000**
Anschlussset SolvisLuna 304
mit Tauchsensor, 180 °C, PT1000
zum hydraulischen Anschluss einer Modulreihe SolvisLuna 304
Bestehend aus:
-  1 Anschlusswellrohr 1,3 m mit Klemmring-Verschraubungen 15 mm
-  1 Anschlusswellrohr 1,3 m mit Klemmring-Verschraubungen 15 mm mit Tauchhülse und Sensor PT1000
-  Formteile für die Anbindung der Wellrohre an den Sammelkasten
-  Klemmen zur Fixierung der Isolierung
-  2 x 27179 Reduzierring 15/12 mm
-  2 x 25816 Stützhülse für Rohr D 12 x 0,8 mm
-  2 x 07649 Stützhülse für Rohr D 15 x 0,8 mm
-  2 x 28549 Stopfen LU-304
Solvis-Art.-Nr.: 31939
Menge: 1,000 Stck
Produkt:
  Artikel:
    Artikelnummer: 31939
    Einheit: Stck
    Artikelkurztext: Anschlussset SolvisLuna 304 mit Tauchsensor, 180 °C, PT1000
Anschlussset SolvisLuna 304 mit Tauchsensor, 180 °C, PT1000 zum hydraulischen Anschluss einer Modulreihe SolvisLuna 304 Bestehend aus: - 1 Anschlusswellrohr 1,3 m mit Klemmring-Verschraubungen 15 mm - 1 Anschlusswellrohr 1,3 m mit Klemmring-Verschraubungen 15 mm mit Tauchhülse und Sensor PT1000 - Formteile für die Anbindung der Wellrohre an den Sammelkasten - Klemmen zur Fixierung der Isolierung - 2 x 27179 Reduzierring 15/12 mm - 2 x 25816 Stützhülse für Rohr D 12 x 0,8 mm - 2 x 07649 Stützhülse für Rohr D 15 x 0,8 mm - 2 x 28549 Stopfen LU-304 Solvis-Art.-Nr.: 31939

**504 Ultraschall-Wärmemengenzähler Set Qp 2.5, HK**
Ultraschall-Wärmemengenzähler Set
Qp 2.5, HK
Set zur Erfassung der abgegebenen Wärmemenge, geeignet für Heizkreise in Verbindung mit dem SolvisMax 7 oder SolvisBen 1.
Bestehend aus:
-  Ultraschall-Volumenstromgeber Qp 2,5
-  2 direktmessende Temperatursensoren (1 vormontiert, 1 für Kugelhahn)
-  1 Sensorkugelhahn G 1
-  2 Kugelhähne G 1 zur Absperrung
-  1 Anlege-Temperatursensor PT1000
-  Zubehör
Technische Daten:
-  Nennweite DN 20; Baulänge 130 mm
-  Nenndurchfluss: Qp = 2,5 m³/h
Bitte beachten: Einbaulage horizontal oder vertikal
Solvis-Art.-Nr.: 31990
Menge: 1,000 Stck
Produkt:
  Artikel:
    Artikelnummer: 31990
    Einheit: Stck
    Artikelkurztext: Ultraschall-Wärmemengenzähler Set Qp 2.5, HK
Ultraschall-Wärmemengenzähler Set Qp 2.5, HK Set zur Erfassung der abgegebenen Wärmemenge, geeignet für Heizkreise in Verbindung mit dem SolvisMax 7 oder SolvisBen 1. Bestehend aus: - Ultraschall-Volumenstromgeber Qp 2,5 - 2 direktmessende Temperatursensoren (1 vormontiert, 1 für Kugelhahn) - 1 Sensorkugelhahn G 1 - 2 Kugelhähne G 1 zur Absperrung - 1 Anlege-Temperatursensor PT1000 - Zubehör Technische Daten: - Nennweite DN 20; Baulänge 130 mm - Nenndurchfluss: Qp = 2,5 m³/h Bitte beachten: Einbaulage horizontal oder vertikal Solvis-Art.-Nr.: 31990

**505 SolvisLea 14 Kompakte Luft/Wasser-Wärmepumpe**
SolvisLea 14
Kompakte Luft/Wasser-Wärmepumpe
Leistungsgeregelte (Inverter) Luft/Wasser-Wärmepumpe für die Außenaufstellung. Im kompakten, bodenstehenden Metallgehäuse mit hochwertigem, farblich abgestimmtem Kunststoffdeckel. Mit innovativer Dampfzwischeneinspritzung, die auch bei niedrigen Außentemperaturen einen effizienten Betrieb gewährleistet. Wärmeleistung bei A2/W35: modulierend 8,33...13,64 kW Elektrische Not-/Zusatzheizung: 8,8 kW Geeignet für Neubau und Sanierung aufgrund hoher Vorlauftemperaturen. Bestehend aus:
-  Verdampfer, Verdichter und Verflüssiger
-  elektronisches Expansionsventil/Zwischeneinspritzung
-  Kondensatwanne
-  Kompaktgerät (keine Arbeiten am Kältekreis nötig)
-  Abtaubetrieb durch Kreislaufumkehr
-  Optimierte Schallreduzierung durch gekapselten Kältekreislauf  und entkoppelten Verdichter Bitte beachten: Kann nur in Verbindung mit einer bestehenden SolvisBen- oder SolvisMax-Anlage verwendet werden.
Solvis-Art.-Nr. 32340
Menge: 1,000 Stck
Produkt:
  Artikel:
    Artikelnummer: 32340
    Einheit: Stck
    Artikelkurztext: SolvisLea 14 Kompakte Luft/Wasser-Wärmepumpe
SolvisLea 14 Kompakte Luft/Wasser-Wärmepumpe Leistungsgeregelte (Inverter) Luft/Wasser-Wärmepumpe für die Außenaufstellung. Im kompakten, bodenstehenden Metallgehäuse mit hochwertigem, farblich abgestimmtem Kunststoffdeckel. Mit innovativer Dampfzwischeneinspritzung, die auch bei niedrigen Außentemperaturen einen effizienten Betrieb gewährleistet. Wärmeleistung bei A2/W35: modulierend 8,33...13,64 kW Elektrische Not-/Zusatzheizung: 8,8 kW Geeignet für Neubau und Sanierung aufgrund hoher Vorlauftemperaturen. Bestehend aus: - Verdampfer, Verdichter und Verflüssiger - elektronisches Expansionsventil/Zwischeneinspritzung - Kondensatwanne - Kompaktgerät (keine Arbeiten am Kältekreis nötig) - Abtaubetrieb durch Kreislaufumkehr - Optimierte Schallreduzierung durch gekapselten Kältekreislauf und entkoppelten Verdichter Bitte beachten: Kann nur in Verbindung mit einer bestehenden SolvisBen- oder SolvisMax-Anlage verwendet werden. Solvis-Art.-Nr. 32340

**506 SolvisLea 11 Kompakte Luft/Wasser-Wärmepumpe**
SolvisLea 11
Kompakte Luft/Wasser-Wärmepumpe
Leistungsgeregelte (Inverter) Luft/Wasser-Wärmepumpe für die Außenaufstellung. Im kompakten, bodenstehenden Metallgehäuse mit hochwertigem, farblich abgestimmtem Kunststoffdeckel. Mit innovativer Dampfzwischeneinspritzung, die auch bei niedrigen Außentemperaturen einen effizienten Betrieb gewährleistet. Wärmeleistung bei A2/W35: modulierend 8,33...10,71 kW Elektrische Not-/Zusatzheizung: 8,8 kW Geeignet für Neubau und Sanierung aufgrund hoher Vorlauftemperaturen. Bestehend aus:
-  Verdampfer, Verdichter und Verflüssiger
-  elektronisches Expansionsventil/Zwischeneinspritzung
-  Kondensatwanne
-  Kompaktgerät (keine Arbeiten am Kältekreis nötig)
-  Abtaubetrieb durch Kreislaufumkehr
-  Optimierte Schallreduzierung durch gekapselten Kältekreislauf  und entkoppelten Verdichter Bitte beachten: Kann nur in Verbindung mit einer bestehenden SolvisBen- oder SolvisMax-Anlage verwendet werden.
Solvis-Art.-Nr. 32341
Menge: 1,000 Stck
Produkt:
  Artikel:
    Artikelnummer: 32341
    Einheit: Stck
    Artikelkurztext: SolvisLea 11 Kompakte Luft/Wasser-Wärmepumpe
SolvisLea 11 Kompakte Luft/Wasser-Wärmepumpe Leistungsgeregelte (Inverter) Luft/Wasser-Wärmepumpe für die Außenaufstellung. Im kompakten, bodenstehenden Metallgehäuse mit hochwertigem, farblich abgestimmtem Kunststoffdeckel. Mit innovativer Dampfzwischeneinspritzung, die auch bei niedrigen Außentemperaturen einen effizienten Betrieb gewährleistet. Wärmeleistung bei A2/W35: modulierend 8,33...10,71 kW Elektrische Not-/Zusatzheizung: 8,8 kW Geeignet für Neubau und Sanierung aufgrund hoher Vorlauftemperaturen. Bestehend aus: - Verdampfer, Verdichter und Verflüssiger - elektronisches Expansionsventil/Zwischeneinspritzung - Kondensatwanne - Kompaktgerät (keine Arbeiten am Kältekreis nötig) - Abtaubetrieb durch Kreislaufumkehr - Optimierte Schallreduzierung durch gekapselten Kältekreislauf und entkoppelten Verdichter Bitte beachten: Kann nur in Verbindung mit einer bestehenden SolvisBen- oder SolvisMax-Anlage verwendet werden. Solvis-Art.-Nr. 32341

**507 Umbausatz SolvisMax 757 / 957 externe WP**
Umbausatz SolvisMax 757 / 957
externe WP
Geeignet zum Umbau von SolvisMax der Speichergrößen 757 und 957 Bestehend aus:
-  Flanschdeckel für Beladelanze
-  Umschaltventilen
-  Hydraulikleitungen bis Ausgang Lademodul
-  Temperatursensoren
-  Zubehör (z.B. Beladelanzen) Bitte beachten:
-  Einsatz nur für Speicher der Baureihe 7 der Größen 757 und 957
-  Bitte wenden Sie sich zur Prüfung der Anbindung an Ihren  bestehenden Speicher an unseren Technischen Vertrieb
Solvis-Art.-Nr.: 32351
Menge: 1,000 Stck
Produkt:
  Artikel:
    Artikelnummer: 32351
    Einheit: Stck
    Artikelkurztext: Umbausatz SolvisMax 757 / 957 externe WP
Umbausatz SolvisMax 757 / 957 externe WP Geeignet zum Umbau von SolvisMax der Speichergrößen 757 und 957 Bestehend aus: - Flanschdeckel für Beladelanze - Umschaltventilen - Hydraulikleitungen bis Ausgang Lademodul - Temperatursensoren - Zubehör (z.B. Beladelanzen) Bitte beachten: - Einsatz nur für Speicher der Baureihe 7 der Größen 757 und 957 - Bitte wenden Sie sich zur Prüfung der Anbindung an Ihren bestehenden Speicher an unseren Technischen Vertrieb Solvis-Art.-Nr.: 32351

**508 Solarflüssigkeit Tyfocor LS rot, 1000 l Fertigmischung im IBC**
Solarflüssigkeit Tyfocor LS rot, 1000 l
Fertigmischung im IBC
Solarflüssigkeit für Solvis-Kollektoren gebrauchsfertig, rot fluoreszierend
Technische Daten:
-  wässrige Lösung von 1,2-Propylenglykol mit Korrosionsinhibitoren
-  Farbe rot
-  Kälteschutz bis - 28 °C
-  umweltverträglich, WGK 1
-  Mehrweg-Behälter IBC
Solvis-Art.-Nr.: 32371
Menge: 1,000 Stck
Produkt:
  Artikel:
    Artikelnummer: 32371
    Einheit: Stck
    Artikelkurztext: Solarflüssigkeit Tyfocor LS rot, 1000 l Fertigmischung im IBC
Solarflüssigkeit Tyfocor LS rot, 1000 l Fertigmischung im IBC Solarflüssigkeit für Solvis-Kollektoren gebrauchsfertig, rot fluoreszierend Technische Daten: - wässrige Lösung von 1,2-Propylenglykol mit Korrosionsinhibitoren - Farbe rot - Kälteschutz bis - 28 °C - umweltverträglich, WGK 1 - Mehrweg-Behälter IBC Solvis-Art.-Nr.: 32371

**509 Anschlussset Erdleitung SolvisLea Eco 2 Stück**
Anschlussset Erdleitung SolvisLea Eco
2 Stück
zur Verbindung des flexiblen Anschlussrohres mit den Anschlüssen der SolvisLea Eco und dem Speicher
Bestehend aus:
-  4 x Kupplung AG 1 PN 6 mit O-Ring
-  2 x Press-Anschlussverschraubung IG 1 x 22, flachdichtend
-  2 x Press-Anschlussverschraubung IG 1 x 28, flachdichtend
Solvis-Art.-Nr.: 32408
Menge: 1,000 Stck
Produkt:
  Artikel:
    Artikelnummer: 32408
    Einheit: Stck
    Artikelkurztext: Anschlussset Erdleitung SolvisLea Eco 2 Stück
Anschlussset Erdleitung SolvisLea Eco 2 Stück zur Verbindung des flexiblen Anschlussrohres mit den Anschlüssen der SolvisLea Eco und dem Speicher Bestehend aus: - 4 x Kupplung AG 1 PN 6 mit O-Ring - 2 x Press-Anschlussverschraubung IG 1 x 22, flachdichtend - 2 x Press-Anschlussverschraubung IG 1 x 28, flachdichtend Solvis-Art.-Nr.: 32408

**510 Warmwasserstation 30 Wandmontage max. Zapfleistung 23 l/min bei 60 °C**
Warmwasserstation 30 Wandmontage
max. Zapfleistung 23 l/min bei 60 °C
Wandstation zur hygienischen Trinkwassererwärmung im Direktdurchlauf. Mit Pumpe, Volumenstromgeber und Absperreinrichtungen. Die Station ist komplett vormontiert und isoliert.
Bestehend aus:
-  Edelstahl-Plattenwärmeübertrager, edelstahlgelötet
-  hocheffiziente Umwälzpumpe EEI = 0,20
-  Volumenstromgeber
-  thermisches Mischventil zur Verkalkungs-Prävention,
-  Absperreinrichtung zur Wartung des Plattenwärmeübertrages
-  EPP-Isolier-Halbschalen
-  Wandhalterung
In Verbindung mit der Regelung SolvisControl und dem Pufferschichtspeicher SolvisStrato bildet die Warmwasserstation die Systemtechnik SolvisDirekt. Sie dient der effektiven Legionellenprävention. Die Systemregelung verwaltet bis zu drei Heizkreise Zur Montage im Komplettsystem SolvisDirekt.
Technische Daten:
-  max. Schüttleistung bei TWK/TWW/VL = 10/50/65 °C: 30 l/min
-  PWÜ Edelstahl 1.4404, edelstahlgelötet 40 Platten, XB06H -1-40 STS
-  Trinkwassersicherheitsventil 10 bar
-  Gewicht: 13 kg
-  Abmessungen BxHxT: 480x540x165 mm
Solvis-Art.-Nr.: 32409
Menge: 1,000 Stck
Produkt:
  Artikel:
    Artikelnummer: 32409
    Einheit: Stck
    Artikelkurztext: Warmwasserstation 30 Wandmontage max. Zapfleistung 23 l/min bei 60 °C
Warmwasserstation 30 Wandmontage max. Zapfleistung 23 l/min bei 60 °C Wandstation zur hygienischen Trinkwassererwärmung im Direktdurchlauf. Mit Pumpe, Volumenstromgeber und Absperreinrichtungen. Die Station ist komplett vormontiert und isoliert. Bestehend aus: - Edelstahl-Plattenwärmeübertrager, edelstahlgelötet - hocheffiziente Umwälzpumpe EEI = 0,20 - Volumenstromgeber - thermisches Mischventil zur Verkalkungs-Prävention, - Absperreinrichtung zur Wartung des Plattenwärmeübertrages - EPP-Isolier-Halbschalen - Wandhalterung In Verbindung mit der Regelung SolvisControl und dem Pufferschichtspeicher SolvisStrato bildet die Warmwasserstation die Systemtechnik SolvisDirekt. Sie dient der effektiven Legionellenprävention. Die Systemregelung verwaltet bis zu drei Heizkreise Zur Montage im Komplettsystem SolvisDirekt. Technische Daten: - max. Schüttleistung bei TWK/TWW/VL = 10/50/65 °C: 30 l/min - PWÜ Edelstahl 1.4404, edelstahlgelötet 40 Platten, XB06H -1-40 STS - Trinkwassersicherheitsventil 10 bar - Gewicht: 13 kg - Abmessungen BxHxT: 480x540x165 mm Solvis-Art.-Nr.: 32409

**511 Feinstaubfilter für SolvisLino 4**
Feinstaubfilter für SolvisLino 4
Elektrostatischer Partikelabscheider für den Anschluss an einen Pelletkessel SolvisLino 4. In dieser Kombination ist der SolvisLino 4 innovationsförderfähig.
Bestehend aus:
-  Feinstaubfilter mit Rauchrohranschluss D 150 mm und L 500 mm
-  Steuerungselektronik Bitte beachten: Für den einfachen Anschluss an den SolvisLino 4 wird die Verwendung eines passenden Anschlusssets empfohlen.
Solvis-Art.-Nr.: 32426
Menge: 1,000 Stck
Produkt:
  Artikel:
    Artikelnummer: 32426
    Einheit: Stck
    Artikelkurztext: Feinstaubfilter für SolvisLino 4
Feinstaubfilter für SolvisLino 4 Elektrostatischer Partikelabscheider für den Anschluss an einen Pelletkessel SolvisLino 4. In dieser Kombination ist der SolvisLino 4 innovationsförderfähig. Bestehend aus: - Feinstaubfilter mit Rauchrohranschluss D 150 mm und L 500 mm - Steuerungselektronik Bitte beachten: Für den einfachen Anschluss an den SolvisLino 4 wird die Verwendung eines passenden Anschlusssets empfohlen. Solvis-Art.-Nr.: 32426

**512 Anschlussset Feinstaubfilter Lino 4**
Anschlussset Feinstaubfilter Lino 4
Set für Anschluss des Feinstaubfilters an SolvisLino 4 für vertikale oder schräge Abgasführung (45° - 90°)
Bestehend aus:
-  T-Stück für Anschluss an SolvisLino 4
-  Staubauffangbehälter
-  Reduzierstück D150/D130
-  2 Stück Klemmbänder Bitte beachten: Geeignet zur Montage bei Ausrichtung "Abgasanschluss nach hinten" nicht zu verwenden bei Ausrichtung "Abgasanschluss nach oben"
Solvis-Art.-Nr.: 32429
Menge: 1,000 Stck
Produkt:
  Artikel:
    Artikelnummer: 32429
    Einheit: Stck
    Artikelkurztext: Anschlussset Feinstaubfilter Lino 4
Anschlussset Feinstaubfilter Lino 4 Set für Anschluss des Feinstaubfilters an SolvisLino 4 für vertikale oder schräge Abgasführung (45° - 90°) Bestehend aus: - T-Stück für Anschluss an SolvisLino 4 - Staubauffangbehälter - Reduzierstück D150/D130 - 2 Stück Klemmbänder Bitte beachten: Geeignet zur Montage bei Ausrichtung "Abgasanschluss nach hinten" nicht zu verwenden bei Ausrichtung "Abgasanschluss nach oben" Solvis-Art.-Nr.: 32429

**513 Anschlussset Erdleitung mit Haube SolvisLea**
Anschlussset Erdleitung mit Haube
SolvisLea
Zur Verbindung der aus dem Erdreich kommenden Versorgungsleitungen mit den Anschlüssen der SolvisLea und dem Speicher
Bestehend aus:
-  2 x Formschläuche
-  1 x weiß lackierte Abdeckhaube zum Schutz gegen Witterungseinflüsse
-  2 x Kupplung AG 1 PN 6 mit O-Ring
-  2 x Press-Anschlussverschraubung IG 1 x 28, flachdichtend
Solvis-Art.-Nr.: 32436
Menge: 1,000 Stck
Produkt:
  Artikel:
    Artikelnummer: 32436
    Einheit: Stck
    Artikelkurztext: Anschlussset Erdleitung mit Haube SolvisLea
Anschlussset Erdleitung mit Haube SolvisLea Zur Verbindung der aus dem Erdreich kommenden Versorgungsleitungen mit den Anschlüssen der SolvisLea und dem Speicher Bestehend aus: - 2 x Formschläuche - 1 x weiß lackierte Abdeckhaube zum Schutz gegen Witterungseinflüsse - 2 x Kupplung AG 1 PN 6 mit O-Ring - 2 x Press-Anschlussverschraubung IG 1 x 28, flachdichtend Solvis-Art.-Nr.: 32436

**514 FI-Schutzschalter 3-phasig für SolvisLea 8,3 Prem. und SolvisMia**
FI-Schutzschalter 3-phasig für
SolvisLea 8,3 Prem. und SolvisMia
Digitaler 4p allstromsensitiver FI-Schalter (Typ Bfq) zum Einsatz bei leistungsgeregelten Wärmepumpen.
Technische Daten:
-  Bemessungsstrom: 25 A
-  Bemessungsfehlerstrome: 30 mA
-  Bemessungsspannung: 240/415 V(AC)
-  Kappen-Einbaumaß: 45 mm
-  Sockelmaß: 80 mm
-  Einbaubreite: 70 mm
Solvis-Art.-Nr.: 32448
Menge: 1,000 Stck
Produkt:
  Artikel:
    Artikelnummer: 32448
    Einheit: Stck
    Artikelkurztext: FI-Schutzschalter 3-phasig für SolvisLea 8,3 Prem. und SolvisMia
FI-Schutzschalter 3-phasig für SolvisLea 8,3 Prem. und SolvisMia Digitaler 4p allstromsensitiver FI-Schalter (Typ Bfq) zum Einsatz bei leistungsgeregelten Wärmepumpen. Technische Daten: - Bemessungsstrom: 25 A - Bemessungsfehlerstrome: 30 mA - Bemessungsspannung: 240/415 V(AC) - Kappen-Einbaumaß: 45 mm - Sockelmaß: 80 mm - Einbaubreite: 70 mm Solvis-Art.-Nr.: 32448

**515 Dachdurchführung 1960 mm schwarz konzentrisch, DN 100/60, PE**
Dachdurchführung 1960 mm schwarzkonzentrisch, DN 100/60, PE
Solvis-Art.-Nr.: 32451
Menge: 1,000 Stck
Produkt:
  Artikel:
    Artikelnummer: 32451
    Einheit: Stck
    Artikelkurztext: Dachdurchführung 1960 mm schwarz konzentrisch, DN 100/60, PE
Dachdurchführung 1960 mm schwarzkonzentrisch, DN 100/60, PE Solvis-Art.-Nr.: 32451

**516 Dachdurchführung 1960 mm terracotta konzentrisch, DN 100/60, PE**
Dachdurchführung 1960 mm terracottakonzentrisch, DN 100/60, PE
Solvis-Art.-Nr.: 32452
Menge: 1,000 Stck
Produkt:
  Artikel:
    Artikelnummer: 32452
    Einheit: Stck
    Artikelkurztext: Dachdurchführung 1960 mm terracotta konzentrisch, DN 100/60, PE
Dachdurchführung 1960 mm terracottakonzentrisch, DN 100/60, PE Solvis-Art.-Nr.: 32452

**517 Wärmemengen-Erfassungsset HKS-Ben Heizkreisstation G-4,0 im SolvisBen**
Wärmemengen-Erfassungsset HKS-Ben
Heizkreisstation G-4,0 im SolvisBen
Set zur Erfassung der abgegebenen Wärmemenge, geeignet für Heizkreis und Trinkwassererwärmung in Verbindung mit dem SolvisBen 1 mit integrierter Heizkreisstation HKS-G-4,0. Das Set kann in die Heizkreisstation HKS-G-4,0 des SolvisBen eingebaut werden
Bestehend aus:
-  kombinierter Durchfluss-Temperatursensor zur Erfassung des Heizkreis-Durchflusses und der Heizkreis-Rücklauftemperatur
-  Durchflusssensor ohne bewegte Teile, unempfindlich gegen Verschmutzung, geringer Druckverlust und sehr gute Genauigkeit
-  integrierter PT1000-Temperatursensor mit Messung direkt im Medium
-  Rücklauf- und Bypassrohr zum Austausch gegen Rücklaufrohr der HKS
-  PT-1000 Temperatursensor zur Erfasssung der Heizkreis- Vorlauftempertatur; zum Einstecken in Temperatursensorhülse der HKS
-  Montageset zur Befestigung HKS-VL-Sensor als Anlegesensor am VL-Rohr
-  fertig verkabelt auf Zusatzplatine in Anschlussdose, mit Anschlusskabel für Modbus-Verbindung mit SolvisControl 3
-  12 V-Spannungsversorgung von Erweiterungsplatine SolvisBen.
-  1 Anlege-Temperatursensor PT-1000 zur Erfassung der Trinkwassertempertur-kalt (TWK)
-  Dichtungen
Technische Daten:
-  Durchflussbereich Heizkreis 300-2.000 l/h
-  Druckverlust bei 2.000 l/h: 2,8 kPa
Solvis-Art.-Nr..: 32484
Menge: 1,000 Stck
Produkt:
  Artikel:
    Artikelnummer: 32484
    Einheit: Stck
    Artikelkurztext: Wärmemengen-Erfassungsset HKS-Ben Heizkreisstation G-4,0 im SolvisBen
Wärmemengen-Erfassungsset HKS-Ben Heizkreisstation G-4,0 im SolvisBen Set zur Erfassung der abgegebenen Wärmemenge, geeignet für Heizkreis und Trinkwassererwärmung in Verbindung mit dem SolvisBen 1 mit integrierter Heizkreisstation HKS-G-4,0. Das Set kann in die Heizkreisstation HKS-G-4,0 des SolvisBen eingebaut werden Bestehend aus: - kombinierter Durchfluss-Temperatursensor zur Erfassung des Heizkreis-Durchflusses und der Heizkreis-Rücklauftemperatur - Durchflusssensor ohne bewegte Teile, unempfindlich gegen Verschmutzung, geringer Druckverlust und sehr gute Genauigkeit - integrierter PT1000-Temperatursensor mit Messung direkt im Medium - Rücklauf- und Bypassrohr zum Austausch gegen Rücklaufrohr der HKS - PT-1000 Temperatursensor zur Erfasssung der Heizkreis- Vorlauftempertatur; zum Einstecken in Temperatursensorhülse der HKS - Montageset zur Befestigung HKS-VL-Sensor als Anlegesensor am VL-Rohr - fertig verkabelt auf Zusatzplatine in Anschlussdose, mit Anschlusskabel für Modbus-Verbindung mit SolvisControl 3 - 12 V-Spannungsversorgung von Erweiterungsplatine SolvisBen. - 1 Anlege-Temperatursensor PT-1000 zur Erfassung der Trinkwassertempertur-kalt (TWK) - Dichtungen Technische Daten: - Durchflussbereich Heizkreis 300-2.000 l/h - Druckverlust bei 2.000 l/h: 2,8 kPa Solvis-Art.-Nr..: 32484

**518 Wärmemengen-Erfassungsset wandhängende Heizkreiststation oder Verteilerbalken**
Wärmemengen-Erfassungsset wandhängende
Heizkreiststation oder Verteilerbalken
Set zur Erfassung der abgegebenen Wärmemenge, geeignet für Heizkreis und Trinkwassererwärmung in Verbindung mit dem SolvisBen 1 oder SolvisMax 7. Das Set kann direkt an eine wandhängende Solvis-Heizkreisstation oder unter einen Solvis-Verteilerbalken montiert werden.
Bestehend aus:
-  kombinierter Durchfluss-Temperatursensor zur Erfassung des Heizkreis-Durchflusses und der Heizkreis-Rücklauftemperatur
-  Durchflusssensor ohne bewegte Teile, unempfindlich gegen Verschmutzung, geringer Druckverlust und sehr gute Genauigkeit
-  integrierter PT-1000 Temperatursensor mit Messung direkt im Medium mit Rücklaufkugelhahn mit blauem Griff
-  PT-1000 Temperatursensor zur Erfasssung der Heizkreis- Vorlauftempertatur, integriert in Vorlaufkugelhahn mit rotem Griff mit Anschlussmöglichkeit für Solvis-Heizkreis-Sicherheitsgruppe
-  fertig verkabelt auf Zusatzplatine in Anschlussdose
-  komplett wärmegedämmt mit formschlüssiger EPP-Isolierschale
-  5 m Anschlusskabel, geschirmt, für Modbus-Verbindung mit SolvisControl 3
-  12 V-Spannungsversorgung von Erweiterungsplatine SolvisBen / Max
-  1 Anlege-Temperatursensor PT-1000 zur Erfassung der Trinkwassertempertur-kalt (TWK)
-  Dichtungen
Technische Daten:
-  Durchflussbereich Heizkreis 300 - 2.000 l/h
-  Druckverlust bei 2.000 l/h: 2,8 kPa
-  Anschluss: 1 1/2 Überwurf x 1 1/2 AG, flachdichtend
Solvis-Art.-Nr.: 32485
Menge: 1,000 Stck
Produkt:
  Artikel:
    Artikelnummer: 32485
    Einheit: Stck
    Artikelkurztext: Wärmemengen-Erfassungsset wandhängende Heizkreiststation oder Verteilerbalken
Wärmemengen-Erfassungsset wandhängende Heizkreiststation oder Verteilerbalken Set zur Erfassung der abgegebenen Wärmemenge, geeignet für Heizkreis und Trinkwassererwärmung in Verbindung mit dem SolvisBen 1 oder SolvisMax 7. Das Set kann direkt an eine wandhängende Solvis-Heizkreisstation oder unter einen Solvis-Verteilerbalken montiert werden. Bestehend aus: - kombinierter Durchfluss-Temperatursensor zur Erfassung des Heizkreis-Durchflusses und der Heizkreis-Rücklauftemperatur - Durchflusssensor ohne bewegte Teile, unempfindlich gegen Verschmutzung, geringer Druckverlust und sehr gute Genauigkeit - integrierter PT-1000 Temperatursensor mit Messung direkt im Medium mit Rücklaufkugelhahn mit blauem Griff - PT-1000 Temperatursensor zur Erfasssung der Heizkreis- Vorlauftempertatur, integriert in Vorlaufkugelhahn mit rotem Griff mit Anschlussmöglichkeit für Solvis-Heizkreis-Sicherheitsgruppe - fertig verkabelt auf Zusatzplatine in Anschlussdose - komplett wärmegedämmt mit formschlüssiger EPP-Isolierschale - 5 m Anschlusskabel, geschirmt, für Modbus-Verbindung mit SolvisControl 3 - 12 V-Spannungsversorgung von Erweiterungsplatine SolvisBen / Max - 1 Anlege-Temperatursensor PT-1000 zur Erfassung der Trinkwassertempertur-kalt (TWK) - Dichtungen Technische Daten: - Durchflussbereich Heizkreis 300 - 2.000 l/h - Druckverlust bei 2.000 l/h: 2,8 kPa - Anschluss: 1 1/2 Überwurf x 1 1/2 AG, flachdichtend Solvis-Art.-Nr.: 32485

**519 Umbausatz Ölbrenner Öl-BW-3 17/23 kW zur Leistungsänderung auf 28 kW**
Umbausatz Ölbrenner Öl-BW-3 17/23 kW
zur Leistungsänderung auf 28 kW
Umbausatz zur Leistungsänderung eines Solvis-Ölbrenners Öl-BW-3 Bestehend aus:
-  Burner Chip Card
-  Luftdüse
-  Öldüse 0,50 gph, 60°S
-  Brennerrohr Rez-Spalt 2 mm
-  Blende Flammensensor Bitte beachten: Nicht geeignet für SolvisBen
Solvis-Art.-Nr.: 32576
Menge: 1,000 Stck
Produkt:
  Artikel:
    Artikelnummer: 32576
    Einheit: Stck
    Artikelkurztext: Umbausatz Ölbrenner Öl-BW-3 17/23 kW zur Leistungsänderung auf 28 kW
Umbausatz Ölbrenner Öl-BW-3 17/23 kW zur Leistungsänderung auf 28 kW Umbausatz zur Leistungsänderung eines Solvis-Ölbrenners Öl-BW-3 Bestehend aus: - Burner Chip Card - Luftdüse - Öldüse 0,50 gph, 60°S - Brennerrohr Rez-Spalt 2 mm - Blende Flammensensor Bitte beachten: Nicht geeignet für SolvisBen Solvis-Art.-Nr.: 32576

**520 Umbausatz Ölbrenner Öl-BW-3 28 kW zur Leistungsänderung auf 23 kW**
Umbausatz Ölbrenner Öl-BW-3 28 kW
zur Leistungsänderung auf 23 kW
Umbausatz zur Leistungsänderung eines Solvis-Ölbrenners Öl-BW-3 Bestehend aus:
-  Burner Chip Card
-  Luftdüse
-  Öldüse 0,40 gph, 60°S
-  Brennerrohr Rez-Spalt 1 mm
-  Blende Flammensensor
Solvis-Art.-Nr.: 32577
Menge: 1,000 Stck
Produkt:
  Artikel:
    Artikelnummer: 32577
    Einheit: Stck
    Artikelkurztext: Umbausatz Ölbrenner Öl-BW-3 28 kW zur Leistungsänderung auf 23 kW
Umbausatz Ölbrenner Öl-BW-3 28 kW zur Leistungsänderung auf 23 kW Umbausatz zur Leistungsänderung eines Solvis-Ölbrenners Öl-BW-3 Bestehend aus: - Burner Chip Card - Luftdüse - Öldüse 0,40 gph, 60°S - Brennerrohr Rez-Spalt 1 mm - Blende Flammensensor Solvis-Art.-Nr.: 32577

**521 Umbausatz Ölbrenner Öl-BW-3 28 kW zur Leistungsänderung auf 17 kW**
Umbausatz Ölbrenner Öl-BW-3 28 kW
zur Leistungsänderung auf 17 kW
Umbausatz zur Leistungsänderung eines Solvis-Ölbrenners Öl-BW-3 Bestehend aus:
-  Burner Chip Card
-  Luftdüse
-  Öldüse 0,30 gph, 60°S
-  Brennerrohr Rez-Spalt 1 mm
-  Blende Flammensensor
Solvis-Art.-Nr.: 32578
Menge: 1,000 Stck
Produkt:
  Artikel:
    Artikelnummer: 32578
    Einheit: Stck
    Artikelkurztext: Umbausatz Ölbrenner Öl-BW-3 28 kW zur Leistungsänderung auf 17 kW
Umbausatz Ölbrenner Öl-BW-3 28 kW zur Leistungsänderung auf 17 kW Umbausatz zur Leistungsänderung eines Solvis-Ölbrenners Öl-BW-3 Bestehend aus: - Burner Chip Card - Luftdüse - Öldüse 0,30 gph, 60°S - Brennerrohr Rez-Spalt 1 mm - Blende Flammensensor Solvis-Art.-Nr.: 32578

**522 Umbausatz Ölbrenner Öl-BW-3 17 kW zur Leistungsänderung auf 23 kW**
Umbausatz Ölbrenner Öl-BW-3 17 kW
zur Leistungsänderung auf 23 kW
Umbausatz zur Leistungsänderung eines Solvis-Ölbrenners Öl-BW-3 Bestehend aus:
-  Burner Chip Card
-  Luftdüse
-  Öldüse 0,40 gph, 60°S
Solvis-Art.-Nr.: 32579
Menge: 1,000 Stck
Produkt:
  Artikel:
    Artikelnummer: 32579
    Einheit: Stck
    Artikelkurztext: Umbausatz Ölbrenner Öl-BW-3 17 kW zur Leistungsänderung auf 23 kW
Umbausatz Ölbrenner Öl-BW-3 17 kW zur Leistungsänderung auf 23 kW Umbausatz zur Leistungsänderung eines Solvis-Ölbrenners Öl-BW-3 Bestehend aus: - Burner Chip Card - Luftdüse - Öldüse 0,40 gph, 60°S Solvis-Art.-Nr.: 32579

**523 Umbausatz Ölbrenner Öl-BW-3 23 kW zur Leistungsänderung auf 17 kW**
Umbausatz Ölbrenner Öl-BW-3 23 kW
zur Leistungsänderung auf 17 kW
Umbausatz zur Leistungsänderung eines Solvis-Ölbrenners Öl-BW-3 Bestehend aus:
-  Burner Chip Card
-  Luftdüse
-  Öldüse 0,30 gph, 60°S
Solvis-Art.-Nr.: 32580
Menge: 1,000 Stck
Produkt:
  Artikel:
    Artikelnummer: 32580
    Einheit: Stck
    Artikelkurztext: Umbausatz Ölbrenner Öl-BW-3 23 kW zur Leistungsänderung auf 17 kW
Umbausatz Ölbrenner Öl-BW-3 23 kW zur Leistungsänderung auf 17 kW Umbausatz zur Leistungsänderung eines Solvis-Ölbrenners Öl-BW-3 Bestehend aus: - Burner Chip Card - Luftdüse - Öldüse 0,30 gph, 60°S Solvis-Art.-Nr.: 32580

**524 Solarwärmeübergabestation 20 bis 20 m² Kollektorfläche**
Solarwärmeübergabestation 20
bis 20 m² Kollektorfläche
Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert.
Bestehend aus:
-  Hocheffizienzpumpe primär und sekundär
-  Gegenstrom-Plattenwärmeübertrager
-  Volumenstromgeber zur Erfassung des Solarertrags
-  Sicherheitsgruppe mit -ventilen, Manometer und Anschluss MAG
-  Abgleichventile primär und sekundär
-  Tauchtemperatursensor und Thermometer primär
-  Luftabscheider primär
-  Sensorkabelbaum mit Tauchsensor primär und sekundär
-  Verlängerungskabelbaum
-  Netzanschlusskabel für die Pumpen
-  Kappenventil mit KFE-Hahn für das Solar-MAG
-  Montage- und Anschlussmaterial
Primär- und Sekundärkreis lassen sich zu Revisionszwecken über Kugelhähne vollständig abtrennen. Der Gegenstrom-Plattenwärmeübertrager ist durch mehrlagige Durchströmung mit großer thermischer Fläche speziell für Low-Flow-Solaranlagen geeignet.
Technische Daten:
-  Hocheffizienzpumpe primär: Grundfos UPM3 Solar 15-145 (PWM)
-  Hocheffizienzpumpe sekundär: Grundfos UPM3 Solar 15-75 (PWM)
-  Gegenstrom-Plattenwärmeübertrager: Swep B15THx30
-  Thermometerkugelhähne mit Schwerkraftbremse, Öffnungsdruck 20 mbar
-  Volumenstromgeber VSG-S-2,5 (42 Impulse/Liter)
-  Solar-Sicherheitsventil SOLAR-MSV, 1/2 x 3/4, 6 bar/ 8 bar
-  Abgleichventile primär und sekundär: 1-15 l/min
-  Abgang für MAG 3/4
-  Abmessungen BxHxT: 355x730x250 mm
Bitte beachten: Beim Betrieb mit Reglern ohne PWM-Ausgänge für die Solarpumpen (Software-Stand vor MA 200/Juni 2015) werden zusätzlich zwei Adapterplatinen PWM mit Kabel (Artikel-Nr.: 31944) benötigt. Diese bitte gesondert bestellen.
Solvis-Art.-Nr.: 32591
Menge: 1,000 Stck
Produkt:
  Artikel:
    Artikelnummer: 32591
    Einheit: Stck
    Artikelkurztext: Solarwärmeübergabestation 20 bis 20 m² Kollektorfläche
Solarwärmeübergabestation 20 bis 20 m² Kollektorfläche Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert. Bestehend aus: - Hocheffizienzpumpe primär und sekundär - Gegenstrom-Plattenwärmeübertrager - Volumenstromgeber zur Erfassung des Solarertrags - Sicherheitsgruppe mit -ventilen, Manometer und Anschluss MAG - Abgleichventile primär und sekundär - Tauchtemperatursensor und Thermometer primär - Luftabscheider primär - Sensorkabelbaum mit Tauchsensor primär und sekundär - Verlängerungskabelbaum - Netzanschlusskabel für die Pumpen - Kappenventil mit KFE-Hahn für das Solar-MAG - Montage- und Anschlussmaterial Primär- und Sekundärkreis lassen sich zu Revisionszwecken über Kugelhähne vollständig abtrennen. Der Gegenstrom-Plattenwärmeübertrager ist durch mehrlagige Durchströmung mit großer thermischer Fläche speziell für Low-Flow-Solaranlagen geeignet. Technische Daten: - Hocheffizienzpumpe primär: Grundfos UPM3 Solar 15-145 (PWM) - Hocheffizienzpumpe sekundär: Grundfos UPM3 Solar 15-75 (PWM) - Gegenstrom-Plattenwärmeübertrager: Swep B15THx30 - Thermometerkugelhähne mit Schwerkraftbremse, Öffnungsdruck 20 mbar - Volumenstromgeber VSG-S-2,5 (42 Impulse/Liter) - Solar-Sicherheitsventil SOLAR-MSV, 1/2 x 3/4, 6 bar/ 8 bar - Abgleichventile primär und sekundär: 1-15 l/min - Abgang für MAG 3/4 - Abmessungen BxHxT: 355x730x250 mm Bitte beachten: Beim Betrieb mit Reglern ohne PWM-Ausgänge für die Solarpumpen (Software-Stand vor MA 200/Juni 2015) werden zusätzlich zwei Adapterplatinen PWM mit Kabel (Artikel-Nr.: 31944) benötigt. Diese bitte gesondert bestellen. Solvis-Art.-Nr.: 32591

**525 Solarwärmeübergabestation 50 bis 50 m² Kollektorfläche**
Solarwärmeübergabestation 50
bis 50 m² Kollektorfläche
Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert.
Bestehend aus:
-  Hocheffizienzpumpe primär und sekundär
-  Gegenstrom-Plattenwärmeübertrager
-  Volumenstromgeber zur Erfassung des Solarertrags
-  Sicherheitsgruppe mit -ventilen, Manometer, Kugelhahn und Anschluss MAG
-  Abgleichventile primär und sekundär
-  Tauchtemperatursensor und Thermometer primär
-  Luftabscheider primär
-  Sensorkabelbaum mit Tauchsensor primär und sekundär
-  Verlängerungskabelbaum
-  Netzanschlusskabel für die Pumpen
-  Kappenventil mit KFE-Hahn für das Solar-MAG
-  Montage- und Anschlussmaterial
Primär- und Sekundärkreis lassen sich zu Revisionszwecken über Kugelhähne vollständig abtrennen. Der Gegenstrom-Plattenwärmeübertrager ist durch mehrlagige Durchströmung mit großer thermischer Fläche speziell für Low-Flow-Solaranlagen geeignet.
Technische Daten:
-  Hocheffizienzpumpe primär: Grundfos UPM3 Solar 15-145 (PWM)
-  Hocheffizienzpumpe sekundär: Grundfos UPM3 Solar 15-75 (PWM)
-  Gegenstrom-Plattenwärmeübertrager: Swep B25THx30
-  Thermometerkugelhähne mit Schwerkraftbremse, Öffnungsdruck 20 mbar
-  Volumenstromgeber VSG-S-2,5 (42 Impulse/Liter)
-  Solar-Sicherheitsventil SOLAR-MSV, 1/2 x 3/4, 6 bar / 8 bar
-  Abgleichventile primär und sekundär: 3-22 l/min
-  Abgang für MAG 3/4
-  Abmessungen BxHxT: 610x795x310 mm
Bitte beachten: Beim Betrieb mit Reglern ohne PWM-Ausgänge für die Solarpumpen (Software-Stand vor MA 200/Juni 2015) werden zusätzlich zwei Adapterplatinen PWM mit Kabel (Artikel-Nr.: 31944) benötigt. Diese bitte gesondert bestellen.
Solvis-Art.-Nr.: 32592
Menge: 1,000 Stck
Produkt:
  Artikel:
    Artikelnummer: 32592
    Einheit: Stck
    Artikelkurztext: Solarwärmeübergabestation 50 bis 50 m² Kollektorfläche
Solarwärmeübergabestation 50 bis 50 m² Kollektorfläche Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert. Bestehend aus: - Hocheffizienzpumpe primär und sekundär - Gegenstrom-Plattenwärmeübertrager - Volumenstromgeber zur Erfassung des Solarertrags - Sicherheitsgruppe mit -ventilen, Manometer, Kugelhahn und Anschluss MAG - Abgleichventile primär und sekundär - Tauchtemperatursensor und Thermometer primär - Luftabscheider primär - Sensorkabelbaum mit Tauchsensor primär und sekundär - Verlängerungskabelbaum - Netzanschlusskabel für die Pumpen - Kappenventil mit KFE-Hahn für das Solar-MAG - Montage- und Anschlussmaterial Primär- und Sekundärkreis lassen sich zu Revisionszwecken über Kugelhähne vollständig abtrennen. Der Gegenstrom-Plattenwärmeübertrager ist durch mehrlagige Durchströmung mit großer thermischer Fläche speziell für Low-Flow-Solaranlagen geeignet. Technische Daten: - Hocheffizienzpumpe primär: Grundfos UPM3 Solar 15-145 (PWM) - Hocheffizienzpumpe sekundär: Grundfos UPM3 Solar 15-75 (PWM) - Gegenstrom-Plattenwärmeübertrager: Swep B25THx30 - Thermometerkugelhähne mit Schwerkraftbremse, Öffnungsdruck 20 mbar - Volumenstromgeber VSG-S-2,5 (42 Impulse/Liter) - Solar-Sicherheitsventil SOLAR-MSV, 1/2 x 3/4, 6 bar / 8 bar - Abgleichventile primär und sekundär: 3-22 l/min - Abgang für MAG 3/4 - Abmessungen BxHxT: 610x795x310 mm Bitte beachten: Beim Betrieb mit Reglern ohne PWM-Ausgänge für die Solarpumpen (Software-Stand vor MA 200/Juni 2015) werden zusätzlich zwei Adapterplatinen PWM mit Kabel (Artikel-Nr.: 31944) benötigt. Diese bitte gesondert bestellen. Solvis-Art.-Nr.: 32592

**526 Solarwärmeübergabestation 90 bis 90 m² Kollektorfläche**
Solarwärmeübergabestation 90
bis 90 m² Kollektorfläche
Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert.
Bestehend aus:
-  Hocheffizienzpumpe primär und sekundär
-  Gegenstrom-Plattenwärmeübertrager
-  Volumenstromgeber zur Erfassung des Solarertrags
-  Sicherheitsgruppe mit -ventilen, Manometer und Anschluss MAG
-  Abgleichventile primär und sekundär
-  Tauchtemperatursensor und Thermometer primär
-  Luftabscheider primär
-  Sensorkabelbaum mit Tauchsensor primär und sekundär
-  Verlängerungskabelbaum
-  Netzanschlusskabel für die Pumpen
-  Kappenventil mit KFE-Hahn für das Solar-MAG
-  Montage- und Anschlussmaterial
Primär- und Sekundärkreis lassen sich zu Revisionszwecken über Kugelhähne vollständig abtrennen. Der Gegenstrom-Plattenwärmeübertrager ist durch mehrlagige Durchströmung mit großer thermischer Fläche speziell für Low-Flow-Solaranlagen geeignet.
Technische Daten:
-  Hocheffizienzpumpe primär: Grundfos PML Solar 25-145 (PWM)
-  Hocheffizienzpumpe sekundär: Grundfos UPM3 Solar 25-75 (PWM
-  Gegenstrom-Plattenwärmeübertrager: Swep B25THx60
-  Thermometerkugelhähne mit Schwerkraftbremse, Öffnungsdruck 20 mbar
-  Volumenstromgeber VSG-S-2,5 (42 Impulse/Liter)
-  Solar-Sicherheitsventil SOLAR-MSV, 1/2 x 3/4, 6 bar/8 bar
-  Abgleichventile primär und sekundär: 5-40 l/min
-  Abgang für MAG 3/4
-  Abmessungen BxHxT: 610x795x310 mm
Bitte beachten: Beim Betrieb mit Reglern ohne PWM-Ausgänge für die Solarpumpen (Software-Stand vor MA 200/Juni 2015) werden zusätzlich zwei Adapterplatinen PWM mit Kabel (Artikel-Nr.: 31944) benötigt. Diese bitte gesondert bestellen.
Solvis-Art.-Nr.: 32593
Menge: 1,000 Stck
Produkt:
  Artikel:
    Artikelnummer: 32593
    Einheit: Stck
    Artikelkurztext: Solarwärmeübergabestation 90 bis 90 m² Kollektorfläche
Solarwärmeübergabestation 90 bis 90 m² Kollektorfläche Kompakte Wandstation zur Übergabe der Solarwärme an die Pufferschichtspeicher SolvisStrato, SolvisMax Solo und SolvisMax Pur im Zusammenspiel mit der Regelung SolvisControl 1/2/3. Die Station ist mit Hocheffizienzpumpen ausgestattet und erfüllt damit die europäische Ökodesign-Richtlinie (EuP/ErP). Die Station besteht aus dem Primärkreis (Solarkreis) zur Förderung der Solarflüssigkeit zwischen Kollektorfeld und Plattenwärmeübertrager, dem Sekundärkreis zur Beladung des Pufferschichtspeichers und einem Gegenstrom-Plattenwärmeübertrager für den Wärmeaustausch zwischen Primär- und Sekundärkreis. Sie wird komplett vormontiert und isoliert geliefert. Bestehend aus: - Hocheffizienzpumpe primär und sekundär - Gegenstrom-Plattenwärmeübertrager - Volumenstromgeber zur Erfassung des Solarertrags - Sicherheitsgruppe mit -ventilen, Manometer und Anschluss MAG - Abgleichventile primär und sekundär - Tauchtemperatursensor und Thermometer primär - Luftabscheider primär - Sensorkabelbaum mit Tauchsensor primär und sekundär - Verlängerungskabelbaum - Netzanschlusskabel für die Pumpen - Kappenventil mit KFE-Hahn für das Solar-MAG - Montage- und Anschlussmaterial Primär- und Sekundärkreis lassen sich zu Revisionszwecken über Kugelhähne vollständig abtrennen. Der Gegenstrom-Plattenwärmeübertrager ist durch mehrlagige Durchströmung mit großer thermischer Fläche speziell für Low-Flow-Solaranlagen geeignet. Technische Daten: - Hocheffizienzpumpe primär: Grundfos PML Solar 25-145 (PWM) - Hocheffizienzpumpe sekundär: Grundfos UPM3 Solar 25-75 (PWM - Gegenstrom-Plattenwärmeübertrager: Swep B25THx60 - Thermometerkugelhähne mit Schwerkraftbremse, Öffnungsdruck 20 mbar - Volumenstromgeber VSG-S-2,5 (42 Impulse/Liter) - Solar-Sicherheitsventil SOLAR-MSV, 1/2 x 3/4, 6 bar/8 bar - Abgleichventile primär und sekundär: 5-40 l/min - Abgang für MAG 3/4 - Abmessungen BxHxT: 610x795x310 mm Bitte beachten: Beim Betrieb mit Reglern ohne PWM-Ausgänge für die Solarpumpen (Software-Stand vor MA 200/Juni 2015) werden zusätzlich zwei Adapterplatinen PWM mit Kabel (Artikel-Nr.: 31944) benötigt. Diese bitte gesondert bestellen. Solvis-Art.-Nr.: 32593

**527 Gummi-Endkappe passend zum Anschlussrohr flexibel 140**
Gummi-Endkappe
passend zum Anschlussrohr flexibel 140
Zum Schutz der Dämmung an den Rohrenden der Wärmeversorgungsleitung und zur Bauteilabschottung.
Bestehend aus:
-  EPDM Gummiendkappe
-  Klemmring aus Edelstahl
-  Quell-Dichtungsring
Solvis-Art.-Nr.: 32595
Menge: 1,000 Stck
Produkt:
  Artikel:
    Artikelnummer: 32595
    Einheit: Stck
    Artikelkurztext: Gummi-Endkappe passend zum Anschlussrohr flexibel 140
Gummi-Endkappe passend zum Anschlussrohr flexibel 140 Zum Schutz der Dämmung an den Rohrenden der Wärmeversorgungsleitung und zur Bauteilabschottung. Bestehend aus: - EPDM Gummiendkappe - Klemmring aus Edelstahl - Quell-Dichtungsring Solvis-Art.-Nr.: 32595

**528 Außenwanddurchführung DWD passend zum Anschlussrohr 140**
Außenwanddurchführung DWD
passend zum Anschlussrohr 140
Mauerdurchführung DWD (druckwasserdicht) für die Wärmeversorgungsleitung zur Abdichtung gegen drückendes Wasser. Einzusetzen zur Wasserseite in die Kernbohrung (200 mm) oder das Faserzementrohr.
Solvis-Art.-Nr.: 32596
Menge: 1,000 Stck
Produkt:
  Artikel:
    Artikelnummer: 32596
    Einheit: Stck
    Artikelkurztext: Außenwanddurchführung DWD passend zum Anschlussrohr 140
Außenwanddurchführung DWD passend zum Anschlussrohr 140 Mauerdurchführung DWD (druckwasserdicht) für die Wärmeversorgungsleitung zur Abdichtung gegen drückendes Wasser. Einzusetzen zur Wasserseite in die Kernbohrung (200 mm) oder das Faserzementrohr. Solvis-Art.-Nr.: 32596

**529 Außenwanddurchführung NDW passend zum Anschlussrohr 140**
Außenwanddurchführung NDW
passend zum Anschlussrohr 140
Mauerdurchführung NDW (nicht druckwasserdicht) für die Wärmeversorgungsleitung. Einzusetzen in die Kernbohrung (200 mm) oder das Faserzementrohr. Länge 550 mm
Solvis-Art.-Nr.: 32597
Menge: 1,000 Stck
Produkt:
  Artikel:
    Artikelnummer: 32597
    Einheit: Stck
    Artikelkurztext: Außenwanddurchführung NDW passend zum Anschlussrohr 140
Außenwanddurchführung NDW passend zum Anschlussrohr 140 Mauerdurchführung NDW (nicht druckwasserdicht) für die Wärmeversorgungsleitung. Einzusetzen in die Kernbohrung (200 mm) oder das Faserzementrohr. Länge 550 mm Solvis-Art.-Nr.: 32597

**530 Anschlussrohr flexibel 32x2,9 für die Erdverlegung, Außend. 140 mm**
Anschlussrohr flexibel 32x2,9
für die Erdverlegung, Außend. 140 mm
Flexibles, vorgedämmtes, selbstkompensierendes Anschlussrohr gemäß DIN EN 15632, für die Erdverlegung zum Transport von Heiz- oder Kühlwasser. Technische Daten:
-  Nennmaß des Mediumrohres: 32x2,9 mm
-  max. Temperatur- und Druckbelastung: + 95 °C / 6 bar
-  Betriebstemperatur 80 °C gemäß DIN EN 15632
-  minimaler Biegeradius 300 mm
-  statische Nachweisführung bei Erd- und Verkehrslasten (SLW 60 = 60 t)  nach ATV-DVWK-A127 Bitte beachten: Es handelt sich um auftragsbezogen gefertigte (abgelängte) Meterware. Lieferzeit ca. 10 Werktage.
Solvis-Art.-Nr.: 32598
Menge: 1,000 Stck
Produkt:
  Artikel:
    Artikelnummer: 32598
    Einheit: Stck
    Artikelkurztext: Anschlussrohr flexibel 32x2,9 für die Erdverlegung, Außend. 140 mm
Anschlussrohr flexibel 32x2,9 für die Erdverlegung, Außend. 140 mm Flexibles, vorgedämmtes, selbstkompensierendes Anschlussrohr gemäß DIN EN 15632, für die Erdverlegung zum Transport von Heiz- oder Kühlwasser. Technische Daten: - Nennmaß des Mediumrohres: 32x2,9 mm - max. Temperatur- und Druckbelastung: + 95 °C / 6 bar - Betriebstemperatur 80 °C gemäß DIN EN 15632 - minimaler Biegeradius 300 mm - statische Nachweisführung bei Erd- und Verkehrslasten (SLW 60 = 60 t) nach ATV-DVWK-A127 Bitte beachten: Es handelt sich um auftragsbezogen gefertigte (abgelängte) Meterware. Lieferzeit ca. 10 Werktage. Solvis-Art.-Nr.: 32598

**531 SolvisCala 254 Control 2,39 qm Apertur, Control-Beschichtung**
SolvisCala 254 Control
2,39 qm Apertur,  Control-Beschichtung
Kompaktkollektor für Solvis-Systeme und andere Solarspeicher. Mit großflächigem Platinenabsorber aus oberflächenveredeltem Aluminium mit hochselektiver, extrem alterungsbeständiger und umweltfreundlicher Control-Beschichtung für deutlich reduzierte Stillstandstemperatur. Hohe Stillstandssicherheit durch geringes Absorbervolumen und mäanderförmige Absorberdurchströmung. Technische Daten:
-  Absorption: 95 %, Emission: 5 %
-  Transmission: 96 %
-  Stillstandstemperatur ca. 180 °C
-  Rückseitiger Wärmeschutz durch KMF-Isolierung
-  Rückseitig 50 mm Dämmstärke
-  umlaufend 10 mm Dämmstärke
-  Stabile Blechrückwand
-  Abdeckung aus hochtransparentem, gehärtetem Solarsicherheitsglas mit Antireflex-Ausstattung
-  Bruttofläche: 2,56 m²
-  Aperturfläche: 2,39 m²
-  Wärmeträgerinhalt: 2,52 l
-  Zulässiger Betriebsdruck: 6 bar
-  Klemmringverschraubung 18 mm
-  Reduzierungen auf 15 mm und 12 mm beiliegend
-  Gewicht: mit Scheibe 41 kg
-  Abmessungen BxHxT: 1174x2174x98 mm Bitte beachten: Der Kollektor ist geeignet zur Montage hochkant oder quer. Die Kollektoranschlüsse sind flexibel auszuführen. Der Temperatursensor wird außerhalb des Kollektors im Solarvorlauf montiert. Er ist im T-Stück-Satz Cala/Fera-I enthalten, diesen bitte gesondert bestellen.
Solvis-Art.-Nr.: 32600
Menge: 1,000 Stck
Produkt:
  Artikel:
    Artikelnummer: 32600
    Einheit: Stck
    Artikelkurztext: SolvisCala 254 Control 2,39 qm Apertur, Control-Beschichtung
SolvisCala 254 Control 2,39 qm Apertur, Control-Beschichtung Kompaktkollektor für Solvis-Systeme und andere Solarspeicher. Mit großflächigem Platinenabsorber aus oberflächenveredeltem Aluminium mit hochselektiver, extrem alterungsbeständiger und umweltfreundlicher Control-Beschichtung für deutlich reduzierte Stillstandstemperatur. Hohe Stillstandssicherheit durch geringes Absorbervolumen und mäanderförmige Absorberdurchströmung. Technische Daten: - Absorption: 95 %, Emission: 5 % - Transmission: 96 % - Stillstandstemperatur ca. 180 °C - Rückseitiger Wärmeschutz durch KMF-Isolierung - Rückseitig 50 mm Dämmstärke - umlaufend 10 mm Dämmstärke - Stabile Blechrückwand - Abdeckung aus hochtransparentem, gehärtetem Solarsicherheitsglas mit Antireflex-Ausstattung - Bruttofläche: 2,56 m² - Aperturfläche: 2,39 m² - Wärmeträgerinhalt: 2,52 l - Zulässiger Betriebsdruck: 6 bar - Klemmringverschraubung 18 mm - Reduzierungen auf 15 mm und 12 mm beiliegend - Gewicht: mit Scheibe 41 kg - Abmessungen BxHxT: 1174x2174x98 mm Bitte beachten: Der Kollektor ist geeignet zur Montage hochkant oder quer. Die Kollektoranschlüsse sind flexibel auszuführen. Der Temperatursensor wird außerhalb des Kollektors im Solarvorlauf montiert. Er ist im T-Stück-Satz Cala/Fera-I enthalten, diesen bitte gesondert bestellen. Solvis-Art.-Nr.: 32600

**532 Standkonsole SolvisLea 7/8,3 m. Verkleidung zur erhöhten Aufstellung**
Standkonsole SolvisLea 7/8,3
m. Verkleidung zur erhöhten Aufstellung
Konsole für eine erhöhte Aufstellung, zum leichteren Anschluss des Kondensatablaufes oder zur Ermöglichung der Aufstellung in schneereichen Gebieten.
Bestehend aus:
-  2 x Standfüße mit Schwingungsdämpfer
-  geschlossene Verkleidung im Gehäusedesign
-  Höhe: 245 mm
Bitte beachten: Eine Verwendung mit den Anschlusssets ASS-ETL-LEA und ROS-LEA-2 ist nicht möglich.
Solvis-Art.-Nr.: 32607
Menge: 1,000 Stck
Produkt:
  Artikel:
    Artikelnummer: 32607
    Einheit: Stck
    Artikelkurztext: Standkonsole SolvisLea 7/8,3 m. Verkleidung zur erhöhten Aufstellung
Standkonsole SolvisLea 7/8,3 m. Verkleidung zur erhöhten Aufstellung Konsole für eine erhöhte Aufstellung, zum leichteren Anschluss des Kondensatablaufes oder zur Ermöglichung der Aufstellung in schneereichen Gebieten. Bestehend aus: - 2 x Standfüße mit Schwingungsdämpfer - geschlossene Verkleidung im Gehäusedesign - Höhe: 245 mm Bitte beachten: Eine Verwendung mit den Anschlusssets ASS-ETL-LEA und ROS-LEA-2 ist nicht möglich. Solvis-Art.-Nr.: 32607

**533 Service-Box Öl BW-2/3 für Brenner Öl BW-2/3**
Service-Box Öl BW-2/3
für Brenner Öl BW-2/3
Die Service-Box ist mit den wichtigsten Ersatzteilen für Störungsfälle und Wartungsarbeiten bestückt.
Solvis-Art.-Nr.: 32610
Menge: 1,000 Stck
Produkt:
  Artikel:
    Artikelnummer: 32610
    Einheit: Stck
    Artikelkurztext: Service-Box Öl BW-2/3 für Brenner Öl BW-2/3
Service-Box Öl BW-2/3 für Brenner Öl BW-2/3 Die Service-Box ist mit den wichtigsten Ersatzteilen für Störungsfälle und Wartungsarbeiten bestückt. Solvis-Art.-Nr.: 32610

**534 Umbausatz SolvisBen Basis WWS-30-Nachrüstung**
Umbausatz SolvisBen Basis
WWS-30-Nachrüstung
zur Nachrüstung einer Warmwasserstation WWS-30 in den SolvisBen Basis Bestehend aus:
-  Warmwasserstation, komplett vormontiert
-  Anschlussrohr
Solvis-Art.-Nr.: 32614
Menge: 1,000 Stck
Produkt:
  Artikel:
    Artikelnummer: 32614
    Einheit: Stck
    Artikelkurztext: Umbausatz SolvisBen Basis WWS-30-Nachrüstung
Umbausatz SolvisBen Basis WWS-30-Nachrüstung zur Nachrüstung einer Warmwasserstation WWS-30 in den SolvisBen Basis Bestehend aus: - Warmwasserstation, komplett vormontiert - Anschlussrohr Solvis-Art.-Nr.: 32614

**535 Hydraulikset SmartGrid SolvisMax 7 ermöglicht Durchladen des SolvisMax**
Hydraulikset SmartGrid SolvisMax 7
ermöglicht Durchladen des SolvisMax
Durchladen des Speichers inkl. des unteren Solarpuffer- bereiches (zwischen Temperatursensoren S9 und S3) über die Wärmepumpe. Angesteuert über das SmartGrid-Signal (PV-Überschuss). Rohrset mit thermischem Mischventil
Solvis-Art.-Nr.: 32628
Menge: 1,000 Stck
Produkt:
  Artikel:
    Artikelnummer: 32628
    Einheit: Stck
    Artikelkurztext: Hydraulikset SmartGrid SolvisMax 7 ermöglicht Durchladen des SolvisMax
Hydraulikset SmartGrid SolvisMax 7 ermöglicht Durchladen des SolvisMax Durchladen des Speichers inkl. des unteren Solarpuffer- bereiches (zwischen Temperatursensoren S9 und S3) über die Wärmepumpe. Angesteuert über das SmartGrid-Signal (PV-Überschuss). Rohrset mit thermischem Mischventil Solvis-Art.-Nr.: 32628

**536 Lackstift alpinweiß**
Lackstift alpinweiß
Solvis-Art.-Nr.: 32630
Menge: 1,000 Stck
Produkt:
  Artikel:
    Artikelnummer: 32630
    Einheit: Stck
    Artikelkurztext: Lackstift alpinweiß
Lackstift alpinweiß Solvis-Art.-Nr.: 32630

**537 Service-Box SolvisLea zur Beseitigung hydraulischer Störungen**
Service-Box SolvisLea
zur Beseitigung hydraulischer Störungen
Die Service-Box ist mit den wichtigsten hydraulischen Ersatzteilen für Störungsfälle und Wartungsarbeiten bestückt.
Solvis-Art.-Nr.: 32707
Menge: 1,000 Stck
Produkt:
  Artikel:
    Artikelnummer: 32707
    Einheit: Stck
    Artikelkurztext: Service-Box SolvisLea zur Beseitigung hydraulischer Störungen
Service-Box SolvisLea zur Beseitigung hydraulischer Störungen Die Service-Box ist mit den wichtigsten hydraulischen Ersatzteilen für Störungsfälle und Wartungsarbeiten bestückt. Solvis-Art.-Nr.: 32707

**538 Service-Box SolvisLea zur Beseitigung elektrischer Störungen**
Service-Box SolvisLea
zur Beseitigung elektrischer Störungen
Die Service-Box ist mit den wichtigsten elektronischen Ersatzteilen für Störungsfälle und Wartungsarbeiten bestückt.
Solvis-Art.-Nr.: 32708
Menge: 1,000 Stck
Produkt:
  Artikel:
    Artikelnummer: 32708
    Einheit: Stck
    Artikelkurztext: Service-Box SolvisLea zur Beseitigung elektrischer Störungen
Service-Box SolvisLea zur Beseitigung elektrischer Störungen Die Service-Box ist mit den wichtigsten elektronischen Ersatzteilen für Störungsfälle und Wartungsarbeiten bestückt. Solvis-Art.-Nr.: 32708

**539 Service-Box Wärmepumpe zur Dichtheitsprüfung**
Service-Box Wärmepumpe
zur Dichtheitsprüfung
Die Service-Box ist mit den Werkzeug/Unterlagen zur Dichtheitsprüfung nach Kat.4 und Wartungsarbeiten bestückt.
Solvis-Art.-Nr.: 32709
Menge: 1,000 Stck
Produkt:
  Artikel:
    Artikelnummer: 32709
    Einheit: Stck
    Artikelkurztext: Service-Box Wärmepumpe zur Dichtheitsprüfung
Service-Box Wärmepumpe zur Dichtheitsprüfung Die Service-Box ist mit den Werkzeug/Unterlagen zur Dichtheitsprüfung nach Kat.4 und Wartungsarbeiten bestückt. Solvis-Art.-Nr.: 32709

**540 Service-Box SolvisLea zur Beseitigung von Kältekreisstörungen**
Service-Box SolvisLea
zur Beseitigung von Kältekreisstörungen
Die Service-Box ist mit den wichtigsten Ersatzteilen für den Kältekreis und Wartungsarbeiten bestückt.
Solvis-Art.-Nr.: 32921
Menge: 1,000 Stck
Produkt:
  Artikel:
    Artikelnummer: 32921
    Einheit: Stck
    Artikelkurztext: Service-Box SolvisLea zur Beseitigung von Kältekreisstörungen
Service-Box SolvisLea zur Beseitigung von Kältekreisstörungen Die Service-Box ist mit den wichtigsten Ersatzteilen für den Kältekreis und Wartungsarbeiten bestückt. Solvis-Art.-Nr.: 32921

**541 Anschlussset Erdleitung SolvisLea 8,3 Prem. und SolvisMia**
Anschlussset Erdleitung
SolvisLea 8,3 Prem. und SolvisMia
Zur Verbindung der aus dem Erdreich kommenden Versorgungsleitungen mit den Anschlüssen der Wärmepumpe und dem Speicher
Bestehend aus:
-  2 x flexible Leitungen
-  2 x Kupplung AG 1 PN 6 mit O-Ring
-  2 x Press-Anschlussverschraubung IG 1 x 28, flachdichtend
Solvis-Art.-Nr.: 33012
Menge: 1,000 Stck
Produkt:
  Artikel:
    Artikelnummer: 33012
    Einheit: Stck
    Artikelkurztext: Anschlussset Erdleitung SolvisLea 8,3 Prem. und SolvisMia
Anschlussset Erdleitung SolvisLea 8,3 Prem. und SolvisMia Zur Verbindung der aus dem Erdreich kommenden Versorgungsleitungen mit den Anschlüssen der Wärmepumpe und dem Speicher Bestehend aus: - 2 x flexible Leitungen - 2 x Kupplung AG 1 PN 6 mit O-Ring - 2 x Press-Anschlussverschraubung IG 1 x 28, flachdichtend Solvis-Art.-Nr.: 33012

**542 Heizkreisstation geregelt Kvs 8,0 Einsatzbereich 1.000 – 2.500 l/h**
Heizkreisstation geregelt Kvs 8,0
Einsatzbereich 1.000 – 2.500 l/h
Wandhängende Pumpengruppe zur Anbindung eines gemischten Heizkreises an die Pufferschichtspeicher SolvisBen, SolvisMax und SolvisStrato. Mit 3-Wege-Mischventil und Heizkreis-Hocheffizienzpumpe. Die Station wird komplett vormontiert und isoliert geliefert.
Bestehend aus:
-  Vor- und Rücklaufstrang mit Kugelhahn und Thermometer
-  Kugelhahn Vorlauf mit Tauchhülse und Schwerkraftbremse
-  Hocheffizienzpumpe im Heizungsvorlauf mit 5 m Anschlusskabel
-  3-Wege-Mischventil mit Stellmotor mit 5 m Anschlusskabel
-  PT1000-Vorlauftemperatursensor mit 5 m Anschlusskabel
-  EnEV-konforme EPP-Dämmschale
-  Wandhalterung und Befestigungsmaterial
Die geregelte Heizkreisstation bindet einen Heizkreis mit variabler Vorlauftemperatur in das System. Die Temperatur wird über ein 3-Wege-Mischventil mit Stellmotor automatisch angepaßt.
Technische Daten:
-  Hocheffizienzpumpe IMP NMT Mini Pro 25/80-180, stufenlos drehzahlgeregelt, EEI=0,18; Anzeige von Leistung, Förderhöhe und Durchfluss, dp-, dv- und Konstantdruckkurven, Auto-Modus zur automatischen Anpassung an Anlagenkennlinie, Nachtmodus, Trockenlauferkennung.
-  Förderstrom Pumpe: max. 4,4 m³/h
-  Förderhöhe Pumpe: max. 8,2 mWS
-  Betriebsdruck Pumpe: max. 10 bar
-  3-Wege-Mischer mit 230V-3 Punkt-Stellmotor
-  Kvs-Wert Mischventil: 8,0 m³/h
-  Gewicht: 9,5 kg
-  Abmessungen BxHxT: 300x370x245 mm
Solvis-Art.-Nr.: 33025
Menge: 1,000 Stck
Produkt:
  Artikel:
    Artikelnummer: 33025
    Einheit: Stck
    Artikelkurztext: Heizkreisstation geregelt Kvs 8,0 Einsatzbereich 1.000 – 2.500 l/h
Heizkreisstation geregelt Kvs 8,0 Einsatzbereich 1.000 – 2.500 l/h Wandhängende Pumpengruppe zur Anbindung eines gemischten Heizkreises an die Pufferschichtspeicher SolvisBen, SolvisMax und SolvisStrato. Mit 3-Wege-Mischventil und Heizkreis-Hocheffizienzpumpe. Die Station wird komplett vormontiert und isoliert geliefert. Bestehend aus: - Vor- und Rücklaufstrang mit Kugelhahn und Thermometer - Kugelhahn Vorlauf mit Tauchhülse und Schwerkraftbremse - Hocheffizienzpumpe im Heizungsvorlauf mit 5 m Anschlusskabel - 3-Wege-Mischventil mit Stellmotor mit 5 m Anschlusskabel - PT1000-Vorlauftemperatursensor mit 5 m Anschlusskabel - EnEV-konforme EPP-Dämmschale - Wandhalterung und Befestigungsmaterial Die geregelte Heizkreisstation bindet einen Heizkreis mit variabler Vorlauftemperatur in das System. Die Temperatur wird über ein 3-Wege-Mischventil mit Stellmotor automatisch angepaßt. Technische Daten: - Hocheffizienzpumpe IMP NMT Mini Pro 25/80-180, stufenlos drehzahlgeregelt, EEI=0,18; Anzeige von Leistung, Förderhöhe und Durchfluss, dp-, dv- und Konstantdruckkurven, Auto-Modus zur automatischen Anpassung an Anlagenkennlinie, Nachtmodus, Trockenlauferkennung. - Förderstrom Pumpe: max. 4,4 m³/h - Förderhöhe Pumpe: max. 8,2 mWS - Betriebsdruck Pumpe: max. 10 bar - 3-Wege-Mischer mit 230V-3 Punkt-Stellmotor - Kvs-Wert Mischventil: 8,0 m³/h - Gewicht: 9,5 kg - Abmessungen BxHxT: 300x370x245 mm Solvis-Art.-Nr.: 33025

**543 SolvisMia 14 Kompakte Luft/Wasser-Wärmepumpe**
SolvisMia 14
Kompakte Luft/Wasser-Wärmepumpe
Leistungsgeregelte (Inverter) Luft/Wasser-Wärmepumpe für die Außenaufstellung. Im kompakten, bodenstehenden Metallgehäuse. Mit umweltfreundlichen Kältemitte R454B und innovativem Kältekreis, der auch bei niedrigen Außentemperaturen einen effizienten Betrieb gewährleistet. Wärmeleistung bei A2/W35: modulierend 3,0...13,4 kW Geeignet für Neubau und Sanierung aufgrund hoher Vorlauftemperaturen. Bestehend aus:
-  Verdampfer, Verdichter und Verflüssiger
-  elektronisches Expansionsventil
-  Kondensatwanne
-  Kompaktgerät (keine Arbeiten am Kältekreis nötig)
-  Dichtheitsprüfung nicht erforderlich
-  Abtaubetrieb durch Kreislaufumkehr
-  Optimierte Schallreduzierung durch gekapselten Kältekreislauf und entkoppelten Verdichter Bitte beachten: Kann nur in Verbindung mit einer bestehenden SolvisBen- oder SolvisMax-Anlage verwendet werden.
Solvis-Art.-Nr. 33042
Menge: 1,000 Stck
Produkt:
  Artikel:
    Artikelnummer: 33042
    Einheit: Stck
    Artikelkurztext: SolvisMia 14 Kompakte Luft/Wasser-Wärmepumpe
SolvisMia 14 Kompakte Luft/Wasser-Wärmepumpe Leistungsgeregelte (Inverter) Luft/Wasser-Wärmepumpe für die Außenaufstellung. Im kompakten, bodenstehenden Metallgehäuse. Mit umweltfreundlichen Kältemitte R454B und innovativem Kältekreis, der auch bei niedrigen Außentemperaturen einen effizienten Betrieb gewährleistet. Wärmeleistung bei A2/W35: modulierend 3,0...13,4 kW Geeignet für Neubau und Sanierung aufgrund hoher Vorlauftemperaturen. Bestehend aus: - Verdampfer, Verdichter und Verflüssiger - elektronisches Expansionsventil - Kondensatwanne - Kompaktgerät (keine Arbeiten am Kältekreis nötig) - Dichtheitsprüfung nicht erforderlich - Abtaubetrieb durch Kreislaufumkehr - Optimierte Schallreduzierung durch gekapselten Kältekreislauf und entkoppelten Verdichter Bitte beachten: Kann nur in Verbindung mit einer bestehenden SolvisBen- oder SolvisMax-Anlage verwendet werden. Solvis-Art.-Nr. 33042

**544 Abdeckhaube SolvisMia zur Verkleidung des Anschlusssets**
Abdeckhaube SolvisMia
zur Verkleidung des Anschlusssets
Stahl, pulverbeschichtet
Solvis-Art.-Nr.: 33067
Menge: 1,000 Stck
Produkt:
  Artikel:
    Artikelnummer: 33067
    Einheit: Stck
    Artikelkurztext: Abdeckhaube SolvisMia zur Verkleidung des Anschlusssets
Abdeckhaube SolvisMia zur Verkleidung des Anschlusssets Stahl, pulverbeschichtet Solvis-Art.-Nr.: 33067

**545 Pufferladestation ungemischt NMT**
Pufferladestation ungemischt NMT
Wandhängende Pumpengruppe zur Anbindung des Pelletkessel SolvisLino 4 oder eines Wärmeerzeugers ohne Mindest- Rücklauftemperatur an die Pufferschichtspeicher SolvisMax ab Baureihe 7 oder SolvisStrato mit SolvisDirekt. Mit Hocheffizienzpumpe, einstellbar auf externe Drehzahlsteuerung über PWM-Signal oder auf eine fixe Drehzahl. Die Station wird komplett vormontiert und isoliert geliefert.
Bestehend aus:
-  Hocheffizienzpumpe mit PWM-Schnittstelle
-  Kugelhähne mit Thermometer für Volumenstrombegrenzung
-  Schwerkraftbremse
-  Durchflussanzeiger
-  EPP-Wärmedämmschale
-  Wandhalter
Technische Daten:
-  Hocheffizienzpumpe IMP NMT Mini PWM 25/80-180
-  Betriebsdruck: max. 10 bar
-  Durchfluss bis 3 m³/h bei 2,5 m Förderhöhe.
-  Einbaulänge: 370 mm
-  Gewicht: 9 kg
-  Abmessungen BxHxT: 300x370x245 mm
Solvis-Art.-Nr.: 33073
Menge: 1,000 Stck
Produkt:
  Artikel:
    Artikelnummer: 33073
    Einheit: Stck
    Artikelkurztext: Pufferladestation ungemischt NMT
Pufferladestation ungemischt NMT Wandhängende Pumpengruppe zur Anbindung des Pelletkessel SolvisLino 4 oder eines Wärmeerzeugers ohne Mindest- Rücklauftemperatur an die Pufferschichtspeicher SolvisMax ab Baureihe 7 oder SolvisStrato mit SolvisDirekt. Mit Hocheffizienzpumpe, einstellbar auf externe Drehzahlsteuerung über PWM-Signal oder auf eine fixe Drehzahl. Die Station wird komplett vormontiert und isoliert geliefert. Bestehend aus: - Hocheffizienzpumpe mit PWM-Schnittstelle - Kugelhähne mit Thermometer für Volumenstrombegrenzung - Schwerkraftbremse - Durchflussanzeiger - EPP-Wärmedämmschale - Wandhalter Technische Daten: - Hocheffizienzpumpe IMP NMT Mini PWM 25/80-180 - Betriebsdruck: max. 10 bar - Durchfluss bis 3 m³/h bei 2,5 m Förderhöhe. - Einbaulänge: 370 mm - Gewicht: 9 kg - Abmessungen BxHxT: 300x370x245 mm Solvis-Art.-Nr.: 33073

**546 Pufferladestation ungemischt Evenes**
Pufferladestation ungemischt Evenes
Wandhängende Pumpengruppe zur Anbindung des Pelletkessel SolvisLino 4 oder eines Wärmeerzeugers ohne Mindest- Rücklauftemperatur an die Pufferschichtspeicher SolvisMax ab Baureihe 7 oder SolvisStrato mit SolvisDirekt. Mit Hocheffizienzpumpe, einstellbar auf externe Drehzahlsteuerung über PWM-Signal oder auf eine fixe Drehzahl. Die Station wird komplett vormontiert und isoliert geliefert.
Bestehend aus:
-  Hocheffizienzpumpe mit PWM-Schnittstelle
-  Kugelhähne mit Thermometer
-  Schwerkraftbremse
-  EPP-Wärmedämmschale
-  Wandhalter
Technische Daten:
-  Hocheffizienzpumpe Grundfos UPM 3 Hybrid 25-70
-  Betriebsdruck: max. 10 bar
-  Durchfluss bis 3 m³/h bei 2,5 m Förderhöhe.
-  Einbaulänge: 370 mm
-  Gewicht: 9 kg
-  Abmessungen BxHxT: 250x380x170 mm
Solvis-Art.-Nr.: 33094
Menge: 1,000 Stck
Produkt:
  Artikel:
    Artikelnummer: 33094
    Einheit: Stck
    Artikelkurztext: Pufferladestation ungemischt Evenes
Pufferladestation ungemischt Evenes Wandhängende Pumpengruppe zur Anbindung des Pelletkessel SolvisLino 4 oder eines Wärmeerzeugers ohne Mindest- Rücklauftemperatur an die Pufferschichtspeicher SolvisMax ab Baureihe 7 oder SolvisStrato mit SolvisDirekt. Mit Hocheffizienzpumpe, einstellbar auf externe Drehzahlsteuerung über PWM-Signal oder auf eine fixe Drehzahl. Die Station wird komplett vormontiert und isoliert geliefert. Bestehend aus: - Hocheffizienzpumpe mit PWM-Schnittstelle - Kugelhähne mit Thermometer - Schwerkraftbremse - EPP-Wärmedämmschale - Wandhalter Technische Daten: - Hocheffizienzpumpe Grundfos UPM 3 Hybrid 25-70 - Betriebsdruck: max. 10 bar - Durchfluss bis 3 m³/h bei 2,5 m Förderhöhe. - Einbaulänge: 370 mm - Gewicht: 9 kg - Abmessungen BxHxT: 250x380x170 mm Solvis-Art.-Nr.: 33094

**547 SolvisLinotank 4,29 m x 2,23 m 9,6 t Vorratsbehälter für Holzpellets**
SolvisLinotank 4,29 m x 2,23 m
9,6 t Vorratsbehälter für Holzpellets
Staubdichtes Gewebesilo im pulverbeschichteten Stahlrahmen mit  Saugentnahme durch 2 Austragstöpfe mit Vibrationsmotor für die gründliche Entleerung.
Bestehend aus:
-  Silokörper aus UV-geschütztem High-Tech-Gewebe
-  pulverbeschichtetes Stahlgestell
-  Befüllrohr mit integriertem Erdungsanschluss
-  Storz-Kupplung mit Deckel
-  2 Stück Austragtopf mit Vibrationsmotor und Anschlusskabel
-  VMU-Steuerungsbox zur automatischen Umschaltung der Entnahme
-  Revisionsöffnung und Füllstandkontrolle
-  Spannrahmen mit Befestigung und Halterung
-  Montagematerial
Bitte beachten:
Mindestabstände gemäß Planungsanleitung sind zu beachten.
Technische Daten:
-  seitlicher Füllstutzen 4'', Länge: 250 mm
-  Füllstutzen und Revisionsöffnung an "schmaler" Seite
-  Durchmesser Auslauf: 250 -300 mm
-  Durchmesser Anschluss Austragtopf: 50 mm
-  Storz-Kupplung 4'' mit Deckel und Kette
-  Fassungsvermögen: 7,62-9,64 t
-  notwendige Raumhöhe: 1,78 m
-  Abmessungen BxHxT: 4290x1650x2230 mm
Solvis-Art.-Nr.: 33121
Menge: 1,000 Stck
Produkt:
  Artikel:
    Artikelnummer: 33121
    Einheit: Stck
    Artikelkurztext: SolvisLinotank 4,29 m x 2,23 m 9,6 t Vorratsbehälter für Holzpellets
SolvisLinotank 4,29 m x 2,23 m 9,6 t Vorratsbehälter für Holzpellets Staubdichtes Gewebesilo im pulverbeschichteten Stahlrahmen mit Saugentnahme durch 2 Austragstöpfe mit Vibrationsmotor für die gründliche Entleerung. Bestehend aus: - Silokörper aus UV-geschütztem High-Tech-Gewebe - pulverbeschichtetes Stahlgestell - Befüllrohr mit integriertem Erdungsanschluss - Storz-Kupplung mit Deckel - 2 Stück Austragtopf mit Vibrationsmotor und Anschlusskabel - VMU-Steuerungsbox zur automatischen Umschaltung der Entnahme - Revisionsöffnung und Füllstandkontrolle - Spannrahmen mit Befestigung und Halterung - Montagematerial Bitte beachten: Mindestabstände gemäß Planungsanleitung sind zu beachten. Technische Daten: - seitlicher Füllstutzen 4'', Länge: 250 mm - Füllstutzen und Revisionsöffnung an "schmaler" Seite - Durchmesser Auslauf: 250 -300 mm - Durchmesser Anschluss Austragtopf: 50 mm - Storz-Kupplung 4'' mit Deckel und Kette - Fassungsvermögen: 7,62-9,64 t - notwendige Raumhöhe: 1,78 m - Abmessungen BxHxT: 4290x1650x2230 mm Solvis-Art.-Nr.: 33121

**548 Anschlussset SolvisMia**
Anschlussset SolvisMia
Bestehend aus:
-  1 x Kupferrohr 28 x 438 mm
-  2 x Winkel 28 mm Kunststoff
Solvis-Art.-Nr.: 33142
Menge: 1,000 Stck
Produkt:
  Artikel:
    Artikelnummer: 33142
    Einheit: Stck
    Artikelkurztext: Anschlussset SolvisMia
Anschlussset SolvisMia Bestehend aus: - 1 x Kupferrohr 28 x 438 mm - 2 x Winkel 28 mm Kunststoff Solvis-Art.-Nr.: 33142

**549 Pufferladestation begrenzt Kvs 4,5 NMT**
Pufferladestation begrenzt Kvs 4,5 NMT
Wandhängende Pumpengruppe zur Anbindung eines Festbrennstoffkessels an die Solvis Pufferschichtspeicher oder für SolvisLino 4 in Verbindung mit einem Fremdspeicher. Mit einstellbarem thermischen Mischventil zur Rücklaufanhebung und Heizkreis-Hocheffizienzpumpe. Die Station wird komplett vormontiert und isoliert geliefert.
Bestehend aus:
-  Vor- und Rücklaufstrang mit Kugelhahn und Thermometer
-  Rücklaufstrang mit Schwerkraftbremse
-  Hocheffizienzpumpe im Heizungsvorlauf
-  thermischem 3-Wege-Mischventil
-  EnEV konforme Dämmschale
-  Wandhalterung und Befestigungsmaterial
Die Pufferladestation ermöglicht eine Rücklaufanhebung für Festbrennstoffkessel, die für eine saubere Verbrennung erhöhte Rücklauftemperaturen benötigen. Die Betriebstemperatur des Kessels wird schnell erreicht und gehalten, was zu einer Reduktion der Schadstoffemission führt und der Kesselversottung entgegengewirkt.
Technische Daten:
-  IMP-Pumpe NMT Mini PWM 25-80-180
-  Betriebsdruck Pumpe: max. 10 bar
-  thermisches Mischventil Esbe VTC422, Einstellbereich 50-70 °C
-  Öffnungsdruck Schwerkraftbremse: 20 mbar
-  Gewicht: 9 kg
-  Abmessungen BxHxT: 380x300x250 mm
Solvis-Art.-Nr.: 33240
Menge: 1,000 Stck
Produkt:
  Artikel:
    Artikelnummer: 33240
    Einheit: Stck
    Artikelkurztext: Pufferladestation begrenzt Kvs 4,5 NMT
Pufferladestation begrenzt Kvs 4,5 NMT Wandhängende Pumpengruppe zur Anbindung eines Festbrennstoffkessels an die Solvis Pufferschichtspeicher oder für SolvisLino 4 in Verbindung mit einem Fremdspeicher. Mit einstellbarem thermischen Mischventil zur Rücklaufanhebung und Heizkreis-Hocheffizienzpumpe. Die Station wird komplett vormontiert und isoliert geliefert. Bestehend aus: - Vor- und Rücklaufstrang mit Kugelhahn und Thermometer - Rücklaufstrang mit Schwerkraftbremse - Hocheffizienzpumpe im Heizungsvorlauf - thermischem 3-Wege-Mischventil - EnEV konforme Dämmschale - Wandhalterung und Befestigungsmaterial Die Pufferladestation ermöglicht eine Rücklaufanhebung für Festbrennstoffkessel, die für eine saubere Verbrennung erhöhte Rücklauftemperaturen benötigen. Die Betriebstemperatur des Kessels wird schnell erreicht und gehalten, was zu einer Reduktion der Schadstoffemission führt und der Kesselversottung entgegengewirkt. Technische Daten: - IMP-Pumpe NMT Mini PWM 25-80-180 - Betriebsdruck Pumpe: max. 10 bar - thermisches Mischventil Esbe VTC422, Einstellbereich 50-70 °C - Öffnungsdruck Schwerkraftbremse: 20 mbar - Gewicht: 9 kg - Abmessungen BxHxT: 380x300x250 mm Solvis-Art.-Nr.: 33240

**550 Lackstift anthrazit**
Lackstift anthrazit
Solvis-Art.-Nr.: 33258
Menge: 1,000 Stck
Produkt:
  Artikel:
    Artikelnummer: 33258
    Einheit: Stck
    Artikelkurztext: Lackstift anthrazit
Lackstift anthrazit Solvis-Art.-Nr.: 33258

**551 SolvisLea 8,3 Premium Kompakte Luft/Wasser-Wärmepumpe**
SolvisLea 8,3 Premium
Kompakte Luft/Wasser-Wärmepumpe
Leistungsgeregelte (Inverter) Luft/Wasser-Wärmepumpe für die Außenaufstellung. Im kompakten, bodenstehenden Metallgehäuse mit hochwertigem, farblich abgestimmtem Kunststoffdeckel. Mit umweltfreundlichen Kältemitte R454C und innovativem Kältekreis, der auch bei niedrigen Außentemperaturen einen effizienten Betrieb gewährleistet. Geeignet im Sanierung, Modernisierung und Neubau aufgrund hoher Vorlauftemperaturen. Eine der leisesten Wärmepumpen auf dem Markt mit einem Schall- leistungspegel von 48 dB(A). Wärmeleistung bei A2/W35: modulierend 2,35...8,30 kW Bestehend aus:
-  Verdampfer, Verdichter und Verflüssiger
-  elektronisches Expansionsventil
-  Kondensatwanne
-  Kompaktgerät (keine Arbeiten am Kältekreis nötig)
-  Dichtheitsprüfung nicht erforderlich
-  Abtaubetrieb durch Kreislaufumkehr Bitte beachten: !Kann nur in Verbindung mit einer bestehenden SolvisBen- oder SolvisMax-Anlage verwendet werden.
Solvis-Art.-Nr. 33260
Menge: 1,000 Stck
Produkt:
  Artikel:
    Artikelnummer: 33260
    Einheit: Stck
    Artikelkurztext: SolvisLea 8,3 Premium Kompakte Luft/Wasser-Wärmepumpe
SolvisLea 8,3 Premium Kompakte Luft/Wasser-Wärmepumpe Leistungsgeregelte (Inverter) Luft/Wasser-Wärmepumpe für die Außenaufstellung. Im kompakten, bodenstehenden Metallgehäuse mit hochwertigem, farblich abgestimmtem Kunststoffdeckel. Mit umweltfreundlichen Kältemitte R454C und innovativem Kältekreis, der auch bei niedrigen Außentemperaturen einen effizienten Betrieb gewährleistet. Geeignet im Sanierung, Modernisierung und Neubau aufgrund hoher Vorlauftemperaturen. Eine der leisesten Wärmepumpen auf dem Markt mit einem Schall- leistungspegel von 48 dB(A). Wärmeleistung bei A2/W35: modulierend 2,35...8,30 kW Bestehend aus: - Verdampfer, Verdichter und Verflüssiger - elektronisches Expansionsventil - Kondensatwanne - Kompaktgerät (keine Arbeiten am Kältekreis nötig) - Dichtheitsprüfung nicht erforderlich - Abtaubetrieb durch Kreislaufumkehr Bitte beachten: !Kann nur in Verbindung mit einer bestehenden SolvisBen- oder SolvisMax-Anlage verwendet werden. Solvis-Art.-Nr. 33260

**552 Umbausatz SolvisMax SolvisMia, -Lea Pro, -Pia 13/17**
Umbausatz SolvisMax
SolvisMia, -Lea Pro, -Pia 13/17
Geeignet zur Nachrüstung eines SolvisMax Gas/Öl/Solo der Baureihe 7 zum Anschluss einer SolvisMia, SolvisLea Pro oder SolvisPia 13/17, für Hybrid-Betrieb (Wärmepumpe plus interner Brenner) Bestehend aus:
-  Pufferladestation
-  Bauteile für den hydraulischen Anschluss am SolvisMax  inkl. 3-Wege-Umschaltventil
-  Schlammabscheider
-  Zubehör (z.B. SmartGrid-Box, Anschlusskabel) Bitte beachten:
-  Vor Lieferdatum 05/2020:  Umrüstung auf Systemregler SolvisControl 3 erforderlich
Solvis-Art.-Nr.: 33274
Menge: 1,000 Stck
Produkt:
  Artikel:
    Artikelnummer: 33274
    Einheit: Stck
    Artikelkurztext: Umbausatz SolvisMax SolvisMia, -Lea Pro, -Pia 13/17
Umbausatz SolvisMax SolvisMia, -Lea Pro, -Pia 13/17 Geeignet zur Nachrüstung eines SolvisMax Gas/Öl/Solo der Baureihe 7 zum Anschluss einer SolvisMia, SolvisLea Pro oder SolvisPia 13/17, für Hybrid-Betrieb (Wärmepumpe plus interner Brenner) Bestehend aus: - Pufferladestation - Bauteile für den hydraulischen Anschluss am SolvisMax inkl. 3-Wege-Umschaltventil - Schlammabscheider - Zubehör (z.B. SmartGrid-Box, Anschlusskabel) Bitte beachten: - Vor Lieferdatum 05/2020: Umrüstung auf Systemregler SolvisControl 3 erforderlich Solvis-Art.-Nr.: 33274

**553 Umbausatz von SolvisMax SolvisMia, -Lea Pro, -Pia 13/17**
Umbausatz von SolvisMax
SolvisMia, -Lea Pro, -Pia 13/17
Geeignet zur Nachrüstung eines SolvisMax Gas/Öl/Solo der Baureihe 7 zum Anschluss einer SolvisMia, SolvisLea Pro oder SolvisPia 13/17, für monovalenten Betrieb (Wärmepumpe und Heizpatrone) Bestehend aus:
-  Pufferladestation
-  Montagepack mit Heizpatrone
-  Wärmepumpenvorlauf mit Volumenstromgeber und Ventilen
-  Bauteile für den hydraulischen Anschluss am SolvisMax
-  Schlammabscheider
-  Zubehör (z.B. SmartGrid-Box, Anschlusskabel) Bitte beachten:
-  Vor Lieferdatum 05/2020:  Umrüstung auf Systemregler SolvisControl 3 erforderlich
Solvis-Art.-Nr.: 33275
Menge: 1,000 Stck
Produkt:
  Artikel:
    Artikelnummer: 33275
    Einheit: Stck
    Artikelkurztext: Umbausatz von SolvisMax SolvisMia, -Lea Pro, -Pia 13/17
Umbausatz von SolvisMax SolvisMia, -Lea Pro, -Pia 13/17 Geeignet zur Nachrüstung eines SolvisMax Gas/Öl/Solo der Baureihe 7 zum Anschluss einer SolvisMia, SolvisLea Pro oder SolvisPia 13/17, für monovalenten Betrieb (Wärmepumpe und Heizpatrone) Bestehend aus: - Pufferladestation - Montagepack mit Heizpatrone - Wärmepumpenvorlauf mit Volumenstromgeber und Ventilen - Bauteile für den hydraulischen Anschluss am SolvisMax - Schlammabscheider - Zubehör (z.B. SmartGrid-Box, Anschlusskabel) Bitte beachten: - Vor Lieferdatum 05/2020: Umrüstung auf Systemregler SolvisControl 3 erforderlich Solvis-Art.-Nr.: 33275

**554 Netzkabel für Pumpen 5 m Kabellänge mit Superseal-Stecker**
Netzkabel für Pumpen 5 m Kabellängemit Superseal-Stecker
Solvis-Art.-Nr.: 33291
Menge: 1,000 Stck
Produkt:
  Artikel:
    Artikelnummer: 33291
    Einheit: Stck
    Artikelkurztext: Netzkabel für Pumpen 5 m Kabellänge mit Superseal-Stecker
Netzkabel für Pumpen 5 m Kabellängemit Superseal-Stecker Solvis-Art.-Nr.: 33291

**555 Steuerkabel Pumpe PWM 5 m Kabellänge mit Superseal-Stecker**
Steuerkabel Pumpe PWM 5 m Kabellängemit Superseal-Stecker
Solvis-Art.-Nr.: 33292
Menge: 1,000 Stck
Produkt:
  Artikel:
    Artikelnummer: 33292
    Einheit: Stck
    Artikelkurztext: Steuerkabel Pumpe PWM 5 m Kabellänge mit Superseal-Stecker
Steuerkabel Pumpe PWM 5 m Kabellängemit Superseal-Stecker Solvis-Art.-Nr.: 33292

**556 Service-Box SolvisMia**
Service-Box SolvisMia
Die Service-Box ist mit den wichtigsten Ersatzteilen für Störungsfälle und Wartungsarbeiten bestückt.
Solvis-Art.-Nr.: 33299
Menge: 1,000 Stck
Produkt:
  Artikel:
    Artikelnummer: 33299
    Einheit: Stck
    Artikelkurztext: Service-Box SolvisMia
Service-Box SolvisMia Die Service-Box ist mit den wichtigsten Ersatzteilen für Störungsfälle und Wartungsarbeiten bestückt. Solvis-Art.-Nr.: 33299

**557 Speicherumladesatz SD-3 für das System SolvisDirekt**
Speicherumladesatz SD-3
für das System SolvisDirekt
Pumpensatz mit Hocheffizienzpumpe zur Umladung der Wärme zwischen dem Führungsspeicher und einem Erweiterungsspeicher SolvisStrato im System SolvisDirekt. Zur Ergänzung ist bauseits eine Temperatur-Differenz- Regelung erforderlich.
-  Hocheffizienzpumpe mit Isolierung
-  Schwerkraftbremsen als Rückflussverhinderer
-  Absperrkugelhähne und Rückschlagklappen
Technische Daten:
-  Hocheffizienzpumpe Wilo-Yonos PARA 15/7 RKC
-  Absperrkugelhähne Pumpe 1"
-  Kugelhähne Rückschlagklappen 1 ¼“
Solvis-Art.-Nr.: 33347
Menge: 1,000 Stck
Produkt:
  Artikel:
    Artikelnummer: 33347
    Einheit: Stck
    Artikelkurztext: Speicherumladesatz SD-3 für das System SolvisDirekt
Speicherumladesatz SD-3 für das System SolvisDirekt Pumpensatz mit Hocheffizienzpumpe zur Umladung der Wärme zwischen dem Führungsspeicher und einem Erweiterungsspeicher SolvisStrato im System SolvisDirekt. Zur Ergänzung ist bauseits eine Temperatur-Differenz- Regelung erforderlich. - Hocheffizienzpumpe mit Isolierung - Schwerkraftbremsen als Rückflussverhinderer - Absperrkugelhähne und Rückschlagklappen Technische Daten: - Hocheffizienzpumpe Wilo-Yonos PARA 15/7 RKC - Absperrkugelhähne Pumpe 1" - Kugelhähne Rückschlagklappen 1 ¼“ Solvis-Art.-Nr.: 33347

**558 SolvisTom 9 kW**
SolvisTom 9 kW
Hydraulische Ladestation zur Verwertung von PV-Überschussenergie zieltemperaturgeregelt, 0-9 kW, Schnittstelle zur SolvisControl 3
Solvis-Art.-Nr.: 33358
Menge: 1,000 Stck
Produkt:
  Artikel:
    Artikelnummer: 33358
    Einheit: Stck
    Artikelkurztext: SolvisTom 9 kW
SolvisTom 9 kW Hydraulische Ladestation zur Verwertung von PV-Überschussenergie zieltemperaturgeregelt, 0-9 kW, Schnittstelle zur SolvisControl 3 Solvis-Art.-Nr.: 33358

**559 Kollektorverbinder mit Entlüfter für Bauform Standard / Diagonal**
Kollektorverbinder mit Entlüfter
für Bauform Standard / Diagonal
Kollektorverbinder S/D nebeneinander aus isoliertem Edelstahlwellrohr mit Entlüftungs- oder Entleerungsventil zur Verbindung von zwei im Abstand von 30 mm direkt nebeneinander angeordneten Flachkollektoren Fera Standard oder Diagonal (Achsabstand der Anschlussverschraubung ca. 150 mm).
Solvis-Art.-Nr.: 33401
Menge: 1,000 Stck
Produkt:
  Artikel:
    Artikelnummer: 33401
    Einheit: Stck
    Artikelkurztext: Kollektorverbinder mit Entlüfter für Bauform Standard / Diagonal
Kollektorverbinder mit Entlüfter für Bauform Standard / Diagonal Kollektorverbinder S/D nebeneinander aus isoliertem Edelstahlwellrohr mit Entlüftungs- oder Entleerungsventil zur Verbindung von zwei im Abstand von 30 mm direkt nebeneinander angeordneten Flachkollektoren Fera Standard oder Diagonal (Achsabstand der Anschlussverschraubung ca. 150 mm). Solvis-Art.-Nr.: 33401

**560 Heizkreisstation geregelt Kvs 2,5 Einsatzbereich: 300 - 800 l/h**
Heizkreisstation geregelt Kvs 2,5
Einsatzbereich: 300 - 800 l/h
Wandhängende Pumpengruppe zur Anbindung eines gemischten Heizkreises an die Pufferschichtspeicher SolvisBen, SolvisMax und SolvisStrato. Mit 3-Wege-Mischventil und Heizkreis-Hocheffizienzpumpe. Die Station wird komplett vormontiert und isoliert geliefert.
Bestehend aus:
-  Vor- und Rücklaufstrang mit Kugelhahn und Thermometer
-  Vorlauf-Kugelhahn mit Tauchhülse und Schwerkraftbremse
-  Hocheffizienzpumpe im Heizungsvorlauf mit 5 m Anschlusskabel
-  3-Wege-Mischventil mit Stellmotor mit 5 m Anschlusskabel
-  PT1000-Vorlauftemperatursensor mit 5 m Anschlusskabel
-  Dämmschale
-  Wandhalterung und Befestigungsmaterial
Technische Daten:
-  Hocheffizienzpumpe Wilo Yonos PICO plus 25/1-6, drehzahlgeregelt
-  Förderstrom Pumpe: max. 3,6 m³/h
-  Betriebsdruck Pumpe: max. 10 bar
-  3-Wege-Mischer mit Stellmotor Typ Evo2
-  Kvs-Wert Mischventil: 2,5
-  Gewicht: 8,9 kg
-  Abmessungen BxHxT: 300x370x245 mm
Solvis-Art.-Nr.: 33403
Menge: 1,000 Stck
Produkt:
  Artikel:
    Artikelnummer: 33403
    Einheit: Stck
    Artikelkurztext: Heizkreisstation geregelt Kvs 2,5 Einsatzbereich: 300 - 800 l/h
Heizkreisstation geregelt Kvs 2,5 Einsatzbereich: 300 - 800 l/h Wandhängende Pumpengruppe zur Anbindung eines gemischten Heizkreises an die Pufferschichtspeicher SolvisBen, SolvisMax und SolvisStrato. Mit 3-Wege-Mischventil und Heizkreis-Hocheffizienzpumpe. Die Station wird komplett vormontiert und isoliert geliefert. Bestehend aus: - Vor- und Rücklaufstrang mit Kugelhahn und Thermometer - Vorlauf-Kugelhahn mit Tauchhülse und Schwerkraftbremse - Hocheffizienzpumpe im Heizungsvorlauf mit 5 m Anschlusskabel - 3-Wege-Mischventil mit Stellmotor mit 5 m Anschlusskabel - PT1000-Vorlauftemperatursensor mit 5 m Anschlusskabel - Dämmschale - Wandhalterung und Befestigungsmaterial Technische Daten: - Hocheffizienzpumpe Wilo Yonos PICO plus 25/1-6, drehzahlgeregelt - Förderstrom Pumpe: max. 3,6 m³/h - Betriebsdruck Pumpe: max. 10 bar - 3-Wege-Mischer mit Stellmotor Typ Evo2 - Kvs-Wert Mischventil: 2,5 - Gewicht: 8,9 kg - Abmessungen BxHxT: 300x370x245 mm Solvis-Art.-Nr.: 33403

**561 Heizkreisstation geregelt Kvs 6,3 Einsatzbereich bis max. 1500 l/h**
Heizkreisstation geregelt Kvs 6,3
Einsatzbereich bis max. 1500 l/h
Wandhängende Pumpengruppe zur Anbindung eines gemischten Heizkreises an die Pufferschichtspeicher SolvisBen, SolvisMax und SolvisStrato. Mit 3-Wege-Mischventil und Heizkreis-Hocheffizienzpumpe. Die Station wird komplett vormontiert und isoliert geliefert.
Bestehend aus:
-  Vor- und Rücklaufstrang mit Kugelhahn und Thermometer
-  Vorlauf-Kugelhahn mit Tauchhülse und Schwerkraftbremse
-  Hocheffizienzpumpe im Heizungsvorlauf mit 5 m Anschlusskabel
-  3-Wege-Mischventil mit Stellmotor mit 5 m Anschlusskabel
-  PT1000-Vorlauftemperatursensor mit 5 m Anschlusskabel
-  Dämmschale
-  Wandhalterung und Befestigungsmaterial
Technische Daten:
-  Hocheffizienzpumpe Wilo Yonos PICO plus 25/1-6, drehzahlgeregelt
-  Förderstrom Pumpe: max. 3,6 m³/h
-  Betriebsdruck Pumpe: max. 10 bar
-  3-Wege-Mischer mit Stellmotor Typ Evo2
-  Kvs-Wert Mischventil: 6,3
-  Gewicht: 8,9 kg
-  Abmessungen BxHxT: 300x370x245 mm
Solvis-Art.-Nr.: 33404
Menge: 1,000 Stck
Produkt:
  Artikel:
    Artikelnummer: 33404
    Einheit: Stck
    Artikelkurztext: Heizkreisstation geregelt Kvs 6,3 Einsatzbereich bis max. 1500 l/h
Heizkreisstation geregelt Kvs 6,3 Einsatzbereich bis max. 1500 l/h Wandhängende Pumpengruppe zur Anbindung eines gemischten Heizkreises an die Pufferschichtspeicher SolvisBen, SolvisMax und SolvisStrato. Mit 3-Wege-Mischventil und Heizkreis-Hocheffizienzpumpe. Die Station wird komplett vormontiert und isoliert geliefert. Bestehend aus: - Vor- und Rücklaufstrang mit Kugelhahn und Thermometer - Vorlauf-Kugelhahn mit Tauchhülse und Schwerkraftbremse - Hocheffizienzpumpe im Heizungsvorlauf mit 5 m Anschlusskabel - 3-Wege-Mischventil mit Stellmotor mit 5 m Anschlusskabel - PT1000-Vorlauftemperatursensor mit 5 m Anschlusskabel - Dämmschale - Wandhalterung und Befestigungsmaterial Technische Daten: - Hocheffizienzpumpe Wilo Yonos PICO plus 25/1-6, drehzahlgeregelt - Förderstrom Pumpe: max. 3,6 m³/h - Betriebsdruck Pumpe: max. 10 bar - 3-Wege-Mischer mit Stellmotor Typ Evo2 - Kvs-Wert Mischventil: 6,3 - Gewicht: 8,9 kg - Abmessungen BxHxT: 300x370x245 mm Solvis-Art.-Nr.: 33404

**562 Heizkreisstation 4 Wege Kvs 6,3 Einsatzbereich bis max. 1500 l/h**
Heizkreisstation 4 Wege Kvs 6,3
Einsatzbereich bis max. 1500 l/h
Wandhängende Pumpengruppe zur Anbindung eines gemischten Heizkreises bei 2-Kreis-Anlagen an die Pufferschichtspeicher SolvisBen, SolvisMax und SolvisStrato. Die Station wird komplett vormontiert und isoliert geliefert.
Bestehend aus:
-  Vor- und Rücklaufstrang mit Kugelhahn und Thermometer
-  Vorlaufstrang mit Schwerkraftbremse
-  Hocheffizienzpumpe im Heizungsvorlauf mit 5 m Anschlusskabel
-  4-Wege-Mischventil mit Stellmotor mit 5 m Anschlusskabel
-  PT1000-Vorlauftemperatursensor mit 5 m Anschlusskabel
-  EnEV-konforme Isolierschale
-  Wandhalterung und Befestigungsmaterial
Die Heizkreisstation mit 4-Wege-Mischer kombiniert zwei Heizkreise unterschiedlichen Temperaturniveaus miteinander. Der Vorlauf des niedriger temperierten Heizkreises, z. B. einer Fußbodenheizung, wird direkt aus dem Rücklauf eines höher temperierten Heizkreises, z.B. einer Radiatorenheizung, bedient. Die so erzielte weitere Auskühlung des Heizungsrücklaufs kommt der Gesamteffizienz des Systems zugute.
Technische Daten:
-  Hocheffizienzpumpe, stufenlos drehzahlgeregelt
-  Betriebsdruck Pumpe: max. 10 bar
-  4-Wege-Mischer mit Stellmotor Typ Evo2
-  Kvs-Wert Mischventil: 6,3
-  Gewicht: 9,6 kg
-  Abmessungen BxHxT: 300x370x245 mm
Solvis-Art.-Nr.: 33405
Menge: 1,000 Stck
Produkt:
  Artikel:
    Artikelnummer: 33405
    Einheit: Stck
    Artikelkurztext: Heizkreisstation 4 Wege Kvs 6,3 Einsatzbereich bis max. 1500 l/h
Heizkreisstation 4 Wege Kvs 6,3 Einsatzbereich bis max. 1500 l/h Wandhängende Pumpengruppe zur Anbindung eines gemischten Heizkreises bei 2-Kreis-Anlagen an die Pufferschichtspeicher SolvisBen, SolvisMax und SolvisStrato. Die Station wird komplett vormontiert und isoliert geliefert. Bestehend aus: - Vor- und Rücklaufstrang mit Kugelhahn und Thermometer - Vorlaufstrang mit Schwerkraftbremse - Hocheffizienzpumpe im Heizungsvorlauf mit 5 m Anschlusskabel - 4-Wege-Mischventil mit Stellmotor mit 5 m Anschlusskabel - PT1000-Vorlauftemperatursensor mit 5 m Anschlusskabel - EnEV-konforme Isolierschale - Wandhalterung und Befestigungsmaterial Die Heizkreisstation mit 4-Wege-Mischer kombiniert zwei Heizkreise unterschiedlichen Temperaturniveaus miteinander. Der Vorlauf des niedriger temperierten Heizkreises, z. B. einer Fußbodenheizung, wird direkt aus dem Rücklauf eines höher temperierten Heizkreises, z.B. einer Radiatorenheizung, bedient. Die so erzielte weitere Auskühlung des Heizungsrücklaufs kommt der Gesamteffizienz des Systems zugute. Technische Daten: - Hocheffizienzpumpe, stufenlos drehzahlgeregelt - Betriebsdruck Pumpe: max. 10 bar - 4-Wege-Mischer mit Stellmotor Typ Evo2 - Kvs-Wert Mischventil: 6,3 - Gewicht: 9,6 kg - Abmessungen BxHxT: 300x370x245 mm Solvis-Art.-Nr.: 33405

**563 SolvisLino 5 15 kW GS 4,3 bis 15 kW, mit Saugförderung**
SolvisLino 5 15 kW GS
4,3 bis 15 kW, mit Saugförderung
Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1 Jahr
Technische Daten:
-  Nennleistung 15 kW, Teillast 4,3 kW
-  Brennstoffvorrat im integrierten Zwischenbehälter: 71 kg
-  Regelbereich der Kesseltemperatur: 60-75 (85) °C
-  Gesamtgewicht netto: 286 kg
-  Maße BxHxT: 1075x1705x710 mm
Solvis-Art.-Nr. 33419
Menge: 1,000 Stck
Produkt:
  Artikel:
    Artikelnummer: 33419
    Einheit: Stck
    Artikelkurztext: SolvisLino 5 15 kW GS 4,3 bis 15 kW, mit Saugförderung
SolvisLino 5 15 kW GS 4,3 bis 15 kW, mit Saugförderung Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1 Jahr Technische Daten: - Nennleistung 15 kW, Teillast 4,3 kW - Brennstoffvorrat im integrierten Zwischenbehälter: 71 kg - Regelbereich der Kesseltemperatur: 60-75 (85) °C - Gesamtgewicht netto: 286 kg - Maße BxHxT: 1075x1705x710 mm Solvis-Art.-Nr. 33419

**564 SolvisLino 5 21 kW GS 6,3 bis 21 kW, mit Saugförderung**
SolvisLino 5 21 kW GS
6,3 bis 21 kW, mit Saugförderung
Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1 Jahr
Technische Daten:
-  Nennleistung 21 kW, Teillast 6,3 kW
-  Brennstoffvorrat im integrierten Zwischenbehälter: 71 kg
-  Regelbereich der Kesseltemperatur: 60-75 (85) °C
-  Gesamtgewicht netto: 308 kg
-  Maße BxHxT: 1075x1705x780 mm
Solvis-Art.-Nr. 33420
Menge: 1,000 Stck
Produkt:
  Artikel:
    Artikelnummer: 33420
    Einheit: Stck
    Artikelkurztext: SolvisLino 5 21 kW GS 6,3 bis 21 kW, mit Saugförderung
SolvisLino 5 21 kW GS 6,3 bis 21 kW, mit Saugförderung Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1 Jahr Technische Daten: - Nennleistung 21 kW, Teillast 6,3 kW - Brennstoffvorrat im integrierten Zwischenbehälter: 71 kg - Regelbereich der Kesseltemperatur: 60-75 (85) °C - Gesamtgewicht netto: 308 kg - Maße BxHxT: 1075x1705x780 mm Solvis-Art.-Nr. 33420

**565 SolvisLino 5 26 kW GS 7,6 bis 25,9 kW, mit Saugförderung**
SolvisLino 5 26 kW GS
7,6 bis 25,9 kW, mit Saugförderung
Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1 Jahr
Technische Daten:
-  Nennleistung 26 kW, Teillast 7,6 kW
-  Brennstoffvorrat im integrierten Zwischenbehälter: 71 kg
-  Regelbereich der Kesseltemperatur: 60-75 (85) °C
-  Gesamtgewicht netto: 308 kg
-  Maße BxHxT: 1075x1705x780 mm
Solvis-Art.-Nr. 33421
Menge: 1,000 Stck
Produkt:
  Artikel:
    Artikelnummer: 33421
    Einheit: Stck
    Artikelkurztext: SolvisLino 5 26 kW GS 7,6 bis 25,9 kW, mit Saugförderung
SolvisLino 5 26 kW GS 7,6 bis 25,9 kW, mit Saugförderung Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1 Jahr Technische Daten: - Nennleistung 26 kW, Teillast 7,6 kW - Brennstoffvorrat im integrierten Zwischenbehälter: 71 kg - Regelbereich der Kesseltemperatur: 60-75 (85) °C - Gesamtgewicht netto: 308 kg - Maße BxHxT: 1075x1705x780 mm Solvis-Art.-Nr. 33421

**566 SolvisLino 5 30 kW GS 9,8 bis 30 kW, mit Saugförderung**
SolvisLino 5 30 kW GS
9,8 bis 30 kW, mit Saugförderung
Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1/2 Jahr
Technische Daten:
-  Nennleistung 30 kW, Teillast 9,8 kW
-  Brennstoffvorrat im integrierten Zwischenbehälter: 71 kg
-  Regelbereich der Kesseltemperatur: 60-75 (85) °C
-  Gesamtgewicht netto: 308 kg
-  Maße BxHxT: 1075x1705x780 mm
Solvis-Art.-Nr. 33422
Menge: 1,000 Stck
Produkt:
  Artikel:
    Artikelnummer: 33422
    Einheit: Stck
    Artikelkurztext: SolvisLino 5 30 kW GS 9,8 bis 30 kW, mit Saugförderung
SolvisLino 5 30 kW GS 9,8 bis 30 kW, mit Saugförderung Pelletkessel mit Zwischenbehälter und Pelletzufuhr mit Saugturbine zur vollautomatischen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1/2 Jahr Technische Daten: - Nennleistung 30 kW, Teillast 9,8 kW - Brennstoffvorrat im integrierten Zwischenbehälter: 71 kg - Regelbereich der Kesseltemperatur: 60-75 (85) °C - Gesamtgewicht netto: 308 kg - Maße BxHxT: 1075x1705x780 mm Solvis-Art.-Nr. 33422

**567 SolvisLino 5 15 kW VO 4,3 bis 15 kW, mit Vorratsbehälter**
SolvisLino 5 15 kW VO
4,3 bis 15 kW, mit Vorratsbehälter
Pelletkessel mit integriertem Vorratsbehälter zur manuellen Befüllung. Optimiert für die Kombination mit dem Pufferschichtspeicher SolvisMax Solo mit Systemregler SolvisControl 3. Mit hochwertigem, robusten Schalenbrenner aus Edelstahl und Siliziumcarbid. Modulierende Verbrennungsregelung mit Thermosonde und drehzahlgeregeltem Saugzuggebläse. Automatische Reinigung von Brenner, Heizflächen und Thermosonde für gleichbleibend hohe Wirkungsgrade.
Bestehend aus:
-  Kesselkörper und Zwischenbehälter mit hochwertiger Blechverkleidung
-  Saugturbine für die Pelletzufuhr
-  Regelung LinoControl mit Klartextanzeige
-  Ascherollwagen mit Volumen für ca. 1 Jahr
Technische Daten:
-  Nennleistung 15 kW, Teillast 4,3 kW
-  Brennstoffvorrat im integrierten Lagerbehälter: 200 kg
-  Regelbereich der Kesseltemperatur: 60-75 (85) °C
-  Gesamtgewicht netto: 325 kg
-  Maße BxHxT: 1422x1470x710 mm
Solvis-Art.-Nr. 33424
Menge: 1,000 Stck
Produkt:
  Artikel:
    Artikelnummer: 33424
    Einheit: Stck
    Artikelkurztext: SolvisLino 5 15 kW VO 4,3 bis 15 kW, mit Vorratsbehälter
SolvisLino 5 15 kW VO 4,3 bis 15 kW, mit Vorratsbehälter Pelletkessel mit integriertem Vorratsbehälter zur manuellen Befüllung. Optimiert für die Kombination mit dem Pufferschichtspeicher SolvisMax Solo mit Systemregler SolvisControl 3. Mit hochwertigem, robusten Schalenbrenner aus Edelstahl und Siliziumcarbid. Modulierende Verbrennungsregelung mit Thermosonde und drehzahlgeregeltem Saugzuggebläse. Automatische Reinigung von Brenner, Heizflächen und Thermosonde für gleichbleibend hohe Wirkungsgrade. Bestehend aus: - Kesselkörper und Zwischenbehälter mit hochwertiger Blechverkleidung - Saugturbine für die Pelletzufuhr - Regelung LinoControl mit Klartextanzeige - Ascherollwagen mit Volumen für ca. 1 Jahr Technische Daten: - Nennleistung 15 kW, Teillast 4,3 kW - Brennstoffvorrat im integrierten Lagerbehälter: 200 kg - Regelbereich der Kesseltemperatur: 60-75 (85) °C - Gesamtgewicht netto: 325 kg - Maße BxHxT: 1422x1470x710 mm Solvis-Art.-Nr. 33424

**568 SolvisLino 5 21 kW VO 6,3 bis 21 kW, mit Vorratsbehälter**
SolvisLino 5 21 kW VO
6,3 bis 21 kW, mit Vorratsbehälter
Pelletkessel mit integriertem Vorratsbehälter zur manuellen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1 Jahr
Technische Daten:
-  Nennleistung 21 kW, Teillast 6,3 kW
-  Brennstoffvorrat im integrierten Lagerbehälter: 200 kg
-  Regelbereich der Kesseltemperatur: 60-75 (85) °C
-  Gesamtgewicht netto: 348 kg
-  Maße BxHxT: 1422x1470x780 mm
Solvis-Art.-Nr. 33425
Menge: 1,000 Stck
Produkt:
  Artikel:
    Artikelnummer: 33425
    Einheit: Stck
    Artikelkurztext: SolvisLino 5 21 kW VO 6,3 bis 21 kW, mit Vorratsbehälter
SolvisLino 5 21 kW VO 6,3 bis 21 kW, mit Vorratsbehälter Pelletkessel mit integriertem Vorratsbehälter zur manuellen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1 Jahr Technische Daten: - Nennleistung 21 kW, Teillast 6,3 kW - Brennstoffvorrat im integrierten Lagerbehälter: 200 kg - Regelbereich der Kesseltemperatur: 60-75 (85) °C - Gesamtgewicht netto: 348 kg - Maße BxHxT: 1422x1470x780 mm Solvis-Art.-Nr. 33425

**569 SolvisLino 5 26 kW VO 7,6 bis 25,9 kW, mit Vorratsbehälter**
SolvisLino 5 26 kW VO
7,6 bis 25,9 kW, mit Vorratsbehälter
Pelletkessel mit integriertem Vorratsbehälter zur manuellen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1 Jahr
Technische Daten:
-  Nennleistung 26 kW, Teillast 7,6 kW
-  Brennstoffvorrat im integrierten Lagerbehälter: 200 kg
-  Regelbereich der Kesseltemperatur: 60-75 (85) °C
-  Gesamtgewicht netto: 348 kg
-  Maße BxHxT: 1422x1470x780 mm
Solvis-Art.-Nr. 33426
Menge: 1,000 Stck
Produkt:
  Artikel:
    Artikelnummer: 33426
    Einheit: Stck
    Artikelkurztext: SolvisLino 5 26 kW VO 7,6 bis 25,9 kW, mit Vorratsbehälter
SolvisLino 5 26 kW VO 7,6 bis 25,9 kW, mit Vorratsbehälter Pelletkessel mit integriertem Vorratsbehälter zur manuellen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1 Jahr Technische Daten: - Nennleistung 26 kW, Teillast 7,6 kW - Brennstoffvorrat im integrierten Lagerbehälter: 200 kg - Regelbereich der Kesseltemperatur: 60-75 (85) °C - Gesamtgewicht netto: 348 kg - Maße BxHxT: 1422x1470x780 mm Solvis-Art.-Nr. 33426

**570 SolvisLino 5 30 kW VO 9,8 bis 30 kW, mit Vorratsbehälter**
SolvisLino 5 30 kW VO
9,8 bis 30 kW, mit Vorratsbehälter
Pelletkessel mit integriertem Vorratsbehälter zur manuellen Befüllung. Optimiert für die Kombination mit dem Pufferschichtspeicher SolvisMax Solo mit Systemregler SolvisControl 3. Mit hochwertigem, robusten Schalenbrenner aus Edelstahl und Siliziumcarbid. Modulierende Verbrennungsregelung mit Thermosonde und drehzahlgeregeltem Saugzuggebläse. Automatische Reinigung von Brenner, Heizflächen und Thermosonde für gleichbleibend hohe Wirkungsgrade und mit integriertem, elektrostatischen Staubabscheider.
Bestehend aus:
-  Kesselkörper und Zwischenbehälter mit hochwertiger Blechverkleidung
-  Saugturbine für die Pelletzufuhr
-  Regelung LinoControl mit Klartextanzeige
-  Ascherollwagen mit Volumen für ca. 1/2 Jahr
Technische Daten:
-  Nennleistung 30 kW, Teillast 9,8 kW
-  Brennstoffvorrat im integrierten Lagerbehälter: 200 kg
-  Regelbereich der Kesseltemperatur: 60-75 (85) °C
-  Gesamtgewicht netto: 348 kg
-  Maße BxHxT: 1422x1470x780 mm
Solvis-Art.-Nr. 33427
Menge: 1,000 Stck
Produkt:
  Artikel:
    Artikelnummer: 33427
    Einheit: Stck
    Artikelkurztext: SolvisLino 5 30 kW VO 9,8 bis 30 kW, mit Vorratsbehälter
SolvisLino 5 30 kW VO 9,8 bis 30 kW, mit Vorratsbehälter Pelletkessel mit integriertem Vorratsbehälter zur manuellen Befüllung. Optimiert für die Kombination mit dem Pufferschichtspeicher SolvisMax Solo mit Systemregler SolvisControl 3. Mit hochwertigem, robusten Schalenbrenner aus Edelstahl und Siliziumcarbid. Modulierende Verbrennungsregelung mit Thermosonde und drehzahlgeregeltem Saugzuggebläse. Automatische Reinigung von Brenner, Heizflächen und Thermosonde für gleichbleibend hohe Wirkungsgrade und mit integriertem, elektrostatischen Staubabscheider. Bestehend aus: - Kesselkörper und Zwischenbehälter mit hochwertiger Blechverkleidung - Saugturbine für die Pelletzufuhr - Regelung LinoControl mit Klartextanzeige - Ascherollwagen mit Volumen für ca. 1/2 Jahr Technische Daten: - Nennleistung 30 kW, Teillast 9,8 kW - Brennstoffvorrat im integrierten Lagerbehälter: 200 kg - Regelbereich der Kesseltemperatur: 60-75 (85) °C - Gesamtgewicht netto: 348 kg - Maße BxHxT: 1422x1470x780 mm Solvis-Art.-Nr. 33427

**571 Vollautomatische Umschalteinheit LI-5 mit 3 Saugsonden**
Vollautomatische Umschalteinheit LI-5
mit 3 Saugsonden
Umschalteinheit zur Wandmontage mit 3 separaten Entnahmenstellen und automatischer Funktionskontrolle.
Solvis Artikelnr.: 33433
Menge: 1,000 Stck
Produkt:
  Artikel:
    Artikelnummer: 33433
    Einheit: Stck
    Artikelkurztext: Vollautomatische Umschalteinheit LI-5 mit 3 Saugsonden
Vollautomatische Umschalteinheit LI-5 mit 3 Saugsonden Umschalteinheit zur Wandmontage mit 3 separaten Entnahmenstellen und automatischer Funktionskontrolle. Solvis Artikelnr.: 33433

**572 Vollautomatische Umschalteinheit LI-5 mit 8 Saugsonden**
Vollautomatische Umschalteinheit LI-5
mit 8 Saugsonden
Umschalteinheit zur Wandmontage mit 8 separaten Entnahmenstellen und automatischer Funktionskontrolle.
Solvis Artikelnr.: 33434
Menge: 1,000 Stck
Produkt:
  Artikel:
    Artikelnummer: 33434
    Einheit: Stck
    Artikelkurztext: Vollautomatische Umschalteinheit LI-5 mit 8 Saugsonden
Vollautomatische Umschalteinheit LI-5 mit 8 Saugsonden Umschalteinheit zur Wandmontage mit 8 separaten Entnahmenstellen und automatischer Funktionskontrolle. Solvis Artikelnr.: 33434

**573 Wanddurchführung Brandschott LI-5 für die Umschalteinheit mit 3 Sonden**
Wanddurchführung Brandschott LI-5
für die Umschalteinheit mit 3 Sonden
für erhöhte brandschutztechnische Anforderungen Klassifizierung nach EN 13501-2:2016, Feuerwiderstandsklasse EI 90
Solvis-Art.-Nr.: 33435
Menge: 1,000 Stck
Produkt:
  Artikel:
    Artikelnummer: 33435
    Einheit: Stck
    Artikelkurztext: Wanddurchführung Brandschott LI-5 für die Umschalteinheit mit 3 Sonden
Wanddurchführung Brandschott LI-5 für die Umschalteinheit mit 3 Sonden für erhöhte brandschutztechnische Anforderungen Klassifizierung nach EN 13501-2:2016, Feuerwiderstandsklasse EI 90 Solvis-Art.-Nr.: 33435

**574 Wanddurchführung Brandschott LI-5 für die Umschalteinheit mit 8 Sonden**
Wanddurchführung Brandschott LI-5
für die Umschalteinheit mit 8 Sonden
für erhöhte brandschutztechnische Anforderungen Klassifizierung nach EN 13501-2:2016, Feuerwiderstandsklasse EI 90
Solvis-Art.-Nr.: 33436
Menge: 1,000 Stck
Produkt:
  Artikel:
    Artikelnummer: 33436
    Einheit: Stck
    Artikelkurztext: Wanddurchführung Brandschott LI-5 für die Umschalteinheit mit 8 Sonden
Wanddurchführung Brandschott LI-5 für die Umschalteinheit mit 8 Sonden für erhöhte brandschutztechnische Anforderungen Klassifizierung nach EN 13501-2:2016, Feuerwiderstandsklasse EI 90 Solvis-Art.-Nr.: 33436

**575 Umbausatz Drucksensor SÜS**
Umbausatz Drucksensor SÜS
Solvis-Art.-Nr.: 33445
Menge: 1,000 Stck
Produkt:
  Artikel:
    Artikelnummer: 33445
    Einheit: Stck
    Artikelkurztext: Umbausatz Drucksensor SÜS
Umbausatz Drucksensor SÜS Solvis-Art.-Nr.: 33445

**576 SD-Card SC-3**
SD-Card SC-3
Solvis-Art.-Nr.: 33496
Menge: 1,000 Stck
Produkt:
  Artikel:
    Artikelnummer: 33496
    Einheit: Stck
    Artikelkurztext: SD-Card SC-3
SD-Card SC-3 Solvis-Art.-Nr.: 33496

**577 Signalkonverter für Flügelzellen-Solarpumpe**
Signalkonverter
für Flügelzellen-Solarpumpe
Erforderlich für den Umbau von SC-1/SC-2 auf SC-3 bei Anlagen mit integriertem Solarwärmetauscher zur Ansteuerung der vorhandenen Flügelzellenpumpe Für Baureihe 6 der Gerätetypen "SolvisMax", "SolvisMax Futur" und "SolvisIntegral", zur Montage in der Solarstation
Solvis-Art.-Nr.: 33497
Menge: 1,000 Stck
Produkt:
  Artikel:
    Artikelnummer: 33497
    Einheit: Stck
    Artikelkurztext: Signalkonverter für Flügelzellen-Solarpumpe
Signalkonverter für Flügelzellen-Solarpumpe Erforderlich für den Umbau von SC-1/SC-2 auf SC-3 bei Anlagen mit integriertem Solarwärmetauscher zur Ansteuerung der vorhandenen Flügelzellenpumpe Für Baureihe 6 der Gerätetypen "SolvisMax", "SolvisMax Futur" und "SolvisIntegral", zur Montage in der Solarstation Solvis-Art.-Nr.: 33497

**578 Mehrfach-Außenwanddurchführung DWD passend zum Anschlussrohr 2 x 68**
Mehrfach-Außenwanddurchführung DWD
passend zum Anschlussrohr 2 x 68
Mehrfach-Mauerdurchführung DWD (druckwasserdicht) für zwei Wärmeversorgungsleitungen und vier elektrische Leitungen. zur Abdichtung gegen drückendes Wasser. Einzusetzen zur Wasserseite in die Kernbohrung (200 mm) oder das Faserzementrohr.
Solvis-Art.-Nr.: 33513
Menge: 1,000 Stck
Produkt:
  Artikel:
    Artikelnummer: 33513
    Einheit: Stck
    Artikelkurztext: Mehrfach-Außenwanddurchführung DWD passend zum Anschlussrohr 2 x 68
Mehrfach-Außenwanddurchführung DWD passend zum Anschlussrohr 2 x 68 Mehrfach-Mauerdurchführung DWD (druckwasserdicht) für zwei Wärmeversorgungsleitungen und vier elektrische Leitungen. zur Abdichtung gegen drückendes Wasser. Einzusetzen zur Wasserseite in die Kernbohrung (200 mm) oder das Faserzementrohr. Solvis-Art.-Nr.: 33513

**579 Kupplung 32 mm x G 1 zum Anschlussrohr mit Nennmaß 32 x 2,9**
Kupplung 32 mm x G 1
zum Anschlussrohr mit Nennmaß 32 x 2,9
Kupplung zur Verbindung von Anschlussrohren; Fitting und Klemmschelle aus Edelstahl. Druckstufe PN 6
Solvis-Art.-Nr.: 33546
Menge: 1,000 Stck
Produkt:
  Artikel:
    Artikelnummer: 33546
    Einheit: Stck
    Artikelkurztext: Kupplung 32 mm x G 1 zum Anschlussrohr mit Nennmaß 32 x 2,9
Kupplung 32 mm x G 1 zum Anschlussrohr mit Nennmaß 32 x 2,9 Kupplung zur Verbindung von Anschlussrohren; Fitting und Klemmschelle aus Edelstahl. Druckstufe PN 6 Solvis-Art.-Nr.: 33546

**580 Anlagenoptimierung zur Effizienzsteigerung**
Anlagenoptimierung
zur Effizienzsteigerung
Diese Optimierung empfiehlt Einstellungen der Anlage, mit dem Ziel, die Anlage effizient und besonders sparsam zu betreiben. Ablauf des Optimierungsprozesses:
-  Online-Anfrage der Optimierung durch den Handwerkspartner unter https://anlagenoptimierung.solvis.de/
-  Vergabe einer Ticketnummer durch den Solvis-Kundendienst
-  Die Solvis-Anlagenoptimierer nehmen (wenn noch nicht geschehen) die Anlage ins SolvisPortal auf, der Betreiber muss dort bestätigen.
-  Auswertung der Daten (max. 14 Tage)
-  Versand eines Protokoll an den Handwerker mit unseren Empfehlungen
-  Umsetzung der Empfehlungen durch Handwerker und Betreiber. Wir stehen dabei dem Handwerker als Ansprechpartner zur Verfügung.
-  Die Dienstleistung wird im Anschluss in Rechnung gestellt.
-  Nach einem Jahr erfolgt eine weitere Auswertung. Solange sollte der Schreibzugriff erhalten bleiben. Bedingungen:
-  Laufzeit der Anlage mind. 4 Wochen
-  Portalzugang ist vorhanden oder wird vorher eingerichtet
-  Angaben zum Haus und den Bewohnern
-  Angaben zu den bisherigen Energiekosten
Solvis-Art.-Nr. 33570
Menge: 1,000 Stck
Produkt:
  Artikel:
    Artikelnummer: 33570
    Einheit: Stck
    Artikelkurztext: Anlagenoptimierung zur Effizienzsteigerung
Anlagenoptimierung zur Effizienzsteigerung Diese Optimierung empfiehlt Einstellungen der Anlage, mit dem Ziel, die Anlage effizient und besonders sparsam zu betreiben. Ablauf des Optimierungsprozesses: - Online-Anfrage der Optimierung durch den Handwerkspartner unter https://anlagenoptimierung.solvis.de/ - Vergabe einer Ticketnummer durch den Solvis-Kundendienst - Die Solvis-Anlagenoptimierer nehmen (wenn noch nicht geschehen) die Anlage ins SolvisPortal auf, der Betreiber muss dort bestätigen. - Auswertung der Daten (max. 14 Tage) - Versand eines Protokoll an den Handwerker mit unseren Empfehlungen - Umsetzung der Empfehlungen durch Handwerker und Betreiber. Wir stehen dabei dem Handwerker als Ansprechpartner zur Verfügung. - Die Dienstleistung wird im Anschluss in Rechnung gestellt. - Nach einem Jahr erfolgt eine weitere Auswertung. Solange sollte der Schreibzugriff erhalten bleiben. Bedingungen: - Laufzeit der Anlage mind. 4 Wochen - Portalzugang ist vorhanden oder wird vorher eingerichtet - Angaben zum Haus und den Bewohnern - Angaben zu den bisherigen Energiekosten Solvis-Art.-Nr. 33570

**581 Zirkulationspumpe Para CZ 25/180-12 Set mit Verschraubung und Schwerkraftbremse**
Zirkulationspumpe Para CZ 25/180-12 Set
mit Verschraubung und Schwerkraftbremse
Hocheffiziente Trinkwasserzirkulationspumpe für den Einsatz in Kombination mit den Frischwasserstationen 80 und 120.
Bestehend aus:
-  Zirkulationspumpe Para Z 25/180-12
-  Isolierschale für Zirkulationspumpe
-  Verschraubung mit Flanschteil
-  Schwerkraftbremse Zirkulation
Solvis-Art.-Nr.: 33668
Menge: 1,000 Stck
Produkt:
  Artikel:
    Artikelnummer: 33668
    Einheit: Stck
    Artikelkurztext: Zirkulationspumpe Para CZ 25/180-12 Set mit Verschraubung und Schwerkraftbremse
Zirkulationspumpe Para CZ 25/180-12 Set mit Verschraubung und Schwerkraftbremse Hocheffiziente Trinkwasserzirkulationspumpe für den Einsatz in Kombination mit den Frischwasserstationen 80 und 120. Bestehend aus: - Zirkulationspumpe Para Z 25/180-12 - Isolierschale für Zirkulationspumpe - Verschraubung mit Flanschteil - Schwerkraftbremse Zirkulation Solvis-Art.-Nr.: 33668

**582 Ost-West-Dach-Set NC**
Ost-West-Dach-Set NC
zur Steuerung getrennter Kollektorfelder
Bestehend aus:
-  2 hochtemperaturbeständigen Magnetventilen, stromlos geschlossen, direktgesteuert, Kvs-Wert 0,54 m³/h, 230V, IP 65. mit Wechselstrom-Spule für 230-V-Anschluss
-  4 Klemmringverschraubungen 12 mm
-  4 Stützhülsen Bitte beachten: Zweiten Kollektorsensor und Blitzschutzdose bitte gesondert bestellen. Nur bei Nachdruckhaltung und im Solarvorlauf einsetzen!
Solvis-Art.-Nr.: 33721
Menge: 1,000 Stck
Produkt:
  Artikel:
    Artikelnummer: 33721
    Einheit: Stck
    Artikelkurztext: Ost-West-Dach-Set NC
Ost-West-Dach-Set NC zur Steuerung getrennter Kollektorfelder Bestehend aus: - 2 hochtemperaturbeständigen Magnetventilen, stromlos geschlossen, direktgesteuert, Kvs-Wert 0,54 m³/h, 230V, IP 65. mit Wechselstrom-Spule für 230-V-Anschluss - 4 Klemmringverschraubungen 12 mm - 4 Stützhülsen Bitte beachten: Zweiten Kollektorsensor und Blitzschutzdose bitte gesondert bestellen. Nur bei Nachdruckhaltung und im Solarvorlauf einsetzen! Solvis-Art.-Nr.: 33721

**583 Anschlussrohr flexibel, 40x3,7 mm für die Erdverlegung, Außend. 140 mm**
Anschlussrohr flexibel, 40x3,7 mm
für die Erdverlegung, Außend. 140 mm
Flexibles, vorgedämmtes, selbstkompensierendes Anschlussrohr gemäß DIN EN 15632, für die Erdverlegung zum Transport von Heiz- oder Kühlwasser. Technische Daten:
-  Nennmaß des Mediumrohres: 40x3,7 mm
-  max. Temperatur- und Druckbelastung: + 95 °C / 6 bar
-  Betriebstemperatur 80 °C gemäß DIN EN 15632
-  statische Nachweisführung bei Erd- und Verkehrslasten (SLW 60 = 60 t)  nach ATV-DVWK-A127 Bitte beachten: Es handelt sich um auftragsbezogen gefertigte (abgelängte) Meterware. Lieferzeit ca. 10 Werktage.
Solvis-Art.-Nr.: 33756
Menge: 1,000 Stck
Produkt:
  Artikel:
    Artikelnummer: 33756
    Einheit: Stck
    Artikelkurztext: Anschlussrohr flexibel, 40x3,7 mm für die Erdverlegung, Außend. 140 mm
Anschlussrohr flexibel, 40x3,7 mm für die Erdverlegung, Außend. 140 mm Flexibles, vorgedämmtes, selbstkompensierendes Anschlussrohr gemäß DIN EN 15632, für die Erdverlegung zum Transport von Heiz- oder Kühlwasser. Technische Daten: - Nennmaß des Mediumrohres: 40x3,7 mm - max. Temperatur- und Druckbelastung: + 95 °C / 6 bar - Betriebstemperatur 80 °C gemäß DIN EN 15632 - statische Nachweisführung bei Erd- und Verkehrslasten (SLW 60 = 60 t) nach ATV-DVWK-A127 Bitte beachten: Es handelt sich um auftragsbezogen gefertigte (abgelängte) Meterware. Lieferzeit ca. 10 Werktage. Solvis-Art.-Nr.: 33756

**584 Umbausatz Heizpatrone 6,2/8,8 kW für SolvisMax/SolvisBen**
Umbausatz Heizpatrone 6,2/8,8 kW
für SolvisMax/SolvisBen
Heizpatrone zur Wandmontage für Anlagen, die mit Solvis-Wärmepumpe ohne Heizpatrone nachgerüstet werden. Leistung wahlweise 6,2 oder 8,8 kW, je nach bauseitiger Phasenbelegung Bestehend aus:
-  Isolierte Heizpatrone zum Einbau direkt in die Rohrleitung
-  Sicherheitsventil 3 bar
-  Wandkonsole, Abdeckhaube und Zubehör
-  Anschlussbox HPT 8
Solvis-Art.-Nr.: 33887
Menge: 1,000 Stck
Produkt:
  Artikel:
    Artikelnummer: 33887
    Einheit: Stck
    Artikelkurztext: Umbausatz Heizpatrone 6,2/8,8 kW für SolvisMax/SolvisBen
Umbausatz Heizpatrone 6,2/8,8 kW für SolvisMax/SolvisBen Heizpatrone zur Wandmontage für Anlagen, die mit Solvis-Wärmepumpe ohne Heizpatrone nachgerüstet werden. Leistung wahlweise 6,2 oder 8,8 kW, je nach bauseitiger Phasenbelegung Bestehend aus: - Isolierte Heizpatrone zum Einbau direkt in die Rohrleitung - Sicherheitsventil 3 bar - Wandkonsole, Abdeckhaube und Zubehör - Anschlussbox HPT 8 Solvis-Art.-Nr.: 33887

**585 Energiezähler NMID 30-2 SolvisTim 3/6 kW, SolvisTom 9 kW**
Energiezähler NMID 30-2
SolvisTim 3/6 kW, SolvisTom 9 kW
Energiezähler zur Überwachung grundlegender elektrischer Parameter, ausgelegt für 1-phasige und 3-phasige Netze, inkl. Impulsausgang und digitale RS-485-Verbindung Fernüberwachung der Parameter oder der BMS-Systeme. Abmessungen (bxhxt): 76x100x65mm
Solvis-Art.-Nr.: 33909
Menge: 1,000 Stck
Produkt:
  Artikel:
    Artikelnummer: 33909
    Einheit: Stck
    Artikelkurztext: Energiezähler NMID 30-2 SolvisTim 3/6 kW, SolvisTom 9 kW
Energiezähler NMID 30-2 SolvisTim 3/6 kW, SolvisTom 9 kW Energiezähler zur Überwachung grundlegender elektrischer Parameter, ausgelegt für 1-phasige und 3-phasige Netze, inkl. Impulsausgang und digitale RS-485-Verbindung Fernüberwachung der Parameter oder der BMS-Systeme. Abmessungen (bxhxt): 76x100x65mm Solvis-Art.-Nr.: 33909

**586 SolvisBen mit WWS**
SolvisBen mit WWS
Heizungspuffer-Schichtspeicher mit integriertem Wärmetauschereinschub zur energieeffizienten Wärmeversorgung. Stabile Temperaturschichtung durch patentierte Beladelanzentechnik. Sehr gute Wärmedämmung. Bestehend aus:
-  Pufferspeicher 230 l, mit Einbauten
-  integrierter Wärmetauschereinschub (Aluminium-Silizium-Guss)
-  selbstregelnder, wartungsfreier Solarschichtenlader
-  Beladelanze für den Rücklauf der Heizkreise
-  abnehmbare Wärmedämmung aus ePP
-  Systemregler SolvisControl 3 mit Touchscreen und Anbindungsoption an das SolvisPortal (Online-Bedienung und Auswertung)
-  Warmwasserstation, Schüttleistung 30 l/min
-  Muffe zum optionalen Einbau eines E-Heizstabes
-  Heizungssicherheitsventil, Anschlussgruppe für Heizungs-MAG Bitte beachten: Der ggf. benötigte Gas- oder Ölbrenner ist nicht enthalten.
Solvis-Art.-Nr.: 33979
Menge: 1,000 Stck
Produkt:
  Artikel:
    Artikelnummer: 33979
    Einheit: Stck
    Artikelkurztext: SolvisBen mit WWS
SolvisBen mit WWS Heizungspuffer-Schichtspeicher mit integriertem Wärmetauschereinschub zur energieeffizienten Wärmeversorgung. Stabile Temperaturschichtung durch patentierte Beladelanzentechnik. Sehr gute Wärmedämmung. Bestehend aus: - Pufferspeicher 230 l, mit Einbauten - integrierter Wärmetauschereinschub (Aluminium-Silizium-Guss) - selbstregelnder, wartungsfreier Solarschichtenlader - Beladelanze für den Rücklauf der Heizkreise - abnehmbare Wärmedämmung aus ePP - Systemregler SolvisControl 3 mit Touchscreen und Anbindungs- option an das SolvisPortal (Online-Bedienung und Auswertung) - Warmwasserstation, Schüttleistung 30 l/min - Muffe zum optionalen Einbau eines E-Heizstabes - Heizungssicherheitsventil, Anschlussgruppe für Heizungs-MAG Bitte beachten: Der ggf. benötigte Gas- oder Ölbrenner ist nicht enthalten. Solvis-Art.-Nr.: 33979

**587 SolvisBen mit WWS und HKS**
SolvisBen mit WWS und HKS
Heizungspuffer-Schichtspeicher mit integriertem Wärmetauschereinschub zur energieeffizienten Wärmeversorgung. Stabile Temperaturschichtung durch patentierte Beladelanzentechnik. Sehr gute Wärmedämmung. Bestehend aus:
-  Pufferspeicher 230 l, mit Einbauten
-  integrierter Wärmetauschereinschub (Aluminium-Silizium-Guss)
-  selbstregelnder, wartungsfreier Solarschichtenlader
-  Beladelanze für den Rücklauf der Heizkreise
-  abnehmbare Wärmedämmung aus ePP
-  Systemregler SolvisControl 3 mit Touchscreen und Anbindungsoption an das SolvisPortal (Online-Bedienung und Auswertung)
-  Warmwasserstation, Schüttleistung 30 l/min
-  Heizkreisstation gemischt, Kvs 4,0
-  Muffe zum optionalen Einbau eines E-Heizstabes
-  Heizungssicherheitsventil, Anschlussgruppe für Heizungs-MAG Bitte beachten: Der ggf. benötigte Gas- oder Ölbrenner ist nicht enthalten.
Solvis-Art.-Nr.: 33980
Menge: 1,000 Stck
Produkt:
  Artikel:
    Artikelnummer: 33980
    Einheit: Stck
    Artikelkurztext: SolvisBen mit WWS und HKS
SolvisBen mit WWS und HKS Heizungspuffer-Schichtspeicher mit integriertem Wärmetauschereinschub zur energieeffizienten Wärmeversorgung. Stabile Temperaturschichtung durch patentierte Beladelanzentechnik. Sehr gute Wärmedämmung. Bestehend aus: - Pufferspeicher 230 l, mit Einbauten - integrierter Wärmetauschereinschub (Aluminium-Silizium-Guss) - selbstregelnder, wartungsfreier Solarschichtenlader - Beladelanze für den Rücklauf der Heizkreise - abnehmbare Wärmedämmung aus ePP - Systemregler SolvisControl 3 mit Touchscreen und Anbindungs- option an das SolvisPortal (Online-Bedienung und Auswertung) - Warmwasserstation, Schüttleistung 30 l/min - Heizkreisstation gemischt, Kvs 4,0 - Muffe zum optionalen Einbau eines E-Heizstabes - Heizungssicherheitsventil, Anschlussgruppe für Heizungs-MAG Bitte beachten: Der ggf. benötigte Gas- oder Ölbrenner ist nicht enthalten. Solvis-Art.-Nr.: 33980

**588 SolvisBen Basis**
SolvisBen Basis
Heizungspuffer-Schichtspeicher mit integriertem Wärmetauschereinschub zur energieeffizienten Wärmeversorgung. Stabile Temperaturschichtung durch patentierte Beladelanzentechnik. Sehr gute Wärmedämmung. Bestehend aus:
-  Pufferspeicher 230 l, mit Einbauten
-  integrierter Wärmetauschereinschub (Aluminium-Silizium-Guss)
-  selbstregelnder, wartungsfreier Solarschichtenlader
-  Beladelanze für den Rücklauf der Heizkreise
-  abnehmbare Wärmedämmung aus ePP
-  Systemregler SolvisControl 3 mit Touchscreen und Anbindungsoption an das SolvisPortal (Online-Bedienung und Auswertung)
-  Muffe zum optionalen Einbau eines E-Heizstabes
-  Heizungssicherheitsventil, Anschlussgruppe für Heizungs-MAG Bitte beachten:
-  Der ggf. benötigte Gas- oder Ölbrenner ist nicht enthalten.
-  Der SolvisBen Basis hat keine Warmwasserbereitung.
Solvis-Art.-Nr.: 33981
Menge: 1,000 Stck
Produkt:
  Artikel:
    Artikelnummer: 33981
    Einheit: Stck
    Artikelkurztext: SolvisBen Basis
SolvisBen Basis Heizungspuffer-Schichtspeicher mit integriertem Wärmetauschereinschub zur energieeffizienten Wärmeversorgung. Stabile Temperaturschichtung durch patentierte Beladelanzentechnik. Sehr gute Wärmedämmung. Bestehend aus: - Pufferspeicher 230 l, mit Einbauten - integrierter Wärmetauschereinschub (Aluminium-Silizium-Guss) - selbstregelnder, wartungsfreier Solarschichtenlader - Beladelanze für den Rücklauf der Heizkreise - abnehmbare Wärmedämmung aus ePP - Systemregler SolvisControl 3 mit Touchscreen und Anbindungs- option an das SolvisPortal (Online-Bedienung und Auswertung) - Muffe zum optionalen Einbau eines E-Heizstabes - Heizungssicherheitsventil, Anschlussgruppe für Heizungs-MAG Bitte beachten: - Der ggf. benötigte Gas- oder Ölbrenner ist nicht enthalten. - Der SolvisBen Basis hat keine Warmwasserbereitung. Solvis-Art.-Nr.: 33981

**589 SolvisBen Basis mit HKS**
SolvisBen Basis mit HKS
Heizungspuffer-Schichtspeicher mit integriertem Wärmetauschereinschub zur energieeffizienten Wärmeversorgung. Stabile Temperaturschichtung durch patentierte Beladelanzentechnik. Sehr gute Wärmedämmung. Bestehend aus:
-  Pufferspeicher 230 l, mit Einbauten
-  integrierter Wärmetauschereinschub (Aluminium-Silizium-Guss)
-  selbstregelnder, wartungsfreier Solarschichtenlader
-  Beladelanze für den Rücklauf der Heizkreise
-  abnehmbare Wärmedämmung aus ePP
-  Systemregler SolvisControl 3 mit Touchscreen und Anbindungs- option an das SolvisPortal (Online-Bedienung und Auswertung)
-  Heizkreisstation gemischt, Kvs 4,0
-  Muffe zum optionalen Einbau eines E-Heizstabes
-  Heizungssicherheitsventil, Anschlussgruppe für Heizungs-MAG Bitte beachten:
-  Der ggf. benötigte Gas- oder Ölbrenner ist nicht enthalten.
-  Der SolvisBen Basis hat keine Warmwasserbereitung.
Solvis-Art.-Nr.: 33982
Menge: 1,000 Stck
Produkt:
  Artikel:
    Artikelnummer: 33982
    Einheit: Stck
    Artikelkurztext: SolvisBen Basis mit HKS
SolvisBen Basis mit HKS Heizungspuffer-Schichtspeicher mit integriertem Wärmetauschereinschub zur energieeffizienten Wärmeversorgung. Stabile Temperaturschichtung durch patentierte Beladelanzentechnik. Sehr gute Wärmedämmung. Bestehend aus: - Pufferspeicher 230 l, mit Einbauten - integrierter Wärmetauschereinschub (Aluminium-Silizium-Guss) - selbstregelnder, wartungsfreier Solarschichtenlader - Beladelanze für den Rücklauf der Heizkreise - abnehmbare Wärmedämmung aus ePP - Systemregler SolvisControl 3 mit Touchscreen und Anbindungs- option an das SolvisPortal (Online-Bedienung und Auswertung) - Heizkreisstation gemischt, Kvs 4,0 - Muffe zum optionalen Einbau eines E-Heizstabes - Heizungssicherheitsventil, Anschlussgruppe für Heizungs-MAG Bitte beachten: - Der ggf. benötigte Gas- oder Ölbrenner ist nicht enthalten. - Der SolvisBen Basis hat keine Warmwasserbereitung. Solvis-Art.-Nr.: 33982

**590 SolvisBen Solo mit WWS für Fremdkessel, mit Nachrüstoption**
SolvisBen Solo mit WWS
für Fremdkessel, mit Nachrüstoption
Heizungspuffer-Schichtspeicher mit integriertem Wärmetauschereinschub und sehr leistungsfähiger Frischwasserbereitung zur energieeffizienten Wärmeversorgung. Stabile Temperaturschichtung durch patentierte Beladelanzentechnik. Sehr gute Wärmedämmung. Bestehend aus:
-  Pufferspeicher 230 l, mit Einbauten, außen grundiert, innen roh,  mit Blindflansch zur Kesselnachrüstung
-  selbstregelnder, wartungsfreier Solarschichtenlader
-  Beladelanze für den Rücklauf der Heizkreise
-  abnehmbare Wärmedämmung aus ePP
-  Systemregler SolvisControl 3 mit Touchscreen und Anbindungsoption  an das SolvisPortal (Online-Bedienung und Auswertung)
-  Warmwasserstation mit Plattenwärmetauscher und geregelter Beladepumpe
-  Muffe zum optionalen Einbau eines E-Heizstabes
Solvis-Art.-Nr.: 33983
Menge: 1,000 Stck
Produkt:
  Artikel:
    Artikelnummer: 33983
    Einheit: Stck
    Artikelkurztext: SolvisBen Solo mit WWS für Fremdkessel, mit Nachrüstoption
SolvisBen Solo mit WWS für Fremdkessel, mit Nachrüstoption Heizungspuffer-Schichtspeicher mit integriertem Wärmetauschereinschub und sehr leistungsfähiger Frischwasserbereitung zur energieeffizienten Wärmeversorgung. Stabile Temperaturschichtung durch patentierte Beladelanzentechnik. Sehr gute Wärmedämmung. Bestehend aus: - Pufferspeicher 230 l, mit Einbauten, außen grundiert, innen roh, mit Blindflansch zur Kesselnachrüstung - selbstregelnder, wartungsfreier Solarschichtenlader - Beladelanze für den Rücklauf der Heizkreise - abnehmbare Wärmedämmung aus ePP - Systemregler SolvisControl 3 mit Touchscreen und Anbindungsoption an das SolvisPortal (Online-Bedienung und Auswertung) - Warmwasserstation mit Plattenwärmetauscher und geregelter Beladepumpe - Muffe zum optionalen Einbau eines E-Heizstabes Solvis-Art.-Nr.: 33983

**591 SolvisBen Solo mit WWS und HKS für Fremdkessel, mit Nachrüstoption**
SolvisBen Solo mit WWS und HKS
für Fremdkessel, mit Nachrüstoption
Heizungspuffer-Schichtspeicher mit integriertem Wärmetauschereinschub und sehr leistungsfähiger Frischwasserbereitung zur energieeffizienten Wärmeversorgung. Stabile Temperaturschichtung durch patentierte Beladelanzentechnik. Sehr gute Wärmedämmung. Bestehend aus:
-  Pufferspeicher 230 l, mit Einbauten, außen grundiert, innen roh,  mit Blindflansch zur Kesselnachrüstung
-  selbstregelnder, wartungsfreier Solarschichtenlader
-  Beladelanze für den Rücklauf der Heizkreise
-  abnehmbare Wärmedämmung aus ePP
-  Systemregler SolvisControl 3 mit Touchscreen und Anbindungsoption  an das SolvisPortal (Online-Bedienung und Auswertung)
-  Warmwasserstation mit Plattenwärmetauscher und geregelter Beladepumpe
-  Muffe zum optionalen Einbau eines E-Heizstabes
-  Heizkreisstation inkl. Hocheffizienzpumpe und 3-Wege-Mischer
Solvis-Art.-Nr.: 33984
Menge: 1,000 Stck
Produkt:
  Artikel:
    Artikelnummer: 33984
    Einheit: Stck
    Artikelkurztext: SolvisBen Solo mit WWS und HKS für Fremdkessel, mit Nachrüstoption
SolvisBen Solo mit WWS und HKS für Fremdkessel, mit Nachrüstoption Heizungspuffer-Schichtspeicher mit integriertem Wärmetauschereinschub und sehr leistungsfähiger Frischwasserbereitung zur energieeffizienten Wärmeversorgung. Stabile Temperaturschichtung durch patentierte Beladelanzentechnik. Sehr gute Wärmedämmung. Bestehend aus: - Pufferspeicher 230 l, mit Einbauten, außen grundiert, innen roh, mit Blindflansch zur Kesselnachrüstung - selbstregelnder, wartungsfreier Solarschichtenlader - Beladelanze für den Rücklauf der Heizkreise - abnehmbare Wärmedämmung aus ePP - Systemregler SolvisControl 3 mit Touchscreen und Anbindungsoption an das SolvisPortal (Online-Bedienung und Auswertung) - Warmwasserstation mit Plattenwärmetauscher und geregelter Beladepumpe - Muffe zum optionalen Einbau eines E-Heizstabes - Heizkreisstation inkl. Hocheffizienzpumpe und 3-Wege-Mischer Solvis-Art.-Nr.: 33984

**592 SolvisBen WP mit WWS passend für SolvisLea 8,3 Prem., 11, 14**
SolvisBen WP mit WWS
passend für SolvisLea 8,3 Prem., 11, 14
Pufferspeicher mit sehr leistungsfähiger Frischwasserbereitung zur Kombination mit einer Wärmepumpe mit eigener Heizpatrone. Stabile Temperaturschichtung durch patentierte Beladelanzen. Sehr gute Wärmedämmung. Konzipiert für die Kombination mit einer SolvisLea-Wärmepumpe (nicht SolvisLea Pro). Bestehend aus:
-  Pufferspeicher 230 l, mit Einbauten
-  selbstregelnder, wartungsfreier Solarschichtenlader
-  Beladelanze für den Rücklauf der Heizkreise
-  abnehmbare Wärmedämmung aus ePP
-  Systemregler SolvisControl 3 mit Touchscreen und Anbindungsoption an das SolvisPortal (Online-Bedienung und Auswertung)
-  Warmwasserstation, Schüttleistung 30 l/min
-  Muffe zum optionalen Einbau eines E-Heizstabes
-  Heizungssicherheitsventil, Anschlussgruppe für Heizungs-MAG
-  integrierte Pufferladestation mit Ladepumpe
-  Schlammabscheider mit Magnet und Isolierung Bitte beachten:
-  Nicht geeignet zur Kombination mit SolvisLea Pro.
Solvis-Art.-Nr.: 33985
Menge: 1,000 Stck
Produkt:
  Artikel:
    Artikelnummer: 33985
    Einheit: Stck
    Artikelkurztext: SolvisBen WP mit WWS passend für SolvisLea 8,3 Prem., 11, 14
SolvisBen WP mit WWS passend für SolvisLea 8,3 Prem., 11, 14 Pufferspeicher mit sehr leistungsfähiger Frischwasserbereitung zur Kombination mit einer Wärmepumpe mit eigener Heizpatrone. Stabile Temperaturschichtung durch patentierte Beladelanzen. Sehr gute Wärmedämmung. Konzipiert für die Kombination mit einer SolvisLea-Wärmepumpe (nicht SolvisLea Pro). Bestehend aus: - Pufferspeicher 230 l, mit Einbauten - selbstregelnder, wartungsfreier Solarschichtenlader - Beladelanze für den Rücklauf der Heizkreise - abnehmbare Wärmedämmung aus ePP - Systemregler SolvisControl 3 mit Touchscreen und Anbindungs- option an das SolvisPortal (Online-Bedienung und Auswertung) - Warmwasserstation, Schüttleistung 30 l/min - Muffe zum optionalen Einbau eines E-Heizstabes - Heizungssicherheitsventil, Anschlussgruppe für Heizungs-MAG - integrierte Pufferladestation mit Ladepumpe - Schlammabscheider mit Magnet und Isolierung Bitte beachten: - Nicht geeignet zur Kombination mit SolvisLea Pro. Solvis-Art.-Nr.: 33985

**593 SolvisBen WP mit WWS und HKS passend für SolvisLea 8,3 Prem., 11, 14**
SolvisBen WP mit WWS und HKS
passend für SolvisLea 8,3 Prem., 11, 14
Pufferspeicher mit sehr leistungsfähiger Frischwasserbereitung zur Kombination mit einer Wärmepumpe mit eigener Heizpatrone. Stabile Temperaturschichtung durch patentierte Beladelanzen. Sehr gute Wärmedämmung. Konzipiert für die Kombination mit einer SolvisLea-Wärmepumpe (nicht SolvisLea Pro).
Bestehend aus:
-  Pufferspeicher 230 l, mit Einbauten
-  selbstregelnder, wartungsfreier Solarschichtenlader
-  Beladelanze für den Rücklauf der Heizkreise
-  abnehmbare Wärmedämmung aus ePP
-  Systemregler SolvisControl 3 mit Touchscreen und Anbindungsoption an das SolvisPortal (Online-Bedienung und Auswertung)
-  Warmwasserstation, Schüttleistung 30 l/min
-  Heizkreisstation gemischt, Kvs 4,0
-  Muffe zum optionalen Einbau eines E-Heizstabes
-  Heizungssicherheitsventil, Anschlussgruppe für Heizungs-MAG
-  integrierte Pufferladestation mit Ladepumpe
-  Schlammabscheider mit Magnet und Isolierung Bitte beachten:
-  Nicht geeignet zur Kombination mit SolvisLea Pro.
Solvis-Art.-Nr.: 33986
Menge: 1,000 Stck
Produkt:
  Artikel:
    Artikelnummer: 33986
    Einheit: Stck
    Artikelkurztext: SolvisBen WP mit WWS und HKS passend für SolvisLea 8,3 Prem., 11, 14
SolvisBen WP mit WWS und HKS passend für SolvisLea 8,3 Prem., 11, 14 Pufferspeicher mit sehr leistungsfähiger Frischwasserbereitung zur Kombination mit einer Wärmepumpe mit eigener Heizpatrone. Stabile Temperaturschichtung durch patentierte Beladelanzen. Sehr gute Wärmedämmung. Konzipiert für die Kombination mit einer SolvisLea-Wärmepumpe (nicht SolvisLea Pro). Bestehend aus: - Pufferspeicher 230 l, mit Einbauten - selbstregelnder, wartungsfreier Solarschichtenlader - Beladelanze für den Rücklauf der Heizkreise - abnehmbare Wärmedämmung aus ePP - Systemregler SolvisControl 3 mit Touchscreen und Anbindungs- option an das SolvisPortal (Online-Bedienung und Auswertung) - Warmwasserstation, Schüttleistung 30 l/min - Heizkreisstation gemischt, Kvs 4,0 - Muffe zum optionalen Einbau eines E-Heizstabes - Heizungssicherheitsventil, Anschlussgruppe für Heizungs-MAG - integrierte Pufferladestation mit Ladepumpe - Schlammabscheider mit Magnet und Isolierung Bitte beachten: - Nicht geeignet zur Kombination mit SolvisLea Pro. Solvis-Art.-Nr.: 33986

**594 SolvisBen WP mit WWS passend für SolvisLea Pro, Mia, Pia**
SolvisBen WP mit WWS
passend für SolvisLea Pro, Mia, Pia
Pufferspeicher mit sehr leistungsfähiger Frischwasserbereitung zur Kombination mit einer Wärmepumpe ohne eigene Heizpatrone. Stabile Temperaturschichtung durch patentierte Beladelanzen. Sehr gute Wärmedämmung. Konzipiert für die Kombination mit den Wärmepumpen SolvisLea, SolvisMia und SolvisPia 13/17. Bestehend aus:
-  Pufferspeicher 230 l, mit Einbauten
-  selbstregelnder, wartungsfreier Solarschichtenlader
-  Beladelanze für den Rücklauf der Heizkreise
-  abnehmbare Wärmedämmung aus ePP
-  Systemregler SolvisControl 3 mit Touchscreen und Anbindungsoption an das SolvisPortal (Online-Bedienung und Auswertung)
-  Warmwasserstation, Schüttleistung 30 l/min
-  Heizpatrone als Not-/Zusatzheizung 6,2 kW
-  Muffe zum optionalen Einbau eines E-Heizstabes
-  Heizungssicherheitsventil, Anschlussgruppe für Heizungs-MAG
-  integrierte Pufferladestation mit Ladepumpe
-  Schlammabscheider mit Magnet und Isolierung Bitte beachten:
-  Nicht geeignet zur Kombination mit der SolvisPia 12.
Solvis-Art.-Nr.: 33987
Menge: 1,000 Stck
Produkt:
  Artikel:
    Artikelnummer: 33987
    Einheit: Stck
    Artikelkurztext: SolvisBen WP mit WWS passend für SolvisLea Pro, Mia, Pia
SolvisBen WP mit WWS passend für SolvisLea Pro, Mia, Pia Pufferspeicher mit sehr leistungsfähiger Frischwasserbereitung zur Kombination mit einer Wärmepumpe ohne eigene Heizpatrone. Stabile Temperaturschichtung durch patentierte Beladelanzen. Sehr gute Wärmedämmung. Konzipiert für die Kombination mit den Wärmepumpen SolvisLea, SolvisMia und SolvisPia 13/17. Bestehend aus: - Pufferspeicher 230 l, mit Einbauten - selbstregelnder, wartungsfreier Solarschichtenlader - Beladelanze für den Rücklauf der Heizkreise - abnehmbare Wärmedämmung aus ePP - Systemregler SolvisControl 3 mit Touchscreen und Anbindungs- option an das SolvisPortal (Online-Bedienung und Auswertung) - Warmwasserstation, Schüttleistung 30 l/min - Heizpatrone als Not-/Zusatzheizung 6,2 kW - Muffe zum optionalen Einbau eines E-Heizstabes - Heizungssicherheitsventil, Anschlussgruppe für Heizungs-MAG - integrierte Pufferladestation mit Ladepumpe - Schlammabscheider mit Magnet und Isolierung Bitte beachten: - Nicht geeignet zur Kombination mit der SolvisPia 12. Solvis-Art.-Nr.: 33987

**595 SolvisBen WP mit WWS und HKS passend für SolvisLea Pro, Mia, Pia**
SolvisBen WP mit WWS und HKS
passend für SolvisLea Pro, Mia, Pia
Pufferspeicher mit sehr leistungsfähiger Frischwasserbereitung zur Kombination mit einer Wärmepumpe ohne eigene Heizpatrone. Stabile Temperaturschichtung durch patentierte Beladelanzen. Sehr gute Wärmedämmung. Konzipiert für die Kombination mit den Wärmepumpen SolvisLea, SolvisMia und SolvisPia 13/17. Bestehend aus:
-  Pufferspeicher 230 l, mit Einbauten
-  selbstregelnder, wartungsfreier Solarschichtenlader
-  Beladelanze für den Rücklauf der Heizkreise
-  abnehmbare Wärmedämmung aus ePP
-  Systemregler SolvisControl 3 mit Touchscreen und Anbindungsoption an das SolvisPortal (Online-Bedienung und Auswertung)
-  Warmwasserstation, Schüttleistung 30 l/min
-  Heizkreisstation gemischt, Kvs 4,0
-  Heizpatrone als Not-/Zusatzheizung 6,2 kW
-  Muffe zum optionalen Einbau eines E-Heizstabes
-  Heizungssicherheitsventil, Anschlussgruppe für Heizungs-MAG
-  integrierte Pufferladestation mit Ladepumpe
-  Schlammabscheider mit Magnet und Isolierung Bitte beachten:
-  Nicht geeignet zur Kombination mit der SolvisPia 12.
Solvis-Art.-Nr.: 33988
Menge: 1,000 Stck
Produkt:
  Artikel:
    Artikelnummer: 33988
    Einheit: Stck
    Artikelkurztext: SolvisBen WP mit WWS und HKS passend für SolvisLea Pro, Mia, Pia
SolvisBen WP mit WWS und HKS passend für SolvisLea Pro, Mia, Pia Pufferspeicher mit sehr leistungsfähiger Frischwasserbereitung zur Kombination mit einer Wärmepumpe ohne eigene Heizpatrone. Stabile Temperaturschichtung durch patentierte Beladelanzen. Sehr gute Wärmedämmung. Konzipiert für die Kombination mit den Wärmepumpen SolvisLea, SolvisMia und SolvisPia 13/17. Bestehend aus: - Pufferspeicher 230 l, mit Einbauten - selbstregelnder, wartungsfreier Solarschichtenlader - Beladelanze für den Rücklauf der Heizkreise - abnehmbare Wärmedämmung aus ePP - Systemregler SolvisControl 3 mit Touchscreen und Anbindungs- option an das SolvisPortal (Online-Bedienung und Auswertung) - Warmwasserstation, Schüttleistung 30 l/min - Heizkreisstation gemischt, Kvs 4,0 - Heizpatrone als Not-/Zusatzheizung 6,2 kW - Muffe zum optionalen Einbau eines E-Heizstabes - Heizungssicherheitsventil, Anschlussgruppe für Heizungs-MAG - integrierte Pufferladestation mit Ladepumpe - Schlammabscheider mit Magnet und Isolierung Bitte beachten: - Nicht geeignet zur Kombination mit der SolvisPia 12. Solvis-Art.-Nr.: 33988

**596 SolvisBen HB mit WWS passend für SolvisLea, -Mia, -Pia**
SolvisBen HB mit WWS
passend für SolvisLea, -Mia, -Pia
Heizungspuffer-Schichtspeicher mit integriertem Wärmetauschereinschub zur energieeffizienten Wärmeversorgung. Stabile Temperaturschichtung durch patentierte Beladelanzentechnik. Sehr gute Wärmedämmung. Konzipiert für die Kombination mit den Wärmepumpen SolvisLea, SolvisMia und SolvisPia 13/17. Bestehend aus:
-  Pufferspeicher 230 l, mit Einbauten
-  integrierter Wärmetauschereinschub (Aluminium-Silizium-Guss)
-  selbstregelnder, wartungsfreier Solarschichtenlader
-  Beladelanze für den Rücklauf der Heizkreise
-  abnehmbare Wärmedämmung aus ePP
-  Systemregler SolvisControl 3 mit Touchscreen und Anbindungsoption an das SolvisPortal (Online-Bedienung und Auswertung)
-  Warmwasserstation, Schüttleistung 30 l/min
-  Muffe zum optionalen Einbau eines E-Heizstabes
-  Heizungssicherheitsventil, Anschlussgruppe für Heizungs-MAG
-  Pufferladestation mit Ladepumpe zur Wandmontage
-  Schlammabscheider mit Magnet und Isolierung Bitte beachten:
-  Der ggf. benötigte Gas- oder Ölbrenner ist nicht enthalten.
-  Nicht geeignet zur Kombination mit der SolvisPia 12.
Solvis-Art.-Nr.: 33989
Menge: 1,000 Stck
Produkt:
  Artikel:
    Artikelnummer: 33989
    Einheit: Stck
    Artikelkurztext: SolvisBen HB mit WWS passend für SolvisLea, -Mia, -Pia
SolvisBen HB mit WWS passend für SolvisLea, -Mia, -Pia Heizungspuffer-Schichtspeicher mit integriertem Wärmetauschereinschub zur energieeffizienten Wärmeversorgung. Stabile Temperaturschichtung durch patentierte Beladelanzentechnik. Sehr gute Wärmedämmung. Konzipiert für die Kombination mit den Wärmepumpen SolvisLea, SolvisMia und SolvisPia 13/17. Bestehend aus: - Pufferspeicher 230 l, mit Einbauten - integrierter Wärmetauschereinschub (Aluminium-Silizium-Guss) - selbstregelnder, wartungsfreier Solarschichtenlader - Beladelanze für den Rücklauf der Heizkreise - abnehmbare Wärmedämmung aus ePP - Systemregler SolvisControl 3 mit Touchscreen und Anbindungs- option an das SolvisPortal (Online-Bedienung und Auswertung) - Warmwasserstation, Schüttleistung 30 l/min - Muffe zum optionalen Einbau eines E-Heizstabes - Heizungssicherheitsventil, Anschlussgruppe für Heizungs-MAG - Pufferladestation mit Ladepumpe zur Wandmontage - Schlammabscheider mit Magnet und Isolierung Bitte beachten: - Der ggf. benötigte Gas- oder Ölbrenner ist nicht enthalten. - Nicht geeignet zur Kombination mit der SolvisPia 12. Solvis-Art.-Nr.: 33989

**597 SolvisBen HB mit WWS und HKS passend für SolvisLea, -Mia, -Pia**
SolvisBen HB mit WWS und HKS
passend für SolvisLea, -Mia, -Pia
Heizungspuffer-Schichtspeicher mit integriertem Wärmetauschereinschub zur energieeffizienten Wärmeversorgung. Stabile Temperaturschichtung durch patentierte Beladelanzentechnik. Sehr gute Wärmedämmung. Konzipiert für die Kombination mit den Wärmepumpen SolvisLea, SolvisMia und SolvisPia 13/17. Bestehend aus:
-  Pufferspeicher 230 l, mit Einbauten
-  integrierter Wärmetauschereinschub (Aluminium-Silizium-Guss)
-  selbstregelnder, wartungsfreier Solarschichtenlader
-  Beladelanze für den Rücklauf der Heizkreise
-  abnehmbare Wärmedämmung aus ePP
-  Systemregler SolvisControl 3 mit Touchscreen und Anbindungsoption an das SolvisPortal (Online-Bedienung und Auswertung)
-  Warmwasserstation, Schüttleistung 30 l/min
-  Heizkreisstation gemischt, Kvs 4,0
-  Muffe zum optionalen Einbau eines E-Heizstabes
-  Heizungssicherheitsventil, Anschlussgruppe für Heizungs-MAG
-  Pufferladestation mit Ladepumpe zur Wandmontage
-  Schlammabscheider mit Magnet und Isolierung Bitte beachten:
-  Der ggf. benötigte Gas- oder Ölbrenner ist nicht enthalten.
-  Nicht geeignet zur Kombination mit der SolvisPia 12
Solvis-Art.-Nr.: 33990
Menge: 1,000 Stck
Produkt:
  Artikel:
    Artikelnummer: 33990
    Einheit: Stck
    Artikelkurztext: SolvisBen HB mit WWS und HKS passend für SolvisLea, -Mia, -Pia
SolvisBen HB mit WWS und HKS passend für SolvisLea, -Mia, -Pia Heizungspuffer-Schichtspeicher mit integriertem Wärmetauschereinschub zur energieeffizienten Wärmeversorgung. Stabile Temperaturschichtung durch patentierte Beladelanzentechnik. Sehr gute Wärmedämmung. Konzipiert für die Kombination mit den Wärmepumpen SolvisLea, SolvisMia und SolvisPia 13/17. Bestehend aus: - Pufferspeicher 230 l, mit Einbauten - integrierter Wärmetauschereinschub (Aluminium-Silizium-Guss) - selbstregelnder, wartungsfreier Solarschichtenlader - Beladelanze für den Rücklauf der Heizkreise - abnehmbare Wärmedämmung aus ePP - Systemregler SolvisControl 3 mit Touchscreen und Anbindungs- option an das SolvisPortal (Online-Bedienung und Auswertung) - Warmwasserstation, Schüttleistung 30 l/min - Heizkreisstation gemischt, Kvs 4,0 - Muffe zum optionalen Einbau eines E-Heizstabes - Heizungssicherheitsventil, Anschlussgruppe für Heizungs-MAG - Pufferladestation mit Ladepumpe zur Wandmontage - Schlammabscheider mit Magnet und Isolierung Bitte beachten: - Der ggf. benötigte Gas- oder Ölbrenner ist nicht enthalten. - Nicht geeignet zur Kombination mit der SolvisPia 12 Solvis-Art.-Nr.: 33990

**598 Brenner 10 kW SX-LN-3 für SolvisBen mit Zubehör**
Brenner 10 kW SX-LN-3 für SolvisBen
mit Zubehör
Modulierender Gas-Brennwertbrenner mit flexiblem Gasanschluss, mit Gasleitung, Gasgerätehahn, MAG-Anschlussgruppe, Abgasanschluss DN 125/80 mit Abgasmessstück Nennwärmeleistung: 2-10 kW, voreingestellt auf Erdgas H
Solvis-Art.-Nr.: 33991
Menge: 1,000 Stck
Produkt:
  Artikel:
    Artikelnummer: 33991
    Einheit: Stck
    Artikelkurztext: Brenner 10 kW SX-LN-3 für SolvisBen mit Zubehör
Brenner 10 kW SX-LN-3 für SolvisBen mit Zubehör Modulierender Gas-Brennwertbrenner mit flexiblem Gasanschluss, mit Gasleitung, Gasgerätehahn, MAG-Anschlussgruppe, Abgasanschluss DN 125/80 mit Abgasmessstück Nennwärmeleistung: 2-10 kW, voreingestellt auf Erdgas H Solvis-Art.-Nr.: 33991

**599 Brenner 18 kW SX-LN-3 für SolvisBen mit Zubehör**
Brenner 18 kW SX-LN-3 für SolvisBen
mit Zubehör
Modulierender Gas-Brennwertbrenner mit flexiblem Gasanschluss, mit Gasleitung, Gasgerätehahn, MAG-Anschlussgruppe, Abgasanschluss DN 125/80 mit Abgasmessstück Nennwärmeleistung: 3-18 kW, voreingestellt auf Erdgas H
Solvis-Art.-Nr.: 33992
Menge: 1,000 Stck
Produkt:
  Artikel:
    Artikelnummer: 33992
    Einheit: Stck
    Artikelkurztext: Brenner 18 kW SX-LN-3 für SolvisBen mit Zubehör
Brenner 18 kW SX-LN-3 für SolvisBen mit Zubehör Modulierender Gas-Brennwertbrenner mit flexiblem Gasanschluss, mit Gasleitung, Gasgerätehahn, MAG-Anschlussgruppe, Abgasanschluss DN 125/80 mit Abgasmessstück Nennwärmeleistung: 3-18 kW, voreingestellt auf Erdgas H Solvis-Art.-Nr.: 33992

**600 Brenner 25 kW SX-LN-3 für SolvisBen mit Zubehör**
Brenner 25 kW SX-LN-3 für SolvisBen
mit Zubehör
Modulierender Gas-Brennwertbrenner mit flexiblem Gasanschluss, mit Gasleitung, Gasgerätehahn, MAG-Anschlussgruppe, Abgasanschluss DN 125/80 mit Abgasmessstück Nennwärmeleistung: 5-25 kW, voreingestellt auf Erdgas H
Solvis-Art.-Nr.: 33993
Menge: 1,000 Stck
Produkt:
  Artikel:
    Artikelnummer: 33993
    Einheit: Stck
    Artikelkurztext: Brenner 25 kW SX-LN-3 für SolvisBen mit Zubehör
Brenner 25 kW SX-LN-3 für SolvisBen mit Zubehör Modulierender Gas-Brennwertbrenner mit flexiblem Gasanschluss, mit Gasleitung, Gasgerätehahn, MAG-Anschlussgruppe, Abgasanschluss DN 125/80 mit Abgasmessstück Nennwärmeleistung: 5-25 kW, voreingestellt auf Erdgas H Solvis-Art.-Nr.: 33993

**601 Brenner 30 kW SX-LN-3 für SolvisBen mit Zubehör**
Brenner 30 kW SX-LN-3 für SolvisBen
mit Zubehör
Modulierender Gas-Brennwertbrenner mit flexiblem Gasanschluss, mit Gasleitung, Gasgerätehahn, MAG-Anschlussgruppe, Abgasanschluss DN 125/80 mit Abgasmessstück Nennwärmeleistung: 5-30 kW, voreingestellt auf Erdgas H
Solvis-Art.-Nr.: 33994
Menge: 1,000 Stck
Produkt:
  Artikel:
    Artikelnummer: 33994
    Einheit: Stck
    Artikelkurztext: Brenner 30 kW SX-LN-3 für SolvisBen mit Zubehör
Brenner 30 kW SX-LN-3 für SolvisBen mit Zubehör Modulierender Gas-Brennwertbrenner mit flexiblem Gasanschluss, mit Gasleitung, Gasgerätehahn, MAG-Anschlussgruppe, Abgasanschluss DN 125/80 mit Abgasmessstück Nennwärmeleistung: 5-30 kW, voreingestellt auf Erdgas H Solvis-Art.-Nr.: 33994

**602 Brenner 10/17 kW Öl-BW-3 für SolvisBen mit Zubehör**
Brenner 10/17 kW Öl-BW-3 für SolvisBen
mit Zubehör
2-stufiger Öl-Brennwertbrenner mit flexibler Ölleitung inkl. Heizölfilter und Entlüfter (mit Mehrfachfilterung), Innenrohr- und Mündungsschalldämpfer Nennwärmeleistung: 10/17 kW
Solvis-Art.-Nr.: 33995
Menge: 1,000 Stck
Produkt:
  Artikel:
    Artikelnummer: 33995
    Einheit: Stck
    Artikelkurztext: Brenner 10/17 kW Öl-BW-3 für SolvisBen mit Zubehör
Brenner 10/17 kW Öl-BW-3 für SolvisBen mit Zubehör 2-stufiger Öl-Brennwertbrenner mit flexibler Ölleitung inkl. Heizölfilter und Entlüfter (mit Mehrfachfilterung), Innenrohr- und Mündungsschalldämpfer Nennwärmeleistung: 10/17 kW Solvis-Art.-Nr.: 33995

**603 Brenner 14/23 kW Öl-BW-3 für SolvisBen mit Zubehör**
Brenner 14/23 kW Öl-BW-3 für SolvisBen
mit Zubehör
2-stufiger Öl-Brennwertbrenner mit flexibler Ölleitung inkl. Heizölfilter und Entlüfter (mit Mehrfachfilterung), Innenrohr- und Mündungsschalldämpfer Nennwärmeleistung: 14/23 kW
Solvis-Art.-Nr.: 33996
Menge: 1,000 Stck
Produkt:
  Artikel:
    Artikelnummer: 33996
    Einheit: Stck
    Artikelkurztext: Brenner 14/23 kW Öl-BW-3 für SolvisBen mit Zubehör
Brenner 14/23 kW Öl-BW-3 für SolvisBen mit Zubehör 2-stufiger Öl-Brennwertbrenner mit flexibler Ölleitung inkl. Heizölfilter und Entlüfter (mit Mehrfachfilterung), Innenrohr- und Mündungsschalldämpfer Nennwärmeleistung: 14/23 kW Solvis-Art.-Nr.: 33996

**604 SolvisMax 457 mit WT-Einschub und Iso kombinierbar mit div. Wärmeerzeugern**
SolvisMax 457 mit WT-Einschub und Iso
kombinierbar mit div. Wärmeerzeugern
Heizungspuffer-Schichtspeicher mit integriertem Wärmetauschereinschub zur energieeffizienten Wärmeversorgung. Stabile Temperaturschichtung durch patentierte Beladelanzentechnik. Sehr gute Wärmedämmung. Hervorragend geeignet für den Anschluss divserer Wärmequellen, z. B. einem Gas- oder Ölbrenner einer Solaranlage, einer Wärmepumpe und/oder eines Kaminofens. Bestehend aus:
-  Pufferspeicher mit einem Nennvolumen von 450 l, mit Einbauten
-  integrierter Wärmetauschereinschub (Aluminium-Silizium-Guss)
-  selbstregelnder, wartungsfreier Solarschichtenlader
-  Schichtenlader für die Rückläufe aus Heizkreisen und WWS
-  Stabile und hochwärmedämmende Speicherisolierung
-  Muffe zum optionalen Einbau eines E-Heizstabes Bitte beachten: Sie benötigen zusätzlich für den SolvisMax ein Lademodul in der gewünschten Ausstattung Der ggf. benötigte Gas- oder Ölbrenner ist nicht enthalten.  Solvis-Art.-Nr.: 33997
Menge: 1,000 Stck
Produkt:
  Artikel:
    Artikelnummer: 33997
    Einheit: Stck
    Artikelkurztext: SolvisMax 457 mit WT-Einschub und Iso kombinierbar mit div. Wärmeerzeugern
SolvisMax 457 mit WT-Einschub und Iso kombinierbar mit div. Wärmeerzeugern Heizungspuffer-Schichtspeicher mit integriertem Wärmetauschereinschub zur energieeffizienten Wärmeversorgung. Stabile Temperaturschichtung durch patentierte Beladelanzentechnik. Sehr gute Wärmedämmung. Hervorragend geeignet für den Anschluss divserer Wärmequellen, z. B. einem Gas- oder Ölbrenner einer Solaranlage, einer Wärmepumpe und/oder eines Kaminofens. Bestehend aus: - Pufferspeicher mit einem Nennvolumen von 450 l, mit Einbauten - integrierter Wärmetauschereinschub (Aluminium-Silizium-Guss) - selbstregelnder, wartungsfreier Solarschichtenlader - Schichtenlader für die Rückläufe aus Heizkreisen und WWS - Stabile und hochwärmedämmende Speicherisolierung - Muffe zum optionalen Einbau eines E-Heizstabes Bitte beachten: Sie benötigen zusätzlich für den SolvisMax ein Lademodul in der gewünschten Ausstattung Der ggf. benötigte Gas- oder Ölbrenner ist nicht enthalten. Solvis-Art.-Nr.: 33997

**605 SolvisMax 757 mit WT-Einschub und Iso kombinierbar mit div. Wärmeerzeugern**
SolvisMax 757 mit WT-Einschub und Iso
kombinierbar mit div. Wärmeerzeugern
Heizungspuffer-Schichtspeicher mit integriertem Wärmetauschereinschub zur energieeffizienten Wärmeversorgung. Stabile Temperaturschichtung durch patentierte Beladelanzentechnik. Sehr gute Wärmedämmung. Hervorragend geeignet für den Anschluss diverser Wärmequellen, z. B. einem Gas- oder Ölbrenner einer Solaranlage, einer Wärmepumpe und/oder eines Kaminofens. Bestehend aus:
-  Pufferspeicher mit einem Nennvolumen von 750 l, mit Einbauten
-  integrierter Wärmetauschereinschub (Aluminium-Silizium-Guss)
-  selbstregelnder, wartungsfreier Solarschichtenlader
-  Schichtenlader für die Rückläufe aus Heizkreisen und WWS
-  Stabile und hochwärmedämmende Speicherisolierung
-  Muffe zum optionalen Einbau eines E-Heizstabes Bitte beachten: Sie benötigen zusätzlich für den SolvisMax ein Lademodul in der gewünschten Ausstattung Der ggf. benötigte Gas- oder Ölbrenner ist nicht enthalten.  Solvis-Art.-Nr.: 33998
Menge: 1,000 Stck
Produkt:
  Artikel:
    Artikelnummer: 33998
    Einheit: Stck
    Artikelkurztext: SolvisMax 757 mit WT-Einschub und Iso kombinierbar mit div. Wärmeerzeugern
SolvisMax 757 mit WT-Einschub und Iso kombinierbar mit div. Wärmeerzeugern Heizungspuffer-Schichtspeicher mit integriertem Wärmetauschereinschub zur energieeffizienten Wärmeversorgung. Stabile Temperaturschichtung durch patentierte Beladelanzentechnik. Sehr gute Wärmedämmung. Hervorragend geeignet für den Anschluss diverser Wärmequellen, z. B. einem Gas- oder Ölbrenner einer Solaranlage, einer Wärmepumpe und/oder eines Kaminofens. Bestehend aus: - Pufferspeicher mit einem Nennvolumen von 750 l, mit Einbauten - integrierter Wärmetauschereinschub (Aluminium-Silizium-Guss) - selbstregelnder, wartungsfreier Solarschichtenlader - Schichtenlader für die Rückläufe aus Heizkreisen und WWS - Stabile und hochwärmedämmende Speicherisolierung - Muffe zum optionalen Einbau eines E-Heizstabes Bitte beachten: Sie benötigen zusätzlich für den SolvisMax ein Lademodul in der gewünschten Ausstattung Der ggf. benötigte Gas- oder Ölbrenner ist nicht enthalten. Solvis-Art.-Nr.: 33998

**606 SolvisMax 957 mit WT-Einschub und Iso kombinierbar mit div. Wärmeerzeugern**
SolvisMax 957 mit WT-Einschub und Iso
kombinierbar mit div. Wärmeerzeugern
Heizungspuffer-Schichtspeicher mit integriertem Wärmetauschereinschub zur energieeffizienten Wärmeversorgung. Stabile Temperaturschichtung durch patentierte Beladelanzentechnik. Sehr gute Wärmedämmung. Hervorragend geeignet für den Anschluss diverser Wärmequellen, z. B. einem Gas- oder Ölbrenner, einer Solaranlage, einer Wärmepumpe und/oder eines Kaminofens. Bestehend aus:
-  Pufferspeicher mit einem Nennvolumen von 950 l, mit Einbauten
-  integrierter Wärmetauschereinschub (Aluminium-Silizium-Guss)
-  selbstregelnder, wartungsfreier Solarschichtenlader
-  Schichtenlader für die Rückläufe aus Heizkreisen und WWS
-  Stabile und hochwärmedämmende Speicherisolierung
-  Muffe zum optionalen Einbau eines E-Heizstabes Bitte beachten: Sie benötigen zusätzlich für den SolvisMax ein Lademodul in der gewünschten Ausstattung Der ggf. benötigte Gas- oder Ölbrenner ist nicht enthalten.
Solvis-Art.-Nr.: 33999
Menge: 1,000 Stck
Produkt:
  Artikel:
    Artikelnummer: 33999
    Einheit: Stck
    Artikelkurztext: SolvisMax 957 mit WT-Einschub und Iso kombinierbar mit div. Wärmeerzeugern
SolvisMax 957 mit WT-Einschub und Iso kombinierbar mit div. Wärmeerzeugern Heizungspuffer-Schichtspeicher mit integriertem Wärmetauschereinschub zur energieeffizienten Wärmeversorgung. Stabile Temperaturschichtung durch patentierte Beladelanzentechnik. Sehr gute Wärmedämmung. Hervorragend geeignet für den Anschluss diverser Wärmequellen, z. B. einem Gas- oder Ölbrenner, einer Solaranlage, einer Wärmepumpe und/oder eines Kaminofens. Bestehend aus: - Pufferspeicher mit einem Nennvolumen von 950 l, mit Einbauten - integrierter Wärmetauschereinschub (Aluminium-Silizium-Guss) - selbstregelnder, wartungsfreier Solarschichtenlader - Schichtenlader für die Rückläufe aus Heizkreisen und WWS - Stabile und hochwärmedämmende Speicherisolierung - Muffe zum optionalen Einbau eines E-Heizstabes Bitte beachten: Sie benötigen zusätzlich für den SolvisMax ein Lademodul in der gewünschten Ausstattung Der ggf. benötigte Gas- oder Ölbrenner ist nicht enthalten. Solvis-Art.-Nr.: 33999

**607 SolvisMax Solo 457 mit Speicherisolierung**
SolvisMax Solo 457
mit Speicherisolierung
Heizungspuffer-Schichtspeicher mit Kesselflansch zur Brennernachrüstung zur energieeffizienten Wärmeverwaltung. Hervorragend geeignet für den Anschluss weiterer Wärmequellen, z.B. einer Solaranlage und/oder eines Kaminofens. Temperaturorientierte Be- und Entladung des Schichtspeichers durch selbstregelnde, wartungsfreie Schichtlader mit Europapatent. Vorbereitet für die Anbindung von Warmwasserbereitung und Zirkulationsausgleich im Direktdurchlauf. Bestehend aus:
-  Speicher 450 l aus S235JR mit Einbauten, außen grundiert, innen roh,
-  Blindflansch zur Kesselnachrüstung,
-  Solarschichtenlader
-  Schichtenlader für die Rückläufe aus Heizkreisen und WWS
-  1 1/2“ Einschraubmuffe zur Einbindung eines Heizstabes
-  Sensorhülsen zur Aufnahme der Speichersensoren der SolvisControl 3
-  Isolierung und stabile Verkleidung
-  Verstellbare Behälterfüße zum Ausgleich von Bodenunebenheiten Bitte beachten: Sie benötigen zusätzlich für den SolvisMax:
-  Lademodul in der gewünschten Ausstattung
Solvis-Art.-Nr.: 34000
Menge: 1,000 Stck
Produkt:
  Artikel:
    Artikelnummer: 34000
    Einheit: Stck
    Artikelkurztext: SolvisMax Solo 457 mit Speicherisolierung
SolvisMax Solo 457 mit Speicherisolierung Heizungspuffer-Schichtspeicher mit Kesselflansch zur Brennernachrüstung zur energieeffizienten Wärmeverwaltung. Hervorragend geeignet für den Anschluss weiterer Wärmequellen, z.B. einer Solaranlage und/oder eines Kaminofens. Temperaturorientierte Be- und Entladung des Schichtspeichers durch selbstregelnde, wartungsfreie Schichtlader mit Europapatent. Vorbereitet für die Anbindung von Warmwasserbereitung und Zirkulationsausgleich im Direktdurchlauf. Bestehend aus: - Speicher 450 l aus S235JR mit Einbauten, außen grundiert, innen roh, - Blindflansch zur Kesselnachrüstung, - Solarschichtenlader - Schichtenlader für die Rückläufe aus Heizkreisen und WWS - 1 1/2“ Einschraubmuffe zur Einbindung eines Heizstabes - Sensorhülsen zur Aufnahme der Speichersensoren der SolvisControl 3 - Isolierung und stabile Verkleidung - Verstellbare Behälterfüße zum Ausgleich von Bodenunebenheiten Bitte beachten: Sie benötigen zusätzlich für den SolvisMax: - Lademodul in der gewünschten Ausstattung Solvis-Art.-Nr.: 34000

**608 SolvisMax Solo 757 mit Speicherisolierung**
SolvisMax Solo 757
mit Speicherisolierung
Heizungspuffer-Schichtspeicher mit Kesselflansch zur Brennernachrüstung zur energieeffizienten Wärmeverwaltung. Hervorragend geeignet für den Anschluss weiterer Wärmequellen, z.B. einer Solaranlage und/oder eines Kaminofens. Temperaturorientierte Be- und Entladung des Schichtspeichers durch selbstregelnde, wartungsfreie Schichtlader mit Europapatent. Vorbereitet für die Anbindung von Warmwasserbereitung und Zirkulationsausgleich im Direktdurchlauf. Bestehend aus:
-  Speicher 750 l aus S235JR mit Einbauten, außen grundiert, innen roh,
-  Blindflansch zur Kesselnachrüstung,
-  Solarschichtenlader
-  Schichtenlader für die Rückläufe aus Heizkreisen und WWS
-  1 1/2“ Einschraubmuffe zur Einbindung eines Heizstabes
-  Sensorhülsen zur Aufnahme der Speichersensoren der SolvisControl 3
-  Isolierung und stabile Verkleidung
-  Verstellbare Behälterfüße zum Ausgleich von Bodenunebenheiten Bitte beachten: Sie benötigen zusätzlich für den SolvisMax:
-  Lademodul in der gewünschten Ausstattung
Solvis-Art.-Nr.: 34001
Menge: 1,000 Stck
Produkt:
  Artikel:
    Artikelnummer: 34001
    Einheit: Stck
    Artikelkurztext: SolvisMax Solo 757 mit Speicherisolierung
SolvisMax Solo 757 mit Speicherisolierung Heizungspuffer-Schichtspeicher mit Kesselflansch zur Brennernachrüstung zur energieeffizienten Wärmeverwaltung. Hervorragend geeignet für den Anschluss weiterer Wärmequellen, z.B. einer Solaranlage und/oder eines Kaminofens. Temperaturorientierte Be- und Entladung des Schichtspeichers durch selbstregelnde, wartungsfreie Schichtlader mit Europapatent. Vorbereitet für die Anbindung von Warmwasserbereitung und Zirkulationsausgleich im Direktdurchlauf. Bestehend aus: - Speicher 750 l aus S235JR mit Einbauten, außen grundiert, innen roh, - Blindflansch zur Kesselnachrüstung, - Solarschichtenlader - Schichtenlader für die Rückläufe aus Heizkreisen und WWS - 1 1/2“ Einschraubmuffe zur Einbindung eines Heizstabes - Sensorhülsen zur Aufnahme der Speichersensoren der SolvisControl 3 - Isolierung und stabile Verkleidung - Verstellbare Behälterfüße zum Ausgleich von Bodenunebenheiten Bitte beachten: Sie benötigen zusätzlich für den SolvisMax: - Lademodul in der gewünschten Ausstattung Solvis-Art.-Nr.: 34001

**609 SolvisMax Solo 957 mit Speicherisolierung**
SolvisMax Solo 957
mit Speicherisolierung
Heizungspuffer-Schichtspeicher mit Kesselflansch zur Brennernachrüstung zur energieeffizienten Wärmeverwaltung. Hervorragend geeignet für den Anschluss weiterer Wärmequellen, z.B. einer Solaranlage und/oder eines Kaminofens. Temperaturorientierte Be- und Entladung des Schichtspeichers durch selbstregelnde, wartungsfreie Schichtlader mit Europapatent. Vorbereitet für die Anbindung von Warmwasserbereitung und Zirkulationsausgleich im Direktdurchlauf. Bestehend aus:
-  Speicher 950 l aus S235JR mit Einbauten, außen grundiert, innen roh,
-  Blindflansch zur Kesselnachrüstung,
-  Solarschichtenlader
-  Schichtenlader für die Rückläufe aus Heizkreisen und WWS
-  1 1/2“ Einschraubmuffe zur Einbindung eines Heizstabes
-  Sensorhülsen zur Aufnahme der Speichersensoren der SolvisControl 3
-  Isolierung und stabile Verkleidung
-  Verstellbare Behälterfüße zum Ausgleich von Bodenunebenheiten Bitte beachten: Sie benötigen zusätzlich für den SolvisMax:
-  Lademodul in der gewünschten Ausstattung
Solvis-Art.-Nr.: 34002
Menge: 1,000 Stck
Produkt:
  Artikel:
    Artikelnummer: 34002
    Einheit: Stck
    Artikelkurztext: SolvisMax Solo 957 mit Speicherisolierung
SolvisMax Solo 957 mit Speicherisolierung Heizungspuffer-Schichtspeicher mit Kesselflansch zur Brennernachrüstung zur energieeffizienten Wärmeverwaltung. Hervorragend geeignet für den Anschluss weiterer Wärmequellen, z.B. einer Solaranlage und/oder eines Kaminofens. Temperaturorientierte Be- und Entladung des Schichtspeichers durch selbstregelnde, wartungsfreie Schichtlader mit Europapatent. Vorbereitet für die Anbindung von Warmwasserbereitung und Zirkulationsausgleich im Direktdurchlauf. Bestehend aus: - Speicher 950 l aus S235JR mit Einbauten, außen grundiert, innen roh, - Blindflansch zur Kesselnachrüstung, - Solarschichtenlader - Schichtenlader für die Rückläufe aus Heizkreisen und WWS - 1 1/2“ Einschraubmuffe zur Einbindung eines Heizstabes - Sensorhülsen zur Aufnahme der Speichersensoren der SolvisControl 3 - Isolierung und stabile Verkleidung - Verstellbare Behälterfüße zum Ausgleich von Bodenunebenheiten Bitte beachten: Sie benötigen zusätzlich für den SolvisMax: - Lademodul in der gewünschten Ausstattung Solvis-Art.-Nr.: 34002

**610 Lademodul Basis für SolvisMax oder SolvisMax Solo**
Lademodul Basis
für SolvisMax oder SolvisMax Solo
Bodenstehendes Lademodul zur energieeffizienten Wärmeverwaltung. Montage direkt vor den SolvisMax. Mit Solvis-Systemregler SC-3. Lademodul und Verrohrung sind komplett vormontiert für die Anbindung an den Speicher, Stationen und Leitungen einschließlich Isolierung. Bestehend aus:
-  Metallgestell mit Füßen und Kopplung für den SolvisMax-Speicher  mit abnehmbarer Verkleidung
-  Systemregler SolvisControl 3 mit Touchscreen und Anbindungsoption  an das SolvisPortal zur Online-Bedienung und Auswertung
-  Temperatursensoren Bitte beachten: Das Lademodul Basis beinhaltet keine Warmwasserbereitung.
Solvis-Art.-Nr.: 34003
Menge: 1,000 Stck
Produkt:
  Artikel:
    Artikelnummer: 34003
    Einheit: Stck
    Artikelkurztext: Lademodul Basis für SolvisMax oder SolvisMax Solo
Lademodul Basis für SolvisMax oder SolvisMax Solo Bodenstehendes Lademodul zur energieeffizienten Wärmeverwaltung. Montage direkt vor den SolvisMax. Mit Solvis-Systemregler SC-3. Lademodul und Verrohrung sind komplett vormontiert für die Anbindung an den Speicher, Stationen und Leitungen einschließlich Isolierung. Bestehend aus: - Metallgestell mit Füßen und Kopplung für den SolvisMax-Speicher mit abnehmbarer Verkleidung - Systemregler SolvisControl 3 mit Touchscreen und Anbindungsoption an das SolvisPortal zur Online-Bedienung und Auswertung - Temperatursensoren Bitte beachten: Das Lademodul Basis beinhaltet keine Warmwasserbereitung. Solvis-Art.-Nr.: 34003

**611 Lademodul mit WWS-30 für SolvisMax oder SolvisMax Solo**
Lademodul mit WWS-30
für SolvisMax oder SolvisMax Solo
Bodenstehendes Lademodul zur energieeffizienten Wärmeverwaltung. Montage direkt vor den SolvisMax. Mit Solvis-Systemregler SC-3. Lademodul und Verrohrung sind komplett vormontiert für die Anbindung an den Speicher, Stationen und Leitungen einschließlich Isolierung. Bestehend aus:
-  Metallgestell mit Füßen und Kopplung für den SolvisMax-Speicher  mit abnehmbarer Verkleidung
-  Systemregler SolvisControl 3 mit Touchscreen und Anbindungsoption  an das SolvisPortal zur Online-Bedienung und Auswertung
-  Warmwasserstation WWS inklusive drehzahlgeregelter Pumpe,  Schüttleistung 30 l/min
-  Volumenstrom- und Temperatursensoren
-  Alle verwendeten Umwälzpumpen hocheffizient
-  Alle eingebauten Komponenten hochwertig isoliert
Solvis-Art.-Nr.: 34004
Menge: 1,000 Stck
Produkt:
  Artikel:
    Artikelnummer: 34004
    Einheit: Stck
    Artikelkurztext: Lademodul mit WWS-30 für SolvisMax oder SolvisMax Solo
Lademodul mit WWS-30 für SolvisMax oder SolvisMax Solo Bodenstehendes Lademodul zur energieeffizienten Wärmeverwaltung. Montage direkt vor den SolvisMax. Mit Solvis-Systemregler SC-3. Lademodul und Verrohrung sind komplett vormontiert für die Anbindung an den Speicher, Stationen und Leitungen einschließlich Isolierung. Bestehend aus: - Metallgestell mit Füßen und Kopplung für den SolvisMax-Speicher mit abnehmbarer Verkleidung - Systemregler SolvisControl 3 mit Touchscreen und Anbindungsoption an das SolvisPortal zur Online-Bedienung und Auswertung - Warmwasserstation WWS inklusive drehzahlgeregelter Pumpe, Schüttleistung 30 l/min - Volumenstrom- und Temperatursensoren - Alle verwendeten Umwälzpumpen hocheffizient - Alle eingebauten Komponenten hochwertig isoliert Solvis-Art.-Nr.: 34004

**612 Lademodul mit WWS-30 und SÜS für SolvisMax oder SolvisMax Solo**
Lademodul mit WWS-30 und SÜS
für SolvisMax oder SolvisMax Solo
Bodenstehendes Lademodul zur energieeffizienten Wärmeverwaltung. Montage direkt vor den SolvisMax. Mit Solvis-Systemregler SC-3. Lademodul und Verrohrung sind komplett vormontiert für die Anbindung an den Speicher, Stationen und Leitungen einschließlich Isolierung. Bestehend aus:
-  Metallgestell mit Füßen und Kopplung für den SolvisMax-Speicher  mit abnehmbarer Verkleidung
-  Systemregler SolvisControl 3 mit Touchscreen und Anbindungsoption  an das SolvisPortal zur Online-Bedienung und Auswertung
-  Warmwasserstation WWS inklusive drehzahlgeregelter Pumpe,  Schüttleistung 30 l/min
-  Solarwärmeübergabestation SÜS-LM, inklusive zwei  drehzahlgeregelten Pumpen, Plattenwärmeübertrager, Armaturen
-  Volumenstrom- und Temperatursensoren
-  Alle verwendeten Umwälzpumpen hocheffizient
-  Alle eingebauten Komponenten hochwertig isoliert
Solvis-Art.-Nr. 34005
Menge: 1,000 Stck
Produkt:
  Artikel:
    Artikelnummer: 34005
    Einheit: Stck
    Artikelkurztext: Lademodul mit WWS-30 und SÜS für SolvisMax oder SolvisMax Solo
Lademodul mit WWS-30 und SÜS für SolvisMax oder SolvisMax Solo Bodenstehendes Lademodul zur energieeffizienten Wärmeverwaltung. Montage direkt vor den SolvisMax. Mit Solvis-Systemregler SC-3. Lademodul und Verrohrung sind komplett vormontiert für die Anbindung an den Speicher, Stationen und Leitungen einschließlich Isolierung. Bestehend aus: - Metallgestell mit Füßen und Kopplung für den SolvisMax-Speicher mit abnehmbarer Verkleidung - Systemregler SolvisControl 3 mit Touchscreen und Anbindungsoption an das SolvisPortal zur Online-Bedienung und Auswertung - Warmwasserstation WWS inklusive drehzahlgeregelter Pumpe, Schüttleistung 30 l/min - Solarwärmeübergabestation SÜS-LM, inklusive zwei drehzahlgeregelten Pumpen, Plattenwärmeübertrager, Armaturen - Volumenstrom- und Temperatursensoren - Alle verwendeten Umwälzpumpen hocheffizient - Alle eingebauten Komponenten hochwertig isoliert Solvis-Art.-Nr. 34005

**613 Lademodul mit WWS-36 für SolvisMax oder SolvisMax Solo**
Lademodul mit WWS-36
für SolvisMax oder SolvisMax Solo
Bodenstehendes Lademodul zur energieeffizienten Wärmeverwaltung. Montage direkt vor den SolvisMax. Mit Solvis-Systemregler SC-3. Lademodul und Verrohrung sind komplett vormontiert für die Anbindung an den Speicher, Stationen und Leitungen einschließlich Isolierung. Bestehend aus:
-  Metallgestell mit Füßen und Kopplung für den SolvisMax-Speicher  mit abnehmbarer Verkleidung
-  Systemregler SolvisControl 3 mit Touchscreen und Anbindungsoption  an das SolvisPortal zur Online-Bedienung und Auswertung
-  Warmwasserstation WWS inklusive drehzahlgeregelter Pumpe,  Schüttleistung 36 l/min
-  Volumenstrom- und Temperatursensoren
-  Alle verwendeten Umwälzpumpen hocheffizient
-  Alle eingebauten Komponenten hochwertig isoliert
Solvis-Art.-Nr.: 34006
Menge: 1,000 Stck
Produkt:
  Artikel:
    Artikelnummer: 34006
    Einheit: Stck
    Artikelkurztext: Lademodul mit WWS-36 für SolvisMax oder SolvisMax Solo
Lademodul mit WWS-36 für SolvisMax oder SolvisMax Solo Bodenstehendes Lademodul zur energieeffizienten Wärmeverwaltung. Montage direkt vor den SolvisMax. Mit Solvis-Systemregler SC-3. Lademodul und Verrohrung sind komplett vormontiert für die Anbindung an den Speicher, Stationen und Leitungen einschließlich Isolierung. Bestehend aus: - Metallgestell mit Füßen und Kopplung für den SolvisMax-Speicher mit abnehmbarer Verkleidung - Systemregler SolvisControl 3 mit Touchscreen und Anbindungsoption an das SolvisPortal zur Online-Bedienung und Auswertung - Warmwasserstation WWS inklusive drehzahlgeregelter Pumpe, Schüttleistung 36 l/min - Volumenstrom- und Temperatursensoren - Alle verwendeten Umwälzpumpen hocheffizient - Alle eingebauten Komponenten hochwertig isoliert Solvis-Art.-Nr.: 34006

**614 Lademodul mit WWS-36 und SÜS für SolvisMax oder SolvisMax Solo**
Lademodul mit WWS-36 und SÜS
für SolvisMax oder SolvisMax Solo
Bodenstehendes Lademodul zur energieeffizienten Wärmeverwaltung. Montage direkt vor den SolvisMax. Mit Solvis-Systemregler SC-3. Lademodul und Verrohrung sind komplett vormontiert für die Anbindung an den Speicher, Stationen und Leitungen einschließlich Isolierung. Bestehend aus:
-  Metallgestell mit Füßen und Kopplung für den SolvisMax-Speicher  mit abnehmbarer Verkleidung
-  Systemregler SolvisControl 3 mit Touchscreen und Anbindungsoption  an das SolvisPortal zur Online-Bedienung und Auswertung
-  Warmwasserstation WWS inklusive drehzahlgeregelter Pumpe,  Schüttleistung 36 l/min
-  Solarwärmeübergabestation SÜS-LM, inklusive zwei  drehzahlgeregelten Pumpen, Plattenwärmeübertrager, Armaturen
-  Volumenstrom- und Temperatursensoren
-  Alle verwendeten Umwälzpumpen hocheffizient
-  Alle eingebauten Komponenten hochwertig isoliert
Solvis-Art.-Nr.: 34007
Menge: 1,000 Stck
Produkt:
  Artikel:
    Artikelnummer: 34007
    Einheit: Stck
    Artikelkurztext: Lademodul mit WWS-36 und SÜS für SolvisMax oder SolvisMax Solo
Lademodul mit WWS-36 und SÜS für SolvisMax oder SolvisMax Solo Bodenstehendes Lademodul zur energieeffizienten Wärmeverwaltung. Montage direkt vor den SolvisMax. Mit Solvis-Systemregler SC-3. Lademodul und Verrohrung sind komplett vormontiert für die Anbindung an den Speicher, Stationen und Leitungen einschließlich Isolierung. Bestehend aus: - Metallgestell mit Füßen und Kopplung für den SolvisMax-Speicher mit abnehmbarer Verkleidung - Systemregler SolvisControl 3 mit Touchscreen und Anbindungsoption an das SolvisPortal zur Online-Bedienung und Auswertung - Warmwasserstation WWS inklusive drehzahlgeregelter Pumpe, Schüttleistung 36 l/min - Solarwärmeübergabestation SÜS-LM, inklusive zwei drehzahlgeregelten Pumpen, Plattenwärmeübertrager, Armaturen - Volumenstrom- und Temperatursensoren - Alle verwendeten Umwälzpumpen hocheffizient - Alle eingebauten Komponenten hochwertig isoliert Solvis-Art.-Nr.: 34007

**615 Lademodul HB WWS für SolvisMax passend für SolvisLea, -Mia, Pia**
Lademodul HB WWS für SolvisMax
passend für  SolvisLea, -Mia, Pia
Bodenstehendes Lademodul zur energieeffizienten Wärmeverwaltung. Montage direkt vor den SolvisMax. Mit Solvis-Systemregler SC-3. Lademodul und Verrohrung sind komplett vormontiert für die Anbindung an den Speicher, Stationen und Leitungen einschließlich Isolierung. Konzipiert für die Kombination mit den Wärmepumpen SolvisLea, SolvisMia und SolvisPia 13/17. Bestehend aus:
-  Metallgestell mit Füßen und Kopplung für den SolvisMax-Speicher  mit abnehmbarer Verkleidung
-  Systemregler SolvisControl 3 mit Touchscreen und Anbindungsoption  an das SolvisPortal zur Online-Bedienung und Auswertung
-  Warmwasserstation WWS inklusive drehzahlgeregelter Pumpe,  Schüttleistung 30 l/min
-  Volumenstrom- und Temperatursensoren
-  Pufferladestation mit Ladepumpe
-  Schlammabscheider
-  Alle verwendeten Umwälzpumpen hocheffizient
-  Alle eingebauten Komponenten hochwertig isoliert Bitte beachten:
-  Nicht geeignet zur Kombination mit der SolvisPia 12.
Solvis-Art.-Nr.: 34008
Menge: 1,000 Stck
Produkt:
  Artikel:
    Artikelnummer: 34008
    Einheit: Stck
    Artikelkurztext: Lademodul HB WWS für SolvisMax passend für SolvisLea, -Mia, Pia
Lademodul HB WWS für SolvisMax passend für SolvisLea, -Mia, Pia Bodenstehendes Lademodul zur energieeffizienten Wärmeverwaltung. Montage direkt vor den SolvisMax. Mit Solvis-Systemregler SC-3. Lademodul und Verrohrung sind komplett vormontiert für die Anbindung an den Speicher, Stationen und Leitungen einschließlich Isolierung. Konzipiert für die Kombination mit den Wärmepumpen SolvisLea, SolvisMia und SolvisPia 13/17. Bestehend aus: - Metallgestell mit Füßen und Kopplung für den SolvisMax-Speicher mit abnehmbarer Verkleidung - Systemregler SolvisControl 3 mit Touchscreen und Anbindungsoption an das SolvisPortal zur Online-Bedienung und Auswertung - Warmwasserstation WWS inklusive drehzahlgeregelter Pumpe, Schüttleistung 30 l/min - Volumenstrom- und Temperatursensoren - Pufferladestation mit Ladepumpe - Schlammabscheider - Alle verwendeten Umwälzpumpen hocheffizient - Alle eingebauten Komponenten hochwertig isoliert Bitte beachten: - Nicht geeignet zur Kombination mit der SolvisPia 12. Solvis-Art.-Nr.: 34008

**616 Lademodul HB WWS SÜS für SolvisMax passend für SolvisLea, -Mia, -Pia**
Lademodul HB WWS SÜS für SolvisMax
passend für SolvisLea, -Mia, -Pia
Bodenstehendes Lademodul zur energieeffizienten Wärmeverwaltung. Montage direkt vor den SolvisMax. Mit Solvis-Systemregler SC-3. Lademodul und Verrohrung sind komplett vormontiert für die Anbindung an den Speicher, Stationen und Leitungen einschließlich Isolierung. Konzipiert für die Kombination mit den Wärmepumpen SolvisLea, SolvisMia und SolvisPia 13/17. Bestehend aus:
-  Metallgestell mit Füßen und Kopplung für den SolvisMax-Speicher  mit abnehmbarer Verkleidung
-  Systemregler SolvisControl 3 mit Touchscreen und Anbindungsoption  an das SolvisPortal zur Online-Bedienung und Auswertung
-  Warmwasserstation WWS inklusive drehzahlgeregelter Pumpe,  Schüttleistung 30 l/min
-  Solarwärmeübergabestation SÜS-LM, inklusive zwei  drehzahlgeregelten Pumpen, Plattenwärmeübertrager, Armaturen
-  Volumenstrom- und Temperatursensoren
-  Pufferladestation mit Ladepumpe
-  Schlammabscheider
-  Alle verwendeten Umwälzpumpen hocheffizient
-  Alle eingebauten Komponenten hochwertig isoliert
Bitte beachten:
-  Nicht geeignet zur Kombination mit der SolvisPia 12.
Solvis-Art.-Nr.: 34009
Menge: 1,000 Stck
Produkt:
  Artikel:
    Artikelnummer: 34009
    Einheit: Stck
    Artikelkurztext: Lademodul HB WWS SÜS für SolvisMax passend für SolvisLea, -Mia, -Pia
Lademodul HB WWS SÜS für SolvisMax passend für SolvisLea, -Mia, -Pia Bodenstehendes Lademodul zur energieeffizienten Wärmeverwaltung. Montage direkt vor den SolvisMax. Mit Solvis-Systemregler SC-3. Lademodul und Verrohrung sind komplett vormontiert für die Anbindung an den Speicher, Stationen und Leitungen einschließlich Isolierung. Konzipiert für die Kombination mit den Wärmepumpen SolvisLea, SolvisMia und SolvisPia 13/17. Bestehend aus: - Metallgestell mit Füßen und Kopplung für den SolvisMax-Speicher mit abnehmbarer Verkleidung - Systemregler SolvisControl 3 mit Touchscreen und Anbindungsoption an das SolvisPortal zur Online-Bedienung und Auswertung - Warmwasserstation WWS inklusive drehzahlgeregelter Pumpe, Schüttleistung 30 l/min - Solarwärmeübergabestation SÜS-LM, inklusive zwei drehzahlgeregelten Pumpen, Plattenwärmeübertrager, Armaturen - Volumenstrom- und Temperatursensoren - Pufferladestation mit Ladepumpe - Schlammabscheider - Alle verwendeten Umwälzpumpen hocheffizient - Alle eingebauten Komponenten hochwertig isoliert Bitte beachten: - Nicht geeignet zur Kombination mit der SolvisPia 12. Solvis-Art.-Nr.: 34009

**617 Lademodul WP WWS für SolvisMax Solo passend für SolvisLea Pro, -Mia, -Pia**
Lademodul WP WWS für SolvisMax Solo
passend für SolvisLea Pro, -Mia, -Pia
Bodenstehendes Lademodul zur energieeffizienten Wärmeverwaltung. Montage direkt vor den SolvisMax. Mit Solvis-Systemregler SC-3. Lademodul und Verrohrung sind komplett vormontiert für die Anbindung an den Speicher, Stationen und Leitungen einschließlich Isolierung. Konzipiert für die Kombination mit den Wärmepumpen SolvisLea Pro, SolvisMia und SolvisPia 13/17. Bestehend aus:
-  Metallgestell mit Füßen und Kopplung für den SolvisMax-Speicher  mit abnehmbarer Verkleidung
-  Systemregler SolvisControl 3 mit Touchscreen und Anbindungsoption  an das SolvisPortal zur Online-Bedienung und Auswertung
-  Warmwasserstation WWS inklusive drehzahlgeregelter Pumpe,  Schüttleistung 30 l/min
-  Volumenstrom- und Temperatursensoren
-  Pufferladestation mit Ladepumpe
-  Schlammabscheider
-  Elt. Heizpatrone 6,2/8,8 kW
-  Alle verwendeten Umwälzpumpen hocheffizient
-  Alle eingebauten Komponenten hochwertig isoliert Bitte beachten:
-  Nicht geeignet zur Kombination mit der SolvisPia 12.
Solvis-Art.-Nr.: 34010
Menge: 1,000 Stck
Produkt:
  Artikel:
    Artikelnummer: 34010
    Einheit: Stck
    Artikelkurztext: Lademodul WP WWS für SolvisMax Solo passend für SolvisLea Pro, -Mia, -Pia
Lademodul WP WWS für SolvisMax Solo passend für SolvisLea Pro, -Mia, -Pia Bodenstehendes Lademodul zur energieeffizienten Wärmeverwaltung. Montage direkt vor den SolvisMax. Mit Solvis-Systemregler SC-3. Lademodul und Verrohrung sind komplett vormontiert für die Anbindung an den Speicher, Stationen und Leitungen einschließlich Isolierung. Konzipiert für die Kombination mit den Wärmepumpen SolvisLea Pro, SolvisMia und SolvisPia 13/17. Bestehend aus: - Metallgestell mit Füßen und Kopplung für den SolvisMax-Speicher mit abnehmbarer Verkleidung - Systemregler SolvisControl 3 mit Touchscreen und Anbindungsoption an das SolvisPortal zur Online-Bedienung und Auswertung - Warmwasserstation WWS inklusive drehzahlgeregelter Pumpe, Schüttleistung 30 l/min - Volumenstrom- und Temperatursensoren - Pufferladestation mit Ladepumpe - Schlammabscheider - Elt. Heizpatrone 6,2/8,8 kW - Alle verwendeten Umwälzpumpen hocheffizient - Alle eingebauten Komponenten hochwertig isoliert Bitte beachten: - Nicht geeignet zur Kombination mit der SolvisPia 12. Solvis-Art.-Nr.: 34010

**618 Lademodul WP WWS SÜS für SolvisMax Solo passend für SolvisLea Pro, -Mia, -Pia**
Lademodul WP WWS SÜS für SolvisMax Solo
passend für SolvisLea Pro, -Mia, -Pia
Bodenstehendes Lademodul zur energieeffizienten Wärmeverwaltung. Montage direkt vor den SolvisMax. Mit Solvis-Systemregler SC-3. Lademodul und Verrohrung sind komplett vormontiert für die Anbindung an den Speicher, Stationen und Leitungen einschließlich Isolierung. Konzipiert für die Kombination mit den Wärmepumpen SolvisLea Pro, SolvisMia und SolvisPia 13/17. Bestehend aus:
-  Metallgestell mit Füßen und Kopplung für den SolvisMax-Speicher  mit abnehmbarer Verkleidung
-  Systemregler SolvisControl 3 mit Touchscreen und Anbindungsoption  an das SolvisPortal zur Online-Bedienung und Auswertung
-  Warmwasserstation WWS inklusive drehzahlgeregelter Pumpe,  Schüttleistung 30 l/min
-  Solarwärmeübergabestation SÜS-LM, inklusive zwei  drehzahlgeregelten Pumpen, Plattenwärmeübertrager, Armaturen
-  Volumenstrom- und Temperatursensoren
-  Pufferladestation mit Ladepumpe
-  Schlammabscheider
-  Elt. Heizpatrone 6,2/8,8 kW
-  Alle verwendeten Umwälzpumpen hocheffizient
-  Alle eingebauten Komponenten hochwertig isoliert Bitte beachten:
-  Nicht geeignet zur Kombination mit der SolvisPia 12.
Solvis-Art.-Nr.: 34011
Menge: 1,000 Stck
Produkt:
  Artikel:
    Artikelnummer: 34011
    Einheit: Stck
    Artikelkurztext: Lademodul WP WWS SÜS für SolvisMax Solo passend für SolvisLea Pro, -Mia, -Pia
Lademodul WP WWS SÜS für SolvisMax Solo passend für SolvisLea Pro, -Mia, -Pia Bodenstehendes Lademodul zur energieeffizienten Wärmeverwaltung. Montage direkt vor den SolvisMax. Mit Solvis-Systemregler SC-3. Lademodul und Verrohrung sind komplett vormontiert für die Anbindung an den Speicher, Stationen und Leitungen einschließlich Isolierung. Konzipiert für die Kombination mit den Wärmepumpen SolvisLea Pro, SolvisMia und SolvisPia 13/17. Bestehend aus: - Metallgestell mit Füßen und Kopplung für den SolvisMax-Speicher mit abnehmbarer Verkleidung - Systemregler SolvisControl 3 mit Touchscreen und Anbindungsoption an das SolvisPortal zur Online-Bedienung und Auswertung - Warmwasserstation WWS inklusive drehzahlgeregelter Pumpe, Schüttleistung 30 l/min - Solarwärmeübergabestation SÜS-LM, inklusive zwei drehzahlgeregelten Pumpen, Plattenwärmeübertrager, Armaturen - Volumenstrom- und Temperatursensoren - Pufferladestation mit Ladepumpe - Schlammabscheider - Elt. Heizpatrone 6,2/8,8 kW - Alle verwendeten Umwälzpumpen hocheffizient - Alle eingebauten Komponenten hochwertig isoliert Bitte beachten: - Nicht geeignet zur Kombination mit der SolvisPia 12. Solvis-Art.-Nr.: 34011

**619 Brenner 10 kW SX-LN-3 für SolvisMax mit Zubehör**
Brenner 10 kW SX-LN-3 für SolvisMax
mit Zubehör
Modulierender Gas-Brennwertbrenner mit flexiblem Gasanschluss, mit Gasleitung, Gasgerätehahn, MAG-Anschlussgruppe, Abgasanschluss DN 125/80 mit Abgasmessstück Nennwärmeleistung: 2-10 kW, voreingestellt auf Erdgas H
Solvis-Art.-Nr.: 34012
Menge: 1,000 Stck
Produkt:
  Artikel:
    Artikelnummer: 34012
    Einheit: Stck
    Artikelkurztext: Brenner 10 kW SX-LN-3 für SolvisMax mit Zubehör
Brenner 10 kW SX-LN-3 für SolvisMax mit Zubehör Modulierender Gas-Brennwertbrenner mit flexiblem Gasanschluss, mit Gasleitung, Gasgerätehahn, MAG-Anschlussgruppe, Abgasanschluss DN 125/80 mit Abgasmessstück Nennwärmeleistung: 2-10 kW, voreingestellt auf Erdgas H Solvis-Art.-Nr.: 34012

**620 Brenner 18 kW SX-LN-3 für SolvisMax mit Zubehör**
Brenner 18 kW SX-LN-3 für SolvisMax
mit Zubehör
Modulierender Gas-Brennwertbrenner mit flexiblem Gasanschluss, mit Gasleitung, Gasgerätehahn, MAG-Anschlussgruppe, Abgasanschluss DN 125/80 mit Abgasmessstück Nennwärmeleistung: 3-18 kW, voreingestellt auf Erdgas H
Solvis-Art.-Nr.: 34013
Menge: 1,000 Stck
Produkt:
  Artikel:
    Artikelnummer: 34013
    Einheit: Stck
    Artikelkurztext: Brenner 18 kW SX-LN-3 für SolvisMax mit Zubehör
Brenner 18 kW SX-LN-3 für SolvisMax mit Zubehör Modulierender Gas-Brennwertbrenner mit flexiblem Gasanschluss, mit Gasleitung, Gasgerätehahn, MAG-Anschlussgruppe, Abgasanschluss DN 125/80 mit Abgasmessstück Nennwärmeleistung: 3-18 kW, voreingestellt auf Erdgas H Solvis-Art.-Nr.: 34013

**621 Brenner 25 kW SX-LN-3 für SolvisMax mit Zubehör**
Brenner 25 kW SX-LN-3 für SolvisMax
mit Zubehör
Modulierender Gas-Brennwertbrenner mit flexiblem Gasanschluss, mit Gasleitung, Gasgerätehahn, MAG-Anschlussgruppe, Abgasanschluss DN 125/80 mit Abgasmessstück Nennwärmeleistung: 5-25 kW, voreingestellt auf Erdgas H
Solvis-Art.-Nr.: 34014
Menge: 1,000 Stck
Produkt:
  Artikel:
    Artikelnummer: 34014
    Einheit: Stck
    Artikelkurztext: Brenner 25 kW SX-LN-3 für SolvisMax mit Zubehör
Brenner 25 kW SX-LN-3 für SolvisMax mit Zubehör Modulierender Gas-Brennwertbrenner mit flexiblem Gasanschluss, mit Gasleitung, Gasgerätehahn, MAG-Anschlussgruppe, Abgasanschluss DN 125/80 mit Abgasmessstück Nennwärmeleistung: 5-25 kW, voreingestellt auf Erdgas H Solvis-Art.-Nr.: 34014

**622 Brenner 30 kW SX-LN-3 für SolvisMax mit Zubehör**
Brenner 30 kW SX-LN-3 für SolvisMax
mit Zubehör
Modulierender Gas-Brennwertbrenner mit flexiblem Gasanschluss, mit Gasleitung, Gasgerätehahn, MAG-Anschlussgruppe, Abgasanschluss DN 125/80 mit Abgasmessstück Nennwärmeleistung: 5-30 kW, voreingestellt auf Erdgas H
Solvis-Art.-Nr.: 34015
Menge: 1,000 Stck
Produkt:
  Artikel:
    Artikelnummer: 34015
    Einheit: Stck
    Artikelkurztext: Brenner 30 kW SX-LN-3 für SolvisMax mit Zubehör
Brenner 30 kW SX-LN-3 für SolvisMax mit Zubehör Modulierender Gas-Brennwertbrenner mit flexiblem Gasanschluss, mit Gasleitung, Gasgerätehahn, MAG-Anschlussgruppe, Abgasanschluss DN 125/80 mit Abgasmessstück Nennwärmeleistung: 5-30 kW, voreingestellt auf Erdgas H Solvis-Art.-Nr.: 34015

**623 Brenner 10/17 kW Öl-BW-3 für SolvisMax mit Zubehör**
Brenner 10/17 kW Öl-BW-3 für SolvisMax
mit Zubehör
2-stufiger Öl-Brennwertbrenner mit flexibler Ölleitung inkl. Heizölfilter und Entlüfter (mit Mehrfachfilterung), Innenrohr- und Mündungsschalldämpfer Abgasanschluss DN 125/80 mit Abgasmessstück Nennwärmeleistung: 10/17 kW
Solvis-Art.-Nr.: 34016
Menge: 1,000 Stck
Produkt:
  Artikel:
    Artikelnummer: 34016
    Einheit: Stck
    Artikelkurztext: Brenner 10/17 kW Öl-BW-3 für SolvisMax mit Zubehör
Brenner 10/17 kW Öl-BW-3 für SolvisMax mit Zubehör 2-stufiger Öl-Brennwertbrenner mit flexibler Ölleitung inkl. Heizölfilter und Entlüfter (mit Mehrfachfilterung), Innenrohr- und Mündungsschalldämpfer Abgasanschluss DN 125/80 mit Abgasmessstück Nennwärmeleistung: 10/17 kW Solvis-Art.-Nr.: 34016

**624 Brenner 14/23 kW Öl-BW-3 für SolvisMax mit Zubehör**
Brenner 14/23 kW Öl-BW-3 für SolvisMax
mit Zubehör
2-stufiger Öl-Brennwertbrenner mit flexibler Ölleitung inkl. Heizölfilter und Entlüfter (mit Mehrfachfilterung), Innenrohr- und Mündungsschalldämpfer Abgasanschluss DN 125/80 mit Abgasmessstück Nennwärmeleistung: 14/23 kW
Solvis-Art.-Nr.: 34017
Menge: 1,000 Stck
Produkt:
  Artikel:
    Artikelnummer: 34017
    Einheit: Stck
    Artikelkurztext: Brenner 14/23 kW Öl-BW-3 für SolvisMax mit Zubehör
Brenner 14/23 kW Öl-BW-3 für SolvisMax mit Zubehör 2-stufiger Öl-Brennwertbrenner mit flexibler Ölleitung inkl. Heizölfilter und Entlüfter (mit Mehrfachfilterung), Innenrohr- und Mündungsschalldämpfer Abgasanschluss DN 125/80 mit Abgasmessstück Nennwärmeleistung: 14/23 kW Solvis-Art.-Nr.: 34017

**625 Brenner 20/28 kW Öl-BW-3 für SolvisMax mit Zubehör**
Brenner 20/28 kW Öl-BW-3 für SolvisMax
mit Zubehör
2-stufiger Öl-Brennwertbrenner mit flexibler Ölleitung inkl. Heizölfilter und Entlüfter (mit Mehrfachfilterung), Innenrohr- und Mündungsschalldämpfer Abgasanschluss DN 125/80 mit Abgasmessstück Nennwärmeleistung: 20/28 kW
Solvis-Art.-Nr.: 34018
Menge: 1,000 Stck
Produkt:
  Artikel:
    Artikelnummer: 34018
    Einheit: Stck
    Artikelkurztext: Brenner 20/28 kW Öl-BW-3 für SolvisMax mit Zubehör
Brenner 20/28 kW Öl-BW-3 für SolvisMax mit Zubehör 2-stufiger Öl-Brennwertbrenner mit flexibler Ölleitung inkl. Heizölfilter und Entlüfter (mit Mehrfachfilterung), Innenrohr- und Mündungsschalldämpfer Abgasanschluss DN 125/80 mit Abgasmessstück Nennwärmeleistung: 20/28 kW Solvis-Art.-Nr.: 34018

**626 Standkonsole Wärmepumpen**
Standkonsole Wärmepumpen
Konsole in T-Form für eine einbetonierte Bodenaufstellung Bestehend aus:
-  2 x Edelstahlkonsole in T-Form
-  Montageschablone für SolvisLea, SolvisMia und SolvisPia
-  Schraubenpack mit Schwingungsdämpfern Bitte beachten: Bei Verwendung für die Wärmepumpe SolvisLea Pro ist zusätzlich das "Ergänzungsset Standkonsole" (Art.-Nr. 35487) zu verwenden.
Solvis-Art.-Nr.: 34021
Menge: 1,000 Stck
Produkt:
  Artikel:
    Artikelnummer: 34021
    Einheit: Stck
    Artikelkurztext: Standkonsole Wärmepumpen
Standkonsole Wärmepumpen Konsole in T-Form für eine einbetonierte Bodenaufstellung Bestehend aus: - 2 x Edelstahlkonsole in T-Form - Montageschablone für SolvisLea, SolvisMia und SolvisPia - Schraubenpack mit Schwingungsdämpfern Bitte beachten: Bei Verwendung für die Wärmepumpe SolvisLea Pro ist zusätzlich das "Ergänzungsset Standkonsole" (Art.-Nr. 35487) zu verwenden. Solvis-Art.-Nr.: 34021

**627 Heizungspumpe NMT Mini PWM 25/80 mit 2 Dichtungen und 2 Kabeln**
Heizungspumpe NMT Mini PWM 25/80mit 2 Dichtungen und 2 Kabeln
Solvis-Art.-Nr.: 34153
Menge: 1,000 Stck
Produkt:
  Artikel:
    Artikelnummer: 34153
    Einheit: Stck
    Artikelkurztext: Heizungspumpe NMT Mini PWM 25/80 mit 2 Dichtungen und 2 Kabeln
Heizungspumpe NMT Mini PWM 25/80mit 2 Dichtungen und 2 Kabeln Solvis-Art.-Nr.: 34153

**628 SolvisBen WP mit WWS und HKS passend für SolvisPia 12**
SolvisBen WP mit WWS und HKS
passend für SolvisPia 12
Pufferspeicher mit sehr leistungsfähiger Frischwasserbereitung zur Kombination mit der Wärmepumpe SolvisPia 12. Stabile Temperaturschichtung durch patentierte Beladelanzen. Sehr gute Wärmedämmung. Bestehend aus:
-  Pufferspeicher 230 l, mit Einbauten
-  selbstregelnder, wartungsfreier Solarschichtenlader
-  Beladelanze für den Rücklauf der Heizkreise
-  abnehmbare Wärmedämmung aus ePP
-  Systemregler SolvisControl 3 mit Touchscreen und Anbindungsoption an das SolvisPortal (Online-Bedienung und Auswertung)
-  Warmwasserstation, Schüttleistung 30 l/min
-  Heizkreisstation gemischt, Kvs 4,0
-  Heizpatrone als Not-/Zusatzheizung 6,2/8,8 kW
-  Muffe zum optionalen Einbau eines E-Heizstabes
-  Heizungssicherheitsventil, Anschlussgruppe für Heizungs-MAG
-  Schlammabscheider mit Magnet und Isolierung Bitte beachten:
-  Pufferladepumpe, Volumenstromgeber und Luftabscheider  sind in die SolvisPia 12 integriert.
Solvis-Art.-Nr.: 34166
Menge: 1,000 Stck
Produkt:
  Artikel:
    Artikelnummer: 34166
    Einheit: Stck
    Artikelkurztext: SolvisBen WP mit WWS und HKS passend für SolvisPia 12
SolvisBen WP mit WWS und HKS passend für SolvisPia 12 Pufferspeicher mit sehr leistungsfähiger Frischwasserbereitung zur Kombination mit der Wärmepumpe SolvisPia 12. Stabile Temperaturschichtung durch patentierte Beladelanzen. Sehr gute Wärmedämmung. Bestehend aus: - Pufferspeicher 230 l, mit Einbauten - selbstregelnder, wartungsfreier Solarschichtenlader - Beladelanze für den Rücklauf der Heizkreise - abnehmbare Wärmedämmung aus ePP - Systemregler SolvisControl 3 mit Touchscreen und Anbindungs- option an das SolvisPortal (Online-Bedienung und Auswertung) - Warmwasserstation, Schüttleistung 30 l/min - Heizkreisstation gemischt, Kvs 4,0 - Heizpatrone als Not-/Zusatzheizung 6,2/8,8 kW - Muffe zum optionalen Einbau eines E-Heizstabes - Heizungssicherheitsventil, Anschlussgruppe für Heizungs-MAG - Schlammabscheider mit Magnet und Isolierung Bitte beachten: - Pufferladepumpe, Volumenstromgeber und Luftabscheider sind in die SolvisPia 12 integriert. Solvis-Art.-Nr.: 34166

**629 SolvisBen WP mit WWS passend für SolvisPia 12**
SolvisBen WP mit WWS
passend für SolvisPia 12
Pufferspeicher mit sehr leistungsfähiger Frischwasserbereitung zur Kombination mit der Wärmepumpe SolvisPia 12. Stabile Temperaturschichtung durch patentierte Beladelanzen. Sehr gute Wärmedämmung. Bestehend aus:
-  Pufferspeicher 230 l, mit Einbauten
-  selbstregelnder, wartungsfreier Solarschichtenlader
-  Beladelanze für den Rücklauf der Heizkreise
-  abnehmbare Wärmedämmung aus ePP
-  Systemregler SolvisControl 3 mit Touchscreen und Anbindungsoption an das SolvisPortal (Online-Bedienung und Auswertung)
-  Warmwasserstation, Schüttleistung 30 l/min
-  Heizpatrone als Not-/Zusatzheizung 6,2 kW
-  Muffe zum optionalen Einbau eines E-Heizstabes
-  Heizungssicherheitsventil, Anschlussgruppe für Heizungs-MAG
-  Schlammabscheider mit Magnet und Isolierung
Bitte beachten:
-  Pufferladepumpe, Volumenstromgeber und Luftabscheider  sind in die SolvisPia 12 integriert.
Solvis-Art.-Nr.: 34167.
Solvis-Art.-Nr.: 34167
Menge: 1,000 Stck
Produkt:
  Artikel:
    Artikelnummer: 34167
    Einheit: Stck
    Artikelkurztext: SolvisBen WP mit WWS passend für SolvisPia 12
SolvisBen WP mit WWS passend für SolvisPia 12 Pufferspeicher mit sehr leistungsfähiger Frischwasserbereitung zur Kombination mit der Wärmepumpe SolvisPia 12. Stabile Temperaturschichtung durch patentierte Beladelanzen. Sehr gute Wärmedämmung. Bestehend aus: - Pufferspeicher 230 l, mit Einbauten - selbstregelnder, wartungsfreier Solarschichtenlader - Beladelanze für den Rücklauf der Heizkreise - abnehmbare Wärmedämmung aus ePP - Systemregler SolvisControl 3 mit Touchscreen und Anbindungs- option an das SolvisPortal (Online-Bedienung und Auswertung) - Warmwasserstation, Schüttleistung 30 l/min - Heizpatrone als Not-/Zusatzheizung 6,2 kW - Muffe zum optionalen Einbau eines E-Heizstabes - Heizungssicherheitsventil, Anschlussgruppe für Heizungs-MAG - Schlammabscheider mit Magnet und Isolierung Bitte beachten: - Pufferladepumpe, Volumenstromgeber und Luftabscheider sind in die SolvisPia 12 integriert. Solvis-Art.-Nr.: 34167. Solvis-Art.-Nr.: 34167

**630 FI-Schutzschalter 3-phasig für SolvisLea 10 Pro und SolvisPia**
FI-Schutzschalter 3-phasig für
SolvisLea 10 Pro und SolvisPia
Digitaler 4p allstromsensitiver FI-Schalter (Typ B SK) zum Einsatz bei Wärmepumpe SolvisPia und SolvisLea 10 Pro. Besonders robust bei betriebsbedingten Ableit- und Fehlerströmen im Bereich über 1 kHz. Technische Daten:
-  Bemessungsstrom: 25 A
-  Bemessungsfehlerstrome: 30 mA Geeignet für die Montage auf Hutschienen (4 TE)
Solvis-Art.-Nr.: 34215
Menge: 1,000 Stck
Produkt:
  Artikel:
    Artikelnummer: 34215
    Einheit: Stck
    Artikelkurztext: FI-Schutzschalter 3-phasig für SolvisLea 10 Pro und SolvisPia
FI-Schutzschalter 3-phasig für SolvisLea 10 Pro und SolvisPia Digitaler 4p allstromsensitiver FI-Schalter (Typ B SK) zum Einsatz bei Wärmepumpe SolvisPia und SolvisLea 10 Pro. Besonders robust bei betriebsbedingten Ableit- und Fehlerströmen im Bereich über 1 kHz. Technische Daten: - Bemessungsstrom: 25 A - Bemessungsfehlerstrome: 30 mA Geeignet für die Montage auf Hutschienen (4 TE) Solvis-Art.-Nr.: 34215

**631 Lademodul WP WWS für SolvisMax Solo passend für SolvisPia 12**
Lademodul WP WWS für SolvisMax Solo
passend für SolvisPia 12
Bodenstehendes Lademodul zur energieeffizienten Wärmeverwaltung. Montage direkt vor den SolvisMax. Mit Solvis-Systemregler SC-3. Lademodul und Verrohrung sind komplett vormontiert für die Anbindung an den Speicher, Stationen und Leitungen einschließlich Isolierung. Konzipiert für die Kombination mit der Wärmepumpe SolvisPia 12. Bestehend aus:
-  Metallgestell mit Füßen und Kopplung für den SolvisMax-Speicher mit abnehmbarer Verkleidung
-  Systemregler SolvisControl 3 mit Touchscreen und Anbindungsoption an das SolvisPortal zur Online-Bedienung und Auswertung
-  Warmwasserstation WWS inklusive drehzahlgeregelter Pumpe, Schüttleistung 30 l/min
-  Schlammabscheider mit Magnet und Isolierung
-  Elt. Heizpatrone 6,2/8,8 kW
-  Alle verwendeten Umwälzpumpen hocheffizient
-  Alle eingebauten Komponenten hochwertig isoliert
Bitte beachten:
-  Pufferladepumpe, Volumenstromgeber und Luftabscheider  sind in die SolvisPia integriert.
Solvis-Art.-Nr.: 34261
Menge: 1,000 Stck
Produkt:
  Artikel:
    Artikelnummer: 34261
    Einheit: Stck
    Artikelkurztext: Lademodul WP WWS für SolvisMax Solo passend für SolvisPia 12
Lademodul WP WWS für SolvisMax Solo passend für SolvisPia 12 Bodenstehendes Lademodul zur energieeffizienten Wärmeverwaltung. Montage direkt vor den SolvisMax. Mit Solvis-Systemregler SC-3. Lademodul und Verrohrung sind komplett vormontiert für die Anbindung an den Speicher, Stationen und Leitungen einschließlich Isolierung. Konzipiert für die Kombination mit der Wärmepumpe SolvisPia 12. Bestehend aus: - Metallgestell mit Füßen und Kopplung für den SolvisMax-Speicher mit abnehmbarer Verkleidung - Systemregler SolvisControl 3 mit Touchscreen und Anbindungsoption an das SolvisPortal zur Online-Bedienung und Auswertung - Warmwasserstation WWS inklusive drehzahlgeregelter Pumpe, Schüttleistung 30 l/min - Schlammabscheider mit Magnet und Isolierung - Elt. Heizpatrone 6,2/8,8 kW - Alle verwendeten Umwälzpumpen hocheffizient - Alle eingebauten Komponenten hochwertig isoliert Bitte beachten: - Pufferladepumpe, Volumenstromgeber und Luftabscheider sind in die SolvisPia integriert. Solvis-Art.-Nr.: 34261

**632 Lademodul WP WWS SÜS für SolvisMax Solo passend für SolvisPia 12**
Lademodul WP WWS SÜS für SolvisMax Solo
passend für SolvisPia 12
Bodenstehendes Lademodul zur energieeffizienten Wärmeverwaltung. Montage direkt vor den SolvisMax. Mit Solvis-Systemregler SC-3. Lademodul und Verrohrung sind komplett vormontiert für die Anbindung an den Speicher, Stationen und Leitungen einschließlich Isolierung. Konzipiert für die Kombination mit der Wärmepumpe SolvisPia 12. Bestehend aus:
-  Metallgestell mit Füßen und Kopplung für den SolvisMax-Speicher  mit abnehmbarer Verkleidung
-  Systemregler SolvisControl 3 mit Touchscreen und Anbindungsoption  an das SolvisPortal zur Online-Bedienung und Auswertung
-  Warmwasserstation WWS inklusive drehzahlgeregelter Pumpe,  Schüttleistung 30 l/min
-  Solarwärmeübergabestation SÜS-LM, inklusive zwei  drehzahlgeregelten Pumpen, Plattenwärmeübertrager, Armaturen
-  Schlammabscheider mit Magnet und Isolierung
-  Elt. Heizpatrone 6,2/8,8 kW
-  Alle verwendeten Umwälzpumpen hocheffizient
-  Alle eingebauten Komponenten hochwertig isoliert
Bitte beachten:
-  Pufferladepumpe, Volumenstromgeber und Luftabscheider  sind in die SolvisPia integriert.
Solvis-Art.-Nr.: 34262
Menge: 1,000 Stck
Produkt:
  Artikel:
    Artikelnummer: 34262
    Einheit: Stck
    Artikelkurztext: Lademodul WP WWS SÜS für SolvisMax Solo passend für SolvisPia 12
Lademodul WP WWS SÜS für SolvisMax Solo passend für SolvisPia 12 Bodenstehendes Lademodul zur energieeffizienten Wärmeverwaltung. Montage direkt vor den SolvisMax. Mit Solvis-Systemregler SC-3. Lademodul und Verrohrung sind komplett vormontiert für die Anbindung an den Speicher, Stationen und Leitungen einschließlich Isolierung. Konzipiert für die Kombination mit der Wärmepumpe SolvisPia 12. Bestehend aus: - Metallgestell mit Füßen und Kopplung für den SolvisMax-Speicher mit abnehmbarer Verkleidung - Systemregler SolvisControl 3 mit Touchscreen und Anbindungsoption an das SolvisPortal zur Online-Bedienung und Auswertung - Warmwasserstation WWS inklusive drehzahlgeregelter Pumpe, Schüttleistung 30 l/min - Solarwärmeübergabestation SÜS-LM, inklusive zwei drehzahlgeregelten Pumpen, Plattenwärmeübertrager, Armaturen - Schlammabscheider mit Magnet und Isolierung - Elt. Heizpatrone 6,2/8,8 kW - Alle verwendeten Umwälzpumpen hocheffizient - Alle eingebauten Komponenten hochwertig isoliert Bitte beachten: - Pufferladepumpe, Volumenstromgeber und Luftabscheider sind in die SolvisPia integriert. Solvis-Art.-Nr.: 34262

**633 SolvisPia 12 Kompakte Luft/Wasser-Wärmepumpe**
SolvisPia 12
Kompakte Luft/Wasser-Wärmepumpe
Leistungsgeregelte (Inverter) Luft/Wasser-Wärmepumpe für die Außenaufstellung. Mit natürlichem Kältemittel R290 (Propan) und innovativem Kältekreis, der auch bei niedrigen Außentemperaturen einen effizienten Betrieb gewährleistet. Geeignet für die Anwendungsfälle Sanierung und Modernisierung. Mit einer Leistung von 12 kW ist sie auch für größere Neubauten geeignet. Wärmeleistung bei A2/W35: modulierend 3,9...12,0 kW
-  Kompaktgerät (keine Arbeiten am Kältekreis nötig)
-  Abtaubetrieb durch Kreislaufumkehr
-  Optimierte Schallreduzierung durch gekapselten Kältekreislauf und entkoppelten Verdichter Bestehend aus:
-  Verdampfer, Verdichter, Verflüssiger und Zwischenwärmeübertrager
-  zwei elektronische Expansionsventile
-  intergierte Pufferladestation mit Volumenstromgeber
-  Mikroblasenabscheider und Sicherheitsventil 2,5 bar (kein weiterer Luftabscheider im System zulässig!) Bitte beachten: Kann nur in Verbindung mit einer bestehenden SolvisBen- oder SolvisMax-Anlage verwendet werden.
Solvis-Art.-Nr.: 34264
Menge: 1,000 Stck
Produkt:
  Artikel:
    Artikelnummer: 34264
    Einheit: Stck
    Artikelkurztext: SolvisPia 12 Kompakte Luft/Wasser-Wärmepumpe
SolvisPia 12 Kompakte Luft/Wasser-Wärmepumpe Leistungsgeregelte (Inverter) Luft/Wasser-Wärmepumpe für die Außenaufstellung. Mit natürlichem Kältemittel R290 (Propan) und innovativem Kältekreis, der auch bei niedrigen Außentemperaturen einen effizienten Betrieb gewährleistet. Geeignet für die Anwendungsfälle Sanierung und Modernisierung. Mit einer Leistung von 12 kW ist sie auch für größere Neubauten geeignet. Wärmeleistung bei A2/W35: modulierend 3,9...12,0 kW - Kompaktgerät (keine Arbeiten am Kältekreis nötig) - Abtaubetrieb durch Kreislaufumkehr - Optimierte Schallreduzierung durch gekapselten Kältekreislauf und entkoppelten Verdichter Bestehend aus: - Verdampfer, Verdichter, Verflüssiger und Zwischenwärmeübertrager - zwei elektronische Expansionsventile - intergierte Pufferladestation mit Volumenstromgeber - Mikroblasenabscheider und Sicherheitsventil 2,5 bar (kein weiterer Luftabscheider im System zulässig!) Bitte beachten: Kann nur in Verbindung mit einer bestehenden SolvisBen- oder SolvisMax-Anlage verwendet werden. Solvis-Art.-Nr.: 34264

**634 Lademodul HB WWS für SolvisMax passend für SolvisPia**
Lademodul HB WWS für SolvisMax
passend für SolvisPia
Bodenstehendes Lademodul zur energieeffizienten Wärmeverwaltung. Montage direkt vor den SolvisMax. Mit Solvis-Systemregler SC-3. Lademodul und Verrohrung sind komplett vormontiert für die Anbindung an den Speicher, Stationen und Leitungen einschließlich Isolierung. Konzipiert für die Kombination mit der Wärmepumpe SolvisPia 12. Bestehend aus:
-  Metallgestell mit Füßen und Kopplung für den SolvisMax-Speicher  mit abnehmbarer Verkleidung
-  Systemregler SolvisControl 3 mit Touchscreen und Anbindungsoption  an das SolvisPortal zur Online-Bedienung und Auswertung
-  Warmwasserstation WWS inklusive drehzahlgeregelter Pumpe,  Schüttleistung 30 l/min
-  Schlammabscheider mit Magnet und Isolierung
-  Alle verwendeten Umwälzpumpen hocheffizient
-  Alle eingebauten Komponenten hochwertig isoliert Bitte beachten:
-  Pufferladepumpe, Volumenstromgeber und Luftabscheider  sind in die SolvisPia integriert.
Solvis-Art.-Nr.: 34307
Menge: 1,000 Stck
Produkt:
  Artikel:
    Artikelnummer: 34307
    Einheit: Stck
    Artikelkurztext: Lademodul HB WWS für SolvisMax passend für SolvisPia
Lademodul HB WWS für SolvisMax passend für SolvisPia Bodenstehendes Lademodul zur energieeffizienten Wärmeverwaltung. Montage direkt vor den SolvisMax. Mit Solvis-Systemregler SC-3. Lademodul und Verrohrung sind komplett vormontiert für die Anbindung an den Speicher, Stationen und Leitungen einschließlich Isolierung. Konzipiert für die Kombination mit der Wärmepumpe SolvisPia 12. Bestehend aus: - Metallgestell mit Füßen und Kopplung für den SolvisMax-Speicher mit abnehmbarer Verkleidung - Systemregler SolvisControl 3 mit Touchscreen und Anbindungsoption an das SolvisPortal zur Online-Bedienung und Auswertung - Warmwasserstation WWS inklusive drehzahlgeregelter Pumpe, Schüttleistung 30 l/min - Schlammabscheider mit Magnet und Isolierung - Alle verwendeten Umwälzpumpen hocheffizient - Alle eingebauten Komponenten hochwertig isoliert Bitte beachten: - Pufferladepumpe, Volumenstromgeber und Luftabscheider sind in die SolvisPia integriert. Solvis-Art.-Nr.: 34307

**635 Lademodul HB WWS SÜS für SolvisMax passend für SolvisPia 12**
Lademodul HB WWS SÜS für SolvisMax
passend für SolvisPia 12
Bodenstehendes Lademodul zur energieeffizienten Wärmeverwaltung. Montage direkt vor den SolvisMax. Mit Solvis-Systemregler SC-3. Lademodul und Verrohrung sind komplett vormontiert für die Anbindung an den Speicher, Stationen und Leitungen einschließlich Isolierung. Konzipiert für die Kombination mit der Wärmepumpe SolvisPia 12. Bestehend aus:
-  Metallgestell mit Füßen und Kopplung für den SolvisMax-Speicher  mit abnehmbarer Verkleidung
-  Systemregler SolvisControl 3 mit Touchscreen und Anbindungsoption  an das SolvisPortal zur Online-Bedienung und Auswertung
-  Warmwasserstation WWS inklusive drehzahlgeregelter Pumpe,  Schüttleistung 30 l/min
-  Solarwärmeübergabestation SÜS-LM, inklusive zwei  drehzahlgeregelten Pumpen, Plattenwärmeübertrager, Armaturen
-  Schlammabscheider mit Magnet und Isolierung
-  Alle verwendeten Umwälzpumpen hocheffizient
-  Alle eingebauten Komponenten hochwertig isoliert Bitte beachten:
-  Pufferladepumpe, Volumenstromgeber und Luftabscheider  sind in die SolvisPia integriert.
Solvis-Art.-Nr.: 34308
Menge: 1,000 Stck
Produkt:
  Artikel:
    Artikelnummer: 34308
    Einheit: Stck
    Artikelkurztext: Lademodul HB WWS SÜS für SolvisMax passend für SolvisPia 12
Lademodul HB WWS SÜS für SolvisMax passend für SolvisPia 12 Bodenstehendes Lademodul zur energieeffizienten Wärmeverwaltung. Montage direkt vor den SolvisMax. Mit Solvis-Systemregler SC-3. Lademodul und Verrohrung sind komplett vormontiert für die Anbindung an den Speicher, Stationen und Leitungen einschließlich Isolierung. Konzipiert für die Kombination mit der Wärmepumpe SolvisPia 12. Bestehend aus: - Metallgestell mit Füßen und Kopplung für den SolvisMax-Speicher mit abnehmbarer Verkleidung - Systemregler SolvisControl 3 mit Touchscreen und Anbindungsoption an das SolvisPortal zur Online-Bedienung und Auswertung - Warmwasserstation WWS inklusive drehzahlgeregelter Pumpe, Schüttleistung 30 l/min - Solarwärmeübergabestation SÜS-LM, inklusive zwei drehzahlgeregelten Pumpen, Plattenwärmeübertrager, Armaturen - Schlammabscheider mit Magnet und Isolierung - Alle verwendeten Umwälzpumpen hocheffizient - Alle eingebauten Komponenten hochwertig isoliert Bitte beachten: - Pufferladepumpe, Volumenstromgeber und Luftabscheider sind in die SolvisPia integriert. Solvis-Art.-Nr.: 34308

**636 Außenwanddurchführung 200 oberirdisch**
Außenwanddurchführung 200 oberirdisch
Oberirdische Gebäudeaußenwanddurchführung für Luft-Wasser-Wärmepumpen Mit diesem System wird unabhängig von Wandaufbauten und -stärken eine GEG-konforme Wärmedämmung sichergestellt.
-  Dicht gegen Spritzwasser (IP44)
-  Gasdicht und damit für Propan-(R290)-Schutzbereiche zugelassen
-  zur Durchführung von 2 starren Kupferrohren (22 / 28 / 35 mm) und  max. 4 elektrischen Leitungen von 5 bis 17 mm.
-  für Kernbohrungen 200 mm
-  Wanddicke 120 bis 500 mm Geeigent zum Anschluss aller Solvis-Wärmepumpen.
Solvis-Art.-Nr.: 34316
Menge: 1,000 Stck
Produkt:
  Artikel:
    Artikelnummer: 34316
    Einheit: Stck
    Artikelkurztext: Außenwanddurchführung 200 oberirdisch
Außenwanddurchführung 200 oberirdisch Oberirdische Gebäudeaußenwanddurchführung für Luft-Wasser-Wärmepumpen Mit diesem System wird unabhängig von Wandaufbauten und -stärken eine GEG-konforme Wärmedämmung sichergestellt. - Dicht gegen Spritzwasser (IP44) - Gasdicht und damit für Propan-(R290)-Schutzbereiche zugelassen - zur Durchführung von 2 starren Kupferrohren (22 / 28 / 35 mm) und max. 4 elektrischen Leitungen von 5 bis 17 mm. - für Kernbohrungen 200 mm - Wanddicke 120 bis 500 mm Geeigent zum Anschluss aller Solvis-Wärmepumpen. Solvis-Art.-Nr.: 34316

**637 Anschlussset Erdleitung SolvisPia12/13**
Anschlussset Erdleitung
SolvisPia12/13
Zur Verbindung der aus dem Erdreich kommenden Versorgungsleitungen (Nennmaß 32x2,9) mit den Anschlüssen der Wärmepumpe und dem Speicher. Bestehend aus:
-  2 x Kupplung IG 1"-32 x 2,9/3
-  2 x Kupplung 32 x G1
-  2 x Winkel G1 ÜB x G1 AG
-  2 x Pressverschraubung 28 x G1
Solvis-Art.-Nr.: 34317
Menge: 1,000 Stck
Produkt:
  Artikel:
    Artikelnummer: 34317
    Einheit: Stck
    Artikelkurztext: Anschlussset Erdleitung SolvisPia12/13
Anschlussset Erdleitung SolvisPia12/13 Zur Verbindung der aus dem Erdreich kommenden Versorgungsleitungen (Nennmaß 32x2,9) mit den Anschlüssen der Wärmepumpe und dem Speicher. Bestehend aus: - 2 x Kupplung IG 1"-32 x 2,9/3 - 2 x Kupplung 32 x G1 - 2 x Winkel G1 ÜB x G1 AG - 2 x Pressverschraubung 28 x G1 Solvis-Art.-Nr.: 34317

**638 Anschlussset oberirdisch SolvisPia 12/13**
Anschlussset oberirdisch
SolvisPia 12/13
Zur Verbindung von Vor- und Rücklauf (über dem Erdreich) mit den Anschlüssen der Wärmepumpe Bestehend aus:
-  2 x Rohr flexibel WP, unisoliert, Länge ca. 500 mm
-  2 x Pressverschraubung G1 x 28
Solvis-Art.-Nr.: 34318
Menge: 1,000 Stck
Produkt:
  Artikel:
    Artikelnummer: 34318
    Einheit: Stck
    Artikelkurztext: Anschlussset oberirdisch SolvisPia 12/13
Anschlussset oberirdisch SolvisPia 12/13 Zur Verbindung von Vor- und Rücklauf (über dem Erdreich) mit den Anschlüssen der Wärmepumpe Bestehend aus: - 2 x Rohr flexibel WP, unisoliert, Länge ca. 500 mm - 2 x Pressverschraubung G1 x 28 Solvis-Art.-Nr.: 34318

**639 SolvisBen HB mit WWS passend fürt SolvisPia 12**
SolvisBen HB mit WWS
passend fürt SolvisPia 12
Heizungspuffer-Schichtspeicher mit integriertem Wärmetauschereinschub zur energieeffizienten Wärmeversorgung. Stabile Temperaturschichtung durch patentierte Beladelanzentechnik. Sehr gute Wärmedämmung. Konzipiert für die Kombination mit der Wärmepumpe SolvisPia 12. Bestehend aus:
-  Pufferspeicher 230 l, mit Einbauten
-  integrierter Wärmetauschereinschub (Aluminium-Silizium-Guss)
-  selbstregelnder, wartungsfreier Solarschichtenlader
-  Beladelanze für den Rücklauf der Heizkreise
-  abnehmbare Wärmedämmung aus ePP
-  Systemregler SolvisControl 3 mit Touchscreen und Anbindungs- option an das SolvisPortal (Online-Bedienung und Auswertung)
-  Warmwasserstation, Schüttleistung 30 l/min
-  Muffe zum optionalen Einbau eines E-Heizstabes
-  Heizungssicherheitsventil, Anschlussgruppe für Heizungs-MAG
-  Schlammabscheider mit Magnet und Isolierung Bitte beachten:
-  Pufferladepumpe, Volumenstromgeber und Luftabscheider  sind in die SolvisPia 12 integriert.
-  Der ggf. benötigte Gas- oder Ölbrenner ist nicht enthalten.
Solvis-Art.-Nr.: 34320
Menge: 1,000 Stck
Produkt:
  Artikel:
    Artikelnummer: 34320
    Einheit: Stck
    Artikelkurztext: SolvisBen HB mit WWS passend fürt SolvisPia 12
SolvisBen HB mit WWS passend fürt SolvisPia 12 Heizungspuffer-Schichtspeicher mit integriertem Wärmetauschereinschub zur energieeffizienten Wärmeversorgung. Stabile Temperaturschichtung durch patentierte Beladelanzentechnik. Sehr gute Wärmedämmung. Konzipiert für die Kombination mit der Wärmepumpe SolvisPia 12. Bestehend aus: - Pufferspeicher 230 l, mit Einbauten - integrierter Wärmetauschereinschub (Aluminium-Silizium-Guss) - selbstregelnder, wartungsfreier Solarschichtenlader - Beladelanze für den Rücklauf der Heizkreise - abnehmbare Wärmedämmung aus ePP - Systemregler SolvisControl 3 mit Touchscreen und Anbindungs- option an das SolvisPortal (Online-Bedienung und Auswertung) - Warmwasserstation, Schüttleistung 30 l/min - Muffe zum optionalen Einbau eines E-Heizstabes - Heizungssicherheitsventil, Anschlussgruppe für Heizungs-MAG - Schlammabscheider mit Magnet und Isolierung Bitte beachten: - Pufferladepumpe, Volumenstromgeber und Luftabscheider sind in die SolvisPia 12 integriert. - Der ggf. benötigte Gas- oder Ölbrenner ist nicht enthalten. Solvis-Art.-Nr.: 34320

**640 SolvisBen HB mit WWS und HKS passend für SolvisPia 12**
SolvisBen HB mit WWS und HKS
passend für SolvisPia 12
Heizungspuffer-Schichtspeicher mit integriertem Wärmetauschereinschub zur energieeffizienten Wärmeversorgung. Stabile Temperaturschichtung durch patentierte Beladelanzentechnik. Sehr gute Wärmedämmung. Konzipiert für die Kombination mit der Wärmepumpe SolvisPia 12. Bestehend aus:
-  Pufferspeicher 230 l, mit Einbauten
-  integrierter Wärmetauschereinschub (Aluminium-Silizium-Guss)
-  selbstregelnder, wartungsfreier Solarschichtenlader
-  Beladelanze für den Rücklauf der Heizkreise
-  abnehmbare Wärmedämmung aus ePP
-  Systemregler SolvisControl 3 mit Touchscreen und Anbindungs- option an das SolvisPortal (Online-Bedienung und Auswertung)
-  Warmwasserstation, Schüttleistung 30 l/min
-  Heizkreisstation gemischt, Kvs 4,0
-  Muffe zum optionalen Einbau eines E-Heizstabes
-  Heizungssicherheitsventil, Anschlussgruppe für Heizungs-MAG
-  Schlammabscheider mit Magnet und Isolierung Bitte beachten:
-  Pufferladepumpe, Volumenstromgeber und Luftabscheider  sind in die SolvisPia 12 integriert.
-  Der ggf. benötigte Gas- oder Ölbrenner ist nicht enthalten.
Solvis-Art.-Nr.: 34321
Menge: 1,000 Stck
Produkt:
  Artikel:
    Artikelnummer: 34321
    Einheit: Stck
    Artikelkurztext: SolvisBen HB mit WWS und HKS passend für SolvisPia 12
SolvisBen HB mit WWS und HKS passend für SolvisPia 12 Heizungspuffer-Schichtspeicher mit integriertem Wärmetauschereinschub zur energieeffizienten Wärmeversorgung. Stabile Temperaturschichtung durch patentierte Beladelanzentechnik. Sehr gute Wärmedämmung. Konzipiert für die Kombination mit der Wärmepumpe SolvisPia 12. Bestehend aus: - Pufferspeicher 230 l, mit Einbauten - integrierter Wärmetauschereinschub (Aluminium-Silizium-Guss) - selbstregelnder, wartungsfreier Solarschichtenlader - Beladelanze für den Rücklauf der Heizkreise - abnehmbare Wärmedämmung aus ePP - Systemregler SolvisControl 3 mit Touchscreen und Anbindungs- option an das SolvisPortal (Online-Bedienung und Auswertung) - Warmwasserstation, Schüttleistung 30 l/min - Heizkreisstation gemischt, Kvs 4,0 - Muffe zum optionalen Einbau eines E-Heizstabes - Heizungssicherheitsventil, Anschlussgruppe für Heizungs-MAG - Schlammabscheider mit Magnet und Isolierung Bitte beachten: - Pufferladepumpe, Volumenstromgeber und Luftabscheider sind in die SolvisPia 12 integriert. - Der ggf. benötigte Gas- oder Ölbrenner ist nicht enthalten. Solvis-Art.-Nr.: 34321

**641 Pufferladestation WP zur Wandmontage**
Pufferladestation WP
zur Wandmontage
Bestehend aus:
-  Pumpe NMT NEO HL 15/90
-  Alsonic-Multisensor
-  Modbusbox
-  Absperrarmaturen inkl. Thermometer
-  Isolierschale
Solvis-Art.-Nr.: 34357
Menge: 1,000 Stck
Produkt:
  Artikel:
    Artikelnummer: 34357
    Einheit: Stck
    Artikelkurztext: Pufferladestation WP zur Wandmontage
Pufferladestation WP zur Wandmontage Bestehend aus: - Pumpe NMT NEO HL 15/90 - Alsonic-Multisensor - Modbusbox - Absperrarmaturen inkl. Thermometer - Isolierschale Solvis-Art.-Nr.: 34357

**642 SolvisMia 10 MJ 24 Kompakte Luft/Wasser-Wärmepumpe**
SolvisMia 10 MJ 24
Kompakte Luft/Wasser-Wärmepumpe
Leistungsgeregelte (Inverter) Luft/Wasser-Wärmepumpe für die Außenaufstellung. Im kompakten, bodenstehenden Metallgehäuse. Mit umweltfreundlichen Kältemitte R454B und innovativem Kältekreis, der auch bei niedrigen Außentemperaturen einen effizienten Betrieb gewährleistet. Wärmeleistung bei A2/W35: modulierend 2,0...10,7 kW Geeignet für Neubau und Sanierung aufgrund hoher Vorlauftemperaturen. Bestehend aus:
-  Verdampfer, Verdichter und Verflüssiger
-  elektronisches Expansionsventil
-  Kondensatwanne
-  Kompaktgerät (keine Arbeiten am Kältekreis nötig)
-  Dichtheitsprüfung nicht erforderlich
-  Abtaubetrieb durch Kreislaufumkehr
-  Optimierte Schallreduzierung durch gekapselten Kältekreislauf und entkoppelten Verdichter Bitte beachten: Kann nur in Verbindung mit einer bestehenden SolvisBen- oder SolvisMax-Anlage verwendet werden.
Solvis-Art.-Nr. 34388
Menge: 1,000 Stck
Produkt:
  Artikel:
    Artikelnummer: 34388
    Einheit: Stck
    Artikelkurztext: SolvisMia 10 MJ 24 Kompakte Luft/Wasser-Wärmepumpe
SolvisMia 10 MJ 24 Kompakte Luft/Wasser-Wärmepumpe Leistungsgeregelte (Inverter) Luft/Wasser-Wärmepumpe für die Außenaufstellung. Im kompakten, bodenstehenden Metallgehäuse. Mit umweltfreundlichen Kältemitte R454B und innovativem Kältekreis, der auch bei niedrigen Außentemperaturen einen effizienten Betrieb gewährleistet. Wärmeleistung bei A2/W35: modulierend 2,0...10,7 kW Geeignet für Neubau und Sanierung aufgrund hoher Vorlauftemperaturen. Bestehend aus: - Verdampfer, Verdichter und Verflüssiger - elektronisches Expansionsventil - Kondensatwanne - Kompaktgerät (keine Arbeiten am Kältekreis nötig) - Dichtheitsprüfung nicht erforderlich - Abtaubetrieb durch Kreislaufumkehr - Optimierte Schallreduzierung durch gekapselten Kältekreislauf und entkoppelten Verdichter Bitte beachten: Kann nur in Verbindung mit einer bestehenden SolvisBen- oder SolvisMax-Anlage verwendet werden. Solvis-Art.-Nr. 34388

**643 SolvisMia 14 MJ 24 Kompakte Luft/Wasser-Wärmepumpe**
SolvisMia 14 MJ 24
Kompakte Luft/Wasser-Wärmepumpe
Leistungsgeregelte (Inverter) Luft/Wasser-Wärmepumpe für die Außenaufstellung. Im kompakten, bodenstehenden Metallgehäuse. Mit umweltfreundlichen Kältemitte R454B und innovativem Kältekreis, der auch bei niedrigen Außentemperaturen einen effizienten Betrieb gewährleistet. Wärmeleistung bei A2/W35: modulierend 3,0...13,4 kW Geeignet für Neubau und Sanierung aufgrund hoher Vorlauftemperaturen. Bestehend aus:
-  Verdampfer, Verdichter und Verflüssiger
-  elektronisches Expansionsventil
-  Kondensatwanne
-  Kompaktgerät (keine Arbeiten am Kältekreis nötig)
-  Dichtheitsprüfung nicht erforderlich
-  Abtaubetrieb durch Kreislaufumkehr
-  Optimierte Schallreduzierung durch gekapselten Kältekreislauf und  entkoppelten Verdichter Bitte beachten: Kann nur in Verbindung mit einer bestehenden SolvisBen- oder SolvisMax-Anlage verwendet werden.
Solvis-Art.-Nr. 34389
Menge: 1,000 Stck
Produkt:
  Artikel:
    Artikelnummer: 34389
    Einheit: Stck
    Artikelkurztext: SolvisMia 14 MJ 24 Kompakte Luft/Wasser-Wärmepumpe
SolvisMia 14 MJ 24 Kompakte Luft/Wasser-Wärmepumpe Leistungsgeregelte (Inverter) Luft/Wasser-Wärmepumpe für die Außenaufstellung. Im kompakten, bodenstehenden Metallgehäuse. Mit umweltfreundlichen Kältemitte R454B und innovativem Kältekreis, der auch bei niedrigen Außentemperaturen einen effizienten Betrieb gewährleistet. Wärmeleistung bei A2/W35: modulierend 3,0...13,4 kW Geeignet für Neubau und Sanierung aufgrund hoher Vorlauftemperaturen. Bestehend aus: - Verdampfer, Verdichter und Verflüssiger - elektronisches Expansionsventil - Kondensatwanne - Kompaktgerät (keine Arbeiten am Kältekreis nötig) - Dichtheitsprüfung nicht erforderlich - Abtaubetrieb durch Kreislaufumkehr - Optimierte Schallreduzierung durch gekapselten Kältekreislauf und entkoppelten Verdichter Bitte beachten: Kann nur in Verbindung mit einer bestehenden SolvisBen- oder SolvisMax-Anlage verwendet werden. Solvis-Art.-Nr. 34389

**644 SolvisMia 8 MJ 24 Kompakte Luft/Wasser-Wärmepumpe**
SolvisMia 8 MJ 24
Kompakte Luft/Wasser-Wärmepumpe
Leistungsgeregelte (Inverter) Luft/Wasser-Wärmepumpe für die Außenaufstellung. Im kompakten, bodenstehenden Metallgehäuse. Mit umweltfreundlichen Kältemitte R454B und innovativem Kältekreis, der auch bei niedrigen Außentemperaturen einen effizienten Betrieb gewährleistet. Wärmeleistung bei A2/W35: modulierend 1,4...7,7 kW Geeignet für Neubau und Sanierung aufgrund hoher Vorlauftemperaturen. Bestehend aus:
-  Verdampfer, Verdichter und Verflüssiger
-  elektronisches Expansionsventil
-  Kondensatwanne
-  Kompaktgerät (keine Arbeiten am Kältekreis nötig)
-  Dichtheitsprüfung nicht erforderlich
-  Abtaubetrieb durch Kreislaufumkehr
-  Optimierte Schallreduzierung durch gekapselten Kältekreislauf und  entkoppelten Verdichter Bitte beachten: Kann nur in Verbindung mit einer bestehenden SolvisBen- oder SolvisMax-Anlage verwendet werden.
Solvis-Art.-Nr. 34403
Menge: 1,000 Stck
Produkt:
  Artikel:
    Artikelnummer: 34403
    Einheit: Stck
    Artikelkurztext: SolvisMia 8 MJ 24 Kompakte Luft/Wasser-Wärmepumpe
SolvisMia 8 MJ 24 Kompakte Luft/Wasser-Wärmepumpe Leistungsgeregelte (Inverter) Luft/Wasser-Wärmepumpe für die Außenaufstellung. Im kompakten, bodenstehenden Metallgehäuse. Mit umweltfreundlichen Kältemitte R454B und innovativem Kältekreis, der auch bei niedrigen Außentemperaturen einen effizienten Betrieb gewährleistet. Wärmeleistung bei A2/W35: modulierend 1,4...7,7 kW Geeignet für Neubau und Sanierung aufgrund hoher Vorlauftemperaturen. Bestehend aus: - Verdampfer, Verdichter und Verflüssiger - elektronisches Expansionsventil - Kondensatwanne - Kompaktgerät (keine Arbeiten am Kältekreis nötig) - Dichtheitsprüfung nicht erforderlich - Abtaubetrieb durch Kreislaufumkehr - Optimierte Schallreduzierung durch gekapselten Kältekreislauf und entkoppelten Verdichter Bitte beachten: Kann nur in Verbindung mit einer bestehenden SolvisBen- oder SolvisMax-Anlage verwendet werden. Solvis-Art.-Nr. 34403

**645 Umbausatz SolvisMax mit SolvisPia 12**
Umbausatz SolvisMax
mit SolvisPia 12
Geeignet zur Nachrüstung eines SolvisMax Gas/Öl/Solo der Baureihe 7 zum Anschluss einer SolvisPia 12, für Hybrid-Betrieb (Wärmepumpe plus interner Brenner) Bestehend aus:
-  Bauteile für den hydraulischen Anschluss am SolvisMax  inkl. 3-Wege-Umschaltventil
-  Schlammabscheider
-  Zubehör (z.B. SmartGrid-Box, Anschlusskabel) Bitte beachten:
-  Vor Lieferdatum 05/2020:  Umrüstung auf Systemregler SolvisControl 3 erforderlich
Solvis-Art.-Nr.: 34444
Menge: 1,000 Stck
Produkt:
  Artikel:
    Artikelnummer: 34444
    Einheit: Stck
    Artikelkurztext: Umbausatz SolvisMax mit SolvisPia 12
Umbausatz SolvisMax mit SolvisPia 12 Geeignet zur Nachrüstung eines SolvisMax Gas/Öl/Solo der Baureihe 7 zum Anschluss einer SolvisPia 12, für Hybrid-Betrieb (Wärmepumpe plus interner Brenner) Bestehend aus: - Bauteile für den hydraulischen Anschluss am SolvisMax inkl. 3-Wege-Umschaltventil - Schlammabscheider - Zubehör (z.B. SmartGrid-Box, Anschlusskabel) Bitte beachten: - Vor Lieferdatum 05/2020: Umrüstung auf Systemregler SolvisControl 3 erforderlich Solvis-Art.-Nr.: 34444

**646 Umbausatz von SolvisMax mit SolvisPia 12**
Umbausatz von SolvisMax
mit SolvisPia 12
Geeignet zur Nachrüstung eines SolvisMax Gas/Öl/Solo der Baureihe 7 zum Anschluss einer SolvisPia 12, für monovalenten Betrieb (Wärmepumpe und Heizpatrone) Bestehend aus:
-  Montagepack mit Heizpatrone
-  Wärmepumpenvorlauf mit Volumenstromgeber, 3-Wege-Umschaltventil  und Sicherheitsventil
-  Bauteile für den hydraulischen Anschluss am SolvisMax
-  Schlammabscheider
-  Zubehör (z.B. SmartGrid-Box, Anschlusskabel) Bitte beachten:
-  Vor Lieferdatum 05/2020:  Umrüstung auf Systemregler SolvisControl 3 erforderlich
Solvis-Art.-Nr.: 34445
Menge: 1,000 Stck
Produkt:
  Artikel:
    Artikelnummer: 34445
    Einheit: Stck
    Artikelkurztext: Umbausatz von SolvisMax mit SolvisPia 12
Umbausatz von SolvisMax mit SolvisPia 12 Geeignet zur Nachrüstung eines SolvisMax Gas/Öl/Solo der Baureihe 7 zum Anschluss einer SolvisPia 12, für monovalenten Betrieb (Wärmepumpe und Heizpatrone) Bestehend aus: - Montagepack mit Heizpatrone - Wärmepumpenvorlauf mit Volumenstromgeber, 3-Wege-Umschaltventil und Sicherheitsventil - Bauteile für den hydraulischen Anschluss am SolvisMax - Schlammabscheider - Zubehör (z.B. SmartGrid-Box, Anschlusskabel) Bitte beachten: - Vor Lieferdatum 05/2020: Umrüstung auf Systemregler SolvisControl 3 erforderlich Solvis-Art.-Nr.: 34445

**647 Anschlussset oberirdisch SolvisLea 8,3/11/14, SolvisMia**
Anschlussset oberirdisch
SolvisLea 8,3/11/14, SolvisMia
Zur Verbindung von Vor- und Rücklauf (über dem Erdreich) mit den Anschlüssen der Wärmepumpe
Bestehend aus:
-  2 x Rohr flexibel WP, unisoliert
Solvis-Art.-Nr.: 34467
Menge: 1,000 Stck
Produkt:
  Artikel:
    Artikelnummer: 34467
    Einheit: Stck
    Artikelkurztext: Anschlussset oberirdisch SolvisLea 8,3/11/14, SolvisMia
Anschlussset oberirdisch SolvisLea 8,3/11/14, SolvisMia Zur Verbindung von Vor- und Rücklauf (über dem Erdreich) mit den Anschlüssen der Wärmepumpe Bestehend aus: - 2 x Rohr flexibel WP, unisoliert Solvis-Art.-Nr.: 34467

**648 Leistungseinheit SolvisTim 6 kW für SolvisMax 7**
Leistungseinheit SolvisTim 6 kW
für SolvisMax 7
Elektronische Leistungsregelung mit Kabelsatz (vorverdrahtet und geprüft) zur Wandmontage.
Bestehend aus:
-  Leistungseinheit im Blechgehäuse, mit 4 Stück PG Verschraubungen
-  vormontiertes Befestigungsblech
-  Netzkabel, 5 m lang
-  Leistungskabel Heizstab, 5 m lang
-  Buskabel zur SC-3, 5 m lang
-  Steuerkabel für Leistungsmesser, 5 m lang
-  Abmessungen: 360x360x124 mm
Solvis-Art.-Nr.: 34478
Menge: 1,000 Stck
Produkt:
  Artikel:
    Artikelnummer: 34478
    Einheit: Stck
    Artikelkurztext: Leistungseinheit SolvisTim 6 kW für SolvisMax 7
Leistungseinheit SolvisTim 6 kW für SolvisMax 7 Elektronische Leistungsregelung mit Kabelsatz (vorverdrahtet und geprüft) zur Wandmontage. Bestehend aus: - Leistungseinheit im Blechgehäuse, mit 4 Stück PG Verschraubungen - vormontiertes Befestigungsblech - Netzkabel, 5 m lang - Leistungskabel Heizstab, 5 m lang - Buskabel zur SC-3, 5 m lang - Steuerkabel für Leistungsmesser, 5 m lang - Abmessungen: 360x360x124 mm Solvis-Art.-Nr.: 34478

**649 Tragegurt-Set SolvisMia MJ 24 SolvisPia und SolvisLea Pro**
Tragegurt-Set SolvisMia MJ 24
SolvisPia und SolvisLea Pro
Vier Tragegurte zum erleichterten Transport mit 4 Personen.
Solvis-Art.-Nr.: 34514
Menge: 1,000 Stck
Produkt:
  Artikel:
    Artikelnummer: 34514
    Einheit: Stck
    Artikelkurztext: Tragegurt-Set SolvisMia MJ 24 SolvisPia und SolvisLea Pro
Tragegurt-Set SolvisMia MJ 24 SolvisPia und SolvisLea Pro Vier Tragegurte zum erleichterten Transport mit 4 Personen. Solvis-Art.-Nr.: 34514

**650 Umbausatz Solarübergabestation für Lademodul Pur bis 20 m² Kollektorfläche**
Umbausatz Solarübergabestation für
Lademodul Pur bis 20 m² Kollektorfläche
Kompakte Pumpengruppe zum Einbau in ein Lademodul Pur des SolvisMax Baureihe 7 Bestehend aus:
-  Hocheffizienzpumpen primär und sekundär
-  Gegenstrom-Plattenwärmeübertrager
-  Volumenstromgeber zur Erfassung des Solarertrags
-  Sicherheitsgruppe
-  Anschlussleitung und Kappenventil für das Solar-MAG
-  EPP-Isolierschale
Solvis-Art.-Nr.: 34521
Menge: 1,000 Stck
Produkt:
  Artikel:
    Artikelnummer: 34521
    Einheit: Stck
    Artikelkurztext: Umbausatz Solarübergabestation für Lademodul Pur bis 20 m² Kollektorfläche
Umbausatz Solarübergabestation für Lademodul Pur bis 20 m² Kollektorfläche Kompakte Pumpengruppe zum Einbau in ein Lademodul Pur des SolvisMax Baureihe 7 Bestehend aus: - Hocheffizienzpumpen primär und sekundär - Gegenstrom-Plattenwärmeübertrager - Volumenstromgeber zur Erfassung des Solarertrags - Sicherheitsgruppe - Anschlussleitung und Kappenventil für das Solar-MAG - EPP-Isolierschale Solvis-Art.-Nr.: 34521

**651 Schienensatz 7 Cala 253 / -4 für SolvisCala, 7 Stück, AD/FD-Montage**
Schienensatz 7 Cala 253 / -4
für SolvisCala, 7 Stück, AD/FD-Montage
Befestigungssatz zur Aufdach- oder Flachdachmontage
Bestehend aus:
-  Halteschienen
-  Klemmen
-  Schraubenpack Bitte beachten: Erforderliches Zubehör: Aufdachhalter passend z. Dacheindeckung und statischen Belastungsklasse.
Solvis-Art.-Nr.: 34527
Menge: 1,000 Stck
Produkt:
  Artikel:
    Artikelnummer: 34527
    Einheit: Stck
    Artikelkurztext: Schienensatz 7 Cala 253 / -4 für SolvisCala, 7 Stück, AD/FD-Montage
Schienensatz 7 Cala 253 / -4 für SolvisCala, 7 Stück, AD/FD-Montage Befestigungssatz zur Aufdach- oder Flachdachmontage Bestehend aus: - Halteschienen - Klemmen - Schraubenpack Bitte beachten: Erforderliches Zubehör: Aufdachhalter passend z. Dacheindeckung und statischen Belastungsklasse. Solvis-Art.-Nr.: 34527

**652 Schienensatz 8 Cala 253 / -4 für SolvisCala, 8 Stück, AD/FD-Montage**
Schienensatz 8 Cala 253 / -4
für SolvisCala, 8 Stück, AD/FD-Montage
Befestigungssatz zur Aufdach- oder Flachdachmontage
Bestehend aus:
-  Halteschienen
-  Klemmen
-  Schraubenpack Bitte beachten: Erforderliches Zubehör: Aufdachhalter passend z. Dacheindeckung und statischen Belastungsklasse.
Solvis-Art.-Nr.: 34528
Menge: 1,000 Stck
Produkt:
  Artikel:
    Artikelnummer: 34528
    Einheit: Stck
    Artikelkurztext: Schienensatz 8 Cala 253 / -4 für SolvisCala, 8 Stück, AD/FD-Montage
Schienensatz 8 Cala 253 / -4 für SolvisCala, 8 Stück, AD/FD-Montage Befestigungssatz zur Aufdach- oder Flachdachmontage Bestehend aus: - Halteschienen - Klemmen - Schraubenpack Bitte beachten: Erforderliches Zubehör: Aufdachhalter passend z. Dacheindeckung und statischen Belastungsklasse. Solvis-Art.-Nr.: 34528

**653 Schienensatz 9 Cala 253 / -4 für SolvisCala, 9 Stück, AD/FD-Montage**
Schienensatz 9 Cala 253 / -4
für SolvisCala, 9 Stück, AD/FD-Montage
Befestigungssatz zur Aufdach- oder Flachdachmontage
Bestehend aus:
-  Halteschienen
-  Klemmen
-  Schraubenpack Bitte beachten: Erforderliches Zubehör: Aufdachhalter passend z. Dacheindeckung und statischen Belastungsklasse.
Solvis-Art.-Nr.: 34529
Menge: 1,000 Stck
Produkt:
  Artikel:
    Artikelnummer: 34529
    Einheit: Stck
    Artikelkurztext: Schienensatz 9 Cala 253 / -4 für SolvisCala, 9 Stück, AD/FD-Montage
Schienensatz 9 Cala 253 / -4 für SolvisCala, 9 Stück, AD/FD-Montage Befestigungssatz zur Aufdach- oder Flachdachmontage Bestehend aus: - Halteschienen - Klemmen - Schraubenpack Bitte beachten: Erforderliches Zubehör: Aufdachhalter passend z. Dacheindeckung und statischen Belastungsklasse. Solvis-Art.-Nr.: 34529

**654 Anlege- und Tauchsensor KTY, 105 °C, 6 mm, 5 m, 2 kOhm**
Anlege- und Tauchsensor
KTY, 105 °C, 6 mm, 5 m, 2 kOhm
Temperatursensor mit KTY-Sensor in 6 mm Rundhülse für Einsteck- und Tauchhülsenmontage. Durch den Kunststoffadapter kann der Sensor auch als Anlegesensor genutzt werden, um zusätzliche Funktionen wie temperaturgesteuerte Ladepumpen oder eine WW-Zirkulation zu realisieren.
-  max. Betriebstemperatur: 105 °C
Solvis-Art.-Nr.: 34554
Menge: 1,000 Stck
Produkt:
  Artikel:
    Artikelnummer: 34554
    Einheit: Stck
    Artikelkurztext: Anlege- und Tauchsensor KTY, 105 °C, 6 mm, 5 m, 2 kOhm
Anlege- und Tauchsensor KTY, 105 °C, 6 mm, 5 m, 2 kOhm Temperatursensor mit KTY-Sensor in 6 mm Rundhülse für Einsteck- und Tauchhülsenmontage. Durch den Kunststoffadapter kann der Sensor auch als Anlegesensor genutzt werden, um zusätzliche Funktionen wie temperaturgesteuerte Ladepumpen oder eine WW-Zirkulation zu realisieren. - max. Betriebstemperatur: 105 °C Solvis-Art.-Nr.: 34554

**655 SolvisCala 254 EasyCon**
SolvisCala 254 EasyCon
Kompaktkollektor für Solvis-Systeme und andere Solarspeicher. Mit großflächigem Platinenabsorber aus oberflächenveredeltem Aluminium mit hochselektiver, extrem alterungsbeständiger und umweltfreundlicher Beschichtung. Hohe Stillstandssicherheit durch geringes Absorbervolumen und Verteilmäander mit niedrigem Druckverlust und besonders günstigem Entleerungsverhalten. Technische Daten:
-  Absorption: 95 %, Emission: 5 %
-  Transmission: 91 %
-  Stillstandstemperaturfest bis 250 °C
-  Rückseitiger Wärmeschutz durch KMF-Isolierung
-  Rückseitig 50 mm Dämmstärke
-  Stabile Blechrückwand
-  Abdeckung aus hochtransparentem, gehärtetem Solarsicherheitsglas
-  Bruttofläche: 2,53 m²
-  Aperturfläche: 2,39 m²
-  Wärmeträgerinhalt: 1,8 l
-  Zulässiger Betriebsdruck: 6 bar
-  Steckanschlüsse Kupfer, 22 mm für 3-fach-O-Ring-Verbinder
-  Gewicht: mit Scheibe 41 kg
-  Abmessungen BxHxT: 1168x2168x94 mm Bitte beachten: Der Kollektor ist geeignet zur Aufdach- oder Flachdachmontage. Er darf ausschließlich hochkant montiert werden. Die Kollektoranschlüsse sind flexibel auszuführen. Der Temperatursensor wird außerhalb des Kollektors im Solarvorlauf montiert. Temperatursensor sowie Vorlauf-/Rücklaufrohre bitte gesondert bestellen.
Solvis-Art.-Nr.: 34555
Menge: 1,000 Stck
Produkt:
  Artikel:
    Artikelnummer: 34555
    Einheit: Stck
    Artikelkurztext: SolvisCala 254 EasyCon
SolvisCala 254 EasyCon Kompaktkollektor für Solvis-Systeme und andere Solarspeicher. Mit großflächigem Platinenabsorber aus oberflächenveredeltem Aluminium mit hochselektiver, extrem alterungsbeständiger und umweltfreundlicher Beschichtung. Hohe Stillstandssicherheit durch geringes Absorbervolumen und Verteilmäander mit niedrigem Druckverlust und besonders günstigem Entleerungsverhalten. Technische Daten: - Absorption: 95 %, Emission: 5 % - Transmission: 91 % - Stillstandstemperaturfest bis 250 °C - Rückseitiger Wärmeschutz durch KMF-Isolierung - Rückseitig 50 mm Dämmstärke - Stabile Blechrückwand - Abdeckung aus hochtransparentem, gehärtetem Solarsicherheitsglas - Bruttofläche: 2,53 m² - Aperturfläche: 2,39 m² - Wärmeträgerinhalt: 1,8 l - Zulässiger Betriebsdruck: 6 bar - Steckanschlüsse Kupfer, 22 mm für 3-fach-O-Ring-Verbinder - Gewicht: mit Scheibe 41 kg - Abmessungen BxHxT: 1168x2168x94 mm Bitte beachten: Der Kollektor ist geeignet zur Aufdach- oder Flachdachmontage. Er darf ausschließlich hochkant montiert werden. Die Kollektoranschlüsse sind flexibel auszuführen. Der Temperatursensor wird außerhalb des Kollektors im Solarvorlauf montiert. Temperatursensor sowie Vorlauf-/Rücklaufrohre bitte gesondert bestellen. Solvis-Art.-Nr.: 34555

**656 Reduzierungssatz SMR 18 / 12 mm 2 Stück, mit Stützhülsen**
Reduzierungssatz SMR 18 / 12 mm
2 Stück, mit Stützhülsen
Klemmringverschraubung 18 mm mit Reduzierring 18/12 zur Verbindung von 18-mm-Rohr mit Schnellmontagerohr 12 mm, inkl. Stützhülsen
Solvis-Art.-Nr.: 34593
Menge: 1,000 Stck
Produkt:
  Artikel:
    Artikelnummer: 34593
    Einheit: Stck
    Artikelkurztext: Reduzierungssatz SMR 18 / 12 mm 2 Stück, mit Stützhülsen
Reduzierungssatz SMR 18 / 12 mm 2 Stück, mit Stützhülsen Klemmringverschraubung 18 mm mit Reduzierring 18/12 zur Verbindung von 18-mm-Rohr mit Schnellmontagerohr 12 mm, inkl. Stützhülsen Solvis-Art.-Nr.: 34593

**657 Federbelastete Schwerkraftbremse Öffnungsdruck 40 mbar, 3/4 IG**
Federbelastete Schwerkraftbremse
Öffnungsdruck 40 mbar,  3/4 IG
Schwerkraftbremse zur Vermeidung von Fehlzirkulationen im Kesselkreis.
Solvis-Art.-Nr.: 34600
Menge: 1,000 Stck
Produkt:
  Artikel:
    Artikelnummer: 34600
    Einheit: Stck
    Artikelkurztext: Federbelastete Schwerkraftbremse Öffnungsdruck 40 mbar, 3/4 IG
Federbelastete Schwerkraftbremse Öffnungsdruck 40 mbar, 3/4 IG Schwerkraftbremse zur Vermeidung von Fehlzirkulationen im Kesselkreis. Solvis-Art.-Nr.: 34600

**658 Lademodul HB mit WWS-30 für SolvisMax mit SolvisMia**
Lademodul HB mit WWS-30
für SolvisMax mit SolvisMia
Bodenstehendes Lademodul zur energieeffizienten Wärmeverwaltung. Montage direkt vor den SolvisMax. Mit Solvis-Systemregler SC-3. Lademodul und Verrohrung sind komplett vormontiert für die Anbindung an den Speicher, Stationen und Leitungen einschließlich Isolierung. Konzipiert für die System-Kombination SolvisMax (hybrid) mit SolvisMia. Bestehend aus:
-  Metallgestell mit Füßen und Kopplung für den SolvisMax-Speicher  mit abnehmbarer Verkleidung
-  Systemregler SolvisControl 3 mit Touchscreen und Anbindungsoption  an das SolvisPortal zur Online-Bedienung und Auswertung
-  Warmwasserstation WWS inklusive drehzahlgeregelter Pumpe,  Schüttleistung 30 l/min
-  Volumenstrom- und Temperatursensoren
-  Pufferladestation mit Ladepumpe
-  Schlammabscheider
-  Alle verwendeten Umwälzpumpen hocheffizient
-  Alle eingebauten Komponenten hochwertig isoliert
Solvis-Art.-Nr.:34605
Menge: 1,000 Stck
Produkt:
  Artikel:
    Artikelnummer: 34605
    Einheit: Stck
    Artikelkurztext: Lademodul HB mit WWS-30 für SolvisMax mit SolvisMia
Lademodul HB mit WWS-30 für SolvisMax mit SolvisMia Bodenstehendes Lademodul zur energieeffizienten Wärmeverwaltung. Montage direkt vor den SolvisMax. Mit Solvis-Systemregler SC-3. Lademodul und Verrohrung sind komplett vormontiert für die Anbindung an den Speicher, Stationen und Leitungen einschließlich Isolierung. Konzipiert für die System-Kombination SolvisMax (hybrid) mit SolvisMia. Bestehend aus: - Metallgestell mit Füßen und Kopplung für den SolvisMax-Speicher mit abnehmbarer Verkleidung - Systemregler SolvisControl 3 mit Touchscreen und Anbindungsoption an das SolvisPortal zur Online-Bedienung und Auswertung - Warmwasserstation WWS inklusive drehzahlgeregelter Pumpe, Schüttleistung 30 l/min - Volumenstrom- und Temperatursensoren - Pufferladestation mit Ladepumpe - Schlammabscheider - Alle verwendeten Umwälzpumpen hocheffizient - Alle eingebauten Komponenten hochwertig isoliert Solvis-Art.-Nr.:34605

**659 Lademodul WP WWS für SolvisMax Solo passend für SolvisLea 8,3 Premium**
Lademodul WP WWS für SolvisMax Solo
passend für SolvisLea 8,3 Premium
Bodenstehendes Lademodul zur energieeffizienten Wärmeverwaltung. Montage direkt vor den SolvisMax. Mit Solvis-Systemregler SC-3. Lademodul und Verrohrung sind komplett vormontiert für die Anbindung an den Speicher, Stationen und Leitungen einschließlich Isolierung. Konzipiert für die Kombination mit der Wärmepumpe SolvisLea 8,3 Premium Bestehend aus:
-  Metallgestell mit Füßen und Kopplung für den SolvisMax-Speicher  mit abnehmbarer Verkleidung
-  Systemregler SolvisControl 3 mit Touchscreen und Anbindungsoption  an das SolvisPortal zur Online-Bedienung und Auswertung
-  Warmwasserstation WWS inklusive drehzahlgeregelter Pumpe,  Schüttleistung 30 l/min
-  Volumenstrom- und Temperatursensoren
-  Pufferladestation mit Ladepumpe
-  Schlammabscheider
-  Alle verwendeten Umwälzpumpen hocheffizient
-  Alle eingebauten Komponenten hochwertig isoliert
Solvis-Art.-Nr.: 34606
Menge: 1,000 Stck
Produkt:
  Artikel:
    Artikelnummer: 34606
    Einheit: Stck
    Artikelkurztext: Lademodul WP WWS für SolvisMax Solo passend für SolvisLea 8,3 Premium
Lademodul WP WWS für SolvisMax Solo passend für SolvisLea 8,3 Premium Bodenstehendes Lademodul zur energieeffizienten Wärmeverwaltung. Montage direkt vor den SolvisMax. Mit Solvis-Systemregler SC-3. Lademodul und Verrohrung sind komplett vormontiert für die Anbindung an den Speicher, Stationen und Leitungen einschließlich Isolierung. Konzipiert für die Kombination mit der Wärmepumpe SolvisLea 8,3 Premium Bestehend aus: - Metallgestell mit Füßen und Kopplung für den SolvisMax-Speicher mit abnehmbarer Verkleidung - Systemregler SolvisControl 3 mit Touchscreen und Anbindungsoption an das SolvisPortal zur Online-Bedienung und Auswertung - Warmwasserstation WWS inklusive drehzahlgeregelter Pumpe, Schüttleistung 30 l/min - Volumenstrom- und Temperatursensoren - Pufferladestation mit Ladepumpe - Schlammabscheider - Alle verwendeten Umwälzpumpen hocheffizient - Alle eingebauten Komponenten hochwertig isoliert Solvis-Art.-Nr.: 34606

**660 Lademodul HB mit WWS-30 und SÜS für SolvisMax mit SolvisMia**
Lademodul HB mit WWS-30 und SÜS
für SolvisMax mit SolvisMia
Bodenstehendes Lademodul zur energieeffizienten Wärmeverwaltung. Montage direkt vor den SolvisMax. Mit Solvis-Systemregler SC-3. Lademodul und Verrohrung sind komplett vormontiert für die Anbindung an den Speicher, Stationen und Leitungen einschließlich Isolierung. Konzipiert für die System-Kombination SolvisMax (hybrid) mit SolvisMia. Bestehend aus:
-  Metallgestell mit Füßen und Kopplung für den SolvisMax-Speicher  mit abnehmbarer Verkleidung
-  Systemregler SolvisControl 3 mit Touchscreen und Anbindungsoption  an das SolvisPortal zur Online-Bedienung und Auswertung
-  Warmwasserstation WWS inklusive drehzahlgeregelter Pumpe,  Schüttleistung 30 l/min
-  Solarwärmeübergabestation SÜS-LM, inklusive zwei  drehzahlgeregelten Pumpen, Plattenwärmeübertrager, Armaturen
-  Volumenstrom- und Temperatursensoren
-  Pufferladestation mit Ladepumpe
-  Schlammabscheider
-  Alle verwendeten Umwälzpumpen hocheffizient
-  Alle eingebauten Komponenten hochwertig isoliert
Solvis-Art.-Nr.: 34607
Menge: 1,000 Stck
Produkt:
  Artikel:
    Artikelnummer: 34607
    Einheit: Stck
    Artikelkurztext: Lademodul HB mit WWS-30 und SÜS für SolvisMax mit SolvisMia
Lademodul HB mit WWS-30 und SÜS für SolvisMax mit SolvisMia Bodenstehendes Lademodul zur energieeffizienten Wärmeverwaltung. Montage direkt vor den SolvisMax. Mit Solvis-Systemregler SC-3. Lademodul und Verrohrung sind komplett vormontiert für die Anbindung an den Speicher, Stationen und Leitungen einschließlich Isolierung. Konzipiert für die System-Kombination SolvisMax (hybrid) mit SolvisMia. Bestehend aus: - Metallgestell mit Füßen und Kopplung für den SolvisMax-Speicher mit abnehmbarer Verkleidung - Systemregler SolvisControl 3 mit Touchscreen und Anbindungsoption an das SolvisPortal zur Online-Bedienung und Auswertung - Warmwasserstation WWS inklusive drehzahlgeregelter Pumpe, Schüttleistung 30 l/min - Solarwärmeübergabestation SÜS-LM, inklusive zwei drehzahlgeregelten Pumpen, Plattenwärmeübertrager, Armaturen - Volumenstrom- und Temperatursensoren - Pufferladestation mit Ladepumpe - Schlammabscheider - Alle verwendeten Umwälzpumpen hocheffizient - Alle eingebauten Komponenten hochwertig isoliert Solvis-Art.-Nr.: 34607

**661 Lademodul WP WWS SÜS für SolvisMax Solo passend für SolvisLea 8,3 Premium**
Lademodul WP WWS SÜS für SolvisMax Solo
passend für SolvisLea 8,3 Premium
Bodenstehendes Lademodul zur energieeffizienten Wärmeverwaltung. Montage direkt vor den SolvisMax. Mit Solvis-Systemregler SC-3. Lademodul und Verrohrung sind komplett vormontiert für die Anbindung an den Speicher, Stationen und Leitungen einschließlich Isolierung. Konzipiert für die Kombination mit der Wärmepumpe SolvisLea 8,3 Premium. Bestehend aus:
-  Metallgestell mit Füßen und Kopplung für den SolvisMax-Speicher  mit abnehmbarer Verkleidung
-  Systemregler SolvisControl 3 mit Touchscreen und Anbindungsoption  an das SolvisPortal zur Online-Bedienung und Auswertung
-  Warmwasserstation WWS inklusive drehzahlgeregelter Pumpe,  Schüttleistung 30 l/min
-  Solarwärmeübergabestation SÜS-LM, inklusive zwei  drehzahlgeregelten Pumpen, Plattenwärmeübertrager, Armaturen
-  Volumenstrom- und Temperatursensoren
-  Pufferladestation mit Ladepumpe
-  Schlammabscheider
-  Alle verwendeten Umwälzpumpen hocheffizient
-  Alle eingebauten Komponenten hochwertig isoliert
Solvis-Art.-Nr.: 34608
Menge: 1,000 Stck
Produkt:
  Artikel:
    Artikelnummer: 34608
    Einheit: Stck
    Artikelkurztext: Lademodul WP WWS SÜS für SolvisMax Solo passend für SolvisLea 8,3 Premium
Lademodul WP WWS SÜS für SolvisMax Solo passend für SolvisLea 8,3 Premium Bodenstehendes Lademodul zur energieeffizienten Wärmeverwaltung. Montage direkt vor den SolvisMax. Mit Solvis-Systemregler SC-3. Lademodul und Verrohrung sind komplett vormontiert für die Anbindung an den Speicher, Stationen und Leitungen einschließlich Isolierung. Konzipiert für die Kombination mit der Wärmepumpe SolvisLea 8,3 Premium. Bestehend aus: - Metallgestell mit Füßen und Kopplung für den SolvisMax-Speicher mit abnehmbarer Verkleidung - Systemregler SolvisControl 3 mit Touchscreen und Anbindungsoption an das SolvisPortal zur Online-Bedienung und Auswertung - Warmwasserstation WWS inklusive drehzahlgeregelter Pumpe, Schüttleistung 30 l/min - Solarwärmeübergabestation SÜS-LM, inklusive zwei drehzahlgeregelten Pumpen, Plattenwärmeübertrager, Armaturen - Volumenstrom- und Temperatursensoren - Pufferladestation mit Ladepumpe - Schlammabscheider - Alle verwendeten Umwälzpumpen hocheffizient - Alle eingebauten Komponenten hochwertig isoliert Solvis-Art.-Nr.: 34608

**662 Montagepaket für 2 Cala 254 EasyCon Aufdach nebeneinander**
Montagepaket für 2 Cala 254 EasyCon
Aufdach nebeneinander
Zusammenstellung der für die Montage und den Betrieb der Kollektoren notwendigen Komponenten. Mit Montagesystem, Solarkreis, Temperatursensor, Ausdehnungsgefäß und Solarflüssigkeit. Die Kollektoren selbst sind nicht Bestandteil dieses Paketes. Bestehend aus:
-  1 x 26213 Schienensatz 2 Cala 253 / -4
-  1 x 25981 Aufdachhaltersatz Universal 3 Paar
-  1 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  2 x 11575 Schellensatz SMR 10/12 mm
-  1 x 03867 Blitzschutzdose
-  1 x 31335 Wellrohr MAG IG/15 1000 mm
-  1 x 30374 Wandhalter Ausdehnungs-/Vorschaltgefäß
-  1 x 31350 Membranausdehnungsgefäß 35 l
-  1 x 14545 Vorschaltgefäß 12 l
-  3 x 07377 Solarflüssigkeit Tyfocor LS rot, 10 l Bitte beachten: Die Kollektormontage ist statisch ausgelegt für die Belastungsklasse A. Abhängig von der geografischen Lage und der Höhe des Gebäudes ist eventuell eine Ergänzung der Kollektor-Montagesätze notwendig.
Solvis-Art.-Nr.: 34611
Menge: 1,000 Stck
Produkt:
  Artikel:
    Artikelnummer: 34611
    Einheit: Stck
    Artikelkurztext: Montagepaket für 2 Cala 254 EasyCon Aufdach nebeneinander
Montagepaket für 2 Cala 254 EasyCon Aufdach nebeneinander Zusammenstellung der für die Montage und den Betrieb der Kollektoren notwendigen Komponenten. Mit Montagesystem, Solarkreis, Temperatursensor, Ausdehnungsgefäß und Solarflüssigkeit. Die Kollektoren selbst sind nicht Bestandteil dieses Paketes. Bestehend aus: - 1 x 26213 Schienensatz 2 Cala 253 / -4 - 1 x 25981 Aufdachhaltersatz Universal 3 Paar - 1 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 2 x 11575 Schellensatz SMR 10/12 mm - 1 x 03867 Blitzschutzdose - 1 x 31335 Wellrohr MAG IG/15 1000 mm - 1 x 30374 Wandhalter Ausdehnungs-/Vorschaltgefäß - 1 x 31350 Membranausdehnungsgefäß 35 l - 1 x 14545 Vorschaltgefäß 12 l - 3 x 07377 Solarflüssigkeit Tyfocor LS rot, 10 l Bitte beachten: Die Kollektormontage ist statisch ausgelegt für die Belastungsklasse A. Abhängig von der geografischen Lage und der Höhe des Gebäudes ist eventuell eine Ergänzung der Kollektor-Montagesätze notwendig. Solvis-Art.-Nr.: 34611

**663 Montagepaket für 3 Cala 254 EasyCon Aufdach nebeneinander**
Montagepaket für 3 Cala 254 EasyCon
Aufdach nebeneinander
Zusammenstellung der für die Montage und den Betrieb der Kollektoren notwendigen Komponenten. Mit Montagesystem, Solarkreis, Temperatursensor, Ausdehnungsgefäß und Solarflüssigkeit. Die Kollektoren selbst sind nicht Bestandteil dieses Paketes. Bestehend aus:
-  1 x 26212 Schienensatz 3 Cala 253 / -4
-  2 x 25982 Aufdachhaltersatz Universal 2 Paar
-  2 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  2 x 11575 Schellensatz SMR 10/12 mm
-  1 x 03867 Blitzschutzdose
-  1 x 31335 Wellrohr MAG IG/15 1000 mm
-  1 x 30374 Wandhalter Ausdehnungs-/Vorschaltgefäß
-  1 x 31351 Membranausdehnungsgefäß 50 l
-  1 x 14545 Vorschaltgefäß 12 l
-  4 x 07377 Solarflüssigkeit Tyfocor LS rot, 10 l Bitte beachten: Die Kollektormontage ist statisch ausgelegt für die Belastungsklasse A. Abhängig von der geografischen Lage und der Höhe des Gebäudes ist eventuell eine Ergänzung der Kollektor-Montagesätze notwendig.
Solvis-Art.-Nr.: 34612
Menge: 1,000 Stck
Produkt:
  Artikel:
    Artikelnummer: 34612
    Einheit: Stck
    Artikelkurztext: Montagepaket für 3 Cala 254 EasyCon Aufdach nebeneinander
Montagepaket für 3 Cala 254 EasyCon Aufdach nebeneinander Zusammenstellung der für die Montage und den Betrieb der Kollektoren notwendigen Komponenten. Mit Montagesystem, Solarkreis, Temperatursensor, Ausdehnungsgefäß und Solarflüssigkeit. Die Kollektoren selbst sind nicht Bestandteil dieses Paketes. Bestehend aus: - 1 x 26212 Schienensatz 3 Cala 253 / -4 - 2 x 25982 Aufdachhaltersatz Universal 2 Paar - 2 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 2 x 11575 Schellensatz SMR 10/12 mm - 1 x 03867 Blitzschutzdose - 1 x 31335 Wellrohr MAG IG/15 1000 mm - 1 x 30374 Wandhalter Ausdehnungs-/Vorschaltgefäß - 1 x 31351 Membranausdehnungsgefäß 50 l - 1 x 14545 Vorschaltgefäß 12 l - 4 x 07377 Solarflüssigkeit Tyfocor LS rot, 10 l Bitte beachten: Die Kollektormontage ist statisch ausgelegt für die Belastungsklasse A. Abhängig von der geografischen Lage und der Höhe des Gebäudes ist eventuell eine Ergänzung der Kollektor-Montagesätze notwendig. Solvis-Art.-Nr.: 34612

**664 Montagepaket für 4 Cala 254 EasyCon Aufdach nebeneinander**
Montagepaket für 4 Cala 254 EasyCon
Aufdach nebeneinander
Zusammenstellung der für die Montage und den Betrieb der Kollektoren notwendigen Komponenten. Mit Montagesystem, Solarkreis, Temperatursensor, Ausdehnungsgefäß und Solarflüssigkeit. Die Kollektoren selbst sind nicht Bestandteil dieses Paketes. Bestehend aus:
-  1 x 26211 Schienensatz 4 Cala 253 / -4
-  1 x 25981 Aufdachhaltersatz Universal 3 Paar
-  1 x 25982 Aufdachhaltersatz Universal 2 Paar
-  3 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  1 x 30073 Schnellmontagerohr 12 mm, 10 m
-  1 x 27142 Verbindersatz SMR 12 mm, gerade
-  2 x 11575 Schellensatz SMR 10/12 mm
-  1 x 03867 Blitzschutzdose
-  1 x 31335 Wellrohr MAG IG/15 1000 mm
-  1 x 30374 Wandhalter Ausdehnungs-/Vorschaltgefäß
-  1 x 31351 Membranausdehnungsgefäß 50 l
-  1 x 14545 Vorschaltgefäß 12 l
-  4 x 07377 Solarflüssigkeit Tyfocor LS rot, 10 l Bitte bachten: Die Kollektormontage ist statisch ausgelegt für die Belastungsklasse A. Abhängig von der geografischen Lage und der Höhe des Gebäudes ist eventuell eine Ergänzung der Kollektor-Montagesätze notwendig.
Solvis-Art.-Nr.: 34613
Menge: 1,000 Stck
Produkt:
  Artikel:
    Artikelnummer: 34613
    Einheit: Stck
    Artikelkurztext: Montagepaket für 4 Cala 254 EasyCon Aufdach nebeneinander
Montagepaket für 4 Cala 254 EasyCon Aufdach nebeneinander Zusammenstellung der für die Montage und den Betrieb der Kollektoren notwendigen Komponenten. Mit Montagesystem, Solarkreis, Temperatursensor, Ausdehnungsgefäß und Solarflüssigkeit. Die Kollektoren selbst sind nicht Bestandteil dieses Paketes. Bestehend aus: - 1 x 26211 Schienensatz 4 Cala 253 / -4 - 1 x 25981 Aufdachhaltersatz Universal 3 Paar - 1 x 25982 Aufdachhaltersatz Universal 2 Paar - 3 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 1 x 30073 Schnellmontagerohr 12 mm, 10 m - 1 x 27142 Verbindersatz SMR 12 mm, gerade - 2 x 11575 Schellensatz SMR 10/12 mm - 1 x 03867 Blitzschutzdose - 1 x 31335 Wellrohr MAG IG/15 1000 mm - 1 x 30374 Wandhalter Ausdehnungs-/Vorschaltgefäß - 1 x 31351 Membranausdehnungsgefäß 50 l - 1 x 14545 Vorschaltgefäß 12 l - 4 x 07377 Solarflüssigkeit Tyfocor LS rot, 10 l Bitte bachten: Die Kollektormontage ist statisch ausgelegt für die Belastungsklasse A. Abhängig von der geografischen Lage und der Höhe des Gebäudes ist eventuell eine Ergänzung der Kollektor-Montagesätze notwendig. Solvis-Art.-Nr.: 34613

**665 Montagepaket für 5 Cala 254 EasyCon Aufdach nebeneinander**
Montagepaket für 5 Cala 254 EasyCon
Aufdach nebeneinander
Zusammenstellung der für die Montage und den Betrieb der Kollektoren notwendigen Komponenten. Mit Montagesystem, Solarkreis, Temperatursensor, Ausdehnungsgefäß und Solarflüssigkeit. Die Kollektoren selbst sind nicht Bestandteil dieses Paketes. Bestehend aus:
-  1 x 26210 Schienensatz 5 Cala 253 / -4
-  2 x 25981 Aufdachhaltersatz Universal 3 Paar
-  4 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  1 x 30073 Schnellmontagerohr 12 mm, 10 m
-  1 x 27142 Verbindersatz SMR 12 mm, gerade
-  2 x 11575 Schellensatz SMR 10/12 mm
-  1 x 03867 Blitzschutzdose
-  1 x 31335 Wellrohr MAG IG/15 1000 mm
-  1 x 30374 Wandhalter Ausdehnungs-/Vorschaltgefäß
-  1 x 31351 Membranausdehnungsgefäß 50 l
-  1 x 14545 Vorschaltgefäß 12 l
-  5 x 07377 Solarflüssigkeit Tyfocor LS rot, 10 l Bitte beachten: Die Kollektormontage ist statisch ausgelegt für die Belastungsklasse A. Abhängig von der geografischen Lage und der Höhe des Gebäudes ist eventuell eine Ergänzung der Kollektor-Montagesätze notwendig.
Solvis-Art.-Nr.: 34614
Menge: 1,000 Stck
Produkt:
  Artikel:
    Artikelnummer: 34614
    Einheit: Stck
    Artikelkurztext: Montagepaket für 5 Cala 254 EasyCon Aufdach nebeneinander
Montagepaket für 5 Cala 254 EasyCon Aufdach nebeneinander Zusammenstellung der für die Montage und den Betrieb der Kollektoren notwendigen Komponenten. Mit Montagesystem, Solarkreis, Temperatursensor, Ausdehnungsgefäß und Solarflüssigkeit. Die Kollektoren selbst sind nicht Bestandteil dieses Paketes. Bestehend aus: - 1 x 26210 Schienensatz 5 Cala 253 / -4 - 2 x 25981 Aufdachhaltersatz Universal 3 Paar - 4 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 1 x 30073 Schnellmontagerohr 12 mm, 10 m - 1 x 27142 Verbindersatz SMR 12 mm, gerade - 2 x 11575 Schellensatz SMR 10/12 mm - 1 x 03867 Blitzschutzdose - 1 x 31335 Wellrohr MAG IG/15 1000 mm - 1 x 30374 Wandhalter Ausdehnungs-/Vorschaltgefäß - 1 x 31351 Membranausdehnungsgefäß 50 l - 1 x 14545 Vorschaltgefäß 12 l - 5 x 07377 Solarflüssigkeit Tyfocor LS rot, 10 l Bitte beachten: Die Kollektormontage ist statisch ausgelegt für die Belastungsklasse A. Abhängig von der geografischen Lage und der Höhe des Gebäudes ist eventuell eine Ergänzung der Kollektor-Montagesätze notwendig. Solvis-Art.-Nr.: 34614

**666 Montagepaket für 6 Cala 254 EasyCon Aufdach nebeneinander**
Montagepaket für 6 Cala 254 EasyCon
Aufdach nebeneinander
Zusammenstellung der für die Montage und den Betrieb der Kollektoren notwendigen Komponenten. Mit Montagesystem, Solarkreis, Temperatursensor, Ausdehnungsgefäß und Solarflüssigkeit. Die Kollektoren selbst sind nicht Bestandteil dieses Paketes. Bestehend aus:
-  1 x 29326 Schienensatz 6 Cala 253 / -4
-  1 x 25981 Aufdachhaltersatz Universal 3 Paar
-  2 x 25982 Aufdachhaltersatz Universal 2 Paar
-  5 x 22881 Kollektor-Steckverbinder 22 mm, 2 Stück, mit O-Ringen
-  1 x 30568 Anschlussrohr flexibel 90°, Steckanschluss 22 / Klemmring 18
-  1 x 30569 Anschlussrohr fl. 90°, Sensor Steckanschluss 22 / Klemmring 18
-  1 x 19909 Blindstopfen, Steckanschluss, 2 Stück, mit O-Ringen
-  1 x 15967 Tauchsensor, PT1000, 180°C
-  1 x 34593 Reduzierungssatz SMR 18/12 mm, 2 Stück, mit Stützhülsen
-  1 x 27150 Reduzierungssatz SMR 15/12 mm, 2 Stück, mit Stützhülsen
-  1 x 08654 Schnellmontagerohr 15 mm, 20 m
-  1 x 30073 Schnellmontagerohr 12 mm, 10 m
-  2 x 08314 Schellensatz SMR 15 mm
-  1 x 03867 Blitzschutzdose
-  1 x 31335 Wellrohr MAG IG/15 1000 mm
-  1 x 30374 Wandhalter Ausdehnungs-/Vorschaltgefäß
-  1 x 31353 Membranausdehnungsgefäß 80 l
-  1 x 14546 Vorschaltgefäß 18 l
-  5 x 07377 Solarflüssigkeit Tyfocor LS rot, 10 l Bitte beachten: Die Kollektormontage ist statisch ausgelegt für die Belastungsklasse A. Abhängig von der geografischen Lage und der Höhe des Gebäudes ist eventuell eine Ergänzung der Kollektor-Montagesätze notwendig.
Solvis-Art.-Nr.: 34615
Menge: 1,000 Stck
Produkt:
  Artikel:
    Artikelnummer: 34615
    Einheit: Stck
    Artikelkurztext: Montagepaket für 6 Cala 254 EasyCon Aufdach nebeneinander
Montagepaket für 6 Cala 254 EasyCon Aufdach nebeneinander Zusammenstellung der für die Montage und den Betrieb der Kollektoren notwendigen Komponenten. Mit Montagesystem, Solarkreis, Temperatursensor, Ausdehnungsgefäß und Solarflüssigkeit. Die Kollektoren selbst sind nicht Bestandteil dieses Paketes. Bestehend aus: - 1 x 29326 Schienensatz 6 Cala 253 / -4 - 1 x 25981 Aufdachhaltersatz Universal 3 Paar - 2 x 25982 Aufdachhaltersatz Universal 2 Paar - 5 x 22881 Kollektor-Steckverbinder 22 mm, 2 Stück, mit O-Ringen - 1 x 30568 Anschlussrohr flexibel 90°, Steckanschluss 22 / Klemmring 18 - 1 x 30569 Anschlussrohr fl. 90°, Sensor Steckanschluss 22 / Klemmring 18 - 1 x 19909 Blindstopfen, Steckanschluss, 2 Stück, mit O-Ringen - 1 x 15967 Tauchsensor, PT1000, 180°C - 1 x 34593 Reduzierungssatz SMR 18/12 mm, 2 Stück, mit Stützhülsen - 1 x 27150 Reduzierungssatz SMR 15/12 mm, 2 Stück, mit Stützhülsen - 1 x 08654 Schnellmontagerohr 15 mm, 20 m - 1 x 30073 Schnellmontagerohr 12 mm, 10 m - 2 x 08314 Schellensatz SMR 15 mm - 1 x 03867 Blitzschutzdose - 1 x 31335 Wellrohr MAG IG/15 1000 mm - 1 x 30374 Wandhalter Ausdehnungs-/Vorschaltgefäß - 1 x 31353 Membranausdehnungsgefäß 80 l - 1 x 14546 Vorschaltgefäß 18 l - 5 x 07377 Solarflüssigkeit Tyfocor LS rot, 10 l Bitte beachten: Die Kollektormontage ist statisch ausgelegt für die Belastungsklasse A. Abhängig von der geografischen Lage und der Höhe des Gebäudes ist eventuell eine Ergänzung der Kollektor-Montagesätze notwendig. Solvis-Art.-Nr.: 34615

**667 Montagepaket für 2 Cala 254 EasyCon Flachdach nebeneinander**
Montagepaket für 2 Cala 254 EasyCon
Flachdach nebeneinander
Zusammenstellung der für die Montage und den Betrieb der Kollektoren notwendigen Komponenten. Mit Montagesystem, Solarkreis, Temperatursensor, Ausdehnungsgefäß und Solarflüssigkeit. Die Kollektoren selbst sind nicht Bestandteil dieses Paketes. Bestehend aus:
-  1 x 26213 Schienensatz 2 Cala 253 / -4
-  1 x 26926 Flachdachständersatz C/LU, 3
-  1 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  2 x 11575 Schellensatz SMR 10/12 mm
-  1 x 03867 Blitzschutzdose
-  1 x 31335 Wellrohr MAG IG/15 1000 mm
-  1 x 30374 Wandhalter Ausdehnungs-/Vorschaltgefäß
-  1 x 31350 Membranausdehnungsgefäß 35 l
-  1 x 14545 Vorschaltgefäß 12 l
-  3 x 07377 Solarflüssigkeit Tyfocor LS rot, 10 l Bitte beachten: Die Kollektormontage ist statisch ausgelegt für die Belastungsklasse A. Abhängig von der geografischen Lage und der Höhe des Gebäudes ist eventuell eine Ergänzung der Kollektor-Montagesätze notwendig.
Solvis-Art.-Nr.: 34616
Menge: 1,000 Stck
Produkt:
  Artikel:
    Artikelnummer: 34616
    Einheit: Stck
    Artikelkurztext: Montagepaket für 2 Cala 254 EasyCon Flachdach nebeneinander
Montagepaket für 2 Cala 254 EasyCon Flachdach nebeneinander Zusammenstellung der für die Montage und den Betrieb der Kollektoren notwendigen Komponenten. Mit Montagesystem, Solarkreis, Temperatursensor, Ausdehnungsgefäß und Solarflüssigkeit. Die Kollektoren selbst sind nicht Bestandteil dieses Paketes. Bestehend aus: - 1 x 26213 Schienensatz 2 Cala 253 / -4 - 1 x 26926 Flachdachständersatz C/LU, 3 - 1 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 2 x 11575 Schellensatz SMR 10/12 mm - 1 x 03867 Blitzschutzdose - 1 x 31335 Wellrohr MAG IG/15 1000 mm - 1 x 30374 Wandhalter Ausdehnungs-/Vorschaltgefäß - 1 x 31350 Membranausdehnungsgefäß 35 l - 1 x 14545 Vorschaltgefäß 12 l - 3 x 07377 Solarflüssigkeit Tyfocor LS rot, 10 l Bitte beachten: Die Kollektormontage ist statisch ausgelegt für die Belastungsklasse A. Abhängig von der geografischen Lage und der Höhe des Gebäudes ist eventuell eine Ergänzung der Kollektor-Montagesätze notwendig. Solvis-Art.-Nr.: 34616

**668 Montagepaket für 3 Cala 254 EasyCon Flachdach nebeneinander**
Montagepaket für 3 Cala 254 EasyCon
Flachdach nebeneinander
Zusammenstellung der für die Montage und den Betrieb der Kollektoren notwendigen Komponenten. Mit Montagesystem, Solarkreis, Temperatursensor, Ausdehnungsgefäß und Solarflüssigkeit. Die Kollektoren selbst sind nicht Bestandteil dieses Paketes. Bestehend aus:
-  1 x 26212 Schienensatz 3 Cala 253 / -4
-  1 x 26925 Flachdachständersatz C/LU, 4
-  2 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  2 x 11575 Schellensatz SMR 10/12 mm
-  1 x 03867 Blitzschutzdose
-  1 x 31335 Wellrohr MAG IG/15 1000 mm
-  1 x 30374 Wandhalter Ausdehnungs-/Vorschaltgefäß
-  1 x 31351 Membranausdehnungsgefäß 50 l
-  1 x 14545 Vorschaltgefäß 12 l
-  4 x 07377 Solarflüssigkeit Tyfocor LS rot, 10 l Bitte beachten: Die Kollektormontage ist statisch ausgelegt für die Belastungsklasse A. Abhängig von der geografischen Lage und der Höhe des Gebäudes ist eventuell eine Ergänzung der Kollektor-Montagesätze notwendig.
Solvis-Art.-Nr.: 34617
Menge: 1,000 Stck
Produkt:
  Artikel:
    Artikelnummer: 34617
    Einheit: Stck
    Artikelkurztext: Montagepaket für 3 Cala 254 EasyCon Flachdach nebeneinander
Montagepaket für 3 Cala 254 EasyCon Flachdach nebeneinander Zusammenstellung der für die Montage und den Betrieb der Kollektoren notwendigen Komponenten. Mit Montagesystem, Solarkreis, Temperatursensor, Ausdehnungsgefäß und Solarflüssigkeit. Die Kollektoren selbst sind nicht Bestandteil dieses Paketes. Bestehend aus: - 1 x 26212 Schienensatz 3 Cala 253 / -4 - 1 x 26925 Flachdachständersatz C/LU, 4 - 2 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 2 x 11575 Schellensatz SMR 10/12 mm - 1 x 03867 Blitzschutzdose - 1 x 31335 Wellrohr MAG IG/15 1000 mm - 1 x 30374 Wandhalter Ausdehnungs-/Vorschaltgefäß - 1 x 31351 Membranausdehnungsgefäß 50 l - 1 x 14545 Vorschaltgefäß 12 l - 4 x 07377 Solarflüssigkeit Tyfocor LS rot, 10 l Bitte beachten: Die Kollektormontage ist statisch ausgelegt für die Belastungsklasse A. Abhängig von der geografischen Lage und der Höhe des Gebäudes ist eventuell eine Ergänzung der Kollektor-Montagesätze notwendig. Solvis-Art.-Nr.: 34617

**669 Montagepaket für 4 Cala 254 EasyCon Flachdach nebeneinander**
Montagepaket für 4 Cala 254 EasyCon
Flachdach nebeneinander
Zusammenstellung der für die Montage und den Betrieb der Kollektoren notwendigen Komponenten. Mit Montagesystem, Solarkreis, Temperatursensor, Ausdehnungsgefäß und Solarflüssigkeit. Die Kollektoren selbst sind nicht Bestandteil dieses Paketes. Bestehend aus:
-  1 x 26211 Schienensatz 4 Cala 253 / -4
-  1 x 26924 Flachdachständersatz C/LU, 5
-  3 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  1 x 30073 Schnellmontagerohr 12 mm, 10 m
-  1 x 27142 Verbindersatz SMR 12 mm, gerade
-  2 x 11575 Schellensatz SMR 10/12 mm
-  1 x 03867 Blitzschutzdose
-  1 x 31335 Wellrohr MAG IG/15 1000 mm
-  1 x 30374 Wandhalter Ausdehnungs-/Vorschaltgefäß
-  1 x 31351 Membranausdehnungsgefäß 50 l
-  1 x 14545 Vorschaltgefäß 12 l
-  4 x 07377 Solarflüssigkeit Tyfocor LS rot, 10 l Bitte beachten: Die Kollektormontage ist statisch ausgelegt für die Belastungsklasse A. Abhängig von der geografischen Lage und der Höhe des Gebäudes ist eventuell eine Ergänzung der Kollektor-Montagesätze notwendig.
Solvis-Art.-Nr.: 34618
Menge: 1,000 Stck
Produkt:
  Artikel:
    Artikelnummer: 34618
    Einheit: Stck
    Artikelkurztext: Montagepaket für 4 Cala 254 EasyCon Flachdach nebeneinander
Montagepaket für 4 Cala 254 EasyCon Flachdach nebeneinander Zusammenstellung der für die Montage und den Betrieb der Kollektoren notwendigen Komponenten. Mit Montagesystem, Solarkreis, Temperatursensor, Ausdehnungsgefäß und Solarflüssigkeit. Die Kollektoren selbst sind nicht Bestandteil dieses Paketes. Bestehend aus: - 1 x 26211 Schienensatz 4 Cala 253 / -4 - 1 x 26924 Flachdachständersatz C/LU, 5 - 3 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 1 x 30073 Schnellmontagerohr 12 mm, 10 m - 1 x 27142 Verbindersatz SMR 12 mm, gerade - 2 x 11575 Schellensatz SMR 10/12 mm - 1 x 03867 Blitzschutzdose - 1 x 31335 Wellrohr MAG IG/15 1000 mm - 1 x 30374 Wandhalter Ausdehnungs-/Vorschaltgefäß - 1 x 31351 Membranausdehnungsgefäß 50 l - 1 x 14545 Vorschaltgefäß 12 l - 4 x 07377 Solarflüssigkeit Tyfocor LS rot, 10 l Bitte beachten: Die Kollektormontage ist statisch ausgelegt für die Belastungsklasse A. Abhängig von der geografischen Lage und der Höhe des Gebäudes ist eventuell eine Ergänzung der Kollektor-Montagesätze notwendig. Solvis-Art.-Nr.: 34618

**670 Montagepaket für 5 Cala 254 EasyCon Flachdach nebeneinander**
Montagepaket für 5 Cala 254 EasyCon
Flachdach nebeneinander
Zusammenstellung der für die Montage und den Betrieb der Kollektoren notwendigen Komponenten. Mit Montagesystem, Solarkreis, Temperatursensor, Ausdehnungsgefäß und Solarflüssigkeit. Die Kollektoren selbst sind nicht Bestandteil dieses Paketes. Bestehend aus:
-  1 x 26210 Schienensatz 5 Cala 253 / -4
-  1 x 26923 Flachdachständersatz C/LU, 6
-  4 x 22881 Kollektor-Steckverbinder 22 mm, 2 Stück, mit O-Ringen
-  1 x 30568 Anschlussrohr flexibel 90°, Steckanschluss 22 / Klemmring 18
-  1 x 30569 Anschlussrohr fl. 90°, Sensor Steckanschluss 22 / Klemmring 18
-  1 x 19909 Blindstopfen, Steckanschluss, 2 Stück, mit O-Ringen
-  1 x 15967 Tauchsensor, PT1000, 180°C
-  1 x 34593 Reduzierungssatz SMR 18 / 12 mm, 2 Stück, mit Stützhülsen
-  1 x 25574 Schnellmontagerohr 12 mm, 15 m
-  1 x 30073 Schnellmontagerohr 12 mm, 10 m
-  1 x 27142 Verbindersatz SMR 12 mm, gerade
-  2 x 11575 Schellensatz SMR 10/12 mm
-  1 x 03867 Blitzschutzdose
-  1 x 31335 Wellrohr MAG IG/15 1000 mm
-  1 x 30374 Wandhalter Ausdehnungs-/Vorschaltgefäß
-  1 x 31351 Membranausdehnungsgefäß 50 l
-  1 x 14545 Vorschaltgefäß 12 l
-  5 x 07377 Solarflüssigkeit Tyfocor LS rot, 10 l Bitte beachten: Die Kollektormontage ist statisch ausgelegt für die Belastungsklasse A. Abhängig von der geografischen Lage und der Höhe des Gebäudes ist eventuell eine Ergänzung der Kollektor-Montagesätze notwendig.
Solvis-Art.-Nr.: 34619
Menge: 1,000 Stck
Produkt:
  Artikel:
    Artikelnummer: 34619
    Einheit: Stck
    Artikelkurztext: Montagepaket für 5 Cala 254 EasyCon Flachdach nebeneinander
Montagepaket für 5 Cala 254 EasyCon Flachdach nebeneinander Zusammenstellung der für die Montage und den Betrieb der Kollektoren notwendigen Komponenten. Mit Montagesystem, Solarkreis, Temperatursensor, Ausdehnungsgefäß und Solarflüssigkeit. Die Kollektoren selbst sind nicht Bestandteil dieses Paketes. Bestehend aus: - 1 x 26210 Schienensatz 5 Cala 253 / -4 - 1 x 26923 Flachdachständersatz C/LU, 6 - 4 x 22881 Kollektor-Steckverbinder 22 mm, 2 Stück, mit O-Ringen - 1 x 30568 Anschlussrohr flexibel 90°, Steckanschluss 22 / Klemmring 18 - 1 x 30569 Anschlussrohr fl. 90°, Sensor Steckanschluss 22 / Klemmring 18 - 1 x 19909 Blindstopfen, Steckanschluss, 2 Stück, mit O-Ringen - 1 x 15967 Tauchsensor, PT1000, 180°C - 1 x 34593 Reduzierungssatz SMR 18 / 12 mm, 2 Stück, mit Stützhülsen - 1 x 25574 Schnellmontagerohr 12 mm, 15 m - 1 x 30073 Schnellmontagerohr 12 mm, 10 m - 1 x 27142 Verbindersatz SMR 12 mm, gerade - 2 x 11575 Schellensatz SMR 10/12 mm - 1 x 03867 Blitzschutzdose - 1 x 31335 Wellrohr MAG IG/15 1000 mm - 1 x 30374 Wandhalter Ausdehnungs-/Vorschaltgefäß - 1 x 31351 Membranausdehnungsgefäß 50 l - 1 x 14545 Vorschaltgefäß 12 l - 5 x 07377 Solarflüssigkeit Tyfocor LS rot, 10 l Bitte beachten: Die Kollektormontage ist statisch ausgelegt für die Belastungsklasse A. Abhängig von der geografischen Lage und der Höhe des Gebäudes ist eventuell eine Ergänzung der Kollektor-Montagesätze notwendig. Solvis-Art.-Nr.: 34619

**671 Montagepaket für 6 Cala 254 EasyCon Flachdach nebeneinander**
Montagepaket für 6 Cala 254 EasyCon
Flachdach nebeneinander
Zusammenstellung der für die Montage und den Betrieb der Kollektoren notwendigen Komponenten. Mit Montagesystem, Solarkreis, Temperatursensor, Ausdehnungsgefäß und Solarflüssigkeit. Die Kollektoren selbst sind nicht Bestandteil dieses Paketes. Bestehend aus:
-  1 x 29326 Schienensatz 6 Cala 253 / -4
-  1 x 26926 Flachdachständersatz C/LU, 3
-  1 x 26925 Flachdachständersatz C/LU, 4
-  5 x 22881 Kollektor-Steckverbinder 22 mm, 2 Stück, mit O-Ringen
-  1 x 30568 Anschlussrohr flexibel 90°, Steckanschluss 22 / Klemmring 18
-  1 x 30569 Anschlussrohr fl. 90°, Sensor Steckanschluss 22 / Klemmring 18
-  1 x 19909 Blindstopfen, Steckanschluss, 2 Stück, mit O-Ringen
-  1 x 15967 Tauchsensor, PT1000, 180°C
-  1 x 34593 Reduzierungssatz SMR 18/12 mm, 2 Stück, mit Stützhülsen
-  1 x 27150 Reduzierungssatz SMR 15/12 mm, 2 Stück, mit Stützhülsen
-  1 x 08654 Schnellmontagerohr 15 mm, 20 m
-  1 x 30073 Schnellmontagerohr 12 mm, 10 m
-  2 x 08314 Schellensatz SMR 15 mm
-  1 x 03867 Blitzschutzdose
-  1 x 31335 Wellrohr MAG IG/15 1000 mm
-  1 x 30374 Wandhalter Ausdehnungs-/Vorschaltgefäß
-  1 x 31353 Membranausdehnungsgefäß 80 l
-  1 x 14546 Vorschaltgefäß 18 l
-  5 x 07377 Solarflüssigkeit Tyfocor LS rot, 10 l Bitte beachten: Die Kollektormontage ist statisch ausgelegt für die Belastungsklasse A. Abhängig von der geografischen Lage und der Höhe des Gebäudes ist eventuell eine Ergänzung der Kollektor-Montagesätze notwendig.
Solvis-Art.-Nr.: 34620
Menge: 1,000 Stck
Produkt:
  Artikel:
    Artikelnummer: 34620
    Einheit: Stck
    Artikelkurztext: Montagepaket für 6 Cala 254 EasyCon Flachdach nebeneinander
Montagepaket für 6 Cala 254 EasyCon Flachdach nebeneinander Zusammenstellung der für die Montage und den Betrieb der Kollektoren notwendigen Komponenten. Mit Montagesystem, Solarkreis, Temperatursensor, Ausdehnungsgefäß und Solarflüssigkeit. Die Kollektoren selbst sind nicht Bestandteil dieses Paketes. Bestehend aus: - 1 x 29326 Schienensatz 6 Cala 253 / -4 - 1 x 26926 Flachdachständersatz C/LU, 3 - 1 x 26925 Flachdachständersatz C/LU, 4 - 5 x 22881 Kollektor-Steckverbinder 22 mm, 2 Stück, mit O-Ringen - 1 x 30568 Anschlussrohr flexibel 90°, Steckanschluss 22 / Klemmring 18 - 1 x 30569 Anschlussrohr fl. 90°, Sensor Steckanschluss 22 / Klemmring 18 - 1 x 19909 Blindstopfen, Steckanschluss, 2 Stück, mit O-Ringen - 1 x 15967 Tauchsensor, PT1000, 180°C - 1 x 34593 Reduzierungssatz SMR 18/12 mm, 2 Stück, mit Stützhülsen - 1 x 27150 Reduzierungssatz SMR 15/12 mm, 2 Stück, mit Stützhülsen - 1 x 08654 Schnellmontagerohr 15 mm, 20 m - 1 x 30073 Schnellmontagerohr 12 mm, 10 m - 2 x 08314 Schellensatz SMR 15 mm - 1 x 03867 Blitzschutzdose - 1 x 31335 Wellrohr MAG IG/15 1000 mm - 1 x 30374 Wandhalter Ausdehnungs-/Vorschaltgefäß - 1 x 31353 Membranausdehnungsgefäß 80 l - 1 x 14546 Vorschaltgefäß 18 l - 5 x 07377 Solarflüssigkeit Tyfocor LS rot, 10 l Bitte beachten: Die Kollektormontage ist statisch ausgelegt für die Belastungsklasse A. Abhängig von der geografischen Lage und der Höhe des Gebäudes ist eventuell eine Ergänzung der Kollektor-Montagesätze notwendig. Solvis-Art.-Nr.: 34620

**672 Montagepaket für 7 Cala 254 EasyCon Aufdach nebeneinander**
Montagepaket für 7 Cala 254 EasyCon
Aufdach nebeneinander
Zusammenstellung der für die Montage der Kollektoren notwendigen Komponenten mit Verbinder. Die Kollektoren selbst sind nicht Bestandteil dieses Paketes. Bestehend aus:
-  1 x 34527 Schienensatz 7 Cala 253 / -4
-  2 x 25981 Aufdachhaltersatz Universal 3 Paar
-  1 x 25982 Aufdachhaltersatz Universal 2 Paar
-  6 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34621
Menge: 1,000 Stck
Produkt:
  Artikel:
    Artikelnummer: 34621
    Einheit: Stck
    Artikelkurztext: Montagepaket für 7 Cala 254 EasyCon Aufdach nebeneinander
Montagepaket für 7 Cala 254 EasyCon Aufdach nebeneinander Zusammenstellung der für die Montage der Kollektoren notwendigen Komponenten mit Verbinder. Die Kollektoren selbst sind nicht Bestandteil dieses Paketes. Bestehend aus: - 1 x 34527 Schienensatz 7 Cala 253 / -4 - 2 x 25981 Aufdachhaltersatz Universal 3 Paar - 1 x 25982 Aufdachhaltersatz Universal 2 Paar - 6 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34621

**673 Montagepaket für 8 Cala 254 EasyCon Aufdach nebeneinander**
Montagepaket für 8 Cala 254 EasyCon
Aufdach nebeneinander
Zusammenstellung der für die Montage der Kollektoren notwendigen Komponenten mit Verbinder. Die Kollektoren selbst sind nicht Bestandteil dieses Paketes. Bestehend aus:
-  1 x 34528 Schienensatz 8 Cala 253 / -4
-  3 x 25981 Aufdachhaltersatz Universal 3 Paar
-  7 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34622
Menge: 1,000 Stck
Produkt:
  Artikel:
    Artikelnummer: 34622
    Einheit: Stck
    Artikelkurztext: Montagepaket für 8 Cala 254 EasyCon Aufdach nebeneinander
Montagepaket für 8 Cala 254 EasyCon Aufdach nebeneinander Zusammenstellung der für die Montage der Kollektoren notwendigen Komponenten mit Verbinder. Die Kollektoren selbst sind nicht Bestandteil dieses Paketes. Bestehend aus: - 1 x 34528 Schienensatz 8 Cala 253 / -4 - 3 x 25981 Aufdachhaltersatz Universal 3 Paar - 7 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34622

**674 Montagepaket für 9 Cala 254 EasyCon Aufdach nebeneinander**
Montagepaket für 9 Cala 254 EasyCon
Aufdach nebeneinander
Zusammenstellung der für die Montage der Kollektoren notwendigen Komponenten mit Verbinder. Die Kollektoren selbst sind nicht Bestandteil dieses Paketes. Bestehend aus:
-  1 x 34529 Schienensatz 9 Cala 253 / -4
-  2 x 25981 Aufdachhaltersatz Universal 3 Paar
-  2 x 25982 Aufdachhaltersatz Universal 2 Paar
-  8 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34623
Menge: 1,000 Stck
Produkt:
  Artikel:
    Artikelnummer: 34623
    Einheit: Stck
    Artikelkurztext: Montagepaket für 9 Cala 254 EasyCon Aufdach nebeneinander
Montagepaket für 9 Cala 254 EasyCon Aufdach nebeneinander Zusammenstellung der für die Montage der Kollektoren notwendigen Komponenten mit Verbinder. Die Kollektoren selbst sind nicht Bestandteil dieses Paketes. Bestehend aus: - 1 x 34529 Schienensatz 9 Cala 253 / -4 - 2 x 25981 Aufdachhaltersatz Universal 3 Paar - 2 x 25982 Aufdachhaltersatz Universal 2 Paar - 8 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34623

**675 Montagepaket für 7 Cala 254 EasyCon Flachdach nebeneinander**
Montagepaket für 7 Cala 254 EasyCon
Flachdach nebeneinander
Zusammenstellung der für die Montage der Kollektoren notwendigen Komponenten mit Verbinder. Die Kollektoren selbst sind nicht Bestandteil dieses Paketes. Bestehend aus:
-  1 x 34527 Schienensatz 7 Cala 253 / -4
-  1 x 26922 Flachdachständersatz C/LU,8
-  6 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34624
Menge: 1,000 Stck
Produkt:
  Artikel:
    Artikelnummer: 34624
    Einheit: Stck
    Artikelkurztext: Montagepaket für 7 Cala 254 EasyCon Flachdach nebeneinander
Montagepaket für 7 Cala 254 EasyCon Flachdach nebeneinander Zusammenstellung der für die Montage der Kollektoren notwendigen Komponenten mit Verbinder. Die Kollektoren selbst sind nicht Bestandteil dieses Paketes. Bestehend aus: - 1 x 34527 Schienensatz 7 Cala 253 / -4 - 1 x 26922 Flachdachständersatz C/LU,8 - 6 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34624

**676 Montagepaket für 8 Cala 254 EasyCon Flachdach nebeneinander**
Montagepaket für 8 Cala 254 EasyCon
Flachdach nebeneinander
Zusammenstellung der für die Montage der Kollektoren notwendigen Komponenten mit Verbinder. Die Kollektoren selbst sind nicht Bestandteil dieses Paketes. Bestehend aus:
-  1 x 34528 Schienensatz 8 Cala 253 / -4
-  1 x 26925 Flachdachständersatz C/LU,4
-  1 x 26924 Flachdachständersatz C/LU,5
-  7 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34625
Menge: 1,000 Stck
Produkt:
  Artikel:
    Artikelnummer: 34625
    Einheit: Stck
    Artikelkurztext: Montagepaket für 8 Cala 254 EasyCon Flachdach nebeneinander
Montagepaket für 8 Cala 254 EasyCon Flachdach nebeneinander Zusammenstellung der für die Montage der Kollektoren notwendigen Komponenten mit Verbinder. Die Kollektoren selbst sind nicht Bestandteil dieses Paketes. Bestehend aus: - 1 x 34528 Schienensatz 8 Cala 253 / -4 - 1 x 26925 Flachdachständersatz C/LU,4 - 1 x 26924 Flachdachständersatz C/LU,5 - 7 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34625

**677 Montagepaket für 9 Cala 254 EasyCon Flachdach nebeneinander**
Montagepaket für 9 Cala 254 EasyCon
Flachdach nebeneinander
Zusammenstellung der für die Montage der Kollektoren notwendigen Komponenten mit Verbinder. Die Kollektoren selbst sind nicht Bestandteil dieses Paketes. Bestehend aus:
-  1 x 34529 Schienensatz 9 Cala 253 / -4
-  1 x 26921 Flachdachständersatz C/LU,10
-  8 x 22881 Kollektor-Steckverbinder 22 mm, 2 Stück, mit O-Ringen
-  1 x 19909 Blindstopfen, Steckanschluss, 2 Stück, mit O-Ringen Bitte beachten: 0Je nach Anlagenkonfiguration sind Anschlussrohre für Vorlauf (30568), 0Rücklauf (30569), Temperatursensor (15967), Blitzschutzdose (03867) 0und Solarrohre, sowie Solarflüssigkeit gesondert zu bestellen. Die Kollektormontage ist statisch ausgelegt für die Belastungsklasse A. Abhängig von der geografischen Lage und der Höhe des Gebäudes ist eventuell eine Ergänzung der Kollektor-Montagesätze notwendig.
Solvis-Art.-Nr.: 34626
Menge: 1,000 Stck
Produkt:
  Artikel:
    Artikelnummer: 34626
    Einheit: Stck
    Artikelkurztext: Montagepaket für 9 Cala 254 EasyCon Flachdach nebeneinander
Montagepaket für 9 Cala 254 EasyCon Flachdach nebeneinander Zusammenstellung der für die Montage der Kollektoren notwendigen Komponenten mit Verbinder. Die Kollektoren selbst sind nicht Bestandteil dieses Paketes. Bestehend aus: - 1 x 34529 Schienensatz 9 Cala 253 / -4 - 1 x 26921 Flachdachständersatz C/LU,10 - 8 x 22881 Kollektor-Steckverbinder 22 mm, 2 Stück, mit O-Ringen - 1 x 19909 Blindstopfen, Steckanschluss, 2 Stück, mit O-Ringen Bitte beachten: 0Je nach Anlagenkonfiguration sind Anschlussrohre für Vorlauf (30568), 0Rücklauf (30569), Temperatursensor (15967), Blitzschutzdose (03867) 0und Solarrohre, sowie Solarflüssigkeit gesondert zu bestellen. Die Kollektormontage ist statisch ausgelegt für die Belastungsklasse A. Abhängig von der geografischen Lage und der Höhe des Gebäudes ist eventuell eine Ergänzung der Kollektor-Montagesätze notwendig. Solvis-Art.-Nr.: 34626

**678 Umbausatz SolvisMax Baureihe 7 von Gas auf Öl-Brennwert 17 kW**
Umbausatz SolvisMax Baureihe 7
von Gas auf Öl-Brennwert 17 kW
Geeignet zum Umbau eines SolvisMax Gas Baureihe 7 auf SolvisMax Öl-Brennwert Bestehend aus:
-  Solvis-Ölbrenner Öl-BW-3 17 kW
-  Ölfilter
-  Schalldämpfer
-  Zubehör (z.B. Abgasanschluss) Bitte beachten:
-  Geeignet für SolvisMax bis Lieferdatum 04/2024
-  Vor Lieferdatum 05/2020:  Umrüstung auf Systemregler SolvisControl 3 erforderlich
Solvis-Art.-Nr.: 34655
Menge: 1,000 Stck
Produkt:
  Artikel:
    Artikelnummer: 34655
    Einheit: Stck
    Artikelkurztext: Umbausatz SolvisMax Baureihe 7 von Gas auf Öl-Brennwert 17 kW
Umbausatz SolvisMax Baureihe 7 von Gas auf Öl-Brennwert 17 kW Geeignet zum Umbau eines SolvisMax Gas Baureihe 7 auf SolvisMax Öl-Brennwert Bestehend aus: - Solvis-Ölbrenner Öl-BW-3 17 kW - Ölfilter - Schalldämpfer - Zubehör (z.B. Abgasanschluss) Bitte beachten: - Geeignet für SolvisMax bis Lieferdatum 04/2024 - Vor Lieferdatum 05/2020: Umrüstung auf Systemregler SolvisControl 3 erforderlich Solvis-Art.-Nr.: 34655

**679 Umbausatz SolvisMax Baureihe 7 von Gas auf Öl-Brennwert 23 kW**
Umbausatz SolvisMax Baureihe 7
von Gas auf Öl-Brennwert 23 kW
Geeignet zum Umbau eines SolvisMax Gas Baureihe 7 auf SolvisMax Öl-Brennwert Bestehend aus:
-  Solvis-Ölbrenner Öl-BW-3 23 kW
-  Ölfilter
-  Schalldämpfer
-  Zubehör (z.B. Abgasanschluss) Bitte beachten:
-  Geeignet für SolvisMax bis Lieferdatum 04/2024
-  Vor Lieferdatum 05/2020:  Umrüstung auf Systemregler SolvisControl 3 erforderlich
Solvis-Art.-Nr.: 34656
Menge: 1,000 Stck
Produkt:
  Artikel:
    Artikelnummer: 34656
    Einheit: Stck
    Artikelkurztext: Umbausatz SolvisMax Baureihe 7 von Gas auf Öl-Brennwert 23 kW
Umbausatz SolvisMax Baureihe 7 von Gas auf Öl-Brennwert 23 kW Geeignet zum Umbau eines SolvisMax Gas Baureihe 7 auf SolvisMax Öl-Brennwert Bestehend aus: - Solvis-Ölbrenner Öl-BW-3 23 kW - Ölfilter - Schalldämpfer - Zubehör (z.B. Abgasanschluss) Bitte beachten: - Geeignet für SolvisMax bis Lieferdatum 04/2024 - Vor Lieferdatum 05/2020: Umrüstung auf Systemregler SolvisControl 3 erforderlich Solvis-Art.-Nr.: 34656

**680 Umbausatz SolvisMax Baureihe 7 von Gas auf Öl-Brennwert 28 kW**
Umbausatz SolvisMax Baureihe 7
von Gas auf Öl-Brennwert 28 kW
Geeignet zum Umbau eines SolvisMax Gas Baureihe 7 auf SolvisMax Öl-Brennwert Bestehend aus:
-  Solvis-Ölbrenner Öl-BW-3 28 kW
-  Ölfilter
-  Schalldämpfer
-  Zubehör (z.B. Abgasanschluss) Bitte beachten:
-  Geeignet für SolvisMax bis Lieferdatum 04/2024
-  Vor Lieferdatum 05/2020:  Umrüstung auf Systemregler SolvisControl 3 erforderlich
Solvis-Art.-Nr.: 34657
Menge: 1,000 Stck
Produkt:
  Artikel:
    Artikelnummer: 34657
    Einheit: Stck
    Artikelkurztext: Umbausatz SolvisMax Baureihe 7 von Gas auf Öl-Brennwert 28 kW
Umbausatz SolvisMax Baureihe 7 von Gas auf Öl-Brennwert 28 kW Geeignet zum Umbau eines SolvisMax Gas Baureihe 7 auf SolvisMax Öl-Brennwert Bestehend aus: - Solvis-Ölbrenner Öl-BW-3 28 kW - Ölfilter - Schalldämpfer - Zubehör (z.B. Abgasanschluss) Bitte beachten: - Geeignet für SolvisMax bis Lieferdatum 04/2024 - Vor Lieferdatum 05/2020: Umrüstung auf Systemregler SolvisControl 3 erforderlich Solvis-Art.-Nr.: 34657

**681 Umbausatz SolvisMax Solo Baureihe 7 auf Öl-Brennwert 17 kW**
Umbausatz SolvisMax Solo
Baureihe 7 auf Öl-Brennwert 17 kW
Geeignet zum Umbau eines SolvisMax Baureihe 7 der Varianten SolvisMax -Solo/-Fernwärme/-Teo/-Vaero auf SolvisMax Öl-Brennwert Bestehend aus:
-  Wärmetauschereinschub
-  Solvis-Ölbrenner Öl-BW-3 17 kW
-  Schalldämpfer
-  Zubehör (z.B. Abgasanschluss, Siphon, Ölfilter) Bitte beachten:
-  Geeignet für SolvisMax Solo bis Lieferdatum 04/2024
-  Vor Lieferdatum 05/2020:  Umrüstung auf Systemregler SolvisControl 3 erforderlich
Solvis-Art.-Nr.: 34658
Menge: 1,000 Stck
Produkt:
  Artikel:
    Artikelnummer: 34658
    Einheit: Stck
    Artikelkurztext: Umbausatz SolvisMax Solo Baureihe 7 auf Öl-Brennwert 17 kW
Umbausatz SolvisMax Solo Baureihe 7 auf Öl-Brennwert 17 kW Geeignet zum Umbau eines SolvisMax Baureihe 7 der Varianten SolvisMax -Solo/-Fernwärme/-Teo/-Vaero auf SolvisMax Öl-Brennwert Bestehend aus: - Wärmetauschereinschub - Solvis-Ölbrenner Öl-BW-3 17 kW - Schalldämpfer - Zubehör (z.B. Abgasanschluss, Siphon, Ölfilter) Bitte beachten: - Geeignet für SolvisMax Solo bis Lieferdatum 04/2024 - Vor Lieferdatum 05/2020: Umrüstung auf Systemregler SolvisControl 3 erforderlich Solvis-Art.-Nr.: 34658

**682 Umbausatz SolvisMax Solo Baureihe 7 auf Öl-Brennwert 23 kW**
Umbausatz SolvisMax Solo
Baureihe 7 auf Öl-Brennwert 23 kW
Geeignet zum Umbau eines SolvisMax Baureihe 7 der Varianten SolvisMax -Solo/-Fernwärme/-Teo/-Vaero auf SolvisMax Öl-Brennwert Bestehend aus:
-  Wärmetauschereinschub
-  Solvis-Ölbrenner Öl-BW-3 23 kW
-  Schalldämpfer
-  Zubehör (z.B. Abgasanschluss, Siphon, Ölfilter) Bitte beachten:
-  Geeignet für SolvisMax Solo bis Lieferdatum 04/2024
-  Vor Lieferdatum 05/2020:  Umrüstung auf Systemregler SolvisControl 3 erforderlich
Solvis-Art.-Nr.: 34659
Menge: 1,000 Stck
Produkt:
  Artikel:
    Artikelnummer: 34659
    Einheit: Stck
    Artikelkurztext: Umbausatz SolvisMax Solo Baureihe 7 auf Öl-Brennwert 23 kW
Umbausatz SolvisMax Solo Baureihe 7 auf Öl-Brennwert 23 kW Geeignet zum Umbau eines SolvisMax Baureihe 7 der Varianten SolvisMax -Solo/-Fernwärme/-Teo/-Vaero auf SolvisMax Öl-Brennwert Bestehend aus: - Wärmetauschereinschub - Solvis-Ölbrenner Öl-BW-3 23 kW - Schalldämpfer - Zubehör (z.B. Abgasanschluss, Siphon, Ölfilter) Bitte beachten: - Geeignet für SolvisMax Solo bis Lieferdatum 04/2024 - Vor Lieferdatum 05/2020: Umrüstung auf Systemregler SolvisControl 3 erforderlich Solvis-Art.-Nr.: 34659

**683 Umbausatz SolvisMax Solo Baureihe 7 auf Öl-Brennwert 28 kW**
Umbausatz SolvisMax Solo
Baureihe 7 auf Öl-Brennwert 28 kW
Geeignet zum Umbau eines SolvisMax Baureihe 7 der Varianten SolvisMax -Solo/-Fernwärme/-Teo/-Vaero auf SolvisMax Öl-Brennwert Bestehend aus:
-  Wärmetauschereinschub
-  Solvis-Ölbrenner Öl-BW-3 28 kW
-  Schalldämpfer
-  Zubehör (z.B. Abgasanschluss, Siphon, Ölfilter) Bitte beachten:
-  Geeignet für SolvisMax Solo bis Lieferdatum 04/2024
-  Vor Lieferdatum 05/2020:  Umrüstung auf Systemregler SolvisControl 3 erforderlich
Solvis-Art.-Nr.: 34660
Menge: 1,000 Stck
Produkt:
  Artikel:
    Artikelnummer: 34660
    Einheit: Stck
    Artikelkurztext: Umbausatz SolvisMax Solo Baureihe 7 auf Öl-Brennwert 28 kW
Umbausatz SolvisMax Solo Baureihe 7 auf Öl-Brennwert 28 kW Geeignet zum Umbau eines SolvisMax Baureihe 7 der Varianten SolvisMax -Solo/-Fernwärme/-Teo/-Vaero auf SolvisMax Öl-Brennwert Bestehend aus: - Wärmetauschereinschub - Solvis-Ölbrenner Öl-BW-3 28 kW - Schalldämpfer - Zubehör (z.B. Abgasanschluss, Siphon, Ölfilter) Bitte beachten: - Geeignet für SolvisMax Solo bis Lieferdatum 04/2024 - Vor Lieferdatum 05/2020: Umrüstung auf Systemregler SolvisControl 3 erforderlich Solvis-Art.-Nr.: 34660

**684 Umbausatz SolvisBen mit SolvisLea 8,3 Premium**
Umbausatz SolvisBen
mit SolvisLea 8,3 Premium
Geeignet zur Nachrüstung eines SolvisBen Gas/Öl/Solo zum Anschluss einer SolvisLea 8,3 Premium, für die Betriebsarten:
-  monovalent (Wärmepumpe und Heizpatrone der Lea 8,3 Premium)
-  hybrid (Wärmepumpe plus interner Brenner) Bestehend aus:
-  Pufferladestation
-  3-Wege-Umschaltventil
-  Bauteile für den hydraulischen Anschluss am SolvisBen
-  Schlammabscheider
-  Sensoren und Zubehör (z.B. SmartGrid-Box, Anschlusskabel) Bitte beachten:
-  Für SolvisBen ohne integrierte Heizkreisstation
-  Vor Lieferdatum 05/2020:  Umrüstung auf Systemregler SolvisControl 3 erforderlich
Solvis-Art.-Nr.: 34673
Menge: 1,000 Stck
Produkt:
  Artikel:
    Artikelnummer: 34673
    Einheit: Stck
    Artikelkurztext: Umbausatz SolvisBen mit SolvisLea 8,3 Premium
Umbausatz SolvisBen mit SolvisLea 8,3 Premium Geeignet zur Nachrüstung eines SolvisBen Gas/Öl/Solo zum Anschluss einer SolvisLea 8,3 Premium, für die Betriebsarten: - monovalent (Wärmepumpe und Heizpatrone der Lea 8,3 Premium) - hybrid (Wärmepumpe plus interner Brenner) Bestehend aus: - Pufferladestation - 3-Wege-Umschaltventil - Bauteile für den hydraulischen Anschluss am SolvisBen - Schlammabscheider - Sensoren und Zubehör (z.B. SmartGrid-Box, Anschlusskabel) Bitte beachten: - Für SolvisBen ohne integrierte Heizkreisstation - Vor Lieferdatum 05/2020: Umrüstung auf Systemregler SolvisControl 3 erforderlich Solvis-Art.-Nr.: 34673

**685 Umbausatz SolvisBen HKS mit SolvisLea 8,3 Premium**
Umbausatz SolvisBen HKS
mit SolvisLea 8,3 Premium
Geeignet zur Nachrüstung eines SolvisBen Gas/Öl/Solo zum Anschluss einer SolvisLea 8,3 Premium, für die Betriebsarten:
-  monovalent (Wärmepumpe und Heizpatrone der Lea 8,3 Premium)
-  hybrid (Wärmepumpe plus interner Brenner) Bestehend aus:
-  Pufferladestation
-  3-Wege-Umschaltventil
-  Bauteile für den hydraulischen Anschluss am SolvisBen
-  Schlammabscheider
-  Sensoren und Zubehör (z.B. SmartGrid-Box, Anschlusskabel) Bitte beachten:
-  Für SolvisBen mit integrierter Heizkreisstation
-  Vor Lieferdatum 05/2020:  Umrüstung auf Systemregler SolvisControl 3 erforderlich
Solvis-Art.-Nr.: 34674
Menge: 1,000 Stck
Produkt:
  Artikel:
    Artikelnummer: 34674
    Einheit: Stck
    Artikelkurztext: Umbausatz SolvisBen HKS mit SolvisLea 8,3 Premium
Umbausatz SolvisBen HKS mit SolvisLea 8,3 Premium Geeignet zur Nachrüstung eines SolvisBen Gas/Öl/Solo zum Anschluss einer SolvisLea 8,3 Premium, für die Betriebsarten: - monovalent (Wärmepumpe und Heizpatrone der Lea 8,3 Premium) - hybrid (Wärmepumpe plus interner Brenner) Bestehend aus: - Pufferladestation - 3-Wege-Umschaltventil - Bauteile für den hydraulischen Anschluss am SolvisBen - Schlammabscheider - Sensoren und Zubehör (z.B. SmartGrid-Box, Anschlusskabel) Bitte beachten: - Für SolvisBen mit integrierter Heizkreisstation - Vor Lieferdatum 05/2020: Umrüstung auf Systemregler SolvisControl 3 erforderlich Solvis-Art.-Nr.: 34674

**686 Umbausatz SolvisBen SolvisMia, -Lea Pro, -Pia 13/17**
Umbausatz SolvisBen
SolvisMia, -Lea Pro, -Pia 13/17
Geeignet zur Nachrüstung eines SolvisBen Gas/Öl/Solo zum Anschluss einer SolvisMia, SolvisLea Pro oder SolvisPia 13/17, für Hybrid-Betrieb (Wärmepumpe plus interner Brenner) Bestehend aus:
-  Pufferladestation
-  3-Wege-Umschaltventil
-  Bauteile für den hydraulischen Anschluss am SolvisBen
-  Schlammabscheider
-  Sensoren und Zubehör (z.B. SmartGrid-Box, Anschlusskabel) Bitte beachten:
-  Für SolvisBen ohne integrierte Heizkreisstation
-  Vor Lieferdatum 05/2020:  Umrüstung auf Systemregler SolvisControl 3 erforderlich
Solvis-Art.-Nr.: 34675
Menge: 1,000 Stck
Produkt:
  Artikel:
    Artikelnummer: 34675
    Einheit: Stck
    Artikelkurztext: Umbausatz SolvisBen SolvisMia, -Lea Pro, -Pia 13/17
Umbausatz SolvisBen SolvisMia, -Lea Pro, -Pia 13/17 Geeignet zur Nachrüstung eines SolvisBen Gas/Öl/Solo zum Anschluss einer SolvisMia, SolvisLea Pro oder SolvisPia 13/17, für Hybrid-Betrieb (Wärmepumpe plus interner Brenner) Bestehend aus: - Pufferladestation - 3-Wege-Umschaltventil - Bauteile für den hydraulischen Anschluss am SolvisBen - Schlammabscheider - Sensoren und Zubehör (z.B. SmartGrid-Box, Anschlusskabel) Bitte beachten: - Für SolvisBen ohne integrierte Heizkreisstation - Vor Lieferdatum 05/2020: Umrüstung auf Systemregler SolvisControl 3 erforderlich Solvis-Art.-Nr.: 34675

**687 Umbausatz SolvisBen HKS SolvisMia, -Lea Pro, -Pia 13/17**
Umbausatz SolvisBen HKS
SolvisMia, -Lea Pro, -Pia 13/17
Geeignet zur Nachrüstung eines SolvisBen Gas/Öl/Solo zum Anschluss einer SolvisMia, SolvisLea Pro oder SolvisPia 13/17, für Hybrid-Betrieb (Wärmepumpe plus interner Brenner) Bestehend aus:
-  Pufferladestation
-  3-Wege-Umschaltventil
-  Bauteile für den hydraulischen Anschluss am SolvisBen
-  Schlammabscheider
-  Sensoren und Zubehör (z.B. SmartGrid-Box, Anschlusskabel) Bitte beachten:
-  Für SolvisBen mit integrierter Heizkreisstation
-  Vor Lieferdatum 05/2020:  Umrüstung auf Systemregler SolvisControl 3 erforderlich
Solvis-Art.-Nr.: 34676
Menge: 1,000 Stck
Produkt:
  Artikel:
    Artikelnummer: 34676
    Einheit: Stck
    Artikelkurztext: Umbausatz SolvisBen HKS SolvisMia, -Lea Pro, -Pia 13/17
Umbausatz SolvisBen HKS SolvisMia, -Lea Pro, -Pia 13/17 Geeignet zur Nachrüstung eines SolvisBen Gas/Öl/Solo zum Anschluss einer SolvisMia, SolvisLea Pro oder SolvisPia 13/17, für Hybrid-Betrieb (Wärmepumpe plus interner Brenner) Bestehend aus: - Pufferladestation - 3-Wege-Umschaltventil - Bauteile für den hydraulischen Anschluss am SolvisBen - Schlammabscheider - Sensoren und Zubehör (z.B. SmartGrid-Box, Anschlusskabel) Bitte beachten: - Für SolvisBen mit integrierter Heizkreisstation - Vor Lieferdatum 05/2020: Umrüstung auf Systemregler SolvisControl 3 erforderlich Solvis-Art.-Nr.: 34676

**688 Umbausatz SolvisBen mit SolvisPia 12**
Umbausatz SolvisBen
mit SolvisPia 12
Geeignet zur Nachrüstung eines SolvisBen Gas/Öl/Solo zum Anschluss einer SolvisPia 12, für Hybrid-Betrieb (Wärmepumpe plus interner Brenner) Bestehend aus:
-  3-Wege-Umschaltventil
-  Bauteile für den hydraulischen Anschluss am SolvisBen
-  Schlammabscheider
-  Sensoren und Zubehör (z.B. SmartGrid-Box, Anschlusskabel) Bitte beachten:
-  Für SolvisBen ohne integrierte Heizkreisstation
-  Vor Lieferdatum 05/2020:  Umrüstung auf Systemregler SolvisControl 3 erforderlich
Solvis-Art.-Nr.: 34677
Menge: 1,000 Stck
Produkt:
  Artikel:
    Artikelnummer: 34677
    Einheit: Stck
    Artikelkurztext: Umbausatz SolvisBen mit SolvisPia 12
Umbausatz SolvisBen mit SolvisPia 12 Geeignet zur Nachrüstung eines SolvisBen Gas/Öl/Solo zum Anschluss einer SolvisPia 12, für Hybrid-Betrieb (Wärmepumpe plus interner Brenner) Bestehend aus: - 3-Wege-Umschaltventil - Bauteile für den hydraulischen Anschluss am SolvisBen - Schlammabscheider - Sensoren und Zubehör (z.B. SmartGrid-Box, Anschlusskabel) Bitte beachten: - Für SolvisBen ohne integrierte Heizkreisstation - Vor Lieferdatum 05/2020: Umrüstung auf Systemregler SolvisControl 3 erforderlich Solvis-Art.-Nr.: 34677

**689 Umbausatz SolvisBen HKS mit SolvisPia 12**
Umbausatz SolvisBen HKS
mit SolvisPia 12
Geeignet zur Nachrüstung eines SolvisBen Gas/Öl/Solo zum Anschluss einer SolvisPia 12, für Hybrid-Betrieb (Wärmepumpe plus interner Brenner) Bestehend aus:
-  3-Wege-Umschaltventil
-  Bauteile für den hydraulischen Anschluss am SolvisBen
-  Schlammabscheider
-  Sensoren und Zubehör (z.B. SmartGrid-Box, Anschlusskabel) Bitte beachten:
-  Für SolvisBen mit integrierter Heizkreisstation
-  Vor Lieferdatum 05/2020:  Umrüstung auf Systemregler SolvisControl 3 erforderlich
Solvis-Art.-Nr.: 34678
Menge: 1,000 Stck
Produkt:
  Artikel:
    Artikelnummer: 34678
    Einheit: Stck
    Artikelkurztext: Umbausatz SolvisBen HKS mit SolvisPia 12
Umbausatz SolvisBen HKS mit SolvisPia 12 Geeignet zur Nachrüstung eines SolvisBen Gas/Öl/Solo zum Anschluss einer SolvisPia 12, für Hybrid-Betrieb (Wärmepumpe plus interner Brenner) Bestehend aus: - 3-Wege-Umschaltventil - Bauteile für den hydraulischen Anschluss am SolvisBen - Schlammabscheider - Sensoren und Zubehör (z.B. SmartGrid-Box, Anschlusskabel) Bitte beachten: - Für SolvisBen mit integrierter Heizkreisstation - Vor Lieferdatum 05/2020: Umrüstung auf Systemregler SolvisControl 3 erforderlich Solvis-Art.-Nr.: 34678

**690 Schwingungsdämpfer Set Pia**
Schwingungsdämpfer Set Pia
Schwingungsdämpfer-Set für die Aufstellung von Wärmepumpen des Typs SolvisPia auf Fundamenten. Bestehend aus:
-  4 x Schwingungsdämpfer, LxBxH je 240x190x95 mm
-  Befestigungsmaterial zwischen Wärmepumpe und Dämpfer.
Solvis-Art.-Nr.: 34688
Menge: 1,000 Stck
Produkt:
  Artikel:
    Artikelnummer: 34688
    Einheit: Stck
    Artikelkurztext: Schwingungsdämpfer Set Pia
Schwingungsdämpfer Set Pia Schwingungsdämpfer-Set für die Aufstellung von Wärmepumpen des Typs SolvisPia auf Fundamenten. Bestehend aus: - 4 x Schwingungsdämpfer, LxBxH je 240x190x95 mm - Befestigungsmaterial zwischen Wärmepumpe und Dämpfer. Solvis-Art.-Nr.: 34688

**691 Trina Vertex S+ NEG9R.27, 440Wp Hochleistungsmodul, Glas-Glas, bifazial**
Trina Vertex S+ NEG9R.27, 440Wp
Hochleistungsmodul, Glas-Glas, bifazial
bifazial
Solvis-Art.-Nr.: 34716
Menge: 1,000 Stck
Produkt:
  Artikel:
    Artikelnummer: 34716
    Einheit: Stck
    Artikelkurztext: Trina Vertex S+ NEG9R.27, 440Wp Hochleistungsmodul, Glas-Glas, bifazial
Trina Vertex S+ NEG9R.27, 440Wp Hochleistungsmodul, Glas-Glas, bifazial bifazial Solvis-Art.-Nr.: 34716

**692 Tenka 450 Wp, Glas-Glas Bifazial Hochleistungsmodul**
Tenka 450 Wp, Glas-Glas BifazialHochleistungsmodul
Solvis-Art.-Nr.: 34717
Menge: 1,000 Stck
Produkt:
  Artikel:
    Artikelnummer: 34717
    Einheit: Stck
    Artikelkurztext: Tenka 450 Wp, Glas-Glas Bifazial Hochleistungsmodul
Tenka 450 Wp, Glas-Glas BifazialHochleistungsmodul Solvis-Art.-Nr.: 34717

**693 Trina Vertex S+ NEG9R.28, 445Wp, HC Hochleistungsmodul Glas-Glas monofazial**
Trina Vertex S+ NEG9R.28, 445Wp, HC
Hochleistungsmodul Glas-Glas monofazial
monofazial
Solvis-Art.-Nr.: 34718
Menge: 1,000 Stck
Produkt:
  Artikel:
    Artikelnummer: 34718
    Einheit: Stck
    Artikelkurztext: Trina Vertex S+ NEG9R.28, 445Wp, HC Hochleistungsmodul Glas-Glas monofazial
Trina Vertex S+ NEG9R.28, 445Wp, HC Hochleistungsmodul Glas-Glas monofazial monofazial Solvis-Art.-Nr.: 34718

**694 SOLARMAX MAX.STORAGE Ultimate 6 Modularer Prem. Batterie-Wechselrichter**
SOLARMAX MAX.STORAGE Ultimate 6
Modularer Prem. Batterie-Wechselrichter
Made in Germany
Solvis-Art.-Nr.: 34719
Menge: 1,000 Stck
Produkt:
  Artikel:
    Artikelnummer: 34719
    Einheit: Stck
    Artikelkurztext: SOLARMAX MAX.STORAGE Ultimate 6 Modularer Prem. Batterie-Wechselrichter
SOLARMAX MAX.STORAGE Ultimate 6 Modularer Prem. Batterie-Wechselrichter Made in Germany Solvis-Art.-Nr.: 34719

**695 SOLARMAX MAX.STORAGE Ultimate 8 Modularer Prem. Batterie-Wechselrichter**
SOLARMAX MAX.STORAGE Ultimate 8
Modularer Prem. Batterie-Wechselrichter
Made in Germany
Solvis-Art.-Nr.: 34720
Menge: 1,000 Stck
Produkt:
  Artikel:
    Artikelnummer: 34720
    Einheit: Stck
    Artikelkurztext: SOLARMAX MAX.STORAGE Ultimate 8 Modularer Prem. Batterie-Wechselrichter
SOLARMAX MAX.STORAGE Ultimate 8 Modularer Prem. Batterie-Wechselrichter Made in Germany Solvis-Art.-Nr.: 34720

**696 SOLARMAX MAX.STORAGE Ultimate 10 Modularer Prem. Batterie-Wechselrichter**
SOLARMAX MAX.STORAGE Ultimate 10
Modularer Prem. Batterie-Wechselrichter
Made in Germany
Solvis-Art.-Nr.: 34721
Menge: 1,000 Stck
Produkt:
  Artikel:
    Artikelnummer: 34721
    Einheit: Stck
    Artikelkurztext: SOLARMAX MAX.STORAGE Ultimate 10 Modularer Prem. Batterie-Wechselrichter
SOLARMAX MAX.STORAGE Ultimate 10 Modularer Prem. Batterie-Wechselrichter Made in Germany Solvis-Art.-Nr.: 34721

**697 SOLARMAX MAX.STORAGE Ultimate 12 Modularer Prem. Batterie-Wechselrichter**
SOLARMAX MAX.STORAGE Ultimate 12
Modularer Prem. Batterie-Wechselrichter
Made in Germany
Solvis-Art.-Nr.: 34722
Menge: 1,000 Stck
Produkt:
  Artikel:
    Artikelnummer: 34722
    Einheit: Stck
    Artikelkurztext: SOLARMAX MAX.STORAGE Ultimate 12 Modularer Prem. Batterie-Wechselrichter
SOLARMAX MAX.STORAGE Ultimate 12 Modularer Prem. Batterie-Wechselrichter Made in Germany Solvis-Art.-Nr.: 34722

**698 SOLARMAX MAX.STORAGE Ultimate 15 Modularer Prem. Batterie-Wechselrichter**
SOLARMAX MAX.STORAGE Ultimate 15
Modularer Prem. Batterie-Wechselrichter
Made in Germany
Solvis-Art.-Nr.: 34723
Menge: 1,000 Stck
Produkt:
  Artikel:
    Artikelnummer: 34723
    Einheit: Stck
    Artikelkurztext: SOLARMAX MAX.STORAGE Ultimate 15 Modularer Prem. Batterie-Wechselrichter
SOLARMAX MAX.STORAGE Ultimate 15 Modularer Prem. Batterie-Wechselrichter Made in Germany Solvis-Art.-Nr.: 34723

**699 SOLARMAX Batteriemodul 3 kWh für MAX.STORAGE Ultimate**
SOLARMAX Batteriemodul 3 kWhfür MAX.STORAGE Ultimate
Solvis-Art.-Nr.: 34724
Menge: 1,000 Stck
Produkt:
  Artikel:
    Artikelnummer: 34724
    Einheit: Stck
    Artikelkurztext: SOLARMAX Batteriemodul 3 kWh für MAX.STORAGE Ultimate
SOLARMAX Batteriemodul 3 kWhfür MAX.STORAGE Ultimate Solvis-Art.-Nr.: 34724

**700 Huawei Hybrid Wechselrichter 3-ph. SUN2000-4KTL-M1**
Huawei Hybrid Wechselrichter 3-ph.SUN2000-4KTL-M1
Solvis-Art.-Nr.: 34725
Menge: 1,000 Stck
Produkt:
  Artikel:
    Artikelnummer: 34725
    Einheit: Stck
    Artikelkurztext: Huawei Hybrid Wechselrichter 3-ph. SUN2000-4KTL-M1
Huawei Hybrid Wechselrichter 3-ph.SUN2000-4KTL-M1 Solvis-Art.-Nr.: 34725

**701 Huawei Hybrid Wechselrichter 3-ph. SUN2000-6KTL-M1**
Huawei Hybrid Wechselrichter 3-ph.SUN2000-6KTL-M1
Solvis-Art.-Nr.: 34726
Menge: 1,000 Stck
Produkt:
  Artikel:
    Artikelnummer: 34726
    Einheit: Stck
    Artikelkurztext: Huawei Hybrid Wechselrichter 3-ph. SUN2000-6KTL-M1
Huawei Hybrid Wechselrichter 3-ph.SUN2000-6KTL-M1 Solvis-Art.-Nr.: 34726

**702 Huawei Hybrid Wechselrichter 3-ph. SUN2000-8KTL-M1**
Huawei Hybrid Wechselrichter 3-ph.SUN2000-8KTL-M1
Solvis-Art.-Nr.: 34727
Menge: 1,000 Stck
Produkt:
  Artikel:
    Artikelnummer: 34727
    Einheit: Stck
    Artikelkurztext: Huawei Hybrid Wechselrichter 3-ph. SUN2000-8KTL-M1
Huawei Hybrid Wechselrichter 3-ph.SUN2000-8KTL-M1 Solvis-Art.-Nr.: 34727

**703 Huawei Hybrid Wechselrichter 3-ph. SUN2000-10KTL-M1**
Huawei Hybrid Wechselrichter 3-ph.SUN2000-10KTL-M1
Solvis-Art.-Nr.: 34728
Menge: 1,000 Stck
Produkt:
  Artikel:
    Artikelnummer: 34728
    Einheit: Stck
    Artikelkurztext: Huawei Hybrid Wechselrichter 3-ph. SUN2000-10KTL-M1
Huawei Hybrid Wechselrichter 3-ph.SUN2000-10KTL-M1 Solvis-Art.-Nr.: 34728

**704 Huawei Luna 2000-5-S0 5kWh Batteriespeicher**
Huawei Luna 2000-5-S0 5kWhBatteriespeicher
Solvis-Art.-Nr.: 34729
Menge: 1,000 Stck
Produkt:
  Artikel:
    Artikelnummer: 34729
    Einheit: Stck
    Artikelkurztext: Huawei Luna 2000-5-S0 5kWh Batteriespeicher
Huawei Luna 2000-5-S0 5kWhBatteriespeicher Solvis-Art.-Nr.: 34729

**705 Huawei LUNA2000-10-S0 10 kWh Batteriespeicher**
Huawei LUNA2000-10-S0 10 kWhBatteriespeicher
Solvis-Art.-Nr.: 34730
Menge: 1,000 Stck
Produkt:
  Artikel:
    Artikelnummer: 34730
    Einheit: Stck
    Artikelkurztext: Huawei LUNA2000-10-S0 10 kWh Batteriespeicher
Huawei LUNA2000-10-S0 10 kWhBatteriespeicher Solvis-Art.-Nr.: 34730

**706 Huawei LUNA2000-15-S0 15 kWh Batteriespeicher**
Huawei LUNA2000-15-S0 15 kWhBatteriespeicher
Solvis-Art.-Nr.: 34731
Menge: 1,000 Stck
Produkt:
  Artikel:
    Artikelnummer: 34731
    Einheit: Stck
    Artikelkurztext: Huawei LUNA2000-15-S0 15 kWh Batteriespeicher
Huawei LUNA2000-15-S0 15 kWhBatteriespeicher Solvis-Art.-Nr.: 34731

**707 Huawei Smart Power Meter DTSU666-H 3-phasig Smart Power Meter /100A**
Huawei Smart Power Meter DTSU666-H3-phasig Smart Power Meter /100A
Solvis-Art.-Nr.: 34732
Menge: 1,000 Stck
Produkt:
  Artikel:
    Artikelnummer: 34732
    Einheit: Stck
    Artikelkurztext: Huawei Smart Power Meter DTSU666-H 3-phasig Smart Power Meter /100A
Huawei Smart Power Meter DTSU666-H3-phasig Smart Power Meter /100A Solvis-Art.-Nr.: 34732

**708 KOSTAL PLENTICORE plus 5.5 Hybrid-Wechselrichter made in Germany**
KOSTAL PLENTICORE plus 5.5
Hybrid-Wechselrichter made in Germany
Made in Germany Batterie nachrüstbar
Solvis-Art.-Nr.: 34733
Menge: 1,000 Stck
Produkt:
  Artikel:
    Artikelnummer: 34733
    Einheit: Stck
    Artikelkurztext: KOSTAL PLENTICORE plus 5.5 Hybrid-Wechselrichter made in Germany
KOSTAL PLENTICORE plus 5.5 Hybrid-Wechselrichter made in Germany Made in Germany Batterie nachrüstbar Solvis-Art.-Nr.: 34733

**709 KOSTAL PLENTICORE plus 7 Hybrid-Wechselrichter made in Germany**
KOSTAL PLENTICORE plus 7
Hybrid-Wechselrichter made in Germany
Made in Germany Batterie nachrüstbar
Solvis-Art.-Nr.: 34734
Menge: 1,000 Stck
Produkt:
  Artikel:
    Artikelnummer: 34734
    Einheit: Stck
    Artikelkurztext: KOSTAL PLENTICORE plus 7 Hybrid-Wechselrichter made in Germany
KOSTAL PLENTICORE plus 7 Hybrid-Wechselrichter made in Germany Made in Germany Batterie nachrüstbar Solvis-Art.-Nr.: 34734

**710 KOSTAL PLENTICORE plus 8.5 Hybrid-Wechselrichter made in Germany**
KOSTAL PLENTICORE plus 8.5
Hybrid-Wechselrichter made in Germany
Made in Germany Batterie nachrüstbar
Solvis-Art.-Nr.: 34735
Menge: 1,000 Stck
Produkt:
  Artikel:
    Artikelnummer: 34735
    Einheit: Stck
    Artikelkurztext: KOSTAL PLENTICORE plus 8.5 Hybrid-Wechselrichter made in Germany
KOSTAL PLENTICORE plus 8.5 Hybrid-Wechselrichter made in Germany Made in Germany Batterie nachrüstbar Solvis-Art.-Nr.: 34735

**711 KOSTAL PLENTICORE plus 10 Hybrid-Wechselrichter made in Germany**
KOSTAL PLENTICORE plus 10
Hybrid-Wechselrichter made in Germany
Made in Germany Batterie nachrüstbar
Solvis-Art.-Nr.: 34736
Menge: 1,000 Stck
Produkt:
  Artikel:
    Artikelnummer: 34736
    Einheit: Stck
    Artikelkurztext: KOSTAL PLENTICORE plus 10 Hybrid-Wechselrichter made in Germany
KOSTAL PLENTICORE plus 10 Hybrid-Wechselrichter made in Germany Made in Germany Batterie nachrüstbar Solvis-Art.-Nr.: 34736

**712 KOSTAL PLENTICORE S G3 - 4 bis 7 kW Hybrid-Wechselrichter made in Germany**
KOSTAL PLENTICORE S G3 - 4 bis 7 kW
Hybrid-Wechselrichter made in Germany
Made in Germany Batterie nachrüstbar
Solvis-Art.-Nr.: 34737
Menge: 1,000 Stck
Produkt:
  Artikel:
    Artikelnummer: 34737
    Einheit: Stck
    Artikelkurztext: KOSTAL PLENTICORE S G3 - 4 bis 7 kW Hybrid-Wechselrichter made in Germany
KOSTAL PLENTICORE S G3 - 4 bis 7 kW Hybrid-Wechselrichter made in Germany Made in Germany Batterie nachrüstbar Solvis-Art.-Nr.: 34737

**713 KOSTAL PLENTICORE M G3 - 8,5 bis 12,5kW Hybrid-Wechselrichter made in Germany**
KOSTAL PLENTICORE M G3 - 8,5 bis 12,5kW
Hybrid-Wechselrichter made in Germany
Made in Germany Batterie nachrüstbar
Solvis-Art.-Nr.: 34738
Menge: 1,000 Stck
Produkt:
  Artikel:
    Artikelnummer: 34738
    Einheit: Stck
    Artikelkurztext: KOSTAL PLENTICORE M G3 - 8,5 bis 12,5kW Hybrid-Wechselrichter made in Germany
KOSTAL PLENTICORE M G3 - 8,5 bis 12,5kW Hybrid-Wechselrichter made in Germany Made in Germany Batterie nachrüstbar Solvis-Art.-Nr.: 34738

**714 KOSTAL PLENTICORE L G3 - 15 bis 20 kW Hybrid-Wechselrichter made in Germany**
KOSTAL PLENTICORE L G3 - 15 bis 20 kW
Hybrid-Wechselrichter made in Germany
Made in Germany Batterie nachrüstbar
Solvis-Art.-Nr.: 34739
Menge: 1,000 Stck
Produkt:
  Artikel:
    Artikelnummer: 34739
    Einheit: Stck
    Artikelkurztext: KOSTAL PLENTICORE L G3 - 15 bis 20 kW Hybrid-Wechselrichter made in Germany
KOSTAL PLENTICORE L G3 - 15 bis 20 kW Hybrid-Wechselrichter made in Germany Made in Germany Batterie nachrüstbar Solvis-Art.-Nr.: 34739

**715 KOSTAL PIKO MP plus 3.0 - 2 Einphasiger Wechselrichter**
KOSTAL PIKO MP plus 3.0 - 2
Einphasiger Wechselrichter
Made in Germany Batterieanbindung möglich
Solvis-Art.-Nr.: 34740
Menge: 1,000 Stck
Produkt:
  Artikel:
    Artikelnummer: 34740
    Einheit: Stck
    Artikelkurztext: KOSTAL PIKO MP plus 3.0 - 2 Einphasiger Wechselrichter
KOSTAL PIKO MP plus 3.0 - 2 Einphasiger Wechselrichter Made in Germany Batterieanbindung möglich Solvis-Art.-Nr.: 34740

**716 BYD HVS Batteriemodul Battery-Box Premium HVS 2,56 kWh**
BYD HVS Batteriemodul
Battery-Box Premium HVS 2,56 kWh
Speichermodul, BYD
Solvis-Art.-Nr.: 34741
Menge: 1,000 Stck
Produkt:
  Artikel:
    Artikelnummer: 34741
    Einheit: Stck
    Artikelkurztext: BYD HVS Batteriemodul Battery-Box Premium HVS 2,56 kWh
BYD HVS Batteriemodul Battery-Box Premium HVS 2,56 kWh Speichermodul, BYD Solvis-Art.-Nr.: 34741

**717 BYD HVM Batteriemodul Battery-Box Premium HVM 2,76 kWh**
BYD HVM Batteriemodul
Battery-Box Premium HVM 2,76 kWh
Speichermodul, BYD
Solvis-Art.-Nr.: 34742
Menge: 1,000 Stck
Produkt:
  Artikel:
    Artikelnummer: 34742
    Einheit: Stck
    Artikelkurztext: BYD HVM Batteriemodul Battery-Box Premium HVM 2,76 kWh
BYD HVM Batteriemodul Battery-Box Premium HVM 2,76 kWh Speichermodul, BYD Solvis-Art.-Nr.: 34742

**718 KOSTAL BackUp Switch G3**
KOSTAL BackUp Switch G3
Notstromfunktion für Kostal Wechselrichter der G3
Solvis-Art.-Nr.: 34743
Menge: 1,000 Stck
Produkt:
  Artikel:
    Artikelnummer: 34743
    Einheit: Stck
    Artikelkurztext: KOSTAL BackUp Switch G3
KOSTAL BackUp Switch G3 Notstromfunktion für Kostal Wechselrichter der G3 Solvis-Art.-Nr.: 34743

**719 KOSTAL Smart Energy Meter G2/G3 für Kostal-Wechselrichter (KSEM)**
KOSTAL Smart Energy Meter G2/G3für Kostal-Wechselrichter (KSEM)
Solvis-Art.-Nr.: 34744
Menge: 1,000 Stck
Produkt:
  Artikel:
    Artikelnummer: 34744
    Einheit: Stck
    Artikelkurztext: KOSTAL Smart Energy Meter G2/G3 für Kostal-Wechselrichter (KSEM)
KOSTAL Smart Energy Meter G2/G3für Kostal-Wechselrichter (KSEM) Solvis-Art.-Nr.: 34744

**720 E3/DC S10 X Hauskraftwerk 10 C Aufbauvariante COMPACT**
E3/DC S10 X Hauskraftwerk 10 C
Aufbauvariante COMPACT
mit Nachrüstsatz Not- /Ersatzstrom, DC-Überspannungsschutz, CAN-Repeater und Leistungsmesser
Solvis-Art.-Nr.: 34745
Menge: 1,000 Stck
Produkt:
  Artikel:
    Artikelnummer: 34745
    Einheit: Stck
    Artikelkurztext: E3/DC S10 X Hauskraftwerk 10 C Aufbauvariante COMPACT
E3/DC S10 X Hauskraftwerk 10 C Aufbauvariante COMPACT mit Nachrüstsatz Not- /Ersatzstrom, DC-Überspannungsschutz, CAN-Repeater und Leistungsmesser Solvis-Art.-Nr.: 34745

**721 E3/DC S10 X Hauskraftwerk 14 Aufbauvariante COMPACT**
E3/DC S10 X Hauskraftwerk 14
Aufbauvariante COMPACT
mit Nachrüstsatz Not- /Ersatzstrom, DC-Überspannungsschutz, CAN-Repeater und Leistungsmesser
Solvis-Art.-Nr.: 34746
Menge: 1,000 Stck
Produkt:
  Artikel:
    Artikelnummer: 34746
    Einheit: Stck
    Artikelkurztext: E3/DC S10 X Hauskraftwerk 14 Aufbauvariante COMPACT
E3/DC S10 X Hauskraftwerk 14 Aufbauvariante COMPACT mit Nachrüstsatz Not- /Ersatzstrom, DC-Überspannungsschutz, CAN-Repeater und Leistungsmesser Solvis-Art.-Nr.: 34746

**722 E3/DC S10 X Hauskraftwerk 18**
E3/DC S10 X Hauskraftwerk 18
mit Nachrüstsatz Not- /Ersatzstrom, DC-Überspannungsschutz, CAN-Repeater und Leistungsmesser
Solvis-Art.-Nr.: 34747
Menge: 1,000 Stck
Produkt:
  Artikel:
    Artikelnummer: 34747
    Einheit: Stck
    Artikelkurztext: E3/DC S10 X Hauskraftwerk 18
E3/DC S10 X Hauskraftwerk 18 mit Nachrüstsatz Not- /Ersatzstrom, DC-Überspannungsschutz, CAN-Repeater und Leistungsmesser Solvis-Art.-Nr.: 34747

**723 SolarEdge SE 5K-RWS StorEdge**
SolarEdge SE 5K-RWS StorEdge
für Speicher- und Ersatzstromanwendungen
Solvis-Art.-Nr.: 34748
Menge: 1,000 Stck
Produkt:
  Artikel:
    Artikelnummer: 34748
    Einheit: Stck
    Artikelkurztext: SolarEdge SE 5K-RWS StorEdge
SolarEdge SE 5K-RWS StorEdge für Speicher- und Ersatzstromanwendungen Solvis-Art.-Nr.: 34748

**724 SolarEdge SE 8K-RWS StorEdge**
SolarEdge SE 8K-RWS StorEdge
für Speicher- und Ersatzstromanwendungen
Solvis-Art.-Nr.: 34749
Menge: 1,000 Stck
Produkt:
  Artikel:
    Artikelnummer: 34749
    Einheit: Stck
    Artikelkurztext: SolarEdge SE 8K-RWS StorEdge
SolarEdge SE 8K-RWS StorEdge für Speicher- und Ersatzstromanwendungen Solvis-Art.-Nr.: 34749

**725 SolarEdge Home Hub Wechselrichter 10 kW, 3-phasig, Backup-fähig**
SolarEdge Home Hub Wechselrichter
10 kW, 3-phasig, Backup-fähig
SE10K-RWB48 Dreiphasen-Wechselrichter für Speicher- und Ersatzstromanwendungen
Solvis-Art.-Nr.: 34750
Menge: 1,000 Stck
Produkt:
  Artikel:
    Artikelnummer: 34750
    Einheit: Stck
    Artikelkurztext: SolarEdge Home Hub Wechselrichter 10 kW, 3-phasig, Backup-fähig
SolarEdge Home Hub Wechselrichter 10 kW, 3-phasig, Backup-fähig SE10K-RWB48 Dreiphasen-Wechselrichter für Speicher- und Ersatzstromanwendungen Solvis-Art.-Nr.: 34750

**726 SolarEdge Home Batterie 4,6 kWh 5 Stück stapelbar (bis 23 kWh)**
SolarEdge Home Batterie 4,6 kWh5 Stück stapelbar (bis 23 kWh)
Solvis-Art.-Nr.: 34751
Menge: 1,000 Stck
Produkt:
  Artikel:
    Artikelnummer: 34751
    Einheit: Stck
    Artikelkurztext: SolarEdge Home Batterie 4,6 kWh 5 Stück stapelbar (bis 23 kWh)
SolarEdge Home Batterie 4,6 kWh5 Stück stapelbar (bis 23 kWh) Solvis-Art.-Nr.: 34751

**727 SolarEdge Optimizer S440 Leistungsoptimierer**
SolarEdge Optimizer S440
Leistungsoptimierer
S440-1GM4MRM für Hausdachanlagen (bis 440 W/Modul)
Solvis-Art.-Nr.: 34752
Menge: 1,000 Stck
Produkt:
  Artikel:
    Artikelnummer: 34752
    Einheit: Stck
    Artikelkurztext: SolarEdge Optimizer S440 Leistungsoptimierer
SolarEdge Optimizer S440 Leistungsoptimierer S440-1GM4MRM für Hausdachanlagen (bis 440 W/Modul) Solvis-Art.-Nr.: 34752

**728 SolarEdge Optimizer S500B Leistungsoptimierer für Hausdachanl.**
SolarEdge Optimizer S500B
Leistungsoptimierer  für Hausdachanl.
(bis 500 W/Modul)
Solvis-Art.-Nr.: 34753
Menge: 1,000 Stck
Produkt:
  Artikel:
    Artikelnummer: 34753
    Einheit: Stck
    Artikelkurztext: SolarEdge Optimizer S500B Leistungsoptimierer für Hausdachanl.
SolarEdge Optimizer S500B Leistungsoptimierer für Hausdachanl. (bis 500 W/Modul) Solvis-Art.-Nr.: 34753

**729 SolarEdge Home Backup Interface 3-phasig**
SolarEdge Home Backup Interface
3-phasig
BI-NEUNU-3P-01 Automatiche Ersatzstromversorgung für Haushaltsverbraucher bei Netzunterbrechung
Solvis-Art.-Nr.: 34754
Menge: 1,000 Stck
Produkt:
  Artikel:
    Artikelnummer: 34754
    Einheit: Stck
    Artikelkurztext: SolarEdge Home Backup Interface 3-phasig
SolarEdge Home Backup Interface 3-phasig BI-NEUNU-3P-01 Automatiche Ersatzstromversorgung für Haushaltsverbraucher bei Netzunterbrechung Solvis-Art.-Nr.: 34754

**730 SolarEdge Inline Energiezähler Energy Net Smart Meter**
SolarEdge Inline Energiezähler
Energy Net Smart Meter
MTR-240-3PC1-D-A-MW
Solvis-Art.-Nr.: 34755
Menge: 1,000 Stck
Produkt:
  Artikel:
    Artikelnummer: 34755
    Einheit: Stck
    Artikelkurztext: SolarEdge Inline Energiezähler Energy Net Smart Meter
SolarEdge Inline Energiezähler Energy Net Smart Meter MTR-240-3PC1-D-A-MW Solvis-Art.-Nr.: 34755

**731 Standfuß für Wallboxen KEBA P30 Edelstahl**
Standfuß für Wallboxen KEBA P30Edelstahl
Solvis-Art.-Nr.: 34756
Menge: 1,000 Stck
Produkt:
  Artikel:
    Artikelnummer: 34756
    Einheit: Stck
    Artikelkurztext: Standfuß für Wallboxen KEBA P30 Edelstahl
Standfuß für Wallboxen KEBA P30Edelstahl Solvis-Art.-Nr.: 34756

**732 KOSTAL Wallbox ENECTOR AC 3.7/11 mit 7,5 m Kabel, Solarladefunktion,**
KOSTAL Wallbox ENECTOR AC 3.7/11
mit 7,5 m Kabel, Solarladefunktion,
11 kW, Installationsfreundlich
Solvis-Art.-Nr.: 34757
Menge: 1,000 Stck
Produkt:
  Artikel:
    Artikelnummer: 34757
    Einheit: Stck
    Artikelkurztext: KOSTAL Wallbox ENECTOR AC 3.7/11 mit 7,5 m Kabel, Solarladefunktion,
KOSTAL Wallbox ENECTOR AC 3.7/11 mit 7,5 m Kabel, Solarladefunktion, 11 kW, Installationsfreundlich Solvis-Art.-Nr.: 34757

**733 E3/DC Wallbox multi connect II, E3DC mit RFID Reader und zwei RFID Karten**
E3/DC Wallbox multi connect II, E3DC
mit RFID Reader und zwei RFID Karten
sowie Kabelhalter
Solvis-Art.-Nr.: 34758
Menge: 1,000 Stck
Produkt:
  Artikel:
    Artikelnummer: 34758
    Einheit: Stck
    Artikelkurztext: E3/DC Wallbox multi connect II, E3DC mit RFID Reader und zwei RFID Karten
E3/DC Wallbox multi connect II, E3DC mit RFID Reader und zwei RFID Karten sowie Kabelhalter Solvis-Art.-Nr.: 34758

**734 E3/DC Standsäule für eine Wallbox multi connect II mit Bodenanker**
E3/DC Standsäule für eine Wallboxmulti connect II mit Bodenanker
Solvis-Art.-Nr.: 34759
Menge: 1,000 Stck
Produkt:
  Artikel:
    Artikelnummer: 34759
    Einheit: Stck
    Artikelkurztext: E3/DC Standsäule für eine Wallbox multi connect II mit Bodenanker
E3/DC Standsäule für eine Wallboxmulti connect II mit Bodenanker Solvis-Art.-Nr.: 34759

**735 PV-Optimierer auf Modulebene 700W/15A, TS4-A-O, TIGO**
PV-Optimierer auf Modulebene700W/15A, TS4-A-O, TIGO
Solvis-Art.-Nr.: 34760
Menge: 1,000 Stck
Produkt:
  Artikel:
    Artikelnummer: 34760
    Einheit: Stck
    Artikelkurztext: PV-Optimierer auf Modulebene 700W/15A, TS4-A-O, TIGO
PV-Optimierer auf Modulebene700W/15A, TS4-A-O, TIGO Solvis-Art.-Nr.: 34760

**736 KEBA Dienstwagen-Wallbox KC-P30-EC2204B2-L0R-CC**
KEBA Dienstwagen-Wallbox
KC-P30-EC2204B2-L0R-CC
mit 6 m Kabel, 11 kW, RFID, Mess- & Eichrechtskonform
Solvis-Art.-Nr.: 34766
Menge: 1,000 Stck
Produkt:
  Artikel:
    Artikelnummer: 34766
    Einheit: Stck
    Artikelkurztext: KEBA Dienstwagen-Wallbox KC-P30-EC2204B2-L0R-CC
KEBA Dienstwagen-Wallbox KC-P30-EC2204B2-L0R-CC mit 6 m Kabel, 11 kW, RFID, Mess- & Eichrechtskonform Solvis-Art.-Nr.: 34766

**737 Wandler-Modul 2 kW Wandlermodul für MAX.STORAGE Ultimate**
Wandler-Modul 2 kW
Wandlermodul für MAX.STORAGE Ultimate
Lade/Entladeleistung
Solvis-Art.-Nr.: 34767
Menge: 1,000 Stck
Produkt:
  Artikel:
    Artikelnummer: 34767
    Einheit: Stck
    Artikelkurztext: Wandler-Modul 2 kW Wandlermodul für MAX.STORAGE Ultimate
Wandler-Modul 2 kW Wandlermodul für MAX.STORAGE Ultimate Lade/Entladeleistung Solvis-Art.-Nr.: 34767

**738 EM24 Power Meter Smart Meter für MAX.STORAGE Ultimate**
EM24 Power Meter
Smart Meter für MAX.STORAGE Ultimate
Lade/Entladeleistung
Solvis-Art.-Nr.: 34768
Menge: 1,000 Stck
Produkt:
  Artikel:
    Artikelnummer: 34768
    Einheit: Stck
    Artikelkurztext: EM24 Power Meter Smart Meter für MAX.STORAGE Ultimate
EM24 Power Meter Smart Meter für MAX.STORAGE Ultimate Lade/Entladeleistung Solvis-Art.-Nr.: 34768

**739 BYD HVS Batteriestation BYD Battery-Box Premium Hochvolt BCU**
BYD HVS Batteriestation
BYD Battery-Box Premium Hochvolt BCU
HVS/HVM, Station, BYD
Solvis-Art.-Nr.: 34769
Menge: 1,000 Stck
Produkt:
  Artikel:
    Artikelnummer: 34769
    Einheit: Stck
    Artikelkurztext: BYD HVS Batteriestation BYD Battery-Box Premium Hochvolt BCU
BYD HVS Batteriestation BYD Battery-Box Premium Hochvolt BCU HVS/HVM, Station, BYD Solvis-Art.-Nr.: 34769

**740 Kostal Plenticoin Nötig zum Freischalten**
Kostal Plenticoin
Nötig zum Freischalten
der Batterie bei Kostal-Wechselrichtern
Solvis-Art.-Nr.: 34770
Menge: 1,000 Stck
Produkt:
  Artikel:
    Artikelnummer: 34770
    Einheit: Stck
    Artikelkurztext: Kostal Plenticoin Nötig zum Freischalten
Kostal Plenticoin Nötig zum Freischalten der Batterie bei Kostal-Wechselrichtern Solvis-Art.-Nr.: 34770

**741 KOSTAL DC_Überspannungsschutzmodul G3 Überspannungschutz für Wechselrichter**
KOSTAL DC_Überspannungsschutzmodul G3Überspannungschutz für Wechselrichter
Solvis-Art.-Nr.: 34771
Menge: 1,000 Stck
Produkt:
  Artikel:
    Artikelnummer: 34771
    Einheit: Stck
    Artikelkurztext: KOSTAL DC_Überspannungsschutzmodul G3 Überspannungschutz für Wechselrichter
KOSTAL DC_Überspannungsschutzmodul G3Überspannungschutz für Wechselrichter Solvis-Art.-Nr.: 34771

**742 Stäubli MC4-EVO 2 Stecker 4-6 mm², Da 4,7-6,4 mm**
Stäubli MC4-EVO 2 Stecker4-6 mm², Da 4,7-6,4 mm
Solvis-Art.-Nr.: 34772
Menge: 1,000 Stck
Produkt:
  Artikel:
    Artikelnummer: 34772
    Einheit: Stck
    Artikelkurztext: Stäubli MC4-EVO 2 Stecker 4-6 mm², Da 4,7-6,4 mm
Stäubli MC4-EVO 2 Stecker4-6 mm², Da 4,7-6,4 mm Solvis-Art.-Nr.: 34772

**743 Solarkabel H1Z2Z2-K 1x6, blau 100 Meter**
Solarkabel H1Z2Z2-K 1x6, blau 100 Meter
Solvis-Art.-Nr.: 34773
Menge: 1,000 Stck
Produkt:
  Artikel:
    Artikelnummer: 34773
    Einheit: Stck
    Artikelkurztext: Solarkabel H1Z2Z2-K 1x6, blau 100 Meter
Solarkabel H1Z2Z2-K 1x6, blau 100 Meter Solvis-Art.-Nr.: 34773

**744 Solarkabel H1Z2Z2-K 1x6, rot, 100 Meter**
Solarkabel H1Z2Z2-K 1x6, rot, 100 Meter
Solvis-Art.-Nr.: 34774
Menge: 1,000 Stck
Produkt:
  Artikel:
    Artikelnummer: 34774
    Einheit: Stck
    Artikelkurztext: Solarkabel H1Z2Z2-K 1x6, rot, 100 Meter
Solarkabel H1Z2Z2-K 1x6, rot, 100 Meter Solvis-Art.-Nr.: 34774

**745 Potentialausgleichskabel 16 mm², 50 m NEUT Starkstromkabel Eca NYY-J 1x16**
Potentialausgleichskabel 16 mm², 50 mNEUT Starkstromkabel Eca NYY-J 1x16
Solvis-Art.-Nr.: 34775
Menge: 1,000 Stck
Produkt:
  Artikel:
    Artikelnummer: 34775
    Einheit: Stck
    Artikelkurztext: Potentialausgleichskabel 16 mm², 50 m NEUT Starkstromkabel Eca NYY-J 1x16
Potentialausgleichskabel 16 mm², 50 mNEUT Starkstromkabel Eca NYY-J 1x16 Solvis-Art.-Nr.: 34775

**746 Citel Generatoranschlußkasten CiPlug2-51-1**
Citel GeneratoranschlußkastenCiPlug2-51-1
Solvis-Art.-Nr.: 34776
Menge: 1,000 Stck
Produkt:
  Artikel:
    Artikelnummer: 34776
    Einheit: Stck
    Artikelkurztext: Citel Generatoranschlußkasten CiPlug2-51-1
Citel GeneratoranschlußkastenCiPlug2-51-1 Solvis-Art.-Nr.: 34776

**747 Citel Generatoranschlußkasten GAK2.K3x16.K1x16.51VG-12**
Citel GeneratoranschlußkastenGAK2.K3x16.K1x16.51VG-12
Solvis-Art.-Nr.: 34777
Menge: 1,000 Stck
Produkt:
  Artikel:
    Artikelnummer: 34777
    Einheit: Stck
    Artikelkurztext: Citel Generatoranschlußkasten GAK2.K3x16.K1x16.51VG-12
Citel GeneratoranschlußkastenGAK2.K3x16.K1x16.51VG-12 Solvis-Art.-Nr.: 34777

**748 Tigo CCA Kit mit TAP zum TS4-Optimieren Kommunikationsgerät für TIGO Optimierer**
Tigo CCA Kit mit TAP zum TS4-OptimierenKommunikationsgerät für TIGO Optimierer
Solvis-Art.-Nr.: 34778
Menge: 1,000 Stck
Produkt:
  Artikel:
    Artikelnummer: 34778
    Einheit: Stck
    Artikelkurztext: Tigo CCA Kit mit TAP zum TS4-Optimieren Kommunikationsgerät für TIGO Optimierer
Tigo CCA Kit mit TAP zum TS4-OptimierenKommunikationsgerät für TIGO Optimierer Solvis-Art.-Nr.: 34778

**749 DJI Mini 4 Pro inkl. RC-N2 Controller Kameradrohne mit 1/1,3-Zoll-CMOS-Sensor**
DJI Mini 4 Pro inkl. RC-N2 ControllerKameradrohne mit 1/1,3-Zoll-CMOS-Sensor
Solvis-Art.-Nr.: 34779
Menge: 1,000 Stck
Produkt:
  Artikel:
    Artikelnummer: 34779
    Einheit: Stck
    Artikelkurztext: DJI Mini 4 Pro inkl. RC-N2 Controller Kameradrohne mit 1/1,3-Zoll-CMOS-Sensor
DJI Mini 4 Pro inkl. RC-N2 ControllerKameradrohne mit 1/1,3-Zoll-CMOS-Sensor Solvis-Art.-Nr.: 34779

**750 Aufschlag LKW mit Ladebordwand Direktlieferung auf die Baustelle**
Aufschlag LKW mit LadebordwandDirektlieferung auf die Baustelle
Solvis-Art.-Nr.: 34781
Menge: 1,000 Stck
Produkt:
  Artikel:
    Artikelnummer: 34781
    Einheit: Stck
    Artikelkurztext: Aufschlag LKW mit Ladebordwand Direktlieferung auf die Baustelle
Aufschlag LKW mit LadebordwandDirektlieferung auf die Baustelle Solvis-Art.-Nr.: 34781

**751 Versand von Einzelkomponenten für Lieferungen bis 20 kg**
Versand von Einzelkomponentenfür Lieferungen bis 20 kg
Solvis-Art.-Nr.: 34782
Menge: 1,000 Stck
Produkt:
  Artikel:
    Artikelnummer: 34782
    Einheit: Stck
    Artikelkurztext: Versand von Einzelkomponenten für Lieferungen bis 20 kg
Versand von Einzelkomponentenfür Lieferungen bis 20 kg Solvis-Art.-Nr.: 34782

**752 Expressversand von Einzelkomponenten für Lieferungen bis 20 kg**
Expressversand von Einzelkomponentenfür Lieferungen bis 20 kg
Solvis-Art.-Nr.: 34783
Menge: 1,000 Stck
Produkt:
  Artikel:
    Artikelnummer: 34783
    Einheit: Stck
    Artikelkurztext: Expressversand von Einzelkomponenten für Lieferungen bis 20 kg
Expressversand von Einzelkomponentenfür Lieferungen bis 20 kg Solvis-Art.-Nr.: 34783

**753 Luftabscheider Spirovent Solar AutoClose universal**
Luftabscheider Spirovent Solar
AutoClose universal
Mikroluftblasenabscheider zur kontinuierlichen Abscheidung von Gasen aus dem Solar-Primärkreis mit Zubehör zum Anschluss an Rohrdurchmesser 12/15 mm
Technische Daten:
-  Klemmring 22 mm
-  max. Betriebstemperatur: 180 °C
-  max. Betriebsdruck 10 bar
Bitte beachten: Montage horizontal oder vertikal im Vorlauf vor Eintritt in die Solarstation
Solvis-Art.Nr.: 34797
Menge: 1,000 Stck
Produkt:
  Artikel:
    Artikelnummer: 34797
    Einheit: Stck
    Artikelkurztext: Luftabscheider Spirovent Solar AutoClose universal
Luftabscheider Spirovent Solar AutoClose universal Mikroluftblasenabscheider zur kontinuierlichen Abscheidung von Gasen aus dem Solar-Primärkreis mit Zubehör zum Anschluss an Rohrdurchmesser 12/15 mm Technische Daten: - Klemmring 22 mm - max. Betriebstemperatur: 180 °C - max. Betriebsdruck 10 bar Bitte beachten: Montage horizontal oder vertikal im Vorlauf vor Eintritt in die Solarstation Solvis-Art.Nr.: 34797

**754 Pelletkaminofen 7 kW in weiß zur Verwendung mit SolvisBen, SolvisMax**
Pelletkaminofen 7 kW in weiß
zur Verwendung mit SolvisBen, SolvisMax
Modulierender Wohnraum-Pelletofen mit Wassertasche. Wärmeleistung 3,5...7,0 kW, Wärmeverteilung 30% Luft und 70% Wasser Bestehend aus:
-  Pelletofen mit Sichtfenster, Designausführung weiß
-  integrierte Pufferladestation zum Anschluss an SolvisMax und SolvisBen
-  Regelung zur autarken Betriebsweise
-  Modbusanbindung an die SolvisControl 3
Solvis-Art.-Nr.: 34816
Menge: 1,000 Stck
Produkt:
  Artikel:
    Artikelnummer: 34816
    Einheit: Stck
    Artikelkurztext: Pelletkaminofen 7 kW in weiß zur Verwendung mit SolvisBen, SolvisMax
Pelletkaminofen 7 kW in weiß zur Verwendung mit SolvisBen, SolvisMax Modulierender Wohnraum-Pelletofen mit Wassertasche. Wärmeleistung 3,5...7,0 kW, Wärmeverteilung 30% Luft und 70% Wasser Bestehend aus: - Pelletofen mit Sichtfenster, Designausführung weiß - integrierte Pufferladestation zum Anschluss an SolvisMax und SolvisBen - Regelung zur autarken Betriebsweise - Modbusanbindung an die SolvisControl 3 Solvis-Art.-Nr.: 34816

**755 Pelletkaminofen 7 kW in grau zur Verwendung mit SolvisBen, SolvisMax**
Pelletkaminofen 7 kW in grau
zur Verwendung mit SolvisBen, SolvisMax
Modulierender Wohnraum-Pelletofen mit Wassertasche. Wärmeleistung 3,5...7,0 kW, Wärmeverteilung 30% Luft und 70% Wasser Bestehend aus:
-  Pelletofen mit Sichtfenster, Designausführung grau
-  integrierte Pufferladestation zum Anschluss an SolvisMax und SolvisBen
-  Regelung zur autarken Betriebsweise
-  Modbusanbindung an die SolvisControl 3
Solvis-Art.-Nr.: 34817
Menge: 1,000 Stck
Produkt:
  Artikel:
    Artikelnummer: 34817
    Einheit: Stck
    Artikelkurztext: Pelletkaminofen 7 kW in grau zur Verwendung mit SolvisBen, SolvisMax
Pelletkaminofen 7 kW in grau zur Verwendung mit SolvisBen, SolvisMax Modulierender Wohnraum-Pelletofen mit Wassertasche. Wärmeleistung 3,5...7,0 kW, Wärmeverteilung 30% Luft und 70% Wasser Bestehend aus: - Pelletofen mit Sichtfenster, Designausführung grau - integrierte Pufferladestation zum Anschluss an SolvisMax und SolvisBen - Regelung zur autarken Betriebsweise - Modbusanbindung an die SolvisControl 3 Solvis-Art.-Nr.: 34817

**756 Pelletkaminofen 7 kW in schwarz zur Verwendung mit SolvisBen, SolvisMax**
Pelletkaminofen 7 kW in schwarz
zur Verwendung mit SolvisBen, SolvisMax
Modulierender Wohnraum-Pelletofen mit Wassertasche. Wärmeleistung 3,5...7,0 kW, Wärmeverteilung 30% Luft und 70% Wasser Bestehend aus:
-  Pelletofen mit Sichtfenster, Designausführung schwarz
-  integrierte Pufferladestation zum Anschluss an SolvisMax und SolvisBen
-  Regelung zur autarken Betriebsweise
-  Modbusanbindung an die SolvisControl 3
Solvis-Art.-Nr.: 34818
Menge: 1,000 Stck
Produkt:
  Artikel:
    Artikelnummer: 34818
    Einheit: Stck
    Artikelkurztext: Pelletkaminofen 7 kW in schwarz zur Verwendung mit SolvisBen, SolvisMax
Pelletkaminofen 7 kW in schwarz zur Verwendung mit SolvisBen, SolvisMax Modulierender Wohnraum-Pelletofen mit Wassertasche. Wärmeleistung 3,5...7,0 kW, Wärmeverteilung 30% Luft und 70% Wasser Bestehend aus: - Pelletofen mit Sichtfenster, Designausführung schwarz - integrierte Pufferladestation zum Anschluss an SolvisMax und SolvisBen - Regelung zur autarken Betriebsweise - Modbusanbindung an die SolvisControl 3 Solvis-Art.-Nr.: 34818

**757 Pelletkaminofen 10 kW in weiß zur Verwendung mit SolvisMax**
Pelletkaminofen 10 kW in weiß
zur Verwendung mit SolvisMax
Modulierender Wohnraum-Pelletofen mit Wassertasche. Wärmeleistung 4,0...10,0 kW, Wärmeverteilung 30% Luft und 70% Wasser Bestehend aus:
-  Pelletofen mit Sichtfenster, Designausführung weiß
-  integrierte Pufferladestation zum Anschluss an SolvisMax und SolvisBen
-  Regelung zur autarken Betriebsweise
-  Modbusanbindung an die SolvisControl 3
Solvis-Art.-Nr.: 34819
Menge: 1,000 Stck
Produkt:
  Artikel:
    Artikelnummer: 34819
    Einheit: Stck
    Artikelkurztext: Pelletkaminofen 10 kW in weiß zur Verwendung mit SolvisMax
Pelletkaminofen 10 kW in weiß zur Verwendung mit SolvisMax Modulierender Wohnraum-Pelletofen mit Wassertasche. Wärmeleistung 4,0...10,0 kW, Wärmeverteilung 30% Luft und 70% Wasser Bestehend aus: - Pelletofen mit Sichtfenster, Designausführung weiß - integrierte Pufferladestation zum Anschluss an SolvisMax und SolvisBen - Regelung zur autarken Betriebsweise - Modbusanbindung an die SolvisControl 3 Solvis-Art.-Nr.: 34819

**758 Pelletkaminofen 10 kW in grau zur Verwendung mit SolvisMax**
Pelletkaminofen 10 kW in grau
zur Verwendung mit SolvisMax
Modulierender Wohnraum-Pelletofen mit Wassertasche. Wärmeleistung 4,0...10,0 kW, Wärmeverteilung 30% Luft und 70% Wasser Bestehend aus:
-  Pelletofen mit Sichtfenster, Designausführung grau
-  integrierte Pufferladestation zum Anschluss an SolvisMax und SolvisBen
-  Regelung zur autarken Betriebsweise
-  Modbusanbindung an die SolvisControl 3
Solvis-Art.-Nr.: 34820
Menge: 1,000 Stck
Produkt:
  Artikel:
    Artikelnummer: 34820
    Einheit: Stck
    Artikelkurztext: Pelletkaminofen 10 kW in grau zur Verwendung mit SolvisMax
Pelletkaminofen 10 kW in grau zur Verwendung mit SolvisMax Modulierender Wohnraum-Pelletofen mit Wassertasche. Wärmeleistung 4,0...10,0 kW, Wärmeverteilung 30% Luft und 70% Wasser Bestehend aus: - Pelletofen mit Sichtfenster, Designausführung grau - integrierte Pufferladestation zum Anschluss an SolvisMax und SolvisBen - Regelung zur autarken Betriebsweise - Modbusanbindung an die SolvisControl 3 Solvis-Art.-Nr.: 34820

**759 Pelletkaminofen 10 kW in schwarz zur Verwendung mit SolvisMax**
Pelletkaminofen 10 kW in schwarz
zur Verwendung mit SolvisMax
Modulierender Wohnraum-Pelletofen mit Wassertasche. Wärmeleistung 4,0...10,0 kW, Wärmeverteilung 30% Luft und 70% Wasser Bestehend aus:
-  Pelletofen mit Sichtfenster, Designausführung schwarz
-  integrierte Pufferladestation zum Anschluss an SolvisMax und SolvisBen
-  Regelung zur autarken Betriebsweise
-  Modbusanbindung an die SolvisControl 3
Solvis-Art.-Nr.: 34821
Menge: 1,000 Stck
Produkt:
  Artikel:
    Artikelnummer: 34821
    Einheit: Stck
    Artikelkurztext: Pelletkaminofen 10 kW in schwarz zur Verwendung mit SolvisMax
Pelletkaminofen 10 kW in schwarz zur Verwendung mit SolvisMax Modulierender Wohnraum-Pelletofen mit Wassertasche. Wärmeleistung 4,0...10,0 kW, Wärmeverteilung 30% Luft und 70% Wasser Bestehend aus: - Pelletofen mit Sichtfenster, Designausführung schwarz - integrierte Pufferladestation zum Anschluss an SolvisMax und SolvisBen - Regelung zur autarken Betriebsweise - Modbusanbindung an die SolvisControl 3 Solvis-Art.-Nr.: 34821

**760 Einbausatz für Wärmemengenzähler zum Einsatz bei Neuanlagen SolvisMax 7**
Einbausatz für Wärmemengenzählerzum Einsatz bei Neuanlagen SolvisMax 7
Solvis-Art.-Nr.: 34832
Menge: 1,000 Stck
Produkt:
  Artikel:
    Artikelnummer: 34832
    Einheit: Stck
    Artikelkurztext: Einbausatz für Wärmemengenzähler zum Einsatz bei Neuanlagen SolvisMax 7
Einbausatz für Wärmemengenzählerzum Einsatz bei Neuanlagen SolvisMax 7 Solvis-Art.-Nr.: 34832

**761 SOLARMAX Power Meter**
SOLARMAX Power Meter
Solvis-Art.-Nr.: 34841
Menge: 1,000 Stck
Produkt:
  Artikel:
    Artikelnummer: 34841
    Einheit: Stck
    Artikelkurztext: SOLARMAX Power Meter
SOLARMAX Power Meter Solvis-Art.-Nr.: 34841

**762 NEUT PVC-Aderleitung Eca H07V-K grün / gelb, 6,0 mm², 30 m Rolle**
NEUT PVC-Aderleitung Eca H07V-Kgrün / gelb, 6,0 mm², 30 m Rolle
Solvis-Art.-Nr.: 34842
Menge: 1,000 Stck
Produkt:
  Artikel:
    Artikelnummer: 34842
    Einheit: Stck
    Artikelkurztext: NEUT PVC-Aderleitung Eca H07V-K grün / gelb, 6,0 mm², 30 m Rolle
NEUT PVC-Aderleitung Eca H07V-Kgrün / gelb, 6,0 mm², 30 m Rolle Solvis-Art.-Nr.: 34842

**763 SOLARMAX 3600SP mit LC-Display Wechselrichter, max. 3.900 W**
SOLARMAX 3600SP mit LC-DisplayWechselrichter, max. 3.900 W
Solvis-Art.-Nr.: 34843
Menge: 1,000 Stck
Produkt:
  Artikel:
    Artikelnummer: 34843
    Einheit: Stck
    Artikelkurztext: SOLARMAX 3600SP mit LC-Display Wechselrichter, max. 3.900 W
SOLARMAX 3600SP mit LC-DisplayWechselrichter, max. 3.900 W Solvis-Art.-Nr.: 34843

**764 SOLARMAX 4600SP mit LC-Display Wechselrichter, max. 5.060 W**
SOLARMAX 4600SP mit LC-DisplayWechselrichter, max. 5.060 W
Solvis-Art.-Nr.: 34844
Menge: 1,000 Stck
Produkt:
  Artikel:
    Artikelnummer: 34844
    Einheit: Stck
    Artikelkurztext: SOLARMAX 4600SP mit LC-Display Wechselrichter, max. 5.060 W
SOLARMAX 4600SP mit LC-DisplayWechselrichter, max. 5.060 W Solvis-Art.-Nr.: 34844

**765 Wagner Dachanker PM A2 HV Top**
Wagner Dachanker PM A2 HV Top
Solvis-Art.-Nr.: 34845
Menge: 1,000 Stck
Produkt:
  Artikel:
    Artikelnummer: 34845
    Einheit: Stck
    Artikelkurztext: Wagner Dachanker PM A2 HV Top
Wagner Dachanker PM A2 HV Top Solvis-Art.-Nr.: 34845

**766 Wagner Stockschrauben Top-Montage Oberteil M10**
Wagner Stockschrauben Top-MontageOberteil M10
Solvis-Art.-Nr.: 34846
Menge: 1,000 Stck
Produkt:
  Artikel:
    Artikelnummer: 34846
    Einheit: Stck
    Artikelkurztext: Wagner Stockschrauben Top-Montage Oberteil M10
Wagner Stockschrauben Top-MontageOberteil M10 Solvis-Art.-Nr.: 34846

**767 Wagner Stockschrauben Top-Montage Unterteil M10**
Wagner Stockschrauben Top-MontageUnterteil M10
Solvis-Art.-Nr.: 34847
Menge: 1,000 Stck
Produkt:
  Artikel:
    Artikelnummer: 34847
    Einheit: Stck
    Artikelkurztext: Wagner Stockschrauben Top-Montage Unterteil M10
Wagner Stockschrauben Top-MontageUnterteil M10 Solvis-Art.-Nr.: 34847

**768 Wagner TRIC F duo BSM 110x95x20 standard**
Wagner TRIC F duo BSM 110x95x20standard
Solvis-Art.-Nr.: 34848
Menge: 1,000 Stck
Produkt:
  Artikel:
    Artikelnummer: 34848
    Einheit: Stck
    Artikelkurztext: Wagner TRIC F duo BSM 110x95x20 standard
Wagner TRIC F duo BSM 110x95x20standard Solvis-Art.-Nr.: 34848

**769 Wagner TRIC F duo BSM 110x95x20 alu-kaschiert**
Wagner TRIC F duo BSM 110x95x20alu-kaschiert
Solvis-Art.-Nr.: 34849
Menge: 1,000 Stck
Produkt:
  Artikel:
    Artikelnummer: 34849
    Einheit: Stck
    Artikelkurztext: Wagner TRIC F duo BSM 110x95x20 alu-kaschiert
Wagner TRIC F duo BSM 110x95x20alu-kaschiert Solvis-Art.-Nr.: 34849

**770 Wagner TRIC F duo XL Bodenschiene OW10 2.362 mm für TRIC F duo XL**
Wagner TRIC F duo XL Bodenschiene
OW10 2.362 mm für TRIC F duo XL
10° OstWest Alu EN-AW 6063 T66 mit Lochbild in Schiene zur Stützenmontage geeignet für Modulbreiten von 1.050 bis 1.150 mm
Solvis-Art.-Nr.: 34850
Menge: 1,000 Stck
Produkt:
  Artikel:
    Artikelnummer: 34850
    Einheit: Stck
    Artikelkurztext: Wagner TRIC F duo XL Bodenschiene OW10 2.362 mm für TRIC F duo XL
Wagner TRIC F duo XL Bodenschiene OW10 2.362 mm für TRIC F duo XL 10° OstWest Alu EN-AW 6063 T66 mit Lochbild in Schiene zur Stützenmontage geeignet für Modulbreiten von 1.050 bis 1.150 mm Solvis-Art.-Nr.: 34850

**771 Wagner TRIC A Endkappe für HDC schwarz**
Wagner TRIC A Endkappe für HDCschwarz
Solvis-Art.-Nr.: 34851
Menge: 1,000 Stck
Produkt:
  Artikel:
    Artikelnummer: 34851
    Einheit: Stck
    Artikelkurztext: Wagner TRIC A Endkappe für HDC schwarz
Wagner TRIC A Endkappe für HDCschwarz Solvis-Art.-Nr.: 34851

**772 Wagner Dünnblechschraube 5,5x25 A2 E16**
Wagner Dünnblechschraube 5,5x25A2 E16
Solvis-Art.-Nr.: 34852
Menge: 1,000 Stck
Produkt:
  Artikel:
    Artikelnummer: 34852
    Einheit: Stck
    Artikelkurztext: Wagner Dünnblechschraube 5,5x25 A2 E16
Wagner Dünnblechschraube 5,5x25A2 E16 Solvis-Art.-Nr.: 34852

**773 Wagner Steckbolzen 6x110 EN-AW 6056 T6**
Wagner Steckbolzen 6x110
EN-AW 6056 T6
VPE: 100 st. für TRIC F duo
Solvis-Art.-Nr.: 34853
Menge: 1,000 Stck
Produkt:
  Artikel:
    Artikelnummer: 34853
    Einheit: Stck
    Artikelkurztext: Wagner Steckbolzen 6x110 EN-AW 6056 T6
Wagner Steckbolzen 6x110 EN-AW 6056 T6 VPE: 100 st. für TRIC F duo Solvis-Art.-Nr.: 34853

**774 Wagner Potenzialausgleich Klemmbock Set, für Runddraht**
Wagner PotenzialausgleichKlemmbock Set, für Runddraht
Solvis-Art.-Nr.: 34854
Menge: 1,000 Stck
Produkt:
  Artikel:
    Artikelnummer: 34854
    Einheit: Stck
    Artikelkurztext: Wagner Potenzialausgleich Klemmbock Set, für Runddraht
Wagner PotenzialausgleichKlemmbock Set, für Runddraht Solvis-Art.-Nr.: 34854

**775 Wagner Dachanker KK ALU Top L = 55 mm mit Top Montage**
Wagner Dachanker KK ALU TopL = 55 mm mit Top Montage
Solvis-Art.-Nr.: 34855
Menge: 1,000 Stck
Produkt:
  Artikel:
    Artikelnummer: 34855
    Einheit: Stck
    Artikelkurztext: Wagner Dachanker KK ALU Top L = 55 mm mit Top Montage
Wagner Dachanker KK ALU TopL = 55 mm mit Top Montage Solvis-Art.-Nr.: 34855

**776 Wagner Dachanker KS ALU Top L = 110 mm mit Top Montage**
Wagner Dachanker KS ALU TopL = 110 mm mit Top Montage
Solvis-Art.-Nr.:34856
Menge: 1,000 Stck
Produkt:
  Artikel:
    Artikelnummer: 34856
    Einheit: Stck
    Artikelkurztext: Wagner Dachanker KS ALU Top L = 110 mm mit Top Montage
Wagner Dachanker KS ALU TopL = 110 mm mit Top Montage Solvis-Art.-Nr.:34856

**777 Wagner Dachanker BE für Holz 8,0x100 - FZD**
Wagner Dachanker BE für Holz8,0x100 - FZD
Solvis-Art.-Nr.: 34857
Menge: 1,000 Stck
Produkt:
  Artikel:
    Artikelnummer: 34857
    Einheit: Stck
    Artikelkurztext: Wagner Dachanker BE für Holz 8,0x100 - FZD
Wagner Dachanker BE für Holz8,0x100 - FZD Solvis-Art.-Nr.: 34857

**778 Wagner Dachanker P Alu Hvn Top**
Wagner Dachanker P Alu Hvn Top
Solvis-Art.-Nr.: 34858
Menge: 1,000 Stck
Produkt:
  Artikel:
    Artikelnummer: 34858
    Einheit: Stck
    Artikelkurztext: Wagner Dachanker P Alu Hvn Top
Wagner Dachanker P Alu Hvn Top Solvis-Art.-Nr.: 34858

**779 Wagner Aluminium-Blech 381x250 Oberseite grau**
Wagner Aluminium-Blech 381x250Oberseite grau
Solvis-Art.-Nr.: 34859
Menge: 1,000 Stck
Produkt:
  Artikel:
    Artikelnummer: 34859
    Einheit: Stck
    Artikelkurztext: Wagner Aluminium-Blech 381x250 Oberseite grau
Wagner Aluminium-Blech 381x250Oberseite grau Solvis-Art.-Nr.: 34859

**780 Wagner Dachanker TR fix S de luxe Schiene L 395 mm**
Wagner Dachanker TR fix S de luxeSchiene L 395 mm
Solvis-Art.-Nr.: 34860
Menge: 1,000 Stck
Produkt:
  Artikel:
    Artikelnummer: 34860
    Einheit: Stck
    Artikelkurztext: Wagner Dachanker TR fix S de luxe Schiene L 395 mm
Wagner Dachanker TR fix S de luxeSchiene L 395 mm Solvis-Art.-Nr.: 34860

**781 Wagner Stockschraube für Dachanker K 10x200**
Wagner Stockschraube
für Dachanker K 10x200
vormontiert
Solvis-Art.-Nr.: 34861
Menge: 1,000 Stck
Produkt:
  Artikel:
    Artikelnummer: 34861
    Einheit: Stck
    Artikelkurztext: Wagner Stockschraube für Dachanker K 10x200
Wagner Stockschraube für Dachanker K 10x200 vormontiert Solvis-Art.-Nr.: 34861

**782 Wagner Modulklemme TRIC CLIP M32-36, schwarz**
Wagner Modulklemme TRIC CLIPM32-36, schwarz
Solvis-Art.-Nr.: 34862
Menge: 1,000 Stck
Produkt:
  Artikel:
    Artikelnummer: 34862
    Einheit: Stck
    Artikelkurztext: Wagner Modulklemme TRIC CLIP M32-36, schwarz
Wagner Modulklemme TRIC CLIPM32-36, schwarz Solvis-Art.-Nr.: 34862

**783 Wagner Modulklemme TRIC CLIP R35 schwarz**
Wagner Modulklemme TRIC CLIP R35schwarz
Solvis-Art.-Nr.: 34863
Menge: 1,000 Stck
Produkt:
  Artikel:
    Artikelnummer: 34863
    Einheit: Stck
    Artikelkurztext: Wagner Modulklemme TRIC CLIP R35 schwarz
Wagner Modulklemme TRIC CLIP R35schwarz Solvis-Art.-Nr.: 34863

**784 Wagner Modulklemme TRIC clip R30 schwarz**
Wagner Modulklemme TRIC clip R30schwarz
Solvis-Art.-Nr.: 34864
Menge: 1,000 Stck
Produkt:
  Artikel:
    Artikelnummer: 34864
    Einheit: Stck
    Artikelkurztext: Wagner Modulklemme TRIC clip R30 schwarz
Wagner Modulklemme TRIC clip R30schwarz Solvis-Art.-Nr.: 34864

**785 Wagner TRIC A Schienenverb.-Set für LDC, HDC, SDC, MC**
Wagner TRIC A Schienenverb.-Setfür LDC, HDC, SDC, MC
Solvis-Art.-Nr.: 34865
Menge: 1,000 Stck
Produkt:
  Artikel:
    Artikelnummer: 34865
    Einheit: Stck
    Artikelkurztext: Wagner TRIC A Schienenverb.-Set für LDC, HDC, SDC, MC
Wagner TRIC A Schienenverb.-Setfür LDC, HDC, SDC, MC Solvis-Art.-Nr.: 34865

**786 Wagner TRIC A Kreuzverbinder für LDC, HDC, SDC, MLC, MC**
Wagner TRIC A Kreuzverbinderfür LDC, HDC, SDC, MLC, MC
Solvis-Art.-Nr.: 34866
Menge: 1,000 Stck
Produkt:
  Artikel:
    Artikelnummer: 34866
    Einheit: Stck
    Artikelkurztext: Wagner TRIC A Kreuzverbinder für LDC, HDC, SDC, MLC, MC
Wagner TRIC A Kreuzverbinderfür LDC, HDC, SDC, MLC, MC Solvis-Art.-Nr.: 34866

**787 Wagner Kabelbinder Edge Clip 202x4,6x1,2 mm**
Wagner Kabelbinder Edge Clip202x4,6x1,2 mm
Solvis-Art.-Nr.: 34867
Menge: 1,000 Stck
Produkt:
  Artikel:
    Artikelnummer: 34867
    Einheit: Stck
    Artikelkurztext: Wagner Kabelbinder Edge Clip 202x4,6x1,2 mm
Wagner Kabelbinder Edge Clip202x4,6x1,2 mm Solvis-Art.-Nr.: 34867

**788 Wagner Alu LDC-Montageschiene 36x28, L = 995 mm**
Wagner Alu LDC-Montageschiene36x28, L = 995 mm
Solvis-Art.-Nr.: 34868
Menge: 1,000 Stck
Produkt:
  Artikel:
    Artikelnummer: 34868
    Einheit: Stck
    Artikelkurztext: Wagner Alu LDC-Montageschiene 36x28, L = 995 mm
Wagner Alu LDC-Montageschiene36x28, L = 995 mm Solvis-Art.-Nr.: 34868

**789 Wagner Alu LDC-Montageschiene 36x28, L = 1.800 mm**
Wagner Alu LDC-Montageschiene36x28, L = 1.800 mm
Solvis-Art.-Nr.: 34869
Menge: 1,000 Stck
Produkt:
  Artikel:
    Artikelnummer: 34869
    Einheit: Stck
    Artikelkurztext: Wagner Alu LDC-Montageschiene 36x28, L = 1.800 mm
Wagner Alu LDC-Montageschiene36x28, L = 1.800 mm Solvis-Art.-Nr.: 34869

**790 Wagner TRIC F duo XL S10 Rückwand Stahl verzinkt, L = 1.800 mm**
Wagner TRIC F duo XL S10 Rückwand
Stahl verzinkt, L = 1.800 mm
für Modullängen bis max. 1.765
Solvis-Art.-Nr.: 34870
Menge: 1,000 Stck
Produkt:
  Artikel:
    Artikelnummer: 34870
    Einheit: Stck
    Artikelkurztext: Wagner TRIC F duo XL S10 Rückwand Stahl verzinkt, L = 1.800 mm
Wagner TRIC F duo XL S10 Rückwand Stahl verzinkt, L = 1.800 mm für Modullängen bis max. 1.765 Solvis-Art.-Nr.: 34870

**791 Wagner Mutter M10 Sperrverzahnt nach DIN 6923 A2**
Wagner Mutter M10Sperrverzahnt nach DIN 6923 A2
Solvis-Art.-Nr.: 34871
Menge: 1,000 Stck
Produkt:
  Artikel:
    Artikelnummer: 34871
    Einheit: Stck
    Artikelkurztext: Wagner Mutter M10 Sperrverzahnt nach DIN 6923 A2
Wagner Mutter M10Sperrverzahnt nach DIN 6923 A2 Solvis-Art.-Nr.: 34871

**792 BKW-Halter-Set für 2 Module 118 cm**
BKW-Halter-Set für 2 Module118 cm
Solvis-Art.-Nr.: 34872
Menge: 1,000 Stck
Produkt:
  Artikel:
    Artikelnummer: 34872
    Einheit: Stck
    Artikelkurztext: BKW-Halter-Set für 2 Module 118 cm
BKW-Halter-Set für 2 Module118 cm Solvis-Art.-Nr.: 34872

**793 BKW-Geländer-Set eckig für 2 Module**
BKW-Geländer-Set eckigfür 2 Module
Solvis-Art.-Nr.: 34873
Menge: 1,000 Stck
Produkt:
  Artikel:
    Artikelnummer: 34873
    Einheit: Stck
    Artikelkurztext: BKW-Geländer-Set eckig für 2 Module
BKW-Geländer-Set eckigfür 2 Module Solvis-Art.-Nr.: 34873

**794 E3/DC S10 SE Hauskraftwerk STACK 6**
E3/DC S10 SE HauskraftwerkSTACK 6
Solvis-Art.-Nr.: 34874
Menge: 1,000 Stck
Produkt:
  Artikel:
    Artikelnummer: 34874
    Einheit: Stck
    Artikelkurztext: E3/DC S10 SE Hauskraftwerk STACK 6
E3/DC S10 SE HauskraftwerkSTACK 6 Solvis-Art.-Nr.: 34874

**795 Jinko Tiger Neo 54HL4-V N-type 425Wp, mono**
Jinko Tiger Neo 54HL4-V N-type425Wp, mono
Solvis-Art.-Nr.: 34875
Menge: 1,000 Stck
Produkt:
  Artikel:
    Artikelnummer: 34875
    Einheit: Stck
    Artikelkurztext: Jinko Tiger Neo 54HL4-V N-type 425Wp, mono
Jinko Tiger Neo 54HL4-V N-type425Wp, mono Solvis-Art.-Nr.: 34875

**796 Jinko Tiger Neo 54HL4R-B N-Type Fullblack 435Wp, mono**
Jinko Tiger Neo 54HL4R-B N-TypeFullblack 435Wp, mono
Solvis-Art.-Nr.: 34876
Menge: 1,000 Stck
Produkt:
  Artikel:
    Artikelnummer: 34876
    Einheit: Stck
    Artikelkurztext: Jinko Tiger Neo 54HL4R-B N-Type Fullblack 435Wp, mono
Jinko Tiger Neo 54HL4R-B N-TypeFullblack 435Wp, mono Solvis-Art.-Nr.: 34876

**797 K2 BasicRail 22, 4,80 m - 2004278**
K2 BasicRail 22, 4,80 m - 2004278
Solvis-Art.-Nr.: 34877
Menge: 1,000 Stck
Produkt:
  Artikel:
    Artikelnummer: 34877
    Einheit: Stck
    Artikelkurztext: K2 BasicRail 22, 4,80 m - 2004278
K2 BasicRail 22, 4,80 m - 2004278 Solvis-Art.-Nr.: 34877

**798 K2 Cable Manager PA66W - 2002870**
K2 Cable Manager PA66W - 2002870
Solvis-Art.-Nr.: 34878
Menge: 1,000 Stck
Produkt:
  Artikel:
    Artikelnummer: 34878
    Einheit: Stck
    Artikelkurztext: K2 Cable Manager PA66W - 2002870
K2 Cable Manager PA66W - 2002870 Solvis-Art.-Nr.: 34878

**799 K2 Dome 6.10 Peak - new - 2004125**
K2 Dome 6.10 Peak - new - 2004125
Solvis-Art.-Nr.: 34879
Menge: 1,000 Stck
Produkt:
  Artikel:
    Artikelnummer: 34879
    Einheit: Stck
    Artikelkurztext: K2 Dome 6.10 Peak - new - 2004125
K2 Dome 6.10 Peak - new - 2004125 Solvis-Art.-Nr.: 34879

**800 K2 Dome 6.10 SD - 2003243**
K2 Dome 6.10 SD - 2003243
Solvis-Art.-Nr.: 34880
Menge: 1,000 Stck
Produkt:
  Artikel:
    Artikelnummer: 34880
    Einheit: Stck
    Artikelkurztext: K2 Dome 6.10 SD - 2003243
K2 Dome 6.10 SD - 2003243 Solvis-Art.-Nr.: 34880

**801 K2 Dome Mat S 380 - 2003126**
K2 Dome Mat S 380 - 2003126
Solvis-Art.-Nr.: 34881
Menge: 1,000 Stck
Produkt:
  Artikel:
    Artikelnummer: 34881
    Einheit: Stck
    Artikelkurztext: K2 Dome Mat S 380 - 2003126
K2 Dome Mat S 380 - 2003126 Solvis-Art.-Nr.: 34881

**802 K2 M Einlegemutter (MK2) - 1001643**
K2 M Einlegemutter (MK2) - 1001643
Solvis-Art.-Nr.: 34882
Menge: 1,000 Stck
Produkt:
  Artikel:
    Artikelnummer: 34882
    Einheit: Stck
    Artikelkurztext: K2 M Einlegemutter (MK2) - 1001643
K2 M Einlegemutter (MK2) - 1001643 Solvis-Art.-Nr.: 34882

**803 K2 Speed Porter - 2002300**
K2 Speed Porter - 2002300
Solvis-Art.-Nr.: 34883
Menge: 1,000 Stck
Produkt:
  Artikel:
    Artikelnummer: 34883
    Einheit: Stck
    Artikelkurztext: K2 Speed Porter - 2002300
K2 Speed Porter - 2002300 Solvis-Art.-Nr.: 34883

**804 K2 Zylinderkopfschraube M8x20 - 2001729**
K2 Zylinderkopfschraube M8x20 - 2001729
Solvis-Art.-Nr.: 34884
Menge: 1,000 Stck
Produkt:
  Artikel:
    Artikelnummer: 34884
    Einheit: Stck
    Artikelkurztext: K2 Zylinderkopfschraube M8x20 - 2001729
K2 Zylinderkopfschraube M8x20 - 2001729 Solvis-Art.-Nr.: 34884

**805 K2 EndCap für SingleRail 36**
K2 EndCap für SingleRail 36
Solvis-Art.-Nr.: 34885
Menge: 1,000 Stck
Produkt:
  Artikel:
    Artikelnummer: 34885
    Einheit: Stck
    Artikelkurztext: K2 EndCap für SingleRail 36
K2 EndCap für SingleRail 36 Solvis-Art.-Nr.: 34885

**806 K2 Dome FlatConnector Set**
K2 Dome FlatConnector Set
Solvis-Art.-Nr.: 34886
Menge: 1,000 Stck
Produkt:
  Artikel:
    Artikelnummer: 34886
    Einheit: Stck
    Artikelkurztext: K2 Dome FlatConnector Set
K2 Dome FlatConnector Set Solvis-Art.-Nr.: 34886

**807 K2 Schienenverbinder Set SingleRail 36**
K2 Schienenverbinder SetSingleRail 36
Solvis-Art.-Nr.: 34887
Menge: 1,000 Stck
Produkt:
  Artikel:
    Artikelnummer: 34887
    Einheit: Stck
    Artikelkurztext: K2 Schienenverbinder Set SingleRail 36
K2 Schienenverbinder SetSingleRail 36 Solvis-Art.-Nr.: 34887

**808 K2 RibRoof 465**
K2 RibRoof 465
Solvis-Art.-Nr.: 34888
Menge: 1,000 Stck
Produkt:
  Artikel:
    Artikelnummer: 34888
    Einheit: Stck
    Artikelkurztext: K2 RibRoof 465
K2 RibRoof 465 Solvis-Art.-Nr.: 34888

**809 K2 Blitzschutzklemme Multi Halbteil 8 mm Set**
K2 Blitzschutzklemme MultiHalbteil 8 mm Set
Solvis-Art.-Nr.: 34889
Menge: 1,000 Stck
Produkt:
  Artikel:
    Artikelnummer: 34889
    Einheit: Stck
    Artikelkurztext: K2 Blitzschutzklemme Multi Halbteil 8 mm Set
K2 Blitzschutzklemme MultiHalbteil 8 mm Set Solvis-Art.-Nr.: 34889

**810 K2 Endklemme OneEnd 30-42 mm silber**
K2 Endklemme OneEnd 30-42 mmsilber
Solvis-Art.-Nr.: 34890
Menge: 1,000 Stck
Produkt:
  Artikel:
    Artikelnummer: 34890
    Einheit: Stck
    Artikelkurztext: K2 Endklemme OneEnd 30-42 mm silber
K2 Endklemme OneEnd 30-42 mmsilber Solvis-Art.-Nr.: 34890

**811 K2 DomeClamp Mittelklemme 30-50 mm, schwarz**
K2 DomeClamp Mittelklemme30-50 mm, schwarz
Solvis-Art.-Nr.: 34892
Menge: 1,000 Stck
Produkt:
  Artikel:
    Artikelnummer: 34892
    Einheit: Stck
    Artikelkurztext: K2 DomeClamp Mittelklemme 30-50 mm, schwarz
K2 DomeClamp Mittelklemme30-50 mm, schwarz Solvis-Art.-Nr.: 34892

**812 K2 DomeClamp Endklemme 30-50 mm, schwarz**
K2 DomeClamp Endklemme30-50 mm, schwarz
Solvis-Art.-Nr.: 34893
Menge: 1,000 Stck
Produkt:
  Artikel:
    Artikelnummer: 34893
    Einheit: Stck
    Artikelkurztext: K2 DomeClamp Endklemme 30-50 mm, schwarz
K2 DomeClamp Endklemme30-50 mm, schwarz Solvis-Art.-Nr.: 34893

**813 K2 Mittelklemme OneMid 30-42 mm, silber**
K2 Mittelklemme OneMid30-42 mm, silber
Solvis-Art.-Nr.: 34894
Menge: 1,000 Stck
Produkt:
  Artikel:
    Artikelnummer: 34894
    Einheit: Stck
    Artikelkurztext: K2 Mittelklemme OneMid 30-42 mm, silber
K2 Mittelklemme OneMid30-42 mm, silber Solvis-Art.-Nr.: 34894

**814 K2 SingleHook 4S**
K2 SingleHook 4S
Solvis-Art.-Nr.: 34895
Menge: 1,000 Stck
Produkt:
  Artikel:
    Artikelnummer: 34895
    Einheit: Stck
    Artikelkurztext: K2 SingleHook 4S
K2 SingleHook 4S Solvis-Art.-Nr.: 34895

**815 K2 SingleHook 3S**
K2 SingleHook 3S
Solvis-Art.-Nr.: 34896
Menge: 1,000 Stck
Produkt:
  Artikel:
    Artikelnummer: 34896
    Einheit: Stck
    Artikelkurztext: K2 SingleHook 3S
K2 SingleHook 3S Solvis-Art.-Nr.: 34896

**816 K2 BlackCover SingleRail 36**
K2 BlackCover SingleRail 36
Solvis-Art.-Nr.: 34897
Menge: 1,000 Stck
Produkt:
  Artikel:
    Artikelnummer: 34897
    Einheit: Stck
    Artikelkurztext: K2 BlackCover SingleRail 36
K2 BlackCover SingleRail 36 Solvis-Art.-Nr.: 34897

**817 K2 Holzbauschraube, Tellerkopf 8x100**
K2 Holzbauschraube, Tellerkopf8x100
Solvis-Art.-Nr.: 34898
Menge: 1,000 Stck
Produkt:
  Artikel:
    Artikelnummer: 34898
    Einheit: Stck
    Artikelkurztext: K2 Holzbauschraube, Tellerkopf 8x100
K2 Holzbauschraube, Tellerkopf8x100 Solvis-Art.-Nr.: 34898

**818 K2 Universal Mittelklemme MC 25-40 mm, schwarz**
K2 Universal Mittelklemme MC25-40 mm, schwarz
Solvis-Art.-Nr.: 34899
Menge: 1,000 Stck
Produkt:
  Artikel:
    Artikelnummer: 34899
    Einheit: Stck
    Artikelkurztext: K2 Universal Mittelklemme MC 25-40 mm, schwarz
K2 Universal Mittelklemme MC25-40 mm, schwarz Solvis-Art.-Nr.: 34899

**819 K2 SingleRail 36 - 3,65 m**
K2 SingleRail 36 - 3,65 m
Solvis-Art.-Nr.: 34901
Menge: 1,000 Stck
Produkt:
  Artikel:
    Artikelnummer: 34901
    Einheit: Stck
    Artikelkurztext: K2 SingleRail 36 - 3,65 m
K2 SingleRail 36 - 3,65 m Solvis-Art.-Nr.: 34901

**820 KOSTAL Energy Meter Serie P 10541550**
KOSTAL Energy Meter Serie P10541550
Solvis-Art.-Nr.: 34902
Menge: 1,000 Stck
Produkt:
  Artikel:
    Artikelnummer: 34902
    Einheit: Stck
    Artikelkurztext: KOSTAL Energy Meter Serie P 10541550
KOSTAL Energy Meter Serie P10541550 Solvis-Art.-Nr.: 34902

**821 KOSTAL PIKO 20 Solar-Wechselrichter 20 kW**
KOSTAL PIKO 20Solar-Wechselrichter 20 kW
Solvis-Art.-Nr.: 34903
Menge: 1,000 Stck
Produkt:
  Artikel:
    Artikelnummer: 34903
    Einheit: Stck
    Artikelkurztext: KOSTAL PIKO 20 Solar-Wechselrichter 20 kW
KOSTAL PIKO 20Solar-Wechselrichter 20 kW Solvis-Art.-Nr.: 34903

**822 Wagner Dachanker TR FIX Compact 2er Set mit Bohrschrauben**
Wagner Dachanker TR FIX Compact2er Set mit Bohrschrauben
Solvis-Art.-Nr.: 34904
Menge: 1,000 Stck
Produkt:
  Artikel:
    Artikelnummer: 34904
    Einheit: Stck
    Artikelkurztext: Wagner Dachanker TR FIX Compact 2er Set mit Bohrschrauben
Wagner Dachanker TR FIX Compact2er Set mit Bohrschrauben Solvis-Art.-Nr.: 34904

**823 Trina Vertex S+ NEG9R.28, 430Wp Hochleistungsmodul Glas - Glas**
Trina Vertex S+ NEG9R.28, 430Wp
Hochleistungsmodul Glas - Glas
monofazial
Solvis-Art.-Nr.: 34905
Menge: 1,000 Stck
Produkt:
  Artikel:
    Artikelnummer: 34905
    Einheit: Stck
    Artikelkurztext: Trina Vertex S+ NEG9R.28, 430Wp Hochleistungsmodul Glas - Glas
Trina Vertex S+ NEG9R.28, 430Wp Hochleistungsmodul Glas - Glas monofazial Solvis-Art.-Nr.: 34905

**824 Anschlussset Bruno an SolvisBen mit SÜS**
Anschlussset Bruno an SolvisBen
mit SÜS
Zum Anschluss des SolvisBruno an einen SolvisBen mit Solarübergabestation. Bestehend aus:
-  Sicherheitsventil 3 bar
-  Wellrohr Verlängerung SI-Ventil
-  2 x T-Stück G3/4"
-  Schlauchtülle
Solvis-Art.-Nr.: 34906
Menge: 1,000 Stck
Produkt:
  Artikel:
    Artikelnummer: 34906
    Einheit: Stck
    Artikelkurztext: Anschlussset Bruno an SolvisBen mit SÜS
Anschlussset Bruno an SolvisBen mit SÜS Zum Anschluss des SolvisBruno an einen SolvisBen mit Solarübergabestation. Bestehend aus: - Sicherheitsventil 3 bar - Wellrohr Verlängerung SI-Ventil - 2 x T-Stück G3/4" - Schlauchtülle Solvis-Art.-Nr.: 34906

**825 Anschlussset Bruno an SolvisBen ohne SÜS**
Anschlussset Bruno an SolvisBen
ohne SÜS
Zum Anschluss des SolvisBruno an einen SolvisBen ohne Solarübergabestation. Bestehend aus:
-  Wellrohr Solar-Ausgleichsleitung
-  Sicherheitsventil 3 bar
-  Wellrohr Verlängerung SI-Ventil
-  T-Stück G3/4"
-  Schlauchtülle
Solvis-Art.-Nr.: 34907
Menge: 1,000 Stck
Produkt:
  Artikel:
    Artikelnummer: 34907
    Einheit: Stck
    Artikelkurztext: Anschlussset Bruno an SolvisBen ohne SÜS
Anschlussset Bruno an SolvisBen ohne SÜS Zum Anschluss des SolvisBruno an einen SolvisBen ohne Solarübergabestation. Bestehend aus: - Wellrohr Solar-Ausgleichsleitung - Sicherheitsventil 3 bar - Wellrohr Verlängerung SI-Ventil - T-Stück G3/4" - Schlauchtülle Solvis-Art.-Nr.: 34907

**826 Anschlussset Bruno an SolvisMax7 mit SÜS**
Anschlussset Bruno an SolvisMax7
mit SÜS
Zum Anschluss des SolvisBruno an einen SolvisMax mit Solarübergabestation. Bestehend aus:
-  Rohr Solar sek. Vorlauf
-  Rückflussverhinderer
-  Winkel G1" ÜW x G1" AG
-  Anschlussrohr Solar sek. Vorlauf
-  Anschlussrohr FBK Rücklauf
Solvis-Art.-Nr.: 34908
Menge: 1,000 Stck
Produkt:
  Artikel:
    Artikelnummer: 34908
    Einheit: Stck
    Artikelkurztext: Anschlussset Bruno an SolvisMax7 mit SÜS
Anschlussset Bruno an SolvisMax7 mit SÜS Zum Anschluss des SolvisBruno an einen SolvisMax mit Solarübergabestation. Bestehend aus: - Rohr Solar sek. Vorlauf - Rückflussverhinderer - Winkel G1" ÜW x G1" AG - Anschlussrohr Solar sek. Vorlauf - Anschlussrohr FBK Rücklauf Solvis-Art.-Nr.: 34908

**827 Anschlussset Bruno an SolvisMax7 ohne SÜS**
Anschlussset Bruno an SolvisMax7
ohne SÜS
Zum Anschluss des SolvisBruno an einen SolvisMax ohne Solarübergabestation. Bestehend aus:
-  Sicherheitsventil 3 bar
-  Adapter SV G1"-G½"
-  T-Stück G1" ÜW x G1" AG x G1" AG
Solvis-Art.-Nr.: 34909
Menge: 1,000 Stck
Produkt:
  Artikel:
    Artikelnummer: 34909
    Einheit: Stck
    Artikelkurztext: Anschlussset Bruno an SolvisMax7 ohne SÜS
Anschlussset Bruno an SolvisMax7 ohne SÜS Zum Anschluss des SolvisBruno an einen SolvisMax ohne Solarübergabestation. Bestehend aus: - Sicherheitsventil 3 bar - Adapter SV G1"-G½" - T-Stück G1" ÜW x G1" AG x G1" AG Solvis-Art.-Nr.: 34909

**828 KOSTAL PLENTICORE plus Präsentationsmuster**
KOSTAL PLENTICORE plus
Präsentationsmuster
Dummygerät  Solvis-Art.-Nr.: 34917
Menge: 1,000 Stck
Produkt:
  Artikel:
    Artikelnummer: 34917
    Einheit: Stck
    Artikelkurztext: KOSTAL PLENTICORE plus Präsentationsmuster
KOSTAL PLENTICORE plus Präsentationsmuster Dummygerät Solvis-Art.-Nr.: 34917

**829 Modbus Kabel 15 m für SolvisBruno**
Modbus Kabel 15 m
für SolvisBruno
Modbus-Kabel zur Verbindung des SolvisBruno mit der SC3 (RTU2) 15 m Länge, 3-adrig (weiß, grün, braun), geschirmtes Kabel mit freigelegtem Schirm zur Befestigung mit einer Schirmklammer am Gehäuse des SolvisBruno. Zur Verlegung im Innenbereich.
Solvis-Art.-Nr.: 34918
Menge: 1,000 Stck
Produkt:
  Artikel:
    Artikelnummer: 34918
    Einheit: Stck
    Artikelkurztext: Modbus Kabel 15 m für SolvisBruno
Modbus Kabel 15 m für SolvisBruno Modbus-Kabel zur Verbindung des SolvisBruno mit der SC3 (RTU2) 15 m Länge, 3-adrig (weiß, grün, braun), geschirmtes Kabel mit freigelegtem Schirm zur Befestigung mit einer Schirmklammer am Gehäuse des SolvisBruno. Zur Verlegung im Innenbereich. Solvis-Art.-Nr.: 34918

**830 Modbus Kabel 30 m für SolvisBruno**
Modbus Kabel 30 m
für SolvisBruno
Modbus Kabel 30 m für SolvisBruno Modbus-Kabel zur Verbindung des SolvisBruno mit der SC3 (RTU2) 30 m Länge, 3-adrig (weiß, grün, braun), geschirmtes Kabel mit freigelegtem Schirm zur Befestigung mit einer Schirmklammer am Gehäuse des SolvisBruno. Zur Verlegung im Innenbereich.
Solvis-Art.-Nr.: 34920
Menge: 1,000 Stck
Produkt:
  Artikel:
    Artikelnummer: 34920
    Einheit: Stck
    Artikelkurztext: Modbus Kabel 30 m für SolvisBruno
Modbus Kabel 30 m für SolvisBruno Modbus Kabel 30 m für SolvisBruno Modbus-Kabel zur Verbindung des SolvisBruno mit der SC3 (RTU2) 30 m Länge, 3-adrig (weiß, grün, braun), geschirmtes Kabel mit freigelegtem Schirm zur Befestigung mit einer Schirmklammer am Gehäuse des SolvisBruno. Zur Verlegung im Innenbereich. Solvis-Art.-Nr.: 34920

**831 APsystems EZ1-M (799 VA)**
APsystems EZ1-M (799 VA)
Solvis-Art.-Nr.: 34927
Menge: 1,000 Stck
Produkt:
  Artikel:
    Artikelnummer: 34927
    Einheit: Stck
    Artikelkurztext: APsystems EZ1-M (799 VA)
APsystems EZ1-M (799 VA) Solvis-Art.-Nr.: 34927

**832 Solar-Fabrik Mono S4 Glas/Glas 445 Wp Fullblack bifazial**
Solar-Fabrik Mono S4 Glas/Glas
445 Wp Fullblack bifazial
Solvis-Art.-Nr.: 34928
Menge: 1,000 Stck
Produkt:
  Artikel:
    Artikelnummer: 34928
    Einheit: Stck
    Artikelkurztext: Solar-Fabrik Mono S4 Glas/Glas 445 Wp Fullblack bifazial
Solar-Fabrik Mono S4 Glas/Glas 445 Wp Fullblack bifazial Solvis-Art.-Nr.: 34928

**833 Holzschraube 8x120, A2, TX 40 Teilgewinde**
Holzschraube 8x120, A2, TX 40
Teilgewinde
mit Senkkopf und Bohspitze  Solvis-Art.-Nr.: 34928
Menge: 1,000 Stck
Produkt:
  Artikel:
    Artikelnummer: 34929
    Einheit: Stck
    Artikelkurztext: Holzschraube 8x120, A2, TX 40 Teilgewinde
Holzschraube 8x120, A2, TX 40 Teilgewinde mit Senkkopf und Bohspitze Solvis-Art.-Nr.: 34928

**834 Dachanker P Alu Hvn Top vormontiert mit Ankerplatte**
Dachanker P Alu Hvn Top
vormontiert mit Ankerplatte
und Klemmwinkel aus Aluminium, höhenverstellbar, für Frankfurter Pfanne und ähnliche Ziegel  Solvis-Art.-Nr.: 34930
Menge: 1,000 Stck
Produkt:
  Artikel:
    Artikelnummer: 34930
    Einheit: Stck
    Artikelkurztext: Dachanker P Alu Hvn Top vormontiert mit Ankerplatte
Dachanker P Alu Hvn Top vormontiert mit Ankerplatte und Klemmwinkel aus Aluminium, höhenverstellbar, für Frankfurter Pfanne und ähnliche Ziegel Solvis-Art.-Nr.: 34930

**835 Montageschiene HDC 36x44, 2,42m f. Modulbreite bis max. 1.150 mm**
Montageschiene HDC 36x44, 2,42m
f. Modulbreite bis max. 1.150 mm
Solvis-Art.-Nr.: 34931
Menge: 1,000 Stck
Produkt:
  Artikel:
    Artikelnummer: 34931
    Einheit: Stck
    Artikelkurztext: Montageschiene HDC 36x44, 2,42m f. Modulbreite bis max. 1.150 mm
Montageschiene HDC 36x44, 2,42m f. Modulbreite bis max. 1.150 mm Solvis-Art.-Nr.: 34931

**836 Modulklemme TRIC clip M27-31 schwarz**
Modulklemme TRIC clip M27-31
schwarz
Mittelklemme für Rahmenhöhe 27 bis 31mm, schwarz, M6, Modulabstand 22mm  Solvis-Art.-Nr.: 34932
Menge: 1,000 Stck
Produkt:
  Artikel:
    Artikelnummer: 34932
    Einheit: Stck
    Artikelkurztext: Modulklemme TRIC clip M27-31 schwarz
Modulklemme TRIC clip M27-31 schwarz Mittelklemme für Rahmenhöhe 27 bis 31mm, schwarz, M6, Modulabstand 22mm Solvis-Art.-Nr.: 34932

**837 Modulklemme TRIC clip R30 schwarz**
Modulklemme TRIC clip R30
schwarz
Randklemme für Rahmenhöhe 30mm, schwarz, M6,  Solvis-Art.-Nr.: 34933
Menge: 1,000 Stck
Produkt:
  Artikel:
    Artikelnummer: 34933
    Einheit: Stck
    Artikelkurztext: Modulklemme TRIC clip R30 schwarz
Modulklemme TRIC clip R30 schwarz Randklemme für Rahmenhöhe 30mm, schwarz, M6, Solvis-Art.-Nr.: 34933

**838 Umbausatz SolvisBen Solo auf Gas 10 kW**
Umbausatz SolvisBen Solo
auf Gas 10 kW
Geeignet zum Umbau eines SolvisBen Solo auf SolvisBen Gas Bestehend aus:
-  Wärmetauschereinschub
-  Solvis-Gasbrenner SX-LN-3 10 kW
-  Ansaugkammer
-  Zubehör (z.B. Gasleitung, GGH, Siphon, Abgasanschluss) Bitte beachten:
-  Geeignet für SolvisBen Solo ab Lieferdatum 06/2024
Solvis-Art.-Nr.: 34934
Menge: 1,000 Stck
Produkt:
  Artikel:
    Artikelnummer: 34934
    Einheit: Stck
    Artikelkurztext: Umbausatz SolvisBen Solo auf Gas 10 kW
Umbausatz SolvisBen Solo auf Gas 10 kW Geeignet zum Umbau eines SolvisBen Solo auf SolvisBen Gas Bestehend aus: - Wärmetauschereinschub - Solvis-Gasbrenner SX-LN-3 10 kW - Ansaugkammer - Zubehör (z.B. Gasleitung, GGH, Siphon, Abgasanschluss) Bitte beachten: - Geeignet für SolvisBen Solo ab Lieferdatum 06/2024 Solvis-Art.-Nr.: 34934

**839 Umbausatz SolvisBen Solo auf Gas 18 kW**
Umbausatz SolvisBen Solo
auf Gas 18 kW
Geeignet zum Umbau eines SolvisBen Solo auf SolvisBen Gas Bestehend aus:
-  Wärmetauschereinschub
-  Solvis-Gasbrenner SX-LN-3 18 kW
-  Ansaugkammer
-  Zubehör (z.B. Gasleitung, GGH, Siphon, Abgasanschluss) Bitte beachten:
-  Geeignet für SolvisBen Solo ab Lieferdatum 06/2024
Solvis-Art.-Nr.: 34935
Menge: 1,000 Stck
Produkt:
  Artikel:
    Artikelnummer: 34935
    Einheit: Stck
    Artikelkurztext: Umbausatz SolvisBen Solo auf Gas 18 kW
Umbausatz SolvisBen Solo auf Gas 18 kW Geeignet zum Umbau eines SolvisBen Solo auf SolvisBen Gas Bestehend aus: - Wärmetauschereinschub - Solvis-Gasbrenner SX-LN-3 18 kW - Ansaugkammer - Zubehör (z.B. Gasleitung, GGH, Siphon, Abgasanschluss) Bitte beachten: - Geeignet für SolvisBen Solo ab Lieferdatum 06/2024 Solvis-Art.-Nr.: 34935

**840 Umbausatz SolvisBen Solo auf Gas 25 kW**
Umbausatz SolvisBen Solo
auf Gas 25 kW
Geeignet zum Umbau eines SolvisBen Solo auf SolvisBen Gas Bestehend aus:
-  Wärmetauschereinschub
-  Solvis-Gasbrenner SX-LN-3 25 kW
-  Ansaugkammer
-  Zubehör (z.B. Gasleitung, GGH, Siphon, Abgasanschluss) Bitte beachten:
-  Geeignet für SolvisBen Solo ab Lieferdatum 06/2024
Solvis-Art.-Nr.: 34936
Menge: 1,000 Stck
Produkt:
  Artikel:
    Artikelnummer: 34936
    Einheit: Stck
    Artikelkurztext: Umbausatz SolvisBen Solo auf Gas 25 kW
Umbausatz SolvisBen Solo auf Gas 25 kW Geeignet zum Umbau eines SolvisBen Solo auf SolvisBen Gas Bestehend aus: - Wärmetauschereinschub - Solvis-Gasbrenner SX-LN-3 25 kW - Ansaugkammer - Zubehör (z.B. Gasleitung, GGH, Siphon, Abgasanschluss) Bitte beachten: - Geeignet für SolvisBen Solo ab Lieferdatum 06/2024 Solvis-Art.-Nr.: 34936

**841 Umbausatz SolvisBen Solo auf Gas 30 kW**
Umbausatz SolvisBen Solo
auf Gas 30 kW
Geeignet zum Umbau eines SolvisBen Solo auf SolvisBen Gas Bestehend aus:
-  Wärmetauschereinschub
-  Solvis-Gasbrenner SX-LN-3 30 kW
-  Ansaugkammer
-  Zubehör (z.B. Gasleitung, GGH, Siphon, Abgasanschluss) Bitte beachten:
-  Geeignet für SolvisBen Solo ab Lieferdatum 06/2024
Solvis-Art.-Nr.: 34937
Menge: 1,000 Stck
Produkt:
  Artikel:
    Artikelnummer: 34937
    Einheit: Stck
    Artikelkurztext: Umbausatz SolvisBen Solo auf Gas 30 kW
Umbausatz SolvisBen Solo auf Gas 30 kW Geeignet zum Umbau eines SolvisBen Solo auf SolvisBen Gas Bestehend aus: - Wärmetauschereinschub - Solvis-Gasbrenner SX-LN-3 30 kW - Ansaugkammer - Zubehör (z.B. Gasleitung, GGH, Siphon, Abgasanschluss) Bitte beachten: - Geeignet für SolvisBen Solo ab Lieferdatum 06/2024 Solvis-Art.-Nr.: 34937

**842 Umbausatz SolvisMax Baureihe 7 von Öl-Brennwert auf Gas 10 kW**
Umbausatz SolvisMax Baureihe 7
von Öl-Brennwert auf Gas 10 kW
Geeignet zum Umbau eines SolvisMax Öl-Brennwert Baureihe 7 auf SolvisMax Gas Bestehend aus:
-  Solvis-Gasbrenner SX-LN-3 10 kW
-  Ansaugkammer
-  Zubehör (z.B. Gasleitung, GGH) Bitte beachten:
-  Geeignet für SolvisMax ab Lieferdatum 05/2024
Solvis-Art.-Nr.: 34939
Menge: 1,000 Stck
Produkt:
  Artikel:
    Artikelnummer: 34939
    Einheit: Stck
    Artikelkurztext: Umbausatz SolvisMax Baureihe 7 von Öl-Brennwert auf Gas 10 kW
Umbausatz SolvisMax Baureihe 7 von Öl-Brennwert auf Gas 10 kW Geeignet zum Umbau eines SolvisMax Öl-Brennwert Baureihe 7 auf SolvisMax Gas Bestehend aus: - Solvis-Gasbrenner SX-LN-3 10 kW - Ansaugkammer - Zubehör (z.B. Gasleitung, GGH) Bitte beachten: - Geeignet für SolvisMax ab Lieferdatum 05/2024 Solvis-Art.-Nr.: 34939

**843 Umbausatz SolvisMax Baureihe 7 von Öl-Brennwert auf Gas 18 kW**
Umbausatz SolvisMax Baureihe 7
von Öl-Brennwert auf Gas 18 kW
Geeignet zum Umbau eines SolvisMax Öl-Brennwert Baureihe 7 auf SolvisMax Gas Bestehend aus:
-  Solvis-Gasbrenner SX-LN-3 18 kW
-  Ansaugkammer
-  Zubehör (z.B. Gasleitung, GGH) Bitte beachten:
-  Geeignet für SolvisMax ab Lieferdatum 05/2024
Solvis-Art.-Nr.: 34940
Menge: 1,000 Stck
Produkt:
  Artikel:
    Artikelnummer: 34940
    Einheit: Stck
    Artikelkurztext: Umbausatz SolvisMax Baureihe 7 von Öl-Brennwert auf Gas 18 kW
Umbausatz SolvisMax Baureihe 7 von Öl-Brennwert auf Gas 18 kW Geeignet zum Umbau eines SolvisMax Öl-Brennwert Baureihe 7 auf SolvisMax Gas Bestehend aus: - Solvis-Gasbrenner SX-LN-3 18 kW - Ansaugkammer - Zubehör (z.B. Gasleitung, GGH) Bitte beachten: - Geeignet für SolvisMax ab Lieferdatum 05/2024 Solvis-Art.-Nr.: 34940

**844 Umbausatz SolvisMax Baureihe 7 von Öl-Brennwert auf Gas 25 kW**
Umbausatz SolvisMax Baureihe 7
von Öl-Brennwert auf Gas 25 kW
Geeignet zum Umbau eines SolvisMax Öl-Brennwert Baureihe 7 auf SolvisMax Gas Bestehend aus:
-  Solvis-Gasbrenner SX-LN-3 25 kW
-  Ansaugkammer
-  Zubehör (z.B. Gasleitung, GGH) Bitte beachten:
-  Geeignet für SolvisMax ab Lieferdatum 05/2024
Solvis-Art.-Nr.: 34941
Menge: 1,000 Stck
Produkt:
  Artikel:
    Artikelnummer: 34941
    Einheit: Stck
    Artikelkurztext: Umbausatz SolvisMax Baureihe 7 von Öl-Brennwert auf Gas 25 kW
Umbausatz SolvisMax Baureihe 7 von Öl-Brennwert auf Gas 25 kW Geeignet zum Umbau eines SolvisMax Öl-Brennwert Baureihe 7 auf SolvisMax Gas Bestehend aus: - Solvis-Gasbrenner SX-LN-3 25 kW - Ansaugkammer - Zubehör (z.B. Gasleitung, GGH) Bitte beachten: - Geeignet für SolvisMax ab Lieferdatum 05/2024 Solvis-Art.-Nr.: 34941

**845 Umbausatz SolvisMax Baureihe 7 von Öl-Brennwert auf Gas 30 kW**
Umbausatz SolvisMax Baureihe 7
von Öl-Brennwert auf Gas 30 kW
Geeignet zum Umbau eines SolvisMax Öl-Brennwert Baureihe 7 auf SolvisMax Gas Bestehend aus:
-  Solvis-Gasbrenner SX-LN-3 30 kW
-  Ansaugkammer
-  Zubehör (z.B. Gasleitung, GGH) Bitte beachten:
-  Geeignet für SolvisMax ab Lieferdatum 05/2024
Solvis-Art.-Nr.: 34942
Menge: 1,000 Stck
Produkt:
  Artikel:
    Artikelnummer: 34942
    Einheit: Stck
    Artikelkurztext: Umbausatz SolvisMax Baureihe 7 von Öl-Brennwert auf Gas 30 kW
Umbausatz SolvisMax Baureihe 7 von Öl-Brennwert auf Gas 30 kW Geeignet zum Umbau eines SolvisMax Öl-Brennwert Baureihe 7 auf SolvisMax Gas Bestehend aus: - Solvis-Gasbrenner SX-LN-3 30 kW - Ansaugkammer - Zubehör (z.B. Gasleitung, GGH) Bitte beachten: - Geeignet für SolvisMax ab Lieferdatum 05/2024 Solvis-Art.-Nr.: 34942

**846 Umbausatz SolvisMax Baureihe 7 von Öl-Brennwert auf Gas 10 kW**
Umbausatz SolvisMax Baureihe 7
von Öl-Brennwert auf Gas 10 kW
Geeignet zum Umbau eines SolvisMax Öl-Brennwert Baureihe 7 auf SolvisMax Gas Bestehend aus:
-  Solvis-Gasbrenner SX-LN-3 10 kW
-  Ansaugkammer
-  Zubehör (z.B. Gasleitung, GGH, Abgasanschluss) Bitte beachten:
-  Geeignet für SolvisMax des Lieferzeitraums 12/2018 bis 04/2024
-  Vor Lieferdatum 05/2020:  Umrüstung auf Systemregler SolvisControl 3 erforderlich
Solvis-Art.-Nr.: 34944
Menge: 1,000 Stck
Produkt:
  Artikel:
    Artikelnummer: 34944
    Einheit: Stck
    Artikelkurztext: Umbausatz SolvisMax Baureihe 7 von Öl-Brennwert auf Gas 10 kW
Umbausatz SolvisMax Baureihe 7 von Öl-Brennwert auf Gas 10 kW Geeignet zum Umbau eines SolvisMax Öl-Brennwert Baureihe 7 auf SolvisMax Gas Bestehend aus: - Solvis-Gasbrenner SX-LN-3 10 kW - Ansaugkammer - Zubehör (z.B. Gasleitung, GGH, Abgasanschluss) Bitte beachten: - Geeignet für SolvisMax des Lieferzeitraums 12/2018 bis 04/2024 - Vor Lieferdatum 05/2020: Umrüstung auf Systemregler SolvisControl 3 erforderlich Solvis-Art.-Nr.: 34944

**847 Umbausatz SolvisMax Baureihe 7 von Öl-Brennwert auf Gas 18 kW**
Umbausatz SolvisMax Baureihe 7
von Öl-Brennwert auf Gas 18 kW
Geeignet zum Umbau eines SolvisMax Öl-Brennwert Baureihe 7 auf SolvisMax Gas Bestehend aus:
-  Solvis-Gasbrenner SX-LN-3 18 kW
-  Ansaugkammer
-  Zubehör (z.B. Gasleitung, GGH, Abgasanschluss) Bitte beachten:
-  Geeignet für SolvisMax des Lieferzeitraums 12/2018 bis 04/2024
-  Vor Lieferdatum 05/2020:  Umrüstung auf Systemregler SolvisControl 3 erforderlich
Solvis-Art.-Nr.: 34945
Menge: 1,000 Stck
Produkt:
  Artikel:
    Artikelnummer: 34945
    Einheit: Stck
    Artikelkurztext: Umbausatz SolvisMax Baureihe 7 von Öl-Brennwert auf Gas 18 kW
Umbausatz SolvisMax Baureihe 7 von Öl-Brennwert auf Gas 18 kW Geeignet zum Umbau eines SolvisMax Öl-Brennwert Baureihe 7 auf SolvisMax Gas Bestehend aus: - Solvis-Gasbrenner SX-LN-3 18 kW - Ansaugkammer - Zubehör (z.B. Gasleitung, GGH, Abgasanschluss) Bitte beachten: - Geeignet für SolvisMax des Lieferzeitraums 12/2018 bis 04/2024 - Vor Lieferdatum 05/2020: Umrüstung auf Systemregler SolvisControl 3 erforderlich Solvis-Art.-Nr.: 34945

**848 Umbausatz SolvisMax Baureihe 7 von Öl-Brennwert auf Gas 25 kW**
Umbausatz SolvisMax Baureihe 7
von Öl-Brennwert auf Gas 25 kW
Geeignet zum Umbau eines SolvisMax Öl-Brennwert Baureihe 7 auf SolvisMax Gas Bestehend aus:
-  Solvis-Gasbrenner SX-LN-3 25 kW
-  Ansaugkammer
-  Zubehör (z.B. Gasleitung, GGH, Abgasanschluss) Bitte beachten:
-  Geeignet für SolvisMax des Lieferzeitraums 12/2018 bis 04/2024
-  Vor Lieferdatum 05/2020:  Umrüstung auf Systemregler SolvisControl 3 erforderlich
Solvis-Art.-Nr.: 34946
Menge: 1,000 Stck
Produkt:
  Artikel:
    Artikelnummer: 34946
    Einheit: Stck
    Artikelkurztext: Umbausatz SolvisMax Baureihe 7 von Öl-Brennwert auf Gas 25 kW
Umbausatz SolvisMax Baureihe 7 von Öl-Brennwert auf Gas 25 kW Geeignet zum Umbau eines SolvisMax Öl-Brennwert Baureihe 7 auf SolvisMax Gas Bestehend aus: - Solvis-Gasbrenner SX-LN-3 25 kW - Ansaugkammer - Zubehör (z.B. Gasleitung, GGH, Abgasanschluss) Bitte beachten: - Geeignet für SolvisMax des Lieferzeitraums 12/2018 bis 04/2024 - Vor Lieferdatum 05/2020: Umrüstung auf Systemregler SolvisControl 3 erforderlich Solvis-Art.-Nr.: 34946

**849 Umbausatz SolvisMax Baureihe 7 von Öl-Brennwert auf Gas 30 kW**
Umbausatz SolvisMax Baureihe 7
von Öl-Brennwert auf Gas 30 kW
Geeignet zum Umbau eines SolvisMax Öl-Brennwert Baureihe 7 auf SolvisMax Gas Bestehend aus:
-  Solvis-Gasbrenner SX-LN-3 30 kW
-  Ansaugkammer
-  Zubehör (z.B. Gasleitung, GGH, Abgasanschluss) Bitte beachten:
-  Geeignet für SolvisMax des Lieferzeitraums 12/2018 bis 04/2024
-  Vor Lieferdatum 05/2020:  Umrüstung auf Systemregler SolvisControl 3 erforderlich
Solvis-Art.-Nr.: 34947
Menge: 1,000 Stck
Produkt:
  Artikel:
    Artikelnummer: 34947
    Einheit: Stck
    Artikelkurztext: Umbausatz SolvisMax Baureihe 7 von Öl-Brennwert auf Gas 30 kW
Umbausatz SolvisMax Baureihe 7 von Öl-Brennwert auf Gas 30 kW Geeignet zum Umbau eines SolvisMax Öl-Brennwert Baureihe 7 auf SolvisMax Gas Bestehend aus: - Solvis-Gasbrenner SX-LN-3 30 kW - Ansaugkammer - Zubehör (z.B. Gasleitung, GGH, Abgasanschluss) Bitte beachten: - Geeignet für SolvisMax des Lieferzeitraums 12/2018 bis 04/2024 - Vor Lieferdatum 05/2020: Umrüstung auf Systemregler SolvisControl 3 erforderlich Solvis-Art.-Nr.: 34947

**850 Umbausatz SolvisMax Solo Baureihe 7 auf Gas 10 kW**
Umbausatz SolvisMax Solo
Baureihe 7 auf Gas 10 kW
Geeignet zum Umbau eines SolvisMax Solo auf SolvisMax Gas Bestehend aus:
-  Wärmetauschereinschub
-  Solvis-Gasbrenner SX-LN-3 10 kW
-  Ansaugkammer
-  Zubehör (z.B. Abgasanschluss, Siphon, GGH, Gasleitung) Bitte beachten:
-  Geeignet für SolvisMax Solo ab Lieferdatum 05/2024
Solvis-Art.-Nr.: 34948
Menge: 1,000 Stck
Produkt:
  Artikel:
    Artikelnummer: 34948
    Einheit: Stck
    Artikelkurztext: Umbausatz SolvisMax Solo Baureihe 7 auf Gas 10 kW
Umbausatz SolvisMax Solo Baureihe 7 auf Gas 10 kW Geeignet zum Umbau eines SolvisMax Solo auf SolvisMax Gas Bestehend aus: - Wärmetauschereinschub - Solvis-Gasbrenner SX-LN-3 10 kW - Ansaugkammer - Zubehör (z.B. Abgasanschluss, Siphon, GGH, Gasleitung) Bitte beachten: - Geeignet für SolvisMax Solo ab Lieferdatum 05/2024 Solvis-Art.-Nr.: 34948

**851 Umbausatz SolvisMax Solo Baureihe 7 auf Gas 18 kW**
Umbausatz SolvisMax Solo
Baureihe 7 auf Gas 18 kW
Geeignet zum Umbau eines SolvisMax Solo auf SolvisMax Gas Bestehend aus:
-  Wärmetauschereinschub
-  Solvis-Gasbrenner SX-LN-3 18 kW
-  Ansaugkammer
-  Zubehör (z.B. Abgasanschluss, Siphon, GGH, Gasleitung) Bitte beachten:
-  Geeignet für SolvisMax Solo ab Lieferdatum 05/2024
Solvis-Art.-Nr.: 34949
Menge: 1,000 Stck
Produkt:
  Artikel:
    Artikelnummer: 34949
    Einheit: Stck
    Artikelkurztext: Umbausatz SolvisMax Solo Baureihe 7 auf Gas 18 kW
Umbausatz SolvisMax Solo Baureihe 7 auf Gas 18 kW Geeignet zum Umbau eines SolvisMax Solo auf SolvisMax Gas Bestehend aus: - Wärmetauschereinschub - Solvis-Gasbrenner SX-LN-3 18 kW - Ansaugkammer - Zubehör (z.B. Abgasanschluss, Siphon, GGH, Gasleitung) Bitte beachten: - Geeignet für SolvisMax Solo ab Lieferdatum 05/2024 Solvis-Art.-Nr.: 34949

**852 Umbausatz SolvisMax Solo Baureihe 7 auf Gas 25 kW**
Umbausatz SolvisMax Solo
Baureihe 7 auf Gas 25 kW
Geeignet zum Umbau eines SolvisMax Solo auf SolvisMax Gas Bestehend aus:
-  Wärmetauschereinschub
-  Solvis-Gasbrenner SX-LN-3 25 kW
-  Ansaugkammer
-  Zubehör (z.B. Abgasanschluss, Siphon, GGH, Gasleitung) Bitte beachten:
-  Geeignet für SolvisMax Solo ab Lieferdatum 05/2024
Solvis-Art.-Nr.: 34950
Menge: 1,000 Stck
Produkt:
  Artikel:
    Artikelnummer: 34950
    Einheit: Stck
    Artikelkurztext: Umbausatz SolvisMax Solo Baureihe 7 auf Gas 25 kW
Umbausatz SolvisMax Solo Baureihe 7 auf Gas 25 kW Geeignet zum Umbau eines SolvisMax Solo auf SolvisMax Gas Bestehend aus: - Wärmetauschereinschub - Solvis-Gasbrenner SX-LN-3 25 kW - Ansaugkammer - Zubehör (z.B. Abgasanschluss, Siphon, GGH, Gasleitung) Bitte beachten: - Geeignet für SolvisMax Solo ab Lieferdatum 05/2024 Solvis-Art.-Nr.: 34950

**853 Umbausatz SolvisMax Solo Baureihe 7 auf Gas 30 kW**
Umbausatz SolvisMax Solo
Baureihe 7 auf Gas 30 kW
Geeignet zum Umbau eines SolvisMax Solo auf SolvisMax Gas Bestehend aus:
-  Wärmetauschereinschub
-  Solvis-Gasbrenner SX-LN-3 30 kW
-  Ansaugkammer
-  Zubehör (z.B. Abgasanschluss, Siphon, GGH, Gasleitung) Bitte beachten:
-  Geeignet für SolvisMax ab Lieferdatum 05/2024
Solvis-Art.-Nr.: 34951
Menge: 1,000 Stck
Produkt:
  Artikel:
    Artikelnummer: 34951
    Einheit: Stck
    Artikelkurztext: Umbausatz SolvisMax Solo Baureihe 7 auf Gas 30 kW
Umbausatz SolvisMax Solo Baureihe 7 auf Gas 30 kW Geeignet zum Umbau eines SolvisMax Solo auf SolvisMax Gas Bestehend aus: - Wärmetauschereinschub - Solvis-Gasbrenner SX-LN-3 30 kW - Ansaugkammer - Zubehör (z.B. Abgasanschluss, Siphon, GGH, Gasleitung) Bitte beachten: - Geeignet für SolvisMax ab Lieferdatum 05/2024 Solvis-Art.-Nr.: 34951

**854 Umbausatz SolvisMax Solo Baureihe 7 auf Gas 10 kW**
Umbausatz SolvisMax Solo
Baureihe 7 auf Gas 10 kW
Geeignet zum Umbau eines SolvisMax Baureihe 7 der Varianten SolvisMax -Solo/-Fernwärme/-Teo/-Vaero auf SolvisMax Gas Bestehend aus:
-  Wärmetauschereinschub
-  Solvis-Gasbrenner SX-LN-3 10 kW
-  Ansaugkammer
-  Zubehör (z.B. Abgasanschluss, Siphon, GGH, Gasleitung) Bitte beachten:
-  Geeignet für SolvisMax Solo des Lieferzeitraums 12/2018  bis 04/2024
-  Vor Lieferdatum 05/2020:  Umrüstung auf Systemregler SolvisControl 3 erforderlich
Solvis-Art.-Nr.: 34952
Menge: 1,000 Stck
Produkt:
  Artikel:
    Artikelnummer: 34952
    Einheit: Stck
    Artikelkurztext: Umbausatz SolvisMax Solo Baureihe 7 auf Gas 10 kW
Umbausatz SolvisMax Solo Baureihe 7 auf Gas 10 kW Geeignet zum Umbau eines SolvisMax Baureihe 7 der Varianten SolvisMax -Solo/-Fernwärme/-Teo/-Vaero auf SolvisMax Gas Bestehend aus: - Wärmetauschereinschub - Solvis-Gasbrenner SX-LN-3 10 kW - Ansaugkammer - Zubehör (z.B. Abgasanschluss, Siphon, GGH, Gasleitung) Bitte beachten: - Geeignet für SolvisMax Solo des Lieferzeitraums 12/2018 bis 04/2024 - Vor Lieferdatum 05/2020: Umrüstung auf Systemregler SolvisControl 3 erforderlich Solvis-Art.-Nr.: 34952

**855 Umbausatz SolvisMax Solo Baureihe 7 auf Gas 18 kW**
Umbausatz SolvisMax Solo
Baureihe 7 auf Gas 18 kW
Geeignet zum Umbau eines SolvisMax Baureihe 7 der Varianten SolvisMax -Solo/-Fernwärme/-Teo/-Vaero auf SolvisMax Gas Bestehend aus:
-  Wärmetauschereinschub
-  Solvis-Gasbrenner SX-LN-3 18 kW
-  Ansaugkammer
-  Zubehör (z.B. Abgasanschluss, Siphon, GGH, Gasleitung) Bitte beachten:
-  Geeignet für SolvisMax Solo des Lieferzeitraums 12/2018  bis 04/2024
-  Vor Lieferdatum 05/2020:  Umrüstung auf Systemregler SolvisControl 3 erforderlich
Solvis-Art.-Nr.: 34953
Menge: 1,000 Stck
Produkt:
  Artikel:
    Artikelnummer: 34953
    Einheit: Stck
    Artikelkurztext: Umbausatz SolvisMax Solo Baureihe 7 auf Gas 18 kW
Umbausatz SolvisMax Solo Baureihe 7 auf Gas 18 kW Geeignet zum Umbau eines SolvisMax Baureihe 7 der Varianten SolvisMax -Solo/-Fernwärme/-Teo/-Vaero auf SolvisMax Gas Bestehend aus: - Wärmetauschereinschub - Solvis-Gasbrenner SX-LN-3 18 kW - Ansaugkammer - Zubehör (z.B. Abgasanschluss, Siphon, GGH, Gasleitung) Bitte beachten: - Geeignet für SolvisMax Solo des Lieferzeitraums 12/2018 bis 04/2024 - Vor Lieferdatum 05/2020: Umrüstung auf Systemregler SolvisControl 3 erforderlich Solvis-Art.-Nr.: 34953

**856 Umbausatz SolvisMax Solo Baureihe 7 auf Gas 25 kW**
Umbausatz SolvisMax Solo
Baureihe 7 auf Gas 25 kW
Geeignet zum Umbau eines SolvisMax Baureihe 7 der Varianten SolvisMax -Solo/-Fernwärme/-Teo/-Vaero auf SolvisMax Gas Bestehend aus:
-  Wärmetauschereinschub
-  Solvis-Gasbrenner SX-LN-3 25 kW
-  Ansaugkammer
-  Zubehör (z.B. Abgasanschluss, Siphon, GGH, Gasleitung) Bitte beachten:
-  Geeignet für SolvisMax Solo des Lieferzeitraums 12/2018  bis 04/2024
-  Vor Lieferdatum 05/2020:  Umrüstung auf Systemregler SolvisControl 3 erforderlich
Solvis-Art.-Nr.: 34954
Menge: 1,000 Stck
Produkt:
  Artikel:
    Artikelnummer: 34954
    Einheit: Stck
    Artikelkurztext: Umbausatz SolvisMax Solo Baureihe 7 auf Gas 25 kW
Umbausatz SolvisMax Solo Baureihe 7 auf Gas 25 kW Geeignet zum Umbau eines SolvisMax Baureihe 7 der Varianten SolvisMax -Solo/-Fernwärme/-Teo/-Vaero auf SolvisMax Gas Bestehend aus: - Wärmetauschereinschub - Solvis-Gasbrenner SX-LN-3 25 kW - Ansaugkammer - Zubehör (z.B. Abgasanschluss, Siphon, GGH, Gasleitung) Bitte beachten: - Geeignet für SolvisMax Solo des Lieferzeitraums 12/2018 bis 04/2024 - Vor Lieferdatum 05/2020: Umrüstung auf Systemregler SolvisControl 3 erforderlich Solvis-Art.-Nr.: 34954

**857 Umbausatz SolvisMax Solo Baureihe 7 auf Gas 30 kW**
Umbausatz SolvisMax Solo
Baureihe 7 auf Gas 30 kW
Geeignet zum Umbau eines SolvisMax Baureihe 7 der Varianten SolvisMax -Solo/-Fernwärme/-Teo/-Vaero auf SolvisMax Gas Bestehend aus:
-  Wärmetauschereinschub
-  Solvis-Gasbrenner SX-LN-3 30 kW
-  Ansaugkammer
-  Zubehör (z.B. Abgasanschluss, Siphon, GGH, Gasleitung) Bitte beachten:
-  Geeignet für SolvisMax Solo des Lieferzeitraums 12/2018  bis 04/2024
-  Vor Lieferdatum 05/2020:  Umrüstung auf Systemregler SolvisControl 3 erforderlich
Solvis-Art.-Nr.: 34955
Menge: 1,000 Stck
Produkt:
  Artikel:
    Artikelnummer: 34955
    Einheit: Stck
    Artikelkurztext: Umbausatz SolvisMax Solo Baureihe 7 auf Gas 30 kW
Umbausatz SolvisMax Solo Baureihe 7 auf Gas 30 kW Geeignet zum Umbau eines SolvisMax Baureihe 7 der Varianten SolvisMax -Solo/-Fernwärme/-Teo/-Vaero auf SolvisMax Gas Bestehend aus: - Wärmetauschereinschub - Solvis-Gasbrenner SX-LN-3 30 kW - Ansaugkammer - Zubehör (z.B. Abgasanschluss, Siphon, GGH, Gasleitung) Bitte beachten: - Geeignet für SolvisMax Solo des Lieferzeitraums 12/2018 bis 04/2024 - Vor Lieferdatum 05/2020: Umrüstung auf Systemregler SolvisControl 3 erforderlich Solvis-Art.-Nr.: 34955

**858 Umbausatz SolvisMax Solo Baureihe 7 auf Öl-Brennwert 17 kW**
Umbausatz SolvisMax Solo
Baureihe 7 auf Öl-Brennwert 17 kW
Geeignet zum Umbau eines SolvisMax Solo Baureihe 7 auf SolvisMax Öl-Brennwert Bestehend aus:
-  Wärmetauschereinschub
-  Solvis-Ölbrenner Öl-BW-3 17 kW
-  Ansaugkammer
-  Schalldämpfer
-  Zubehör (z.B. Abgasanschluss, Siphon, Ölfilter) Bitte beachten:
-  Geeignet für SolvisMax Solo ab Lieferdatum 05/2024
Solvis-Art.-Nr.: 34956
Menge: 1,000 Stck
Produkt:
  Artikel:
    Artikelnummer: 34956
    Einheit: Stck
    Artikelkurztext: Umbausatz SolvisMax Solo Baureihe 7 auf Öl-Brennwert 17 kW
Umbausatz SolvisMax Solo Baureihe 7 auf Öl-Brennwert 17 kW Geeignet zum Umbau eines SolvisMax Solo Baureihe 7 auf SolvisMax Öl-Brennwert Bestehend aus: - Wärmetauschereinschub - Solvis-Ölbrenner Öl-BW-3 17 kW - Ansaugkammer - Schalldämpfer - Zubehör (z.B. Abgasanschluss, Siphon, Ölfilter) Bitte beachten: - Geeignet für SolvisMax Solo ab Lieferdatum 05/2024 Solvis-Art.-Nr.: 34956

**859 Umbausatz SolvisMax Solo Baureihe 7 auf Öl-Brennwert 23 kW**
Umbausatz SolvisMax Solo
Baureihe 7 auf Öl-Brennwert 23 kW
Geeignet zum Umbau eines SolvisMax Solo Baureihe 7 auf SolvisMax Öl-Brennwert Bestehend aus:
-  Wärmetauschereinschub
-  Solvis-Ölbrenner Öl-BW-3 23 kW
-  Ansaugkammer
-  Schalldämpfer
-  Zubehör (z.B. Abgasanschluss, Siphon, Ölfilter) Bitte beachten:
-  Geeignet für SolvisMax Solo ab Lieferdatum 05/2024
Solvis-Art.-Nr.: 34957
Menge: 1,000 Stck
Produkt:
  Artikel:
    Artikelnummer: 34957
    Einheit: Stck
    Artikelkurztext: Umbausatz SolvisMax Solo Baureihe 7 auf Öl-Brennwert 23 kW
Umbausatz SolvisMax Solo Baureihe 7 auf Öl-Brennwert 23 kW Geeignet zum Umbau eines SolvisMax Solo Baureihe 7 auf SolvisMax Öl-Brennwert Bestehend aus: - Wärmetauschereinschub - Solvis-Ölbrenner Öl-BW-3 23 kW - Ansaugkammer - Schalldämpfer - Zubehör (z.B. Abgasanschluss, Siphon, Ölfilter) Bitte beachten: - Geeignet für SolvisMax Solo ab Lieferdatum 05/2024 Solvis-Art.-Nr.: 34957

**860 Umbausatz SolvisMax Solo Baureihe 7 auf Öl-Brennwert 28 kW**
Umbausatz SolvisMax Solo
Baureihe 7 auf Öl-Brennwert 28 kW
Geeignet zum Umbau eines SolvisMax Solo Baureihe 7 auf SolvisMax Öl-Brennwert Bestehend aus:
-  Wärmetauschereinschub
-  Solvis-Ölbrenner Öl-BW-3 28 kW
-  Ansaugkammer
-  Schalldämpfer
-  Zubehör (z.B. Abgasanschluss, Siphon, Ölfilter) Bitte beachten:
-  Geeignet für SolvisMax Solo ab Lieferdatum 05/2024
Solvis-Art.-Nr.: 34958
Menge: 1,000 Stck
Produkt:
  Artikel:
    Artikelnummer: 34958
    Einheit: Stck
    Artikelkurztext: Umbausatz SolvisMax Solo Baureihe 7 auf Öl-Brennwert 28 kW
Umbausatz SolvisMax Solo Baureihe 7 auf Öl-Brennwert 28 kW Geeignet zum Umbau eines SolvisMax Solo Baureihe 7 auf SolvisMax Öl-Brennwert Bestehend aus: - Wärmetauschereinschub - Solvis-Ölbrenner Öl-BW-3 28 kW - Ansaugkammer - Schalldämpfer - Zubehör (z.B. Abgasanschluss, Siphon, Ölfilter) Bitte beachten: - Geeignet für SolvisMax Solo ab Lieferdatum 05/2024 Solvis-Art.-Nr.: 34958

**861 Montageschiene K2 SingleRail 36 2,40 m**
Montageschiene K2 SingleRail 36
2,40 m
Solvis-Art.-Nr.: 34959
Menge: 1,000 Stck
Produkt:
  Artikel:
    Artikelnummer: 34959
    Einheit: Stck
    Artikelkurztext: Montageschiene K2 SingleRail 36 2,40 m
Montageschiene K2 SingleRail 36 2,40 m Solvis-Art.-Nr.: 34959

**862 Modulklemmeenset K2 Climber M8 SingleRail**
Modulklemmeenset K2 Climber
M8 SingleRail
Solvis-Art.-Nr.: 34960
Menge: 1,000 Stck
Produkt:
  Artikel:
    Artikelnummer: 34960
    Einheit: Stck
    Artikelkurztext: Modulklemmeenset K2 Climber M8 SingleRail
Modulklemmeenset K2 Climber M8 SingleRail Solvis-Art.-Nr.: 34960

**863 Umbausatz SolvisBen Solo auf Öl 17 kW**
Umbausatz SolvisBen Solo
auf Öl 17 kW
Geeignet zum Umbau eines SolvisBen Solo auf SolvisBen Öl Bestehend aus:
-  Wärmetauschereinschub
-  Solvis-Ölbrenner Öl-BW-3 17 kW
-  Ansaugkammer
-  Schalldämpfer
-  Zubehör (z.B. Abgasanschluss, Siphon, Ölfilter) Bitte beachten:
-  Geeignet für SolvisBen Solo ab Lieferdatum 06/2024
Solvis-Art.-Nr.: 34961
Menge: 1,000 Stck
Produkt:
  Artikel:
    Artikelnummer: 34961
    Einheit: Stck
    Artikelkurztext: Umbausatz SolvisBen Solo auf Öl 17 kW
Umbausatz SolvisBen Solo auf Öl 17 kW Geeignet zum Umbau eines SolvisBen Solo auf SolvisBen Öl Bestehend aus: - Wärmetauschereinschub - Solvis-Ölbrenner Öl-BW-3 17 kW - Ansaugkammer - Schalldämpfer - Zubehör (z.B. Abgasanschluss, Siphon, Ölfilter) Bitte beachten: - Geeignet für SolvisBen Solo ab Lieferdatum 06/2024 Solvis-Art.-Nr.: 34961

**864 Umbausatz SolvisBen Solo auf Öl 23 kW**
Umbausatz SolvisBen Solo
auf Öl 23 kW
Geeignet zum Umbau eines SolvisBen Solo auf SolvisBen Öl Bestehend aus:
-  Wärmetauschereinschub
-  Solvis-Ölbrenner Öl-BW-3 23 kW
-  Ansaugkammer
-  Schalldämpfer
-  Zubehör (z.B. Abgasanschluss, Siphon, Ölfilter) Bitte beachten:
-  Geeignet für SolvisBen Solo ab Lieferdatum 06/2024
Solvis-Art.-Nr.: 34962
Menge: 1,000 Stck
Produkt:
  Artikel:
    Artikelnummer: 34962
    Einheit: Stck
    Artikelkurztext: Umbausatz SolvisBen Solo auf Öl 23 kW
Umbausatz SolvisBen Solo auf Öl 23 kW Geeignet zum Umbau eines SolvisBen Solo auf SolvisBen Öl Bestehend aus: - Wärmetauschereinschub - Solvis-Ölbrenner Öl-BW-3 23 kW - Ansaugkammer - Schalldämpfer - Zubehör (z.B. Abgasanschluss, Siphon, Ölfilter) Bitte beachten: - Geeignet für SolvisBen Solo ab Lieferdatum 06/2024 Solvis-Art.-Nr.: 34962

**865 Umbausatz SolvisBen Öl auf Gas 10 kW**
Umbausatz SolvisBen Öl
auf Gas 10 kW
Geeignet zum Umbau eines SolvisBen Öl auf SolvisBen Gas Bestehend aus:
-  Solvis-Gasbrenner SX-LN-3 10 kW
-  Zubehör (z.B. Gasleitung, GGH) Bitte beachten:
-  Geeignet für SolvisBen Öl bis Lieferdatum 05/2024
-  Vor Lieferdatum 05/2020:  Umrüstung auf Systemregler SolvisControl 3 erforderlich
Solvis-Art.-Nr.: 34963
Menge: 1,000 Stck
Produkt:
  Artikel:
    Artikelnummer: 34963
    Einheit: Stck
    Artikelkurztext: Umbausatz SolvisBen Öl auf Gas 10 kW
Umbausatz SolvisBen Öl auf Gas 10 kW Geeignet zum Umbau eines SolvisBen Öl auf SolvisBen Gas Bestehend aus: - Solvis-Gasbrenner SX-LN-3 10 kW - Zubehör (z.B. Gasleitung, GGH) Bitte beachten: - Geeignet für SolvisBen Öl bis Lieferdatum 05/2024 - Vor Lieferdatum 05/2020: Umrüstung auf Systemregler SolvisControl 3 erforderlich Solvis-Art.-Nr.: 34963

**866 Umbausatz SolvisBen Öl auf Gas 18 kW**
Umbausatz SolvisBen Öl
auf Gas 18 kW
Geeignet zum Umbau eines SolvisBen Öl auf SolvisBen Gas Bestehend aus:
-  Solvis-Gasbrenner SX-LN-3 18 kW
-  Zubehör (z.B. Gasleitung, GGH) Bitte beachten:
-  Geeignet für SolvisBen Öl bis Lieferdatum 05/2024
-  Vor Lieferdatum 05/2020:  Umrüstung auf Systemregler SolvisControl 3 erforderlich
Solvis-Art.-Nr.: 34964
Menge: 1,000 Stck
Produkt:
  Artikel:
    Artikelnummer: 34964
    Einheit: Stck
    Artikelkurztext: Umbausatz SolvisBen Öl auf Gas 18 kW
Umbausatz SolvisBen Öl auf Gas 18 kW Geeignet zum Umbau eines SolvisBen Öl auf SolvisBen Gas Bestehend aus: - Solvis-Gasbrenner SX-LN-3 18 kW - Zubehör (z.B. Gasleitung, GGH) Bitte beachten: - Geeignet für SolvisBen Öl bis Lieferdatum 05/2024 - Vor Lieferdatum 05/2020: Umrüstung auf Systemregler SolvisControl 3 erforderlich Solvis-Art.-Nr.: 34964

**867 Umbausatz SolvisBen Öl auf Gas 25 kW**
Umbausatz SolvisBen Öl
auf Gas 25 kW
Geeignet zum Umbau eines SolvisBen Öl auf SolvisBen Gas Bestehend aus:
-  Solvis-Gasbrenner SX-LN-3 25 kW
-  Zubehör (z.B. Gasleitung, GGH) Bitte beachten:
-  Geeignet für SolvisBen Öl bis Lieferdatum 05/2024
-  Vor Lieferdatum 05/2020:  Umrüstung auf Systemregler SolvisControl 3 erforderlich
Solvis-Art.-Nr.: 34965
Menge: 1,000 Stck
Produkt:
  Artikel:
    Artikelnummer: 34965
    Einheit: Stck
    Artikelkurztext: Umbausatz SolvisBen Öl auf Gas 25 kW
Umbausatz SolvisBen Öl auf Gas 25 kW Geeignet zum Umbau eines SolvisBen Öl auf SolvisBen Gas Bestehend aus: - Solvis-Gasbrenner SX-LN-3 25 kW - Zubehör (z.B. Gasleitung, GGH) Bitte beachten: - Geeignet für SolvisBen Öl bis Lieferdatum 05/2024 - Vor Lieferdatum 05/2020: Umrüstung auf Systemregler SolvisControl 3 erforderlich Solvis-Art.-Nr.: 34965

**868 Umbausatz SolvisBen Öl auf Gas 30 kW**
Umbausatz SolvisBen Öl
auf Gas 30 kW
Geeignet zum Umbau eines SolvisBen Öl auf SolvisBen Gas Bestehend aus:
-  Solvis-Gasbrenner SX-LN-3 30 kW
-  Zubehör (z.B. Gasleitung, GGH) Bitte beachten:
-  Geeignet für SolvisBen Öl bis Lieferdatum 05/2024
-  Vor Lieferdatum 05/2020 wird zusätzlich der Systemregler  SolvisControl 3 benötigt
Solvis-Art.-Nr.: 34966
Menge: 1,000 Stck
Produkt:
  Artikel:
    Artikelnummer: 34966
    Einheit: Stck
    Artikelkurztext: Umbausatz SolvisBen Öl auf Gas 30 kW
Umbausatz SolvisBen Öl auf Gas 30 kW Geeignet zum Umbau eines SolvisBen Öl auf SolvisBen Gas Bestehend aus: - Solvis-Gasbrenner SX-LN-3 30 kW - Zubehör (z.B. Gasleitung, GGH) Bitte beachten: - Geeignet für SolvisBen Öl bis Lieferdatum 05/2024 - Vor Lieferdatum 05/2020 wird zusätzlich der Systemregler SolvisControl 3 benötigt Solvis-Art.-Nr.: 34966

**869 Umbausatz SolvisBen Öl auf Gas 10 kW**
Umbausatz SolvisBen Öl
auf Gas 10 kW
Geeignet zum Umbau eines SolvisBen Öl auf SolvisBen Gas Bestehend aus:
-  Solvis-Gasbrenner SX-LN-3 10 kW
-  Zubehör (z.B. Gasleitung, GGH) Bitte beachten:
-  Geeignet für SolvisBen Öl ab Lieferdatum 06/2024
Solvis-Art.-Nr.: 34967
Menge: 1,000 Stck
Produkt:
  Artikel:
    Artikelnummer: 34967
    Einheit: Stck
    Artikelkurztext: Umbausatz SolvisBen Öl auf Gas 10 kW
Umbausatz SolvisBen Öl auf Gas 10 kW Geeignet zum Umbau eines SolvisBen Öl auf SolvisBen Gas Bestehend aus: - Solvis-Gasbrenner SX-LN-3 10 kW - Zubehör (z.B. Gasleitung, GGH) Bitte beachten: - Geeignet für SolvisBen Öl ab Lieferdatum 06/2024 Solvis-Art.-Nr.: 34967

**870 Umbausatz SolvisBen Öl auf Gas 18 kW**
Umbausatz SolvisBen Öl
auf Gas 18 kW
Geeignet zum Umbau eines SolvisBen Öl auf SolvisBen Gas Bestehend aus:
-  Solvis-Gasbrenner SX-LN-3 18 kW
-  Zubehör (z.B. Gasleitung, GGH) Bitte beachten:
-  Geeignet für SolvisBen Öl ab Lieferdatum 06/2024
Solvis-Art.-Nr.: 34968
Menge: 1,000 Stck
Produkt:
  Artikel:
    Artikelnummer: 34968
    Einheit: Stck
    Artikelkurztext: Umbausatz SolvisBen Öl auf Gas 18 kW
Umbausatz SolvisBen Öl auf Gas 18 kW Geeignet zum Umbau eines SolvisBen Öl auf SolvisBen Gas Bestehend aus: - Solvis-Gasbrenner SX-LN-3 18 kW - Zubehör (z.B. Gasleitung, GGH) Bitte beachten: - Geeignet für SolvisBen Öl ab Lieferdatum 06/2024 Solvis-Art.-Nr.: 34968

**871 Umbausatz SolvisBen Öl auf Gas 25 kW**
Umbausatz SolvisBen Öl
auf Gas 25 kW
Geeignet zum Umbau eines SolvisBen Öl auf SolvisBen Gas Bestehend aus:
-  Solvis-Gasbrenner SX-LN-3 25 kW
-  Zubehör (z.B. Gasleitung, GGH) Bitte beachten:
-  Geeignet für SolvisBen Öl ab Lieferdatum 06/2024
Solvis-Art.-Nr.: 34969
Menge: 1,000 Stck
Produkt:
  Artikel:
    Artikelnummer: 34969
    Einheit: Stck
    Artikelkurztext: Umbausatz SolvisBen Öl auf Gas 25 kW
Umbausatz SolvisBen Öl auf Gas 25 kW Geeignet zum Umbau eines SolvisBen Öl auf SolvisBen Gas Bestehend aus: - Solvis-Gasbrenner SX-LN-3 25 kW - Zubehör (z.B. Gasleitung, GGH) Bitte beachten: - Geeignet für SolvisBen Öl ab Lieferdatum 06/2024 Solvis-Art.-Nr.: 34969

**872 Umbausatz SolvisBen Öl auf Gas 30 kW**
Umbausatz SolvisBen Öl
auf Gas 30 kW
Geeignet zum Umbau eines SolvisBen Öl auf SolvisBen Gas Bestehend aus:
-  Solvis-Gasbrenner SX-LN-3 30 kW
-  Zubehör (z.B. Gasleitung, GGH) Bitte beachten:
-  Geeignet für SolvisBen Öl ab Lieferdatum 06/2024
Solvis-Art.-Nr.: 34970
Menge: 1,000 Stck
Produkt:
  Artikel:
    Artikelnummer: 34970
    Einheit: Stck
    Artikelkurztext: Umbausatz SolvisBen Öl auf Gas 30 kW
Umbausatz SolvisBen Öl auf Gas 30 kW Geeignet zum Umbau eines SolvisBen Öl auf SolvisBen Gas Bestehend aus: - Solvis-Gasbrenner SX-LN-3 30 kW - Zubehör (z.B. Gasleitung, GGH) Bitte beachten: - Geeignet für SolvisBen Öl ab Lieferdatum 06/2024 Solvis-Art.-Nr.: 34970

**873 Jinko Tiger Neo 54HL4R-B N-Type Fullblack 435Wp, mono**
Jinko Tiger Neo 54HL4R-B N-Type
Fullblack 435Wp, mono
Solvis-Art.-Nr.: 34974
Menge: 1,000 Stck
Produkt:
  Artikel:
    Artikelnummer: 34974
    Einheit: Stck
    Artikelkurztext: Jinko Tiger Neo 54HL4R-B N-Type Fullblack 435Wp, mono
Jinko Tiger Neo 54HL4R-B N-Type Fullblack 435Wp, mono Solvis-Art.-Nr.: 34974

**874 Montageschiene K2 SingleRail 36 4,80 m**
Montageschiene K2 SingleRail 36
4,80 m
Solvis-Art.-Nr.: 34975
Menge: 1,000 Stck
Produkt:
  Artikel:
    Artikelnummer: 34975
    Einheit: Stck
    Artikelkurztext: Montageschiene K2 SingleRail 36 4,80 m
Montageschiene K2 SingleRail 36 4,80 m Solvis-Art.-Nr.: 34975

**875 K2 SingleHook FLA sheet metal anthracite**
K2 SingleHook FLA sheet
metal anthracite
Solvis-Art.-Nr.: 34979
Menge: 1,000 Stck
Produkt:
  Artikel:
    Artikelnummer: 34979
    Einheit: Stck
    Artikelkurztext: K2 SingleHook FLA sheet metal anthracite
K2 SingleHook FLA sheet metal anthracite Solvis-Art.-Nr.: 34979

**876 K2 SingleHook FLA H35/144 75x4 (Biberschwanz)**
K2 SingleHook FLA H35/144
75x4 (Biberschwanz)
Solvis-Art.-Nr.: 34980
Menge: 1,000 Stck
Produkt:
  Artikel:
    Artikelnummer: 34980
    Einheit: Stck
    Artikelkurztext: K2 SingleHook FLA H35/144 75x4 (Biberschwanz)
K2 SingleHook FLA H35/144 75x4 (Biberschwanz) Solvis-Art.-Nr.: 34980

**877 K2 BasicRail BasicClip**
K2 BasicRail BasicClip
Solvis-Art.-Nr.: 34981
Menge: 1,000 Stck
Produkt:
  Artikel:
    Artikelnummer: 34981
    Einheit: Stck
    Artikelkurztext: K2 BasicRail BasicClip
K2 BasicRail BasicClip Solvis-Art.-Nr.: 34981

**878 K2 BasicRail BasicLock 22 Set**
K2 BasicRail BasicLock 22 Set
Solvis-Art.-Nr.: 34982
Menge: 1,000 Stck
Produkt:
  Artikel:
    Artikelnummer: 34982
    Einheit: Stck
    Artikelkurztext: K2 BasicRail BasicLock 22 Set
K2 BasicRail BasicLock 22 Set Solvis-Art.-Nr.: 34982

**879 K2 Flanschmutter selbstsichernd mit Sperrverzahnung**
K2 Flanschmutter selbstsichernd
mit Sperrverzahnung
Solvis-Art.-Nr.: 34983
Menge: 1,000 Stck
Produkt:
  Artikel:
    Artikelnummer: 34983
    Einheit: Stck
    Artikelkurztext: K2 Flanschmutter selbstsichernd mit Sperrverzahnung
K2 Flanschmutter selbstsichernd mit Sperrverzahnung Solvis-Art.-Nr.: 34983

**880 K2 S-Dome 6.10 Windbreaker short**
K2 S-Dome 6.10 Windbreaker short
Solvis-Art.-Nr.: 34984
Menge: 1,000 Stck
Produkt:
  Artikel:
    Artikelnummer: 34984
    Einheit: Stck
    Artikelkurztext: K2 S-Dome 6.10 Windbreaker short
K2 S-Dome 6.10 Windbreaker short Solvis-Art.-Nr.: 34984

**881 K2 BasicRail 22, 2,40 m**
K2 BasicRail 22, 2,40 m
Solvis-Art.-Nr.: 34985
Menge: 1,000 Stck
Produkt:
  Artikel:
    Artikelnummer: 34985
    Einheit: Stck
    Artikelkurztext: K2 BasicRail 22, 2,40 m
K2 BasicRail 22, 2,40 m Solvis-Art.-Nr.: 34985

**882 K2 Dome 6 Porter short**
K2 Dome 6 Porter short
Solvis-Art.-Nr.: 34986
Menge: 1,000 Stck
Produkt:
  Artikel:
    Artikelnummer: 34986
    Einheit: Stck
    Artikelkurztext: K2 Dome 6 Porter short
K2 Dome 6 Porter short Solvis-Art.-Nr.: 34986

**883 K2 Hammerkopfschraube, 20/12 M8x20**
K2 Hammerkopfschraube, 20/12
M8x20
Solvis-Art.-Nr.: 34987
Menge: 1,000 Stck
Produkt:
  Artikel:
    Artikelnummer: 34987
    Einheit: Stck
    Artikelkurztext: K2 Hammerkopfschraube, 20/12 M8x20
K2 Hammerkopfschraube, 20/12 M8x20 Solvis-Art.-Nr.: 34987

**884 K2 Gewindeformende Schraube mit Dichtscheibe 6x25 (Eurotec)**
K2 Gewindeformende Schraube
mit Dichtscheibe 6x25 (Eurotec)
Solvis-Art.-Nr.: 34988
Menge: 1,000 Stck
Produkt:
  Artikel:
    Artikelnummer: 34988
    Einheit: Stck
    Artikelkurztext: K2 Gewindeformende Schraube mit Dichtscheibe 6x25 (Eurotec)
K2 Gewindeformende Schraube mit Dichtscheibe 6x25 (Eurotec) Solvis-Art.-Nr.: 34988

**885 K2 Gewindeformende Schraube 6x38 mm**
K2 Gewindeformende Schraube
6x38 mm
Solvis-Art.-Nr.: 34989
Menge: 1,000 Stck
Produkt:
  Artikel:
    Artikelnummer: 34989
    Einheit: Stck
    Artikelkurztext: K2 Gewindeformende Schraube 6x38 mm
K2 Gewindeformende Schraube 6x38 mm Solvis-Art.-Nr.: 34989

**886 K2 Mat-S Tool**
K2 Mat-S Tool
Solvis-Art.-Nr.: 34990
Menge: 1,000 Stck
Produkt:
  Artikel:
    Artikelnummer: 34990
    Einheit: Stck
    Artikelkurztext: K2 Mat-S Tool
K2 Mat-S Tool Solvis-Art.-Nr.: 34990

**887 Modul Trina Vertex S+ NEG9R.28 455 Wp**
Modul Trina Vertex S+ NEG9R.28
455 Wp
Solvis-Art.-Nr.: 34991
Menge: 1,000 Stck
Produkt:
  Artikel:
    Artikelnummer: 34991
    Einheit: Stck
    Artikelkurztext: Modul Trina Vertex S+ NEG9R.28 455 Wp
Modul Trina Vertex S+ NEG9R.28 455 Wp Solvis-Art.-Nr.: 34991

**888 Modul 450 Wp AXM-108 GG**
Modul 450 Wp AXM-108 GG
Solvis-Art.-Nr.: 34992
Menge: 1,000 Stck
Produkt:
  Artikel:
    Artikelnummer: 34992
    Einheit: Stck
    Artikelkurztext: Modul 450 Wp AXM-108 GG
Modul 450 Wp AXM-108 GG Solvis-Art.-Nr.: 34992

**889 Planungsleistung zum 3D-Rendering einer Photovoltaikanlage**
Planungsleistung zum 3D-Renderingeiner Photovoltaikanlage
Solvis-Art.-Nr.: 34994
Menge: 1,000 Stck
Produkt:
  Artikel:
    Artikelnummer: 34994
    Einheit: Stck
    Artikelkurztext: Planungsleistung zum 3D-Rendering einer Photovoltaikanlage
Planungsleistung zum 3D-Renderingeiner Photovoltaikanlage Solvis-Art.-Nr.: 34994

**890 PV-445 TSM-NEG9R.25 Vertex S+ Doppelglas, Full Black**
PV-445 TSM-NEG9R.25 Vertex S+
Doppelglas, Full Black
Solvis-Art.-Nr.: 35006
Menge: 1,000 Stck
Produkt:
  Artikel:
    Artikelnummer: 35006
    Einheit: Stck
    Artikelkurztext: PV-445 TSM-NEG9R.25 Vertex S+ Doppelglas, Full Black
PV-445 TSM-NEG9R.25 Vertex S+ Doppelglas, Full Black Solvis-Art.-Nr.: 35006

**891 SolvisLea 7 Pro Kompakte Luft/Wasser-Wärmepumpe**
SolvisLea 7 Pro
Kompakte Luft/Wasser-Wärmepumpe
Leistungsgeregelte (Inverter) Luft/Wasser-Wärmepumpe für die Außenaufstellung. Mit natürlichem Kältemittel R290 (Propan) und innovativem Kältekreis, der auch bei niedrigen Außentemperaturen einen effizienten Betrieb gewährleistet. Geeignet für die Anwendungsfälle Neubau, Sanierung und Modernisierung. Eine der leisesten Wärmepumpen auf dem Markt mit einem Schall- leistungspegel von 43 dB(A). Wärmeleistung bei A2/W35: modulierend 2,36...6,96 kW Bestehend aus:
-  Verdampfer, Verdichter und Verflüssiger
-  zwei elektronische Expansionsventile
-  Mikroblasenabscheider und Sicherheitsventil (kein weiterer  Luftabscheider im System nötig)
-  Kompaktgerät (keine Arbeiten am Kältekreis nötig)
-  Abtaubetrieb durch Kreislaufumkehr kombiniert mit natürlicher  Abtauung ohne Beteiligung des Verdichters
-  Optimierte Schallreduzierung durch gekapselten Kältekreislauf und  entkoppelten Verdichter
-  Anschlusszubehör für Anschluss nach hinten, 5/4" AG Bitte beachten: Kann nur in Verbindung mit einer bestehenden SolvisBen- oder SolvisMax-Anlage verwendet werden.
Solvis-Art.-Nr. 35007
Menge: 1,000 Stck
Produkt:
  Artikel:
    Artikelnummer: 35007
    Einheit: Stck
    Artikelkurztext: SolvisLea 7 Pro Kompakte Luft/Wasser-Wärmepumpe
SolvisLea 7 Pro Kompakte Luft/Wasser-Wärmepumpe Leistungsgeregelte (Inverter) Luft/Wasser-Wärmepumpe für die Außenaufstellung. Mit natürlichem Kältemittel R290 (Propan) und innovativem Kältekreis, der auch bei niedrigen Außentemperaturen einen effizienten Betrieb gewährleistet. Geeignet für die Anwendungsfälle Neubau, Sanierung und Modernisierung. Eine der leisesten Wärmepumpen auf dem Markt mit einem Schall- leistungspegel von 43 dB(A). Wärmeleistung bei A2/W35: modulierend 2,36...6,96 kW Bestehend aus: - Verdampfer, Verdichter und Verflüssiger - zwei elektronische Expansionsventile - Mikroblasenabscheider und Sicherheitsventil (kein weiterer Luftabscheider im System nötig) - Kompaktgerät (keine Arbeiten am Kältekreis nötig) - Abtaubetrieb durch Kreislaufumkehr kombiniert mit natürlicher Abtauung ohne Beteiligung des Verdichters - Optimierte Schallreduzierung durch gekapselten Kältekreislauf und entkoppelten Verdichter - Anschlusszubehör für Anschluss nach hinten, 5/4" AG Bitte beachten: Kann nur in Verbindung mit einer bestehenden SolvisBen- oder SolvisMax-Anlage verwendet werden. Solvis-Art.-Nr. 35007

**892 SMA Sunny Tripower 202724-00.01**
SMA Sunny Tripower 202724-00.01
Solvis-Art.-Nr.: 35008
Menge: 1,000 Stck
Produkt:
  Artikel:
    Artikelnummer: 35008
    Einheit: Stck
    Artikelkurztext: SMA Sunny Tripower 202724-00.01
SMA Sunny Tripower 202724-00.01 Solvis-Art.-Nr.: 35008

**893 SMA Energy Meter EMETER-20 3-phasiger Wechselstromzähler**
SMA Energy Meter EMETER-20
3-phasiger Wechselstromzähler
Solvis-Art.-Nr.: 35009
Menge: 1,000 Stck
Produkt:
  Artikel:
    Artikelnummer: 35009
    Einheit: Stck
    Artikelkurztext: SMA Energy Meter EMETER-20 3-phasiger Wechselstromzähler
SMA Energy Meter EMETER-20 3-phasiger Wechselstromzähler Solvis-Art.-Nr.: 35009

**894 SolvisLea 10 Pro Kompakte Luft/Wasser-Wärmepumpe**
SolvisLea 10 Pro
Kompakte Luft/Wasser-Wärmepumpe
Leistungsgeregelte (Inverter) Luft/Wasser-Wärmepumpe für die Außenaufstellung. Mit natürlichem Kältemittel R290 (Propan) und innovativem Kältekreis, der auch bei niedrigen Außentemperaturen einen effizienten Betrieb gewährleistet. Geeignet für die Anwendungsfälle Neubau, Sanierung und Modernisierung. Eine der leisesten Wärmepumpen auf dem Markt mit einem Schall- leistungspegel von 46 dB(A). Wärmeleistung bei A2/W35: modulierend 3,05...9,84 kW Bestehend aus:
-  Verdampfer, Verdichter und Verflüssiger
-  zwei elektronische Expansionsventile
-  Mikroblasenabscheider und Sicherheitsventil (kein weiterer  Luftabscheider im System nötig)
-  Kompaktgerät (keine Arbeiten am Kältekreis nötig)
-  Abtaubetrieb durch Kreislaufumkehr kombiniert mit natürlicher  Abtauung ohne Beteiligung des Verdichters
-  Optimierte Schallreduzierung durch gekapselten Kältekreislauf und  entkoppelten Verdichter
-  Anschlusszubehör für Anschluss nach hinten, 5/4" AG Bitte beachten: Kann nur in Verbindung mit einer bestehenden SolvisBen- oder SolvisMax-Anlage verwendet werden.
Solvis-Art.-Nr. 35010
Menge: 1,000 Stck
Produkt:
  Artikel:
    Artikelnummer: 35010
    Einheit: Stck
    Artikelkurztext: SolvisLea 10 Pro Kompakte Luft/Wasser-Wärmepumpe
SolvisLea 10 Pro Kompakte Luft/Wasser-Wärmepumpe Leistungsgeregelte (Inverter) Luft/Wasser-Wärmepumpe für die Außenaufstellung. Mit natürlichem Kältemittel R290 (Propan) und innovativem Kältekreis, der auch bei niedrigen Außentemperaturen einen effizienten Betrieb gewährleistet. Geeignet für die Anwendungsfälle Neubau, Sanierung und Modernisierung. Eine der leisesten Wärmepumpen auf dem Markt mit einem Schall- leistungspegel von 46 dB(A). Wärmeleistung bei A2/W35: modulierend 3,05...9,84 kW Bestehend aus: - Verdampfer, Verdichter und Verflüssiger - zwei elektronische Expansionsventile - Mikroblasenabscheider und Sicherheitsventil (kein weiterer Luftabscheider im System nötig) - Kompaktgerät (keine Arbeiten am Kältekreis nötig) - Abtaubetrieb durch Kreislaufumkehr kombiniert mit natürlicher Abtauung ohne Beteiligung des Verdichters - Optimierte Schallreduzierung durch gekapselten Kältekreislauf und entkoppelten Verdichter - Anschlusszubehör für Anschluss nach hinten, 5/4" AG Bitte beachten: Kann nur in Verbindung mit einer bestehenden SolvisBen- oder SolvisMax-Anlage verwendet werden. Solvis-Art.-Nr. 35010

**895 Stäubli MC4-EVO 2 Buchse 4-6 mm², Da 4,7-6,4 mm**
Stäubli MC4-EVO 2 Buchse
4-6 mm², Da 4,7-6,4 mm
Solvis-Art.-Nr.: 35011
Menge: 1,000 Stck
Produkt:
  Artikel:
    Artikelnummer: 35011
    Einheit: Stck
    Artikelkurztext: Stäubli MC4-EVO 2 Buchse 4-6 mm², Da 4,7-6,4 mm
Stäubli MC4-EVO 2 Buchse 4-6 mm², Da 4,7-6,4 mm Solvis-Art.-Nr.: 35011

**896 SolvisPia 13 Kompakte Luft/Wasser-Wärmepumpe**
SolvisPia 13
Kompakte Luft/Wasser-Wärmepumpe
Leistungsgeregelte (Inverter) Luft/Wasser-Wärmepumpe für die Außenaufstellung. Mit natürlichem Kältemittel R290 (Propan) und innovativem Kältekreis, der auch bei niedrigen Außentemperaturen einen effizienten Betrieb gewährleistet. Geeignet für die Anwendungsfälle Sanierung und Modernisierung. Mit einer Leistung von 13 kW ist sie auch für größere Neubauten geeignet. Wärmeleistung bei A2/W35: modulierend 3,9...13,0 kW
-  Kompaktgerät (keine Arbeiten am Kältekreis nötig)
-  Abtaubetrieb durch Kreislaufumkehr
-  Optimierte Schallreduzierung durch gekapselten Kältekreislauf und  entkoppelten Verdichter Bestehend aus:
-  Verdampfer, Verdichter, Verflüssiger und Zwischenwärmeübertrager
-  zwei elektronische Expansionsventile
-  Mikroblasenabscheider und Sicherheitsventil 2,5 bar (kein weiterer  Luftabscheider im System nötig) Bitte beachten: Kann nur in Verbindung mit einer bestehenden SolvisBen- oder SolvisMax-Anlage verwendet werden.
Solvis-Art.-Nr.: 35013
Menge: 1,000 Stck
Produkt:
  Artikel:
    Artikelnummer: 35013
    Einheit: Stck
    Artikelkurztext: SolvisPia 13 Kompakte Luft/Wasser-Wärmepumpe
SolvisPia 13 Kompakte Luft/Wasser-Wärmepumpe Leistungsgeregelte (Inverter) Luft/Wasser-Wärmepumpe für die Außenaufstellung. Mit natürlichem Kältemittel R290 (Propan) und innovativem Kältekreis, der auch bei niedrigen Außentemperaturen einen effizienten Betrieb gewährleistet. Geeignet für die Anwendungsfälle Sanierung und Modernisierung. Mit einer Leistung von 13 kW ist sie auch für größere Neubauten geeignet. Wärmeleistung bei A2/W35: modulierend 3,9...13,0 kW - Kompaktgerät (keine Arbeiten am Kältekreis nötig) - Abtaubetrieb durch Kreislaufumkehr - Optimierte Schallreduzierung durch gekapselten Kältekreislauf und entkoppelten Verdichter Bestehend aus: - Verdampfer, Verdichter, Verflüssiger und Zwischenwärmeübertrager - zwei elektronische Expansionsventile - Mikroblasenabscheider und Sicherheitsventil 2,5 bar (kein weiterer Luftabscheider im System nötig) Bitte beachten: Kann nur in Verbindung mit einer bestehenden SolvisBen- oder SolvisMax-Anlage verwendet werden. Solvis-Art.-Nr.: 35013

**897 Abdeckhaube weiß SolvisPia 12**
Abdeckhaube  weiß
SolvisPia 12
Abdeckhaube zum Verdecken der Anschlüsse; nach unten und optional nach hinten offen. Befestigung durch hochwertige Magnete.
Solvis-Art.-Nr.: 35014
Menge: 1,000 Stck
Produkt:
  Artikel:
    Artikelnummer: 35014
    Einheit: Stck
    Artikelkurztext: Abdeckhaube weiß SolvisPia 12
Abdeckhaube weiß SolvisPia 12 Abdeckhaube zum Verdecken der Anschlüsse; nach unten und optional nach hinten offen. Befestigung durch hochwertige Magnete. Solvis-Art.-Nr.: 35014

**898 SolvisPia 17 Kompakte Luft/Wasser-Wärmepumpe**
SolvisPia 17
Kompakte Luft/Wasser-Wärmepumpe
Leistungsgeregelte (Inverter) Luft/Wasser-Wärmepumpe für die Außenaufstellung. Mit natürlichem Kältemittel R290 (Propan) und innovativem Kältekreis, der auch bei niedrigen Außentemperaturen einen effizienten Betrieb gewährleistet. Geeignet für die Anwendungsfälle Sanierung und Modernisierung. Mit einer Leistung von 17 kW ist sie auch für größere Neubauten geeignet. Wärmeleistung bei A2/W35: modulierend 4,5...17 kW
-  Kompaktgerät (keine Arbeiten am Kältekreis nötig)
-  Abtaubetrieb durch Kreislaufumkehr
-  Optimierte Schallreduzierung durch gekapselten Kältekreislauf und  entkoppelten Verdichter Bestehend aus:
-  Verdampfer, Verdichter, Verflüssiger und Zwischenwärmeüberträger
-  zwei elektronische Expansionsventile
-  Mikroblasenabscheider und Sicherheitsventil 2,5 bar  (kein weiterer Luftabscheider im System nötig) Bitte beachten: Kann nur in Verbindung mit einer bestehenden SolvisBen- oder SolvisMax-Anlage verwendet werden.
Solvis-Art.-Nr.: 35017
Menge: 1,000 Stck
Produkt:
  Artikel:
    Artikelnummer: 35017
    Einheit: Stck
    Artikelkurztext: SolvisPia 17 Kompakte Luft/Wasser-Wärmepumpe
SolvisPia 17 Kompakte Luft/Wasser-Wärmepumpe Leistungsgeregelte (Inverter) Luft/Wasser-Wärmepumpe für die Außenaufstellung. Mit natürlichem Kältemittel R290 (Propan) und innovativem Kältekreis, der auch bei niedrigen Außentemperaturen einen effizienten Betrieb gewährleistet. Geeignet für die Anwendungsfälle Sanierung und Modernisierung. Mit einer Leistung von 17 kW ist sie auch für größere Neubauten geeignet. Wärmeleistung bei A2/W35: modulierend 4,5...17 kW - Kompaktgerät (keine Arbeiten am Kältekreis nötig) - Abtaubetrieb durch Kreislaufumkehr - Optimierte Schallreduzierung durch gekapselten Kältekreislauf und entkoppelten Verdichter Bestehend aus: - Verdampfer, Verdichter, Verflüssiger und Zwischenwärmeüberträger - zwei elektronische Expansionsventile - Mikroblasenabscheider und Sicherheitsventil 2,5 bar (kein weiterer Luftabscheider im System nötig) Bitte beachten: Kann nur in Verbindung mit einer bestehenden SolvisBen- oder SolvisMax-Anlage verwendet werden. Solvis-Art.-Nr.: 35017

**899 Phoenix Contact 2404299 SOL-SC-1ST-0-DC-2MPPT-1001**
Phoenix Contact 2404299
SOL-SC-1ST-0-DC-2MPPT-1001
Generatoranschlusskasten  Solvis-Art.-Nr.: 35018
Menge: 1,000 Stck
Produkt:
  Artikel:
    Artikelnummer: 35018
    Einheit: Stck
    Artikelkurztext: Phoenix Contact 2404299 SOL-SC-1ST-0-DC-2MPPT-1001
Phoenix Contact 2404299 SOL-SC-1ST-0-DC-2MPPT-1001 Generatoranschlusskasten Solvis-Art.-Nr.: 35018

**900 HIS-Jinko PV-JK03M2/2BC Buchse 4-6mm**
HIS-Jinko PV-JK03M2/2BC Buchse
4-6mm
Solvis-Art.-Nr.: 35019
Menge: 1,000 Stck
Produkt:
  Artikel:
    Artikelnummer: 35019
    Einheit: Stck
    Artikelkurztext: HIS-Jinko PV-JK03M2/2BC Buchse 4-6mm
HIS-Jinko PV-JK03M2/2BC Buchse 4-6mm Solvis-Art.-Nr.: 35019

**901 LAPP Kabel, 6mm², 500m schwarz H1Z2Z2-K, Ölflex Solar H1 BUR**
LAPP Kabel, 6mm², 500m schwarz
H1Z2Z2-K, Ölflex Solar H1 BUR
Solvis-Art.-Nr.: 35020
Menge: 1,000 Stck
Produkt:
  Artikel:
    Artikelnummer: 35020
    Einheit: Stck
    Artikelkurztext: LAPP Kabel, 6mm², 500m schwarz H1Z2Z2-K, Ölflex Solar H1 BUR
LAPP Kabel, 6mm², 500m schwarz H1Z2Z2-K, Ölflex Solar H1 BUR Solvis-Art.-Nr.: 35020

**902 HIS-Jinko PV-JK03M2/2BC Stecker 4-6mm**
HIS-Jinko PV-JK03M2/2BC Stecker
4-6mm
Solvis-Art.-Nr.: 35021
Menge: 1,000 Stck
Produkt:
  Artikel:
    Artikelnummer: 35021
    Einheit: Stck
    Artikelkurztext: HIS-Jinko PV-JK03M2/2BC Stecker 4-6mm
HIS-Jinko PV-JK03M2/2BC Stecker 4-6mm Solvis-Art.-Nr.: 35021

**903 K2 BasicRail BasicConnector Set**
K2 BasicRail BasicConnector Set
Solvis-Art.-Nr.: 35022
Menge: 1,000 Stck
Produkt:
  Artikel:
    Artikelnummer: 35022
    Einheit: Stck
    Artikelkurztext: K2 BasicRail BasicConnector Set
K2 BasicRail BasicConnector Set Solvis-Art.-Nr.: 35022

**904 SolarEdge Optimizer S500B 1GM4MBM new bracket**
SolarEdge Optimizer S500B
1GM4MBM new bracket
Solvis-Art.-Nr.: 35023
Menge: 1,000 Stck
Produkt:
  Artikel:
    Artikelnummer: 35023
    Einheit: Stck
    Artikelkurztext: SolarEdge Optimizer S500B 1GM4MBM new bracket
SolarEdge Optimizer S500B 1GM4MBM new bracket Solvis-Art.-Nr.: 35023

**905 SMA Sunny Tripower X 20 STP20-50**
SMA Sunny Tripower X 20
STP20-50
Solvis-Art.-Nr.: 35024
Menge: 1,000 Stck
Produkt:
  Artikel:
    Artikelnummer: 35024
    Einheit: Stck
    Artikelkurztext: SMA Sunny Tripower X 20 STP20-50
SMA Sunny Tripower X 20 STP20-50 Solvis-Art.-Nr.: 35024

**906 SMA Sunny Tripower Core1 STP50-41**
SMA Sunny Tripower Core1
STP50-41
Solvis-Art.-Nr.: 35025
Menge: 1,000 Stck
Produkt:
  Artikel:
    Artikelnummer: 35025
    Einheit: Stck
    Artikelkurztext: SMA Sunny Tripower Core1 STP50-41
SMA Sunny Tripower Core1 STP50-41 Solvis-Art.-Nr.: 35025

**907 Montageschiene HDC 36x44, 3,60m Modulbreite bis max. 1.150 mm**
Montageschiene HDC 36x44, 3,60m
Modulbreite bis max. 1.150 mm
Solvis-Art.-Nr.: 35033
Menge: 1,000 Stck
Produkt:
  Artikel:
    Artikelnummer: 35033
    Einheit: Stck
    Artikelkurztext: Montageschiene HDC 36x44, 3,60m Modulbreite bis max. 1.150 mm
Montageschiene HDC 36x44, 3,60m Modulbreite bis max. 1.150 mm Solvis-Art.-Nr.: 35033

**908 TRIC A Schiebeverbinder-Set für Wagner-Profile LDC-/HDC-/TC**
TRIC A Schiebeverbinder-Set
für Wagner-Profile LDC-/HDC-/TC
mit Längenausgleich  Solvis-Art.-Nr.: 35034
Menge: 1,000 Stck
Produkt:
  Artikel:
    Artikelnummer: 35034
    Einheit: Stck
    Artikelkurztext: TRIC A Schiebeverbinder-Set für Wagner-Profile LDC-/HDC-/TC
TRIC A Schiebeverbinder-Set für Wagner-Profile LDC-/HDC-/TC mit Längenausgleich Solvis-Art.-Nr.: 35034

**909 K2 Hammerkopfschraube 28/15 M10x20, A2**
K2 Hammerkopfschraube 28/15
M10x20, A2
Solvis-Art.-Nr.: 35035
Menge: 1,000 Stck
Produkt:
  Artikel:
    Artikelnummer: 35035
    Einheit: Stck
    Artikelkurztext: K2 Hammerkopfschraube 28/15 M10x20, A2
K2 Hammerkopfschraube 28/15 M10x20, A2 Solvis-Art.-Nr.: 35035

**910 K2 Schienenverbinder für K2 Ultralight+Light**
K2 Schienenverbinder
für K2 Ultralight+Light
Solvis-Art.-Nr.: 35036
Menge: 1,000 Stck
Produkt:
  Artikel:
    Artikelnummer: 35036
    Einheit: Stck
    Artikelkurztext: K2 Schienenverbinder für K2 Ultralight+Light
K2 Schienenverbinder für K2 Ultralight+Light Solvis-Art.-Nr.: 35036

**911 K2 Sperrzahnmutter M10, A2**
K2 Sperrzahnmutter M10, A2
Solvis-Art.-Nr.: 35037
Menge: 1,000 Stck
Produkt:
  Artikel:
    Artikelnummer: 35037
    Einheit: Stck
    Artikelkurztext: K2 Sperrzahnmutter M10, A2
K2 Sperrzahnmutter M10, A2 Solvis-Art.-Nr.: 35037

**912 K2 Abdeckkappe für Profil Light**
K2 Abdeckkappe für Profil Light
Solvis-Art.-Nr.: 35038
Menge: 1,000 Stck
Produkt:
  Artikel:
    Artikelnummer: 35038
    Einheit: Stck
    Artikelkurztext: K2 Abdeckkappe für Profil Light
K2 Abdeckkappe für Profil Light Solvis-Art.-Nr.: 35038

**913 Planungsleistung 3D-Rendering plus PV Sol**
Planungsleistung 3D-Rendering
plus PV Sol
Solvis-Art.-Nr.: 35039
Menge: 1,000 Stck
Produkt:
  Artikel:
    Artikelnummer: 35039
    Einheit: Stck
    Artikelkurztext: Planungsleistung 3D-Rendering plus PV Sol
Planungsleistung 3D-Rendering plus PV Sol Solvis-Art.-Nr.: 35039

**914 SMA EDMM-20 Data Manager M bis zu 50 Geräte, 2. Gen**
SMA EDMM-20 Data Manager M
bis zu 50 Geräte, 2. Gen
Solvis-Art.-Nr.: 35046
Menge: 1,000 Stck
Produkt:
  Artikel:
    Artikelnummer: 35046
    Einheit: Stck
    Artikelkurztext: SMA EDMM-20 Data Manager M bis zu 50 Geräte, 2. Gen
SMA EDMM-20 Data Manager M bis zu 50 Geräte, 2. Gen Solvis-Art.-Nr.: 35046

**915 K2 Dachhakenausleger SingleBracket 4S**
K2 Dachhakenausleger
SingleBracket 4S
Solvis-Art.-Nr.: 35048
Menge: 1,000 Stck
Produkt:
  Artikel:
    Artikelnummer: 35048
    Einheit: Stck
    Artikelkurztext: K2 Dachhakenausleger SingleBracket 4S
K2 Dachhakenausleger SingleBracket 4S Solvis-Art.-Nr.: 35048

**916 Kondensatwanne SolvisLea Pro / /**
Kondensatwanne SolvisLea Pro
Kondensatwanne zum Nachrüsten für einen geführten Kondensatablauf. Einsatz bei kontrolliertem Kondensatablauf z.B. in ein Entwässerungssystem oder Kiesbett. Mit integrierter elektrischer Beheizung.
Solvis-Art.-Nr. 35050
Menge: 1,000 Stck
Produkt:
  Artikel:
    Artikelnummer: 35050
    Einheit: Stck
    Artikelkurztext: Kondensatwanne SolvisLea Pro / /
Kondensatwanne SolvisLea Pro Kondensatwanne zum Nachrüsten für einen geführten Kondensatablauf. Einsatz bei kontrolliertem Kondensatablauf z.B. in ein Entwässerungssystem oder Kiesbett. Mit integrierter elektrischer Beheizung. Solvis-Art.-Nr. 35050

**917 Verkleidung Bodenkonsole / SolvisLea Pro**
Verkleidung Bodenkonsole
SolvisLea Pro
Verkleidung für Bodenkonsole. Aus Stahlblech, pulverbeschichtet und einbrennlackiert, für eine abgerundete und monolithische Optik. Keine sichtbaren Rohre oder Kabel unter der Wärmepumpe. Besonders aufgeräumte Optik bei Verlegung der Anschlussleitungen durch das Erdreich.
Solvis-Art.-Nr.: 35052
Menge: 1,000 Stck
Produkt:
  Artikel:
    Artikelnummer: 35051
    Einheit: Stck
    Artikelkurztext: Verkleidung Bodenkonsole / SolvisLea Pro
Verkleidung Bodenkonsole SolvisLea Pro Verkleidung für Bodenkonsole. Aus Stahlblech, pulverbeschichtet und einbrennlackiert, für eine abgerundete und monolithische Optik. Keine sichtbaren Rohre oder Kabel unter der Wärmepumpe. Besonders aufgeräumte Optik bei Verlegung der Anschlussleitungen durch das Erdreich. Solvis-Art.-Nr.: 35052

**918 Bodenkonsole SolvisLea Pro /**
Bodenkonsole SolvisLea Pro
Bodenkonsole zur erhöhten Aufstellung der SolvisLea Pro. Die Füße sind höhenverstellbar und ermöglichen die Verschraubung mit dem Untergrund. Aufstellung auf Streifenfundamenten oder befestigen Flächen möglich.
Solvis-Art.-Nr.: 35052
Menge: 1,000 Stck
Produkt:
  Artikel:
    Artikelnummer: 35052
    Einheit: Stck
    Artikelkurztext: Bodenkonsole SolvisLea Pro /
Bodenkonsole SolvisLea Pro Bodenkonsole zur erhöhten Aufstellung der SolvisLea Pro. Die Füße sind höhenverstellbar und ermöglichen die Verschraubung mit dem Untergrund. Aufstellung auf Streifenfundamenten oder befestigen Flächen möglich. Solvis-Art.-Nr.: 35052

**919 Fußverkleidung SolvisLea Pro**
Fußverkleidung SolvisLea Pro
Verkleidung der Füße der SolvisLea Pro in Gerätefarbe zur Herstellung einer abgerundeten Optik. Ausführung in Stahlblech, pulverbeschichtet und einbrennlackiert.
Solvis-Art.-Nr.: 35053
Menge: 1,000 Stck
Produkt:
  Artikel:
    Artikelnummer: 35053
    Einheit: Stck
    Artikelkurztext: Fußverkleidung SolvisLea Pro
Fußverkleidung SolvisLea Pro Verkleidung der Füße der SolvisLea Pro in Gerätefarbe zur Herstellung einer abgerundeten Optik. Ausführung in Stahlblech, pulverbeschichtet und einbrennlackiert. Solvis-Art.-Nr.: 35053

**920 Ergänzungssatz SC-1 auf SC-3 für SolvisMax Baureihe 6**
Ergänzungssatz SC-1 auf SC-3
für SolvisMax Baureihe 6
Ergänzungssatz zum Umbausatz SolvisControl 3 für SolvisMax Baureihe 6 bei vorhandener SolvisControl 1 (SC-1) Bestehend aus:
-  Volumenstromsensor für die Warmwasserbereitung  inkl. Rohrsatz
-  Außentemperaturfühler
Solvis-Art.-Nr.: 35057
Menge: 1,000 Stck
Produkt:
  Artikel:
    Artikelnummer: 35057
    Einheit: Stck
    Artikelkurztext: Ergänzungssatz SC-1 auf SC-3 für SolvisMax Baureihe 6
Ergänzungssatz SC-1 auf SC-3 für SolvisMax Baureihe 6 Ergänzungssatz zum Umbausatz SolvisControl 3 für SolvisMax Baureihe 6 bei vorhandener SolvisControl 1 (SC-1) Bestehend aus: - Volumenstromsensor für die Warmwasserbereitung inkl. Rohrsatz - Außentemperaturfühler Solvis-Art.-Nr.: 35057

**921 Aktivierungscode Wallbox ENECTOR zum Freischalten der Wallbox**
Aktivierungscode Wallbox ENECTOR
zum Freischalten der Wallbox
KOSTAL ENECTOR Ermöglicht die Freischaltung der ENECTOR Wallbox in Ihrem KOSTAL Smart Energy Meter. Solvis-Art.-Nr.: 35059
Menge: 1,000 Stck
Produkt:
  Artikel:
    Artikelnummer: 35059
    Einheit: Stck
    Artikelkurztext: Aktivierungscode Wallbox ENECTOR zum Freischalten der Wallbox
Aktivierungscode Wallbox ENECTOR zum Freischalten der Wallbox KOSTAL ENECTOR Ermöglicht die Freischaltung der ENECTOR Wallbox in Ihrem KOSTAL Smart Energy Meter. Solvis-Art.-Nr.: 35059

**922 Kostal Plenticore plus 3.0 G2 3 kW Hybrid-Wechselrichter**
Kostal Plenticore plus 3.0 G2
3 kW Hybrid-Wechselrichter
Made in Germany Batterie nachrüstbar
Solvis-Art.-Nr.: 35060
Menge: 1,000 Stck
Produkt:
  Artikel:
    Artikelnummer: 35060
    Einheit: Stck
    Artikelkurztext: Kostal Plenticore plus 3.0 G2 3 kW Hybrid-Wechselrichter
Kostal Plenticore plus 3.0 G2 3 kW Hybrid-Wechselrichter Made in Germany Batterie nachrüstbar Solvis-Art.-Nr.: 35060

**923 Umbausatz SolvisControl SC-2 auf SC-3 für SolvisMax Baureihe 6**
Umbausatz SolvisControl SC-2
auf SC-3 für SolvisMax Baureihe 6
Zum Umbau des SolvisMax Baureihe 6 von SolvisControl SC-2 auf SC-3 Auch geeignet zum Umbau von SC-1 auf SC-3 (weiteres Zubehör nötig) Bestehend aus:
-  Regelungskonsole, fertig verdrahtet mit Zentralregler SC-3,  Netzplatine SolvisControl 23, Erweiterungsplatine,  Anschlussbox SmartGrid und Hauptschalter
-  Hocheffizienz-Warmwasserpumpe NMT NEO HL 15/90
-  Temperaturfühler zur Verwendung als HPu- oder TWK-Sensor Bitte beachten:
-  Für den Umbau von SC-1 auf SC-3 wird zusätzlich der  Ergänzungs-Umbausatz SC1 auf SC3 benötigt
-  Bei Anlagen mit integriertem Solarwärmetauscher ist ein  Signalkonverter für die Flügelzellenpumpe erforderlich
-  Bei Anlagen mit externem Solarwärmetauscher ist ein Wechsel  beider Solarpumpen erforderlich
-  Für die seltenen Anlagen mit einer Warmwasserstation WWS-36  (Standgerät) der Baujahre 2005 bis 2009 ist eine andere  Warmwasserpumpe nötig (NMT Mini PWM 25/80)
-  Nicht geeignet für SolvisMax Teo und SolvisMax Vaero
Solvis-Art.-Nr. 35062
Menge: 1,000 Stck
Produkt:
  Artikel:
    Artikelnummer: 35062
    Einheit: Stck
    Artikelkurztext: Umbausatz SolvisControl SC-2 auf SC-3 für SolvisMax Baureihe 6
Umbausatz SolvisControl SC-2 auf SC-3 für SolvisMax Baureihe 6 Zum Umbau des SolvisMax Baureihe 6 von SolvisControl SC-2 auf SC-3 Auch geeignet zum Umbau von SC-1 auf SC-3 (weiteres Zubehör nötig) Bestehend aus: - Regelungskonsole, fertig verdrahtet mit Zentralregler SC-3, Netzplatine SolvisControl 23, Erweiterungsplatine, Anschlussbox SmartGrid und Hauptschalter - Hocheffizienz-Warmwasserpumpe NMT NEO HL 15/90 - Temperaturfühler zur Verwendung als HPu- oder TWK-Sensor Bitte beachten: - Für den Umbau von SC-1 auf SC-3 wird zusätzlich der Ergänzungs-Umbausatz SC1 auf SC3 benötigt - Bei Anlagen mit integriertem Solarwärmetauscher ist ein Signalkonverter für die Flügelzellenpumpe erforderlich - Bei Anlagen mit externem Solarwärmetauscher ist ein Wechsel beider Solarpumpen erforderlich - Für die seltenen Anlagen mit einer Warmwasserstation WWS-36 (Standgerät) der Baujahre 2005 bis 2009 ist eine andere Warmwasserpumpe nötig (NMT Mini PWM 25/80) - Nicht geeignet für SolvisMax Teo und SolvisMax Vaero Solvis-Art.-Nr. 35062

**924 Abdeckhaube Lea Pro zur Verkleidung des Anschlusssets**
Abdeckhaube Lea Pro
zur Verkleidung des Anschlusssets
Abdeckhaube für die Versorgungsleitungen hinter der Wärmepumpe. Einsatz bei Leitungsführung hinter der Wärmepumpe direkt nach unten. Abmessungen BxHxT: 240x229x200 mm
Solvis-Art.-Nr.: 35067
Menge: 1,000 Stck
Produkt:
  Artikel:
    Artikelnummer: 35067
    Einheit: Stck
    Artikelkurztext: Abdeckhaube Lea Pro zur Verkleidung des Anschlusssets
Abdeckhaube Lea Pro zur Verkleidung des Anschlusssets Abdeckhaube für die Versorgungsleitungen hinter der Wärmepumpe. Einsatz bei Leitungsführung hinter der Wärmepumpe direkt nach unten. Abmessungen BxHxT: 240x229x200 mm Solvis-Art.-Nr.: 35067

**925 Schwingungsdämpfer-Set SolvisLea Pro**
Schwingungsdämpfer-Set
SolvisLea Pro
Schwingungsdämpfer zur Aufstellung auf befestigtem Boden oder gepflasterten Flächen. Die Konsole kann sowohl mit der Wärmepumpe als auch mit dem Untergrund verschraubt werden.
Solvis-Art.-Nr.: 35069
Menge: 1,000 Stck
Produkt:
  Artikel:
    Artikelnummer: 35069
    Einheit: Stck
    Artikelkurztext: Schwingungsdämpfer-Set SolvisLea Pro
Schwingungsdämpfer-Set SolvisLea Pro Schwingungsdämpfer zur Aufstellung auf befestigtem Boden oder gepflasterten Flächen. Die Konsole kann sowohl mit der Wärmepumpe als auch mit dem Untergrund verschraubt werden. Solvis-Art.-Nr.: 35069

**926 BYD Combiner Box CBH-40A für HVS & HVM**
BYD Combiner Box CBH-40A
für HVS & HVM
zur Verschaltung von Speichern der Serieb HVS und HVM
Solvis-Art.-Nr.: 35071
Menge: 1,000 Stck
Produkt:
  Artikel:
    Artikelnummer: 35071
    Einheit: Stck
    Artikelkurztext: BYD Combiner Box CBH-40A für HVS & HVM
BYD Combiner Box CBH-40A für HVS & HVM zur Verschaltung von Speichern der Serieb HVS und HVM Solvis-Art.-Nr.: 35071

**927 HIS Combiner SPD Type 1/2 1 MPPT 1 String**
HIS Combiner SPD Type 1/2
1 MPPT 1 String
für die DC-Absicherung für einen MPPT und einen String  Solvis-Art.-Nr.: 35072
Menge: 1,000 Stck
Produkt:
  Artikel:
    Artikelnummer: 35072
    Einheit: Stck
    Artikelkurztext: HIS Combiner SPD Type 1/2 1 MPPT 1 String
HIS Combiner SPD Type 1/2 1 MPPT 1 String für die DC-Absicherung für einen MPPT und einen String Solvis-Art.-Nr.: 35072

**928 PV-450 TSM-NEG9R.25 Vertex S+ Doppelglas, Full Black**
PV-450 TSM-NEG9R.25 Vertex S+Doppelglas, Full Black
Solvis-Art.-Nr.: 35074
Menge: 1,000 Stck
Produkt:
  Artikel:
    Artikelnummer: 35074
    Einheit: Stck
    Artikelkurztext: PV-450 TSM-NEG9R.25 Vertex S+ Doppelglas, Full Black
PV-450 TSM-NEG9R.25 Vertex S+Doppelglas, Full Black Solvis-Art.-Nr.: 35074

**929 Jinko Tiger Neo 54HL4-V N-type 455Wp, mono**
Jinko Tiger Neo 54HL4-V N-type455Wp, mono
Solvis-Art.-Nr.: 35075
Menge: 1,000 Stck
Produkt:
  Artikel:
    Artikelnummer: 35075
    Einheit: Stck
    Artikelkurztext: Jinko Tiger Neo 54HL4-V N-type 455Wp, mono
Jinko Tiger Neo 54HL4-V N-type455Wp, mono Solvis-Art.-Nr.: 35075

**930 Teleskopkanal SolvisLea Pro**
Teleskopkanal SolvisLea Pro
Teleskopkanal zur Abdeckung und zum Witterungsschutz der Versorgungsleitungen. Flexibler Einsatz durch stufenlose Längenverstellung, ca. 230 bis 430 mm.
Solvis-Art.-Nr.: 35076
Menge: 1,000 Stck
Produkt:
  Artikel:
    Artikelnummer: 35076
    Einheit: Stck
    Artikelkurztext: Teleskopkanal SolvisLea Pro
Teleskopkanal SolvisLea Pro Teleskopkanal zur Abdeckung und zum Witterungsschutz der Versorgungsleitungen. Flexibler Einsatz durch stufenlose Längenverstellung, ca. 230 bis 430 mm. Solvis-Art.-Nr.: 35076

**931 Abdeckhaube anthrazit SolvisPia 13/17**
Abdeckhaube anthrazit
SolvisPia 13/17
Abdeckhaube zum Verdecken der Anschlüsse; nach unten und optional nach hinten offen. Befestigung durch hochwertige Magnete.
Solvis-Art.-Nr.: 35080
Menge: 1,000 Stck
Produkt:
  Artikel:
    Artikelnummer: 35080
    Einheit: Stck
    Artikelkurztext: Abdeckhaube anthrazit SolvisPia 13/17
Abdeckhaube anthrazit SolvisPia 13/17 Abdeckhaube zum Verdecken der Anschlüsse; nach unten und optional nach hinten offen. Befestigung durch hochwertige Magnete. Solvis-Art.-Nr.: 35080

**932 Anschlussset oberirdisch SolvisPia 17**
Anschlussset oberirdisch
SolvisPia 17
Zur Verbindung von Vor- und Rücklauf (über dem Erdreich) mit den Anschlüssen der Wärmepumpe Bestehend aus:
-  2 x Rohr flexibel, unisoliert, Länge ca. 350 mm,  jeweils einseitig DN 32 glatt, einseitig ÜW G1 1/2"
Solvis-Art.-Nr.: 35086
Menge: 1,000 Stck
Produkt:
  Artikel:
    Artikelnummer: 35086
    Einheit: Stck
    Artikelkurztext: Anschlussset oberirdisch SolvisPia 17
Anschlussset oberirdisch SolvisPia 17 Zur Verbindung von Vor- und Rücklauf (über dem Erdreich) mit den Anschlüssen der Wärmepumpe Bestehend aus: - 2 x Rohr flexibel, unisoliert, Länge ca. 350 mm, jeweils einseitig DN 32 glatt, einseitig ÜW G1 1/2" Solvis-Art.-Nr.: 35086

**933 BYD HVM 16.6 Batteriestation Battery-Box Premium Hochvolt BC**
BYD HVM 16.6 BatteriestationBattery-Box Premium Hochvolt BC
Solvis-Art.-Nr.: 35087
Menge: 1,000 Stck
Produkt:
  Artikel:
    Artikelnummer: 35087
    Einheit: Stck
    Artikelkurztext: BYD HVM 16.6 Batteriestation Battery-Box Premium Hochvolt BC
BYD HVM 16.6 BatteriestationBattery-Box Premium Hochvolt BC Solvis-Art.-Nr.: 35087

**934 PV-Luxor ECO LINE M108 Glas/Glas TOPCon 445 Wp, Bifazial, Fullblack**
PV-Luxor ECO LINE M108 Glas/GlasTOPCon 445 Wp, Bifazial, Fullblack
Solvis-Art.-Nr.: 35088
Menge: 1,000 Stck
Produkt:
  Artikel:
    Artikelnummer: 35088
    Einheit: Stck
    Artikelkurztext: PV-Luxor ECO LINE M108 Glas/Glas TOPCon 445 Wp, Bifazial, Fullblack
PV-Luxor ECO LINE M108 Glas/GlasTOPCon 445 Wp, Bifazial, Fullblack Solvis-Art.-Nr.: 35088

**935 Anschlussset oberirdisch SolvisLea Pro**
Anschlussset oberirdisch SolvisLea Pro
Zum flexiblen, schallentkoppelten Anschluss der Wärmepumpe. Bestehend aus:
-  2 x Rohr flexibel WP, unisoliert, Länge ca. 500 mm
-  2 x Pressverschraubung 28 x 1¼"
Solvis-Art.-Nr.: 35089
Menge: 1,000 Stck
Produkt:
  Artikel:
    Artikelnummer: 35089
    Einheit: Stck
    Artikelkurztext: Anschlussset oberirdisch SolvisLea Pro
Anschlussset oberirdisch SolvisLea Pro Zum flexiblen, schallentkoppelten Anschluss der Wärmepumpe. Bestehend aus: - 2 x Rohr flexibel WP, unisoliert, Länge ca. 500 mm - 2 x Pressverschraubung 28 x 1¼" Solvis-Art.-Nr.: 35089

**936 Anschlussset Erdleitung SolvisPia 17**
Anschlussset Erdleitung
SolvisPia 17
Zur Verbindung der aus dem Erdreich kommenden Versorgungsleitungen (Nennmaß 40x3,7) mit den Anschlüssen der Wärmepumpe und dem Speicher. Bestehend aus:
-  4 x Kupplung 40x3,7xAG1¼"
-  2 x Winkel ÜW1¼" auf ÜWG1½"
-  2 x Pressverschraubung 28 x AG1¼"
-  passende Dichtungen
Solvis-Art.-Nr.: 35090
Menge: 1,000 Stck
Produkt:
  Artikel:
    Artikelnummer: 35090
    Einheit: Stck
    Artikelkurztext: Anschlussset Erdleitung SolvisPia 17
Anschlussset Erdleitung SolvisPia 17 Zur Verbindung der aus dem Erdreich kommenden Versorgungsleitungen (Nennmaß 40x3,7) mit den Anschlüssen der Wärmepumpe und dem Speicher. Bestehend aus: - 4 x Kupplung 40x3,7xAG1¼" - 2 x Winkel ÜW1¼" auf ÜWG1½" - 2 x Pressverschraubung 28 x AG1¼" - passende Dichtungen Solvis-Art.-Nr.: 35090

**937 Umbausatz Hydraulik SolvisMax 6 für alle WP außer SolvisPia 12**
Umbausatz Hydraulik SolvisMax 6
für alle WP außer SolvisPia 12
Für die Nachrüstung einer SolvisMax-Anlage der Baureihe 6 mit einer Wärmepumpe SolvisLea, SolvisMia oder SolvisPia 13/17 Bestehend aus:
-  Pufferladestation mit Volumenstromgeber
-  Schlammabscheider
-  Umschaltventil und Zubehör Bitte beachten:
-  Für das Regelungsupdate bitte den Umbausatz SC-2 auf SC-3 BR 6  und ggf. weitere Komponenten gesondert bestellen
-  Nicht geeignet für SolvisPia 12
Solvis-Art.-Nr.: 35099
Menge: 1,000 Stck
Produkt:
  Artikel:
    Artikelnummer: 35099
    Einheit: Stck
    Artikelkurztext: Umbausatz Hydraulik SolvisMax 6 für alle WP außer SolvisPia 12
Umbausatz Hydraulik SolvisMax 6 für alle WP außer SolvisPia 12 Für die Nachrüstung einer SolvisMax-Anlage der Baureihe 6 mit einer Wärmepumpe SolvisLea, SolvisMia oder SolvisPia 13/17 Bestehend aus: - Pufferladestation mit Volumenstromgeber - Schlammabscheider - Umschaltventil und Zubehör Bitte beachten: - Für das Regelungsupdate bitte den Umbausatz SC-2 auf SC-3 BR 6 und ggf. weitere Komponenten gesondert bestellen - Nicht geeignet für SolvisPia 12 Solvis-Art.-Nr.: 35099

**938 Umbausatz Hydraulik SolvisMax 6 mit SolvisPia 12**
Umbausatz Hydraulik SolvisMax 6
mit SolvisPia 12
Umbausatz Hydraulik SolvisMax 6 mit SolvisPia 12 Für die Nachrüstung einer SolvisMax-Anlage der Baureihe 6 mit der Wärmepumpe SolvisPia 12 Bestehend aus:
-  Schlammabscheider
-  Umschaltventil und Zubehör Bitte beachten:
-  Für das Regelungsupdate bitte den Umbausatz SC-2 auf SC-3 BR 6  und ggf. weitere Komponenten gesondert bestellen
Solvis-Art.-Nr.: 35100
Menge: 1,000 Stck
Produkt:
  Artikel:
    Artikelnummer: 35100
    Einheit: Stck
    Artikelkurztext: Umbausatz Hydraulik SolvisMax 6 mit SolvisPia 12
Umbausatz Hydraulik SolvisMax 6 mit SolvisPia 12 Umbausatz Hydraulik SolvisMax 6 mit SolvisPia 12 Für die Nachrüstung einer SolvisMax-Anlage der Baureihe 6 mit der Wärmepumpe SolvisPia 12 Bestehend aus: - Schlammabscheider - Umschaltventil und Zubehör Bitte beachten: - Für das Regelungsupdate bitte den Umbausatz SC-2 auf SC-3 BR 6 und ggf. weitere Komponenten gesondert bestellen Solvis-Art.-Nr.: 35100

**939 WP-Paket SolvisLea 8,3 Premium für SolvisMax 6**
WP-Paket SolvisLea 8,3 Premium
für SolvisMax 6
Paket zur Nachrüstung einer Wärmepumpe SolvisLea 8,3 Premium an einen SolvisMax der Baureihe 6. Bestehend aus: 1. Wärmepumpe SolvisLea 8,3 Premium  Leistungsgeregelte (Inverter) Luft/Wasser-Wärmepumpe für die  Außenaufstellung. Im kompakten, bodenstehenden Metallgehäuse mit  hochwertigem, farblich abgestimmtem Kunststoffdeckel.  Mit umweltfreundlichen Kältemitte R454C und innovativem Kältekreis,  der auch bei niedrigen Außentemperaturen einen effizienten Betrieb  gewährleistet. Geeignet für Sanierung, Modernisierung und Neubau  aufgrund hoher Vorlauftemperaturen.  Eine der leisesten Wärmepumpen auf dem Markt mit einem Schallleistungspegel von 48 dB(A).  Wärmeleistung bei A2/W35: modulierend 2,35...8,30 kW  Bestehend aus:  -Verdampfer, Verdichter und Verflüssiger  -elektronischem Expansionsventil  -Kondensatwanne  -Kompaktgerät (keine Arbeiten am Kältekreis nötig)  -Dichtheitsprüfung nicht erforderlich  -Abtaubetrieb durch Kreislaufumkehr 2. Abdeckhaube für SolvisLea zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35101
Menge: 1,000 Stck
Produkt:
  Artikel:
    Artikelnummer: 35101
    Einheit: Stck
    Artikelkurztext: WP-Paket SolvisLea 8,3 Premium für SolvisMax 6
WP-Paket SolvisLea 8,3 Premium für SolvisMax 6 Paket zur Nachrüstung einer Wärmepumpe SolvisLea 8,3 Premium an einen SolvisMax der Baureihe 6. Bestehend aus: 1. Wärmepumpe SolvisLea 8,3 Premium Leistungsgeregelte (Inverter) Luft/Wasser-Wärmepumpe für die Außenaufstellung. Im kompakten, bodenstehenden Metallgehäuse mit hochwertigem, farblich abgestimmtem Kunststoffdeckel. Mit umweltfreundlichen Kältemitte R454C und innovativem Kältekreis, der auch bei niedrigen Außentemperaturen einen effizienten Betrieb gewährleistet. Geeignet für Sanierung, Modernisierung und Neubau aufgrund hoher Vorlauftemperaturen. Eine der leisesten Wärmepumpen auf dem Markt mit einem Schall- leistungspegel von 48 dB(A). Wärmeleistung bei A2/W35: modulierend 2,35...8,30 kW Bestehend aus: -Verdampfer, Verdichter und Verflüssiger -elektronischem Expansionsventil -Kondensatwanne -Kompaktgerät (keine Arbeiten am Kältekreis nötig) -Dichtheitsprüfung nicht erforderlich -Abtaubetrieb durch Kreislaufumkehr 2. Abdeckhaube für SolvisLea zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35101

**940 WP-Paket SolvisLea 7 Hybrid für SolvisMax 6**
WP-Paket SolvisLea 7 Hybrid
für SolvisMax 6
Paket zur Nachrüstung einer Wärmepumpe SolvisLea 7 Pro an einen SolvisMax der Baureihe 6, für Hybrid-Betrieb (SolvisMax Gas/Öl plus Wärmepumpe). Bestehend aus: 1. Leistungsgeregelte (Inverter) Luft/Wasser-Wärmepumpe für die  Außenaufstellung. Mit natürlichem Kältemittel R290 (Propan) und  innovativem Kältekreis, der auch bei niedrigen Außentemperaturen  einen effizienten Betrieb gewährleistet.  Geeignet für die Anwendungsfälle Neubau, Sanierung und Modernisierung.  Eine der leisesten Wärmepumpen auf dem Markt mit einem Schallleistungspegel von 43 dB(A).  -Kompaktgerät (keine Arbeiten am Kältekreis nötig)  -Abtaubetrieb durch Kreislaufumkehr kombiniert mit natürlicher  Abtauung ohne Beteiligung des Verdichters  -Optimierte Schallreduzierung durch gekapselten Kältekreislauf und  entkoppelten Verdichter  -Wärmeleistung bei A2/W35: modulierend 2,36...6,96 kW  Bestehend aus:  -Gehäuse im zeitlosen Design in anthrazit  -Verdampfer, Verdichter und Verflüssiger  -zwei elektronischen Expansionsventile  -Mikroblasenabscheider und Sicherheitsventil (kein weiterer  Luftabscheider im System nötig)  -Anschlusszubehör für Anschluss nach hinten, 5/4" AG 2. Abdeckhaube für SolvisLea Pro zum Schutz der Anschlüsse 3. Anschlussset VL/RL, flexibel für Lea Pro, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35102
Menge: 1,000 Stck
Produkt:
  Artikel:
    Artikelnummer: 35102
    Einheit: Stck
    Artikelkurztext: WP-Paket SolvisLea 7 Hybrid für SolvisMax 6
WP-Paket SolvisLea 7 Hybrid für SolvisMax 6 Paket zur Nachrüstung einer Wärmepumpe SolvisLea 7 Pro an einen SolvisMax der Baureihe 6, für Hybrid-Betrieb (SolvisMax Gas/Öl plus Wärmepumpe). Bestehend aus: 1. Leistungsgeregelte (Inverter) Luft/Wasser-Wärmepumpe für die Außenaufstellung. Mit natürlichem Kältemittel R290 (Propan) und innovativem Kältekreis, der auch bei niedrigen Außentemperaturen einen effizienten Betrieb gewährleistet. Geeignet für die Anwendungsfälle Neubau, Sanierung und Modernisierung. Eine der leisesten Wärmepumpen auf dem Markt mit einem Schall- leistungspegel von 43 dB(A). -Kompaktgerät (keine Arbeiten am Kältekreis nötig) -Abtaubetrieb durch Kreislaufumkehr kombiniert mit natürlicher Abtauung ohne Beteiligung des Verdichters -Optimierte Schallreduzierung durch gekapselten Kältekreislauf und entkoppelten Verdichter -Wärmeleistung bei A2/W35: modulierend 2,36...6,96 kW Bestehend aus: -Gehäuse im zeitlosen Design in anthrazit -Verdampfer, Verdichter und Verflüssiger -zwei elektronischen Expansionsventile -Mikroblasenabscheider und Sicherheitsventil (kein weiterer Luftabscheider im System nötig) -Anschlusszubehör für Anschluss nach hinten, 5/4" AG 2. Abdeckhaube für SolvisLea Pro zum Schutz der Anschlüsse 3. Anschlussset VL/RL, flexibel für Lea Pro, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35102

**941 WP-Paket SolvisLea 7 Pro monovalent für SolvisMax 6**
WP-Paket SolvisLea 7 Pro monovalent
für SolvisMax 6
Paket zur Nachrüstung einer Wärmepumpe SolvisLea 7 Pro an einen SolvisMax der Baureihe 6, für monovalenten Betrieb (SolvisMax ohne Brenner). Bestehend aus: 1. Leistungsgeregelte (Inverter) Luft/Wasser-Wärmepumpe für die  Außenaufstellung. Mit natürlichem Kältemittel R290 (Propan) und  innovativem Kältekreis, der auch bei niedrigen Außentemperaturen  einen effizienten Betrieb gewährleistet.  Geeignet für die Anwendungsfälle Neubau, Sanierung und Modernisierung.  Eine der leisesten Wärmepumpen auf dem Markt mit einem Schallleistungspegel von 43 dB(A).  -Kompaktgerät (keine Arbeiten am Kältekreis nötig)  -Abtaubetrieb durch Kreislaufumkehr kombiniert mit natürlicher  Abtauung ohne Beteiligung des Verdichters  -Optimierte Schallreduzierung durch gekapselten Kältekreislauf und  entkoppelten Verdichter  -Wärmeleistung bei A2/W35: modulierend 2,36...6,96 kW  Bestehend aus:  -Gehäuse im zeitlosen Design in anthrazit  -Verdampfer, Verdichter und Verflüssiger  -zwei elektronischen Expansionsventile  -Mikroblasenabscheider und Sicherheitsventil (kein weiterer  Luftabscheider im System nötig)  -Anschlusszubehör für Anschluss nach hinten, 5/4" AG 2. Abdeckhaube für SolvisLea Pro zum Schutz der Anschlüsse 3. Anschlussset VL/RL, flexibel für Lea Pro, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35103
Menge: 1,000 Stck
Produkt:
  Artikel:
    Artikelnummer: 35103
    Einheit: Stck
    Artikelkurztext: WP-Paket SolvisLea 7 Pro monovalent für SolvisMax 6
WP-Paket SolvisLea 7 Pro monovalent für SolvisMax 6 Paket zur Nachrüstung einer Wärmepumpe SolvisLea 7 Pro an einen SolvisMax der Baureihe 6, für monovalenten Betrieb (SolvisMax ohne Brenner). Bestehend aus: 1. Leistungsgeregelte (Inverter) Luft/Wasser-Wärmepumpe für die Außenaufstellung. Mit natürlichem Kältemittel R290 (Propan) und innovativem Kältekreis, der auch bei niedrigen Außentemperaturen einen effizienten Betrieb gewährleistet. Geeignet für die Anwendungsfälle Neubau, Sanierung und Modernisierung. Eine der leisesten Wärmepumpen auf dem Markt mit einem Schall- leistungspegel von 43 dB(A). -Kompaktgerät (keine Arbeiten am Kältekreis nötig) -Abtaubetrieb durch Kreislaufumkehr kombiniert mit natürlicher Abtauung ohne Beteiligung des Verdichters -Optimierte Schallreduzierung durch gekapselten Kältekreislauf und entkoppelten Verdichter -Wärmeleistung bei A2/W35: modulierend 2,36...6,96 kW Bestehend aus: -Gehäuse im zeitlosen Design in anthrazit -Verdampfer, Verdichter und Verflüssiger -zwei elektronischen Expansionsventile -Mikroblasenabscheider und Sicherheitsventil (kein weiterer Luftabscheider im System nötig) -Anschlusszubehör für Anschluss nach hinten, 5/4" AG 2. Abdeckhaube für SolvisLea Pro zum Schutz der Anschlüsse 3. Anschlussset VL/RL, flexibel für Lea Pro, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35103

**942 WP-Paket SolvisLea 10 Hybrid für SolvisMax 6**
WP-Paket SolvisLea 10 Hybrid
für SolvisMax 6
Paket zur Nachrüstung einer Wärmepumpe SolvisLea 10 Pro an einen SolvisMax der Baureihe 6, für Hybrid-Betrieb (SolvisMax Gas/Öl plus Wärmepumpe). Bestehend aus: 1. Leistungsgeregelte (Inverter) Luft/Wasser-Wärmepumpe für die  Außenaufstellung. Mit natürlichem Kältemittel R290 (Propan) und  innovativem Kältekreis, der auch bei niedrigen Außentemperaturen  einen effizienten Betrieb gewährleistet.  Geeignet für die Anwendungsfälle Neubau, Sanierung und Modernisierung.  Eine der leisesten Wärmepumpen auf dem Markt mit einem Schallleistungspegel von 46 dB(A).  -Kompaktgerät (keine Arbeiten am Kältekreis nötig)  -Abtaubetrieb durch Kreislaufumkehr kombiniert mit natürlicher  Abtauung ohne Beteiligung des Verdichters  -Optimierte Schallreduzierung durch gekapselten Kältekreislauf und  entkoppelten Verdichter  -Wärmeleistung bei A2/W35: modulierend 3,05...9,84 kW  Bestehend aus:  -Gehäuse im zeitlosen Design in anthrazit  -Verdampfer, Verdichter und Verflüssiger  -zwei elektronischen Expansionsventile  -Mikroblasenabscheider und Sicherheitsventil (kein weiterer  Luftabscheider im System nötig)  -Anschlusszubehör für Anschluss nach hinten, 5/4" AG 2. Abdeckhaube für SolvisLea Pro zum Schutz der Anschlüsse 3. Anschlussset VL/RL, flexibel für Lea Pro, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35104
Menge: 1,000 Stck
Produkt:
  Artikel:
    Artikelnummer: 35104
    Einheit: Stck
    Artikelkurztext: WP-Paket SolvisLea 10 Hybrid für SolvisMax 6
WP-Paket SolvisLea 10 Hybrid für SolvisMax 6 Paket zur Nachrüstung einer Wärmepumpe SolvisLea 10 Pro an einen SolvisMax der Baureihe 6, für Hybrid-Betrieb (SolvisMax Gas/Öl plus Wärmepumpe). Bestehend aus: 1. Leistungsgeregelte (Inverter) Luft/Wasser-Wärmepumpe für die Außenaufstellung. Mit natürlichem Kältemittel R290 (Propan) und innovativem Kältekreis, der auch bei niedrigen Außentemperaturen einen effizienten Betrieb gewährleistet. Geeignet für die Anwendungsfälle Neubau, Sanierung und Modernisierung. Eine der leisesten Wärmepumpen auf dem Markt mit einem Schall- leistungspegel von 46 dB(A). -Kompaktgerät (keine Arbeiten am Kältekreis nötig) -Abtaubetrieb durch Kreislaufumkehr kombiniert mit natürlicher Abtauung ohne Beteiligung des Verdichters -Optimierte Schallreduzierung durch gekapselten Kältekreislauf und entkoppelten Verdichter -Wärmeleistung bei A2/W35: modulierend 3,05...9,84 kW Bestehend aus: -Gehäuse im zeitlosen Design in anthrazit -Verdampfer, Verdichter und Verflüssiger -zwei elektronischen Expansionsventile -Mikroblasenabscheider und Sicherheitsventil (kein weiterer Luftabscheider im System nötig) -Anschlusszubehör für Anschluss nach hinten, 5/4" AG 2. Abdeckhaube für SolvisLea Pro zum Schutz der Anschlüsse 3. Anschlussset VL/RL, flexibel für Lea Pro, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35104

**943 WP-Paket SolvisLea 10 Pro monovalent für SolvisMax 6**
WP-Paket SolvisLea 10 Pro monovalent
für SolvisMax 6
Paket zur Nachrüstung einer Wärmepumpe SolvisLea 10 Pro an einen SolvisMax der Baureihe 6, für monovalenten Betrieb (SolvisMax ohne Brenner). Bestehend aus: 1. Leistungsgeregelte (Inverter) Luft/Wasser-Wärmepumpe für die  Außenaufstellung. Mit natürlichem Kältemittel R290 (Propan) und  innovativem Kältekreis, der auch bei niedrigen Außentemperaturen  einen effizienten Betrieb gewährleistet.  Geeignet für die Anwendungsfälle Neubau, Sanierung und Modernisierung.  Eine der leisesten Wärmepumpen auf dem Markt mit einem Schallleistungspegel von 46 dB(A).  -Kompaktgerät (keine Arbeiten am Kältekreis nötig)  -Abtaubetrieb durch Kreislaufumkehr kombiniert mit natürlicher  Abtauung ohne Beteiligung des Verdichters  -Optimierte Schallreduzierung durch gekapselten Kältekreislauf und  entkoppelten Verdichter  -Wärmeleistung bei A2/W35: modulierend 3,05...9,84 kW  Bestehend aus:  -Gehäuse im zeitlosen Design in anthrazit  -Verdampfer, Verdichter und Verflüssiger  -zwei elektronischen Expansionsventile  -Mikroblasenabscheider und Sicherheitsventil (kein weiterer  Luftabscheider im System nötig)  -Anschlusszubehör für Anschluss nach hinten, 5/4" AG 2. Abdeckhaube für SolvisLea Pro zum Schutz der Anschlüsse 3. Anschlussset VL/RL, flexibel für Lea Pro, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35105
Menge: 1,000 Stck
Produkt:
  Artikel:
    Artikelnummer: 35105
    Einheit: Stck
    Artikelkurztext: WP-Paket SolvisLea 10 Pro monovalent für SolvisMax 6
WP-Paket SolvisLea 10 Pro monovalent für SolvisMax 6 Paket zur Nachrüstung einer Wärmepumpe SolvisLea 10 Pro an einen SolvisMax der Baureihe 6, für monovalenten Betrieb (SolvisMax ohne Brenner). Bestehend aus: 1. Leistungsgeregelte (Inverter) Luft/Wasser-Wärmepumpe für die Außenaufstellung. Mit natürlichem Kältemittel R290 (Propan) und innovativem Kältekreis, der auch bei niedrigen Außentemperaturen einen effizienten Betrieb gewährleistet. Geeignet für die Anwendungsfälle Neubau, Sanierung und Modernisierung. Eine der leisesten Wärmepumpen auf dem Markt mit einem Schall- leistungspegel von 46 dB(A). -Kompaktgerät (keine Arbeiten am Kältekreis nötig) -Abtaubetrieb durch Kreislaufumkehr kombiniert mit natürlicher Abtauung ohne Beteiligung des Verdichters -Optimierte Schallreduzierung durch gekapselten Kältekreislauf und entkoppelten Verdichter -Wärmeleistung bei A2/W35: modulierend 3,05...9,84 kW Bestehend aus: -Gehäuse im zeitlosen Design in anthrazit -Verdampfer, Verdichter und Verflüssiger -zwei elektronischen Expansionsventile -Mikroblasenabscheider und Sicherheitsventil (kein weiterer Luftabscheider im System nötig) -Anschlusszubehör für Anschluss nach hinten, 5/4" AG 2. Abdeckhaube für SolvisLea Pro zum Schutz der Anschlüsse 3. Anschlussset VL/RL, flexibel für Lea Pro, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35105

**944 WP-Paket SolvisMia 8 Hybrid für SolvisMax 6**
WP-Paket SolvisMia 8 Hybrid
für SolvisMax 6
Paket zur Nachrüstung einer Wärmepumpe SolvisMia 8 an einen SolvisMax der Baureihe 6, für Hybrid-Betrieb (SolvisMax Gas/Öl plus Wärmepumpe). Bestehend aus: 1. Wärmepumpe SolvisMia 8 MJ24  Leistungsgeregelte (Inverter) Luft/Wasser-Wärmepumpe für die  Außenaufstellung. Im kompakten, bodenstehenden Metallgehäuse. Mit  umweltfreundlichen Kältemitte R454B und innovativem Kältekreis, der  auch bei niedrigen Außentemperaturen einen effizienten Betrieb  gewährleistet.  Wärmeleistung bei A2/W35: modulierend 2,09...6,20 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35106
Menge: 1,000 Stck
Produkt:
  Artikel:
    Artikelnummer: 35106
    Einheit: Stck
    Artikelkurztext: WP-Paket SolvisMia 8 Hybrid für SolvisMax 6
WP-Paket SolvisMia 8 Hybrid für SolvisMax 6 Paket zur Nachrüstung einer Wärmepumpe SolvisMia 8 an einen SolvisMax der Baureihe 6, für Hybrid-Betrieb (SolvisMax Gas/Öl plus Wärmepumpe). Bestehend aus: 1. Wärmepumpe SolvisMia 8 MJ24 Leistungsgeregelte (Inverter) Luft/Wasser-Wärmepumpe für die Außenaufstellung. Im kompakten, bodenstehenden Metallgehäuse. Mit umweltfreundlichen Kältemitte R454B und innovativem Kältekreis, der auch bei niedrigen Außentemperaturen einen effizienten Betrieb gewährleistet. Wärmeleistung bei A2/W35: modulierend 2,09...6,20 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35106

**945 WP-Paket SolvisMia 8 monovalent für SolvisMax 6**
WP-Paket SolvisMia 8 monovalent
für SolvisMax 6
Paket zur Nachrüstung einer Wärmepumpe SolvisMia 8 an einen SolvisMax der Baureihe 06, für monovalenten Betrieb (SolvisMax ohne Brenner). Bestehend aus: 1. Wärmepumpe SolvisMia 8 MJ24  Leistungsgeregelte (Inverter) Luft/Wasser-Wärmepumpe für die  Außenaufstellung. Im kompakten, bodenstehenden Metallgehäuse. Mit  umweltfreundlichen Kältemitte R454B und innovativem Kältekreis, der  auch bei niedrigen Außentemperaturen einen effizienten Betrieb  gewährleistet.  Wärmeleistung bei A2/W35: modulierend 2,9...6,2 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35107
Menge: 1,000 Stck
Produkt:
  Artikel:
    Artikelnummer: 35107
    Einheit: Stck
    Artikelkurztext: WP-Paket SolvisMia 8 monovalent für SolvisMax 6
WP-Paket SolvisMia 8 monovalent für SolvisMax 6 Paket zur Nachrüstung einer Wärmepumpe SolvisMia 8 an einen SolvisMax der Baureihe 06, für monovalenten Betrieb (SolvisMax ohne Brenner). Bestehend aus: 1. Wärmepumpe SolvisMia 8 MJ24 Leistungsgeregelte (Inverter) Luft/Wasser-Wärmepumpe für die Außenaufstellung. Im kompakten, bodenstehenden Metallgehäuse. Mit umweltfreundlichen Kältemitte R454B und innovativem Kältekreis, der auch bei niedrigen Außentemperaturen einen effizienten Betrieb gewährleistet. Wärmeleistung bei A2/W35: modulierend 2,9...6,2 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35107

**946 WP-Paket SolvisMia 10 Hybrid für SolvisMax 6**
WP-Paket SolvisMia 10 Hybrid
für SolvisMax 6
Paket zur Nachrüstung einer Wärmepumpe SolvisMia 10 an einen SolvisMax der Baureihe 06, für Hybrid-Betrieb (SolvisMax Gas/Öl plus Wärmepumpe). Bestehend aus: 1. Wärmepumpe SolvisMia 10 MJ24  Leistungsgeregelte (Inverter) Luft/Wasser-Wärmepumpe für die  Außenaufstellung. Im kompakten, bodenstehenden Metallgehäuse. Mit  umweltfreundlichen Kältemitte R454B und innovativem Kältekreis, der  auch bei niedrigen Außentemperaturen einen effizienten Betrieb  gewährleistet.  Wärmeleistung bei A2/W35: modulierend 2,9...10,1 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35108
Menge: 1,000 Stck
Produkt:
  Artikel:
    Artikelnummer: 35108
    Einheit: Stck
    Artikelkurztext: WP-Paket SolvisMia 10 Hybrid für SolvisMax 6
WP-Paket SolvisMia 10 Hybrid für SolvisMax 6 Paket zur Nachrüstung einer Wärmepumpe SolvisMia 10 an einen SolvisMax der Baureihe 06, für Hybrid-Betrieb (SolvisMax Gas/Öl plus Wärmepumpe). Bestehend aus: 1. Wärmepumpe SolvisMia 10 MJ24 Leistungsgeregelte (Inverter) Luft/Wasser-Wärmepumpe für die Außenaufstellung. Im kompakten, bodenstehenden Metallgehäuse. Mit umweltfreundlichen Kältemitte R454B und innovativem Kältekreis, der auch bei niedrigen Außentemperaturen einen effizienten Betrieb gewährleistet. Wärmeleistung bei A2/W35: modulierend 2,9...10,1 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35108

**947 WP-Paket SolvisMia 10 monovalent für SolvisMax 6**
WP-Paket SolvisMia 10 monovalent
für SolvisMax 6
Paket zur Nachrüstung einer Wärmepumpe SolvisMia 10 an einen SolvisMax der Baureihe 06, für monovalenten Betrieb (SolvisMax ohne Brenner). Bestehend aus: 1. Wärmepumpe SolvisMia 10 MJ24  Leistungsgeregelte (Inverter) Luft/Wasser-Wärmepumpe für die  Außenaufstellung. Im kompakten, bodenstehenden Metallgehäuse. Mit  umweltfreundlichen Kältemitte R454B und innovativem Kältekreis, der  auch bei niedrigen Außentemperaturen einen effizienten Betrieb  gewährleistet.  Wärmeleistung bei A2/W35: modulierend 2,9...10,1 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35109
Menge: 1,000 Stck
Produkt:
  Artikel:
    Artikelnummer: 35109
    Einheit: Stck
    Artikelkurztext: WP-Paket SolvisMia 10 monovalent für SolvisMax 6
WP-Paket SolvisMia 10 monovalent für SolvisMax 6 Paket zur Nachrüstung einer Wärmepumpe SolvisMia 10 an einen SolvisMax der Baureihe 06, für monovalenten Betrieb (SolvisMax ohne Brenner). Bestehend aus: 1. Wärmepumpe SolvisMia 10 MJ24 Leistungsgeregelte (Inverter) Luft/Wasser-Wärmepumpe für die Außenaufstellung. Im kompakten, bodenstehenden Metallgehäuse. Mit umweltfreundlichen Kältemitte R454B und innovativem Kältekreis, der auch bei niedrigen Außentemperaturen einen effizienten Betrieb gewährleistet. Wärmeleistung bei A2/W35: modulierend 2,9...10,1 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35109

**948 WP-Paket SolvisMia 14 Hybrid für SolvisMax 6**
WP-Paket SolvisMia 14 Hybrid
für SolvisMax 6
Paket zur Nachrüstung einer Wärmepumpe SolvisMia 14 an einen SolvisMax der Baureihe 06, für Hybrid-Betrieb (SolvisMax Gas/Öl plus Wärmepumpe). Bestehend aus: 1. Wärmepumpe SolvisMia 14 MJ24  Leistungsgeregelte (Inverter) Luft/Wasser-Wärmepumpe für die  Außenaufstellung. Im kompakten, bodenstehenden Metallgehäuse. Mit  umweltfreundlichen Kältemitte R454B und innovativem Kältekreis, der  auch bei niedrigen Außentemperaturen einen effizienten Betrieb  gewährleistet.  Wärmeleistung bei A2/W35: modulierend 4,5...13,4 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35110
Menge: 1,000 Stck
Produkt:
  Artikel:
    Artikelnummer: 35110
    Einheit: Stck
    Artikelkurztext: WP-Paket SolvisMia 14 Hybrid für SolvisMax 6
WP-Paket SolvisMia 14 Hybrid für SolvisMax 6 Paket zur Nachrüstung einer Wärmepumpe SolvisMia 14 an einen SolvisMax der Baureihe 06, für Hybrid-Betrieb (SolvisMax Gas/Öl plus Wärmepumpe). Bestehend aus: 1. Wärmepumpe SolvisMia 14 MJ24 Leistungsgeregelte (Inverter) Luft/Wasser-Wärmepumpe für die Außenaufstellung. Im kompakten, bodenstehenden Metallgehäuse. Mit umweltfreundlichen Kältemitte R454B und innovativem Kältekreis, der auch bei niedrigen Außentemperaturen einen effizienten Betrieb gewährleistet. Wärmeleistung bei A2/W35: modulierend 4,5...13,4 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35110

**949 WP-Paket SolvisMia 14 monovalent für SolvisMax 6**
WP-Paket SolvisMia 14 monovalent
für SolvisMax 6
Paket zur Nachrüstung einer Wärmepumpe SolvisMia 14 an einen SolvisMax der Baureihe 06, für monovalenten Betrieb (SolvisMax ohne Brenner). Bestehend aus: 1. Wärmepumpe SolvisMia 14 MJ24  Leistungsgeregelte (Inverter) Luft/Wasser-Wärmepumpe für die  Außenaufstellung. Im kompakten, bodenstehenden Metallgehäuse. Mit  umweltfreundlichen Kältemitte R454B und innovativem Kältekreis, der  auch bei niedrigen Außentemperaturen einen effizienten Betrieb  gewährleistet.  Wärmeleistung bei A2/W35: modulierend 4,5...13,4 kW  Geeignet für Neubau und Sanierung aufgrund hoher Vorlauftemperaturen.  Bestehend aus:  -Verdampfer, Verdichter und Verflüssiger  -elektronisches Expansionsventil  -Kondensatwanne  -Kompaktgerät (keine Arbeiten am Kältekreis nötig)  -Dichtheitsprüfung nicht erforderlich  -Abtaubetrieb durch Kreislaufumkehr  -Optimierte Schallreduzierung durch gekapselten Kältekreislauf und  entkoppelten Verdichter 2. Abdeckhaube für SolvisMia zum Schutz der Anschlüsse inkl. Rohrset 3. Anschlussset VL/RL, flexibel für Lea/Mia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35111
Menge: 1,000 Stck
Produkt:
  Artikel:
    Artikelnummer: 35111
    Einheit: Stck
    Artikelkurztext: WP-Paket SolvisMia 14 monovalent für SolvisMax 6
WP-Paket SolvisMia 14 monovalent für SolvisMax 6 Paket zur Nachrüstung einer Wärmepumpe SolvisMia 14 an einen SolvisMax der Baureihe 06, für monovalenten Betrieb (SolvisMax ohne Brenner). Bestehend aus: 1. Wärmepumpe SolvisMia 14 MJ24 Leistungsgeregelte (Inverter) Luft/Wasser-Wärmepumpe für die Außenaufstellung. Im kompakten, bodenstehenden Metallgehäuse. Mit umweltfreundlichen Kältemitte R454B und innovativem Kältekreis, der auch bei niedrigen Außentemperaturen einen effizienten Betrieb gewährleistet. Wärmeleistung bei A2/W35: modulierend 4,5...13,4 kW Geeignet für Neubau und Sanierung aufgrund hoher Vorlauftemperaturen. Bestehend aus: -Verdampfer, Verdichter und Verflüssiger -elektronisches Expansionsventil -Kondensatwanne -Kompaktgerät (keine Arbeiten am Kältekreis nötig) -Dichtheitsprüfung nicht erforderlich -Abtaubetrieb durch Kreislaufumkehr -Optimierte Schallreduzierung durch gekapselten Kältekreislauf und entkoppelten Verdichter 2. Abdeckhaube für SolvisMia zum Schutz der Anschlüsse inkl. Rohrset 3. Anschlussset VL/RL, flexibel für Lea/Mia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35111

**950 WP-Paket SolvisPia 12 Hybrid für SolvisMax 6**
WP-Paket SolvisPia 12 Hybrid
für SolvisMax 6
Paket zur Nachrüstung einer Wärmepumpe SolvisPia 12 an einen SolvisMax der Baureihe 06, für Hybrid-Betrieb (SolvisMax Gas/Öl plus Wärmepumpe). Bestehend aus: 1. Wärmepumpe SolvisPia 12  Leistungsgeregelte (Inverter) Luft/Wasser-Wärmepumpe für die  Außenaufstellung. Mit natürlichem Kältemittel R290 (Propan) und  innovativem Kältekreis, der auch bei niedrigen Außentemperaturen  einen effizienten Betrieb gewährleistet. Geeignet für Sanierung und  Modernisierung. Mit einer Leistung von 12 kW ist sie auch  für größere Neubauten geeignet.  -Kompaktgerät (keine Arbeiten am Kältekreis nötig)  -Abtaubetrieb durch Kreislaufumkehr  -Optimierte Schallreduzierung durch gekapselten Kältekreislauf und  entkoppelten Verdichter  -Wärmeleistung bei A2/W35: modulierend 3,9...12,0 kW  Bestehend aus:  -Verdampfer, Verdichter, Verflüssiger und Zwischenwärmeübertrager  -zwei elektronischen Expansionsventile  -intergierte Pufferladestation mit Volumenstromgeber  -Mikroblasenabscheider und Sicherheitsventil 2,5 bar (kein weiterer  Luftabscheider im System nötig) 2. Abdeckhaube für SolvisPia zum Schutz der Anschlüsse 3. Anschlussset VL/RL, flexibel für Lea/Mia/Pia, 28 x 500 mm 4. Umbausatz SolvisControl 2 auf SolvisControl 3  für SolvisMax Baureihe 6  Bestehend aus:  -Regelungskonsole, fertig verdrahtet mit Zentralregler  SolvisControl 3 (SC-3), Netzplatine SolvisControl 2.3,  Erweiterungsplatine, Anschlussbox SmartGrid, Hauptschalter  -Hocheffizienz-Pumpe NMT NEO HL 15/90  -Temperaturfühler zur Verwendung als HPu- oder TWK-Sensor 5. Umbausatz Hydraulik SolvisMax Baureihe 6 mit SolvisPia 12  Bestehend aus:  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35112
Menge: 1,000 Stck
Produkt:
  Artikel:
    Artikelnummer: 35112
    Einheit: Stck
    Artikelkurztext: WP-Paket SolvisPia 12 Hybrid für SolvisMax 6
WP-Paket SolvisPia 12 Hybrid für SolvisMax 6 Paket zur Nachrüstung einer Wärmepumpe SolvisPia 12 an einen SolvisMax der Baureihe 06, für Hybrid-Betrieb (SolvisMax Gas/Öl plus Wärmepumpe). Bestehend aus: 1. Wärmepumpe SolvisPia 12 Leistungsgeregelte (Inverter) Luft/Wasser-Wärmepumpe für die Außenaufstellung. Mit natürlichem Kältemittel R290 (Propan) und innovativem Kältekreis, der auch bei niedrigen Außentemperaturen einen effizienten Betrieb gewährleistet. Geeignet für Sanierung und Modernisierung. Mit einer Leistung von 12 kW ist sie auch für größere Neubauten geeignet. -Kompaktgerät (keine Arbeiten am Kältekreis nötig) -Abtaubetrieb durch Kreislaufumkehr -Optimierte Schallreduzierung durch gekapselten Kältekreislauf und entkoppelten Verdichter -Wärmeleistung bei A2/W35: modulierend 3,9...12,0 kW Bestehend aus: -Verdampfer, Verdichter, Verflüssiger und Zwischenwärmeübertrager -zwei elektronischen Expansionsventile -intergierte Pufferladestation mit Volumenstromgeber -Mikroblasenabscheider und Sicherheitsventil 2,5 bar (kein weiterer Luftabscheider im System nötig) 2. Abdeckhaube für SolvisPia zum Schutz der Anschlüsse 3. Anschlussset VL/RL, flexibel für Lea/Mia/Pia, 28 x 500 mm 4. Umbausatz SolvisControl 2 auf SolvisControl 3 für SolvisMax Baureihe 6 Bestehend aus: -Regelungskonsole, fertig verdrahtet mit Zentralregler SolvisControl 3 (SC-3), Netzplatine SolvisControl 2.3, Erweiterungsplatine, Anschlussbox SmartGrid, Hauptschalter -Hocheffizienz-Pumpe NMT NEO HL 15/90 -Temperaturfühler zur Verwendung als HPu- oder TWK-Sensor 5. Umbausatz Hydraulik SolvisMax Baureihe 6 mit SolvisPia 12 Bestehend aus: -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35112

**951 WP-Paket SolvisPia 12 monovalent für SolvisMax 6**
WP-Paket SolvisPia 12 monovalent
für SolvisMax 6
Paket zur Nachrüstung einer Wärmepumpe SolvisPia 12 an einen SolvisMax der Baureihe 06, für monovalenten Betrieb (SolvisMax ohne Brenner). Bestehend aus: 1. Wärmepumpe SolvisPia 12  Leistungsgeregelte (Inverter) Luft/Wasser-Wärmepumpe für die  Außenaufstellung. Mit natürlichem Kältemittel R290 (Propan) und  innovativem Kältekreis, der auch bei niedrigen Außentemperaturen  einen effizienten Betrieb gewährleistet. Geeignet für Sanierung und  Modernisierung. Mit einer Leistung von 12 kW ist sie auch  für größere Neubauten geeignet.  -Kompaktgerät (keine Arbeiten am Kältekreis nötig)  -Abtaubetrieb durch Kreislaufumkehr  -Optimierte Schallreduzierung durch gekapselten Kältekreislauf und  entkoppelten Verdichter  -Wärmeleistung bei A2/W35: modulierend 3,9...12,0 kW  Bestehend aus:  -Verdampfer, Verdichter, Verflüssiger und Zwischenwärmeübertrager  -zwei elektronischen Expansionsventile  -intergierte Pufferladestation mit Volumenstromgeber  -Mikroblasenabscheider und Sicherheitsventil 2,5 bar (kein weiterer  Luftabscheider im System nötig) 2. Abdeckhaube für SolvisPia zum Schutz der Anschlüsse 3. Anschlussset VL/RL, flexibel für Lea/Mia/Pia, 28 x 500 mm 4. Umbausatz SolvisControl 2 auf SolvisControl 3  für SolvisMax Baureihe 6  Bestehend aus:  -Regelungskonsole, fertig verdrahtet mit Zentralregler  SolvisControl 3 (SC-3), Netzplatine SolvisControl 2.3,  Erweiterungsplatine, Anschlussbox SmartGrid, Hauptschalter  -Hocheffizienz-Pumpe NMT NEO HL 15/90  -Temperaturfühler zur Verwendung als HPu- oder TWK-Sensor 5. Umbausatz Hydraulik SolvisMax Baureihe 6 mit SolvisPia 12  Bestehend aus:  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35113
Menge: 1,000 Stck
Produkt:
  Artikel:
    Artikelnummer: 35113
    Einheit: Stck
    Artikelkurztext: WP-Paket SolvisPia 12 monovalent für SolvisMax 6
WP-Paket SolvisPia 12 monovalent für SolvisMax 6 Paket zur Nachrüstung einer Wärmepumpe SolvisPia 12 an einen SolvisMax der Baureihe 06, für monovalenten Betrieb (SolvisMax ohne Brenner). Bestehend aus: 1. Wärmepumpe SolvisPia 12 Leistungsgeregelte (Inverter) Luft/Wasser-Wärmepumpe für die Außenaufstellung. Mit natürlichem Kältemittel R290 (Propan) und innovativem Kältekreis, der auch bei niedrigen Außentemperaturen einen effizienten Betrieb gewährleistet. Geeignet für Sanierung und Modernisierung. Mit einer Leistung von 12 kW ist sie auch für größere Neubauten geeignet. -Kompaktgerät (keine Arbeiten am Kältekreis nötig) -Abtaubetrieb durch Kreislaufumkehr -Optimierte Schallreduzierung durch gekapselten Kältekreislauf und entkoppelten Verdichter -Wärmeleistung bei A2/W35: modulierend 3,9...12,0 kW Bestehend aus: -Verdampfer, Verdichter, Verflüssiger und Zwischenwärmeübertrager -zwei elektronischen Expansionsventile -intergierte Pufferladestation mit Volumenstromgeber -Mikroblasenabscheider und Sicherheitsventil 2,5 bar (kein weiterer Luftabscheider im System nötig) 2. Abdeckhaube für SolvisPia zum Schutz der Anschlüsse 3. Anschlussset VL/RL, flexibel für Lea/Mia/Pia, 28 x 500 mm 4. Umbausatz SolvisControl 2 auf SolvisControl 3 für SolvisMax Baureihe 6 Bestehend aus: -Regelungskonsole, fertig verdrahtet mit Zentralregler SolvisControl 3 (SC-3), Netzplatine SolvisControl 2.3, Erweiterungsplatine, Anschlussbox SmartGrid, Hauptschalter -Hocheffizienz-Pumpe NMT NEO HL 15/90 -Temperaturfühler zur Verwendung als HPu- oder TWK-Sensor 5. Umbausatz Hydraulik SolvisMax Baureihe 6 mit SolvisPia 12 Bestehend aus: -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35113

**952 WP-Paket SolvisPia 13 Hybrid für SolvisMax 6**
WP-Paket SolvisPia 13 Hybrid
für SolvisMax 6
Paket zur Nachrüstung einer Wärmepumpe SolvisPia 13 an einen SolvisMax der Baureihe 06, für Hybrid-Betrieb (SolvisMax Gas/Öl plus Wärmepumpe). Bestehend aus: 1. Wärmepumpe SolvisPia 13  Leistungsgeregelte (Inverter) Luft/Wasser-Wärmepumpe für die  Außenaufstellung. Mit natürlichem Kältemittel R290 (Propan) und  innovativem Kältekreis, der auch bei niedrigen Außentemperaturen  einen effizienten Betrieb gewährleistet. Geeignet für Sanierung und  Modernisierung. Mit einer Leistung von 13 kW ist sie auch  für größere Neubauten geeignet.  -Kompaktgerät (keine Arbeiten am Kältekreis nötig)  -Abtaubetrieb durch Kreislaufumkehr  -Optimierte Schallreduzierung durch gekapselten Kältekreislauf und  entkoppelten Verdichter  -Wärmeleistung bei A2/W35: modulierend 3,9...13,0 kW  Bestehend aus:  -Verdampfer, Verdichter, Verflüssiger und Zwischenwärmeübertrager  -zwei elektronischen Expansionsventile  -intergierte Pufferladestation mit Volumenstromgeber  -Mikroblasenabscheider und Sicherheitsventil 2,5 bar (kein weiterer  Luftabscheider im System nötig) 2. Abdeckhaube für SolvisPia zum Schutz der Anschlüsse 3. Anschlussset VL/RL, flexibel für Lea/Mia/Pia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35114
Menge: 1,000 Stck
Produkt:
  Artikel:
    Artikelnummer: 35114
    Einheit: Stck
    Artikelkurztext: WP-Paket SolvisPia 13 Hybrid für SolvisMax 6
WP-Paket SolvisPia 13 Hybrid für SolvisMax 6 Paket zur Nachrüstung einer Wärmepumpe SolvisPia 13 an einen SolvisMax der Baureihe 06, für Hybrid-Betrieb (SolvisMax Gas/Öl plus Wärmepumpe). Bestehend aus: 1. Wärmepumpe SolvisPia 13 Leistungsgeregelte (Inverter) Luft/Wasser-Wärmepumpe für die Außenaufstellung. Mit natürlichem Kältemittel R290 (Propan) und innovativem Kältekreis, der auch bei niedrigen Außentemperaturen einen effizienten Betrieb gewährleistet. Geeignet für Sanierung und Modernisierung. Mit einer Leistung von 13 kW ist sie auch für größere Neubauten geeignet. -Kompaktgerät (keine Arbeiten am Kältekreis nötig) -Abtaubetrieb durch Kreislaufumkehr -Optimierte Schallreduzierung durch gekapselten Kältekreislauf und entkoppelten Verdichter -Wärmeleistung bei A2/W35: modulierend 3,9...13,0 kW Bestehend aus: -Verdampfer, Verdichter, Verflüssiger und Zwischenwärmeübertrager -zwei elektronischen Expansionsventile -intergierte Pufferladestation mit Volumenstromgeber -Mikroblasenabscheider und Sicherheitsventil 2,5 bar (kein weiterer Luftabscheider im System nötig) 2. Abdeckhaube für SolvisPia zum Schutz der Anschlüsse 3. Anschlussset VL/RL, flexibel für Lea/Mia/Pia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35114

**953 WP-Paket SolvisPia 13 monovalent für SolvisMax 6**
WP-Paket SolvisPia 13 monovalent
für SolvisMax 6
Paket zur Nachrüstung einer Wärmepumpe SolvisPia 13 an einen SolvisMax der Baureihe 06, für monovalenten Betrieb (SolvisMax ohne Brenner). Bestehend aus: 1. Wärmepumpe SolvisPia 13  Leistungsgeregelte (Inverter) Luft/Wasser-Wärmepumpe für die  Außenaufstellung. Mit natürlichem Kältemittel R290 (Propan) und  innovativem Kältekreis, der auch bei niedrigen Außentemperaturen  einen effizienten Betrieb gewährleistet. Geeignet für Sanierung und  Modernisierung. Mit einer Leistung von 13 kW ist sie auch  für größere Neubauten geeignet.  -Kompaktgerät (keine Arbeiten am Kältekreis nötig)  -Abtaubetrieb durch Kreislaufumkehr  -Optimierte Schallreduzierung durch gekapselten Kältekreislauf und  entkoppelten Verdichter  -Wärmeleistung bei A2/W35: modulierend 3,9...13,0 kW  Bestehend aus:  -Verdampfer, Verdichter, Verflüssiger und Zwischenwärmeübertrager  -zwei elektronischen Expansionsventile  -intergierte Pufferladestation mit Volumenstromgeber  -Mikroblasenabscheider und Sicherheitsventil 2,5 bar (kein weiterer  Luftabscheider im System nötig) 2. Abdeckhaube für SolvisPia zum Schutz der Anschlüsse 3. Anschlussset VL/RL, flexibel für Lea/Mia/Pia, 28 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35115
Menge: 1,000 Stck
Produkt:
  Artikel:
    Artikelnummer: 35115
    Einheit: Stck
    Artikelkurztext: WP-Paket SolvisPia 13 monovalent für SolvisMax 6
WP-Paket SolvisPia 13 monovalent für SolvisMax 6 Paket zur Nachrüstung einer Wärmepumpe SolvisPia 13 an einen SolvisMax der Baureihe 06, für monovalenten Betrieb (SolvisMax ohne Brenner). Bestehend aus: 1. Wärmepumpe SolvisPia 13 Leistungsgeregelte (Inverter) Luft/Wasser-Wärmepumpe für die Außenaufstellung. Mit natürlichem Kältemittel R290 (Propan) und innovativem Kältekreis, der auch bei niedrigen Außentemperaturen einen effizienten Betrieb gewährleistet. Geeignet für Sanierung und Modernisierung. Mit einer Leistung von 13 kW ist sie auch für größere Neubauten geeignet. -Kompaktgerät (keine Arbeiten am Kältekreis nötig) -Abtaubetrieb durch Kreislaufumkehr -Optimierte Schallreduzierung durch gekapselten Kältekreislauf und entkoppelten Verdichter -Wärmeleistung bei A2/W35: modulierend 3,9...13,0 kW Bestehend aus: -Verdampfer, Verdichter, Verflüssiger und Zwischenwärmeübertrager -zwei elektronischen Expansionsventile -intergierte Pufferladestation mit Volumenstromgeber -Mikroblasenabscheider und Sicherheitsventil 2,5 bar (kein weiterer Luftabscheider im System nötig) 2. Abdeckhaube für SolvisPia zum Schutz der Anschlüsse 3. Anschlussset VL/RL, flexibel für Lea/Mia/Pia, 28 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35115

**954 WP-Paket SolvisPia 17 Hybrid für SolvisMax 6**
WP-Paket SolvisPia 17 Hybrid
für SolvisMax 6
Paket zur Nachrüstung einer Wärmepumpe SolvisPia 17 an einen SolvisMax der Baureihe 06, für Hybrid-Betrieb (SolvisMax Gas/Öl plus Wärmepumpe). Bestehend aus: 1. Wärmepumpe SolvisPia 17  Leistungsgeregelte (Inverter) Luft/Wasser-Wärmepumpe für die  Außenaufstellung. Mit natürlichem Kältemittel R290 (Propan) und  innovativem Kältekreis, der auch bei niedrigen Außentemperaturen  einen effizienten Betrieb gewährleistet. Geeignet für Sanierung und  Modernisierung. Mit einer Leistung von 17 kW ist sie auch  für größere Neubauten geeignet.  -Kompaktgerät (keine Arbeiten am Kältekreis nötig)  -Abtaubetrieb durch Kreislaufumkehr  -Optimierte Schallreduzierung durch gekapselten Kältekreislauf und  entkoppelten Verdichter  -Wärmeleistung bei A2/W35: modulierend 4,5...17,0 kW  Bestehend aus:  -Verdampfer, Verdichter, Verflüssiger und Zwischenwärmeübertrager  -zwei elektronischen Expansionsventile  -intergierte Pufferladestation mit Volumenstromgeber  -Mikroblasenabscheider und Sicherheitsventil 2,5 bar (kein weiterer  Luftabscheider im System nötig) 2. Abdeckhaube für SolvisPia zum Schutz der Anschlüsse 3. Anschlussset VL/RL, flexibel für Lea/Mia/Pia, 35 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35116
Menge: 1,000 Stck
Produkt:
  Artikel:
    Artikelnummer: 35116
    Einheit: Stck
    Artikelkurztext: WP-Paket SolvisPia 17 Hybrid für SolvisMax 6
WP-Paket SolvisPia 17 Hybrid für SolvisMax 6 Paket zur Nachrüstung einer Wärmepumpe SolvisPia 17 an einen SolvisMax der Baureihe 06, für Hybrid-Betrieb (SolvisMax Gas/Öl plus Wärmepumpe). Bestehend aus: 1. Wärmepumpe SolvisPia 17 Leistungsgeregelte (Inverter) Luft/Wasser-Wärmepumpe für die Außenaufstellung. Mit natürlichem Kältemittel R290 (Propan) und innovativem Kältekreis, der auch bei niedrigen Außentemperaturen einen effizienten Betrieb gewährleistet. Geeignet für Sanierung und Modernisierung. Mit einer Leistung von 17 kW ist sie auch für größere Neubauten geeignet. -Kompaktgerät (keine Arbeiten am Kältekreis nötig) -Abtaubetrieb durch Kreislaufumkehr -Optimierte Schallreduzierung durch gekapselten Kältekreislauf und entkoppelten Verdichter -Wärmeleistung bei A2/W35: modulierend 4,5...17,0 kW Bestehend aus: -Verdampfer, Verdichter, Verflüssiger und Zwischenwärmeübertrager -zwei elektronischen Expansionsventile -intergierte Pufferladestation mit Volumenstromgeber -Mikroblasenabscheider und Sicherheitsventil 2,5 bar (kein weiterer Luftabscheider im System nötig) 2. Abdeckhaube für SolvisPia zum Schutz der Anschlüsse 3. Anschlussset VL/RL, flexibel für Lea/Mia/Pia, 35 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35116

**955 WP-Paket SolvisPia 17 monovalent für SolvisMax 6**
WP-Paket SolvisPia 17 monovalent
für SolvisMax 6
Paket zur Nachrüstung einer Wärmepumpe SolvisPia 17 an einen SolvisMax der Baureihe 06, für monovalenten Betrieb (SolvisMax ohne Brenner). Bestehend aus: 1. Wärmepumpe SolvisPia 17  Leistungsgeregelte (Inverter) Luft/Wasser-Wärmepumpe für die  Außenaufstellung. Mit natürlichem Kältemittel R290 (Propan) und  innovativem Kältekreis, der auch bei niedrigen Außentemperaturen  einen effizienten Betrieb gewährleistet. Geeignet für Sanierung und  Modernisierung. Mit einer Leistung von 17 kW ist sie auch  für größere Neubauten geeignet.  -Kompaktgerät (keine Arbeiten am Kältekreis nötig)  -Abtaubetrieb durch Kreislaufumkehr  -Optimierte Schallreduzierung durch gekapselten Kältekreislauf und  entkoppelten Verdichter  -Wärmeleistung bei A2/W35: modulierend 4,5...17,0 kW  Bestehend aus:  -Verdampfer, Verdichter, Verflüssiger und Zwischenwärmeübertrager  -zwei elektronischen Expansionsventile  -intergierte Pufferladestation mit Volumenstromgeber  -Mikroblasenabscheider und Sicherheitsventil 2,5 bar (kein weiterer  Luftabscheider im System nötig) 2. Abdeckhaube für SolvisPia zum Schutz der Anschlüsse 3. Anschlussset VL/RL, flexibel für Lea/Mia/Pia, 35 x 500 mm 4. Umbausatz SolvisControl 2 auf SolvisControl 3  für SolvisMax Baureihe 6  Bestehend aus:  -Regelungskonsole, fertig verdrahtet mit Zentralregler  SolvisControl 3 (SC-3), Netzplatine SolvisControl 2.3,  Erweiterungsplatine, Anschlussbox SmartGrid, Hauptschalter  -Hocheffizienz-Pumpe NMT NEO HL 15/90  -Temperaturfühler zur Verwendung als HPu- oder TWK-Sensor 5. Umbausatz Hydraulik SolvisMax Baureihe 6 mit Lea, Mia und Pia 13/17  Bestehend aus:  -Pufferladestation mit Volumenstromgeber  -Schlammabscheider  -Umschaltventil und Zubehör 6. Heizpatrone für monovalente Solvis-Wärmepumpensysteme  Leistung wahlweise 6,2 oder 8,8 kW
Bitte beachten: –Für den Umbau von SC-1 auf SC-3 wird zusätzlich der  "Ergänzungssatz SC-1 auf SC-3" benötigt –Bei Anlagen mit integriertem Solarwärmetauscher ist ein  Signalkonverter für die Flügelzellenpumpe erforderlich –Bei Anlagen mit externem Solarwärmetauscher ist ein Wechsel  beider Solarpumpen erforderlich –Für die seltenen Anlagen mit einer Warmwasserstation WWS-36  (Standgerät) der Baujahre 2005 bis 2009 ist eine Warmwasserpumpe des Typs NMT Mini PWM 25/80 erforderlich
Solvis-Art.-Nr.: 35117
Menge: 1,000 Stck
Produkt:
  Artikel:
    Artikelnummer: 35117
    Einheit: Stck
    Artikelkurztext: WP-Paket SolvisPia 17 monovalent für SolvisMax 6
WP-Paket SolvisPia 17 monovalent für SolvisMax 6 Paket zur Nachrüstung einer Wärmepumpe SolvisPia 17 an einen SolvisMax der Baureihe 06, für monovalenten Betrieb (SolvisMax ohne Brenner). Bestehend aus: 1. Wärmepumpe SolvisPia 17 Leistungsgeregelte (Inverter) Luft/Wasser-Wärmepumpe für die Außenaufstellung. Mit natürlichem Kältemittel R290 (Propan) und innovativem Kältekreis, der auch bei niedrigen Außentemperaturen einen effizienten Betrieb gewährleistet. Geeignet für Sanierung und Modernisierung. Mit einer Leistung von 17 kW ist sie auch für größere Neubauten geeignet. -Kompaktgerät (keine Arbeiten am Kältekreis nötig) -Abtaubetrieb durch Kreislaufumkehr -Optimierte Schallreduzierung durch gekapselten Kältekreislauf und entkoppelten Verdichter -Wärmeleistung bei A2/W35: modulierend 4,5...17,0 kW Bestehend aus: -Verdampfer, Verdichter, Verflüssiger und Zwischenwärmeübertrager -zwei elektronischen Expansionsventile -intergierte Pufferladestation mit Volumenstromgeber -Mikroblasenabscheider und Sicherheitsventil 2,5 bar (kein weiterer Luftabscheider im System nötig) 2. Abdeckhaube für SolvisPia zum Schutz der Anschlüsse 3. Anschlussset VL/RL, flexibel für Lea/Mia/Pia, 35 x 500 mm 4. Umbausatz SolvisControl 2 auf SolvisControl 3 für SolvisMax Baureihe 6 Bestehend aus: -Regelungskonsole, fertig verdrahtet mit Zentralregler SolvisControl 3 (SC-3), Netzplatine SolvisControl 2.3, Erweiterungsplatine, Anschlussbox SmartGrid, Hauptschalter -Hocheffizienz-Pumpe NMT NEO HL 15/90 -Temperaturfühler zur Verwendung als HPu- oder TWK-Sensor 5. Umbausatz Hydraulik SolvisMax Baureihe 6 mit Lea, Mia und Pia 13/17 Bestehend aus: -Pufferladestation mit Volumenstromgeber -Schlammabscheider -Umschaltventil und Zubehör 6. Heizpatrone für monovalente Solvis-Wärmepumpensysteme Leistung wahlweise 6,2 oder 8,8 kW Bitte beachten: –Für den Umbau von SC-1 auf SC-3 wird zusätzlich der "Ergänzungssatz SC-1 auf SC-3" benötigt –Bei Anlagen mit integriertem Solarwärmetauscher ist ein Signalkonverter für die Flügelzellenpumpe erforderlich –Bei Anlagen mit externem Solarwärmetauscher ist ein Wechsel beider Solarpumpen erforderlich –Für die seltenen Anlagen mit einer Warmwasserstation WWS-36 (Standgerät) der Baujahre 2005 bis 2009 ist eine Warmwasser- pumpe des Typs NMT Mini PWM 25/80 erforderlich Solvis-Art.-Nr.: 35117

**956 Anschlussset Erdleitung SolvisLea Pro**
Anschlussset Erdleitung SolvisLea Pro
Flexible Wellschläuche zum Anschluss der hydraulischen Anschluss- leitungen nach unten innerhalb der Wärmepumpe. Die Schläuche sind ausziehbar, so dass ein einfacher Anschluss auf die Versorgungs- leitung aus dem Boden möglich ist. Bestehend aus:
-  2 Wellschläuche mit passender Isolierung
-  Abdeckplatte für den Anschlussbereich hinter der Wärmepumpe.
-  2 Doppelmuffen G 1"
-  2 Verschraubungen zur Anbindung an die 32er Erdleitung, G 1" x 32
Solvis-Art.-Nr.: 35119
Menge: 1,000 Stck
Produkt:
  Artikel:
    Artikelnummer: 35119
    Einheit: Stck
    Artikelkurztext: Anschlussset Erdleitung SolvisLea Pro
Anschlussset Erdleitung SolvisLea Pro Flexible Wellschläuche zum Anschluss der hydraulischen Anschluss- leitungen nach unten innerhalb der Wärmepumpe. Die Schläuche sind ausziehbar, so dass ein einfacher Anschluss auf die Versorgungs- leitung aus dem Boden möglich ist. Bestehend aus: - 2 Wellschläuche mit passender Isolierung - Abdeckplatte für den Anschlussbereich hinter der Wärmepumpe. - 2 Doppelmuffen G 1" - 2 Verschraubungen zur Anbindung an die 32er Erdleitung, G 1" x 32 Solvis-Art.-Nr.: 35119

**957 K2 Dachhaken SingleHook 2 für SingleRail Montage**
K2 Dachhaken SingleHook 2für SingleRail Montage
Solvis-Art.-Nr.: 35120
Menge: 1,000 Stck
Produkt:
  Artikel:
    Artikelnummer: 35120
    Einheit: Stck
    Artikelkurztext: K2 Dachhaken SingleHook 2 für SingleRail Montage
K2 Dachhaken SingleHook 2für SingleRail Montage Solvis-Art.-Nr.: 35120

**958 K2 Doppelstehfalzklemme DS-Medi Set**
K2 DoppelstehfalzklemmeDS-Medi Set
Solvis-Art.-Nr.: 35121
Menge: 1,000 Stck
Produkt:
  Artikel:
    Artikelnummer: 35121
    Einheit: Stck
    Artikelkurztext: K2 Doppelstehfalzklemme DS-Medi Set
K2 DoppelstehfalzklemmeDS-Medi Set Solvis-Art.-Nr.: 35121

**959 MC4 EVO 2 Abzweigstecker Y-Stecker**
MC4 EVO 2 Abzweigstecker
Y-Stecker
Solvis-Art.-Nr.: 35122
Menge: 1,000 Stck
Produkt:
  Artikel:
    Artikelnummer: 35122
    Einheit: Stck
    Artikelkurztext: MC4 EVO 2 Abzweigstecker Y-Stecker
MC4 EVO 2 Abzweigstecker Y-Stecker Solvis-Art.-Nr.: 35122

**960 PV-Luxor ECO LINE M108 Glas/Glas TOPCon 455Wp, Bifazial, Fullblack**
PV-Luxor ECO LINE M108 Glas/GlasTOPCon 455Wp, Bifazial, Fullblack
Solvis-Art.-Nr.: 35130
Menge: 1,000 Stck
Produkt:
  Artikel:
    Artikelnummer: 35130
    Einheit: Stck
    Artikelkurztext: PV-Luxor ECO LINE M108 Glas/Glas TOPCon 455Wp, Bifazial, Fullblack
PV-Luxor ECO LINE M108 Glas/GlasTOPCon 455Wp, Bifazial, Fullblack Solvis-Art.-Nr.: 35130

**961 K2 SingleRail Splicefoot Halter Bitumendach**
K2 SingleRail SplicefootHalter Bitumendach
Solvis-Art.-Nr.: 35131
Menge: 1,000 Stck
Produkt:
  Artikel:
    Artikelnummer: 35131
    Einheit: Stck
    Artikelkurztext: K2 SingleRail Splicefoot Halter Bitumendach
K2 SingleRail SplicefootHalter Bitumendach Solvis-Art.-Nr.: 35131

**962 K2 Sperrzahnmutter M8, A2**
K2 Sperrzahnmutter M8, A2
Solvis-Art.-Nr.: 35132
Menge: 1,000 Stck
Produkt:
  Artikel:
    Artikelnummer: 35132
    Einheit: Stck
    Artikelkurztext: K2 Sperrzahnmutter M8, A2
K2 Sperrzahnmutter M8, A2 Solvis-Art.-Nr.: 35132

**963 K2 Bohrschraube 6,8x140 inkl. montierter Dichtscheibe**
K2 Bohrschraube 6,8x140inkl. montierter Dichtscheibe
Solvis-Art.-Nr.: 35133
Menge: 1,000 Stck
Produkt:
  Artikel:
    Artikelnummer: 35133
    Einheit: Stck
    Artikelkurztext: K2 Bohrschraube 6,8x140 inkl. montierter Dichtscheibe
K2 Bohrschraube 6,8x140inkl. montierter Dichtscheibe Solvis-Art.-Nr.: 35133

**964 Jinko Tiger Neo 54HL4R-B N-Type 445 Wp, mono**
Jinko Tiger Neo 54HL4R-B N-Type445 Wp, mono
Solvis-Art.-Nr.: 35134
Menge: 1,000 Stck
Produkt:
  Artikel:
    Artikelnummer: 35134
    Einheit: Stck
    Artikelkurztext: Jinko Tiger Neo 54HL4R-B N-Type 445 Wp, mono
Jinko Tiger Neo 54HL4R-B N-Type445 Wp, mono Solvis-Art.-Nr.: 35134

**965 BYD LVS 8.0 Battery-Box Premium**
BYD LVS 8.0 Battery-Box Premium
Solvis-Art.-Nr.: 35135
Menge: 1,000 Stck
Produkt:
  Artikel:
    Artikelnummer: 35135
    Einheit: Stck
    Artikelkurztext: BYD LVS 8.0 Battery-Box Premium
BYD LVS 8.0 Battery-Box Premium Solvis-Art.-Nr.: 35135

**966 Umbausatz SolvisMax Baureihe 7 von Gas auf Öl-Brennwert 17 kW**
Umbausatz SolvisMax Baureihe 7
von Gas auf Öl-Brennwert 17 kW
Geeignet zum Umbau eines SolvisMax Gas Baureihe 7 auf SolvisMax Öl-Brennwert Bestehend aus:
-  Solvis-Ölbrenner Öl-BW-3 17 kW
-  Ölfilter
-  Schalldämpfer
-  Zubehör Bitte beachten:
-  Geeignet für SolvisMax ab Lieferdatum 05/2024
Solvis-Art.-Nr.: 35136
Menge: 1,000 Stck
Produkt:
  Artikel:
    Artikelnummer: 35136
    Einheit: Stck
    Artikelkurztext: Umbausatz SolvisMax Baureihe 7 von Gas auf Öl-Brennwert 17 kW
Umbausatz SolvisMax Baureihe 7 von Gas auf Öl-Brennwert 17 kW Geeignet zum Umbau eines SolvisMax Gas Baureihe 7 auf SolvisMax Öl-Brennwert Bestehend aus: - Solvis-Ölbrenner Öl-BW-3 17 kW - Ölfilter - Schalldämpfer - Zubehör Bitte beachten: - Geeignet für SolvisMax ab Lieferdatum 05/2024 Solvis-Art.-Nr.: 35136

**967 Umbausatz SolvisMax Baureihe 7 von Gas auf Öl-Brennwert 23 kW**
Umbausatz SolvisMax Baureihe 7
von Gas auf Öl-Brennwert 23 kW
Geeignet zum Umbau eines SolvisMax Gas Baureihe 7 auf SolvisMax Öl-Brennwert Bestehend aus:
-  Solvis-Ölbrenner Öl-BW-3 23 kW
-  Ölfilter
-  Schalldämpfer
-  Zubehör Bitte beachten:
-  Geeignet für SolvisMax ab Lieferdatum 05/2024
Solvis-Art.-Nr.: 35137
Menge: 1,000 Stck
Produkt:
  Artikel:
    Artikelnummer: 35137
    Einheit: Stck
    Artikelkurztext: Umbausatz SolvisMax Baureihe 7 von Gas auf Öl-Brennwert 23 kW
Umbausatz SolvisMax Baureihe 7 von Gas auf Öl-Brennwert 23 kW Geeignet zum Umbau eines SolvisMax Gas Baureihe 7 auf SolvisMax Öl-Brennwert Bestehend aus: - Solvis-Ölbrenner Öl-BW-3 23 kW - Ölfilter - Schalldämpfer - Zubehör Bitte beachten: - Geeignet für SolvisMax ab Lieferdatum 05/2024 Solvis-Art.-Nr.: 35137

**968 Umbausatz SolvisMax Baureihe 7 von Gas auf Öl-Brennwert 28 kW**
Umbausatz SolvisMax Baureihe 7
von Gas auf Öl-Brennwert 28 kW
Geeignet zum Umbau eines SolvisMax Gas Baureihe 7 auf SolvisMax Öl-Brennwert Bestehend aus:
-  Solvis-Ölbrenner Öl-BW-3 28 kW
-  Ölfilter
-  Schalldämpfer
-  Zubehör Bitte beachten:
-  Geeignet für SolvisMax ab Lieferdatum 05/2024
Solvis-Art.-Nr.: 35138
Menge: 1,000 Stck
Produkt:
  Artikel:
    Artikelnummer: 35138
    Einheit: Stck
    Artikelkurztext: Umbausatz SolvisMax Baureihe 7 von Gas auf Öl-Brennwert 28 kW
Umbausatz SolvisMax Baureihe 7 von Gas auf Öl-Brennwert 28 kW Geeignet zum Umbau eines SolvisMax Gas Baureihe 7 auf SolvisMax Öl-Brennwert Bestehend aus: - Solvis-Ölbrenner Öl-BW-3 28 kW - Ölfilter - Schalldämpfer - Zubehör Bitte beachten: - Geeignet für SolvisMax ab Lieferdatum 05/2024 Solvis-Art.-Nr.: 35138

**969 K2 Clamp Univ Endklemme 25-40mm schwarz**
K2 Clamp Univ Endklemme 25-40mm
schwarz
Solvis-Art.-Nr.: 35142
Menge: 1,000 Stck
Produkt:
  Artikel:
    Artikelnummer: 35142
    Einheit: Stck
    Artikelkurztext: K2 Clamp Univ Endklemme 25-40mm schwarz
K2 Clamp Univ Endklemme 25-40mm schwarz Solvis-Art.-Nr.: 35142

**970 Wechselrichter Fronius Primo GEN24 4.6 Plus**
Wechselrichter Fronius Primo
GEN24 4.6 Plus
Solvis-Art.-Nr.: 35143
Menge: 1,000 Stck
Produkt:
  Artikel:
    Artikelnummer: 35143
    Einheit: Stck
    Artikelkurztext: Wechselrichter Fronius Primo GEN24 4.6 Plus
Wechselrichter Fronius Primo GEN24 4.6 Plus Solvis-Art.-Nr.: 35143

**971 Fronius Smart Meter TS 5kA-3**
Fronius Smart Meter TS 5kA-3
Solvis-Art.-Nr.: 35144
Menge: 1,000 Stck
Produkt:
  Artikel:
    Artikelnummer: 35144
    Einheit: Stck
    Artikelkurztext: Fronius Smart Meter TS 5kA-3
Fronius Smart Meter TS 5kA-3 Solvis-Art.-Nr.: 35144

**972 Fronius Wattpilot Home 11 J 2.0 Wallbox**
Fronius Wattpilot Home 11 J 2.0
Wallbox
Solvis-Art.-Nr.: 35145
Menge: 1,000 Stck
Produkt:
  Artikel:
    Artikelnummer: 35145
    Einheit: Stck
    Artikelkurztext: Fronius Wattpilot Home 11 J 2.0 Wallbox
Fronius Wattpilot Home 11 J 2.0 Wallbox Solvis-Art.-Nr.: 35145

**973 TRIC F Fassade quer XL für Module bis 1150 mm**
TRIC F Fassade quer XL
für Module bis 1150 mm
Module max. 32 mm Rahmenhöhe und schwarzem Rahmen Quermontage, Anstellwinkel 18°-43°, mit Zubehör
Solvis-Art.-Nr.: 35146
Menge: 1,000 Stck
Produkt:
  Artikel:
    Artikelnummer: 35146
    Einheit: Stck
    Artikelkurztext: TRIC F Fassade quer XL für Module bis 1150 mm
TRIC F Fassade quer XL für Module bis 1150 mm Module max. 32 mm Rahmenhöhe und schwarzem Rahmen Quermontage, Anstellwinkel 18°-43°, mit Zubehör Solvis-Art.-Nr.: 35146

**974 K2 Dome Zero Peak Flachdach**
K2 Dome Zero Peak Flachdach
Solvis-Art.-Nr.: 35176
Menge: 1,000 Stck
Produkt:
  Artikel:
    Artikelnummer: 35176
    Einheit: Stck
    Artikelkurztext: K2 Dome Zero Peak Flachdach
K2 Dome Zero Peak Flachdach Solvis-Art.-Nr.: 35176

**975 K2 Dome FixPro S Schiene Fixierung Flachdach**
K2 Dome FixPro S SchieneFixierung Flachdach
Solvis-Art.-Nr.: 35177
Menge: 1,000 Stck
Produkt:
  Artikel:
    Artikelnummer: 35177
    Einheit: Stck
    Artikelkurztext: K2 Dome FixPro S Schiene Fixierung Flachdach
K2 Dome FixPro S SchieneFixierung Flachdach Solvis-Art.-Nr.: 35177

**976 K2 Climber Adapterblech M12**
K2 Climber Adapterblech M12
Solvis-Art.-Nr.: 35178
Menge: 1,000 Stck
Produkt:
  Artikel:
    Artikelnummer: 35178
    Einheit: Stck
    Artikelkurztext: K2 Climber Adapterblech M12
K2 Climber Adapterblech M12 Solvis-Art.-Nr.: 35178

**977 Climber Stockschraube M12 für Stockschraube**
Climber Stockschraube M12
für Stockschraube
Solvis-Art.-Nr.: 35179
Menge: 1,000 Stck
Produkt:
  Artikel:
    Artikelnummer: 35179
    Einheit: Stck
    Artikelkurztext: Climber Stockschraube M12 für Stockschraube
Climber Stockschraube M12 für Stockschraube Solvis-Art.-Nr.: 35179

**978 FEMS Paket 3-Phasen Sensor 65A**
FEMS Paket 3-Phasen Sensor 65A
Solvis-Art.-Nr.: 35180
Menge: 1,000 Stck
Produkt:
  Artikel:
    Artikelnummer: 35180
    Einheit: Stck
    Artikelkurztext: FEMS Paket 3-Phasen Sensor 65A
FEMS Paket 3-Phasen Sensor 65A Solvis-Art.-Nr.: 35180

**979 Fenecon Hybridwechselrichter DC 15 + 11,2 kWh mit Notstrom**
Fenecon Hybridwechselrichter
DC 15 + 11,2 kWh mit Notstrom
Solvis-Art.-Nr.: 35181
Menge: 1,000 Stck
Produkt:
  Artikel:
    Artikelnummer: 35181
    Einheit: Stck
    Artikelkurztext: Fenecon Hybridwechselrichter DC 15 + 11,2 kWh mit Notstrom
Fenecon Hybridwechselrichter DC 15 + 11,2 kWh mit Notstrom Solvis-Art.-Nr.: 35181

**980 SolarEdge Home Batterie Set 9,2 kWh, Batterie und Nachrüstbatterie**
SolarEdge Home Batterie Set9,2 kWh, Batterie und Nachrüstbatterie
Solvis-Art.-Nr.: 35199
Menge: 1,000 Stck
Produkt:
  Artikel:
    Artikelnummer: 35199
    Einheit: Stck
    Artikelkurztext: SolarEdge Home Batterie Set 9,2 kWh, Batterie und Nachrüstbatterie
SolarEdge Home Batterie Set9,2 kWh, Batterie und Nachrüstbatterie Solvis-Art.-Nr.: 35199

**981 Modul Trina Vertex S+ NEG9R.28 450 Wp, Glas-Glas**
Modul Trina Vertex S+ NEG9R.28450 Wp, Glas-Glas
Solvis-Art.-Nr.: 35200
Menge: 1,000 Stck
Produkt:
  Artikel:
    Artikelnummer: 35200
    Einheit: Stck
    Artikelkurztext: Modul Trina Vertex S+ NEG9R.28 450 Wp, Glas-Glas
Modul Trina Vertex S+ NEG9R.28450 Wp, Glas-Glas Solvis-Art.-Nr.: 35200

**982 K2 RailUp Set Erhöhung für Modulhinterlüftung**
K2 RailUp Set Erhöhungfür Modulhinterlüftung
Solvis-Art.-Nr.: 35201
Menge: 1,000 Stck
Produkt:
  Artikel:
    Artikelnummer: 35201
    Einheit: Stck
    Artikelkurztext: K2 RailUp Set Erhöhung für Modulhinterlüftung
K2 RailUp Set Erhöhungfür Modulhinterlüftung Solvis-Art.-Nr.: 35201

**983 K2 StairPlate Set Montageplatte**
K2 StairPlate SetMontageplatte
Solvis-Art.-Nr.: 35202
Menge: 1,000 Stck
Produkt:
  Artikel:
    Artikelnummer: 35202
    Einheit: Stck
    Artikelkurztext: K2 StairPlate Set Montageplatte
K2 StairPlate SetMontageplatte Solvis-Art.-Nr.: 35202

**984 Trockensiphon für alle Wärmepumpen SolvisLea, SolvisMia, SolvisPia**
Trockensiphon für alle WärmepumpenSolvisLea, SolvisMia, SolvisPia
Solvis-Art.-Nr.: 35208
Menge: 1,000 Stck
Produkt:
  Artikel:
    Artikelnummer: 35208
    Einheit: Stck
    Artikelkurztext: Trockensiphon für alle Wärmepumpen SolvisLea, SolvisMia, SolvisPia
Trockensiphon für alle WärmepumpenSolvisLea, SolvisMia, SolvisPia Solvis-Art.-Nr.: 35208

**985 Umbausatz SolvisBen HKS SolvisMia, -Lea Pro, -Pia 13/17**
Umbausatz SolvisBen HKS
SolvisMia, -Lea Pro, -Pia 13/17
Geeignet zur Nachrüstung eines SolvisBen Gas/Öl/Solo zum Anschluss einer SolvisMia, SolvisLea Pro oder SolvisPia 13/17, für monovalenten Betrieb (Wärmepumpe und Heizpatrone) Bestehend aus:
-  Pufferladestation
-  Heizpatrone 6,2/8,8 kW zur Wandmontage
-  3-Wege-Umschaltventil
-  Bauteile für den hydraulischen Anschluss am SolvisBen
-  Schlammabscheider
-  Sensoren und Zubehör (z.B. SmartGrid-Box, Anschlusskabel) Bitte beachten:
-  Für SolvisBen mit integrierter Heizkreisstation
-  Vor Lieferdatum 05/2020:  Umrüstung auf Systemregler SolvisControl 3 erforderlich
Solvis-Art.-Nr.: 35222
Menge: 1,000 Stck
Produkt:
  Artikel:
    Artikelnummer: 35222
    Einheit: Stck
    Artikelkurztext: Umbausatz SolvisBen HKS SolvisMia, -Lea Pro, -Pia 13/17
Umbausatz SolvisBen HKS SolvisMia, -Lea Pro, -Pia 13/17 Geeignet zur Nachrüstung eines SolvisBen Gas/Öl/Solo zum Anschluss einer SolvisMia, SolvisLea Pro oder SolvisPia 13/17, für monovalenten Betrieb (Wärmepumpe und Heizpatrone) Bestehend aus: - Pufferladestation - Heizpatrone 6,2/8,8 kW zur Wandmontage - 3-Wege-Umschaltventil - Bauteile für den hydraulischen Anschluss am SolvisBen - Schlammabscheider - Sensoren und Zubehör (z.B. SmartGrid-Box, Anschlusskabel) Bitte beachten: - Für SolvisBen mit integrierter Heizkreisstation - Vor Lieferdatum 05/2020: Umrüstung auf Systemregler SolvisControl 3 erforderlich Solvis-Art.-Nr.: 35222

**986 Umbausatz SolvisBen HKS mit SolvisPia 12**
Umbausatz SolvisBen HKS
mit SolvisPia 12
Geeignet zur Nachrüstung eines SolvisBen Gas/Öl/Solo zum Anschluss einer SolvisPia 12, für monovalenten Betrieb (Wärmepumpe und Heizpatrone) Bestehend aus:
-  Heizpatrone 6,2/8,8 kW zur Wandmontage
-  3-Wege-Umschaltventil
-  Bauteile für den hydraulischen Anschluss am SolvisBen
-  Schlammabscheider
-  Sensoren und Zubehör (z.B. SmartGrid-Box, Anschlusskabel) Bitte beachten:
-  Für SolvisBen mit integrierter Heizkreisstation
-  Vor Lieferdatum 05/2020:  Umrüstung auf Systemregler SolvisControl 3 erforderlich
Solvis-Art.-Nr.: 35223
Menge: 1,000 Stck
Produkt:
  Artikel:
    Artikelnummer: 35223
    Einheit: Stck
    Artikelkurztext: Umbausatz SolvisBen HKS mit SolvisPia 12
Umbausatz SolvisBen HKS mit SolvisPia 12 Geeignet zur Nachrüstung eines SolvisBen Gas/Öl/Solo zum Anschluss einer SolvisPia 12, für monovalenten Betrieb (Wärmepumpe und Heizpatrone) Bestehend aus: - Heizpatrone 6,2/8,8 kW zur Wandmontage - 3-Wege-Umschaltventil - Bauteile für den hydraulischen Anschluss am SolvisBen - Schlammabscheider - Sensoren und Zubehör (z.B. SmartGrid-Box, Anschlusskabel) Bitte beachten: - Für SolvisBen mit integrierter Heizkreisstation - Vor Lieferdatum 05/2020: Umrüstung auf Systemregler SolvisControl 3 erforderlich Solvis-Art.-Nr.: 35223

**987 Umbausatz SolvisBen SolvisMia, -Lea Pro, -Pia 13/17**
Umbausatz SolvisBen
SolvisMia, -Lea Pro, -Pia 13/17
Geeignet zur Nachrüstung eines SolvisBen Gas/Öl/Solo zum Anschluss einer SolvisMia, SolvisLea Pro oder SolvisPia 13/17, für monovalenten Betrieb (Wärmepumpe und Heizpatrone) Bestehend aus:
-  Pufferladestation
-  Heizpatrone 6,2/8,8 kW zur Wandmontage
-  3-Wege-Umschaltventil
-  Bauteile für den hydraulischen Anschluss am SolvisBen
-  Schlammabscheider
-  Sensoren und Zubehör (z.B. SmartGrid-Box, Anschlusskabel) Bitte beachten:
-  Für SolvisBen ohne integrierte Heizkreisstation
-  Vor Lieferdatum 05/2020:  Umrüstung auf Systemregler SolvisControl 3 erforderlich
Solvis-Art.-Nr.: 35224
Menge: 1,000 Stck
Produkt:
  Artikel:
    Artikelnummer: 35224
    Einheit: Stck
    Artikelkurztext: Umbausatz SolvisBen SolvisMia, -Lea Pro, -Pia 13/17
Umbausatz SolvisBen SolvisMia, -Lea Pro, -Pia 13/17 Geeignet zur Nachrüstung eines SolvisBen Gas/Öl/Solo zum Anschluss einer SolvisMia, SolvisLea Pro oder SolvisPia 13/17, für monovalenten Betrieb (Wärmepumpe und Heizpatrone) Bestehend aus: - Pufferladestation - Heizpatrone 6,2/8,8 kW zur Wandmontage - 3-Wege-Umschaltventil - Bauteile für den hydraulischen Anschluss am SolvisBen - Schlammabscheider - Sensoren und Zubehör (z.B. SmartGrid-Box, Anschlusskabel) Bitte beachten: - Für SolvisBen ohne integrierte Heizkreisstation - Vor Lieferdatum 05/2020: Umrüstung auf Systemregler SolvisControl 3 erforderlich Solvis-Art.-Nr.: 35224

**988 DMEGC Infinity 450 FB Glas/Glas, bifaszial**
DMEGC Infinity 450 FBGlas/Glas, bifaszial
Solvis-Art.-Nr.: 35225
Menge: 1,000 Stck
Produkt:
  Artikel:
    Artikelnummer: 35225
    Einheit: Stck
    Artikelkurztext: DMEGC Infinity 450 FB Glas/Glas, bifaszial
DMEGC Infinity 450 FBGlas/Glas, bifaszial Solvis-Art.-Nr.: 35225

**989 Umbausatz SolvisBen mit SolvisPia 12**
Umbausatz SolvisBen
mit SolvisPia 12
Geeignet zur Nachrüstung eines SolvisBen Gas/Öl/Solo zum Anschluss einer SolvisPia 12, für monovalenten Betrieb (Wärmepumpe und Heizpatrone) Bestehend aus:
-  3-Wege-Umschaltventil
-  Bauteile für den hydraulischen Anschluss am SolvisBen
-  Schlammabscheider
-  Sensoren und Zubehör (z.B. SmartGrid-Box, Anschlusskabel) Bitte beachten:
-  Für SolvisBen ohne integrierte Heizkreisstation
-  Vor Lieferdatum 05/2020:  Umrüstung auf Systemregler SolvisControl 3 erforderlich
Solvis-Art.-Nr.: 35226
Menge: 1,000 Stck
Produkt:
  Artikel:
    Artikelnummer: 35226
    Einheit: Stck
    Artikelkurztext: Umbausatz SolvisBen mit SolvisPia 12
Umbausatz SolvisBen mit SolvisPia 12 Geeignet zur Nachrüstung eines SolvisBen Gas/Öl/Solo zum Anschluss einer SolvisPia 12, für monovalenten Betrieb (Wärmepumpe und Heizpatrone) Bestehend aus: - 3-Wege-Umschaltventil - Bauteile für den hydraulischen Anschluss am SolvisBen - Schlammabscheider - Sensoren und Zubehör (z.B. SmartGrid-Box, Anschlusskabel) Bitte beachten: - Für SolvisBen ohne integrierte Heizkreisstation - Vor Lieferdatum 05/2020: Umrüstung auf Systemregler SolvisControl 3 erforderlich Solvis-Art.-Nr.: 35226

**990 Umbausatz WWS-30 SolvisMax Basis**
Umbausatz WWS-30 SolvisMax Basis
zur Nachrüstung einer Warmwasserstation WWS-30 in den SolvisMax Basis
Solvis-Art.-Nr.: 35247
Menge: 1,000 Stck
Produkt:
  Artikel:
    Artikelnummer: 35247
    Einheit: Stck
    Artikelkurztext: Umbausatz WWS-30 SolvisMax Basis
Umbausatz WWS-30 SolvisMax Basis zur Nachrüstung einer Warmwasserstation WWS-30 in den SolvisMax Basis Solvis-Art.-Nr.: 35247

**991 Wallbox-Montageservice Installation und Fertigmeldung**
Wallbox-MontageserviceInstallation und Fertigmeldung
Solvis-Art.-Nr.: 35257
Menge: 1,000 Stck
Produkt:
  Artikel:
    Artikelnummer: 35257
    Einheit: Stck
    Artikelkurztext: Wallbox-Montageservice Installation und Fertigmeldung
Wallbox-MontageserviceInstallation und Fertigmeldung Solvis-Art.-Nr.: 35257

**992 Dyness Tower Pro Batterie-Modul Nutzbare Kapazität: 3,84 kWh**
Dyness Tower Pro Batterie-Modul
Nutzbare Kapazität: 3,84 kWh
Batterietechnologie: Lithium-Eisenphosphat (LiFePO4) Nennspannung: 96 V Kapazität: 40 Ah Zyklenfestigkeit:  Zyklen bei 90 % DoD Wirkungsgrad: 95 % Lade-/Entladerate: 1C
Solvis-Art.-Nr.: 35324
Menge: 1,000 Stck
Produkt:
  Artikel:
    Artikelnummer: 35324
    Einheit: Stck
    Artikelkurztext: Dyness Tower Pro Batterie-Modul Nutzbare Kapazität: 3,84 kWh
Dyness Tower Pro Batterie-Modul Nutzbare Kapazität: 3,84 kWh Batterietechnologie: Lithium-Eisenphosphat (LiFePO4) Nennspannung: 96 V Kapazität: 40 Ah Zyklenfestigkeit: Zyklen bei 90 % DoD Wirkungsgrad: 95 % Lade-/Entladerate: 1C Solvis-Art.-Nr.: 35324

**993 Dyness BMS BDU-Tower Pro Steuereinheit Control Box Management**
Dyness BMS BDU-Tower Pro
Steuereinheit Control Box Management
für Heim-Energiespeichersysteme Tower - Hochspannung Modular & stapelbar Die Tower-Einheiten bestehen aus selbstanpassenden, stapelbaren LiFePO4-Modulen (Lithium-Eisenphosphat), die sich ganz flexibel zu Systemen von 7,1 kWh (T7) bis 21,3 kWh (T21) konfigurieren lassen. Mehrere Einheiten können parallel geschaltet werden, theoretisch bis zu 12 Tower Kompatibel mit den Wechselrichtern von Kostal
Solvis-Art.-Nr.: 35325
Menge: 1,000 Stck
Produkt:
  Artikel:
    Artikelnummer: 35325
    Einheit: Stck
    Artikelkurztext: Dyness BMS BDU-Tower Pro Steuereinheit Control Box Management
Dyness BMS BDU-Tower Pro Steuereinheit Control Box Management für Heim-Energiespeichersysteme Tower - Hochspannung Modular & stapelbar Die Tower-Einheiten bestehen aus selbstanpassenden, stapelbaren LiFePO4-Modulen (Lithium-Eisenphosphat), die sich ganz flexibel zu Systemen von 7,1 kWh (T7) bis 21,3 kWh (T21) konfigurieren lassen. Mehrere Einheiten können parallel geschaltet werden, theoretisch bis zu 12 Tower Kompatibel mit den Wechselrichtern von Kostal Solvis-Art.-Nr.: 35325

**994 DMEGC Infinity 455 FB Glas/Glas, bifazial**
DMEGC Infinity 455 FB
Glas/Glas, bifazial
Solvis-Art.-Nr.: 35326
Menge: 1,000 Stck
Produkt:
  Artikel:
    Artikelnummer: 35326
    Einheit: Stck
    Artikelkurztext: DMEGC Infinity 455 FB Glas/Glas, bifazial
DMEGC Infinity 455 FB Glas/Glas, bifazial Solvis-Art.-Nr.: 35326

**995 Wagner Dachanker Top Nachrüstset**
Wagner Dachanker TopNachrüstset
Solvis-Art.-Nr.: 35327
Menge: 1,000 Stck
Produkt:
  Artikel:
    Artikelnummer: 35327
    Einheit: Stck
    Artikelkurztext: Wagner Dachanker Top Nachrüstset
Wagner Dachanker TopNachrüstset Solvis-Art.-Nr.: 35327

**996 DC-Montageservice Aufdachinstallation pro Modul**
DC-MontageserviceAufdachinstallation pro Modul
Solvis-Art.-Nr.: 35334
Menge: 1,000 Stck
Produkt:
  Artikel:
    Artikelnummer: 35334
    Einheit: Stck
    Artikelkurztext: DC-Montageservice Aufdachinstallation pro Modul
DC-MontageserviceAufdachinstallation pro Modul Solvis-Art.-Nr.: 35334

**997 Fahrtkostenpauschale Montage pro Kilometer**
Fahrtkostenpauschale Montagepro Kilometer
Solvis-Art.-Nr.: 35335
Menge: 1,000 Stck
Produkt:
  Artikel:
    Artikelnummer: 35335
    Einheit: Stck
    Artikelkurztext: Fahrtkostenpauschale Montage pro Kilometer
Fahrtkostenpauschale Montagepro Kilometer Solvis-Art.-Nr.: 35335

**998 Elektro-Installation pauschal inkl. Inbetriebnahme, Unterverteilung**
Elektro-Installation pauschalinkl. Inbetriebnahme, Unterverteilung
Solvis-Art.-Nr.: 35336
Menge: 1,000 Stck
Produkt:
  Artikel:
    Artikelnummer: 35336
    Einheit: Stck
    Artikelkurztext: Elektro-Installation pauschal inkl. Inbetriebnahme, Unterverteilung
Elektro-Installation pauschalinkl. Inbetriebnahme, Unterverteilung Solvis-Art.-Nr.: 35336

**999 Gerüstbauservice Stellung und Aufbau pro Quadratmeter**
GerüstbauserviceStellung und Aufbau pro Quadratmeter
Solvis-Art.-Nr.: 35337
Menge: 1,000 Stck
Produkt:
  Artikel:
    Artikelnummer: 35337
    Einheit: Stck
    Artikelkurztext: Gerüstbauservice Stellung und Aufbau pro Quadratmeter
GerüstbauserviceStellung und Aufbau pro Quadratmeter Solvis-Art.-Nr.: 35337

**1000 Versandpauschale Photovoltaik**
Versandpauschale Photovoltaik
Solvis-Art.-Nr.: 35339
Menge: 1,000 Stck
Produkt:
  Artikel:
    Artikelnummer: 35339
    Einheit: Stck
    Artikelkurztext: Versandpauschale Photovoltaik
Versandpauschale Photovoltaik Solvis-Art.-Nr.: 35339

**1001 Unterkonstruktion Fassade je Modul**
Unterkonstruktion Fassadeje Modul
Solvis-Art.-Nr.: 35340
Menge: 1,000 Stck
Produkt:
  Artikel:
    Artikelnummer: 35340
    Einheit: Stck
    Artikelkurztext: Unterkonstruktion Fassade je Modul
Unterkonstruktion Fassadeje Modul Solvis-Art.-Nr.: 35340

**1002 Unterkonstruktion Flachdach O/W-Ausrichtung, je Modul**
Unterkonstruktion FlachdachO/W-Ausrichtung, je Modul
Solvis-Art.-Nr.: 35341
Menge: 1,000 Stck
Produkt:
  Artikel:
    Artikelnummer: 35341
    Einheit: Stck
    Artikelkurztext: Unterkonstruktion Flachdach O/W-Ausrichtung, je Modul
Unterkonstruktion FlachdachO/W-Ausrichtung, je Modul Solvis-Art.-Nr.: 35341

**1003 Unterkonstruktion Flachdach Süd-Ausrichtung je Modul**
Unterkonstruktion FlachdachSüd-Ausrichtung je Modul
Solvis-Art.-Nr.: 35342
Menge: 1,000 Stck
Produkt:
  Artikel:
    Artikelnummer: 35342
    Einheit: Stck
    Artikelkurztext: Unterkonstruktion Flachdach Süd-Ausrichtung je Modul
Unterkonstruktion FlachdachSüd-Ausrichtung je Modul Solvis-Art.-Nr.: 35342

**1004 Unterkonstruktion Schrägd. Bibersch. je Modul**
Unterkonstruktion Schrägd. Bibersch.je Modul
Solvis-Art.-Nr.: 35343
Menge: 1,000 Stck
Produkt:
  Artikel:
    Artikelnummer: 35343
    Einheit: Stck
    Artikelkurztext: Unterkonstruktion Schrägd. Bibersch. je Modul
Unterkonstruktion Schrägd. Bibersch.je Modul Solvis-Art.-Nr.: 35343

**1005 Unterkonstruktion Schrägd. Bitumen je Modul**
Unterkonstruktion Schrägd. Bitumenje Modul
Solvis-Art.-Nr.: 35344
Menge: 1,000 Stck
Produkt:
  Artikel:
    Artikelnummer: 35344
    Einheit: Stck
    Artikelkurztext: Unterkonstruktion Schrägd. Bitumen je Modul
Unterkonstruktion Schrägd. Bitumenje Modul Solvis-Art.-Nr.: 35344

**1006 Unterkonstruktion Schrägd. Eternit je Modul**
Unterkonstruktion Schrägd. Eternitje Modul
Solvis-Art.-Nr.: 35345
Menge: 1,000 Stck
Produkt:
  Artikel:
    Artikelnummer: 35345
    Einheit: Stck
    Artikelkurztext: Unterkonstruktion Schrägd. Eternit je Modul
Unterkonstruktion Schrägd. Eternitje Modul Solvis-Art.-Nr.: 35345

**1007 Unterkonstruktion Schrägd. Schiefer je Modul**
Unterkonstruktion Schrägd. Schieferje Modul
Solvis-Art.-Nr.: 35346
Menge: 1,000 Stck
Produkt:
  Artikel:
    Artikelnummer: 35346
    Einheit: Stck
    Artikelkurztext: Unterkonstruktion Schrägd. Schiefer je Modul
Unterkonstruktion Schrägd. Schieferje Modul Solvis-Art.-Nr.: 35346

**1008 Unterkonstruktion Schrägd. Stehfalz je Modul**
Unterkonstruktion Schrägd. Stehfalzje Modul
Solvis-Art.-Nr.: 35347
Menge: 1,000 Stck
Produkt:
  Artikel:
    Artikelnummer: 35347
    Einheit: Stck
    Artikelkurztext: Unterkonstruktion Schrägd. Stehfalz je Modul
Unterkonstruktion Schrägd. Stehfalzje Modul Solvis-Art.-Nr.: 35347

**1009 Unterkonstruktion Schrägd. Tegalit je Modul**
Unterkonstruktion Schrägd. Tegalitje Modul
Solvis-Art.-Nr.: 35348
Menge: 1,000 Stck
Produkt:
  Artikel:
    Artikelnummer: 35348
    Einheit: Stck
    Artikelkurztext: Unterkonstruktion Schrägd. Tegalit je Modul
Unterkonstruktion Schrägd. Tegalitje Modul Solvis-Art.-Nr.: 35348

**1010 Unterkonstruktion Schrägd. Trapezbl. je Modul**
Unterkonstruktion Schrägd. Trapezbl.je Modul
Solvis-Art.-Nr.: 35349
Menge: 1,000 Stck
Produkt:
  Artikel:
    Artikelnummer: 35349
    Einheit: Stck
    Artikelkurztext: Unterkonstruktion Schrägd. Trapezbl. je Modul
Unterkonstruktion Schrägd. Trapezbl.je Modul Solvis-Art.-Nr.: 35349

**1011 Unterkonstruktion Schrägd. Ziegel je Modul**
Unterkonstruktion Schrägd. Ziegelje Modul
Solvis-Art.-Nr.: 35350
Menge: 1,000 Stck
Produkt:
  Artikel:
    Artikelnummer: 35350
    Einheit: Stck
    Artikelkurztext: Unterkonstruktion Schrägd. Ziegel je Modul
Unterkonstruktion Schrägd. Ziegelje Modul Solvis-Art.-Nr.: 35350

**1012 Solar-Fabrik Mono S5 Halfcut, Installer Series, Glas/Glas N-Type bifazial 315 W**
Solar-Fabrik Mono S5 Halfcut, Installer
Series, Glas/Glas N-Type bifazial 315 W
Solvis-Art.-Nr.: 35351
Menge: 1,000 Stck
Produkt:
  Artikel:
    Artikelnummer: 35351
    Einheit: Stck
    Artikelkurztext: Solar-Fabrik Mono S5 Halfcut, Installer Series, Glas/Glas N-Type bifazial 315 W
Solar-Fabrik Mono S5 Halfcut, Installer Series, Glas/Glas N-Type bifazial 315 W Solvis-Art.-Nr.: 35351

**1013 Huawei Energy Management Assistant EMMA-A02**
Huawei Energy Management Assistant
EMMA-A02
Management für PV, ESS, Ladegeräte, Wärmepumpen und andere Geräte
Solvis-Art.-Nr.: 35352
Menge: 1,000 Stck
Produkt:
  Artikel:
    Artikelnummer: 35352
    Einheit: Stck
    Artikelkurztext: Huawei Energy Management Assistant EMMA-A02
Huawei Energy Management Assistant EMMA-A02 Management für PV, ESS, Ladegeräte, Wärmepumpen und andere Geräte Solvis-Art.-Nr.: 35352

**1014 Huawei AP22N-EU-Smart Charger AC Wallbox, 3-phasig**
Huawei AP22N-EU-Smart Charger AC
Wallbox, 3-phasig
Solvis-Art.-Nr.: 35145
Menge: 1,000 Stck
Produkt:
  Artikel:
    Artikelnummer: 35353
    Einheit: Stck
    Artikelkurztext: Huawei AP22N-EU-Smart Charger AC Wallbox, 3-phasig
Huawei AP22N-EU-Smart Charger AC Wallbox, 3-phasig Solvis-Art.-Nr.: 35145

**1015 Solarkabel H1Z2Z2-K 1x6 schwarz, 100 Meter**
Solarkabel H1Z2Z2-K 1x6
schwarz, 100 Meter
Solvis-Art.-Nr.: 35354
Menge: 1,000 Stck
Produkt:
  Artikel:
    Artikelnummer: 35354
    Einheit: Stck
    Artikelkurztext: Solarkabel H1Z2Z2-K 1x6 schwarz, 100 Meter
Solarkabel H1Z2Z2-K 1x6 schwarz, 100 Meter Solvis-Art.-Nr.: 35354

**1016 E3/DC SE Hauskraftwerk STACK 10**
E3/DC SE HauskraftwerkSTACK 10
Solvis-Art.-Nr.: 35360
Menge: 1,000 Stck
Produkt:
  Artikel:
    Artikelnummer: 35360
    Einheit: Stck
    Artikelkurztext: E3/DC SE Hauskraftwerk STACK 10
E3/DC SE HauskraftwerkSTACK 10 Solvis-Art.-Nr.: 35360

**1017 K2 Mittelklemme OneMid 30-42 mm, schwarz**
K2 Mittelklemme OneMid30-42 mm, schwarz
Solvis-Art.-Nr.: 35361
Menge: 1,000 Stck
Produkt:
  Artikel:
    Artikelnummer: 35361
    Einheit: Stck
    Artikelkurztext: K2 Mittelklemme OneMid 30-42 mm, schwarz
K2 Mittelklemme OneMid30-42 mm, schwarz Solvis-Art.-Nr.: 35361

**1018 FI-Schutzschalter 1-phasig für SolvisLea 7 Pro**
FI-Schutzschalter 1-phasig fürSolvisLea 7 Pro
Solvis-Art.-Nr.: 35375
Menge: 1,000 Stck
Produkt:
  Artikel:
    Artikelnummer: 35375
    Einheit: Stck
    Artikelkurztext: FI-Schutzschalter 1-phasig für SolvisLea 7 Pro
FI-Schutzschalter 1-phasig fürSolvisLea 7 Pro Solvis-Art.-Nr.: 35375

**1019 Fronius Symo GEN24 8.0 Plus**
Fronius Symo GEN24 8.0 Plus
Solvis-Art.-Nr.: 35418
Menge: 1,000 Stck
Produkt:
  Artikel:
    Artikelnummer: 35418
    Einheit: Stck
    Artikelkurztext: Fronius Symo GEN24 8.0 Plus
Fronius Symo GEN24 8.0 Plus Solvis-Art.-Nr.: 35418

**1020 Fronius Symo GEN24 10.0 Plus**
Fronius Symo GEN24 10.0 Plus
Solvis-Art.-Nr.: 35419
Menge: 1,000 Stck
Produkt:
  Artikel:
    Artikelnummer: 35419
    Einheit: Stck
    Artikelkurztext: Fronius Symo GEN24 10.0 Plus
Fronius Symo GEN24 10.0 Plus Solvis-Art.-Nr.: 35419

**1021 Fronius Smart Meter IP**
Fronius Smart Meter IP
Solvis-Art.-Nr.: 35420
Menge: 1,000 Stck
Produkt:
  Artikel:
    Artikelnummer: 35420
    Einheit: Stck
    Artikelkurztext: Fronius Smart Meter IP
Fronius Smart Meter IP Solvis-Art.-Nr.: 35420

**1022 Fronius Smart Meter TS 65A-3**
Fronius Smart Meter TS 65A-3
Solvis-Art.-Nr.: 35421
Menge: 1,000 Stck
Produkt:
  Artikel:
    Artikelnummer: 35421
    Einheit: Stck
    Artikelkurztext: Fronius Smart Meter TS 65A-3
Fronius Smart Meter TS 65A-3 Solvis-Art.-Nr.: 35421

**1023 K2 D-Dome 6.10 Base Set**
K2 D-Dome 6.10 Base Set
Solvis-Art.-Nr.: 35429
Menge: 1,000 Stck
Produkt:
  Artikel:
    Artikelnummer: 35429
    Einheit: Stck
    Artikelkurztext: K2 D-Dome 6.10 Base Set
K2 D-Dome 6.10 Base Set Solvis-Art.-Nr.: 35429

**1024 K2 Dome 6 Connector 195 Set**
K2 Dome 6 Connector 195 Set
Solvis-Art.-Nr.: 35430
Menge: 1,000 Stck
Produkt:
  Artikel:
    Artikelnummer: 35430
    Einheit: Stck
    Artikelkurztext: K2 Dome 6 Connector 195 Set
K2 Dome 6 Connector 195 Set Solvis-Art.-Nr.: 35430

**1025 K2 Solarholzschraube 8x180**
K2 Solarholzschraube 8x180
Solvis-Art.-Nr.: 35431
Menge: 1,000 Stck
Produkt:
  Artikel:
    Artikelnummer: 35431
    Einheit: Stck
    Artikelkurztext: K2 Solarholzschraube 8x180
K2 Solarholzschraube 8x180 Solvis-Art.-Nr.: 35431

**1026 SolarEdge Antenne- SE-ANT-ENET-HB-01 für Home-Netzwerk**
SolarEdge Antenne- SE-ANT-ENET-HB-01
für Home-Netzwerk
zu Verbesserung der Sende- & Empfangsleistung des SE Home Energiezählers
Solvis-Art.-Nr.: 35443
Menge: 1,000 Stck
Produkt:
  Artikel:
    Artikelnummer: 35443
    Einheit: Stck
    Artikelkurztext: SolarEdge Antenne- SE-ANT-ENET-HB-01 für Home-Netzwerk
SolarEdge Antenne- SE-ANT-ENET-HB-01 für Home-Netzwerk zu Verbesserung der Sende- & Empfangsleistung des SE Home Energiezählers Solvis-Art.-Nr.: 35443

**1027 SolarEdge Home Batterie-Niedervolt 18,4 (19,4) kWh Einzelturm**
SolarEdge Home Batterie-Niedervolt
18,4 (19,4) kWh Einzelturm
Bestehend aus:
-  4 Stck. SolarEdge Home Niedervolt-Batteriemodul
-  SolarEdge Home Batterie Niedervolt Top Cover Kit
-  3 Stck. SolarEdge Home Batterie-Niedervolt Kabel-Set  Batterie Modul zu Batterie Modul
-  Home Batterie-Niedervolt Bodenplatte
Solvis-Art.-Nr.: 35444
Menge: 1,000 Stck
Produkt:
  Artikel:
    Artikelnummer: 35444
    Einheit: Stck
    Artikelkurztext: SolarEdge Home Batterie-Niedervolt 18,4 (19,4) kWh Einzelturm
SolarEdge Home Batterie-Niedervolt 18,4 (19,4) kWh Einzelturm Bestehend aus: - 4 Stck. SolarEdge Home Niedervolt-Batteriemodul - SolarEdge Home Batterie Niedervolt Top Cover Kit - 3 Stck. SolarEdge Home Batterie-Niedervolt Kabel-Set Batterie Modul zu Batterie Modul - Home Batterie-Niedervolt Bodenplatte Solvis-Art.-Nr.: 35444

**1028 SolarEdge Home Batterie-Niedervolt Top cover kit - IAC-RBAT-5KMTOP-01**
SolarEdge Home Batterie-NiedervoltTop cover kit - IAC-RBAT-5KMTOP-01
Solvis-Art.-Nr.: 35445
Menge: 1,000 Stck
Produkt:
  Artikel:
    Artikelnummer: 35445
    Einheit: Stck
    Artikelkurztext: SolarEdge Home Batterie-Niedervolt Top cover kit - IAC-RBAT-5KMTOP-01
SolarEdge Home Batterie-NiedervoltTop cover kit - IAC-RBAT-5KMTOP-01 Solvis-Art.-Nr.: 35445

**1029 SolarEdge Home Batterie-Niedervolt Kabel-Set Batterie-Modul/Batterie Modul**
SolarEdge Home Batterie-Niedervolt
Kabel-Set Batterie-Modul/Batterie Modul
IAC-RBAT-5KCBAT-01
Solvis-Art.-Nr.: 35446
Menge: 1,000 Stck
Produkt:
  Artikel:
    Artikelnummer: 35446
    Einheit: Stck
    Artikelkurztext: SolarEdge Home Batterie-Niedervolt Kabel-Set Batterie-Modul/Batterie Modul
SolarEdge Home Batterie-Niedervolt Kabel-Set Batterie-Modul/Batterie Modul IAC-RBAT-5KCBAT-01 Solvis-Art.-Nr.: 35446

**1030 SolarEdge Home Batterie-Niedervolt Bodenplatte**
SolarEdge Home Batterie-Niedervolt
Bodenplatte
inkl. Halterung zum Aufstellen der Batterie IAC-RBAT-5KFSTD-01
Solvis-Art.-Nr.: 35447
Menge: 1,000 Stck
Produkt:
  Artikel:
    Artikelnummer: 35447
    Einheit: Stck
    Artikelkurztext: SolarEdge Home Batterie-Niedervolt Bodenplatte
SolarEdge Home Batterie-Niedervolt Bodenplatte inkl. Halterung zum Aufstellen der Batterie IAC-RBAT-5KFSTD-01 Solvis-Art.-Nr.: 35447

**1031 NEUT PVC-Aderleitung Eca H07V-R 1x16 RG100m grün/gelb**
NEUT PVC-Aderleitung Eca H07V-R1x16 RG100m grün/gelb
Solvis-Art.-Nr.: 35448
Menge: 1,000 Stck
Produkt:
  Artikel:
    Artikelnummer: 35448
    Einheit: Stck
    Artikelkurztext: NEUT PVC-Aderleitung Eca H07V-R 1x16 RG100m grün/gelb
NEUT PVC-Aderleitung Eca H07V-R1x16 RG100m grün/gelb Solvis-Art.-Nr.: 35448

**1032 Montagemehraufwand für Kreuzverbund pro Modul**
Montagemehraufwand für Kreuzverbundpro Modul
Solvis-Art.-Nr.: 35450
Menge: 1,000 Stck
Produkt:
  Artikel:
    Artikelnummer: 35450
    Einheit: Stck
    Artikelkurztext: Montagemehraufwand für Kreuzverbund pro Modul
Montagemehraufwand für Kreuzverbundpro Modul Solvis-Art.-Nr.: 35450

**1033 Montagemehraufwand für Biberschwanz pro Modul**
Montagemehraufwand für Kreuzverbundpro Modul
Solvis-Art.-Nr.: 35451
Menge: 1,000 Stck
Produkt:
  Artikel:
    Artikelnummer: 35451
    Einheit: Stck
    Artikelkurztext: Montagemehraufwand für Biberschwanz pro Modul
Montagemehraufwand für Kreuzverbundpro Modul Solvis-Art.-Nr.: 35451

**1034 Pauschale für Verbrauchs- und Befestigungsmaterial für PV-Montage**
Pauschale für Verbrauchs- undBefestigungsmaterial für PV-Montage
Solvis-Art.-Nr.: 35452
Menge: 1,000 Stck
Produkt:
  Artikel:
    Artikelnummer: 35452
    Einheit: Stck
    Artikelkurztext: Pauschale für Verbrauchs- und Befestigungsmaterial für PV-Montage
Pauschale für Verbrauchs- undBefestigungsmaterial für PV-Montage Solvis-Art.-Nr.: 35452

**1035 Mehraufwand für die Montage im Kreuzverbund je Modul**
Mehraufwand für die Montageim Kreuzverbund je Modul
Solvis-Art.-Nr.: 35453
Menge: 1,000 Stck
Produkt:
  Artikel:
    Artikelnummer: 35453
    Einheit: Stck
    Artikelkurztext: Mehraufwand für die Montage im Kreuzverbund je Modul
Mehraufwand für die Montageim Kreuzverbund je Modul Solvis-Art.-Nr.: 35453

**1036 K2 Holzbauschraube, Tellerkopf 8x180**
K2 Holzbauschraube, Tellerkopf
8x180
Solvis-Art.-Nr.: 35455
Menge: 1,000 Stck
Produkt:
  Artikel:
    Artikelnummer: 35455
    Einheit: Stck
    Artikelkurztext: K2 Holzbauschraube, Tellerkopf 8x180
K2 Holzbauschraube, Tellerkopf 8x180 Solvis-Art.-Nr.: 35455

**1037 K2 Holzbauschraube, Tellerkopf 8x120**
K2 Holzbauschraube, Tellerkopf8x120
Solvis-Art.-Nr.: 35456
Menge: 1,000 Stck
Produkt:
  Artikel:
    Artikelnummer: 35456
    Einheit: Stck
    Artikelkurztext: K2 Holzbauschraube, Tellerkopf 8x120
K2 Holzbauschraube, Tellerkopf8x120 Solvis-Art.-Nr.: 35456

**1038 K2 SingleHook FlatTile Metallabdeckung rot**
K2 SingleHook FlatTile Metallabdeckungrot
Solvis-Art.-Nr.: 35457
Menge: 1,000 Stck
Produkt:
  Artikel:
    Artikelnummer: 35457
    Einheit: Stck
    Artikelkurztext: K2 SingleHook FlatTile Metallabdeckung rot
K2 SingleHook FlatTile Metallabdeckungrot Solvis-Art.-Nr.: 35457

**1039 KEBA KeContact S10 Phasenumschalter KC-S10 127.752**
KEBA KeContact S10 PhasenumschalterKC-S10 127.752
Solvis-Art.-Nr.: 35458
Menge: 1,000 Stck
Produkt:
  Artikel:
    Artikelnummer: 35458
    Einheit: Stck
    Artikelkurztext: KEBA KeContact S10 Phasenumschalter KC-S10 127.752
KEBA KeContact S10 PhasenumschalterKC-S10 127.752 Solvis-Art.-Nr.: 35458

**1040 KEBA KeContact E10 Smart Energy Meter KC-E10-3P 126.804**
KEBA KeContact E10 Smart Energy MeterKC-E10-3P 126.804
Solvis-Art.-Nr.: 35459
Menge: 1,000 Stck
Produkt:
  Artikel:
    Artikelnummer: 35459
    Einheit: Stck
    Artikelkurztext: KEBA KeContact E10 Smart Energy Meter KC-E10-3P 126.804
KEBA KeContact E10 Smart Energy MeterKC-E10-3P 126.804 Solvis-Art.-Nr.: 35459

**1041 E3/DC - S10 E PRO COMPACT Hauskraftwerk 19,5**
E3/DC - S10 E PRO COMPACTHauskraftwerk 19,5
Solvis-Art.-Nr.: 35460
Menge: 1,000 Stck
Produkt:
  Artikel:
    Artikelnummer: 35460
    Einheit: Stck
    Artikelkurztext: E3/DC - S10 E PRO COMPACT Hauskraftwerk 19,5
E3/DC - S10 E PRO COMPACTHauskraftwerk 19,5 Solvis-Art.-Nr.: 35460

**1042 E3/DC DC-Überspannungsschutz Typ "E3-ÜSS-T1" (5-polig)**
E3/DC DC-Überspannungsschutz
Typ "E3-ÜSS-T1" (5-polig)
E3/DC-Sicherungen für zwei MPP-Tracker
Solvis-Art.-Nr.: 35461
Menge: 1,000 Stck
Produkt:
  Artikel:
    Artikelnummer: 35461
    Einheit: Stck
    Artikelkurztext: E3/DC DC-Überspannungsschutz Typ "E3-ÜSS-T1" (5-polig)
E3/DC DC-Überspannungsschutz Typ "E3-ÜSS-T1" (5-polig) E3/DC-Sicherungen für zwei MPP-Tracker Solvis-Art.-Nr.: 35461

**1043 Außenwanddurchführung SolvisLea Pro oberirdisch**
Außenwanddurchführung SolvisLea Pro
oberirdisch
Wanddurchführung zur oberirdischen Durchführung der Vor- und Rücklaufleitungen und zwei Leerrohren für die Spannungsversorgung. Bestehend aus:
-  4 Paar Halbschalen für Bohrungen mit 50 mm
-  2 Kabelleerrohre (25 bzw. 32 mm), je 2000 mm lang
-  2 Paare Schaumstoffdichtungen für 22/28 bzw. 25/32 mm Rohre
-  2 Paare Abschlussgummi für Kabelleerrohr
Solvis-Art.-Nr.: 35483
Menge: 1,000 Stck
Produkt:
  Artikel:
    Artikelnummer: 35483
    Einheit: Stck
    Artikelkurztext: Außenwanddurchführung SolvisLea Pro oberirdisch
Außenwanddurchführung SolvisLea Pro oberirdisch Wanddurchführung zur oberirdischen Durchführung der Vor- und Rücklaufleitungen und zwei Leerrohren für die Spannungsversorgung. Bestehend aus: - 4 Paar Halbschalen für Bohrungen mit 50 mm - 2 Kabelleerrohre (25 bzw. 32 mm), je 2000 mm lang - 2 Paare Schaumstoffdichtungen für 22/28 bzw. 25/32 mm Rohre - 2 Paare Abschlussgummi für Kabelleerrohr Solvis-Art.-Nr.: 35483

**1044 K2 S-Dome 6.10 Base Set für Modulbreiten 960-1170 mm**
K2 S-Dome 6.10 Base Set
für Modulbreiten 960-1170 mm
Solvis-Art.-Nr.: 35516
Menge: 1,000 Stck
Produkt:
  Artikel:
    Artikelnummer: 35516
    Einheit: Stck
    Artikelkurztext: K2 S-Dome 6.10 Base Set für Modulbreiten 960-1170 mm
K2 S-Dome 6.10 Base Set für Modulbreiten 960-1170 mm Solvis-Art.-Nr.: 35516

**1045 K2 Dome 6 Connector Set für zwei K2 Dome 6.10 Base Sets**
K2 Dome 6 Connector Set
für zwei K2 Dome 6.10 Base Sets
Solvis-Art.-Nr.: 35517
Menge: 1,000 Stck
Produkt:
  Artikel:
    Artikelnummer: 35517
    Einheit: Stck
    Artikelkurztext: K2 Dome 6 Connector Set für zwei K2 Dome 6.10 Base Sets
K2 Dome 6 Connector Set für zwei K2 Dome 6.10 Base Sets Solvis-Art.-Nr.: 35517

**1046 HIS Combiner SPD Type 1/2 2 MPPT 2 String**
HIS Combiner SPD Type 1/2
2 MPPT 2 String
für die DC-Absicherung für zwei MPPT und zwei Strings
Solvis-Art.-Nr.: 35518
Menge: 1,000 Stck
Produkt:
  Artikel:
    Artikelnummer: 35518
    Einheit: Stck
    Artikelkurztext: HIS Combiner SPD Type 1/2 2 MPPT 2 String
HIS Combiner SPD Type 1/2 2 MPPT 2 String für die DC-Absicherung für zwei MPPT und zwei Strings Solvis-Art.-Nr.: 35518

**1047 HIS Combiner SPD Type 1/2 2 MPPT 1 String**
HIS Combiner SPD Type 1/2
2 MPPT 1 String
für die DC-Absicherung für zwei MPPT und eini String
Solvis-Art.-Nr.: 35519
Menge: 1,000 Stck
Produkt:
  Artikel:
    Artikelnummer: 35519
    Einheit: Stck
    Artikelkurztext: HIS Combiner SPD Type 1/2 2 MPPT 1 String
HIS Combiner SPD Type 1/2 2 MPPT 1 String für die DC-Absicherung für zwei MPPT und eini String Solvis-Art.-Nr.: 35519

**1048 JinkoSolar JKM575N-72HL4-BDV Glas/Glas N-Type Projektmodul 575 Wp**
JinkoSolar JKM575N-72HL4-BDV
Glas/Glas N-Type Projektmodul 575 Wp
Solvis-Art.-Nr.: 35520
Menge: 1,000 Stck
Produkt:
  Artikel:
    Artikelnummer: 35520
    Einheit: Stck
    Artikelkurztext: JinkoSolar JKM575N-72HL4-BDV Glas/Glas N-Type Projektmodul 575 Wp
JinkoSolar JKM575N-72HL4-BDV Glas/Glas N-Type Projektmodul 575 Wp Solvis-Art.-Nr.: 35520

**1049 Montagemehraufwand für übergroße Module pro Modul**
Montagemehraufwand für übergroße Modulepro Modul
Solvis-Art.-Nr.: 35521
Menge: 1,000 Stck
Produkt:
  Artikel:
    Artikelnummer: 35521
    Einheit: Stck
    Artikelkurztext: Montagemehraufwand für übergroße Module pro Modul
Montagemehraufwand für übergroße Modulepro Modul Solvis-Art.-Nr.: 35521

**1050 Material Mehraufwand für die Montage übergroßen Modulen je Modul**
Material Mehraufwand für die Montageübergroßen Modulen je Modul
Solvis-Art.-Nr.: 35522
Menge: 1,000 Stck
Produkt:
  Artikel:
    Artikelnummer: 35522
    Einheit: Stck
    Artikelkurztext: Material Mehraufwand für die Montage übergroßen Modulen je Modul
Material Mehraufwand für die Montageübergroßen Modulen je Modul Solvis-Art.-Nr.: 35522

**1051 Fenecon Home DC 6 + 8.4 kWh inkl. SPD 2 mit Notstrom**
Fenecon Home DC 6 + 8.4 kWh
inkl. SPD 2 mit Notstrom
Solvis-Art.-Nr.: 35526
Menge: 1,000 Stck
Produkt:
  Artikel:
    Artikelnummer: 35526
    Einheit: Stck
    Artikelkurztext: Fenecon Home DC 6 + 8.4 kWh inkl. SPD 2 mit Notstrom
Fenecon Home DC 6 + 8.4 kWh inkl. SPD 2 mit Notstrom Solvis-Art.-Nr.: 35526

**1052 Fenecon Home DC 10 + 8.4 kWh inkl. SPD 2 mit Notstrom**
Fenecon Home DC 10 + 8.4 kWh
inkl. SPD 2 mit Notstrom
Solvis-Art.-Nr.: 35527
Menge: 1,000 Stck
Produkt:
  Artikel:
    Artikelnummer: 35527
    Einheit: Stck
    Artikelkurztext: Fenecon Home DC 10 + 8.4 kWh inkl. SPD 2 mit Notstrom
Fenecon Home DC 10 + 8.4 kWh inkl. SPD 2 mit Notstrom Solvis-Art.-Nr.: 35527

**1053 Fenecon Home DC 6 + 11.2 kWh inkl. SPD 2 mit Notstrom**
Fenecon Home DC 6 + 11.2 kWh
inkl. SPD 2 mit Notstrom
Solvis-Art.-Nr.: 35528
Menge: 1,000 Stck
Produkt:
  Artikel:
    Artikelnummer: 35528
    Einheit: Stck
    Artikelkurztext: Fenecon Home DC 6 + 11.2 kWh inkl. SPD 2 mit Notstrom
Fenecon Home DC 6 + 11.2 kWh inkl. SPD 2 mit Notstrom Solvis-Art.-Nr.: 35528

**1054 Fenecon Home DC 15 + 8.4 kWh inkl. SPD 2 mit Notstrom**
Fenecon Home DC 15 + 8.4 kWh
inkl. SPD 2 mit Notstrom
Solvis-Art.-Nr.: 35529
Menge: 1,000 Stck
Produkt:
  Artikel:
    Artikelnummer: 35529
    Einheit: Stck
    Artikelkurztext: Fenecon Home DC 15 + 8.4 kWh inkl. SPD 2 mit Notstrom
Fenecon Home DC 15 + 8.4 kWh inkl. SPD 2 mit Notstrom Solvis-Art.-Nr.: 35529

**1055 Fenecon Home DC 10 + 11.2 kWh inkl. SPD 2 mit Notstrom**
Fenecon Home DC 10 + 11.2 kWh
inkl. SPD 2 mit Notstrom
Solvis-Art.-Nr.: 35530
Menge: 1,000 Stck
Produkt:
  Artikel:
    Artikelnummer: 35530
    Einheit: Stck
    Artikelkurztext: Fenecon Home DC 10 + 11.2 kWh inkl. SPD 2 mit Notstrom
Fenecon Home DC 10 + 11.2 kWh inkl. SPD 2 mit Notstrom Solvis-Art.-Nr.: 35530

**1056 Fenecon Home DC 10 + 14 kWh inkl. SPD 2 mit Notstrom**
Fenecon Home DC 10 + 14 kWh
inkl. SPD 2 mit Notstrom
Solvis-Art.-Nr.: 35531
Menge: 1,000 Stck
Produkt:
  Artikel:
    Artikelnummer: 35531
    Einheit: Stck
    Artikelkurztext: Fenecon Home DC 10 + 14 kWh inkl. SPD 2 mit Notstrom
Fenecon Home DC 10 + 14 kWh inkl. SPD 2 mit Notstrom Solvis-Art.-Nr.: 35531

**1057 Fenecon Home DC 15 + 14.0 kWh inkl. SPD 2 mit Notstrom**
Fenecon Home DC 15 + 14.0 kWh
inkl. SPD 2 mit Notstrom
Solvis-Art.-Nr.: 35532
Menge: 1,000 Stck
Produkt:
  Artikel:
    Artikelnummer: 35532
    Einheit: Stck
    Artikelkurztext: Fenecon Home DC 15 + 14.0 kWh inkl. SPD 2 mit Notstrom
Fenecon Home DC 15 + 14.0 kWh inkl. SPD 2 mit Notstrom Solvis-Art.-Nr.: 35532

**1058 Fenecon BMS inkl.Sockel Batteriekontrollmodul**
Fenecon BMS inkl.Sockel
Batteriekontrollmodul
Solvis-Art.-Nr.: 35533
Menge: 1,000 Stck
Produkt:
  Artikel:
    Artikelnummer: 35533
    Einheit: Stck
    Artikelkurztext: Fenecon BMS inkl.Sockel Batteriekontrollmodul
Fenecon BMS inkl.Sockel Batteriekontrollmodul Solvis-Art.-Nr.: 35533

**1059 Fenecon Home FEMS-Box 50A Energiemanagementsystem**
Fenecon Home FEMS-Box 50A
Energiemanagementsystem
Solvis-Art.-Nr.: 35534
Menge: 1,000 Stck
Produkt:
  Artikel:
    Artikelnummer: 35534
    Einheit: Stck
    Artikelkurztext: Fenecon Home FEMS-Box 50A Energiemanagementsystem
Fenecon Home FEMS-Box 50A Energiemanagementsystem Solvis-Art.-Nr.: 35534

**1060 Fenecon Home Batterie 2,87 kWh Batteriemodul**
Fenecon Home Batterie 2,87 kWh
Batteriemodul
Solvis-Art.-Nr.: 35535
Menge: 1,000 Stck
Produkt:
  Artikel:
    Artikelnummer: 35535
    Einheit: Stck
    Artikelkurztext: Fenecon Home Batterie 2,87 kWh Batteriemodul
Fenecon Home Batterie 2,87 kWh Batteriemodul Solvis-Art.-Nr.: 35535

**1061 Fenecon Home 6 kW Hybrid-Wechselrichter inkl. Messstromwandler**
Fenecon Home 6 kW Hybrid-Wechselrichter
inkl. Messstromwandler
Solvis-Art.-Nr.: 35536
Menge: 1,000 Stck
Produkt:
  Artikel:
    Artikelnummer: 35536
    Einheit: Stck
    Artikelkurztext: Fenecon Home 6 kW Hybrid-Wechselrichter inkl. Messstromwandler
Fenecon Home 6 kW Hybrid-Wechselrichter inkl. Messstromwandler Solvis-Art.-Nr.: 35536

**1062 Fenecon Home 10 kW Hybrid-WR inkl. Messstromwandler**
Fenecon Home 10 kW Hybrid-WR
inkl. Messstromwandler
Solvis-Art.-Nr.: 35537
Menge: 1,000 Stck
Produkt:
  Artikel:
    Artikelnummer: 35537
    Einheit: Stck
    Artikelkurztext: Fenecon Home 10 kW Hybrid-WR inkl. Messstromwandler
Fenecon Home 10 kW Hybrid-WR inkl. Messstromwandler Solvis-Art.-Nr.: 35537

**1063 Fenecon Home 15 kW Hybrid-WR inkl. Messstromwandler**
Fenecon Home 15 kW Hybrid-WR
inkl. Messstromwandler
Solvis-Art.-Nr.: 35538
Menge: 1,000 Stck
Produkt:
  Artikel:
    Artikelnummer: 35538
    Einheit: Stck
    Artikelkurztext: Fenecon Home 15 kW Hybrid-WR inkl. Messstromwandler
Fenecon Home 15 kW Hybrid-WR inkl. Messstromwandler Solvis-Art.-Nr.: 35538

**1064 Leistungseinheit SolvisTim 3 kW für SolvisBen 1 und SolvisMax 7**
Leistungseinheit SolvisTim 3 kW
für SolvisBen 1 und SolvisMax 7
Elektronische Leistungsregelung mit Kabelsatz (vorverdrahtet und geprüft). Geeignet zur Montage im Lademodul des SolvisMax oder im SolvisBen. Bestehend aus:
-  Leistungseinheit im Kunststoffgehäuse, mit 4 Stück PG Verschraubungen
-  vormontiertes Befestigungsblech
-  Netzkabel, 5 m lang
-  Leistungskabel Heizstab, ca. 1,2 m lang
-  Buskabel zur SC-3, 1 m lang
-  Steuerkabel für Leistungsmesser, 5 m lang
-  Abmessungen: 200x150x40 mm
Solvis-Art.-Nr. 35561
Menge: 1,000 Stck
Produkt:
  Artikel:
    Artikelnummer: 35561
    Einheit: Stck
    Artikelkurztext: Leistungseinheit SolvisTim 3 kW für SolvisBen 1 und SolvisMax 7
Leistungseinheit SolvisTim 3 kW für SolvisBen 1 und SolvisMax 7 Elektronische Leistungsregelung mit Kabelsatz (vorverdrahtet und geprüft). Geeignet zur Montage im Lademodul des SolvisMax oder im SolvisBen. Bestehend aus: - Leistungseinheit im Kunststoffgehäuse, mit 4 Stück PG Verschraubungen - vormontiertes Befestigungsblech - Netzkabel, 5 m lang - Leistungskabel Heizstab, ca. 1,2 m lang - Buskabel zur SC-3, 1 m lang - Steuerkabel für Leistungsmesser, 5 m lang - Abmessungen: 200x150x40 mm Solvis-Art.-Nr. 35561

**1065 Schwingungsdämpfer-Set SolvisLea, SolvisLea Premium**
Schwingungsdämpfer-Set
SolvisLea, SolvisLea Premium
Schwingungsdämpfer-Set für die Aufstellung von Wärmepumpen des Typs SolvisLea und SolvisLeaPremium auf Fundamenten. Bestehend aus:
-  4 x Schwingungsdämpfer, LxBxH ca. je 250x200x100 mm
-  Befestigungsmaterial zwischen Wärmepumpe und Dämpfer.
Solvis-Art.-Nr.: 35562
Menge: 1,000 Stck
Produkt:
  Artikel:
    Artikelnummer: 35562
    Einheit: Stck
    Artikelkurztext: Schwingungsdämpfer-Set SolvisLea, SolvisLea Premium
Schwingungsdämpfer-Set SolvisLea, SolvisLea Premium Schwingungsdämpfer-Set für die Aufstellung von Wärmepumpen des Typs SolvisLea und SolvisLeaPremium auf Fundamenten. Bestehend aus: - 4 x Schwingungsdämpfer, LxBxH ca. je 250x200x100 mm - Befestigungsmaterial zwischen Wärmepumpe und Dämpfer. Solvis-Art.-Nr.: 35562

**1066 HIS Combiner SPD Type 1/2 3 MPPT 2 String**
HIS Combiner SPD Type 1/2
3 MPPT 2 String
für die DC-Absicherung für drei MPPT und zwei Strings  Solvis-Art.-Nr.: 35578
Menge: 1,000 Stck
Produkt:
  Artikel:
    Artikelnummer: 35578
    Einheit: Stck
    Artikelkurztext: HIS Combiner SPD Type 1/2 3 MPPT 2 String
HIS Combiner SPD Type 1/2 3 MPPT 2 String für die DC-Absicherung für drei MPPT und zwei Strings Solvis-Art.-Nr.: 35578

**1067 Hardy Barth Wallbox cPH2 2T22 Typ 2, Kabel 5 m glatt, RFID**
Hardy Barth Wallbox cPH2
2T22 Typ 2, Kabel 5 m glatt, RFID
Automatische Phasenumschaltung  Solvis-Art.-Nr.: 35585
Menge: 1,000 Stck
Produkt:
  Artikel:
    Artikelnummer: 35585
    Einheit: Stck
    Artikelkurztext: Hardy Barth Wallbox cPH2 2T22 Typ 2, Kabel 5 m glatt, RFID
Hardy Barth Wallbox cPH2 2T22 Typ 2, Kabel 5 m glatt, RFID Automatische Phasenumschaltung Solvis-Art.-Nr.: 35585

**1068 Hardy Barth Stele cPH**
Hardy Barth Stele cPH
Solvis-Art.-Nr.: 35586
Menge: 1,000 Stck
Produkt:
  Artikel:
    Artikelnummer: 35586
    Einheit: Stck
    Artikelkurztext: Hardy Barth Stele cPH
Hardy Barth Stele cPH Solvis-Art.-Nr.: 35586

**1069 Stäubli MC4-EVO ready Stecker 4-6 mm², Da 5,5-7,5 mm**
Stäubli MC4-EVO ready Stecker
4-6 mm², Da 5,5-7,5 mm
crimp-freie Installation  Solvis-Art.-Nr.: 35587
Menge: 1,000 Stck
Produkt:
  Artikel:
    Artikelnummer: 35587
    Einheit: Stck
    Artikelkurztext: Stäubli MC4-EVO ready Stecker 4-6 mm², Da 5,5-7,5 mm
Stäubli MC4-EVO ready Stecker 4-6 mm², Da 5,5-7,5 mm crimp-freie Installation Solvis-Art.-Nr.: 35587

**1070 Stäubli MC4-EVO ready Buchse 4-6 mm², Da 5,5-7,5 mm**
Stäubli MC4-EVO ready Buchse
4-6 mm², Da 5,5-7,5 mm
crimp-freie Installation  Solvis-Art.-Nr.: 35588
Menge: 1,000 Stck
Produkt:
  Artikel:
    Artikelnummer: 35588
    Einheit: Stck
    Artikelkurztext: Stäubli MC4-EVO ready Buchse 4-6 mm², Da 5,5-7,5 mm
Stäubli MC4-EVO ready Buchse 4-6 mm², Da 5,5-7,5 mm crimp-freie Installation Solvis-Art.-Nr.: 35588

**1071 Stäubli MC4 EVO 2 Abzweigbuchse Y-Buchse**
Stäubli MC4 EVO 2 Abzweigbuchse
Y-Buchse
Solvis-Art.-Nr.: 35589
Menge: 1,000 Stck
Produkt:
  Artikel:
    Artikelnummer: 35589
    Einheit: Stck
    Artikelkurztext: Stäubli MC4 EVO 2 Abzweigbuchse Y-Buchse
Stäubli MC4 EVO 2 Abzweigbuchse Y-Buchse Solvis-Art.-Nr.: 35589

**1072 Solar-Fabrik Mono S4 Halfcut Glas/Glas 450 Wp Tred Fullblack bifazial**
Solar-Fabrik Mono S4 Halfcut Glas/Glas
450 Wp Tred Fullblack bifazial
Solvis-Art.-Nr.: 35602
Menge: 1,000 Stck
Produkt:
  Artikel:
    Artikelnummer: 35602
    Einheit: Stck
    Artikelkurztext: Solar-Fabrik Mono S4 Halfcut Glas/Glas 450 Wp Tred Fullblack bifazial
Solar-Fabrik Mono S4 Halfcut Glas/Glas 450 Wp Tred Fullblack bifazial Solvis-Art.-Nr.: 35602

**1073 KEBA KeContact P30 PV EDITION KC-P30-EC2204U2-E00-PV**
KEBA KeContact P30 PV EDITION
KC-P30-EC2204U2-E00-PV
mit 6 m Kabel, 11 kW
Solvis-Art.-Nr.: 35603
Menge: 1,000 Stck
Produkt:
  Artikel:
    Artikelnummer: 35603
    Einheit: Stck
    Artikelkurztext: KEBA KeContact P30 PV EDITION KC-P30-EC2204U2-E00-PV
KEBA KeContact P30 PV EDITION KC-P30-EC2204U2-E00-PV mit 6 m Kabel, 11 kW Solvis-Art.-Nr.: 35603

**1074 E3/DC Standsäule für zwei Wallboxen multi connect II mit Bodenanker**
E3/DC Standsäule für zwei Wallboxenmulti connect II mit Bodenanker
Solvis-Art.-Nr.: 35604
Menge: 1,000 Stck
Produkt:
  Artikel:
    Artikelnummer: 35604
    Einheit: Stck
    Artikelkurztext: E3/DC Standsäule für zwei Wallboxen multi connect II mit Bodenanker
E3/DC Standsäule für zwei Wallboxenmulti connect II mit Bodenanker Solvis-Art.-Nr.: 35604

**1075 Modul 455 Wp AXM-108 GG 2.0² infinity black/ transparent RE**
Modul 455 Wp AXM-108 GG 2.0²
infinity black/ transparent RE
Solvis-Art.-Nr.: 35610
Menge: 1,000 Stck
Produkt:
  Artikel:
    Artikelnummer: 35610
    Einheit: Stck
    Artikelkurztext: Modul 455 Wp AXM-108 GG 2.0² infinity black/ transparent RE
Modul 455 Wp AXM-108 GG 2.0² infinity black/ transparent RE Solvis-Art.-Nr.: 35610

**1076 Pauschale Montagematerial Kleinstmengen Schrauben, Kabel, usw.**
Pauschale Montagematerial
Kleinstmengen Schrauben, Kabel, usw.
sowie Material für Potenzialausgleich
Solvis Art.-Nr.: 35801
Menge: 1,000 Stck
Produkt:
  Artikel:
    Artikelnummer: 35801
    Einheit: Stck
    Artikelkurztext: Pauschale Montagematerial Kleinstmengen Schrauben, Kabel, usw.
Pauschale Montagematerial Kleinstmengen Schrauben, Kabel, usw. sowie Material für Potenzialausgleich Solvis Art.-Nr.: 35801

**1077 K2 Karosseriescheibe DIN 9240-A2 8,4x20x1,5**
K2 Karosseriescheibe DIN 9240-A28,4x20x1,5
Solvis-Art.-Nr.: 35802
Menge: 1,000 Stck
Produkt:
  Artikel:
    Artikelnummer: 35802
    Einheit: Stck
    Artikelkurztext: K2 Karosseriescheibe DIN 9240-A2 8,4x20x1,5
K2 Karosseriescheibe DIN 9240-A28,4x20x1,5 Solvis-Art.-Nr.: 35802
